# SCD _Schulcampus_Deisenhofen
Angebotsaufforderung (GAEB DA XML 3.3, DA83)
Projekt: 494
Währung: EUR
Vergabeart: Öffentliche Ausschreibung
Erstellt mit: GXML Toolbox V3.3 R20220330, ORCA AVA 27 27.00.00, 19.02.2026

## Baubeschreibung
1. Baubeschreibung

1. Lage und Erschließung

Der Zweckverband Staatliche weiterführende Schulen im Süden des Landkreises München plant auf dem Grundstück mit den Fl. Nrn. 1778, 1785, 1786 und 1797/11 der Gemarkung Oberhaching zwischen der Schulstraße und der Sauerlacher Straße den Neubau eines Schulzentrums (FOS und Realschule) inklusive Mensa, Sporthalle und Außensportflächen.
Die Grundstücksfläche hat eine Gesamtgröße von ca. 9 ha, davon sind ca. 57.365 m² im Rahmen der Landschaftsbauarbeiten zu bearbeiten.

Das Baugrundstück wird über die Sauerlacher Straße erschlossen.
Aufgrund zeitweiser Sperrung der Sauerlacher Straße ist die Anfahrt nur über die Gartenstraße möglich, ggf. daraus resultierende Mehrkilometer sind mit einzupreisen. Eine Zufahrt bis auf das Baugrundstück ist gewährleistet.

Die Landschaftsbauarbeiten werden als Gesamtmaßnahme ausgeschrieben.
Die Leistungen sind bauabschnittsweise (7 Bauabschnitte) zu erbringen und stehen in enger Beziehung zu Leistungen Dritter.
Die Ausführung ist mit bauseitigen Leistungen (z.B. Montage Boulderblock, Mobiliar über Lüftung TG) zeitlich zu koordinieren. Stillstandsphasen bzw. mehrmaliges Aufziehen auf der Baustelle sind unvermeidbar und bei Angebotslegung zu berücksichtigen. Auf dem Baugrundstück befinden sich auch während der Bauzeit laufende Nutzungen. Kosten durch mehrmaliges Aufziehen der Baustelle ist in den Einheitspreisen mit einzukalkulieren.

Bodenverhältnisse:
Das zu bebauende Grundstück ist eine nicht erschlossene Freifläche (Ackerland).
Das untersuchte Grundstück liegt im südlichen Bereich der sog. Münchner Schotterebene.
Hierbei handelt es sich um ein großflächiges nach Nordnordost geneigtes Schotterfeld, dessen Oberfläche weitgehend eben ist. Durch den Taleinschnitt der Isar wird diese Ebene in einen westlichen und einen östlichen Teil getrennt. Die Untersuchungsfläche liegt ca. 5,4 km östlich der Isar.

Der vorherrschende Baugrund besteht laut Baugrundgutachten vom 24.01.2022 aus postglazialem Schottern aus der Würmeiszeit.
Der Baugrund ist wasserführend, die Korngrößenverteilung kann dem Baugrundgutachten entnommen werden.

- Schwach schluffig
- Kiesigem Sand
- Stark sandigem Kies

Das Baugrundgutachten liegt als Kalkulationsgrundlage der Ausschreibung bei.

Grundwasser:
Nach Angabe des Baugrundgutachtens liegt der Grundwasserstand über 7m unter aktueller Geländeoberkante.

Mittlerer Grundwasserstand: 572,50m ü. NN

Laut Baugrundgutachten liegt das zu bebauende Grundstück außerhalb von Hochwassergefahrenflächen und wassersensiblen Bereichen.

Bodenbelastung:

Laut Bodengutachten liegt kein Altlastenverdacht vor, es wurden bisher keine weiteren chemischen Schadstoffanalysen ausgeführt. Im Oberboden können bedingt (leicht) erhöhte Schadstoffkonzentrationen der Parameter Cyanide und Schwermetalle vorkommen, welche über den Zuordnungen von Z0 liegen können.

Kampfmittel:

Zur Recherche von Kampfmitteln im Bereich des Planungsareals "Campus Oberhaching" wurden am 07.12.2021 am Landesamt für Vermessung in München 4 Luftbilder aus den Jahren 1944 eingesehen und ausgewertet (Royal Air Force). Tabelle 1 zeigt eine Übersicht der eingesehenen Luftbilder. Zusätzlich wurde aus historischen Karten der Werdegang der Bebauung grob skizziert. Quellen hierfür waren die historischen Karten des Geoportal Bayern.

Auf den Luftbildern sind keine Verdachtsmomente auf Blindgänger im Untersuchungsbereich feststellbar. Desweiteren gibt es auch keine Quellen-Hinweise auf mögliche Kriegseinwirkungen in Oberhaching. Da aber nur Luftbilder von spätestens November 1944 zur Einsicht zur Verfügung standen und somit Luftangriffe aus dem nachfolgendem halben Jahr nicht mehr ersichtlich sind, ist nicht auszuschließen, dass Bereiche mit evtl. vorhandenen Blindgängern existieren.

Im Vorfeld wurde eine Kampfmittelvorsondierung auf der gesamten Grundstücksfläche durchgeführt.

Archäologie:

Gemäß der beiliegenden denkmalrechtlichen Erlaubnis sind alle Flächen archäologisch zu untersuchen, in denen Bodeneingriffe erforderlich sind, aus diesem Grund ist die Maßnahme archäologisch zu begleiten.
Dies gilt für die noch zuberäumenden Randbereiche, in welchen noch keine Maßnahmen vorgenommen wurden.

2. Wesentliche Leistungen

Die gesamten Freiflächen umfassen ca. 57.365 m².

Die wesentlichen zu erbringenden Leistungen erstrecken sich über 7 Baufelder:

Baufeld 1: Sportplatz
- 100 m Laufbahn
- großer Allwetterplatz
- kleiner Allwetterplatz
- Verbindungsweg
- vegetationstechnische Bodenarbeiten und Pflanzung

Baufeld 2: Umbau Vogelherdweg
- Rückbau alter Asphaltdecke
- Überarbeitung und Verbreiterung der Tragschichten
- Aphaltbelag mit seitlichen Bankett

Baufeld 3: Belagsarbeiten TG
- Erstellen der Tragschichten
- Pflasterarbeiten
- Markierungsarbeiten

Baufeld 4: Mehrzweckhalle
- Erstellen der Tragschichten
- Erstellen eines Retentionsdaches
- Pflaster- und Asphaltarbeiten
- Einbau von diversen Ausstattungsgegenständen
- vegetationstechnische Bodenarbeiten und Pflanzung

Baufeld 5: Realschule
- Erstellen der Tragschichten
- Erstellen eines Atriums / Tiefhof mit Sitzstufen
- Pflaster- und Asphaltarbeiten
- Einbau von diversen Ausstattungsgegenständen
- vegetationstechnische Bodenarbeiten und Pflanzung

Baufeld 6: FOS & Anger
- Erstellen der Tragschichten
- Erstellen eines Atriums / Tiefhof mit Sitzstufen
- Pflaster- und Asphaltarbeiten
- Einbau von diversen Ausstattungsgegenständen
- vegetationstechnische Bodenarbeiten und Pflanzung

Baufeld 7: Gemeinbedarfsfläche
- vegetationstechnische Bodenarbeiten und Pflanzung

Hinweis Pflege:
Innerhalb der Außenanlagen wird die Fertigstellungs- u. Entwicklungspflege abrechnungstechnisch, mengen- und massenmäßig und nach Baufeldern getrennt erfasst.

3. Bodenmanagement

Der Oberboden und Unterboden wurden auf ca. -70cm über die gesamte Fläche abgeschoben und teilweise zum Wiedereinbau auf der Baustelle auf Mieten zwischengelagert.
Dieser wird im Bauverlauf aufbereitet und wieder eingebaut. Die Aufbereitung erfolgt im Zuge der Landschaftsbauarbeiten.

4. Planbeilage

Hieraus ist die Baustelle gemäß VM ZVB-VOB ersichtlich.

- SCD_Lagepläne
- SCD_Details
- SCD_Bauzeitenplan Landschaftsbau

5. Sonstige Anlagen

- SCD_BZTP_Gesamt (Bauzeitenplan)
- SCD_Baugrunderkundung
- SCD_Baugrunderkundung_Ergänzung
- Bescheid - Denkmalschutzrechtliche Erlaubnis

## Allgemeiner Teil
2. Allgemeiner Teil

2.1 Geltungsbereich, Allgemeines

Die VOB Teil A/ B/ C wird in aktueller Fassung vereinbart.

2.2 Besondere Angaben
Es sind die Weiteren Besonderen Vertragsbedingungen 214.H sowie die Fortsetzung mit Stand von 05/2024 zu beachten.

2.3 Abrechnung
Rechnungen (§14 VOB/B):
Es sind die Vorgaben der elektronischen Datenverarbeitung gem. EFB 244 zu beachten. Die Abrechnung erfolgt elektronisch und im Falle der Schlussrechnung auch in Schriftform. Die gemeinsame Leistungserfassung muss daher vor Rechnungsstellung auf Antrag des Auftragnehmers mit dem für die Bauüberwachung beauftragten Architektur- bzw. Ingenieurbüro erfolgen.
Das Original und notwendigen Rechnungsunterlagen sowie Rechnungsbegleitdokumente ist bei dem mit der Bauüberwachung beauftragten Architektur- bzw. Ingenieurbüro in deren Geschäftsräumen einzureichen.

Nach erfolgter Aufmaßprüfung vorab ist die Rechnung per Workflow in PKM einzureichen. Erst mit Start des Workflows durch den AN erfolgt die Prüffrist der Rechnung.
Die Rechnung mit allen Rechnungsunterlagen und -begleitdokumenten wird digital als PDFs und GAEB-Datei im PKM Raum eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:
Bezeichnung des Bauvorhabens (Neubau Schulcampus Deisenhofen), VE-Nummer und Bezeichnung des
Auftrages, Fortlaufende Rechnungsnummer und Rechnungsdatum, Leistungszeitpunkt /-raum, Steuer-/Umsatzsteueridentifikationsnummer, Nettobetrag, Steuersatz und Steuerbetrag, Bruttobetrag.
In jeder Rechnungsaufstellung sind die Teilleistungen in der Reihenfolge mit der Ordnungszahl (LV-Position)und der Bezeichnung -gegebenenfalls abgekürzt- wie im Leistungsverzeichnis aufzuführen und nach Titelnzu gliedern.
Die Abrechnung aller Leistungen erfolgt kumulativ unter Angabe der bisher abgerechneten Netto-,Umsatzsteuer- und Bruttobeträge.
Den Rechnungen sind Rechnungsunterlagen und Rechnungsbegleitdokumente, der jeweils zur Abrechnung gelangenden Leistungen, in der laufenden Reihenfolge der Positionen des Leistungsverzeichnisses und des Gesamtaufmaßbestandes beizufügen.
Aus Abrechnungszeichnungen oder anderen Aufmaßunterlagen müssen alle zur Prüfung erforderlichenMaße unmittelbar ersichtlich sein. Bei der Abrechnung sind Längen und Flächen mit zwei Nachkommastellen, Rauminhalte und Massen mit drei Nachkommastellen anzugeben.
Sind für eine LV-Position mehrere Leistungserfassungblätter / Aufmaßblätter erforderlich, sind die Seitendurchzunummerieren und unter der jeweiligen LV-Position in der Folge der Nummerierung einzuordnen.Der Auftragnehmer hat den Auftraggeber und gleichzeitig das mit der Bauüberwachung beauftragten Architektur- bzw. Ingenieurbüro rechtzeitig zu informieren, wenn durch die weitere Ausführung Teile der Leistung der Prüfung und Feststellung entzogen werden. Die für die Abrechnung notwendigen Feststellungensind dem Fortgang der Leistung entsprechend möglichst gemeinsam mit dem mit der Bauüberwachungbeauftragten Architektur- bzw. Ingenieurbüro vorzunehmen.
Schlussrechnungen können ab dem Tag der Abnahme eingereicht werden. Vor der Abnahme sind ausschließlich Abschlagsrechnungen zu stellen. Den Teilschluss-, Schluss- und Einzelrechnungen sind in der laufenden Reihenfolge der Positionen des Leistungsverzeichnisses Kopien der Rechnungsunterlagen des Gesamtaufmaßbestandes beizufügen.
Stundenlohnrechnungen müssen entsprechend den Stundenlohnzetteln aufgegliedert werden sowie den genehmigten Regieaufträgen zugeordnet und abgerechnet werden.

2.4 DGNB - Zertifizierung: Materialökologische Anforderungen

Für die Verwendung von Baumaterialien und Produkten sind die nachstehenden Anforderungen zur Schadstoffreiheit gemäß des DGNB-Zertifizierungssystems Version 2018, Kriterium ENV_1.2,Qualitätsstufe 3, ergänzt um Anforderungen gemäß QNG, vereinbart, einzuhalten und nachzuweisen. Diese sind nach Produktgruppen aufgeschlüsselt nachstehend angegeben. Der AN hat für die aufgeführten Produktgruppen die geforderten Nachweise in Form von Produkt- und Sicherheitsdatenblättern und ggf. Herstellererklärungen unaufgefordert min. 2 Wochen vor Materialbestellung der Bauleitung und dem Nachhaltigkeitskoordinator vorzulegen Es sind alle eingebauten Produkte zu deklarieren.
Es dürfen keine Materialien eingebaut werden, die nicht ausdrücklich von der zuständigen Stelle hinsichtlich materialökologischer Anforderungen freigegeben wurden.

Die beiden Schulgebäude werden nach DGNB Silber (BEG EG40 + NH) gefördert. Nachweise sind getrennt nach Bauteile vorzulegen.

## ZTV Landschaftsbauarbeiten
3. Zusätzliche Technische Vertragsbedingungen Landschaftsbauarbeiten

1. Informationspflicht
 Der Bieter wird verpflichtet:

a) sich vor Abgabe des Angebotes über die Lage der Baustelle, der vorhandenen Baulichkeiten, die Grundstücksverhältnisse, über Transport, Baustelleneinrichtung und Arbeitsverhältnisse sowie Abbruch- und Umbauarbeiten unbedingt zu informieren. Eventuelle Mehrkosten und Unkenntnisse können nicht anerkannt werden.
 Im Falle einer Besichtigung der Baustelle ist ein Termin zwingend über die Vergabestelle zu vereinbaren.

b) die Verdingungsunterlagen auf Vollständigkeit zu überprüfen.

c) sich von den Verdingungsunterlagen insbesondere der Vertragsbestandteile umfassend Kenntnis zu verschaffen.

d) den AG vor Angebotsabgabe schriftlich darauf hinzuweisen, dass die Verdingungsunterlagen nach Auffassung des Bieters Unklarheit oder Widersprüche aufweisen oder gegen die Art der vorgesehenen Ausführungen von Seiten des Bieters Bedenken bestehen.
 Änderung der Vertragsunterlagen führen zum Ausschluss.

e) sämtliche Massen auf der Baustelle eigenverantwortlich und unentgeltlich vor Arbeitsbeginn zu prüfen. Die Massen des LV sind für Materialbestellungen nicht verbindlich.
 Die beigelegten Planunterlagen dienen der allgemeinen Erläuterung des Bauvorhabens. Sie stellen keine Ausführungspläne dar (zur Maßnahme nicht geeignet). Unstimmigkeiten sind der Bauleitung unverzüglich anzuzeigen.

2.  Sparteneinholung

Der AN ist verpflichtet, sich die örtlichen Sparten von allen Betreibern vor Baubeginn einzuholen und vor Ort ausweisen zu lassen.
Zusätzlich sind die vorhandenen Sparten im Baugrubenplan eingezeichnet.

3. Altlasten

Werden Altlasten auf dem Grundstück festgestellt, sind diese unverzüglich dem Auftraggeber anzuzeigen und in Rücksprache mit dem Auftraggeber das Umweltschutzreferat mit der Erkundung sowie mit möglichen Sanierungsmaßnahmen zu beauftragen.

4. Vorhandener Baumbestand

Auf vorhandenen Baumbestand und Grünflächen ist Rücksicht zu nehmen.
Evtl. Schäden sind auf Kosten des AN zu beseitigen.
Bestehende Vegetationsflächen, wie
- Wurzelbereiche von Bäumen bis zu 1,5 m außerhalb der Kronentraufe
- Pflanzflächen
- Rasen- und Wiesenflächen
dürfen nicht befahren werden. Ausgenommen hiervon ist die Bearbeitung solcher Flächen mit entsprechend geeigneten Maschinen und Geräten.
Materiallagerung auf bestehenden Vegetationsflächen ist nicht zulässig. Ausnahmen nur in Absprache mit der Bauleitung.

Arbeiten in wurzelnahen Bereichen nach RAS-LP4 und DIN18920 sind zuberücksichtigen

5. Entsorgung von Abwasser und Abfall

Für alle Arbeiten, bei denen Material zur Entsorgung anfällt, (z.B. Abbruch, Mähen etc.) sind sofern nicht anders beschrieben, alle Entsorgungskosten mit in die Einheitspreise einzukalkulieren.
Die Entsorgung von Abwasser und Abfall hat entsprechend der Baugenehmigung und den kommunalen Verordnungen zu erfolgen.
Der AN ist verpflichtet, einen Entsorgungsnachweis nach dem Abfallbeseitigungsgesetz zu führen. Auf Verlangen des AGs ist dieser Entsorgungsnachweis unverzüglich vorzulegen.

6. Zugänglichkeit

Zugänge und Zufahrten zu den anliegenden Grundstücken und Gebäuden sind während der Bauzeit offen zu halten bzw. durch provisorisch Anlagen zu ersetzen. Behinderungen der Zufahrten während der Sonn- und Feiertage sind zu vermeiden.

Im Zuge der Baumaßnahme werden die Realschule und die Mehrzweckhalle ihren Betrieb aufnehmen. Die Eingänge und Fluchtwege müssen während der ganzen Baumaßnahme funktionsfähig gehalten werden. Entsprechende Interimsmaßnahmen und das abschnittsweise Arbeiten sind einzukalkulieren. Eine Sperrung von Zugängen kann nur kurzzeitig und mit entsprechender Nutzerinfo erfolgen. Die Nutzerinformation ist mindestens eine Woche im Voraus zu stellen.

Hier nochmals der klare Hinweis mit zusehenden Kindern ist zu rechnen.
Auf der Nord- Westseite grenzen eine Grundschule, ein Kindergarten und eine Geflüchtetenunterkunft an.
Entsprechend erhöhte Vorsichtsmaßnahmen sind zu ergreifen und in den Kosten zu berücksichtigen. Vor allem zu den Bring- und Holzeiten ist besondere Vorsicht geboten.

7. Durch den Baubetrieb verursachte Schäden

Durch den Baubetrieb verursachte Schäden an Straßen, Wegen und sonstige Flächen, Einrichtungen und Bauwerke sind vom AN auf seine Kosten zu beheben.
Der öffentliche Straßenraum ist bei Verschmutzung täglich vom AN zu reinigen. Hierfür erfolgt keine besondere Vergütung.
Nach Aufforderung durch die Bauleitung hat der AN als Voraussetzung für die Abnahme eine Reinigung der von ihm erbrachten Leistung vorzunehmen. Hierfür erfolgt keine besondere Vergütung.

8. Witterungseinflüsse

Normale Witterungseinflüsse stellen keine Unterbrechung oder Behinderung dar, d.h. dass die jahreszeitlich bedingten Schlechtwettertage die Ausführungszeit nicht verlängern (VOB/B § 6).

9. Fahrzeug-/ Geräteeinsatz

Die zum Einsatz kommenden Fahrzeuge müssen auf die spezielle Baustelle abgestimmt sein. Sämtliche Geräte die zur Ausführung der angebotenen Bauarbeiten erforderlich sind, müssen entweder für den Ausführungszeitraum auf der Baustelle vorgehalten oder mehrmals antransportiert werden. Eine gesonderte Vergütung erfolgt hierfür nicht.
Da die Baustelle im Bereich von Wohnbebauung liegt, dürfen nur moderne, schallgedämpfte Geräte zum Einsatz kommen. Steinschneidearbeiten dürfen nur mit Naßschneidemaschine und als Diamantsägeschnittausgeführt werden.

10. Materiallieferung

Alle Positionen des LVs verstehen sich inklusive der Lieferung der notwendigen Materialien, auch wenn dies nicht gesondert erwähnt ist.

11. Güteüberwachung

Der AN hat dem AG den Nachweis der Überwachung (Güteüberwachung) der zu liefernden Stoffe und Bauteile entsprechend den betreffenden DIN-Normen zu erbringen.

12. Baustoffe

Es sind grundsätzlich nur FCKW-freie und nicht krebserregende Baustoffe zu verwenden.

13. Überprüfung Höhen- und Maßangaben in den Ausführungsunterlagen

Der AN ist verpflichtet, alle Vorleistungen, auf denen seine Arbeit aufbaut - auch die Pläne -, mit ihm zur Verfügung stehenden Mitteln zu überprüfen. Mangelhafte Vorleistungen sind der Bauleitung sofort anzuzeigen. Sämtliche in den Plänen angegebenen Maße (auch Höhenangaben), insbesondere die Sonderanfertigungen wie Gitterroste, Betonfertigteile etc. sind vor Einbau (und vor Bestellung beim Zulieferer) eigenständig vom Auftragnehmer zu prüfen und ggf. in Absprache mit der Bauleitung zu modifizieren.

14. Abstimmung mit anderen Gewerken

Die vertraglichen Leistungen sind abschnittsweise, in enger Abstimmung mit den anderen Firmen, insbesondere den Ausbaugewerken des Hochbaus, sowie den Firmen der haustechnischen Gewerke durchzuführen.

15. Materialbestellung

Die für seine Leistungen benötigten Materialien hat der AN unmittelbar nach Beauftragung anhand der übergebenen Pläne und seiner soweit möglichen örtlichen Aufmaße zu ermitteln und in ausreichendem Maße rechtzeitig zu bestellen. Die bei den LV-Positionen angegebenen Mengen und Maße sind ca.-Angaben und sind vom AN wie v.g. eigenverantwortlich zu ermitteln.

16. Produktfestlegung

Im Leistungsverzeichnis angegebene Erzeugnisse gelten als angeboten, wenn der Bieter keine Eintragungen in der entsprechenden Position vornimmt. Bemerkungen nach Anforderung des AG von Materialien und Wirtschaftsgegenständen sind in die Einheitspreise einzukalkulieren, sofern bei größeren Umfängen nicht eigenen Positionen ausgewiesen sind.

17. Bemusterung

Sämtliche zur Ausführung vorgesehenen Baumaterialien sind der Objektüberwachung rechtzeitig zur Bemusterung vorzulegen und dürfen erst nach Freigabe durch den AG verwendet werden. Materialmuster und Probeflächen, sowie deren Beseitigung und Abfuhr werden nicht gesondert vergütet. Die endgültige Festlegung des Materials, der Oberfläche und des Formats erfolgt auf der Grundlage der Bemusterung und orientiert sich am Bestand.

18. Prüfungen

Die erforderlichen Prüfungen (Eignungs- und Eigenüberwachungsprüfungen) hat der AN unaufgefordert gemäß den geltenden ZTV zu erbringen bzw. auszuführen, sofern in der Leistungsbeschreibung keine anderen Festlegungen getroffen sind. Die Ergebnisse sind dem AG vorzulegen. Hierfür erfolgt keine gesonderte Vergütung, insofern dies nicht ausdrücklich beschrieben ist. Kontrollprüfungen werden nur auf Anordnung des AGs ausgeführt. Bei einem negativen Ergebnis gehen die entstehenden Kosten und Prüfgebühren zu Lasten des AN.

Anmietung von Lagerflächen
Die Anmietung von Lagerflächen außerhalb der Baustelleneinrichtungsflächen in öffentlichen Verkehrsflächen obliegt dem AN. Die erforderlichen Genehmigungen, Sicherungsmaßnahmen, Nutzungsentgelte, Wiederherstellungskosten u.ä. gehen zu Lasten des AN und sind ggf. in die entsprechenden Einheitspreise einzurechnen.

Ver- und Entsorgungsleitungen, Sparten
Im Bereich der Baustelle sind im Vorfeld durch Fremdgewerke Leitungen und Schächte verlegt worden. Die Lage der vorhandenen und verlegten Leitungen sind, soweit bekannt, dem Ausführungsplan Außenanlagen zu entnehmen.

Der Auftragnehmer ist verpflichtet, sich grundsätzlich vor Beginn der Bauarbeiten genaue Unterlagen über die Lage aller Leitungen, Kabel etc. beim Auftraggeber zu beschaffen bzw. bei den entsprechenden Versorgungsunternehmen rechtzeitig eine Einweisung zu beantragen. Die Leitungsschutzanweisung der jeweiligen Versorgungsunternehmen sind anzufordern und zu beachten. Die Kosten hierfür sind in die Einheitspreise einzurechnen und werden nicht gesondert vergütet.

Grabearbeiten im Abstand von 50 cm und weniger von Versorgungsleitungen sind grundsätzlich in Handschachtung auszuführen und entsprechend einzuklakulieren. Bei Arbeiten in unmittelbarer Nähe von Versorgungsleitungen ist die Anwesenheit eines Vertreters des betreffenden Eigentümers zu veranlassen.

Einschränkung durch andere Gewerke
Im Rahmen der Ausführung der Landschaftsbauarbeiten werden zeitgleich die Ausbaugewerke des Hochbaus, die Gewerke Elektroinstallation, Telekommunikation und Technische Anlagen ihre Leitungen in den Außenanlagen verlegen.

Aufgrund der stark frequentierten Baustellenzufahrt sowie der parallel laufenden Arbeiten anderer Gewerke kann die Ausführung der Arbeiten in Teilabschnitten erfolgen. Dieser Sachverhalt ist vom AN im Rahmen der Kalkulation zu berücksichtigen und berechtigt nicht zu Mehrforderungen.
Mit Abgabe des Angebotes erklärt sich der AN damit einverstanden, auch geringfügige Teilleistungen unmittelbar nach Abruf durch die örtliche Bauüberwachung zu erbringen, ohne dass dem AG hierdurch Mehrkosten entstehen.

Die unterbauten Bereiche können wie folgt belastet werden.

Maximal Belastung der TG-Decke nach Angabe der Tragwerksplanung:
maximale Nutzlast südlich Mensa: 16 t
maximale Nutzlast TG: 7,5 t
maximale Nutzlast östlich Mehrzweckhalle: 3,5 t

Pflanzenqualität Pflanzenauswahl
Die Pflanzen werden nach DIN 18916, den Gütebestimmungen für Baumschulpflanzen der FLL in 1. Qualität bauseits geliefert. Wird ein Einschlag der Pflanzen auf der Baustelle nach DIN 18916 erforderlich, wird dieser als Nebenleistung des AN nicht gesondert vergütet.
Bäume dürfen nur mit Einrichtungen für eine Zwei-Punkt-Verladung (Leitergurte, Kettenhaken, Ballenhaken, Ballenzangen, Ballengreifer) geladen, transportiert, abgeladen und gepflanzt werden.
Alle Pflanzen sind gem. Pflanzplan und in Abstimmung mit der Bauleitung vor Ort zu pflanzen. Die Pflanzen dürfen erst nach Rücksprache mit der Bauleitung bestellt werden.

Beton- und Stahlbetonarbeiten
Die Ausführung aller in der Leistungsbeschreibung beschriebenen Betonarbeiten hat nach DIN EN 206-1/DIN 1045-2 und auf der Grundlage der dem AN zur Verfügung gestellten Planungsunterlagen zu erfolgen.
Es gehört zu den Aufgaben des AN, Verbindungen, Befestigungen, Schalung, Bewehrung sowie die erforderliche Statik gem. den anerkannten Regeln der Bautechnik und dem zu erwartenden Gebrauchswert herzustellen. Zur Herstellung der Betonfertigteile ist durch den AN ein örtliches Aufmaß zu erstellen. Die Leistung ist in die Einheitspreise der entsprechenden Position einzurechnen.
Soweit in den einzelnen Positionen nichts anderes beschrieben wird, ist bei der Herstellung der Beton- und Stahlbetonarbeiten immer Beton, einschl. Schalung, Bewehrung, Abschalung, Arbeitsfugen, Fugenverguss aller Art, sowie Transportanker und Montagehülsen, sowie die erforderliche Statik in die Einheitspreise einzurechnen. Eine gesonderte Vergütung erfolgt nicht.
Arbeitsausführung in einzelnen Arbeits- und Bauabschnitten (Bauteile), auch mit zeitlicher Verschiebung, haben keinen Einfluss auf den Einheitspreis und sind einzurechnen.
Der AN hat alle während der Bauausführung vorzunehmenden Güte- und Eignungsprüfungen laufend unter Aufsicht des AG ohne gesonderte Vergütung vorzunehmen.
Die Sichtbetonflächen (Betonflächen mit Anforderungen an das Aussehen nach DIN 18217) müssen einwandfrei beschaffen und wenn nicht anderslautend beschrieben glatt geschalt sein. Es ist darauf zu achten, das eine einheitliche nicht saugende Schalung, mit Schalungsplatten nach DIN 18215 für sichtbar bleibende Betonflächen mit regelmäig angeordneten Schalungsstöen- und Anker, Abstandshaltern aus Kunststoff in gleichmäigen Abständen eingebaut werden. Es sind Ansichtflächen mit einheitlicher Farbtönung und Porenstruktur (Porengröe und Porenverteilung) herzustellen. Wolken- und Fleckenbildung von Verunreinigungen bei Sichtbeton ist auszuschließen. Die Ausführung der Abhebe- und Montageanker in Sichtflächen der Stahlbeton-Fertigteile ist unzulässig.

Schlosser- und Metallbauarbeiten
Der AN hat dem AG und bei abnahmepflichtigen Bauteilen dem Sachverständigen nachzuweisen, dass er in der Lage ist, die vorgesehenen Schweißarbeiten einwandfrei im Sinne der vorliegenden Spezifikationen auszuführen.

Zur Überwachung der Schweißarbeiten muss der AN bereits mit dem Angebot eine dem ausführenden Betrieb angehörige, sachkundige Schweißaufsichtsperson benennen. Sämtliche Schweißarbeiten, bei denen die Schweißgeräte von Hand geführt werden, dürfen nur von Schweißern ausgeführt werden, für die gültige Prüfzeugnisse entsprechend DIN 8561 bei AN vorhanden sind.

Bei der Ausführung von Schweißungen müssen beachtet werden:
- die zu verschweißenden Werkstoffe
- der Zusatzwerkstoff (Elektrode, Schweißdraht)
- die Vorbereitung der Schweißfuge
- die evtl. für den Werkstoff vorgeschriebene Wärmebehandlung
- bei HDPE Heizelement-Stumpfschweißung

Alle Schweißarbeiten (Kunststoff) müssen nach DVS-Merkbaltt 2207 durchgeführt werden. Die Schweißarbeiten dürfen ausschließlich von DVS-geprüften Kunststoffschweißern durchgeführt werden. Die Qualifikation ist vor Beginn der Arbeiten schriftlich nachzuweisen.

Die Schweißnahtvorbereitung ist in die entsprechenden Leistungspositionen einzurechnen. Schweißarbeiten auf der Baustelle sind nicht zulässig.

Bei Schweiß- und Schneidearbeiten bzw. Feuerarbeiten sind die Unfallverhütungsvorschriften, insbesondere Schweißen, Schneiden und verwandte Arbeitsverfahren zu beachten. An der Arbeitsstelle sind vorbereitende Maßnahmen zur Bekämpfung zu treffen und geeignete Feuerlöscher bereitzuhalten.

Für Schweißarbeiten im Bereich der Glasfassaden sind Schutzmaßnahme erforderlich die einzurechnen sind.

Holzbauarbeiten
Für die Holzbauarbeiten müssen die verwendeten Hölzer aus einem kerngetrennten, splintholz- und strahlenfreien Vollholz 1. Klasse, dass frei von Wuchsfehlern (z.B. Äste, Drehwuchs) ist und nicht zum Verdrehen und Verwinden neigt. Der Feuchtegehalt für Bauteile, die ständig mit der Außenluft in Verbindung stehen, hat bezogen auf das Darrgewicht bei ca. 15% Holzfeuchte zu liegen. Das Holz muss frei von Trocknungsrissen sein, alle Hölzer kerngetrennt. DIN 4074 Teil 1 Sortierklasse S13.
Sämtliche Holzverbindungen sind unabhängig von den Holzgüten und Holzabmessungen gegen Abheben und Zug zu sichern. Die Verbindungen sind so auszuführen, dass die anschließenden Kräfte (Zug-, Druck- und Querkräfte) übertragen werden, die Verschiebungen in diesen Punkten möglichst gering gehalten werden.

Lieferung von Spielsand

Der zu liefernde Spielsand muss folgende Eigenschaften haben:

- kein Brechsand
- erstmals aus seiner natürlichen Lagerstätte abgebaut
- nur an der Schürfstelle zwischengelagert
- nicht länger als einen Monat nach dem Abbau zwischengelagert
- gemäß seinem Einsatzzweck als Spielsand unbedenklich für die Gesundheit
- frei von Fremd- und Schadstoffen
- Gehalt an Carbonat kleiner als 5 Masse-%
- Wassergehalt bei der Wägung: max. 4 Gewichts-%bezogen auf die Trockensubstanz
- Korngröße 0/2 mit folgenden Kriterien:
- Absiebung im nassen Zustand
- Anteil an Schlämmkorn (0,0 bis 0,063 mm) kleiner 3 Masse-%
- Anteil an Feinsand (0,063 bis 0,2 mm) 15 bis 30 Masse-%
- Anteil an Kieskorn (größer 2,0 mm) maximal 10 Masse-%
- Größtkorn maximal 4,0 mm
- Ungleichförmigkeitszahl (U=d60/d10) 4 bis 6

Rechtzeitig vor Einbau des Sandes sind folgende Prüfzeugnisse vorzulegen:

- Prüfzeugnis des Materialprüfungsamtes für das Bauwesen oder eines anderen gleichwertigen Institutes, dem folgendes zu entnehmen ist:
- Korngrößenverteilung
- abschlämmbare Bestandteile
- Stoffe organischen Ursprungs

- Prüfzeugnis über eine mikrobiologische Untersuchung eines staatlich anerkannten und vereidigten Handels- und Lebensmittelchemikers, dem folgendes zu entnehmen ist:
- Höhe des pH-Wertes
- Gesamtkolonienzahl
- Anteile an Escherichia coli, Enteerobacteriaceaen, coliformen Keimen und Salmonellen

- Prüfzeugnis über eine nukluidspezifische Untersuchung mittels hochauflösender
Gamma-Spektroskopie des TÜV-Bayern oder eines anderen gleichwertigen Institutes,
welches Teilnehmer am Ringversuch des Bundesgesundheitsamtes ist. Dem Zeugnis
müssen folgende Messergebnisse zu entnehmen sein, wobei die Werte in Bq pro kg
Sand anzugeben sind:
- Cäsium 134
- Cäsium 137
- Kalium 40
- Nukluide der natürlichen Zerfallsreihen (z.B. Uran- oder Thoriumreihe)

Der Sand muss zum Transport abgedeckt sein.

Schadstofffreiheit gelieferter Stoffe
Oberboden und Kompost muss der Einbauklasse bzw. dem Zuordnungswert Z0 (= uneingeschränkter Einbau) der LAGA (Anforderungen an die stoffliche Verwertung von mineralischen Reststoffen und Abfällen der Länderarbeitsgemeinschaft Abfall) entsprechen. Die Schadstofffreiheit (insbesondere die Einhaltung der Prüfwerte Tab. 1.4 des BBodSchV) ist vor Ort vor Einbau nachzuweisen.

Das für den Einbau vorgesehene Material ist in Chargen von jeweils 250m3 im Original auf die Parameter Mineralölkohlenwasserstoffe,Schwermetalle (gemäß KVO; einschließlich Arsen und Thallium), Cyanide (gesamt) und polyzyklische aromatische Kohlenwasserstoffe (gemäß EPA;einzeln und gesamt) zu untersuchen. Für die Analyseverfahren und Bestimmungsgrenzen sind die entsprechenden DIN-Normen und Einheitsverfahren anzuwenden. Der Auftragnehmer hat rechtzeitig vor Einbau entsprechend den technischen Regeln der LAGA die Untersuchungsergebnisse mit Angabe der Art und Herkunft des Bodens, Zeitpunkt der Probenentnahme und des anerkannten Prüfinstitutes zur Freigabe der Lieferung vorzulegen. In begründeten Einzelfällen ist außer einer Untersuchung der Feststoffe auch die Eluatuntersuchung durchzuführen. Wird von mehr als einer Herkunftsstelle Boden angeliefert, so ist je Herkunftsstelle mengenabhängig mindestens eine
Untersuchung vorzulegen. Der Auftragnehmer hat sicherzustellen, dass nur beprobte Böden angeliefert werden. Die Kosten der Untersuchungen sind in die Einheitspreise einzurechnen.

Der Auftraggeber behält sich Kontrollprüfungen nach den Kriterien der LAGA vor. Bei negativem Ergebnis hat der Auftragnehmer die beanstandeten Böden kostenfrei auszubauen und entsprechend den Richtlinien zu entsorgen. Er trägt dann auch die Kosten der Kontrolluntersuchung.

Kinderarbeit bei Natur- und Pflasterarbeiten bzw. Lieferung - siehe Formblatt 2491
Berücksichtigung finden nur Produkte, die ohne ausbeuterische Kinderarbeit im Sinne der ILO-Konvention 182 über die schlimmsten Folgen der Kinderarbeit hergestellt sind. Die Bieter werden daher aufgefordert, darauf zu achten, dass die von ihnen angebotenen Produkte nicht aus ausbeuterischer Kinderarbeit stammen. Der Auftraggeber ist berechtigt, von den Bietern Auskünfte über die Herkunft ihrer Produkte und ihrer Erfahrungen insbesondere mit Produkten aus China und Indien zu verlangen; die Bieter haben den Auftraggeber auch darüber zu informieren, wie sie mit dem Problem der ausbeuterischen Kinderarbeit umgehen bzw. was sie dagegen tun oder tun können.

Regelungen für die Abrechnung

Mengenermittlung für Abrechnung:
Die Mengenermittlung für die Abrechnung der Leistung erfolgt nach:
- Plänen, Ausführungszeichnungen
- Aufmaß

Abrechnungsunterlagen:
siehe 214.H W (Weitere Besondere Vertragsbedingungen)

Kleinflächen/Gebäudenähe
Arbeiten in Kleinflächen oder in Gebäudenähe werden nicht gesondert vergütet, sofern nicht im Leistungstext hierfür gesonderte Positionen vorgesehen sind.

Handarbeit in Randbereichen
Handarbeit in Randbereichen von maschinenbearbeitbaren Flächen ist grundsätzlich mit einzukalkulieren und wird nicht gesondert vergütet.

Mengenermittlung für Abrechnung Erdbewegung:
Die Mengenermittlung für die Abrechnung der Erdbewegungen erfolgt nach Aufmaß an der Entnahmestelle vor dem Abtrag. Mengen, die nach dem Längen- und/oder Flächenmaß abzurechnen sind, werden durch horizontale Messung ermittelt. Falls die Tragschichten nicht an bauseits vorhandene feste Bauten angrenzen, ist der Rand mit einer Neigung von 1:1,5 auszubilden. Abgerechnet wird bis Außenkante Randeinfassung der sichtbaren Belagsfläche. Der Materialmehraufwand in den Randbereichen ist in die Einheitspreise einzurechnen.

Festmengen:
Alle im Leistungsverzeichnis angegebenen Mengen gelten für feste Massen ohne Auflockerung. Das zur Abrechnung erforderliche Aufmaß bei Erdarbeiten oder nachträglich nicht mehr festzustellenden Mengen, ist vor Beginn der Arbeiten durchzuführen. Mit den Arbeiten ist erst dann zu beginnen, wenn das von der Bauleitung anerkannte Aufmaß vorliegt. Der Auftragnehmer hat sich verantwortlich rechtzeitig um die Aufmessung zu bemühen, so dass im Arbeitsablauf keine Verzögerungen eintreten.

Umrechnung von Schüttgütern:
Für sämtliche Positionen mit hohem Materialanteil wird ein Baustoffnachweis verlangt. Festgestellte Fehlmengen werden abgezogen, eine Mehrmenge wird nicht vergütet. Umrechnungsfaktoren für Baustoffe siehe nachfolgende Aufstellung. Die darin angegebenen Umrechnungsfaktoren haben nur abrechnungstechnische, jedoch keine bodenmechanische Bedeutung.

Sofern in den einzelnen Positionen die Verrechnung von Schüttgütern nach m³ und nicht nach
Lieferschein ausgeschrieben ist, gilt grundsätzlich die Abrechnung nach fest gefügter, verdichteter Masse.

Werden für die ausgeschriebenen Arbeiten im Zuge anderer Untersuchungen (Kontrollprüfungen und Gütenachweise) an neutralen Instituten auch Gewichte von Schüttgütern ermittelt, treten die dort festgestellten an die Stelle der hier festgelegten Werte.

Material /Schüttung  lose  geschüttet  verdichtet
  (in t)  (in t)
Sand 0 - 2 mm  1 m³  1,56  1,85
Kiessand 0 - 32 mm  1 m³  1,72  2,05
Kies 16 - 32 mm 1 m³ 1,78 ---
Schotter 32 - 45 mm  1 m³  1,52  1,75
Schotter 45 - 56 mm  1 m³  1,52  1,75
Splitt 2 - 5 mm 1 m³ 1,56 ---
Siebschutt  1 m³  1,80  2,08
Schottertragschicht  1 m³  1,80  2,15
Frostschutztragschicht  1 m³  1,80  2,15
Bit. Tragschicht  1 m³  ---  2,36
Bit. Deckschicht  1 m³ ---  2,39
Binder  1 m³  ---  2,36
Gussasphalt  1 m³  ---  2,45
Oberboden  1 m³  1,70  ---
Bodensubstrat 31 B
(nicht unterbaufähig) 1 m³ 1,60 1,76
Bodensubstrat 34 B
(unterbaufähig) 1 m³ 1,70 2,04
Schutt/ Unrat  1 m³  1,80  ---
Geröll  1 m³  1,90  ---
Recyclingmaterial  1 m³ ---  2,10
Boden  1 m³  1,65  2,00
Unbewehrter Beton  1 m³  ---  2,40
Bewehrter Beton  1 m³  ---  2,50
Asphaltabbruch  1 m³  1,60
Betonabbruch  1 m³  1,50
Ziegelabbruch 1 m³ 1,60
Graswasen  1 m³  1,60
Schnittgut Gehölze  1 m³  0,15
Grüngut (Rasenschnitt)  1 m³  0,35
Wurzelstöcke  1 m³  0,45

Weitere Gewichtsumrechnungen erfolgen gemäß den Angaben der DIN 1055 Teil 1 und 2.

Regelungen für die Ausführung

Ausführung "nach besonderer Anordnung des AG"
Sofern in der Leistungsbeschreibung sinngemäß die Ausführung "nach besonderer Anordnung des AG" vorgeschrieben ist, bedeutet dies, daß auch mit der Vorbereitung zur Ausführung erst nach besonderer Aufforderung durch den AG zu beginnen ist.

Entsorgungskosten
Für alle Arbeiten, bei denen Material zur Entsorgung anfällt, (z.B. Abbruch, Mähen etc.) sind alle Entsorgungskosten mit in die Einheitspreise einzukalkulieren.

Muster
Sämtliche zur Ausführung vorgesehenen Baumaterialien sind dem AG rechtzeitig zur Bemusterung vorzulegen und dürfen erst nach Freigabe durch den AG verwendet werden. Materialmuster und Probeflächen, sowie deren Beseitigung und Abfuhr werden, falls nicht ausdrücklich in den Positionen oder Vorbemerkungen erwähnt, nicht gesondert vergütet. Muster dienen zum Qualitätsnachweis des AN und zur Begutachtung der Richtigkeit der verlangten Ausführung.

Oberflächenbeschaffenheit bei Betonpflaster und Betonplatten
Folgende Eigenschaften werden vom Auftragnehmer zugesichert:
Belagsflächen aus Betonpflaster bzw. Betonplatten (Kunststeinplatten) haben in sich ein einheitliches optisches Erscheinungsbild (z.B. Farbe, Struktur).

Bearbeitung von Boden
Oberboden ist so einzubauen, dass er durch die Einbaugeräte nicht verdichtet wird (Überkopfeinbau, Einbau rückwärts schreitend). Der Einbau mit Planierraupe oder Planiergerät ist nicht zulässig. Vor Einbau eines zu liefernden Oberboden ist ein Zwischenaufmaß zu erstellen.
Der Ausbau von Boden ist getrennt nach den einzelnen Bodenarten durchzuführen, wenn in den Leistungspositionen nichts anderes ausgesagt ist.

Vermeidung von Platten- / Betonpflasterschnitt
Die Maße von Platten- und Betonpflasterbelägen sind durch vorheriges auslegen von Plattenreihen (längs und quer) zu ermitteln, so dass, wo immer möglich, ganze Platten des jeweiligen Plattentyps ohne Schnitt verlegt werden können.
Herzustellende Belagseinfassungen und Anschlusskanten (z.B. Sitzblöcke) sind entsprechend auszurichten. Die hierfür maßgebenden Bezugspunkte und Fluchten sind vor Aufnahme der Arbeiten in Abstimmung mit der Bauleitung einzumessen.
In Entsprechung gilt vorgenanntes ebenfalls für Betonpflasterarbeiten.

Ergänzend zur VOB und den einschlägigen DIN-Vorschriften gelten die nachstehenden Ausführungen:

Es gelten die Regelungen der VOB Teil C, insbesondere:

 - DIN 18299 Allgemeine Regelungen für Bauarbeiten jeder Art
 - DIN 18300 Erdarbeiten
 - DIN 18306 Entwässerungskanalarbeiten
 - DIN 18315 Verkehrswegearbeiten, Oberbauschichten ohne
  Bindemittel
 - DIN 18318 Verkehrswegebauarbeiten, Pflasterdecken,
  Plattenbeläge, Einfassungen
 - DIN 18320 Landschaftsbauarbeiten
 - DIN 18331 Beton- und Stahlbetonarbeiten
 - DIN 18333 Betonwerksteinarbeiten
 - DIN 18919  Entwicklungspflege von Grünflächen

Achtung:
Es gelten die Anforderungen der KUVB (Kommunale Unfallversicherung Bayern):
Abweichung gegenüber der ATV DIN 18318: Zulässiger Belagsüberstand an Einbauten/ Rinnen/ Sinkkästen und Flächenkanten max. 4mm.

Gem. § 4 Nr.2 und § 13 Nr.1 VOB/B sind DIN und EN Normen als anerkannte Regeln der Technik zu beachten.

Folgende Gesetze, Satzungen, Richtlinien, Verordnungen und Vorschriften sind insbesondere zu beachten und die entsprechenden Weisungen durchzuführen:

- TA-Abfall, Technische Anleitung zur Lagerung, chemischen/ physikalischen/ biologischen Behandlung, Verbrennung und Ablagerung von besonders überwachungsbedürftigen Abfällen.

- ZTV-LA Landschaftsbauarbeiten

- DIN 18915 Vegetationstechnik im Landschaftsbau, Bodenarbeiten

-  DIN 18916 Pflanzen und Pflanzarbeiten

-  DIN 18917 Rasen- und Saatarbeiten

- DIN 18920 Vegetationstechnik im Landschaftsbau, Schutz von Bäumen, Pflanzenbeständen und Vegetationsflächen bei Baumaßnahmen

-  DIN 1185-3 Dränung

-  DIN 18317 Verkehrswegebauarbeiten _ Oberbauschichten aus Asphalt

-  DIN EN 1338

- ZTV La-StbB Zusätzliche Technische Vertragsbedingungen und Richtlinien für Landschaftsbauarbeiten im Straßenbau

- ZTV Asphalt-StB Zusätzliche Technische Vertragsbedingungen und Richtlinien für den
 Bau von Verkehrsflächenbefestigungen aus Asphalt

- ZTV Beton StB Zusätzliche Technische Vertragsbedingungen und Richtlinien für den Bau von Tragschichten mit hydraulischen Bindemitteln und Fahrbahndecken aus Beton

- ZTV SoB-StB

- ZTV E-StB Zusätzliche Technische Vertragsbedingungen und Richtlinie für Erdarbeiten im Straßenbau

- ZTV A-StB Richtlinie für Aufgrabungen in Verkehrsflächen

- ZTV Ew-StB Richtlinie für den Bau von Entwässerungseinrichtungen im Straßenbau

- ZTV P-StB Richtlinie für den Bau von Pflasterdecken und Plattenbelägen

- RStO Richtlinien für die Standardisierung des Oberbaues von Verkehrsflächen

- RG-Min-StB Richtlinien für die Güteüberwachung von Mineralstoffen im Straßenbau

- TL Min-StB Technische Lieferbedingungen für Mineralstoffe im Straßenbau

- TL Asphalt-StB Technische Lieferbedingungen für Asphaltmischgut

- TL bit Fug Technische Lieferbedingungen für bit. Vergussmassen

- TL -AG-StB Technische Lieferbedingungen für Asphaltgranulat

- ZTV-SA Zusätzliche Technische Vertragsbedingungen und Richtlinien für Sicherungsarbeiten an Arbeitsstellen an Straßen

- RSA Richtlinien für die Sicherung von Arbeitsstellen an Straßen

- ZTV StraMÜ Zusätzliche Technische Vorschriften und Richtlinien für die Ausführung von Straßenbauarbeiten in München Stand 03/1999 mit 3. Ergänzung 12/2001

- ZTV VegTra MÜ Zusätzliche Technische Vorschriften und Richtlinien für die Ausführung von Vegetationstragschichten in München

-  FLL Richtlinien

-  Unfallverhütungsvorschriften (UVV)

-  ortspolizeiliche Vorschriften und Auflagen.

Werden weitere Normen, Richtlinien und Vorschriften berührt, gelten diese sinngemäß.

Es sind alle DIN Normen und technischen Vorschriften in ihrer jeweils gültigen Fassung (zum Zeitpunkt der Vergabe) anzuwenden.

## 02 Landschaftsbauarbeiten VE 01-5000.01

### Titel 01 Landschaftsbau Sportplatz

#### Bereich 01.01 Baustellensicherung

**01.01.0001 Bauzeitenplan erstellen, fortschreiben**
*** Pauschalposition
Erstellen und Fortschreiben des gewerkspezifischen Bauzeitenplan auf Grundlage des Rahmenterminplans in möglichen Bauabschnitten für die Ausführung der Landschaftsbauarbeiten.

Bauzeitenplan ist ein Monat vor Baubeginn der örtlichen Bauleitung zur Prüfung und Freigabe zu übergeben!

Im Rahmen der Bauzeit sind:
- 4 Fortschreibungen des Terminplans einzukalkulieren.
Im Zuge der Fortschreibung ist der AN verpflichtet, die Verzugszeiten sowie der Hintergründe anzugeben.,

Die Fortschreibung / Aktualiserung des Bauzeitenplans ist in den Einheitspreis einzukalkulieren!
Menge: 1,000 psch

*Hinweis: Sicherung*

**01.01.0002 Absperrschranke, Hartkunststoff 200x120 vorhalten 10Wo**
Absperrschranke aus Hartkunststoff vorhalten
Warnmarkierung TYP1 -
nach ZTV-SA 97, Reflexionsklasse RA1, StVO, TL-Absperrschranken
Vorhaltedauer 10 Wochen

26Stk x 10 Wo =  260St
Menge: 260,000 St/W

**01.01.0003 Absperrschranke h 120 cm aus Hartkunststoff liefern aufstellen Warnmarkierung TYP1 nach ZTV-SA 97**
Absperrschranke aus Hartkunststoff liefern aufstellen
Warnmarkierung TYP1 -
nach ZTV-SA 97, Reflexionsklasse RA1, StVO, TL-Absperrschranken
- Format: ca 200x120 cm
- witterungs- und uv-beständig
- Gewicht ca.14kg je Feld
zur mobilien Aufstellung vor Ort

Das tägliche öffnen und schließen
von bis zu 5 Felder ist mit einzukalkulieren.
Menge: 26,000 St

**01.01.0004 Absperrschranke 200x120 verkehrssicher umsetzen 2Ag**
Absperrschranke aus Kunststoff  verkehrsicher umsetzen
und den verkehrssicheren Zustand erhalten
Warnmarkierung TYP1 - nach ZTV-SA 97,
Reflexionsklasse RA1, StVO

26m x 2Ag = 52 m
Menge: 52,000 m

**01.01.0005 Bauzaun H 2m umsetzen 2Ag**
Bauzaun, Zaunoberkante über Oberfläche Gelände 2 m,
im Baustellenbereich umsetzen.

Das tägliche öffnen und schließen von bis zu 5 Bauzaunfelder gilt nicht als Umsetzen des Bauzauns.
Dies ist eine Nebenleistung im Rahmen der Baustellensicherung und Eigenverantwortung

300m x 2Ag =  600m
Menge: 600,000 m

**01.01.0006 Fahrplatten / Baggermatratzen verlegen, abbauen**
Fahrplatte / Baggermatratze aus Kunststoff
zum Schutz bestehender Pflasterbeläge
und Vegetationsflächen (Wiesenflächen)
liefern, einbauen und abbauen.

Format: ca. 3000 x 1000 x 20 mm
Gewicht ca. 55 kg
mit einer ca. 2mm stark rutschemmende Profilstruktur auf der Oberseite
Belastung: <= 45 to/m2
Menge: 25,000 m2

**01.01.0007 Fahrplatten / Baggermatratzen vorhalten 5Wo**
Fahrplatte / Baggermatratze aus Kunststoff
in verkehrssicheren Zustand vorhalten.

Die tatsächliche Menge des Vorhaltens berechnet sich aus der gelieferten Quadratmeterzahl multipliziert mit der Anzahl der Wochen

25m² x 5Wo=  125m²/Wo
Menge: 125,000 m²

**01.01.0008 Fahrplatte / Baggermatraze aufnehmen und versetzen 2 AG**
Fahrplatte / Baggermatratze aus Kunststoff
aufnehmen und versetzen

Ort der Leistung durch Angabe der Bauleitung des
Auftraggebers

25m² x 2Ag=  50m²
Menge: 50,000 m2

#### Bereich 01.02 Schutzmaßnahmen

**01.02.0001 Stangenzaun rundgefräst D 9-11 cm vernagelt (entlang Hauptweg)**
Stangengeländer herstellen
Stangengeländer aus rundgefrästen Stangen,
ohne Untergurt
Zopfdicke 9 bis 11 cm
Pfähle einschlagen oder eingraben
Querholm vernagelt ins Hirnholz mit 8-Zoll-Nagel
Pfostenabstand 2,50 m
Höhe 0,40 m, Pfähle einschlagen, Einbindetiefe 40cm
Einschließlich Erdarbeiten, Bodenklasse 1, 3 und 4
verdrängter Boden wird Eigentum des AN und ist einer
Wiederverwertung zuzuführen
Menge: 140,000 m

#### Bereich 01.03 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**01.03.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**01.03.0002 Baureste Unrat sammeln lagern**
Baureste und Unrat sammeln,
auf der Baustelle sortiert lagern.

Abfuhr wird gesondert Vergütet
Menge: 15,000 h

**01.03.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 3,000 t

**01.03.0004 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 2,000 t

**01.03.0005 Stoffe nicht gefährlich AVV200201 Garten- und Parkabfälle, LKW AN transp. entsorgen Entsorg.-geb. AN**
Siedlungsabfälle,
Garten- und Parkabfälle,
nicht gefährlich, Abfallschlüssel nach AVV (Abfallverzeichnis-Verordnung) 200201 biologisch abbaubare Abfälle,
nicht schadstoffbelastet,
auf Baustelle lagernd, laden, mit LKW des AN transportieren, entsorgen, max. Gesamtgewicht ohne Beschränkung,
die Entsorgungsgebühren werden vom AN übernommen.
Menge: 3,000 t

**01.03.0006 Behälter umsetzen 5-7m3 Bauabfall Bauschutt mineralisch nicht schadstoffbelastet**
Behälter umsetzen,
Behältergröße über 5 bis 7 m3,
Bauabfall, Bauschutt aus mineralischen Stoffen,
sortenrein, nicht schadstoffbelastet.
Menge: 15,000 St

*Hinweis: Oberboden*

**01.03.0007 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 35,000 m3

**01.03.0008 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 35,000 m3

*Hinweis: Unterboden*

**01.03.0009 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 65,000 m3

**01.03.0010 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 30,000 m3

#### Bereich 01.04 Abbrucharbeiten

*Hinweis: Abbruch Vegetativ*

**01.04.0001 Fläche mähen Schnittgut aufnehmen fördern auf LKW AN laden Wiese Wuchs-H bis 50cm - Böschungskanten**
Bewachsene Fläche vor dem Abtragen mähen,
Schnittgut aufnehmen,
fördern und auf LKW AN laden,entsorgen,
Bewuchs: Wiese, Wuchshöhe bis 50 cm.
Anteil der nicht geneigten Fläche 30 %,
Neigung der Restfläche steiler als 1:4 bis 1:2,
lotrecht gemessene Böschungshöhe bis 1 m.

Mähen der Böschungskanten entlang Grundstücksgrenze

Anfallendes Material wird Eigentum des AN und ist einer geeigneten Wiederverwertung zuzuführen.
Menge: 2615,000 m2

**01.04.0002 Pflanzl.Bodendecke abräumen aufnehmen fördern auf LKW AN laden D 5-10cm Wiese Wuchs-H bis 8cm - Böschungskanten**
Pflanzliche Bodendecke abräumen, aufnehmen,
und auf LKW AN laden, entsorgen,
Schichtdicke über 5 cm bis 10 cm,
Bewuchs Wiese,
Wuchshöhe bis 8 cm (nach Mahd der Wiesennarbe)
Anteil der nicht geneigten Fläche 30 %,
Neigung der Restfläche steiler als 1:4 bis 1:2,
lotrecht gemessene Böschungshöhe 1 m.

Mähen der Böschungskanten entlang Grundstücksgrenze

Anfallendes Material wird Eigentum des AN und ist einer geeigneten Wiederverwertung zuzuführe
Menge: 2615,000 m2

*Hinweis: Abbruch Einbauten*

**01.04.0003 Zaun komb.Bauweise Holzpfosten Gelenk-/Knotengitter abbrechen, entsorgen**
Zaun in kombinierter Bauweise,
Holzpfosten mit Gelenk-/Knotengitter DIN EN 10223-5,
leichte Ausführung 2L,
Überzug Klasse A Zink DIN EN 10244-2,
Bodenabstand 10 cm, befestigt mit verzinkten Krampen,
mit Drahtspanner, Größe 1, verzinkt DIN EN ISO 1461,
Pfosten aus Fichte/Tanne, Rundholz,
ausbauen, laden und entsorgen.

Material wird Eigentum des AN und ist einer geordneten Wiederverwertung zuzuführen
Menge: 558,000 m

**01.04.0004 Tor Bretterrahmen Maschendraht B 3,75-4m H ausbauen, entsorgen**
Behelfsmäßiges Tor,
2-flügelig, Bretterrahmen mit Maschendraht,
Breite über 3,75 bis 4 m,
Höhe über 1,75 bis 2 m,

ausbauen, laden und entsorgen.

Material wird Eigentum des AN und ist einer geordneten Wiederverwertung zuzuführen
Menge: 1,000 St

**01.04.0005 Schutzzaun gg.mech.Schäden Bäume Holzbretterzaun abbrechen**
Schutzzaun gegen mechanische Schäden an Bäumen,
als festen Bretterzaun mit Holzpfosten verbaut
Pfostenabstand 3 m, Zaunhöhe 2 m
Holz, unbehandelt
abbrechen und entsorgen
Die Entsorgungskosten sind in den EP einzukalkulieren

Anfallendes Material wird Eigentum des AN und ist einer geeigneten Wiederverwertung zuzuführen.
Menge: 36,000 m

*Hinweis: Abbruch Belagsflächen*

**01.04.0006 Bit.Belag aufbr. T 10-15 cm Eigentum AN provisorische Baustraße**
Bituminösen Belag aufbrechen
hohlraumarmer bituminöser Belag
Aufbruchtiefe über 10 bis einschl. 15 cm Dicke
Bereich = provisorische Baustraße
Aufbruchmaterial wird Eigentum des AN und ist
einer Wiederverwertung (Aufbereitung) zuzuführen
Menge: 573,000 m2

#### Bereich 01.05 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**01.05.0001 Boden lösen, laden, transp. auf Miete lagern Abtragstiefe bis 0,1m GU* - Wegeflächen**
Boden profilgerecht lösen,
fördern und auf Miete im Baubereich lagern,
Abtragtiefe bis 0,1 m, Arbeitsbreite bis 2,00 - 3,5m
im Bereich der zukünftigen Wegeflächen
(mäandrierender Wegeverlauf)

Homogenbereich B1, mit 2 Bodengruppen,
Bodengruppe 1 (UM-UL, DIN 18196 (Schluff),
Bodengruppe 2 GU* DIN 18196 (Kies--Schluff-Gemisch),

Hinweis: Die Rotlage wird mit einem Schluffanteil von geschätzt 15 bis 30% der Bodegruppe GU* der Bodenklasse 4 gem. DIN 18300alt für mittelschwer lösbare Böden gemäß ZTV E -StB 17 zugeordnet.

Entsorgung wird seperat vergütet
Menge: 65,000 m³

**01.05.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 217,000 m

**01.05.0003 Boden Graben Entwässerungsltg lösen lagern verfüllen verdichten mit Gerät Sohlen-B 0,5-0,6m T bis 0,6m GU***
Boden der Gräben für Entwässerungsleitungen,
nach Abtrag des Oberbodens (übergebener Baugrund), profilgerecht lösen, seitlich lagern, verfüllen, verdichten, Arbeiten mit Gerät,
verdrängten Boden seitlich planieren,
nach den Zusätzlichen Technischen Vertragsbedingungen
und Richtlinien für Aufgrabungen in Verkehrsflächen
(ZTV A-StB),
Bodenverdrängung über 5 bis 10 %,
Breite der Sohle über 0,5 bis 0,6 m,
Aushubtiefe bis 0,6 m,
ab Übergabeniveau Baugrund, ca. -50 cm unter GOK
Homogenbereich B1, mit 2 Bodengruppen,
Bodengruppe 1 (UM-UL, DIN 18196 (Schluff),
Bodengruppe 2 GU* DIN 18196 (Kies--Schluff-Gemisch),

Hinweis: Die Rotlage wird mit einem Schluffanteil von geschätzt 15 bis 30% der Bodegruppe GU* der Bodenklasse 4 gem. DIN 18300alt für mittelschwer lösbare Böden gemäß ZTV E -StB 17 zugeordnet.

Entsorgung wird seperat vergütet.
Menge: 38,000 m

**01.05.0004 Boden Graben Bewässerungsltg lösen lagern verfüllen verdichten mit Gerät Sohlen-B 0,5-0,6m T bis 0,6m GU***
Boden der Gräben für Bewässerungsleitungen,
nach Abtrag des Oberbodens (übergebener Baugrund), profilgerecht lösen, seitlich lagern, verfüllen, verdichten, Arbeiten mit Gerät,
verdrängten Boden seitlich planieren,
nach den Zusätzlichen Technischen Vertragsbedingungen
und Richtlinien für Aufgrabungen in Verkehrsflächen
(ZTV A-StB),
Bodenverdrängung über 5 bis 10 %,
Breite der Sohle über 0,5 bis 0,6 m,
Aushubtiefe bis 0,6 m,
ab Übergabeniveau Baugrund, ca. -50 cm unter GOK
Homogenbereich B1, mit 2 Bodengruppen,
Bodengruppe 1 (UM-UL, DIN 18196 (Schluff),
Bodengruppe 2 GU* DIN 18196 (Kies--Schluff-Gemisch),

Hinweis: Die Rotlage wird mit einem Schluffanteil von geschätzt 15 bis 30% der Bodegruppe GU* der Bodenklasse 4 gem. DIN 18300alt für mittelschwer lösbare Böden gemäß ZTV E -StB 17 zugeordnet.

Entsorgung wird seperat vergütet.
Menge: 389,000 m

**01.05.0005 Boden Baugrube Kabelschächte lösen lagern Grundfläche bis 5m2 T bis 1m GU**
Boden der Baugrube für Kabelschächte,
ab Geländeoberfläche, profilgerecht lösen, seitlich lagern, Zuordnung nach Haufwerksbeprobung,
Aushubgrundfläche bis 5 m2,
Aushubtiefe bis 1 m,
Homogenbereich 1, mit einer Bodengruppe, Bodengruppe 1 GU DIN 18196 (Kies-Schluff-Gemisch),
Baumaßnahme der Geotechnischen Kategorie 1 DIN 4020,
- Konsistenz DIN EN ISO 14688-1 fest.

Je Kabelzugschacht ca. 5m³
Menge: 5,000 m³

**01.05.0006 Zulage zu Pos. "Boden lösen" - Aushubbegleitende Archäologie**
Zulage zu Pos. "Boden lösen." - Aushubbegleitende Archäologie
bestehend aus:
- abschnittsweiser Aushub unter archäologischer Aufsicht
-> mehrmaliges, lagenweises Abziehen auf der Stelle
-> Verdachtsflächen freizulegen bzw. sichtbar zu machen
-> Verminderte Effektivität der am Aushub beteiligten Geräte
Dazu zählen:
- 30to-Kettenbagger CAT 330 inkl. Maschinist
- 25to-Radlader CAT 966 inkl. Maschinist (abschnittsweise mit Grundlage: 50% inkl. Standzeiten ohne Fahrer)
- Transportgeräte inkl. Maschinist
Menge: 65,000 m³

#### Bereich 01.06 Fundamentarbeiten

**01.06.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 10,000 St

**01.06.0002 Fundament Kamera, Lautsprecher herstellen l/b/t: 60/60/50cm, in C20/25**
Fundament Kamera, Lautsprecher herstellen
Verdrängungsrohr DN innen 300mm,
aus PE-HD, halogenfrei,
Länge 150 cm,
liefern und in Betonfundament C20/25
l/b/t: 60/60/50cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 2,000 St

#### Bereich 01.07 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**01.07.0001 Schachtabdeck. rund. anpassen höher / tiefer setzen Beton C20/25 Schalung 10-20cm**
Schachtabdeckung rund, anpassen,
aus Gusseisen mit Betonfüllung, höher/tiefer setzen,
mit Ausgleichsringen aus Beton von 5 bis 15cm
inkl. Beton C20/25 DIN EN 206 einschl. Schalung,
verlegen in Mörtel MG III,
Fugen glatt streichen,
Höhenänderung über 10 bis 20cm.
Menge: 6,000 St

**01.07.0002 Schachtabdeck. eckig. anpassen höher / tiefer setzen Beton C20/25 Schalung 10-20cm**
Schachtabdeckung eckig, anpassen,
aus armierten Beton mit Betonfüllung, höher/tiefer setzen,
mit Ausgleichsrahmen von 5  bis 15cm, nach örtlichen Aufmaß
inkl. Beton C20/25 DIN EN 206 einschl. Schalung,
verlegen in Mörtel MG III,
Fugen glatt streichen,
Höhenänderung über 10 bis 20cm.
Menge: 2,000 St

**01.07.0003 Sickerpackung 1,5/1,5/1,0m aus Kies 16/32, herstellen**
Sickerpackung aus Kies herstellen,
Körnung 16/32, für Flächenentwässerung in Mulden
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 6,000 St

**01.07.0004 Straßenablauf, PE o. Beton, Aufsatz Straßenablauf C250 L/B 300/500mm rinnenförmig setzen C20/25 D 25cm, Notablauf in Sickerpackung**
Straßenablauf als Notablauf in Mulden
aus PE oder Beton,
für Längsaufsatz, ohne Schlammraum,
Kurzform, mit verzinktem Eimer,
mit Spitzende DN 160, Aufsatz für Ablauf,
Roste aus Gusseisen, Rahmen mit Eimerauflage,
Klasse D400 DIN EN 124-1, Maße L/B 300/500 mm, rinnenförmig, mit Einlage,
Ablaufkörper auf Betonauflager setzen,
Beton C20/25 DIN EN 206,
Mindestdicke 25 cm,
Ablauf an Sickerpackung anschließen

Inklusive aller notwendigen Erdarbeiten,
Anfallendes Erdreich wird Eigentum des AN und ist einer geeigneten Wiederverwertung zuzuführen.

Bereich: Notentwässerung in Mulden
Menge: 6,000 St

**01.07.0005 PP-Rohr DN160**
Entwässerungsleitung PP-Rohren DN 160,
Regenwasser, Freispiegelleitung
mit Steckmuffe einschließlich Dichtring
Form- u. Verbindungsstücke
werden nicht gesondert vergütet
Verlegung in vorhandenem Graben,
einschl. Sandbettung, Dicke der unteren
Bettungsschicht mind. 10 cm, aus Sand, obere
Bettungsschicht aus Sand, Dicke 10 cm,
Grabentiefe über 1 bis 1,25 m.
Menge: 15,000 m

#### Bereich 01.08 Stufen, Podeste, Sonderbauteile

*Hinweis: Sitzblöcke Naturstein Bank*

**01.08.0001 Natursteinblöcke Nagelfluh, 45/35/60 liefern, einbauen (gerade) (Bankfuß links)**
Natursteinblöcke als Bankfuß (links)
Maße Einzelblock L/B/H = 45/35/60 cm,
mit Kopfaussparung rechts: 45/22/6 cm
Brannenburger Nagelfluh, frostbeständig,
Sitzfläche grob geschliffen
Löcher größer 1 cm, gespachtelt
Sichtflächen gesägt / grob geschliffen
Löcher größer 3 cm, gespachtelt
Rest gesägt, offenporig
in gerader Ausfertigung
Versetzt in Betonbettung C20/25, Dicke 25 cm,

oder gleichwertiges angebotenes Erzeugnis

'.........'
(vom Bieter zwingend einzutragen).
Menge: 10,000 St

**01.08.0002 Natursteinblöcke Nagelfluh, 45/35/60 liefern, einbauen (gerade) (Bankfuß rechts)**
Natursteinblöcke als Bankfuß (rechts)
Maße Einzelblock L/B/H = 45/35/60 cm,
mit Kopfaussparung links: 45/22/6 cm
Brannenburger Nagelfluh, frostbeständig,
Sitzfläche grob geschliffen
Löcher größer 1 cm, gespachtelt
Sichtflächen gesägt / grob geschliffen
Löcher größer 3 cm, gespachtelt
Rest gesägt, offenporig
in gerader Ausfertigung
Versetzt in Betonbettung C20/25, Dicke 25 cm,

oder gleichwertiges angebotenes Erzeugnis

'.........'
(vom Bieter zwingend einzutragen).
Menge: 10,000 St

**01.08.0003 Natursteinblöcke Nagelfluh, 45/20/54 liefern, einbauen (gerade) (Bankfuß mitte)**
Natursteinblöcke als Bankfuß (mitte)
Maße Einzelblock L/B/H = 45/20/54 cm,
Brannenburger Nagelfluh, frostbeständig,
Sitzfläche grob geschliffen
Löcher größer 1 cm, gespachtelt
Sichtflächen gesägt / grob geschliffen
Löcher größer 3 cm, gespachtelt
Rest gesägt, offenporig
in gerader Ausfertigung
Versetzt in Betonbettung C20/25, Dicke 25 cm,

oder gleichwertiges angebotenes Erzeugnis

'.........'
(vom Bieter zwingend einzutragen).
Menge: 10,000 St

#### Bereich 01.09 Wege, Plätze, Einfassungen

**01.09.0001 Noppenbahn, H50 cm liefern, einbauen**
Noppenbahn mit einseitiger Vlieskaschierung aus HDPE
als Bauwerksschutz vertikal einbauen,
Einbautiefe 50cm ab fertiger OK Gelände
einschl. sauberem Abschluss an der Oberfläche, Stoßüberlappung über 10 bis 20cm.
Die vlieskaschierte Seite zeigt nach außen.
Menge: 36,000 m

**01.09.0002 Untergrund verdichten**
Untergrund verdichten, für Verkehrsflächen,
Verformungsmodul mind. EV2 45 MN/m2,
Arbeitsbreite bis 5,00 m
Menge: 723,000 m2

**01.09.0003 Grundplanum Weg Abweichung +/-2cm mind. EV2 45 MPa.**
Grundplanum herstellen,
(mäandrierender Wegeverlauf)
Auf- u. Abtragsdicke bis 10 cm
für Wege, zulässige Abweichung von der Sollhöhe +/- 2 cm, Verformungsmodul mind. EV2 45 MPa,
mit Verdichtungsnachweis.
Menge: 723,000 m2

*Hinweis: Frostschutz- u. Tragschichten Weg, Plätze*

**01.09.0004 FSS Bk0,3 DPr1 EV2 100MPa 0/45 D 18cm**
Frostschutzschicht,
Belastungsklasse RStO 12 Bk0,3,
Verdichtungsgrad mind. DPr 1,
Verformungsmodul auf der Oberfläche mind. EV2 100 MPa,
aus Baustoffgemisch für Frostschutzschicht,
natürliche Gesteinskörnung TL Gestein, Körnung 0/45,
Schichtdicke 15-20 cm,
Feinanteil Kategorie UF 3,
im eingebauten Zustand max. 3 % Feinanteile,
Arbeiten mit Gerät, Ausführung gemäß Zeichnung und Einzelbeschreibung.
Menge: 130,000 m3

**01.09.0005 KTS Bk0,3 DPr1 EV2 120MPa 0/32 D 20-25cm mit Gerät**
STLB-Bau 2024-04 080
Kiestragschicht, Belastungsklasse RStO 12 Bk0,3, Verdichtungsgrad mind. DPr 1, Verformungsmodul auf der Oberfläche mind. EV2 120 MPa, aus Baustoffgemisch für Kiestragschicht, natürliche Gesteinskörnung TL Gestein, Körnung 0/32, Schichtdicke über 20 bis 25 cm, Infiltrationsbeiwert ki größer gleich 1 x 10 hoch minus 5 m/s, Arbeiten mit Gerät, Ausführung gemäß Zeichnung und Einzelbeschreibung.
Menge: 156,000 m3

**01.09.0006 Vegetationstragschicht Schotterrasen / Rasenfugenpflaster, Gemisch D 20cm**
Vegetationstragschicht für
Schotterrasen und Rasenfugenpflaster,
in Flächen des ruhenden Verkehrs
Gemisch nach FLL-Richtlinie - Begrünbare Flächenbefestigungen, Schichtdicke 20 cm,
Tragfähigkeit EV2 mind. 60 MPa,
zulässige Abweichung von der Nennhöhe +/- 20 mm,
zulässige Abweichung von der Ebenheit bei 4m 3cm/bei 2m 2cm (Kategorie 4) DIN 18917,
Ausführung gemäß Zeichnung und Einzelbeschreibung.
Menge: 19,000 m2

**01.09.0007 Kontrollprüfung Tragschicht Verformungsmodul dynamischer Lastplattendruckversuch**
STLB-Bau 2024-04 080
Kontrollprüfung ZTV SoB-StB auf besondere Anordnung des AG, für Tragschicht ohne Bindemittel, Prüfung für Verformungsmodul, mit dynamischem Lastplattendruckversuch TP BF-StB, Ausführung gemäß Zeichnung.
Menge: 10,000 St

*Hinweis: Einzeiler / Tiefborde - Betonstein*

**01.09.0008 Randeinfassung (Großstein) einzeilig Natursteinpflaster Granit L/B/H 120-180/120/130mm Bk0,3 Fundament Rückenstütze 2seitig C20/25 D 20+/-2cm Pflasterfugenmörtel zementgeb. einkehren einschlämmen B 10+/-5mm**
STLB-Bau 2024-04 080
Pflasterstreifen als Randeinfassung als Läuferreihe, aus Steinpflaster, Ausführung der Pflasterstreifen nach Anzahl der Zeilen, einzeilig, Natursteinpflaster, TL Pflaster-StB, Gesteinsart Granit, Oberfläche abgerieben, Farbton grau, Maße L/B/H 120-180/120/130 mm, Dickenabweichung Klasse 0, Belastungsklasse RStO 12 Bk0,3, in Wohnwegen, Tragschicht wird gesondert vergütet, Fundament und 2-seitige Rückenstütze aus Beton mit einer Zusammensetzung C 20/25 DIN EN 206 und DIN 1045-2, Dicke 20 +/-2 cm, Breite der Rückenstütze 25 +/-2 cm, zementgebundenen Pflasterfugenmörtel einkehren und einschlämmen, Farbton Fugen grau, Fugenbreite 10 +/-5 mm.
Menge: 272,000 m

**01.09.0009 Flächenaufteilung einzeilig Betonpflaster L/B 350/175mm D 650mm Fundament Rückenstütze 2seitig C20/25 D 20+/-2cm Pflasterfugenmörtel zementgeb. einkehren einschlämmen B 10+/-5mm**
Pflasterstreifen als Flächenaufteilung aus Steinpflaster, Ausführung der Pflasterstreifen
nach Anzahl der Zeilen, einzeilig,
Pflastersteine aus Beton TL Pflaster-StB,
max. Differenzen J,
Maße L/B 350/175 mm, Dicke 65 mm,
Oberfläche mit Hartgestein-Vorsatz,
Farbton grau,
in Grünfläche neben Bordstein und Einbauten
Tragschicht wird gesondert vergütet,
Fundament und 2-seitige Rückenstütze aus Beton
mit einer Zusammensetzung C 20/25 DIN EN 206
und DIN 1045-2,
Dicke 20 +/-2 cm,
Breite der Rückenstütze 25 +/-2 cm,
zementgebundenen Pflasterfugenmörtel einkehren und einschlämmen,
Farbton Fugenmörtel grau,
Fugenbreite 10 +/-5 mm,
Ausführung gemäß Zeichnung.
Menge: 712,000 m

**01.09.0010 Bordstein aus Beton liefern und einbauen Format 8x25x100, Tiefbord mit Fase**
Bordstein aus Beton liefern und einbauen
Format 8x25x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 91,000 m

**01.09.0011 Bord- / Einfasssteine schneiden, D 80mm**
Bord- / Einfasssteine schneiden,
Dicke 80mm

Herstellen von geraden Schnittkanten,
mit Nassschneidegerät.

Anfallende Material wird Eigentum des AN
und ist einer geeigneten Wiederverwetung zuzuführen
Menge: 35,000 St

*Hinweis: Asphalt Weg*

**01.09.0012 PA 22 T WDA, d=17cm, B25/55-55(Pmb45) - Wege und Plätze**
PA 22 T WDA, herstellen
einbauen und verdichten
Hohlraumgehalt der fertigen Schicht 15 bis 18 Vol.-%
Die Zugabe von Ausbauasphalt ist nicht zugelassen.
Einbaudicke in cm (verdichteter Zustand): ‘17,0‘Bindemittel
Bitumen 25/55-55 (Pmb 45)
Bereich = Wege und Platzflächen
Einbau mit Fertiger (bei nicht mit dem Fertiger
erreichbaren Flächen Einbau mit Hand)
Für das Mischgut ist ein gesonderter
Eignungsprüfbericht vorzulegen
Menge: 420,000 m2

**01.09.0013 Oberfläche reinigen, ansprühen Bit. Befestigung Hofflächen + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Hofflächen und dergl.
Belastungsklasse 1,8 - 0,3
Material C40B5-S
Lösemittelhaltige Bitumenemulsion
mit Hochdruck reinigen
Menge: 420,000 m2

**01.09.0014 AB AC 11 DS D 4cm B50/70 (B 65) - Wege und Plätze**
Asphaltbeton AC 11 DS herstellen
Asphaltbeton AC 11 DS einbauen und verdichten.
Einbaudicke in cm (verdichteter Zustand): 4
Bindemittel Bitumen B 50/70 (B 65)
Bereich = Wege und Plätze
Einbau mit Fertiger (bei nicht mit dem Fertiger zu
erreichenden Flächen Einbau von Hand
Menge: 420,000 m2

**01.09.0015 Gussasphalt 0/8 herstellen**
Gussasphalt 0/8 herstellen
Splittreichen Gussasphalt der Körnung 0/8 mm einbauen.
Einbaudicke: 3,0 cm einschl. eingedrücktem Einstreumaterial
pigmentiertes (sandfarben) Bindemittel
Im Übrigen gelten die Anforderungen an Gussasphalt
MA 8 S der aktuell gültigen ZTVStraMü
Einbau von Hand, ggfs. mit Geräteunterstützung.
Der Einbau hat bahnweise in ca. 2m breiten Streifen zu erfolgen, einschl. senkrechter Abstellung der folgenden Anschlusskanten.
Im noch heißen Zustand ist die Oberfläche mit ca. 15-20 kg/m2
gewaschenem,staubfreien, getrocknetem und erwärmten
Gesteinsmaterial (farblos umhüllt) gleichmäßig abzustreuen und
mit einer leichten Glattmantelwalze anzudrücken, so dass die
Optik einer wassergebundenen Decke erzeugt wird.
Der nicht anhaftende Teil des Abstreumaterials ist
abzukehren und einer Wiederverwertung zuzuführen.
Abstreuung mit farblos umhüllten Splitt (Rundkorn)
Körnung 2/5 mm sandfarben gem. Muster LHM
Für das Mischgut und Abstreumaterial ist ein
gesonderter Eignungsbericht vorzulegen
Menge: 420,000 m2

**01.09.0016 Zulage zur Pos. Gussasphalt 0/8 in Schachtabdeckungen (rund / eckig) herstellen**
Zulage zur Pos. Gussasphalt 0/8 herstellen.
Zulage für die Erschwernisse und dabei entstehenden Mehrkosten beim Einbau des Gussasphaltes (Olympiamastix)
in ausfüllbare Schachtabdeckungen.
Schachtabdeckungen rund / eckig, alle Formate
Menge: 4,000 St

*Hinweis: Wege mit Pflasterbelag Rutschfestigkeitsklasse R11 - Betonpflaster*
Wege mit Pflasterbelag

Allgemeiner Hinweis: die Rutschfestigkeitsklasse für Beton- und Natursteinbeläge muss R11 sein.

**01.09.0017 Plattenbelag Betonpl. L/B/D 350/350/65mm grau gestrahlt Kante abgeschrägt Bettung Splitt 1/5 D 4+/-1cm Hoffläche Sand 0/2 einkehren einschlämmen B 5+/-1mm**
STLB-Bau 2024-04 080
Plattenbelag aus Platten aus Beton, DIN EN 1339, barrierefrei DIN 18040-3, ungebundene Bauweise, Maße L/B/D 350/350/65 mm, Plattenmaßabweichung N, Diagonalabweichung J, Witterungswiderstand D, Biegezugfestigkeit T, Abriebwiderstand F, Bruchlast Klasse 11, Farbton grau, Oberfläche gestrahlt, Kante abgeschrägt, Horizontal-/Vertikalschenkel bis 2 mm, Platten einschichtig, von Hand verlegen, Tragschicht wird gesondert vergütet, Bettung aus Gesteinskörnung Körnung 1/5 aus natürlichen gebrochenen Gesteinskörnungen (Splitt), TL Pflaster-StB Kategorie GN, Dicke 4 +/-1 cm, in parallelen Reihen, in Hofflächen, Baustoffgemisch für Fugen, Körnung 0/2 aus natürlichen ungebrochenen Gesteinskörnungen (Sand) einkehren und einschlämmen, Fugenbreite 5 +/-2 mm, einschl. Verdichten des Plattenbelages, Ausführung gemäß Einzelbeschreibung.
Menge: 139,000 m2

**01.09.0018 Pflasterdecke Betonpflaster Abstandhalter L/B 150/150mm D 120mm Kante abgeschrägt Hoffläche Bettung Stoffe begrünbar D 3-5cm**
STLB-Bau 2024-04 003
Pflasterdecke nach FLL-Richtlinien für Planung, Bau und Instandhaltung von begrünbaren Flächenbefestigungen, aus Pflastersteinen aus Beton, TL Pflaster-StB, mit Abstandhaltern, Maße L/B 150/150 mm, Dicke 120 mm, max. Differenzen K, Kante abgeschrägt, Horizontal-/Vertikalschenkel bis 2 mm, in Reihen mit versetzten Fugen, Oberfläche sandgestrahlt, Farbton grau, in Hofflächen, Bettung nach FLL-Richtlinie für die Planung, Ausführung und Unterhaltung von begrünbaren Flächenbefestigungen, Dicke 3 bis 5 cm, Pflasterfugen verfüllen bis 20 mm unter Oberkante des Belags mit Bettungsstoff, Fugenbreite 30 mm.
Menge: 92,000 m2

**01.09.0019 Zulage Plattenbelag in Nebengebäude**
Zulage erstellen Platten in Nebengeäude
in beengten Verhältnissen
ungebundene Bauweise,
Maße L/B/D 350/350/65 mm,
Farbton grau,
Menge: 90,000 m²

*Hinweis: Wassergebundene Wegedecke*

**01.09.0020 Dynamische Schicht aus Baustoffgemisch Schicht 0/32 D 30cm wassergebundene Wegedecke - Pfade im Gelände**
Dynamische Schicht für wassergebundene Wege
aus Baustoffgemisch für dynamische Schicht
für wassergebundene Wege - Pfade im Gelände
aus natürlicher gebrochener Gesteinkörnung
(ohne RC-Baustoff) TL Gestein,
Körnung 0/32,
Schichtdicke 30cm,
zulässige Abweichung von der Nennhöhe +/- 10 mm.
Menge: 65,000 m2

**01.09.0021 Oberflächen Abstreu wassergebundene Wegedecke Granit-Splitt 1/3, Dicke 3cm**
Oberflächen Abstreu der wassergebundene Wegedecke
ohne Bindemittel
Gesteinskörnung für Oberflächenbehandlung,
aus natürlich gebrochenen Gesteinskörnungen
(Granit-Splitt 1/3),
Dicke 3cm
Menge: 65,000 m2

#### Bereich 01.10 Sportplatzflächen

**01.10.0001 Erstellen einer Freigabedokumentation - Titel Sportplatzflächen**
*** Pauschalposition
Erstellen und Vorlegen einer Produktfreigabedokumentation
in Papier- und elektronischen Dokumentation.
Über die Produkte der Sportflächen vor Beginn der Arbeiten zur Prüfung und Freigabe durch den AG / der beauftragten Objektüberwachung.

Bestellung erst nach Prüfung und Freigabe möglich.

Geordnet nach der Struktur der Titel und Positionen dieses Leistungsverzeichnisses.

Produktfreigabedokumentation mit folgendem Inhalt:

- Datenblätter zu allen verwendeten Materialien
- Nachweis der zu verwendenden Baustoffe
- Produktdatenblätter
- Prüfprotokolle, Prüfzeugnisse
- technische Datenblätter

Die Zusammenstellung der Produktfreigabedokumentation erstreckt sich über den Titel Retentionsdach

Die Dokumentation ist einfach als Papierausdruck in Ordner
und einfach digital als Download zu übergeben.
Menge: 1,000 psch

*Hinweis: Baugrundvorbereitungen für Sportflächen*

**01.10.0002 Analyse vorh. Baugrund**
Analyse des vorh. Baugrundes
als Grundlage der Verbesserungsmaßnahmen
vor Einbau der Rasentragschicht.

Das Ergebnis der Analyse und die sich daraus ergebenden
Maßnahmen zur Verbesserung des Baugrundes sind mind.
4 Wochen vor Ausführung der Rasentragschicht dem
Bauherrn unaufgefordert vorzulegen.

Die Prüfung umfasst:
- Probenahme
- Entnahmewassergehalt
- Korngrößenverteilung
- Wasserdurchlässigkeit mod kf
- Dichte aus Wd
- Wasserspeicherfähigkeit
- Bodenreaktion
- Carbonatgehalt
- Angaben zur Verbesserung des Baugrundes

Angabe des Prüflabors:

'.........'
(vom Bieter zwingend einzutragen).
Menge: 1,000 Psch

**01.10.0003 Baugrund profilieren/verd. gem. DIN 18 035 Teil 4**
Baugrund/Untergrund profilieren
und verdichten für Sportflächen
Profilierung gemäß Höhenplan,
überschüssiges Material im Baubereich
geordnet messbar in Mieten lagern
Abfuhr erfolgt in gesonderter Position
Abtragstiefe i.M. bis 25 cm
Auftragsdicke i.M. bis 25 cm

Fehlendes Material ist durch den AN zu liefern,

Homogenbereich B1, mit 2 Bodengruppen,
Bodengruppe 1 (UM-UL, DIN 18196 (Schluff),
Bodengruppe 2 GU* DIN 18196 (Kies--Schluff-Gemisch),

Profilgenauigkeit und Verdichtungsgrad gemäß den Anforderungen für den Baugrund nach DIN 18 035 Teil 4 bei
Sportrasenflächen einschließlich Zwischennivellement und Verdichtungsnachweis
Menge: 3139,000 m2

**01.10.0004 Tragfähigkeit Baugrundplanum entspr. DIN 18035 T4.**
Überprüfung der Tragfähigkeit - Baugrundplanum durch
Befahrungsversuch.

Durchführung entspr. DIN 18035 T4.
Menge: 1,000 Psch

**01.10.0005 Baugrund profilieren/verd. gem. DIN 18 035 Teil 6**
Baugrund/Untergrund profilieren
und verdichten für Sportflächen
Profilierung gemäß Höhenplan,
überschüssiges Material im Baubereich
geordnet messbar in Mieten lagern
Abfuhr erfolgt in gesonderter Position
Abtragstiefe i.M. bis 25 cm
Auftragsdicke i.M. bis 25 cm

Fehlendes Material ist durch den AN zu liefern,

Homogenbereich B1, mit 2 Bodengruppen,
Bodengruppe 1 (UM-UL, DIN 18196 (Schluff),
Bodengruppe 2 GU* DIN 18196 (Kies--Schluff-Gemisch),

Profilgenauigkeit und Verdichtungsgrad gemäß den Anforderungen für den Baugrund nach DIN 18 035 Teil 6 bei Kunststoffflächen einschließlich Zwischennivellement und Verdichtungsnachweis
Menge: 6372,000 m2

*Hinweis: Entwässerung Sportflächen*

**01.10.0006 Bodenaushub Dräne/Sammeldräne T 30cm**
Boden der Gräben für Dräne/Sammeldräne profilgerecht
ausheben.

Grabenbreite:  20cm
Grabentiefe:  30cm
Bodenklasse  3-5 DIN 18300.

Überschüssiges Material aufnehmen, transportieren und seitlich in zukünftigen Grünstreifen / Magerwiesenflächen verteilen
Menge: 1344,000 m

**01.10.0007 Drän-/Sammeldränleitung DN80**
Dränleitung, PVC-U hart,
DIN 1187 und DIN 4262,
als Vollsickerrohr entspr. DIN 18 035 Teil 3,
mit angeformter Muffe.

Schlitzbreite 0,8mm,
Eintrittsfläche mind. 25cm²/m,
gewellt, DN 80,
in zuvor hergestellte Gräben.
Menge: 1084,000 m

**01.10.0008 Drän-/Sammeldränleitung DN100**
Dränleitung, PVC-U hart,
DIN 1187 und DIN 4262,
als Vollsickerrohr entspr. DIN 18 035 Teil 3,
mit angeformter Muffe.

Schlitzbreite 0,8mm,
Eintrittsfläche mind. 25cm²/m,
gewellt, DN 100,
in zuvor hergestellte Gräben.
Menge: 234,000 m

**01.10.0009 Verfüllen Drän-/Sammendränleitungen T30cm**
Fachgerecht verfüllen Gräben der Drän-/
Sammeldränleitungen, T 30cm verfüllen

Art:  Mineralgemisch bis 2/8 bzw. 4/8mm,
entspr. DIN 18 035 Teil 3/4 bis OK Baugrundplanum

angebotenes Baustoffgemisch:

'.........'
(vom Bieter zwingend einzutragen).

Nachweis Funktionswerte durch Eignungsprüfung
neuesten Datums einschl. detaillierter
Einbauempfehlung, nicht älter als 12 Monate,
bei Angebotsabgabe.
Menge: 1344,000 m

**01.10.0010 Anschluß Sammeldrän**
Sammeldräne, einschl. erforderlicher Verbindungsstücke
an Sickerpackung unter Weitsprunggrube anschließen,
mit Herstellen und fachgerecht wiederverschließen der
erforderlichen Öffnungen.

Anschlußöffnungen DN80 / DN100.
Menge: 15,000 Stck

**01.10.0011 Sickerpackung 4,0/3,0/1,0m aus Kies 16/32, herstellen**
Sickerpackung aus Kies herstellen,
Körnung 16/32,
für Sportflächenentwässerung unter Weitsprunggrube
Größe: 4,0x3,0x1,0 m,
allseitiger Wandverkleidung mit Geotextil GRK 5
inklusive aller notwendigen Erdarbeiten

Homogenbereich B1, mit 2 Bodengruppen,
Bodengruppe 1 (UM-UL, DIN 18196 (Schluff),
Bodengruppe 2 GU* DIN 18196 (Kies--Schluff-Gemisch),

Hinweis: Die Rotlage wird mit einem Schluffanteil von geschätzt 15 bis 30% der Bodegruppe GU* der Bodenklasse 4 gem. DIN 18300alt für mittelschwer lösbare Böden gemäß ZTV E -StB 17 zugeordnet.

Anfallendes Material wird Eigentum des
AN und ist einer geeigneten Wiederverwertung zuzuführen
Menge: 3,000 St

*Hinweis: Einfassungen*

**01.10.0012 Bordstein aus Beton liefern und einbauen Format 8x25x100, Tiefbord mit Fase**
Bordstein aus Beton liefern und einbauen
Format 8x25x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 558,000 m

**01.10.0013 Soft-Randstein -Winkelelement aus Polymerbeton liefern und einbauen Format 6x40x25/25, Tiefbord mit Polsteroberteil**
Soft-Randstein Winkelelement
aus Polymerbeton liefern und einbauen
Format 6x40x25/25
als Tiefbord mit Gummipolsteroberteil (Schwarz)
zur Einfassung der Weitspruggrube

mit Fundament Dicke mind. 20cm
und beidseitiger Rückenstütze aus Beton
mit einer Zusammensetzung C 20/25 DIN EN 206
und DIN 1045-2, Druckfestigkeit ≥ 12 MPa
Menge: 8,000 St

**01.10.0014 Soft-Randstein Sprunggrubenbegrenzung aus Polymerbeton liefern und einbauen Format 6x40x100, Tiefbord mit Polsteroberteil**
Soft-Randstein aus Polymerbeton liefern und einbauen
Format 6x40x100
als Tiefbord mit Gummipolsteroberteil (Schwarz)
zur Einfassung der Weitspruggrube

mit Fundament Dicke mind. 20cm
und beidseitiger Rückenstütze aus Beton
mit einer Zusammensetzung C 20/25 DIN EN 206
und DIN 1045-2, Druckfestigkeit ≥ 12 MPa
Menge: 77,000 m

**01.10.0015 Bord- / Einfasssteine Beton / Polymerbeton schneiden, D 80mm**
Bord- / Einfasssteine
aus Beton / Polymerbeton schneiden,
Dicke 80mm

Herstellen von geraden Schnittkanten,
mit Nassschneidegerät.

Anfallende Material wird Eigentum des AN
und ist einer geeigneten Wiederverwetung zuzuführen
Menge: 25,000 St

*Hinweis: Laufbahn und Allwetterplatz*

**01.10.0016 Schottertragschicht ohne Bindemittel Kunststofffläche (Laufbahn + Allwetterplatz) Kies-Sand-Gemisch D 120mm EV2 80MPa**
Schottertragschicht ohne Bindemittel
für Kunststofffläche,
aus natürlicher gebrochener Gesteinskörnung,
Körnung 0/32, Schichtdicke 120 mm,
Verformungsmodul mind. EV2 80 MPa,
zulässige Abweichung von der Nennhöhe +/- 20 mm

Dem AG ist vor der Ausführung das Ergebnis folgender
Eignungsprüfungen am Baustoffgemisch vorzulegen:
DIN 18035-6 Tabelle 2

Bereich: Laufbahn + Allwetterplatz
Menge: 394,000 m3

**01.10.0017 Schottertragschicht ohne Bindemittel Kunststofffläche (Laufbahn + Allwetterplatz) Kies-Sand-Gemisch D 80mm EV2 80MPa**
Schottertragschicht ohne Bindemittel
für Kunststofffläche,
aus natürlicher gebrochener Gesteinskörnung,
Körnung 0/22, Schichtdicke 80 mm,
Verformungsmodul mind. EV2 80 MPa,
zulässige Abweichung von der Nennhöhe +/- 20 mm

Dem AG ist vor der Ausführung das Ergebnis folgender
Eignungsprüfungen am Baustoffgemisch vorzulegen:
DIN 18035-6 Tabelle 2

Bereich: Laufbahn + Allwetterplatz
Menge: 263,000 m3

**01.10.0018 Sohlbelag / Grabeschutz für Weitsprung aus Rasengittersteinen 60/40, D8cm**
Sohlbelag / Grabeschutz für Weitsprung
aus Rasengittersteinen 60/40, D8cm

in ungebundene Bauweise,
Qualität: D I bzw, K D I
Maße L/B/D 600/400/80 mm,
Farbton grau
Oberfläche gestrahlt,
Tragschicht wird gesondert vergütet,
Bettung aus Baustoffgemisch Körnung 2/6 aus natürlichen gebrochenen Gesteinskörnungen (Splitt)
Dicke 3 bis 5 cm,
in Reihenverband mit versetzter Fuge
Bettungsstoff  = Fugenverfüllung einkehren
.
Bereich: Sandflächen
Menge: 120,000 m²

**01.10.0019 Kontrollprüfung ungebundene Tragschicht**
Kontrollprüfung der ungebundenen Tragschicht
in eingebauter Fläche auf:
Funktionsfähigkeit entspr. DIN 18035 T6
sowie Übereinstimmung mit dem Gemisch der Eignungsprüfung.

Die Prüfung umfasst:

 Probenahme
 Entnahmewassergehalt
 Korngrößenverteilung
 Wasserdurchlässigkeit kf* inkl. Proctordichte
 Kornform
Menge: 7,000 St

**01.10.0020 wasserdurchlässige Asphalttragschicht PA11 herstellen gemäß DIN 18035-6, D:6,5cm**
Asphalttragschicht herstellen
für Kunststoffflächen Anforderungen
(Laborwerte und in eingebautem Zustand)
gemäß DIN 18035-6
jedoch mit erhöhten Anforderungen an die Ebenheit:
Stichmaße als Grenzwert bei Messpunktabstand
1 m max. 3 mm
4 m max. 8 mm
Höhenlage: Grenzabmaß von der Nennhöhe +/- 10 mm
Die kraftschlüssige Verbindung des Kunststoffbelags zu
angrenzenden Bauteilen ist durch die Ausbildung einer
Nut sicher zu stellen
in wasserdurchlässiger Bauweise
einschichtige offenporige Asphaltschicht, PA 11
Einbaudicke 65 mm
Verjährungsfrist für Mängelansprüche 5 Jahre

Bereich: Laufbahn + Allwetterplatz
Menge: 3139,000 m2

**01.10.0021 Kontrollprüfung wasserdurchlässigkeit Bit. Tragschicht**
Prüfung der Wasserdurchlässigkeit entspr. DIN 18035 T6
im Feldversuch.

Bituminöse Tragschicht
Menge: 7,000 St

**01.10.0022 Kunststoffbelag Laufbahn Belagstyp A - beige**
Kunststoffbelag wasserdurchlässig.

Belagstyp A -  strukturbeschichteter Belag im
Ortseinbau.

Basisbelag: Gummigranulat 1/4 - 1/5mm, Bindemittel PU.
  Schichtdicke 13mm.

Oberschicht: EPDM+PUR aufgespritzt > 2kg/m²
  Farbe beige

Gesamtschichtdicke: 15mm

Anforderungen: Wasserdurchlässigkeit:  > 0,02 cm/s

Ebenheit:  Stichmaße bei Messpunktabstand
  1 m  < =  2 mm
  4 m  < =  6 mm

Hinweis: Mit dem Angebot sind folgende Unterlagen
vorzulegen.

  Eignungsprüfung vom

'.........'
(vom Bieter zwingend einzutragen).

  durch Institut

'.........'
(vom Bieter zwingend einzutragen).

  erste Fremdüberwachung vom

'.........'
(vom Bieter zwingend einzutragen).

'.........'
durch Institut

angebotenes Erzeugnis:

'.........'
(vom Bieter zwingend einzutragen).

letzte Fremdüberwachung vom.

'.........'
(vom Bieter zwingend einzutragen).

durch Institut

'.........'
angebotenes Erzeugnis:

'.........'
(vom Bieter zwingend einzutragen).

Alle Prüfberichte - nicht älter als 12 Monate - sowie
Bestätigungen der Prüfinstitute sind bei Angebotsabgabe
vorzulegen.

Liegen diese nicht vor, wird das Angebot nicht
gewertet.
Menge: 986,000 m2

**01.10.0023 Kunststoffbelag Allwetterplatz Belagstyp B - beige**
Kunststoffbelag wasserdurchlässig.
Belagstyp B - zweischichtig im Ortseinbau - Handeinbau.

Basisbelag: Gummigranulat 1/4 - 1/5mm, Bindemittel PU.
Schichtdicke 13mm.

Oberschicht: EPDM+PU umhüllt 1/3 - 1/4mm, flach
gelagert
Farbe beige, Schichtdicke 7mm.

Gesamtschichtdicke: 20mm
Anforderungen: Wasserdurchlässigkeit:  > 0,02 cm/s

Ebenheit:  Stichmaße bei Messpunktabstand
  1 m  < =  2 mm
  4 m  < =  6 mm

Hinweis: Mit dem Angebot sind folgende Unterlagen
vorzulegen.

  Eignungsprüfung vom

'.........'
(vom Bieter zwingend einzutragen).

  durch Institut

'.........'
(vom Bieter zwingend einzutragen).

  erste Fremdüberwachung vom

'.........'
(vom Bieter zwingend einzutragen).

'.........'
durch Institut

angebotenes Erzeugnis:

'.........'
(vom Bieter zwingend einzutragen).

letzte Fremdüberwachung vom.

'.........'
(vom Bieter zwingend einzutragen).

durch Institut

'.........'
angebotenes Erzeugnis:

'.........'
(vom Bieter zwingend einzutragen).

Alle Prüfberichte - nicht älter als 12 Monate - sowie
Bestätigungen der Prüfinstitute sind bei Angebotsabgabe
vorzulegen.

Liegen diese nicht vor, wird das Angebot nicht
gewertet.
Menge: 1991,000 m2

**01.10.0024 Kontrollprüfung wasserdurchlässigkeit Kunst.Belag**
Prüfung der Wasserdurchlässigkeit entspr. DIN 18035 T6
im Feldversuch.

Kunststoffbelag
Menge: 4,000 St

**01.10.0025 Sand für Sport 0,3-1,0mm (Weitsprunganlage)**
Sand für Sportflächen profilgerecht einbauen
Sand aus Erstgewinnung in Naßabsiebung aus rundkörnigem
Quarzsand mit folgenden Anforderungen:
(Weitsprunganlage)
hydroklassierter Sand 0,3 - 1,0mm
Ungleichförmigkeitszahl U3 - U4,
karbonatfrei, brechkornfrei
max. Wassergehalt kleiner 4 Massen%,
Anlieferung mit Planen abgedecken Fahrzeugen
Einbaudicke 40 cm

Eignungsnachweis, durch Eignungsprüfung und
Mustervorlage mind. 5l.
Liefernachweis durch Originallieferscheine.

angebotenes Baustoffgemisch:

'.........'
(vom Bieter zwingend einzutragen).
Menge: 50,000 m3

**01.10.0026 Kontrollprüfung Kraftabbau Kunststoff**
Prüfung des Kraftabbaus des Kunststoffbelages
gem. DIN EN 14877.
Menge: 4,000 St

**01.10.0027 Markierung für Kunststoffbelag aufspritzen verschiedenfarbig, nach Angabe AG**
Einmessen und Herstellen aller Kurzstreckenlaufbahnlinien sowie der Markierungen auf Allwetterplatz
gemäß Plan oder Vorgabe der Bauleitung einmessen
inklusive Meßpunkte mittels Markierungsplatten aus schlagfestem u. wetterfestem Material,
mit Bezeichnungen, an der Laufbahnbegrenzung .
Gewährleistung 5 Jahre
verschiedenfarbig, abriebfest bzw. wetterfest aus
Kunststofffarbe aufspritzen
Linien 5 cm breit
Farben nach Angabe vor Ort

Die Lage aller Meßpunkte ist in einer Zeichnung
festzuhalten und der Bauleitung zu übergeben.
Menge: 2007,000 m

**01.10.0028 Geotextil Gewebe/-Maschenware D 5mm Überlappungs-B 25cm unter Weitsprunggrube**
Schicht aus Geotextilien unter Weitsprunggrube,
Gewebe- und Maschenware, aus PP/PE-Spleißgarn,
zum Trennen der Frostschutzschicht und Weitsprungsandes Geotextilrobustheitsklasse 1, Masse min. 100 g/m2, Höchstzugkraft min. 20 kN/m,
Dränleistung mind. 0,1 l/s x m,
hohe Witterungsbeständigkeit,
Schutzschichtdicke 5 mm,
Bodengruppen nach DIN 18196 GU,DW,GI, SU
Einbau in Weitsprunggrube Überlappungsbreite mind. 25 cm,
Abrechnung in der Abwicklung der Bearbeitungsflächen.
Menge: 120,000 m2

**01.10.0029 Sprunggrubenabdeckung PVC-Gittergewebe mit Bodehülsen ca. 7x8m liefern und einbauen**
Sprunggrubenabdeckung inkl Bodenhülsen liefern und einbauen
besteht aus einem mit PVC - beschichteten Gittergewebe
nach örtlichen Aufmaß passgenau gefertigt.
Größe ca. 7x8m nach örtlichen Aufmaß
Sprunggrubenabdeckung mit umlaufender Gliederkette (600g/lfdm) und Karabinerhaken an den Eckpunkten zur  Befestigung der Abdeckung an Bodenhülsen
mit eingearbeitetem Kettenglied.

inklusive Bodenhülse mit Kettenglied, TÜV-geprüft.
Aus Alurundrohr mit eingearbeitetem Kettenglied zur Aufnahme der Karabinerhaken der Sprunggrubenabdeckung.

oder gleichwertiges angebotenes Erzeugnis:

'.........'
(vom Bieter zwingend einzutragen).
Menge: 120,000 m2

*Hinweis: Ausstattung Allwetterplatz*

**01.10.0030 Absprungbalken - Weitsprung liefern, einbauen Abmessung. 122 x 34 x 10 cm**
Wettkampf- und Trainingsabsprungbalken
inklusive Einbauwanne auf Produkt abgestimmt
für Weitsprunganlage mit TÜV - Zertifizierung
liefern und gem. Geräteherstellervorgaben einbauen.

Bestehend aus:
- Aluminiumgrundprofil mit gehärteten Laufbahnbelag
in Kunststoff, geeignet für Wettkampf- und Schulsport inklusive Blindbalken
- mit den Abmessungen: ca. 122 x 34 x 10 cm

Alle Bauteile UV-stabil und ohne Aluminiumbauteile im Absprungbereich

Einbaubereich Kunststoffplatz
Verjährungsfrist für Mängelansprüche 5 Jahre

notwendige Fabrikate:

- Einbauwanne

Artikelnummer zum angebotenen Erzeugnis

'.........'
(vom Bieter zwingend einzutragen).

---

- Absprungbalken

Artikelnummer zum angebotenen Erzeugnis

'.........'
(vom Bieter zwingend einzutragen).

---

Hersteller der angebotenes Erzeugnisse:

'.........'
(vom Bieter zwingend einzutragen).
Menge: 6,000 St

**01.10.0031 Bodenhülsen Volleyball**
Bodenhülsen für Volleyballnetz
gem. Geräteherstellervorgaben und passend zum Gerät
einbauen.
Aluminiumhülse, Einstecktiefe 25 cm
Einbaubereich Kunststoffplatz
Verjährungsfrist für Mängelansprüche 5 Jahre

Bodenhülse mit Deckelkammer und fest verbundenem Deckel, Deckel mit Kunststoffbelag beschichtet,
Fundamentgröße 0,80/0,80/0,80 m,
Beton C 25/30, WF, XC4, XF1,
einschl. Einlegen Bewehrung, Baustahl B 500 A
Bügelkorb 0,70 lfm Q 188 A, L = 3,20 m
Bügelkorb  0,65 lfm Q 188 A, L = 3,00 m
Das Fundament ist unter der Hülse mit einem Drainageloch zu versehen.
Einschließlich aller notwendingen Vermessungs- und Erdarbeiten

notweindes Fabrikat:

Bodenhülse

Artikelnummer zum angebotenen Erzeugnis

'.........'
(vom Bieter zwingend einzutragen).

---

Hersteller der angebotenes Erzeugnisse:

'.........'
(vom Bieter zwingend einzutragen).
Menge: 6,000 St

**01.10.0032 Netzpfosten-Garnitur Volleyball Netz Spannvorr. Polsterung**
Netzpfosten-Garnitur für Volleyball DIN EN 1271,
Mehrzweckanlage gemäß Regeln des Sportfachverbandes,
einschl. Netz mit Antenne und Spannvorrichtung,
in vorh. Bodenhülsen der Vorposition
Polyethylen - Flechtleine 3mm u. Spannseil 4mm als Netzmaterial,
einschl. Polsterung Pfosten.

notwendige Fabrikate:

- 6- St.  Pfosten

Artikelnummer zum angebotenen Erzeugnis

'.........'
(vom Bieter zwingend einzutragen).

- 3 St. Netz

Artikelnummer zum angebotenen Erzeugnis

'.........'
(vom Bieter zwingend einzutragen).

- 6 St. Antenne

Artikelnummer zum angebotenen Erzeugnis

'.........'
(vom Bieter zwingend einzutragen).

- 6 St. Polsterung

Artikelnummer zum angebotenen Erzeugnis

'.........'
(vom Bieter zwingend einzutragen).

---

Hersteller der angebotenes Erzeugnisse:

'.........'
(vom Bieter zwingend einzutragen).
Menge: 3,000 St

**01.10.0033 Bodenhülsen Basketball**
Bodenhülsen für Basketball
gem. Geräteherstellervorgaben und passend zum Gerät
einbauen.
Aluminiumhülse, Einstecktiefe 40 cm
Einbaubereich Kunststoffplatz
Verjährungsfrist für Mängelansprüche 5 Jahre

Bodenhülse mit Deckelkammer und fest verbundenem Deckel, Deckel mit Kunststoffbelag beschichtet,
Fundamentgröße 1,20/1,20/1,00 m,
Beton C 25/30, WF, XC4, XF1,
einschl. Einlegen Bewehrung, Baustahl B 500 A
Bügelkorb 1,10 lfm Q 188 A, L = 4,40 m
Bügelkorb 1,05 lfm Q 188 A, L = 3,80 m
Das Fundament ist unter den Hülsem mit Drainagelöchern zu versehen.
Einschließlich aller notwendingen Vermessungs- und Erdarbeiten

notwendiges Fabrikat:

- Hülse

Artikelnummer zum angebotenen Erzeugnis

'.........'
(vom Bieter zwingend einzutragen).

---

Hersteller der angebotenes Erzeugnisse:

'.........'
(vom Bieter zwingend einzutragen).
Menge: 6,000 St

**01.10.0034 Spielbrettständer Basketball Alu Korb Spielbrett Kunststoff L/H 1800/1050mm**
Spielbrettständer für Basketball DIN EN 1270, aus
Aluminium, gemäß Regeln des Sportfachverbandes,
einschl. Korb und Spielbrett, aus Kunststoff, Maße L/H
1800/1050 mm, Netz aus Polypropylen, Ausladung 225 cm,
als 2-Mast-Anlage, mit Polsterung der Stütze aus
Schaumstoff mit PVC-Gewebe, Höhe 3050 mm, in vorh.
Bodenhülsen.

notwendige Fabrikate:

6 St. Ständer

Artikelnummer zum angebotenen Erzeugnis

'.........'
(vom Bieter zwingend einzutragen).

6 St. Zielbrett

Artikelnummer zum angebotenen Erzeugnis

'.........'
(vom Bieter zwingend einzutragen).

6 St. Korb

Artikelnummer zum angebotenen Erzeugnis

'.........'
(vom Bieter zwingend einzutragen).

6 St. Netz

Artikelnummer zum angebotenen Erzeugnis

'.........'
(vom Bieter zwingend einzutragen).

- 6. St Polster

Artikelnummer zum angebotenen Erzeugnis

'.........'
(vom Bieter zwingend einzutragen).

---

Hersteller der angebotenes Erzeugnisse:

'.........'
(vom Bieter zwingend einzutragen).
Menge: 6,000 St

**01.10.0035 Bodenhülsen Handballtor 50/50/80**
Bodenhülsen für Handballtor 50/50/80
gem. Geräteherstellervorgaben und passend zum Gerät
einbauen.
Aluminiumhülse, Einstecktiefe 25 cm
Einbaubereich Kunststoffplatz
Verjährungsfrist für Mängelansprüche 5 Jahre

Bodenhülse mit Deckelkammer und fest verbundenem Deckel, Deckel mit Kunststoffbelag beschichtet,
Fundamentgröße 0,50/0,50/0,80 m,
Beton C 25/30, WF, XC4, XF1,
einschl. Einlegen Bewehrung, Baustahl B 500 A
Bügelkorb 0,40 lfm Q 188 A, L = 2,00 m
Bügelkorb  0,35 lfm Q 188 A, L = 2,30 m
Das Fundament ist unter der Hülse mit einem Drainageloch zu versehen.
Einschließlich aller notwendingen Vermessungs- und Erdarbeiten

notwendige Fabrikate:

- Hülse

Artikelnummer zum angebotenen Erzeugnis

'.........'
(vom Bieter zwingend einzutragen).

- Adapter

Artikelnummer zum angebotenen Erzeugnis

'.........'
(vom Bieter zwingend einzutragen).

---

Hersteller der angebotenes Erzeugnisse:

'.........'
(vom Bieter zwingend einzutragen).
Menge: 8,000 St

**01.10.0036 Handballtor 3/2 m**
Handballtor 3 x 2 m aufstellen
geeignet für Freibereich
Torrahmen komplett aus Aluminium, in einem Stück
geschweißt, mit eingefrästen Netzhaken
Rahmenprofil 80 x 80 x 2,5 mm, mit abgerundeten Ecken
mit Farblackierung (keine Folie)
Auslage 80/100 cm
Torbügel aus feuerverzinktem Stahl, durch Spezialaufnahmen mit dem Torrahmen verbunden
Netz über Torbügel gezogen, Aufhängung am Torrahmen
durch integrierte Netzhaken, am Bodenrahmen Befestigung
an den Seitenteilen durch Seile bzw. im hinteren Be-
reich durch Einfädeln um die Querstange
Farbe Torrahmen rot/weiß abgesetzt
TÜV-geprüft nach DIN-EN 749

notwendiges Fabrikat:

- Handballtor

Artikelnummer zum angebotenen Erzeugnis

'.........'
(vom Bieter zwingend einzutragen).

---

Hersteller der angebotenes Erzeugnisse:

'.........'
(vom Bieter zwingend einzutragen).
Menge: 4,000 St

**01.10.0037 Handballtornetz**
Tornetz für Handballtor 3 x 2 m montieren
Polyprpylen, hochfest, knotenlos, 4 mm
Farbe weiß

Fabrikat:

- Tornetz zu Handballtor

Artikelnummer zum angebotenen Erzeugnis

'.........'
(vom Bieter zwingend einzutragen).

---

Hersteller der angebotenes Erzeugnisse:

'.........'
(vom Bieter zwingend einzutragen).
Menge: 4,000 St

*Hinweis: Rasenspielfeld*

**01.10.0038 Oberboden aus Randflächen gelagert einbauen D10cm**
Oberboden aus Randflächen, seitlich gelagert aufnehmen,
transportieren und in Spielfeldfläche profilgerecht
einbauen.

Einbau ausschließlich mit Kettenfahrzeugen.
Kein Befahren des Planums mit Radfahrzeugen !

Schichtdicke: ca. 10cm fertige Schicht.

Höhenlage + Ebenheitstoleranz + - 2cm.
Oberboden ist mit Unterboden zu verzahnen.

Transportweg: bis 150m
Menge: 679,000 m3

**01.10.0039 Physikalische Bodenverbesserung 1**
Physikalische Bodenverbesserung Oberboden mit Sand.

Art:  schluffkornarmer Sand 0/2 - 0/4mm kalkarm.

Menge/Dicke:  ca.40l/m² - 4cm.

Nachweis der Sandqualität durch Prüfzeugnis neuesten
Datums.
Menge: 662,000 to

**01.10.0040 Einarbeiten Verbesserungsstoffe 1**
Einarbeiten der aufgebrachten Sandes in Oberboden.

Einarbeitungstiefe:  ca.8cm in Oberbodenschicht

Einarbeitung mittels Kreiselegge in mehreren Übergängen,
bis eine homogene Mischung erreicht ist.
Menge: 6604,000 m2

**01.10.0041 Physikalische Bodenverbesserung 2**
Physikalische Bodenverbesserung verbesserte
Bodenschicht mit Sand.

Art:  schluffkornarmer Sand 0/2 - 0/4mm kalkarm.

Menge/Dicke:  ca.40l/m² - 4cm.

Nachweis der Sandqualität durch Prüfzeugnis neuesten
Datums.
Menge: 662,000 to

**01.10.0042 Einarbeiten Verbesserungsstoffe 2**
Einarbeiten der aufgebrachten Sandes in verbesserte
Bodenschicht.

Einarbeitungstiefe:  ca.8cm in 1 verbesserte
  Bodenschicht

Einarbeitung mittels Kreiselegge in mehreren Übergängen,
bis eine homogene Mischung erreicht ist.
Menge: 6604,000 m2

**01.10.0043 Biologische Verbesserung**
Biologische Verbesserung der Dränschicht mit
biologischem Bodenaktivator Natriumalginat mit mind.
30% Uronsäure.

Menge:  80g/m²

angebotenes Erzeugnis:

'.........'
(vom Bieter zwingend einzutragen).

Alle Nachweise zur Gleichwertigkeit sind mit Angebotsabgabe vorzulegen.

Liefernachweis durch Originallieferscheine.
Menge: 379,000 kg

**01.10.0044 Sickerschlitze längs**
Herstellen von Sickerschlitzen längs zum Spielfeld,
gefräst.

Schlitzabstand:  150cm, im rechten Winkel zum
  Spielfeldrand.

Schlitzbreite:  6-8cm
Schlitztiefe:  > 20cm, mit Anschluss an
  Filterpackung Drängräben.

Bodenaushub im Randbereich, profilgerecht einbauen.

Schlitzfüllung:  Mineralgemisch 2/8mm
  bis OK Planie Sorptionsschicht,
  Schlitzfüllung leicht verdichtet.
Menge: 4158,000 m

**01.10.0045 Rasentragschicht Fertiggemisch 12cm**
Zulage Rasentragschicht Fertiggemisch
entspr. DIN 18 035 Teil4 - 2012-01.

Das Rasentragschichtgemisch darf keinen Torf enthalten.

Mindestanforderungen nach DIN 18 035 Teil4 - 2012-01

Geforderte Mindestanforderungen:
  Wasser-Speicherfähigkeit > 38 Vol-%
 organische Substanz  > 2,0 Massen - %
  sowie ausreichender
Grundnährstoffversorgung.

Einbaudicke:  mind.12 cm fertige Schicht.

angebotenes Erzeugnis:

'.........'
(vom Bieter zwingend einzutragen).

Nachweis: Prüfzeugnissen neuesten Datums einschl.
detaillierter Einbauempfehlung, nicht älter als  12
Monate.

Einbau ausschließlich mit Kettenfahrzeugen.
Kein Befahren des Planums mit Radfahrzeugen !
Menge: 6604,000 m2

**01.10.0046 Lagerungsdichte/Einbaudichte**
Bestimmung der Lagerungsdichte/Einbaudichte durch
Ersatzverfahren.

Rasentragschicht
Menge: 6,000 St

**01.10.0047 Wasserdurchlässigkeit - Feldversuch**
Überprüfung der Wasserdurchlässigkeit im Feldversuch
Ausführung entsprechend DIN 18035 T 4

Rasenspielfeld
Menge: 6,000 St

**01.10.0048 Fertigrasen liefern, einbauen gem. DIN 18035-4**
Rollrasen, mit Rasensorten entspr. RSM 3.1, FLL, jedoch
Gräsaranteil poa pratensis > 50%.

Ausführung: Breitrolle > 200cm

  Verlegt auf Rasentragschicht mittels
selbstfahrendem Verlegegerät mit
Laufkettenfahrwerk, einschl. Anwalzen des  Rollrasens
bis zum vollflächigen  Bodenanschluss.

Sodendicke: mind. 2cm.

Qualität des Anzuchtbodens in Anlehnung an
Rasentragschicht entspr. DIN 18 035 Teil 4.

angebotenes Erzeugnis:

'.........'
(vom Bieter zwingend einzutragen).

angebotene Verlegeart

'.........'
(vom Bieter zwingend einzutragen).

Qualitäts- und Verlegenachweis sind mit Angebot
vorzulegen.

Liefernachweis durch Originallieferscheine.
Menge: 6604,000 m2

**01.10.0049 Biologische Verbesserung**
Biologische Verbesserung der Rasentragschicht mit
biologischem Bodenaktivator Natriumalginat mit mind.
30% Uronsäure.

Art:  algen Granulat
Menge:  80g/m²

oder gleichwertiges angebotenes Erzeugnis:

'.........'
(vom Bieter zwingend einzutragen).

Der Qualitätsnachweis ist spätestens zum Baubeginn
vorzulegen.

Liefernachweis durch Originallieferscheine.
Menge: 662,000 kg

**01.10.0050 Einmessen der Linierungspunkte, einschl. Spielfeld - Erstlinierung**
Einmessen der Linierungspunkte, einschl. Spielfeld -
Erstlinierung sowie Sicherung der Einmeßpunkte mittels
Markierungspunkten (mind. 25 Stück Plifix)
Menge: 841,000 m

*Hinweis: Ausstattung Rasenspielfeld*

**01.10.0051 Erwachsenenfußballtor 7,00 x 2,00 m**
Erwachsenenfußballtor 7,00 x 2,00 m aufstellen
transportables Tor (kein Einbau in Hülsen)
Torrahmen aus ovalem Aluminiumprofil 120 x 100 x 2,5 mm
Bodenrahmenprofil rechteckig 75 x 50 x 3 mm,
mit 2 Verstärkerrollen als Tragegriffe
Tor vollständig verschweißt, Torbügel und Torrahmen
erst nach Einlassen in den Torrahmen verschweißt
Ecken des Torrahmens mit innenliegenden Eckverbindern
verstärkt
mit eingefräster Netzaufhängung, PatentNr. 196 06 542.9
Auslage (untere Tiefe) 2,00 m
Gem. DIN EN 748 Tvp III, mit GS-Prüfung
TÜV und Bw-S Ausweis Nr. 851/00

einschl. Tornetz, Lufträdern und integrierten Gewichten als Kippsicherung, Gewicht bei Auslage 200 cm = 100 kg,
Netz in Kastenform, 4 mm stark, weiß aus knotenlosem hochfesten Polypropylen mit Netzsicherung für die Fußballtorpfosten zur Sicherung der Tornetze in den eingefrästen Netzhakenschienen der Tore.

notwendige Fabrikate

- Tor

Artikelnummer zum angebotenen Erzeugnis

'.........'
(vom Bieter zwingend einzutragen).

- Torsicherung

Artikelnummer zum angebotenen Erzeugnis

'.........'
(vom Bieter zwingend einzutragen).

---

Hersteller der angebotenes Erzeugnisse:

'.........'
(vom Bieter zwingend einzutragen).
Menge: 2,000 St

**01.10.0052 Jugendfußballtor 5,00 x 2,00 m**
Jugendfußballtor 5,00 x 2,00 m aufstellen
transportables Tor (kein Einbau in Hülsen)
Torrahmen aus ovalem Aluminiumprofil 120 x 100 x 2,5 mm
Bodenrahmenprofil rechteckig 75 x 50 x 3 mm,
mit 2 Verstärkerrollen als Tragegriffe
Tor vollständig verschweißt, Torbügel und Torrahmen
erst nach Einlassen in den Torrahmen verschweißt
Ecken des Torrahmens mit innenliegenden Eckverbindern
verstärkt
mit eingefräster Netzaufhängung, PatentNr. 196 06 542.9
Auslage (untere Tiefe) 2,00 m
Gem. DIN EN 748 Tvp III, mit GS-Prüfung
TÜV und Bw-S Ausweis Nr. 851/00

einschl. Tornetz, Lufträdern und integrierten Gewichten als Kippsicherung, Gewicht bei Auslage 200 cm = 100 kg,
Netz in Kastenform, 4 mm stark, weiß aus knotenlosem hochfesten Polypropylen mit Netzsicherung für die Fußballtorpfosten zur Sicherung der Tornetze in den eingefrästen Netzhakenschienen der Tore.

notwendige Fabrikate

- Tor

Artikelnummer zum angebotenen Erzeugnis

'.........'
(vom Bieter zwingend einzutragen).

- Torsicherung

Artikelnummer zum angebotenen Erzeugnis

'.........'
(vom Bieter zwingend einzutragen).

---

Hersteller der angebotenes Erzeugnisse:

'.........'
(vom Bieter zwingend einzutragen).
Menge: 4,000 St

**01.10.0053 Bodenhülsen FuBa Eckfahne FU 30/30/60**
Bodenhülsen für Fußball Eckfahne
gem. Geräteherstellervorgaben und passend zum Gerät
einbauen, Aluminiumhülse,
mit zweiteiligem Wendeadapter, höhenverstellbar,
mit Sicherheitskopf mit Gummischicht, 12 mm,
und grünem Kunstrasen,
einschließlich aller Erdarbeiten
für Eckfahne, mit Fundament 30x30x60 cm, C20/25
Das Fundament ist unter der Hülse mit einem Drainageloch zu versehen.
Einbaubereich Rasensportplatz

Fabrikat:

Hülse für Eckfahne

Artikelnummer zum angebotenen Erzeugnis

'.........'
(vom Bieter zwingend einzutragen).

---

Hersteller der angebotenes Erzeugnisse:

'.........'
(vom Bieter zwingend einzutragen).
Menge: 8,000 St

**01.10.0054 Eckfahne**
Eckfahne
Eckfahne aus Kunststoff D=50 mm aufstellen
gelb mit neongelbem Fahnentuch, aufstellen in Bodenhülse
TÜV und BwS Ausweis 850/00

notwendige Fabrikate:

- Stange für Eckfahne

Artikelnummer zum angebotenen Erzeugnis

'.........'
(vom Bieter zwingend einzutragen).

- Tuch für Eckfahne

Artikelnummer zum angebotenen Erzeugnis

'.........'
(vom Bieter zwingend einzutragen).

---

Hersteller der angebotenes Erzeugnisse:

'.........'
(vom Bieter zwingend einzutragen).
Menge: 8,000 St

#### Bereich 01.11 Stromanlagen

**01.11.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 207,000 m

**01.11.0002 Endkappe für Kabelschutzrohr DN 63**
Endkappe für Kabelschutzrohr DN 63 aus Polyolefin,
in Farbe transparent, teilweise in gelb.
Verwendet wird diese Endkappe zum dauerhaften bzw.
zeitweiligen Verschluss.
sanddicht
Menge: 20,000 St

**01.11.0003 Markierung Trasse Kabelwarnband Beschriftung**
Markierung von Kabeltrassen mit Kabelwarnband,
in Trassenmitte, mit Beschriftung,
verlegen 40 cm über Kabel.
Menge: 207,000 m

#### Bereich 01.12 Ausstattungen

*Hinweis: Allgemeine Ausstattung*

**01.12.0001 Absperrpfosten herausnehmbar D 76mm Bodenhülse H ca. 100cm Fundament 30/30/50cm Erdarbeiten**
Absperrpfosten mit Flachkopf
und Feuerwehrverschluss DIN 3222
(Schließung oben)
herausnehmbar, mit Bodenhülse,
aus feuerverzinktem Stahlblech mit Pulverbeschichtung
Farbton DB 703
Materialstärke ca. 6mm
rund D = ca. 76 mm,
Gewicht ca 7,5kg
Höhe über OKG ca. 100 cm, aufstellen,
einschl. Fundament Beton C 20/25, L/B/H ca 30/30/50 cm,
inkl. aller Erdarbeiten

Anfallender Aushub wird Eigentum des AN und ist einer geeigneten Wiederverwertung zuzuführen.

oder gleichwertiges angebotenes Erzeugnis:

'.........'
(vom Bieter zwingend einzutragen).
Menge: 3,000 St

**01.12.0002 Abfallbehälter liefern und einbauen**
Abfallbehälter liefern und einbauen

Format: rund 60 l mit Dach,
mit Stütze lang zum Einbetonieren
Stahlblech feuerverzinkt mit Pulverbeschichtung
Farbton DB 703
Behälter: Durchmesser 340 mm, Höhe 585 mm;
Ständer: U-Profil 110 x 45 mm,
Höhe GOK ca. 950 mm

oder gleichwertiges angebotenes Erzeugnis:

'.........'
(vom Bieter zwingend einzutragen).
Menge: 5,000 St

**01.12.0003 Sitzbankauflage mit Lehne Größe: 80 x 40 x 1910 mm**
Sitzbankauflage mit Lehne
nach Herstellervorschrift und/oder Detail
Länge der Latten 1,91 m

Banklattenbefestigung:
3 Flachstahl für Montage der Bankauflagen
l:450mm b:50mm, t:8mm,
feuerverzinkt, lackiert DB 703, Eisenglimmer ohne Lehne verschweißt, entgratet und verschliffen
mit Edelstahl - Senkkopfschrauben und Dübeln in Natursteinblock verschraubt

Rückenlehnenbefestigung:
3 Flachstahlbänder mit Banklattenbefestigung verschweißt
l:410mm b:50mm, t:8mm, im Anschlusspunkt leicht gewinkelt
feuerverzinkt, lackiert DB 703 Eisenglimmer
mit Sitzauflage verschweißt, entgratet und verschliffen

Armlehnen:
2 Armlehnen aus Flachstahl
b:50mm, t:6mm feuerverzinkt lackiert DB 703
an Banklattenbefestigung und Rückenlehne verschweißt,
entgratet und verschliffen

Bankauflagen:
5 Lärchen-Banklatten, kernfrei, getrocknet, gehobelt,
Kante und  Hirnholzseiten gerundet, geschliffen
Größe: 80 x 40 x 1910 mm
Verschraubung der Holzbohlen nicht sichtbar (von unten)
mit Senkkopf-Edelstahlsschrauben

Rückenlehnenhölzer:
4 Lärchen-Banklatten, kernfrei, getrocknet, gehobelt,
Kante und  Hirnholzseiten gerundet, geschliffen
Größe: 80 x 40 x 1910 mm
Verschraubung der Holzbohlen nicht sichtbar (von hinten)
mit Senkkopf-Edelstahlsschrauben

Inklusive aller notwenigen Anpass- und Zuschnittarbeiten.
Geschnittene Hölzer sind vor Montage wieder zu versiegeln.
Menge: 10,000 St

**01.12.0004 TÜV Abnahme Spiel- und Sportflächen**
*** Pauschalposition
Abnahmen der Spiel- und Sportflächen
gemeinsame Begehung
mit AG, Nutzer; TÜV, Planer
durch einen zertifizierten Sachverständigen,

z.B. TÜV-Süd

Angebotenes Erzeugnis:

'...........................................'
(vom Bieter zwingend einzutragen).
Menge: 1,000 psch

*Hinweis: Beschilderung*

**01.12.0005 Rohrpfosten, feuerverz. Stahl 3.000 mm, inkl. einbetonieren**
Rundrohr-Rohrpfosten für Beschilderung,
feuerverzinkter Stahl  DIN EN ISO 1461
Schildermast, 60 x 2 x 3000 mm
mit Abdeckkappe und Erdanker.

einschließlich Betonfundament C12/15 nach DIN 1045
 gem. statischen Erfordernissen und Erdarbeiten.
Größe ca. 30 x 30 x 70 cm (L x B x H), OK 10 cm unter Niveau
Einschließlich aller erforderlichen Befestigungsmittel.
Einbau in Pflasterfläche / Grünfläche

inkl. aller Erdarbeiten

Anfallender Aushub wird Eigentum des AN und ist einer geeigneten Wiederverwertung zuzuführen.
Menge: 2,000 St

#### Bereich 01.13 Einfriedungen

*Hinweis: Ballfangzaun Rasenspielfeld Stabgitter:*
Ballfangzaun Rasenspielfeld:

**01.13.0001 Zaunpfosten Endpfosten Ballfangzaun Pfosten Stahlvierkantrohr 70/50mm WD 2mm L 650cm verz**
Zaunpfosten als Endpfosten,
für Ballfangzaun,
aus Stahlvierkantrohr S235 DIN EN 10219-2,
Querschnitt 70/50 mm, Wanddicke 2 mm,
Gesamtpfostenlänge 650 cm,
mit Gittermattenhalterungen,
Kopf verschlossen mit Aluminiumkappe,
feuerverzinkt DIN EN ISO 1461,
Ausführung gemäß Zeichnung und Einzelbeschreibung.

mit Einzelfundament einschl. Aushub,
Fundament aus Beton C 20/25 DIN EN 206-1,
Maße L/B ca. 90/90 cm, Tiefe 80 cm,
nacht statischen Erfordernissen
OK Fundament -15cm f.GOK

Homogenbereich B1, mit 2 Bodengruppen,
Bodengruppe 1 (UM-UL, DIN 18196 (Schluff),
Bodengruppe 2 GU* DIN 18196 (Kies--Schluff-Gemisch),
Menge: 18,000 St

**01.13.0002 Zaunpfosten Ballfangzaun Pfosten Stahlvierkantrohr 70/50mm WD 2mm L 650cm verz**
Zaunpfosten, für Ballfangzaun,
aus Stahlvierkantrohr S235 DIN EN 10219-2,
Querschnitt 70/50 mm, Wanddicke 2 mm,
Gesamtpfostenlänge 650 cm,
mit Gittermattenhalterungen,
Kopf verschlossen mit Aluminiumkappe,
feuerverzinkt DIN EN ISO 1461,
Ausführung gemäß Zeichnung und Einzelbeschreibung.

mit Einzelfundamenten einschl. Aushub,
Fundament aus Beton C 20/25 DIN EN 206-1,
Maße L/B ca. 90/90 cm, Tiefe 80 cm,
nacht statischen Erfordernissen
OK Fundament -15cm f.GOK

Homogenbereich B1, mit 2 Bodengruppen,
Bodengruppe 1 (UM-UL, DIN 18196 (Schluff),
Bodengruppe 2 GU* DIN 18196 (Kies--Schluff-Gemisch),
Menge: 79,000 St

**01.13.0003 Stahlgittermatte lärmgedämmt Ballfangzaun H 4m Maschenweite 50/200 über 2m 100/200mm Doppelstab 8mm verz**
STLB-Bau 2024-04 003
Stahlgittermatte (Paneel) DIN EN 10223-7, lärmgedämmt, für Ballfangzaun, als Doppelstabmatte, Höhe 4 m, Maschenweite 50/200 mm bis 2 m Höhe, darüber Maschenweite 100/200 mm, waagerechte Profile als Doppelstab 8 mm, Bodenabstand 5 cm, Einzelfeldlänge 2,5 m, feuerverzinkt DIN EN ISO 1461, an Pfosten befestigen mit Abdeckleiste, Ausführung gemäß Zeichnung und Einzelbeschreibung.
Menge: 218,000 m

**01.13.0004 Zulage Zaunpfosten Ballfangzaun Verstärkung Windlastzone 2**
Zulage für Zaunpfosten,
für Ballfangzaun,
aus Stahlvierkantrohr S235 DIN EN 10219-2,
für weitere Aussteifung
der Windlastzone 2 = 25m/s
Menge: 97,000 St

#### Bereich 01.14 Vegetationstechnische Bodenarbeiten

*Hinweis: Hinweis zu Pflanzgruben*
Hinweis zu Pflanzgruben

Für die Herstellung der Pflanzgruben gelten die FLL-STLB-Bau
Empfehlungen für Baumpflanzungen - Teil 2:
Standortvorbereitungen für Neupflanzungen; Pflanzgruben und
Wurzelraumerweiterung, Bauweisen und Substrate.

**01.14.0001 Baugrund auflockern kreuzweise Aufreißen T 15cm**
Baugrund auflockern,
vor Auftrag Vegetationstragschicht
kreuzweise durch Aufreißen,
Abstand der Aufreißer bis 30 cm,
Tiefe 15 cm,
Steine ab 5 cm Durchmesser,
Fremdkörper und schwer verrottbare Pflanzenteile ablesen, nach Stoffen sortieren.

Homogenbereich B1, mit 2 Bodengruppen,
Bodengruppe 1 (UM-UL, DIN 18196 (Schluff),
Bodengruppe 2 GU* DIN 18196 (Kies--Schluff-Gemisch),

Anfallendes Material wird Eigentum des AN und ist einer geeigneten Wiederverwertung zuzuführen.
Menge: 6383,000 m²

**01.14.0002 Bearbeitungsfläche planieren**
Bearbeitungsfläche unter Massenausgleich planieren
für Vegetationsflächen,
Ab-/Auftragsdicke über 5 bis 15 cm
zulässige Abweichung von der Sollhöhe +/- 5 cm.

Homogenbereich B1, mit 2 Bodengruppen,
Bodengruppe 1 (UM-UL, DIN 18196 (Schluff),
Bodengruppe 2 GU* DIN 18196 (Kies--Schluff-Gemisch),
Menge: 6383,000 m²

**01.14.0003 Haufwerke umsetzen**
Haufwerke bauseits gelagert
innherhalb des Baubereiches
aufnehmen, transportieren - lagern
Transporstrecke bis 750m
Menge: 15000,000 m3

**01.14.0004 Boden bauseits gelagert einbauen Homogenbereich B.1: Quartäre Kiese und Sand, GU* verdichten Einbau-H 0,4m mit Gerät**
Boden (kiesige Rotlage) bauseits
auf der Baustelle gelagert,
und über vorherige Absiebung aufbereitet
für zukünftige Vegetationsflächen
Förderweg bis 0,75 km,

Homogenbereich 1, mit einer Bodengruppe,
Bodengruppe 1 GU* DIN 18196 (Kies-Schluff-Gemisch),
Baumaßnahme der Geotechnischen Kategorie 1 DIN 4020,
- Konsistenz DIN EN ISO 14688-1 halbfest,
- Lagerungsdichte locker bis mitteldicht,

Einbauhöhe bis 0,4 m,
Mengenermittlung nach Aufmaß an der Entnahmestelle, Arbeiten mit Gerät.
Menge: 2753,000 m³

**01.14.0005 Oberboden bauseits ungesiebt auftragen D 10-20cm Homogenbereich O.1: Oberboden OU**
Oberboden, bauseits ungesiebt
auf der Baustelle gelagert,
und über vorherige Absiebung aufbereitet
für zukünftige Vegetationsflächen
Förderweg bis 0,75 km, profilgerecht auftragen,

Bodengruppe 3b DIN 18915 (schwach bindig, kiesig),
eine Bodengruppe,
Bodengruppe 1 OU DIN 18196 (Schluff mit organischen Beimengungen oder organogener Schluff),

Wiesenflächen 10 cm
Rasenflächen 20 cm
Mengenermittlung nach Aufmaß an der Lagerstelle,
Ausführung gemäß Zeichnung.
Menge: 1000,000 m³

**01.14.0006 Oberboden bauseits gelagert absieben Siebdurchgang 60 mm.**
Oberboden
bauseits auf der Baustelle in Mieten gelagert,
für zukünftige Vegetationsflächen geeignet,
vor Ort absieben, Siebdurchgang 60 mm.

Anfallende Materialien Steine und schwer verrottbare Pflanzenteile, werden Eigentum des AN und sind einer geeigneten Wiederverwetung zuzuführen
Menge: 376,000 m³

**01.14.0007 Oberboden bauseits gesiebt auftragen D 5-10cm Homogenbereich O.1: Oberboden OU**
Oberboden, bauseits gesiebt
auf der Baustelle gelagert,
und über vorherige Absiebung aufbereitet
für zukünftige Vegetationsflächen
Förderweg bis 0,75 km, profilgerecht auftragen,

Bodengruppe 3b DIN 18915 (schwach bindig, kiesig),
eine Bodengruppe,
Bodengruppe 1 OU DIN 18196 (Schluff mit organischen Beimengungen oder organogener Schluff),

Wiesen- Rasenflächen 5-10 cm
Mengenermittlung nach Aufmaß an der Lagerstelle,
Ausführung gemäß Zeichnung.
Menge: 376,000 m³

**01.14.0008 Pflanzgrube 450/450cm T 150cm lösen planieren**
Pflanzgrube ausheben,
Größe: 450/450 cm,
Tiefe 150 cm,
Aushub seitlich planieren,
Sohle 10 cm tief lockern,
Homogenbereich B1, GU
Menge: 21,000 St

**01.14.0009 Sperrhorizont in Pflanzgrubensohle mit Lehm (Teichbaulehm) auskleiden, modellieren**
Herstellung d eines Sperrhorizontes am Fuße Pfanzgrubensohle der Baumgrube,
unter Verwendung von Teichdichtungslehm
Dicke ca. 10 cm stark
Einbau im erdfeuchtem Zustand wPr
 mit der Baggerschaufel dicht einbauen.

Die Sohle der Baumgrube ist wie eine umgekehrte Untertasse aus Lehm herzustellen, so dass in der Mitte der Baumgrube eine Erhebung von ca. 15 cm ersteht. Anschließend fällt Lehmschicht bis an die Ränder der Baumgrube ab. Der Rand ist bis auf die Höhe der Erhebung mit Lehm auszukleiden.

Somit entsteht am Grund der Baumgrubensohle ein wasserspeichernder Ring.
Menge: 21,000 St

**01.14.0010 Gemisch Pfl.gruben herstellen 70% Unterboden, 20% Schotter 11/22, 10% Oberboden**
Gemisch für Pflanzgrubenverfüllung herstellen,
für den unteren Teil der Pflanzgruben
Gemisch bestehend aus:

- 70 Vol.-% Unterboden, bauseits
GU (Kies, sandig, schwach schluffig)

- 20 Vol.-% Schotter, Körnung 11/22, liefern

- 10 Vol.-% Oberboden, bauseits
OU (Schluff, sandig, schwach, kiesig)
Menge: 553,000 m³

**01.14.0011 Pflanzgrube 4,5/4,5/1,5m, unterer Teil verfüllen, Gemisch bauseits**
Pflanzgrube verfüllen, im unteren Teil
Größe 300/300/150cm
Gemisch bauseits lagernd,
Transportstrecke bis 0,6km
einbauen leicht verdichten

Schichtdicke 110 cm.
Menge: 21,000 St

**01.14.0012 Pflanzgrube verfüllen Gemisch 70% Oberboden BG3a Boden liefern 20% Sand Körnung 0/2 10% Kompost 450/450cm D 40**
Pflanzgrube verfüllen, im oberen Teil
mit Gemisch aus 70 Vol.-% Oberboden,
Bodengruppe 3a DIN 18915 (schwach bindig, sandig),
Boden liefern, einbauen
20 Vol.-% Sand Körnung 0/2,
10 Vol.-% Kompost, gütegesichert,
Pflanzgrube 450/450 cm,
Schichtdicke 40 cm.
Menge: 21,000 St

**01.14.0013 Feinplanum Rasen-Wiesenfläche BG3, eben**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 6383,000 m²

#### Bereich 01.15 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Hinweis Pflanzarbeiten*
Hinweis Pflanzarbeiten
Die nachfolgend beschriebenen Pflanzarbeiten erfolgen nach DIN 18916.

Notwendig werdende Wässerungen, Schutzmaßnahmen, etc. sind vom AN in Absprache mit der Bauleitung selbstständig zu veranlassen und zu betreuen.
Im Rahmen der Pflege ist ein eventueller Schädlingsbefall der Pflanzen eigenverantwortlich zu überwachen und eigenständig nach Rücksprache mit dem AG entsprechende Maßnahmen zu treffen.

Sofort nach Anlieferung der Gehölze hat ein fachgerechter Kronenschnitt zum Ausgleich des Wurzelverlustes zu erfolgen. Birken, Platanen, Robinien und Weißdorn sind vor der Pflanzung um ca. die Hälfte bis zwei Drittel zurückzuschneiden.

Vom AG im Rahmen der Pflanzenbesichtigung bzw. Pflanzenauswahl in der Baumschule / beim Züchter angebrachte Siegel oder Plomben sind nach Abnahme der Pflanzen auf der Baustelle während oder kurz nach der Pflanzung zu entfernen. Anfallende Materialien werden Eigentum des AN und sind einer Wiederverwertung zuzuführen.

Das Anbringen der Schilfrohrmatten darf erst nach dem Pflanzen der Gehölze und nach dem Herstellen der Pflanzenverankerungen erfolgen.
Vor dem Anbringen derSchilfrohrmatten sind im Beisein der BL des AG sämtliche Gehölze auf Stammschäden zu untersuchen und vom AG freizugeben. Gehölze mit Stammschäden werden nicht abgenommen und müssen unverzüglich und zum Zeitpunkt der Pflanzung auf Kosten des AN ausgetauscht werden.

Alle diese zusätzlichen Leistungen sind in die Einheitspreise einzurechnen und werden nicht gesondert vergütet.

*Hinweis: Mehrstämmige Gehölze*

**01.15.0001 Pinus sylvestris (Ps+) 4xv mDb StU. 20-25cm mehrstämmig, liefern einpflanzen**
Pinus sylvestris  (Wald-Kiefer) (Ps+), mehrstämmig
2-3 Grundstämme, Br. 200-300 cm
4xv mDb, StU. 20 bis 25 cm,
h 300-400 cm mDb mehrst.
br 200 bis 300 cm,
Menge: 9,000 St

*Hinweis: Bäume*

**01.15.0002 Quercus robur (Qr) H 4xv mDb StU. 20-25cm h,300-350cm liefern einpflanzen**
Quercus robur (Stieleiche)  (Qr)
H 4xv mDb, StU. 20 bis 25 cm, br 150 bis 200 cm,
h 300 bis 350 cm, liefern und einpflanzen
Menge: 6,000 St

**01.15.0003 Sorbus domestica (Sd) H 4xv mDb StU. 20-25cm h,300-350cm liefern einpflanzen**
Sorbus domestica (Speierling)  (Sd)
H 4xv mDb, StU. 20 bis 25 cm, br 150 bis 200 cm,
h 300 bis 350 cm, liefern und einpflanzen.
Menge: 6,000 St

*Hinweis: Ansaaten*

**01.15.0004 Landschaftsrasen mit Kräuter RSM 7.1.2 herstellen**
Rasenfläche (Ansaat) herstellen
Landschaftsrasen mit Kräuter, DIN 18.917,
Saatgut in zwei Arbeitsgängen, über Kreuz,
gleichmäßig aufbringen und einarbeiten.
Saatgutmischung RSM 7.1.2
.
Saatgutmenge 25 g/m2
Menge: 3375,000 m²

**01.15.0005 Schotterrasenansaat UG16 4g/m2 herstellen 100% Gräser, H bis 60 cm**
Schotterrasen (Ansaat) herstellen
Schotterrasen mit 100% Gräser
Bereich Stellplatz
Saatgut gleichmäßig aufbringen und einarbeiten.
Herkunftsgebiet UG 16
Produktionsgebiet 8
Wuchshöhe bis 60cm

Saatgutmenge 4 g/m2
mit Schnellbegrünung Bromus secalinus 2 g/m2
und Füllstoff zum Hochmischen 10 g/m2

In der Artenzusammensetzung ist daruf zu achten, dass keine Giftpflanzen in der Mischung enthalten sind.
Die Arttenzusammensetzung ist nach Beauftragung der Bauleitung zu übergeben. Mind. 30 Tage vor Bestellung.

Angebotenes Erzeugnis:

'.........'
(vom Bieter zwingend einzutragen).
Menge: 89,000 m²

**01.15.0006 Blumenwiese UG16 4g/m2 herstellen 50% Blumen / 50% Gräser, H 80-100cm**
Blumenwiesen (Ansaat) herstellen
Blumenwiesen mit 50% Blumen / 50% Gräser
Saatgut gleichmäßig aufbringen und einarbeiten.
Herkunftsgebiet UG 16
Produktionsgebiet 8
Wuchshöe bis 80-100cm

Saatgutmenge 4 g/m2
mit Schnellbegrünung Bromus secalinus 2 g/m2
und Füllstoff zum Hochmischen 10 g/m2

In der Artenzusammensetzung ist daruf zu achten, dass keine Giftpflanzen in der Mischung enthalten sind.
Die Arttenzusammensetzung ist nach Beauftragung der Bauleitung zu übergeben. Mind. 30Tage vor Bestellung.

Angebotenes Erzeugnis:

'.........'
(vom Bieter zwingend einzutragen).
Menge: 3007,000 m²

*Hinweis: Schutz- Sicherungsmaßnahmen*

**01.15.0007 Pflanzenverankerung Pfahl-Dreibock Rahmen Halbrundhölzer L 400cm Kokosstrick**
Pflanzenverankerung mit Pfahl-Dreibock
mit Rahmen aus Halbrundhölzern,
Pfahl, weißgeschält, Pfahllänge 400 cm, Zopfdicke 8/10 cm, Bindegurt aus Kokosstrick.
Menge: 21,000 St

**01.15.0008 Verdunstungsschutz am Stamm**
Verdunstungsschutz am Stamm
mit Schilfrohrmatten,
Stammdurchmesser bis 15 cm,
Stammhöhe über 2,5 bis 3 m.
Menge: 21,000 St

**01.15.0009 Mulchen Baumscheibe Rindenmulch 10/40 D 5cm Durchm. 100-150cm**
STLB-Bau 2024-04 003
Mulchen der Baumscheibe mit Rindenmulch, gütegesichert, Körnung 10/40, Dicke der Mulchdecke 5 cm, Feststellung der Dicke 3 Wochen nach Andeckung, Durchmesser der Baumscheiben über 100 bis 150 cm.
Menge: 21,000 St

#### Bereich 01.16 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.16.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 21 x 1,5 x 4
Menge: 126,000 m2

**01.16.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

21Stk  x 15Ag = 315
Menge: 315,000 St

**01.16.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

6382qm x 30Ag = 191460
Menge: 191460,000 m2

**01.16.0004 Düngung Großgehölz 250g/St organ. Dünger N/P/K : 6 / 4 / 5**
Düngen von Großgehölzen,
Auftragsmenge ca. 250 g/St,
mit organischer Dünger,
mit Langzeitwirkung.
N/P/K : 6 / 4 / 5

angebotenes Erzeugnis:

'.........'
(vom Bieter zwingend einzutragen).
Menge: 6,000 kg

**01.16.0005 Düngen Rasenfläche Gebrauchsrasen 40g/m2 organ.-mineral.Dünger**
Düngen der Rasenfläche,
Gebrauchsrasen,
Menge ca. 40 g/m2,
in 2 Arbeitsgängen zu jeweils der halben Menge,
organisch-mineralischer Dünger.

angebotenes Erzeugnis:

'.........'
(vom Bieter zwingend einzutragen).
Menge: 139,000 kg

**01.16.0006 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3464m2 x  20Ag =69280qm
Menge: 69280,000 m2

**01.16.0007 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3007m2 x 3 Ag =9021qm
Menge: 9021,000 m2

*Hinweis: Fertigstellungspflege Rasenspielfeld*

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.16.0008 Wässern Rasenspielfeld 30l/m2 30Arbeitsgänge**
Wässern Rasenspielfeld
Wasser liefern,
der Wasserverbrauch ist schriftlich zu dokumentieren
Nachweis istüber Foto der Wasseruhr zu führen

Mindestwassermenge je Arbeitsgang 30 l/m2,
30 Arbeitsgänge,

Die in der Position angegebene Menge
ist die Gesamtmenge der zu bearbeitenden Fläche
bzw. Stückzahl,
multipliziert mit der Anzahl der Arbeitsgänge
(d.h. Fläche, Länge bzw. Stückzahl x Anzahl AG)

 6604m x  30Arbeitsgänge = 198120 m2
Menge: 198120,000 m2

**01.16.0009 Sportrasen mähen 30x**
Sportrasen mähen
Wuchshöhe 4-6 cm, Schnitthöhe 2 cm,
Anzahl der Schnitte: 30 (ca. alle 8 Tage)
Schnittfolge nach Wuchshöhe
Mähgut aufnehmen,

auf LKW des AN laden, transportieren, entsorgen,
werden Eigentum des AN und sind einer geeigneten Wiederverwertung zuzuführen,
Abfallschlüssel nach AVV (Abfallverzeichnis-Verordnung)
200201 biologisch abbaubare Abfälle, die
Entsorgungsgebühren werden vom AN übernommen.

Die in der Position angegebene Menge ist die Gesamtmenge der zu bearbeitenden Fläche bzw. Stückzahl, multipliziert mit der Anzahl der Arbeitsgänge (d.h. Fläche bzw. Stückzahl x Anzahl AG)

6604 m x 30 Arbeitsgänge = 198120 m2
Menge: 198120,000 m2

**01.16.0010 Düngen Sportrasen Frühjahr**
Düngen von Sportrasen
Dünger liefern
vom Auftraggeber vorgeschriebenes Produkt
Mehrstoffdünger 14+4+8+3+Fe
das Verpackungsmaterial des Düngers
wird Eigentum des Auftragnehmers
und ist einer Wiederverwertung zuzuführen
Dünger gleichmäßig aufbringen
mit Streugerät
Ausbringmenge: 50 g/m² Ausführung Frühjahr

angebotenes Erzeugnis:

'.........'
(vom Bieter zwingend einzutragen).
Menge: 6604,000 m2

**01.16.0011 Düngen Sportrasen Spätsommer**
Düngen von Sportrasen
Dünger liefern
vom Auftraggeber vorgeschriebenes Produkt
Mehrstoffdünger 6+3+20+3+Fe
das Verpackungsmaterial des Düngers
wird Eigentum des Auftragnehmers
und ist einer Wiederverwertung zuzuführen
Dünger gleichmäßig aufbringen
mit Streugerät
Ausbringmenge: 50 g/m² Ausführung Spätsommer

angebotenes Erzeugnis:

'.........'
(vom Bieter zwingend einzutragen).
Menge: 6604,000 m2

**01.16.0012 Säubern Rasenfläche 2AG**
Säubern der Sportrasenfläche,
von Hand und maschinell
von Laub
Anfallendes Material wird Eigentum des AN
und ist einer Wiederverwertung zuzuführen
Fläche je Arbeitsgang in m2 ca: 6604
Menge: 13208,000 m2

**01.16.0013 Säubern Kunststofflächen**
Säubern er Kunststofflächen
von Hand und maschinell
von Laub
Anfallendes Material wird Eigentum des AN
und ist einer Wiederverwertung zuzuführen
Fläche je Arbeitsgang in m2 ca: 3.139
Menge: 3139,000 m2

#### Bereich 01.17 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.17.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 21 x 1,5 x 4
Menge: 126,000 m2

**01.17.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

21Stk  x 15Ag = 315
Menge: 315,000 St

**01.17.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

6382qm x 30Ag = 191460
Menge: 191460,000 m2

**01.17.0004 Düngung Großgehölz 250g/St organ. Dünger N/P/K : 6 / 4 / 5**
Düngen von Großgehölzen,
Auftragsmenge ca. 250 g/St,
mit organischer Dünger,
mit Langzeitwirkung.
N/P/K : 6 / 4 / 5

angebotenes Erzeugnis:

'.........'
(vom Bieter zwingend einzutragen).
Menge: 6,000 kg

**01.17.0005 Düngen Rasenfläche Gebrauchsrasen 40g/m2 organ.-mineral.Dünger**
Düngen der Rasenfläche,
Gebrauchsrasen,
Menge ca. 40 g/m2,
in 2 Arbeitsgängen zu jeweils der halben Menge,
organisch-mineralischer Dünger.

angebotenes Erzeugnis:

'.........'
(vom Bieter zwingend einzutragen).
Menge: 139,000 kg

**01.17.0006 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3464m2 x  20Ag =69280qm
Menge: 69280,000 m2

**01.17.0007 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3007m2 x 3 Ag =9021qm
Menge: 9021,000 m2

*Hinweis: Fertigstellungspflege Rasenspielfeld*

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.17.0008 Wässern Rasenspielfeld 30l/m2 30Arbeitsgänge**
Wässern Rasenspielfeld
Wasser liefern,
der Wasserverbrauch ist schriftlich zu dokumentieren
Nachweis istüber Foto der Wasseruhr zu führen

Mindestwassermenge je Arbeitsgang 30 l/m2,
30 Arbeitsgänge,

Die in der Position angegebene Menge
ist die Gesamtmenge der zu bearbeitenden Fläche
bzw. Stückzahl,
multipliziert mit der Anzahl der Arbeitsgänge
(d.h. Fläche, Länge bzw. Stückzahl x Anzahl AG)

 6604m x  30Arbeitsgänge = 198120 m2
Menge: 198120,000 m2

**01.17.0009 Sportrasen mähen 30x**
Sportrasen mähen
Wuchshöhe 4-6 cm, Schnitthöhe 2 cm,
Anzahl der Schnitte: 30 (ca. alle 8 Tage)
Schnittfolge nach Wuchshöhe
Mähgut aufnehmen,

auf LKW des AN laden, transportieren, entsorgen,
werden Eigentum des AN und sind einer geeigneten Wiederverwertung zuzuführen,
Abfallschlüssel nach AVV (Abfallverzeichnis-Verordnung)
200201 biologisch abbaubare Abfälle, die
Entsorgungsgebühren werden vom AN übernommen.

Die in der Position angegebene Menge ist die Gesamtmenge der zu bearbeitenden Fläche bzw. Stückzahl, multipliziert mit der Anzahl der Arbeitsgänge (d.h. Fläche bzw. Stückzahl x Anzahl AG)

6604 m x 30 Arbeitsgänge = 198120 m2
Menge: 198120,000 m2

**01.17.0010 Düngen Sportrasen Frühjahr**
Düngen von Sportrasen
Dünger liefern
vom Auftraggeber vorgeschriebenes Produkt
Mehrstoffdünger 14+4+8+3+Fe
das Verpackungsmaterial des Düngers
wird Eigentum des Auftragnehmers
und ist einer Wiederverwertung zuzuführen
Dünger gleichmäßig aufbringen
mit Streugerät
Ausbringmenge: 50 g/m² Ausführung Frühjahr

angebotenes Erzeugnis:

'.........'
(vom Bieter zwingend einzutragen).
Menge: 6604,000 m2

**01.17.0011 Düngen Sportrasen Spätsommer**
Düngen von Sportrasen
Dünger liefern
vom Auftraggeber vorgeschriebenes Produkt
Mehrstoffdünger 6+3+20+3+Fe
das Verpackungsmaterial des Düngers
wird Eigentum des Auftragnehmers
und ist einer Wiederverwertung zuzuführen
Dünger gleichmäßig aufbringen
mit Streugerät
Ausbringmenge: 50 g/m² Ausführung Spätsommer

angebotenes Erzeugnis:

'.........'
(vom Bieter zwingend einzutragen).
Menge: 6604,000 m2

**01.17.0012 Säubern Rasenfläche 2AG**
Säubern der Sportrasenfläche,
von Hand und maschinell
von Laub
Anfallendes Material wird Eigentum des AN
und ist einer Wiederverwertung zuzuführen
Fläche je Arbeitsgang in m2 ca: 6604
Menge: 13208,000 m2

**01.17.0013 Säubern Kunststofflächen**
Säubern er Kunststofflächen
von Hand und maschinell
von Laub
Anfallendes Material wird Eigentum des AN
und ist einer Wiederverwertung zuzuführen
Fläche je Arbeitsgang in m2 ca: 3.139
Menge: 3139,000 m2

#### Bereich 01.18 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.18.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 21 x 1,5 x 4
Menge: 126,000 m2

**01.18.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

21Stk  x 15Ag = 315
Menge: 315,000 St

**01.18.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

6382qm x 30Ag = 191460
Menge: 191460,000 m2

**01.18.0004 Düngung Großgehölz 250g/St organ. Dünger N/P/K : 6 / 4 / 5**
Düngen von Großgehölzen,
Auftragsmenge ca. 250 g/St,
mit organischer Dünger,
mit Langzeitwirkung.
N/P/K : 6 / 4 / 5

angebotenes Erzeugnis:

'.........'
(vom Bieter zwingend einzutragen).
Menge: 6,000 kg

**01.18.0005 Düngen Rasenfläche Gebrauchsrasen 40g/m2 organ.-mineral.Dünger**
Düngen der Rasenfläche,
Gebrauchsrasen,
Menge ca. 40 g/m2,
in 2 Arbeitsgängen zu jeweils der halben Menge,
organisch-mineralischer Dünger.

angebotenes Erzeugnis:

'.........'
(vom Bieter zwingend einzutragen).
Menge: 139,000 kg

**01.18.0006 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3464m2 x  20Ag =69280qm
Menge: 69280,000 m2

**01.18.0007 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

3007m2 x 3 Ag =9021qm
Menge: 9021,000 m2

*Hinweis: Fertigstellungspflege Rasenspielfeld*

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**01.18.0008 Wässern Rasenspielfeld 30l/m2 30Arbeitsgänge**
Wässern Rasenspielfeld
Wasser liefern,
der Wasserverbrauch ist schriftlich zu dokumentieren
Nachweis istüber Foto der Wasseruhr zu führen

Mindestwassermenge je Arbeitsgang 30 l/m2,
30 Arbeitsgänge,

Die in der Position angegebene Menge
ist die Gesamtmenge der zu bearbeitenden Fläche
bzw. Stückzahl,
multipliziert mit der Anzahl der Arbeitsgänge
(d.h. Fläche, Länge bzw. Stückzahl x Anzahl AG)

 6604m x  30Arbeitsgänge = 198120 m2
Menge: 198120,000 m2

**01.18.0009 Sportrasen mähen 30x**
Sportrasen mähen
Wuchshöhe 4-6 cm, Schnitthöhe 2 cm,
Anzahl der Schnitte: 30 (ca. alle 8 Tage)
Schnittfolge nach Wuchshöhe
Mähgut aufnehmen,

auf LKW des AN laden, transportieren, entsorgen,
werden Eigentum des AN und sind einer geeigneten Wiederverwertung zuzuführen,
Abfallschlüssel nach AVV (Abfallverzeichnis-Verordnung)
200201 biologisch abbaubare Abfälle, die
Entsorgungsgebühren werden vom AN übernommen.

Die in der Position angegebene Menge ist die Gesamtmenge der zu bearbeitenden Fläche bzw. Stückzahl, multipliziert mit der Anzahl der Arbeitsgänge (d.h. Fläche bzw. Stückzahl x Anzahl AG)

6604 m x 30 Arbeitsgänge = 198120 m2
Menge: 198120,000 m2

**01.18.0010 Düngen Sportrasen Frühjahr**
Düngen von Sportrasen
Dünger liefern
vom Auftraggeber vorgeschriebenes Produkt
Mehrstoffdünger 14+4+8+3+Fe
das Verpackungsmaterial des Düngers
wird Eigentum des Auftragnehmers
und ist einer Wiederverwertung zuzuführen
Dünger gleichmäßig aufbringen
mit Streugerät
Ausbringmenge: 50 g/m² Ausführung Frühjahr

angebotenes Erzeugnis:

'.........'
(vom Bieter zwingend einzutragen).
Menge: 6604,000 m2

**01.18.0011 Düngen Sportrasen Spätsommer**
Düngen von Sportrasen
Dünger liefern
vom Auftraggeber vorgeschriebenes Produkt
Mehrstoffdünger 6+3+20+3+Fe
das Verpackungsmaterial des Düngers
wird Eigentum des Auftragnehmers
und ist einer Wiederverwertung zuzuführen
Dünger gleichmäßig aufbringen
mit Streugerät
Ausbringmenge: 50 g/m² Ausführung Spätsommer

angebotenes Erzeugnis:

'.........'
(vom Bieter zwingend einzutragen).
Menge: 6604,000 m2

**01.18.0012 Säubern Rasenfläche 2AG**
Säubern der Sportrasenfläche,
von Hand und maschinell
von Laub
Anfallendes Material wird Eigentum des AN
und ist einer Wiederverwertung zuzuführen
Fläche je Arbeitsgang in m2 ca: 6604
Menge: 13208,000 m2

**01.18.0013 Säubern Kunststofflächen**
Säubern er Kunststofflächen
von Hand und maschinell
von Laub
Anfallendes Material wird Eigentum des AN
und ist einer Wiederverwertung zuzuführen
Fläche je Arbeitsgang in m2 ca: 3.139
Menge: 3139,000 m2

#### Bereich 01.19 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**01.19.0001 Stundenlohn Land. Vorarbeiter**
Stundenlohnarbeiten Landschaftsbauarbeiten
Landschaftsg.-Vorarbeiter/in Berufsgruppe 3
Menge: 5,000 h

**01.19.0002 Stundenlohn Land. Landschaftsg.**
Stundenlohnarbeiten Landschaftsbauarbeiten
Landschaftsgärtner/in Berufsgruppe 5
Menge: 10,000 h

**01.19.0003 Stundenlohn Land. Handwerker**
Stundenlohnarbeiten Landschaftsbauarbeiten
Handwerker/in Berufsgruppe 7
Menge: 15,000 h

**01.19.0004 Stundenlohn Land. ang.Facharb.**
Stundenlohnarbeiten Landschaftsbauarbeiten
angel. Facharbeiter/in Berufsgruppe 9
Menge: 15,000 h

*Hinweis: Geräte und Fahrzeuge:*
Geräte und Fahrzeuge:
Die jeweiligen Verrechnungssätze für Geräte und Fahrzeuge müssen sämtliche Aufwendungen für den Einsatz, insbesondere für Vorhalten und Betriebsstoffe sowie sämtliche Zuschläge und Kosten für das Bedienungspersonal enthalten. Vorausgesetzt
wird der Einsatz eines hierfür geschulten und zahlenmäßigerforderlichen Personals. Eine Vergütung für höher qualifizierte Arbeitskräfte als erforderlich, wird nicht gewährt.

**01.19.0005 LKW 12t**
Lastkraftwagen
Nutzlast bis 12 t
Menge: 5,000 h

**01.19.0006 LKW 5t**
Lastkraftwagen
Nutzlast bis 5 t
Menge: 5,000 h

**01.19.0007 Zuschl.Ladekran**
Zuschlag für LKW-Ladekran
Zuschlag für LKW-Stunden bei Benützung eines LKW-Lade-
kranes. Der Zuschlag wird nur für die Zeit bezahlt,
die der Ladekran tatsächlich in Betrieb ist.
Menge: 15,000 h

**01.19.0008 Bagger Reifen, 0,55m3**
Bagger
Bagger, luftbereift,
Motorleistung über 30 kW und bis 0,55 m3
Menge: 5,000 h

**01.19.0009 Minibagger Kette**
Minibagger
Fahrwerk mit Ketten
Menge: 5,000 h

**01.19.0010 Planier-/Ladeger.**
Planier- und Ladegeräte
Radlader, luftbereift
Motorleistung, 19 bis 37 kW (26-50 PS)
Menge: 10,000 h

**01.19.0011 Verdichtungsger.**
Verdichtungsgeräte
Vibrostampfer, Gewicht über 100 kg
Menge: 25,000 h

**01.19.0012 Verdichtungsger.**
Verdichtungsgeräte
Flächenrüttler, Gewicht bis ca. 500 kg
Menge: 25,000 h

**01.19.0013 Versch.Geräte**
Verschiedene Geräte
Gestellung mit Betriebsstoffen
Kleingeräte (z.B. Flex, Kettensäge, Fugenschneider)
Menge: 25,000 h

*Hinweis: Hinweis zu Baustoffe*
Hinweis zu Baustoffe

Die jeweiligen Verrechnungssätze für Baustoffe müssen
die Lieferung frei Baustelle einschließlich dem
Transport zur Verwendungsstelle und dem Abladen sowie
alle Zuschläge enthalten.

**01.19.0014 Mat.lief.Beton C 12/15 (B 15)**
Materiallieferung Beton
Beton C 12/15 (alt: B 15)
Menge: 15,000 m3

**01.19.0015 Frostsi.Kies.lief**
Natürliche Gesteinskörnung liefern
gemäß gültiger TL-Gestein-StB liefern (Kies)
frostsicheres Material
der Nachweis des ausreichenden Widerstandes gegen
Frostbeanspruchung ist vorzulegen
Menge: 15,000 m3

#### Bereich 01.20 Dokumentation

**01.20.0001 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

**01.20.0002 Erstellen eines Geländeaufmaßes nach Fertigstellung**
*** Pauschalposition
Erstellen eines Geländeaufmaßes nach Fertigstellung

System  Höhenbezugssystem DHHN 2016
  Lagesystem UTM mit EPSG-Code

Umgriff Gesamtgrundstück gem. Grundstücksgrenzen
  zzgl. allseitig 5,00 m
 bei angrenzenden Straßen ggf. über 5,00 m
  hinaus bis zum Straßenbelag/Bordstein

Inhalt Grundstücksgrenzen aus Katasterplan
 (digital übernommen)

Vegetation Bäume deren Stamm weiter als 5,00 Meter von der Grundstücksgrenze entfernt ist, deren Kronentraufe jedoch näher als 1,5 Meter an die Grundstücksgrenze heranragt, müssen aufgemessen werden.

Bäume: Lage
 Höhe am Stammfuß
 Hecken mit Höhe, Breite
 Sträucher/Sträucherflächen mit Höhe
 und Umgriff Kronentraufe
 Rasen-/Wiesenflächen mit Umgriff

Gebäude Umgriff mit Höhe an Traufe
 Treppen mit Höhe vor erster Stufe
 und auf letzter Stufe und Angabe Steigungsmaß
 Kellerschächte/Lichtschächte mit Höhe
 Überdachungen
 Brüstungen/Mauer mit Höhe an Fuße
 und Maueroberkante

Einfriedungen Art der Einfriedung
 Höhe an Fuß und Oberkante

Wege alle befestigten Flächen im Umgriff
 Angabe Art der Befestigung
 Angabe Lage und Art von Einfassungen

Sparten Übernahme Sparten
 Schächte/Schachtdeckel mit Höhe
 Schieberkastendeckel mit Höhe

Entwässerung Straßen-/Hofsinkkästen mit Höhe
 Entwässerungsrinnen mit Höhe

Höhenlage Höhen in ausreichendem Höhenraster (
 Höhenlinien
 Böschungen mit Ober und Unterkante

Ausstattung Leuchten
 Absperrpfosten
 Fahnenmaste
 Fahrradständer mit Überdachung
 Mülltonnenstandorte mit Überdachungen
 Bänke und Tische
 Spielgeräte
 Schirme/Markisen
 Sonstige Ausstattung

Übergabe Plan im pdf-Format mit Plankopf,
 Plannummer, Projektbezeichnung
 dwg-Datei (mind. Format AutoCAD 2010)
Menge: 1,000 psch

### Titel 02 Verkehrsanlagen Vogelherdweg

#### Bereich 02.01 Baustellensicherung

*Hinweis: Sicherung*

**02.01.0001 Bauzeitenplan erstellen, fortschreiben**
*** Pauschalposition
Erstellen und Fortschreiben des gewerkspezifischen Bauzeitenplan auf Grundlage des Rahmenterminplans in möglichen Bauabschnitten für die Ausführung der Landschaftsbauarbeiten.

Bauzeitenplan ist ein Monat vor Baubeginn der örtlichen Bauleitung zur Prüfung und Freigabe zu übergeben!

Im Rahmen der Bauzeit sind:
- 3 Fortschreibungen des Terminplans einzukalkulieren.
Im Zuge der Fortschreibung ist der AN verpflichtet, die Verzugszeiten sowie der Hintergründe anzugeben.,

Die Fortschreibung / Aktualiserung des Bauzeitenplans ist in den Einheitspreis einzukalkulieren!
Menge: 1,000 psch

**02.01.0002 Absperrschranke, Hartkunststoff 200x120 vorhalten 5 Wo**
Absperrschranke aus Hartkunststoff vorhalten
Warnmarkierung TYP1 -
nach ZTV-SA 97, Reflexionsklasse RA1, StVO, TL-Absperrschranken
Vorhaltedauer 5 Wochen

15Stk x 5 Wo =  75St
Menge: 75,000 St/W

**02.01.0003 Absperrschranke h 120 cm aus Hartkunststoff liefern aufstellen Warnmarkierung TYP1 nach ZTV-SA 97**
Absperrschranke aus Hartkunststoff liefern aufstellen
Warnmarkierung TYP1 -
nach ZTV-SA 97, Reflexionsklasse RA1, StVO, TL-Absperrschranken
- Format: ca 200x120 cm
- witterungs- und uv-beständig
- Gewicht ca.14kg je Feld
zur mobilien Aufstellung vor Ort

Das tägliche öffnen und schließen
von bis zu 5 Felder ist mit einzukalkulieren.
Menge: 15,000 St

**02.01.0004 Absperrschranke 200x120 verkehrssicher umsetzen 2Ag**
Absperrschranke aus Kunststoff  verkehrsicher umsetzen
und den verkehrssicheren Zustand erhalten
Warnmarkierung TYP1 - nach ZTV-SA 97,
Reflexionsklasse RA1, StVO

30m x 2Ag = 60 m
Menge: 60,000 m

#### Bereich 02.02 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**02.02.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**02.02.0002 Baureste Unrat sammeln lagern**
Baureste und Unrat sammeln,
auf der Baustelle sortiert lagern.

Abfuhr wird gesondert Vergütet
Menge: 5,000 h

**02.02.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 1,000 t

**02.02.0004 Stoffe nicht gefährlich AVV200201 Garten- und Parkabfälle, LKW AN transp. entsorgen Entsorg.-geb. AN**
Siedlungsabfälle,
Garten- und Parkabfälle,
nicht gefährlich, Abfallschlüssel nach AVV (Abfallverzeichnis-Verordnung) 200201 biologisch abbaubare Abfälle,
nicht schadstoffbelastet,
auf Baustelle lagernd, laden, mit LKW des AN transportieren, entsorgen, max. Gesamtgewicht ohne Beschränkung,
die Entsorgungsgebühren werden vom AN übernommen.
Menge: 4,000 t

**02.02.0005 Behälter umsetzen 5-7m3 Bauabfall Bauschutt mineralisch nicht schadstoffbelastet**
STLB-Bau 2024-04 087
Behälter umsetzen, Behältergröße über 5 bis 7 m3, Bauabfall, Bauschutt aus mineralischen Stoffen, sortenrein, nicht schadstoffbelastet.
Menge: 5,000 St

*Hinweis: Oberboden*

**02.02.0006 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 10,000 m3

**02.02.0007 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 10,000 m3

*Hinweis: Unterboden*

**02.02.0008 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 10,000 m3

**02.02.0009 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 10,000 m3

#### Bereich 02.03 Abbrucharbeiten

*Hinweis: Abbruch Einbauten*

**02.03.0001 Schutzzaun gg.mech.Schäden Bäume Holzbretterzaun abbrechen**
Schutzzaun gegen mechanische Schäden an Bäumen,
als festen Bretterzaun mit Holzpfosten verbaut
Pfostenabstand 3 m, Zaunhöhe 2 m
Holz, unbehandelt
abbrechen und entsorgen
Die Entsorgungskosten sind in den EP einzukalkulieren

Anfallendes Material wird Eigentum des AN und ist einer geeigneten Wiederverwertung zuzuführen.
Menge: 5,000 m

**02.03.0002 Mastleuchte ausbauen, zum Wiedereinbau lagern**
Mastleuchte entlang Fußwege
inklusive Fundament aus Beton
ausbauen und zum Wiedereinbau lagern

Die elektrischen Anschlüsse durch eine Fachfima auszuführen.

'............................................'
Benennung der Fachfirma

Die elektrischen Arbeiten müssen mit dem Bauherrn im Vorfeld abgestimmt und freigegeben werden.

Masthöhe: ca. 3500mm über Flur
Mastdurchmesser: ca. 76mm
Leuchtkörper: 360° Abstrahlkugel aus Glas

einschließlich Köcherfundament
Größe Fundament: ca. 80/80/100cm

Abbruch unterstützt mit handgeführten Kleingeräten,
Ausführung lärmarm, Lärmpegel max. 80 dB(A),
aufgenommene Stoffe sammeln, (Abbruch Fundament)
auf LKW des AN laden, entsorgen
Vergütung der Entsorgung übernimmt AN
Menge: 4,000 St

**02.03.0003 Verkehrseinrichtung nach StVO aufnehmen, zum Wiedereinbau lagern**
Verkehrseinrichtung  StVO bzw. RAL-Gütegemeinschaft
Verkehrszeichen und Verkehrseinrichtungen e.V.,
Schild aus Leichtmetall, inklusive vorh. Rohrpfosten, Durchmesser 76 mm, und Fundament aus Beton C20/25
aufnehmen und zum Wiedereinbau lagern

Ausbau unterstützt mit handgeführten Kleingeräten,
Ausführung lärmarm, Lärmpegel max. 80 dB(A),
aufgenommene Stoffe sammeln, (Abbruch Fundament)
auf LKW des AN laden, entsorgen

Vergütung der Entsorgung übernimmt AN
Menge: 4,000 St

*Hinweis: Abbruch Belagsflächen*

**02.03.0004 Bordstein Naturstein Rückbau B7 Fundament Beton**
Abbruch des Bordsteins aus Naturstein,
Form B 7 (120 bis 140/250 bis 300), einschl. Fundament aus Beton und einseitige Rückenstütze, Bettungsdicke 20 cm, Dicke der Rückenstütze 20 cm,
Ausführung in Teillängen,
aufgenommene Stoffe zur Entsorgung sortieren, sammeln, auf LKW des AN laden, transportieren und entsorgen einschl. Entsorgungsgebühr, Abfall ist nicht gefährlich, nicht schadstoffbelastet, Zuordnung Z 0 (uneingeschränkter Einbau), Mengenermittlung nach Aufmaß.
Menge: 13,000 m

**02.03.0005 Pflasterbelag Naturstein-Großpflaster Pflasterzeile B 10-15cm Abbruch**
Abbruch des Pflasterbelages außen, aus Naturstein-Großpflaster, als Pflasterzeile,
Breite über 10 bis 15 cm, Dicke 120 mm, einschl. Fundament aus Beton und einseitige Rückenstütze, Bettungsdicke 15 cm, Dicke der Rückenstütze 15 cm, in Gehwegen,
Ausführung in Teillängen,
aufgenommene Stoffe zur Entsorgung sortieren, sammeln, auf LKW des AN laden, transportieren und entsorgen einschl. Entsorgungsgebühr, Abfall ist nicht gefährlich, nicht schadstoffbelastet, Zuordnung Z 0 (uneingeschränkter Einbau), Mengenermittlung nach Aufmaß.
Menge: 25,000 m

**02.03.0006 Asphaltoberbau schneiden D 5 - 15cm T 100mm**
Asphaltoberbau schneiden,
Dicke der Befestigung über 5 bis 15 cm,
Ausführung mit Fugenschneidgerät, Tiefe bis 100 mm, Restdicke trennen.
Menge: 25,000 m

**02.03.0007 Abbruch der bitumenhaltigen Befestigung, D 10 - 15 cm**
Abbruch der bitumenhaltigen Befestigung in Fahrbahnen, im Rahmen einer Komplettabbruchmaßnahme,
Ausführung in Teilflächen, Dicke über 10 bis 15 cm,
aufgenommene Stoffe sammeln, zerkleinern, max.
Kantenlänge bis 60 cm, auf LKW des AN laden,
transportieren zum Lager/zur Anlage nach Wahl des AN,
einschl. Entsorgungsgebühren,
Abfallschlüssel nach AVV (Abfallverzeichnis-Verordnung)
170302 Bitumengemische,
Einschneiden oder Abkanten wird gesondert vergütet, Mengenermittlung nach Wiegekarte.
Menge: 743,000 m²

#### Bereich 02.04 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**02.04.0001 Boden lösen, laden, transp. auf Miete lagern Abtragstiefe bis 0,5m GU* - Verbreiterung Verkehrsfläche**
Boden profilgerecht lösen,
fördern und auf Miete im Baubereich lagern,
Abtragtiefe bis 0,2 m, Arbeitsbreite bis 2,00m
im Bereich der Verbreiterung Verkehrsfläche

Homogenbereich B1, mit 2 Bodengruppen,
Bodengruppe 1 (UM-UL, DIN 18196 (Schluff),
Bodengruppe 2 GU* DIN 18196 (Kies--Schluff-Gemisch),

Hinweis: Die Rotlage wird mit einem Schluffanteil von geschätzt 15 bis 30% der Bodegruppe GU* der Bodenklasse 4 gem. DIN 18300alt für mittelschwer lösbare Böden gemäß ZTV E -StB 17 zugeordnet.

Entsorgung wird seperat vergütet.
Menge: 168,000 m³

**02.04.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -20 cm unter GOK
Homogenbereich B1, mit 2 Bodengruppen,
Bodengruppe 1 (UM-UL, DIN 18196 (Schluff),
Bodengruppe 2 GU* DIN 18196 (Kies--Schluff-Gemisch),

Hinweis: Die Rotlage wird mit einem Schluffanteil von geschätzt 15 bis 30% der Bodegruppe GU* der Bodenklasse 4 gem. DIN 18300alt für mittelschwer lösbare Böden gemäß ZTV E -StB 17 zugeordnet.

Entsorgung wird seperat vergütet.
Menge: 195,000 m

**02.04.0003 Boden Graben Entwässerungsltg lösen lagern verfüllen verdichten mit Gerät Sohlen-B 0,5-0,6m T bis 0,6m GU***
Boden der Gräben für Entwässerungsleitungen,
nach Abtrag des Oberbodens (übergebener Baugrund), profilgerecht lösen, seitlich lagern, verfüllen, verdichten, Arbeiten mit Gerät,
verdrängten Boden seitlich planieren,
nach den Zusätzlichen Technischen Vertragsbedingungen
und Richtlinien für Aufgrabungen in Verkehrsflächen
(ZTV A-StB),
Bodenverdrängung über 5 bis 10 %,
Breite der Sohle über 0,5 bis 0,6 m,
Aushubtiefe bis 0,6 m,
ab Übergabeniveau Baugrund, ca. -20 cm unter GOK
Homogenbereich B1, mit 2 Bodengruppen,
Bodengruppe 1 (UM-UL, DIN 18196 (Schluff),
Bodengruppe 2 GU* DIN 18196 (Kies--Schluff-Gemisch),

Hinweis: Die Rotlage wird mit einem Schluffanteil von geschätzt 15 bis 30% der Bodegruppe GU* der Bodenklasse 4 gem. DIN 18300alt für mittelschwer lösbare Böden gemäß ZTV E -StB 17 zugeordnet.

Entsorgung wird seperat vergütet.
Menge: 15,000 m

#### Bereich 02.05 Fundamentarbeiten

**02.05.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 4,000 St

#### Bereich 02.06 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**02.06.0001 Straßenablauf, PE o. Beton, Aufsatz Straßenablauf D400 L/B 300/500mm rinnenförmig setzen C20/25 D 25cm**
Straßenablauf
aus PE oder Beton,
für Längsaufsatz, ohne Schlammraum,
Kurzform, mit verzinktem Eimer,
mit Spitzende DN 160, Aufsatz für Ablauf,
Roste aus Gusseisen, Rahmen mit Eimerauflage,
Klasse D400 DIN EN 124-1, Maße L/B 300/500 mm, rinnenförmig, mit Einlage,
Ablaufkörper auf Betonauflager setzen,
Beton C20/25 DIN EN 206,
Mindestdicke 25 cm,

Inklusive aller notwendigen Erdarbeiten,
Anfallendes Erdreich wird Eigentum des AN und ist einer geeigneten Wiederverwertung zuzuführen.

Bereich: Vogelherdweg
Menge: 1,000 St

**02.06.0002 PP-Rohr DN160**
Entwässerungsleitung PP-Rohren DN 160,
Regenwasser, Freispiegelleitung
mit Steckmuffe einschließlich Dichtring
Form- u. Verbindungsstücke
werden nicht gesondert vergütet
Verlegung in vorhandenem Graben,
einschl. Sandbettung, Dicke der unteren
Bettungsschicht mind. 10 cm, aus Sand, obere
Bettungsschicht aus Sand, Dicke 10 cm,
Grabentiefe über 1 bis 1,25 m.
Menge: 15,000 m

#### Bereich 02.07 Wege, Plätze, Einfassungen

**02.07.0001 Grundplanum Verkehrsflächen Abweichung +/-2cm mind. EV2 45 MPa.**
Grundplanum herstellen,
Auf- u. Abtragsdicke bis 10 cm
für Verkehrsflächen,
zulässige Abweichung von der Sollhöhe +/- 2 cm, Verformungsmodul mind. EV2 45 MPa,
mit Verdichtungsnachweis.
Menge: 825,000 m2

**02.07.0002 Untergrund verdichten**
Untergrund verdichten, für Verkehrsflächen,
Verformungsmodul mind. EV2 45 MN/m2,
Arbeitsbreite bis 5,00 m
Menge: 825,000 m2

**02.07.0003 Kontrollprüfung Unterbau/Planum Verformungsmodul statischer Lastplattendruckversuch**
Kontrollprüfung ZTV E-StB auf besondere Anordnung des AG, für Unterbau/Planum, Prüfung für Verformungsmodul, mit statischem Lastplattendruckversuch DIN 18134.
Menge: 9,000 St

*Hinweis: Frostschutz- u. Tragschichten Verkehrsflächen*

**02.07.0004 FSS korrigieren Fahrbahn bis 20 cm**
Frostschutzschicht korrigieren
Vorhandene Frostschutzschicht überprüfen. Soweit
erforderlich, Material profilgerecht lösen, im Baubereich profilgerecht verteilen und verdichten.
Überschüssiges Material wird Eigentum des AN
ist einer Wiederverwendung zuzuführen.
Nicht frostsicheres bzw. unbrauchbares Material
lösen und laden,
es wird Eigentum des AN und ist einer Wiederverwertung zuzuführen.
Bei Bedarf fehlenden frostsicheren Kies liefern,
profilgemäß einbauen und verdichten.
Bereich = Fahrbahnen
Korrekturbereich bis 20 cm Dicke
Liegt der Korrekturbereich über dieser Dicke,
wird die gesamte Dicke nach Aushub (in m3)
und Auffüllung (in m3) abgerechnet.
Menge: 743,000 m2

**02.07.0005 FSS Bk1,0 DPr1 EV2 100MPa 0/45 D 25cm**
Frostschutzschicht, Belastungsklasse RStO 12 Bk1,0, Verdichtungsgrad mind. DPr 1, Verformungsmodul auf der Oberfläche mind. EV2 100 MPa, aus Baustoffgemisch für Frostschutzschicht, natürliche Gesteinskörnung TL Gestein, Körnung 0/45, Schichtdicke 25 cm, Feinanteil Kategorie UF 3, im eingebauten Zustand max. 3 % Feinanteile, Arbeiten mit Gerät, Ausführung gemäß Zeichnung und Einzelbeschreibung.
Menge: 21,000 m3

**02.07.0006 STS Bk1,0 DPr1 EV2 150MPa 0/32 D 25-30cm mit Gerät**
STLB-Bau 2024-04 080
Schottertragschicht, Belastungsklasse RStO 12 Bk1,0, Verdichtungsgrad mind. DPr 1, Verformungsmodul auf der Oberfläche mind. EV2 150 MPa, aus Baustoffgemisch für Schottertragschicht, natürliche Gesteinskörnung TL Gestein, Körnung 0/32, Schichtdicke über 25 bis 30 cm, Feinanteil Kategorie UF 3, im eingebauten Zustand max. 3 % Feinanteile, Infiltrationsbeiwert ki größer gleich 1 x 10 hoch minus 5 m/s, Rand mit Neigung 1:1,5, abgerechnet wird die für diese Schicht geforderte Breite bis zur Mitte der Randausbildung, Arbeiten mit Gerät, Ausführung gemäß Zeichnung und Einzelbeschreibung.
Menge: 26,000 m3

**02.07.0007 Kontrollprüfung Tragschicht Verformungsmodul dynamischer Lastplattendruckversuch**
STLB-Bau 2024-04 080
Kontrollprüfung ZTV SoB-StB auf besondere Anordnung des AG, für Tragschicht ohne Bindemittel, Prüfung für Verformungsmodul, mit dynamischem Lastplattendruckversuch TP BF-StB, Ausführung gemäß Zeichnung.
Menge: 9,000 St

*Hinweis: Einzeiler / Tiefborde - Betonstein*

**02.07.0008 Randeinfassung (Großstein) einzeilig Natursteinpflaster Granit L/B/H 120-180/120/130mm Bk0,3 Fundament Rückenstütze 2seitig C20/25 D 20+/-2cm Pflasterfugenmörtel zementgeb. einkehren einschlämmen B 10+/-5mm**
STLB-Bau 2024-04 080
Pflasterstreifen als Randeinfassung als Läuferreihe, aus Steinpflaster, Ausführung der Pflasterstreifen nach Anzahl der Zeilen, einzeilig, Natursteinpflaster, TL Pflaster-StB, Gesteinsart Granit, Oberfläche abgerieben, Farbton grau, Maße L/B/H 120-180/120/130 mm, Dickenabweichung Klasse 0, Belastungsklasse RStO 12 Bk0,3, in Wohnwegen, Tragschicht wird gesondert vergütet, Fundament und 2-seitige Rückenstütze aus Beton mit einer Zusammensetzung C 20/25 DIN EN 206 und DIN 1045-2, Dicke 20 +/-2 cm, Breite der Rückenstütze 25 +/-2 cm, zementgebundenen Pflasterfugenmörtel einkehren und einschlämmen, Farbton Fugen grau, Fugenbreite 10 +/-5 mm.
Menge: 390,000 m

*Hinweis: Asphalt Zufahrt*

**02.07.0009 Asphalttragschicht Bk1,0 AC32TN Bindem. 70/100 D 10cm Asphalt-Thermo-Container mit Fertiger**
STLB-Bau 2024-04 080
Asphalttragschicht ZTV Asphalt-StB, Belastungsklasse RStO 12 Bk1,0, in Wohnstraßen, Mischgutart AC 32 T N, natürliche Gesteinskörnung TL Gestein, Bindemittel Straßenbaubitumen 70/100 TL Bitumen-StB und DIN EN 12591, Schichtdicke 10 cm, Einbaudicke gemäß TPD-StB durch Messen mit Tiefenlehre, Einbau zwischen Randeinfassungen, Transport im Asphalt-Thermo-Container, Einbau mit Fertiger, Ausführung gemäß Zeichnung und Einzelbeschreibung.
Menge: 825,000 m2

**02.07.0010 Oberfläche reinigen, ansprühen Bit. Befestigung Hofflächen + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Hofflächen und dergl.
Belastungsklasse 1,8 - 0,3
Material C40B5-S
Lösemittelhaltige Bitumenemulsion
mit Hochdruck reinigen
Menge: 825,000 m2

**02.07.0011 Asphaltbetondeckschicht Bk1,0 AC8DN D 3cm Bindem. 50/70 Asphalt-Thermo-Container mit Fertiger Beschicker**
STLB-Bau 2024-04 080
Asphaltdeckschicht aus Asphaltbeton, ZTV Asphalt-StB, Belastungsklasse RStO 12 Bk1,0, in Wohnstraßen, Mischgutart AC 8 D N, natürliche Gesteinskörnung TL Gestein, Schichtdicke 3 cm, Bindemittel Straßenbaubitumen 50/70 TL Bitumen-StB und DIN EN 12591, Einbaudicke gemäß TPD-StB durch Messen mit Tiefenlehre, Einbau zwischen Randeinfassungen, Transport im Asphalt-Thermo-Container, Einbau mit Fertiger und Beschicker, Ausführung gemäß Einzelbeschreibung.
Menge: 825,000 m2

**02.07.0012 Schächte und Schieber anpassen in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Bereich = Wege- und Platzflächen
Objekt = Schieberkappen unmittelbar nach dem
Fertiger (vor dem 1. Walzgang) freilegen und
Innenteil höhenmäßig anpassen.
Bis +/- 15 c
Menge: 5,000 St

**02.07.0013 Zulage Schachtdeckel in Aspahltdecke**
Zulage
für das Anarbeiten der Asphaltschichten (Trag und Deckschicht)
An Einbauten in Asphaltfläche
(runde+eckige Schachtdeckel)
sämtliche Schutz- und Ausgleichsmaßnahmen
welche für diese Leistung notwendig sind
sind mit dieser Position abgegolten.
Menge: 5,000 St

*Hinweis: Wassergebundene Wegedecke*

**02.07.0014 Bankettdeckschicht Gemisch Schottertragschicht 0/32 DPr0,98 D 15cm EV2 80MPa**
STLB-Bau 2024-04 080
Bankettdeckschicht, aus Baustoffgemisch für Schottertragschicht, natürliche Gesteinskörnung TL Gestein, Körnung 0/32, Verdichtungsgrad mind. DPr 0,98, Einbaudicke 15 cm, Verformungsmodul mind. EV2 80 MPa, Ausführung gemäß Einzelbeschreibung.
Menge: 195,000 m2

#### Bereich 02.08 Stromanlagen

**02.08.0001 Kabelschutzrohr gewellt DN 160**
Kabelschutzrohr Type 160, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 191,000 m

**02.08.0002 Endkappe für Kabelschutzrohr DN 160**
Endkappe für Kabelschutzrohr DN 160 aus Polyolefin,
in Farbe transparent, teilweise in gelb.
Verwendet wird diese Endkappe zum dauerhaften bzw.
zeitweiligen Verschluss.
sanddicht
Menge: 8,000 St

**02.08.0003 Markierung Trasse Kabelwarnband Beschriftung**
Markierung von Kabeltrassen mit Kabelwarnband,
in Trassenmitte, mit Beschriftung,
verlegen 40 cm über Kabel.
Menge: 191,000 m

#### Bereich 02.09 Ausstattungen

*Hinweis: Beschilderung*

**02.09.0001 Rohrpfosten, feuerverz. Stahl 3.000 mm, inkl. einbetonieren**
Rundrohr-Rohrpfosten für Beschilderung,
feuerverzinkter Stahl  DIN EN ISO 1461
Schildermast, 60 x 2 x 3000 mm
mit Abdeckkappe und Erdanker.

einschließlich Betonfundament C12/15 nach DIN 1045
 gem. statischen Erfordernissen und Erdarbeiten.
Größe ca. 30 x 30 x 70 cm (L x B x H), OK 10 cm unter Niveau
Einschließlich aller erforderlichen Befestigungsmittel.
Einbau in Pflasterfläche / Grünfläche

inkl. aller Erdarbeiten

Anfallender Aushub wird Eigentum des AN und ist einer geeigneten Wiederverwertung zuzuführen.
Menge: 3,000 St

**02.09.0002 Schild Feuerwehrzufahrt liefern und montieren**
Schild mit Feuerwehrzufahrt,
liefern und montieren
Material: Aluminium,
temperaturbeständig von -50 bis +130°C,
witterungsbeständiges Material für Aufdruck
resistent gegen Lösemittel und viele Chemikalien,
leicht, stabil, bruchsicher, nicht brennbar,
Materialstärke: 2 mm, mit spitzen Ecken,
Format: 210 x 594 mm
nach den aktuellen Vorgaben der Branddirektion
"Flächen für die Feuerwehr"

inklusive aller Kleinteile für Endmontage an Rundrohrpfosten
Menge: 4,000 St

#### Bereich 02.10 Vegetationstechnische Bodenarbeiten

*Hinweis: Hinweis zu Pflanzgruben*
Hinweis zu Pflanzgruben

Für die Herstellung der Pflanzgruben gelten die FLL-STLB-Bau
Empfehlungen für Baumpflanzungen - Teil 2:
Standortvorbereitungen für Neupflanzungen; Pflanzgruben und
Wurzelraumerweiterung, Bauweisen und Substrate.

Zur Herstellung der Sperrhorizontes am Fuße der Baumgrube, ist Teichdichtungslehm zu verwenden und ca. 10 cm stark bei erdfeuchtem Zustand wPr  mit der Baggerschaufel dicht einbauen.

Die Sohle der Baumgrube ist wie eine umgekehrte Untertasse aus Lehm herzustellen, so dass in der Mitte der Baumgrube eine Erhebung von ca. 15 cm ersteht. Anschließend fällt Lehmschicht bis an die Ränder der Baumgrube ab. Der Rand ist bis auf die Höhe der Erhebung mit Lehm auszukleiden.

Somit entsteht am Grund der Baumgrubensohle ein wasserspeichernder Ring.

**02.10.0001 Oberboden bauseits auftragen D 10-15cm Homogenbereich O.1: Oberboden OU**
Oberboden, bauseits
auf der Baustelle gelagert,
und über vorherige Absiebung aufbereitet
für zukünftige Vegetationsflächen
Förderweg bis 0,75 km, profilgerecht auftragen,
Homogenbereich O.1: Oberboden
mit 1 Bodengruppe, OU, [OU]
Wiesenflächen 10 cm
Rasenflächen 15 cm
Mengenermittlung nach Aufmaß an der Lagerstelle,
Ausführung gemäß Zeichnung.
Menge: 18,000 m³

**02.10.0002 Feinplanum Rasen-Wiesenfläche BG3, eben**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 191,000 m²

#### Bereich 02.11 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Ansaaten*

**02.11.0001 Schotterrasenansaat UG16 4g/m2 herstellen 100% Gräser, H bis 60 cm**
Schotterrasen (Ansaat) herstellen
Schotterrasen mit 100% Gräser
Bereich Feuerwehrumfahrt
Saatgut gleichmäßig aufbringen und einarbeiten.
Herkunftsgebiet UG 16
Produktionsgebiet 8
Wuchshöhe bis 60cm

Saatgutmenge 4 g/m2
mit Schnellbegrünung Bromus secalinus 2 g/m2
und Füllstoff zum Hochmischen 10 g/m2

In der Artenzusammensetzung ist daruf zu achten, dass keine Giftpflanzen in der Mischung enthalten sind.
Die Arttenzusammensetzung ist nach Beauftragung der Bauleitung zu übergeben. Mind. 30 Tage vor Bestellung.

Angebotenes Erzeugnis:

'.........'
(vom Bieter zwingend einzutragen).
Menge: 191,000 m²

#### Bereich 02.12 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**02.12.0001 Wässern Rasen- und Wiesenflächen 15l/m2 30Arbeitsgänge**
Wässern der Rasen- u. Wiesenfläche,
Wasser liefern,
der Wasserverbrauch ist schriftlich zu dokumentieren
Nachweis istüber Foto der Wasseruhr zu führen

Mindestwassermenge je Arbeitsgang 15 l/m2,
30 Arbeitsgänge,

Die in der Position angegebene Menge
ist die Gesamtmenge der zu bearbeitenden Fläche
bzw. Stückzahl,
multipliziert mit der Anzahl der Arbeitsgänge
(d.h. Fläche bzw. Stückzahl x Anzahl AG)

191qm x 30 Ag = 5730
Menge: 5730,000 m2

**02.12.0002 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

191m2 x 3 Ag =573qm
Menge: 573,000 m2

#### Bereich 02.13 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**02.13.0001 Wässern Rasen- und Wiesenflächen 15l/m2 30Arbeitsgänge**
Wässern der Rasen- u. Wiesenfläche,
Wasser liefern,
der Wasserverbrauch ist schriftlich zu dokumentieren
Nachweis istüber Foto der Wasseruhr zu führen

Mindestwassermenge je Arbeitsgang 15 l/m2,
30 Arbeitsgänge,

Die in der Position angegebene Menge
ist die Gesamtmenge der zu bearbeitenden Fläche
bzw. Stückzahl,
multipliziert mit der Anzahl der Arbeitsgänge
(d.h. Fläche bzw. Stückzahl x Anzahl AG)

191qm x 30 Ag = 5730
Menge: 5730,000 m2

**02.13.0002 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

191m2 x 3 Ag =573qm
Menge: 573,000 m2

#### Bereich 02.14 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**02.14.0001 Wässern Rasen- und Wiesenflächen 15l/m2 30Arbeitsgänge**
Wässern der Rasen- u. Wiesenfläche,
Wasser liefern,
der Wasserverbrauch ist schriftlich zu dokumentieren
Nachweis istüber Foto der Wasseruhr zu führen

Mindestwassermenge je Arbeitsgang 15 l/m2,
30 Arbeitsgänge,

Die in der Position angegebene Menge
ist die Gesamtmenge der zu bearbeitenden Fläche
bzw. Stückzahl,
multipliziert mit der Anzahl der Arbeitsgänge
(d.h. Fläche bzw. Stückzahl x Anzahl AG)

191qm x 30 Ag = 5730
Menge: 5730,000 m2

**02.14.0002 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

191m2 x 3 Ag =573qm
Menge: 573,000 m2

#### Bereich 02.15 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**02.15.0001 Stundenlohn Land. Vorarbeiter**
Stundenlohnarbeiten Landschaftsbauarbeiten
Landschaftsg.-Vorarbeiter/in Berufsgruppe 3
Menge: 5,000 h

**02.15.0002 Stundenlohn Land. Landschaftsg.**
Stundenlohnarbeiten Landschaftsbauarbeiten
Landschaftsgärtner/in Berufsgruppe 5
Menge: 10,000 h

**02.15.0003 Stundenlohn Land. Handwerker**
Stundenlohnarbeiten Landschaftsbauarbeiten
Handwerker/in Berufsgruppe 7
Menge: 15,000 h

**02.15.0004 Stundenlohn Land. ang.Facharb.**
Stundenlohnarbeiten Landschaftsbauarbeiten
angel. Facharbeiter/in Berufsgruppe 9
Menge: 15,000 h

*Hinweis: Geräte und Fahrzeuge:*
Geräte und Fahrzeuge:
Die jeweiligen Verrechnungssätze für Geräte und Fahrzeuge müssen sämtliche Aufwendungen für den Einsatz, insbesondere für Vorhalten und Betriebsstoffe sowie sämtliche Zuschläge und Kosten für das Bedienungspersonal enthalten. Vorausgesetzt
wird der Einsatz eines hierfür geschulten und zahlenmäßigerforderlichen Personals. Eine Vergütung für höher qualifizierte Arbeitskräfte als erforderlich, wird nicht gewährt.

**02.15.0005 LKW 12t**
Lastkraftwagen
Nutzlast bis 12 t
Menge: 5,000 h

**02.15.0006 LKW 5t**
Lastkraftwagen
Nutzlast bis 5 t
Menge: 5,000 h

**02.15.0007 Zuschl.Ladekran**
Zuschlag für LKW-Ladekran
Zuschlag für LKW-Stunden bei Benützung eines LKW-Lade-
kranes. Der Zuschlag wird nur für die Zeit bezahlt,
die der Ladekran tatsächlich in Betrieb ist.
Menge: 15,000 h

**02.15.0008 Bagger Reifen, 0,55m3**
Bagger
Bagger, luftbereift,
Motorleistung über 30 kW und bis 0,55 m3
Menge: 5,000 h

**02.15.0009 Minibagger Kette**
Minibagger
Fahrwerk mit Ketten
Menge: 5,000 h

**02.15.0010 Planier-/Ladeger.**
Planier- und Ladegeräte
Radlader, luftbereift
Motorleistung, 19 bis 37 kW (26-50 PS)
Menge: 10,000 h

**02.15.0011 Verdichtungsger.**
Verdichtungsgeräte
Vibrostampfer, Gewicht über 100 kg
Menge: 25,000 h

**02.15.0012 Verdichtungsger.**
Verdichtungsgeräte
Flächenrüttler, Gewicht bis ca. 500 kg
Menge: 25,000 h

**02.15.0013 Versch.Geräte**
Verschiedene Geräte
Gestellung mit Betriebsstoffen
Kleingeräte (z.B. Flex, Kettensäge, Fugenschneider)
Menge: 25,000 h

*Hinweis: Hinweis zu Baustoffe*
Hinweis zu Baustoffe

Die jeweiligen Verrechnungssätze für Baustoffe müssen
die Lieferung frei Baustelle einschließlich dem
Transport zur Verwendungsstelle und dem Abladen sowie
alle Zuschläge enthalten.

**02.15.0014 Mat.lief.Beton C 12/15 (B 15)**
Materiallieferung Beton
Beton C 12/15 (alt: B 15)
Menge: 15,000 m3

**02.15.0015 Frostsi.Kies.lief**
Natürliche Gesteinskörnung liefern
gemäß gültiger TL-Gestein-StB liefern (Kies)
frostsicheres Material
der Nachweis des ausreichenden Widerstandes gegen
Frostbeanspruchung ist vorzulegen
Menge: 15,000 m3

#### Bereich 02.16 Dokumentation

**02.16.0001 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

### Titel 03 Belagsarbeiten TG

#### Bereich 03.01 Baustellensicherung

*Hinweis: Sicherung*

**03.01.0001 Bauzeitenplan erstellen, fortschreiben**
*** Pauschalposition
1Erstellen und Fortschreiben des gewerkspezifischen Bauzeitenplan auf Grundlage des Rahmenterminplans in möglichen Bauabschnitten für die Ausführung der Landschaftsbauarbeiten.

Bauzeitenplan ist ein Monat vor Baubeginn der örtlichen Bauleitung zur Prüfung und Freigabe zu übergeben!

Im Rahmen der Bauzeit sind:
- 3 Fortschreibungen des Terminplans einzukalkulieren.
Im Zuge der Fortschreibung ist der AN verpflichtet, die Verzugszeiten sowie der Hintergründe anzugeben.,

Die Fortschreibung / Aktualiserung des Bauzeitenplans ist in den Einheitspreis einzukalkulieren!
Menge: 1,000 psch

**03.01.0002 Absperrschranke, Hartkunststoff 200x120 vorhalten 5Wo**
Absperrschranke aus Hartkunststoff vorhalten
Warnmarkierung TYP1 -
nach ZTV-SA 97, Reflexionsklasse RA1, StVO, TL-Absperrschranken
Vorhaltedauer 5 Wochen

50Stk x 5 Wo =  250St
Menge: 250,000 St/W

**03.01.0003 Absperrschranke h 120 cm aus Hartkunststoff liefern aufstellen Warnmarkierung TYP1 nach ZTV-SA 97**
Absperrschranke aus Hartkunststoff liefern aufstellen
Warnmarkierung TYP1 -
nach ZTV-SA 97, Reflexionsklasse RA1, StVO, TL-Absperrschranken
- Format: ca 200x120 cm
- witterungs- und uv-beständig
- Gewicht ca.14kg je Feld
zur mobilien Aufstellung vor Ort

Das tägliche öffnen und schließen
von bis zu 5 Felder ist mit einzukalkulieren.
Menge: 50,000 St

**03.01.0004 Absperrschranke 200x120 verkehrssicher umsetzen 2Ag**
Absperrschranke aus Kunststoff  verkehrsicher umsetzen
und den verkehrssicheren Zustand erhalten
Warnmarkierung TYP1 - nach ZTV-SA 97,
Reflexionsklasse RA1, StVO

100m x 2Ag = 200 m
Menge: 200,000 m

**03.01.0005 Fahrplatten / Baggermatratzen verlegen, abbauen**
Fahrplatte / Baggermatratze aus Kunststoff
zum Schutz bestehender Pflasterbeläge
und Vegetationsflächen (Wiesenflächen)
liefern, einbauen und abbauen.

Format: ca. 3000 x 1000 x 20 mm
Gewicht ca. 55 kg
mit einer ca. 2mm stark rutschemmende Profilstruktur auf der Oberseite
Belastung: <= 45 to/m2
Menge: 240,000 m2

**03.01.0006 Fahrplatten / Baggermatratzen vorhalten 5Wo**
Fahrplatte / Baggermatratze aus Kunststoff
in verkehrssicheren Zustand vorhalten.

Die tatsächliche Menge des Vorhaltens berechnet sich aus der gelieferten Quadratmeterzahl multipliziert mit der Anzahl der Wochen

240m² x 5Wo=  1200m²/Wo
Menge: 1200,000 m²

**03.01.0007 Fahrplatte / Baggermatraze aufnehmen und versetzen 2 AG**
Fahrplatte / Baggermatratze aus Kunststoff
aufnehmen und versetzen

Ort der Leistung durch Angabe der Bauleitung des
Auftraggebers

240m² x 2Ag=  480 m²
Menge: 480,000 m2

#### Bereich 03.02 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**03.02.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**03.02.0002 Baureste Unrat sammeln lagern**
Baureste und Unrat sammeln,
auf der Baustelle sortiert lagern.

Abfuhr wird gesondert Vergütet
Menge: 10,000 h

**03.02.0003 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 2,000 t

**03.02.0004 Behälter umsetzen 5-7m3 Bauabfall Bauschutt mineralisch nicht schadstoffbelastet**
STLB-Bau 2024-04 087
Behälter umsetzen, Behältergröße über 5 bis 7 m3, Bauabfall, Bauschutt aus mineralischen Stoffen, sortenrein, nicht schadstoffbelastet.
Menge: 8,000 St

*Hinweis: Unterboden*

**03.02.0005 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 350,000 m3

#### Bereich 03.03 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**03.03.0001 Boden lösen, laden, transp. auf Miete lagern Abtragstiefe bis 0,1m GU* - Wegeflächen**
Boden profilgerecht lösen,
fördern und auf Miete im Baubereich lagern,
Abtragtiefe bis 0,1 m, Arbeitsbreite bis 2,00 - 3,5m
Bereich: in Tiefgarge
Bodengruppe 2 GU* DIN 18196 (Kies-Schluff-Gemisch),

Hinweis: Die Rotlage wird mit einem Schluffanteil von geschätzt 15 bis 30% der Bodegruppe GU* der Bodenklasse 4 gem. DIN 18300alt für mittelschwer lösbare Böden gemäß ZTV E -StB 17 zugeordnet.

Entsorgung wird seperat vergütet.
Menge: 350,000 m³

**03.03.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 434,000 m

#### Bereich 03.04 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**03.04.0001 Schachtabdeck. rund. anpassen höher / tiefer setzen Beton C20/25 Schalung 10-20cm**
Schachtabdeckung rund, anpassen,
aus Gusseisen mit Betonfüllung, höher/tiefer setzen,
mit Ausgleichsringen aus Beton von 5 bis 15cm
inkl. Beton C20/25 DIN EN 206 einschl. Schalung,
verlegen in Mörtel MG III,
Fugen glatt streichen,
Höhenänderung über 10 bis 20cm.
Menge: 4,000 St

**03.04.0002 Schachtabdeck. eckig. anpassen höher / tiefer setzen Beton C20/25 Schalung 10-20cm**
Schachtabdeckung eckig, anpassen,
aus armierten Beton mit Betonfüllung, höher/tiefer setzen,
mit Ausgleichsrahmen von 5  bis 15cm, nach örtlichen Aufmaß
inkl. Beton C20/25 DIN EN 206 einschl. Schalung,
verlegen in Mörtel MG III,
Fugen glatt streichen,
Höhenänderung über 10 bis 20cm.
Menge: 4,000 St

**03.04.0003 Straßenablauf, PE o. Beton, Aufsatz Straßenablauf D400 L/B 300/500mm rinnenförmig setzen C20/25 D 25cm**
Straßenablauf
aus PE oder Beton,
für Längsaufsatz, ohne Schlammraum,
Kurzform, mit verzinktem Eimer,
mit Spitzende DN 160, Aufsatz für Ablauf,
Roste aus Gusseisen, Rahmen mit Eimerauflage,
Klasse D400 DIN EN 124-1, Maße L/B 300/500 mm, rinnenförmig, mit Einlage,
Ablaufkörper auf Betonauflager setzen,
Beton C20/25 DIN EN 206,
Mindestdicke 25 cm,

Inklusive aller notwendigen Erdarbeiten,
Anfallendes Erdreich wird Eigentum des AN und ist einer geeigneten Wiederverwertung zuzuführen.

Bereich: TG
Menge: 2,000 St

**03.04.0004 Entwässerungsrinne NW100, B125 liefern, einbauen - Treppenabgang**
Entwässerungsrinne der Belastungsklasse B125
entsprechend DIN EN 1433 und DIN 19580,
mit schraubloser Sicherheitsarretierung,
Grundkörper aus Kunststoff oder Polymerbeton
mit integriertem Kantenschutz aus verzinktem Stahl,
mit Sicherheitsfalzauf der Auslaufseite,
Nennweite 100
Baulänge 100 cm,
Baubreite ca. 13,5 cm,
Bauhöhe ca. 20,0 cm ohne Sohlengefälle

Abdeckungen Kl. B125 DIN EN 1433 und DIN 19580
mit Arretierung als:
Maschenrost, Stahl verzinkt,
Maschenweite 30x10mm, mit Flachrandeinfassung
Einlaufquerschnitt 690cm²/m,
mit Verschiebesicherung,

Längenzuschnitt der vorgenannten Rinne inklusive Abdeckung
Aufmaß auf der Baustelle, ein Befestigungspunkt der Abdeckung muss erhalten bleiben,
Schnittflächen nachzuverzinkten

In Beton C20/25 versetzt, die Herstellerangaben sind zu beachten, inklusvie aller notwendigen Erd- und Anschlussarbeiten

Bereich: Treppengang
Menge: 2,000 m

**03.04.0005 Einlaufkasten m. seitl. Ablauf NW100, B125 liefern, einbauen - Treppenabgang**
Einlaufkasten der Belastungsklasse B125,
Grundkörper aus Kunststoff oder Polymerbeton
mit integriertem Kantenschutz aus verzinktem Stahl
mit schraubloser Sicherheitsarretierung,
Nennweite 100
Baulänge 50,0 cm,
Baubreite ca 13,5 cm,
Bauhöhe ca. 46,0 cm
mit zwei Einlaufseiten,
mit stirnseitigen ausschneidbaren Schablonen zum Anschluss der Rinnen bis Bauhöhe 20 cm,
mit seitlichen Vorformungen für Eck-, T- und Kreuzverbindung,
mit Lippenabdichtung für waagerechten, flüssigkeitsdichten Rohranschluss DN/OD 110,
mit Schlammeimer aus Kunststoff PP,

Abdeckungen Kl. B125 DIN EN 1433 und DIN 19580
mit Arretierung als:
Maschenrost, Stahl verzinkt,
Maschenweite 30x10mm, mit Flachrandeinfassung
Einlaufquerschnitt 690cm²/m,
mit Verschiebesicherung,

Inklusive Anschluss an vorhandene Regenwassergrundleitung, Rohrmaterial, bis 2m, Winkel, Muffen sind einsprechend einzukalkulieren.

In Beton C20/25 versetzt, die Herstellerangaben sind zu beachten, inklusvie aller notwendigen Erd- und Anschlussarbeiten

Bereich: Treppenabgang
Menge: 1,000 St

**03.04.0006 Stirnwand NW100, B125 liefern, einbauen - Treppenabgang**
Kombistirnwand für Rinnenanfang und -ende
auf Grundkörper der Entwässerungsrinne abgestimmt
mit integriertem Kantenschutz aus verzinktem Stahl,
Nennweite 100, Belastungsklasse B125
Baulänge ca. 2,0 cm,
Baubreite ca. 13,5 cm,
Bauhöhe ca. 20,5 cm
bauseitig an Bauhöhe der Rinne anpassen,

Bereich: Treppenabgang
Menge: 2,000 St

**03.04.0007 PP-Rohr DN100**
Entwässerungsleitung PP-Rohren DN 100,
Regenwasser, Freispiegelleitung
mit Steckmuffe einschließlich Dichtring
Form- u. Verbindungsstücke
werden nicht gesondert vergütet
Verlegung in vorhandenem Graben,
einschl. Sandbettung, Dicke der unteren
Bettungsschicht mind. 10 cm, aus Sand, obere
Bettungsschicht aus Sand, Dicke 10 cm,
Grabentiefe über 1 bis 1,25 m.
Menge: 20,000 m

**03.04.0008 PP-Rohr DN160**
Entwässerungsleitung PP-Rohren DN 160,
Regenwasser, Freispiegelleitung
mit Steckmuffe einschließlich Dichtring
Form- u. Verbindungsstücke
werden nicht gesondert vergütet
Verlegung in vorhandenem Graben,
einschl. Sandbettung, Dicke der unteren
Bettungsschicht mind. 10 cm, aus Sand, obere
Bettungsschicht aus Sand, Dicke 10 cm,
Grabentiefe über 1 bis 1,25 m.
Menge: 40,000 m

#### Bereich 03.05 Wege, Plätze, Einfassungen

**03.05.0001 Noppenbahn, H50 cm liefern, einbauen**
Noppenbahn mit einseitiger Vlieskaschierung aus HDPE
als Bauwerksschutz vertikal einbauen,
Einbautiefe 50cm ab fertiger OK Gelände
einschl. sauberem Abschluss an der Oberfläche, Stoßüberlappung über 10 bis 20cm.
Die vlieskaschierte Seite zeigt nach außen.
Menge: 535,000 m

**03.05.0002 Zulage Einbau Noppenbahn um TG-Stütze liefern, einbauen**
Zulage Einbau der Noppenbahn
um Stützenfundament
als Bauwerksschutz vertikal einbauen,
Einbautiefe 50cm ab fertiger OK Gelände
einschl. sauberem Abschluss an der Oberfläche, Stoßüberlappung über 10 bis 20cm.
Die vlieskaschierte Seite zeigt nach außen.
Menge: 43,000 St

**03.05.0003 Grundplanum Weg Abweichung +/-2cm mind. EV2 45 MPa.**
Grundplanum
der bestehenden Tragschicht herstellen,
Auf- u. Abtragsdicke bis 10 cm
für Wege, zulässige Abweichung von der Sollhöhe +/- 2 cm, Verformungsmodul mind. EV2 45 MPa,
mit Verdichtungsnachweis.
Menge: 3530,000 m2

*Hinweis: Frostschutz- u. Tragschichten Weg, Plätze*

**03.05.0004 FSS korrigieren in TG bis 10 cm**
Frostschutzschicht in TG korrigieren
Vorhandene Frostschutzschicht überprüfen.
Soweit erforderlich, Material profilgerecht lösen,
im Baubereich profilgerecht verteilen und verdichten.
Überschüssiges Material wird Eigentum des AN
ist einer Wiederverwendung zuzuführen.
Unbrauchbares Material lösen und laden,
es wird Eigentum des AN und ist einer Wiederverwertung zuzuführen.

Bei Bedarf fehlenden frostsicheren Kies liefern,
profilgemäß einbauen und verdichten.
Bereich = Fahrbahn / PKW Aufstellflächen
Korrekturbereich bis 10 cm Dicke.
Liegt der Korrekturbereich über dieser Dicke,
wird die gesamte Dicke nach Aushub (in m3)
und Auffüllung (in m3) abgerechnet.
Menge: 3530,000 m2

**03.05.0005 KTS Bk0,3 DPr1 EV2 120MPa 0/32 D 20-25cm mit Gerät**
Kiestragschicht ZTV SoB-StB,
Belastungsklasse RStO 12 Bk0,3,
in Abstellflächen für PKW-Fahrzeuge,
Verdichtungsgrad mind. DPr 1,
Verformungsmodul auf der Oberfläche mind. EV2 120 MPa, Ungleichförmigkeitszahl U mind. 13,
aus Baustoffgemisch für Kiestragschicht,
natürliche Gesteinskörnung TL Gestein, Körnung 0/32, Schichtdicke 20-25 cm, Feinanteil Kategorie UF 3,
im eingebauten Zustand max. 3 % Feinanteile, Infiltrationsbeiwert ki größer gleich 1 x 10 hoch minus 5 m/s,

abgerechnet wird nach Auftragprofilen,
Arbeiten mit geeigneten Gerät abgestimmt auf TG-Höhe

Mehr Aufwand für das Anarbeiten an Stützen der TG
ist einzukalkulieren.
Menge: 3530,000 m2

**03.05.0006 Zulage Einbau KTS in barriefreie Rampe / Nebenräume**
Zulage erstellen KTS in Rampenanlage Nebenräume
in beengten Verhältnissen
ungebundene Bauweise,
Maße L/B/D 300/200/100 mm,
Farbton grau,
Menge: 45,000 m²

**03.05.0007 Zulage Einbau KTS um TG-Stütze liefern, einbauen**
Zulage Einbau der KTS
um Stützenfundament
Unter erhöhten Aufwand und Vorsicht
zum Schutz der Fundamente und Stützen
vor mechanischen Beschädigungen
Anarbeiten von Hand mit maschineller Unterstützung
Menge: 43,000 St

**03.05.0008 Kontrollprüfung Tragschicht Verformungsmodul dynamischer Lastplattendruckversuch**
STLB-Bau 2024-04 080
Kontrollprüfung ZTV SoB-StB auf besondere Anordnung des AG, für Tragschicht ohne Bindemittel, Prüfung für Verformungsmodul, mit dynamischem Lastplattendruckversuch TP BF-StB, Ausführung gemäß Zeichnung.
Menge: 8,000 St

*Hinweis: Einzeiler / Tiefborde - Betonstein*

**03.05.0009 Randeinfassung einzeilig Betonpflaster L/B/H 300/200/100mm in TG Fundament Rückenstütze C20/25 D 15+/-2cm Pflasterfugenmörtel zementgeb. einbringen B 10+/-5mm**
Pflasterstreifen als Randeinfassung aus Steinpflaster, Ausführung der Pflasterstreifen nach Anzahl der Zeilen, einzeilig,
Pflasterbelag aus Betonpflaster aus Beton DIN EN 1338,
Qualität: D I bzw, K D I, Rutschwerte: R13
Maße L/B/D 300/200/100 mm,
in Tiefgarage, Tragschicht wird gesondert vergütet,
Fundament und beidseitige Rückenstütze aus Beton mit einer Zusammensetzung C 20/25 DIN EN 206 und DIN 1045-2,
Dicke 15 +/-2 cm, Breite der Rückenstütze 15 +/-2 cm, zementgebundenen Pflasterfugenmörtel einbringen,
Farbton Fugen grau, Fugenbreite 10 +/-5 mm.
Menge: 370,000 m

**03.05.0010 Muldenrinne Betonformstein MU30/30 Fundament C20/25 D 20cm**
Muldenrinne,
aus Betonformsteinen DIN EN 1340 / TL Pflaster-StB 06,
30,0 / 30,0 / 8,0-10,0,
Qualität DTI gemäß DIN EN 1340
Witterungswiderstand D,
Abriebwiderstand I,
Biegezugfestigkeit T,
Oberfläche: naturbelassen,
Farbe: grau
Bewertungsgruppe nach DIN 51130: R13
USRV nach DIN EN 1338/1339: ≥ 60,0

Entwässerungsrinnen aus Muldensteinen sind mit Fugenbreiten von 10 mm ± 5 mm herzustellen.
Fugenbreite zu angrenzenden Einfassungen 10 mm ± 2 mm,
Fugenfüllhöhe gemäß DIN 18318,
Füllung mit Fugenstoff gemäß Anforderungen DIN 18318, Tabelle 3.
Bewegungsfugen im Abstand
∙ ≤ 12 m,
∙ ≥ 4 m bis 6 m,
sowie vor und hinter jedem Straßenablauf

Fundament aus Beton mit einer Zusammensetzung C 20/25 DIN EN 206 und DIN 1045-2, Dicke 20 cm,
Fugen verfüllen mit hydraulisch gebundenem Fugenfüllstoff.
Reinigung der Oberfläche und Entfernen
aller Reste des Fugenfüllstoffs nach dem Ausfugen.
Menge: 70,000 m

*Hinweis: Hinweis Naturbord - Granit für TG - Weg*
Hinweis zu Naturbord - Granit für TG - Weg

Die Radiensteine sind vor Ort vor Bestellung aufzumessen.
Radiensteine werden als Schrammbord vor bauseitiger Ortbetonwand eingebaut. Das ist in den Einheitspreisen einzukalkulieren und wird nicht gesondert vergütet.

**03.05.0011 Naturbord Granit Fundament Rückenstütze 2seitig C20/25 D 25cm Formtyp A3 - gerade**
Bordstein aus Naturstein,
gemäß DIN EN 1343
Formtyp A3 mit Anlauf - gerade
Format: (150+30)x300mm
Gesteinart Granit, Oberfläche gestockt,
mit Fundament und 2-seitiger Rückenstütze
aus Beton mit einer Zusammensetzung C 20/25 DIN EN 206 und DIN 1045-2, Bettungsdicke 25 cm,
Breite der Rückenstütze 15 cm,
mit Bewegungsfuge alle 8 m,
Fugenbreite 10 mm.
Menge: 9,000 m

**03.05.0012 Naturbord Kurve AR 5m Granit Fundament Rückenstütze 2seitig Formtyp A3, C20/25 D 25cm**
Bordstein aus Naturstein als Kurvenstein,
gemäß DIN EN 1343
Formtyp A3 mit Anlauf bei Außenradius, -
Außenradius 5 m,
Format: (150+30)x300mm
Gesteinart Granit, Oberfläche gestockt,
mit Fundament und 2-seitiger Rückenstütze
aus Beton mit einer Zusammensetzung C 20/25 DIN EN 206 und DIN 1045-2, Bettungsdicke 25 cm,
Breite der Rückenstütze 15 cm,
mit Bewegungsfuge alle 8 m,
Fugenbreite 10 mm.
Menge: 9,000 m

*Hinweis: Pflasterarbeiten*

**03.05.0013 Pflasterbelag Betonpfl. L/B/D 300/200/100mm grau gestrahlt liefern, einbauen, mit verschleißfester Vorsatzschicht**
Pflasterbelag aus Betonpflaster aus Beton DIN EN 1338,
ungebundene Bauweise,
Qualität: D I bzw, K D I
Maße L/B/D 300/200/100 mm,
Microfase 2mm
Rutschwerte: R13
Farbton grau
Oberfläche gestrahlt, mit verschleißfester Vorsatzschicht
Tragschicht wird gesondert vergütet,
Bettung aus Baustoffgemisch Körnung 0/4 aus natürlichen gebrochenen Gesteinskörnungen (Brechsand-Splitt-Gemisch), TL Pflaster-StB Kategorie GN,B,
Dicke 3 bis 5 cm,
in Reihenverband mit versetzter Fuge
Bettungsstoff einschlämmen.

Anfangssteine im Format 15/20/10cm sind entsprechend einzukalkulieren!

Angebotenes Erzeugnis:

'..........' (vom Bieter einzutragen)
Menge: 3530,000 m2

**03.05.0014 Zulage Plattenbelag Einfahrtsbereich Elbogenverband**
Zulage erstellen Platten im Einfahrtsbereich
Elbogenverband
ungebundene Bauweise,
Maße L/B/D 300/200/100 mm,
Farbton grau,
Menge: 97,000 m²

**03.05.0015 Zulage Plattenbelag in barriefreie Rampe / Nebenräume**
Zulage erstellen Platten in Rampenanlage / Nebenräume
in beengten Verhältnissen
ungebundene Bauweise,
Maße L/B/D 300/200/100 mm,
Farbton grau,
Menge: 25,000 m²

**03.05.0016 Stellplatzmarkierung - Pflasterbelag Betonpfl. L/B/D 300/200/100mm anthrazit gestrahlt liefern, einbauen, mit verschleißfester Vorsatzschicht**
Stellplatzmarkierung Pflasterbelag aus Betonpflaster aus Beton DIN EN 1338,
ungebundene Bauweise,
Qualität: D I bzw, K D I
Maße L/B/D 300/200/100 mm,
Microfase 2mm
Rutschwerte: R13
Farbton anthrazit
Oberfläche gestrahlt, mit verschleißfester Vorsatzschicht
Tragschicht wird gesondert vergütet,
Bettung aus Baustoffgemisch Körnung 0/4 aus natürlichen gebrochenen Gesteinskörnungen (Brechsand-Splitt-Gemisch), TL Pflaster-StB Kategorie GN,B,
Dicke 3 bis 5 cm,
in Reihenverband mit versetzter Fuge
Bettungsstoff einschlämmen.

Anfangssteine im Format 15/20/10cm sind entsprechend einzukalkulieren!

Angebotenes Erzeugnis:

'..........' (vom Bieter einzutragen)
Menge: 715,000 m

**03.05.0017 Kunststeinbelag schneiden, D 65/80/100/120mm**
Kunststeinbelag schneiden,
Plattensdicke: 65 / 80 / 100 / 120 mm,

Herstellen von geraden Schnittkanten,
mit Nassschneidegerät.

Anfallende Material wird Eigentum des AN
und ist einer geeigneten Wiederverwetung zuzuführen
Menge: 600,000 m

#### Bereich 03.06 Stromanlagen

**03.06.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 223,000 m

**03.06.0002 Endkappe für Kabelschutzrohr DN 63**
Endkappe für Kabelschutzrohr DN 63 aus Polyolefin,
in Farbe transparent, teilweise in gelb.
Verwendet wird diese Endkappe zum dauerhaften bzw.
zeitweiligen Verschluss.
sanddicht
Menge: 10,000 St

**03.06.0003 Markierung Trasse Kabelwarnband Beschriftung**
Markierung von Kabeltrassen mit Kabelwarnband,
in Trassenmitte, mit Beschriftung,
verlegen 40 cm über Kabel.
Menge: 223,000 m

#### Bereich 03.07 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**03.07.0001 Stundenlohn Land. Vorarbeiter**
Stundenlohnarbeiten Landschaftsbauarbeiten
Landschaftsg.-Vorarbeiter/in Berufsgruppe 3
Menge: 5,000 h

**03.07.0002 Stundenlohn Land. Landschaftsg.**
Stundenlohnarbeiten Landschaftsbauarbeiten
Landschaftsgärtner/in Berufsgruppe 5
Menge: 10,000 h

**03.07.0003 Stundenlohn Land. Handwerker**
Stundenlohnarbeiten Landschaftsbauarbeiten
Handwerker/in Berufsgruppe 7
Menge: 15,000 h

**03.07.0004 Stundenlohn Land. ang.Facharb.**
Stundenlohnarbeiten Landschaftsbauarbeiten
angel. Facharbeiter/in Berufsgruppe 9
Menge: 15,000 h

*Hinweis: Geräte und Fahrzeuge:*
Geräte und Fahrzeuge:
Die jeweiligen Verrechnungssätze für Geräte und Fahrzeuge müssen sämtliche Aufwendungen für den Einsatz, insbesondere für Vorhalten und Betriebsstoffe sowie sämtliche Zuschläge und Kosten für das Bedienungspersonal enthalten. Vorausgesetzt
wird der Einsatz eines hierfür geschulten und zahlenmäßigerforderlichen Personals. Eine Vergütung für höher qualifizierte Arbeitskräfte als erforderlich, wird nicht gewährt.

**03.07.0005 LKW 12t**
Lastkraftwagen
Nutzlast bis 12 t
Menge: 5,000 h

**03.07.0006 LKW 5t**
Lastkraftwagen
Nutzlast bis 5 t
Menge: 5,000 h

**03.07.0007 Zuschl.Ladekran**
Zuschlag für LKW-Ladekran
Zuschlag für LKW-Stunden bei Benützung eines LKW-Lade-
kranes. Der Zuschlag wird nur für die Zeit bezahlt,
die der Ladekran tatsächlich in Betrieb ist.
Menge: 5,000 h

**03.07.0008 Bagger Reifen, 0,55m3**
Bagger
Bagger, luftbereift,
Motorleistung über 30 kW und bis 0,55 m3
Menge: 5,000 h

**03.07.0009 Minibagger Kette**
Minibagger
Fahrwerk mit Ketten
Menge: 15,000 h

**03.07.0010 Planier-/Ladeger.**
Planier- und Ladegeräte
Radlader, luftbereift
Motorleistung, 19 bis 37 kW (26-50 PS)
Menge: 5,000 h

**03.07.0011 Verdichtungsger.**
Verdichtungsgeräte
Vibrostampfer, Gewicht über 100 kg
Menge: 15,000 h

**03.07.0012 Verdichtungsger.**
Verdichtungsgeräte
Flächenrüttler, Gewicht bis ca. 500 kg
Menge: 15,000 h

**03.07.0013 Versch.Geräte**
Verschiedene Geräte
Gestellung mit Betriebsstoffen
Kleingeräte (z.B. Flex, Kettensäge, Fugenschneider)
Menge: 20,000 h

*Hinweis: Hinweis zu Baustoffe*
Hinweis zu Baustoffe

Die jeweiligen Verrechnungssätze für Baustoffe müssen
die Lieferung frei Baustelle einschließlich dem
Transport zur Verwendungsstelle und dem Abladen sowie
alle Zuschläge enthalten.

**03.07.0014 Mat.lief.Beton C 12/15 (B 15)**
Materiallieferung Beton
Beton C 12/15 (alt: B 15)
Menge: 5,000 m3

**03.07.0015 Frostsi.Kies.lief**
Natürliche Gesteinskörnung liefern
gemäß gültiger TL-Gestein-StB liefern (Kies)
frostsicheres Material
der Nachweis des ausreichenden Widerstandes gegen
Frostbeanspruchung ist vorzulegen
Menge: 5,000 m3

#### Bereich 03.08 Dokumentation

**03.08.0001 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

### Titel 04 Mehrzweckhalle

#### Bereich 04.01 Baustellensicherung

*Hinweis: Sicherung*

**04.01.0001 Bauzeitenplan erstellen, fortschreiben**
*** Pauschalposition
Erstellen und Fortschreiben des gewerkspezifischen Bauzeitenplan auf Grundlage des Rahmenterminplans in möglichen Bauabschnitten für die Ausführung der Landschaftsbauarbeiten.

Bauzeitenplan ist ein Monat vor Baubeginn der örtlichen Bauleitung zur Prüfung und Freigabe zu übergeben!

Im Rahmen der Bauzeit sind:
- 12 Fortschreibungen des Terminplans einzukalkulieren.
Im Zuge der Fortschreibung ist der AN verpflichtet, die Verzugszeiten sowie der Hintergründe anzugeben.,

Die Fortschreibung / Aktualiserung des Bauzeitenplans ist in den Einheitspreis einzukalkulieren!
Menge: 1,000 psch

**04.01.0002 Absperrschranke, Hartkunststoff 200x120 vorhalten 10Wo**
Absperrschranke aus Hartkunststoff vorhalten
Warnmarkierung TYP1 -
nach ZTV-SA 97, Reflexionsklasse RA1, StVO, TL-Absperrschranken
Vorhaltedauer 10 Wochen

60Stk x 10 Wo =  600St/Wo
Menge: 600,000 St/W

**04.01.0003 Absperrschranke h 120 cm aus Hartkunststoff liefern aufstellen Warnmarkierung TYP1 nach ZTV-SA 97**
Absperrschranke aus Hartkunststoff liefern aufstellen
Warnmarkierung TYP1 -
nach ZTV-SA 97, Reflexionsklasse RA1, StVO, TL-Absperrschranken
- Format: ca 200x120 cm
- witterungs- und uv-beständig
- Gewicht ca.14kg je Feld
zur mobilien Aufstellung vor Ort

Das tägliche öffnen und schließen
von bis zu 5 Felder ist mit einzukalkulieren.
Menge: 60,000 St

**04.01.0004 Absperrschranke 200x120 verkehrssicher umsetzen 3Ag**
Absperrschranke aus Kunststoff  verkehrsicher umsetzen
und den verkehrssicheren Zustand erhalten
Warnmarkierung TYP1 - nach ZTV-SA 97,
Reflexionsklasse RA1, StVO

120m x 3Ag = 360 m
Menge: 360,000 m

**04.01.0005 Bauzaun H 2m umsetzen 2Ag**
Bauzaun, Zaunoberkante über Oberfläche Gelände 2 m,
im Baustellenbereich umsetzen.

Das tägliche öffnen und schließen von bis zu 5 Bauzaunfelder gilt nicht als Umsetzen des Bauzauns.
Dies ist eine Nebenleistung im Rahmen der Baustellensicherung und Eigenverantwortung

50m x 2Ag = 100 m
Menge: 100,000 m

**04.01.0006 Fahrplatten / Baggermatratzen verlegen, abbauen**
Fahrplatte / Baggermatratze aus Kunststoff
zum Schutz bestehender Pflasterbeläge
und Vegetationsflächen (Wiesenflächen)
liefern, einbauen und abbauen.

Format: ca. 3000 x 1000 x 20 mm
Gewicht ca. 55 kg
mit einer ca. 2mm stark rutschemmende Profilstruktur auf der Oberseite
Belastung: <= 45 to/m2
Menge: 250,000 m2

**04.01.0007 Fahrplatten / Baggermatratzen vorhalten 5Wo**
Fahrplatte / Baggermatratze aus Kunststoff
in verkehrssicheren Zustand vorhalten.

Die tatsächliche Menge des Vorhaltens berechnet sich aus der gelieferten Quadratmeterzahl multipliziert mit der Anzahl der Wochen

250m² x 5Wo=  1250 m²/Wo
Menge: 1250,000 m²/W

**04.01.0008 Fahrplatte / Baggermatraze aufnehmen und versetzen 2 AG**
Fahrplatte / Baggermatratze aus Kunststoff
aufnehmen und versetzen

Ort der Leistung durch Angabe der Bauleitung des
Auftraggebers

250m² x 2Ag=  500 m²
Menge: 500,000 m2

#### Bereich 04.02 Schutzmaßnahmen

**04.02.0001 Stangenzaun rundgefräst D 9-11 cm vernagelt**
Stangengeländer herstellen
Stangengeländer aus rundgefrästen Stangen,
ohne Untergurt
Zopfdicke 9 bis 11 cm
Pfähle einschlagen oder eingraben
Querholm vernagelt ins Hirnholz mit 8-Zoll-Nagel
Pfostenabstand 2,50 m
Höhe 0,40 m, Pfähle einschlagen, Einbindetiefe 40cm
Einschließlich Erdarbeiten, Bodenklasse 1, 3 und 4
verdrängter Boden wird Eigentum des AN und ist einer
Wiederverwertung zuzuführen
Menge: 442,000 m

#### Bereich 04.03 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**04.03.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**04.03.0002 Baureste Unrat sammeln lagern**
Baureste und Unrat sammeln,
auf der Baustelle sortiert lagern.

Abfuhr wird gesondert Vergütet
Menge: 25,000 h

**04.03.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 3,000 t

**04.03.0004 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 2,000 t

**04.03.0005 Stoffe nicht gefährlich AVV200201 Garten- und Parkabfälle, LKW AN transp. entsorgen Entsorg.-geb. AN**
Siedlungsabfälle,
Garten- und Parkabfälle,
nicht gefährlich, Abfallschlüssel nach AVV (Abfallverzeichnis-Verordnung) 200201 biologisch abbaubare Abfälle,
nicht schadstoffbelastet,
auf Baustelle lagernd, laden, mit LKW des AN transportieren, entsorgen, max. Gesamtgewicht ohne Beschränkung,
die Entsorgungsgebühren werden vom AN übernommen.
Menge: 5,000 t

**04.03.0006 Behälter umsetzen 5-7m3 Bauabfall Bauschutt mineralisch nicht schadstoffbelastet**
Behälter umsetzen,
Behältergröße über 5 bis 7 m3,
Bauabfall, Bauschutt aus mineralischen Stoffen,
sortenrein, nicht schadstoffbelastet.
Menge: 15,000 St

*Hinweis: Oberboden*

**04.03.0007 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 40,000 m3

**04.03.0008 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 40,000 m3

*Hinweis: Unterboden*

**04.03.0009 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 90,000 m3

**04.03.0010 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 120,000 m3

#### Bereich 04.04 Abbrucharbeiten

*Hinweis: Abbruch Vegetativ*

**04.04.0001 Fläche mähen Schnittgut aufnehmen fördern auf LKW AN laden Wiese Wuchs-H bis 50cm - Böschungskanten**
Bewachsene Fläche vor dem Abtragen mähen,
Schnittgut aufnehmen,
fördern und auf LKW AN laden,entsorgen,
Bewuchs: Wiese, Wuchshöhe bis 50 cm.
Anteil der nicht geneigten Fläche 30 %,
Neigung der Restfläche steiler als 1:4 bis 1:2,
lotrecht gemessene Böschungshöhe bis 1 m.

Mähen der Böschungskanten entlang Grundstücksgrenze

Anfallendes Material wird Eigentum des AN und ist einer geeigneten Wiederverwertung zuzuführen.
Menge: 400,000 m2

**04.04.0002 Pflanzl.Bodendecke abräumen aufnehmen fördern auf LKW AN laden D 5-10cm Wiese Wuchs-H bis 8cm - Böschungskanten**
Pflanzliche Bodendecke abräumen, aufnehmen,
und auf LKW AN laden, entsorgen,
Schichtdicke über 5 cm bis 10 cm,
Bewuchs Wiese,
Wuchshöhe bis 8 cm (nach Mahd der Wiesennarbe)
Anteil der nicht geneigten Fläche 30 %,
Neigung der Restfläche steiler als 1:4 bis 1:2,
lotrecht gemessene Böschungshöhe 1 m.

Mähen der Böschungskanten entlang Grundstücksgrenze

Anfallendes Material wird Eigentum des AN und ist einer geeigneten Wiederverwertung zuzuführe
Menge: 400,000 m2

*Hinweis: Abbruch Einbauten*

**04.04.0003 Schutzzaun gg.mech.Schäden Bäume Holzbretterzaun abbrechen**
Schutzzaun gegen mechanische Schäden an Bäumen,
als festen Bretterzaun mit Holzpfosten verbaut
Pfostenabstand 3 m, Zaunhöhe 2 m
Holz, unbehandelt
abbrechen und entsorgen
Die Entsorgungskosten sind in den EP einzukalkulieren

Anfallendes Material wird Eigentum des AN und ist einer geeigneten Wiederverwertung zuzuführen.
Menge: 30,000 m

*Hinweis: Abbruch Belagsflächen*

**04.04.0004 Bit.Belag aufbr. T 10-15 cm Eigentum AN provisorische Baustraße**
Bituminösen Belag aufbrechen
hohlraumarmer bituminöser Belag
Aufbruchtiefe über 10 bis einschl. 15 cm Dicke
Bereich = provisorische Baustraße
Aufbruchmaterial wird Eigentum des AN und ist
einer Wiederverwertung (Aufbereitung) zuzuführen
Menge: 150,000 m2

#### Bereich 04.05 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**04.05.0001 Boden lösen, laden, transp. auf Miete lagern Abtragstiefe bis 0,1m GU* - Wegeflächen**
Boden profilgerecht lösen,
fördern und auf Miete im Baubereich lagern,
Abtragtiefe bis 0,1 m, Arbeitsbreite bis 2,00 - 3,5m
im Bereich der zukünftigen Wegeflächen
(mäandrierender Wegeverlauf)

Homogenbereich B1, mit 2 Bodengruppen,
Bodengruppe 1 (UM-UL, DIN 18196 (Schluff),
Bodengruppe 2 GU* DIN 18196 (Kies--Schluff-Gemisch),

Hinweis: Die Rotlage wird mit einem Schluffanteil von geschätzt 15 bis 30% der Bodegruppe GU* der Bodenklasse 4 gem. DIN 18300alt für mittelschwer lösbare Böden gemäß ZTV E -StB 17 zugeordnet.

Entsorgung wird seperat vergütet
Menge: 210,000 m³

**04.05.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 210,000 m

**04.05.0003 Boden Graben Kabel lösen lagern verfüllen verdichten mit Gerät Sohlen-B 0,6-1,2m T bis 0,6m GU***
Boden der Gräben für Kabel,
nach Abtrag des Oberbodens (übergebener Baugrund)
profilgerecht lösen, seitlich lagern, verfüllen, verdichten, Arbeiten mit Gerät, verdrängten Boden seitlich planieren,
nach den Zusätzlichen Technischen Vertragsbedingungen
und Richtlinien für Aufgrabungen in Verkehrsflächen
(ZTV A-StB), Bodenverdrängung über 5 bis 10 %,
Breite der Sohle über 0,6 bis 1,2 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 394,000 m

**04.05.0004 Boden Graben Entwässerungsltg lösen lagern verfüllen verdichten mit Gerät Sohlen-B 0,5-0,6m T bis 0,6m GU***
Boden der Gräben für Entwässerungsleitungen,
nach Abtrag des Oberbodens (übergebener Baugrund), profilgerecht lösen, seitlich lagern, verfüllen, verdichten, Arbeiten mit Gerät,
verdrängten Boden seitlich planieren,
nach den Zusätzlichen Technischen Vertragsbedingungen
und Richtlinien für Aufgrabungen in Verkehrsflächen
(ZTV A-StB),
Bodenverdrängung über 5 bis 10 %,
Breite der Sohle über 0,5 bis 0,6 m,
Aushubtiefe bis 0,6 m,
ab Übergabeniveau Baugrund, ca. -50 cm unter GOK
Homogenbereich B1, mit 2 Bodengruppen,
Bodengruppe 1 (UM-UL, DIN 18196 (Schluff),
Bodengruppe 2 GU* DIN 18196 (Kies--Schluff-Gemisch),

Hinweis: Die Rotlage wird mit einem Schluffanteil von geschätzt 15 bis 30% der Bodegruppe GU* der Bodenklasse 4 gem. DIN 18300alt für mittelschwer lösbare Böden gemäß ZTV E -StB 17 zugeordnet.

Entsorgung wird seperat vergütet.
Menge: 54,000 m

**04.05.0005 Boden Baugrube Kabelschächte lösen lagern Grundfläche bis 5m2 T bis 1m GU**
Boden der Baugrube für Kabelschächte,
ab Geländeoberfläche, profilgerecht lösen, seitlich lagern, Zuordnung nach Haufwerksbeprobung,
Aushubgrundfläche bis 5 m2,
Aushubtiefe bis 1 m,
Homogenbereich 1, mit einer Bodengruppe, Bodengruppe 1 GU DIN 18196 (Kies-Schluff-Gemisch),
Baumaßnahme der Geotechnischen Kategorie 1 DIN 4020,
- Konsistenz DIN EN ISO 14688-1 fest.

Je Kabelzugschacht ca. 5m³
Menge: 20,000 m³

**04.05.0006 Zulage zu Pos. "Boden lösen" - Aushubbegleitende Archäologie**
Zulage zu Pos. "Boden lösen." - Aushubbegleitende Archäologie
bestehend aus:
- abschnittsweiser Aushub unter archäologischer Aufsicht
-> mehrmaliges, lagenweises Abziehen auf der Stelle
-> Verdachtsflächen freizulegen bzw. sichtbar zu machen
-> Verminderte Effektivität der am Aushub beteiligten Geräte
Dazu zählen:
- 30to-Kettenbagger CAT 330 inkl. Maschinist
- 25to-Radlader CAT 966 inkl. Maschinist (abschnittsweise mit Grundlage: 50% inkl. Standzeiten ohne Fahrer)
- Transportgeräte inkl. Maschinist
Menge: 210,000 m³

#### Bereich 04.06 Fundamentarbeiten

**04.06.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 21,000 St

**04.06.0002 Fundament Kamera, Lautsprecher herstellen l/b/t: 60/60/50cm, in C20/25**
Fundament Kamera, Lautsprecher herstellen
Verdrängungsrohr DN innen 300mm,
aus PE-HD, halogenfrei,
Länge 150 cm,
liefern und in Betonfundament C20/25
l/b/t: 60/60/50cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 5,000 St

**04.06.0003 Ortbetonfundament bewehrt (FSD-Säule) C25/30 X0 XF2 XA1 WF B 100cm T 100cm L 100cm**
Ortbetonfundament,
für FSD-Säule mit Einführung der Kabelschutzrohre
mind 2 x DN 60, Mindestlänge 2m (mittig)
obere Betonfläche waagerecht,
aus bewehrtem Beton,
Normalbeton C 25/30 DIN EN 206, DIN 1045-2,
industriell hergestellte Gesteinskörnungen,
Expositionsklasse X0 XF2 XA1 WF
Breite: 100 cm,
Tiefe: 100 cm.
Länge: 100 cm

mit Korb aus Q257A 2100/2840
Abmessungen L*B*H 800*800*800 mm

Oberkante Fundament -20cm unter fertiger Geländeoberkante
Inklusive einer Werks- und Montageplanung  bzw Schalplanung welche Abgestimmt ist auf die FSD-Säule. Vor Produktionsbeginn ist Fundamentplan durch die ELT-Planung freizugeben.

Einschließlich aller notwendigen Erdarbeiten.
Homogenbereich Rotlage, Kies-Sand-Gemisch, Sand -Schluff-Gemisch, (ehemals Bodenklasse 3 und 4 DIN 18 300),
Bodenklassifizierung GW, GI, SW, SI, GU und GT DIN 18196.
ab Geländeoberfläche profilgerecht lösen

Anfallender Aushub fördern und auf Miete im Baubereich lagern
Abfuhr erfolgt über gesonderte Position
Die Beprobung der Haufwerke erfolgt durch den AN.
Menge: 1,000 St

**04.06.0004 Ortbeton Streifenfundament bewehrt (auf Retentionsdach) C25/30 X0 XF2 XA1 WF B 80cm T 60cm L 400cm**
Ortbeton Streifenfundament, (auf Retentionsdach)
für Nebengebäude mit Flachdach (Fahrradhaus)
obere Betonfläche waagerecht,
aus bewehrtem Beton,
Normalbeton C 25/30 DIN EN 206, DIN 1045-2,
industriell hergestellte Gesteinskörnungen,
Expositionsklasse X0 XF2 XA1 WF
Breite: 80 cm,
Tiefe: 60 cm.
Länge: 400 cm

mit Korb aus Q257A 2100/2840
Abmessungen L*B*H 3800*800*600 mm

Oberkante Fundament -20cm unter fertiger Geländeoberkante
Abgestimmt auf die Werks- und Montageplanung des Herstellers für das Nebengebäude

Einschließlich aller notwendigen Erdarbeiten.
Homogenbereich Rotlage, Kies-Sand-Gemisch, Sand -Schluff-Gemisch, (ehemals Bodenklasse 3 und 4 DIN 18 300),
Bodenklassifizierung GW, GI, SW, SI, GU und GT DIN 18196.
ab Geländeoberfläche profilgerecht lösen

Anfallender Aushub fördern und auf Miete im Baubereich lagern
Abfuhr erfolgt über gesonderte Position
Die Beprobung der Haufwerke erfolgt durch den AN.
Menge: 7,000 St

*Hinweis: Fundamente Schrankenanlage*

**04.06.0005 Ortbeton Punktfundament - Schranke unbewehrt C25/30 X0 XF2 XA1 WF B 60cm T 80cm L 50cm**
Ortbeton Punktfundament,Schranke unbewehrt
obere Betonfläche waagerecht,
aus unbewehrtem Beton,
Normalbeton C 25/30 DIN EN 206, DIN 1045-2,
industriell hergestellte Gesteinskörnungen,
Expositionsklasse X0 XF2 XA1 WF
Breite: 60 cm,
Tiefe: 80 cm.
Länge: 50 cm
mit Einführung von drei Kabelschutzrohre
- 1x von DN 29 für Induktionsschleife
- 2x von DN 50 für Stromversorgung u. Steuerung
Mindestlänge 2m, Leereohre müssen mindestens 20cm
über OK-Fundament enden

Oberkante Fundament ca. -15 cm unter fertiger Geländeoberkante, in Abstimmung mit der ELT-Planung
auf ausgeschriebenes Produkt

Einschließlich aller notwendigen Erdarbeiten.
Homogenbereich Rotlage, Kies-Sand-Gemisch, Sand -Schluff-Gemisch, (ehemals Bodenklasse 3 und 4 DIN 18 300),
Bodenklassifizierung GW, GI, SW, SI, GU und GT DIN 18196.
ab Geländeoberfläche profilgerecht lösen

Anfallender Aushub fördern und auf Miete im Baubereich lagern
Abfuhr erfolgt über gesonderte Position
Die Beprobung der Haufwerke erfolgt durch den AN.
Menge: 1,000 St

**04.06.0006 Ortbeton Punktfundament - Bediensäule Schranke unbewehrt C25/30 X0 XF2 XA1 WF B 40cm T 80cm L 40cm**
Ortbeton Punktfundament, für Bediensäule Schranke
obere Betonfläche waagerecht,
aus unbewehrtem Beton,
Normalbeton C 25/30 DIN EN 206, DIN 1045-2,
industriell hergestellte Gesteinskörnungen,
Expositionsklasse X0 XF2 XA1 WF
Breite: 40 cm,
Tiefe: 80 cm.
Länge: 40 cm
mit Einführung von zwei Kabelschutzrohre DN 80,
Mindestlänge 2m, Leereohre müssen mindestens 20cm
über OK-Fundament enden

Oberkante Fundament ca. -15 cm unter fertiger Geländeoberkante, in Abstimmung mit der ELT-Planung
auf ausgeschriebenes Produkt

Einschließlich aller notwendigen Erdarbeiten.
Homogenbereich Rotlage, Kies-Sand-Gemisch, Sand -Schluff-Gemisch, (ehemals Bodenklasse 3 und 4 DIN 18 300),
Bodenklassifizierung GW, GI, SW, SI, GU und GT DIN 18196.
ab Geländeoberfläche profilgerecht lösen

Anfallender Aushub fördern und auf Miete im Baubereich lagern
Abfuhr erfolgt über gesonderte Position
Die Beprobung der Haufwerke erfolgt durch den AN.
Menge: 1,000 St

#### Bereich 04.07 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**04.07.0001 Straßenablauf, PE o. Beton, Aufsatz Straßenablauf C250 L/B 300/500mm rinnenförmig setzen C20/25 D 25cm,**
Straßenablauf
aus PE oder Beton,
für Längsaufsatz, ohne Schlammraum,
Kurzform, mit verzinktem Eimer,
mit Spitzende DN 160, Aufsatz für Ablauf,
Roste aus Gusseisen, Rahmen mit Eimerauflage,
Klasse D400 DIN EN 124-1, Maße L/B 300/500 mm, rinnenförmig, mit Einlage,
Ablaufkörper auf Betonauflager setzen,
Beton C20/25 DIN EN 206,
Mindestdicke 25 cm,
inklusvie aller notwendigen Erd- und Anschlussarbeiten
an Grundleitung

Inklusive aller notwendigen Erdarbeiten,
Anfallendes Erdreich wird Eigentum des AN und ist einer geeigneten Wiederverwertung zuzuführen.
Menge: 26,000 St

**04.07.0002 Hofablauf Polymerbeton Eimer DN100 L/B 300/300mm B125 setzen C20/25 D 20cm, MW 30/10**
Hofablauf aus Polymerbeton,
mit Eimer, Anschluss DN 100,
mit Geruchverschluss,
Maße L/B 300/300 mm,
Klasse B 125 DIN EN 124-1,
mit Maschenrost, aus verzinktem Stahl,
Maschenweite 30/10 mm, Rutschhemmung R11
mit eingebauter Steckmuffe,
setzen in Beton C 20/25 DIN EN 206,
Bettungsdicke 20 cm.
inklusvie aller notwendigen Erd- und Anschlussarbeiten
an Grundleitung

Inklusive Anschluss an vorhandene Entwässerungseinrichtungen, Rohrmaterial, bis 2m,
Winkel, Muffen sind einsprechend einzukalkulieren.
Menge: 2,000 St

**04.07.0003 Entwässerungsrinne NW100, B125 liefern, einbauen - Treppenabgang**
Entwässerungsrinne der Belastungsklasse B125
entsprechend DIN EN 1433 und DIN 19580,
mit schraubloser Sicherheitsarretierung,
Grundkörper aus Kunststoff oder Polymerbeton
mit integriertem Kantenschutz aus verzinktem Stahl,
mit Sicherheitsfalzauf der Auslaufseite,
Nennweite 100
Baulänge 100 cm,
Baubreite ca. 13,5 cm,
Bauhöhe ca. 20,0 cm ohne Sohlengefälle

Abdeckungen Kl. B125 DIN EN 1433 und DIN 19580
mit Arretierung als:
Maschenrost, Stahl verzinkt,
Maschenweite 30x10mm, mit Flachrandeinfassung
Einlaufquerschnitt 690cm²/m,
mit Verschiebesicherung,

Längenzuschnitt der vorgenannten Rinne inklusive Abdeckung
Aufmaß auf der Baustelle, ein Befestigungspunkt der Abdeckung muss erhalten bleiben,
Schnittflächen nachzuverzinkten

In Beton C20/25 versetzt, die Herstellerangaben sind zu beachten, inklusvie aller notwendigen Erd- und Anschlussarbeiten

Bereich: Treppengang
Menge: 9,000 m

**04.07.0004 Einlaufkasten m. seitl. Ablauf NW100, B125 liefern, einbauen - Treppenabgang**
Einlaufkasten der Belastungsklasse B125,
Grundkörper aus Kunststoff oder Polymerbeton
mit integriertem Kantenschutz aus verzinktem Stahl
mit schraubloser Sicherheitsarretierung,
Nennweite 100
Baulänge 50,0 cm,
Baubreite ca 13,5 cm,
Bauhöhe ca. 46,0 cm
mit zwei Einlaufseiten,
mit stirnseitigen ausschneidbaren Schablonen zum Anschluss der Rinnen bis Bauhöhe 20 cm,
mit seitlichen Vorformungen für Eck-, T- und Kreuzverbindung,
mit Lippenabdichtung für waagerechten, flüssigkeitsdichten Rohranschluss DN/OD 110,
mit Schlammeimer aus Kunststoff PP,

Abdeckungen Kl. B125 DIN EN 1433 und DIN 19580
mit Arretierung als:
Maschenrost, Stahl verzinkt,
Maschenweite 30x10mm, mit Flachrandeinfassung
Einlaufquerschnitt 690cm²/m,
mit Verschiebesicherung,

Inklusive Anschluss an vorhandene Regenwassergrundleitung, Rohrmaterial, bis 2m, Winkel, Muffen sind einsprechend einzukalkulieren.

In Beton C20/25 versetzt, die Herstellerangaben sind zu beachten, inklusvie aller notwendigen Erd- und Anschlussarbeiten

Bereich: Treppenabgang
Menge: 4,000 St

**04.07.0005 Stirnwand NW100, B125 liefern, einbauen - Treppenabgang**
Kombistirnwand für Rinnenanfang und -ende
auf Grundkörper der Entwässerungsrinne abgestimmt
mit integriertem Kantenschutz aus verzinktem Stahl,
Nennweite 100, Belastungsklasse B125
Baulänge ca. 2,0 cm,
Baubreite ca. 13,5 cm,
Bauhöhe ca. 20,5 cm
bauseitig an Bauhöhe der Rinne anpassen,

Bereich: Treppenabgang
Menge: 8,000 St

**04.07.0006 Sickerpackung 1,5/1,5/1,0m aus Kies 16/32, herstellen**
Sickerpackung aus Kies herstellen,
Körnung 16/32, für Flächenentwässerung in Mulden
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 2,000 St

*Hinweis: Rinnen in TG-Abfahrt*

**04.07.0007 Entwässerungsrinne NW200, D400 liefern, einbauen - TG-Abfahrt**
Entwässerungsrinne der Belastungsklasse D400
entsprechend DIN EN 1433 und DIN 19580,
mit schraubloser Sicherheitsarretierung,
Grundkörper aus Kunststoff oder Polymerbeton
mit integriertem Kantenschutz aus verzinktem Stahl,
mit Sicherheitsfalzauf der Auslaufseite,
Nennweite 200
Baulänge 100 cm,
Baubreite ca. 23,5 cm,
Bauhöhe ca. 31,5 cm ohne Sohlengefälle

Abdeckungen Kl. D400 DIN EN 1433 und DIN 19580
mit Arretierung als:
Stegrost Schlitzweite 12mm aus Kugelgraphitgusseisen
Kl. D400 mit Verschiebesicherung,
L=50cm,

Längenzuschnitt der vorgenannten Rinne inklusive Abdeckung
Aufmaß auf der Baustelle, ein Befestigungspunkt der Abdeckung muss erhalten bleiben,
Schnittflächen nachzuverzinkten

In Beton C20/25 versetzt, die Herstellerangaben sind zu beachten, inklusvie aller notwendigen Erd- und Anschlussarbeiten

Bereich: TG-Abfahrt
Menge: 19,000 m

**04.07.0008 Einlaufkasten m. seitl. Ablauf NW200, D400 liefern, einbauen - TG-Abfahrt**
Einlaufkasten der Belastungsklasse D400
Grundkörper aus Kunststoff oder Polymerbeton
mit integriertem Kantenschutz aus verzinktem Stahl
mit schraubloser Sicherheitsarretierung,
Nennweite 200
Baulänge 50,0 cm,
Baubreite ca 23,5 cm,
Bauhöhe ca. 71,0 cm
mit zwei Einlaufseiten,
mit stirnseitigen ausschneidbaren Schablonen zum Anschluss der Rinnen bis Bauhöhe 31,5 cm,
mit seitlichen Vorformungen für Eck-, T- und Kreuzverbindung,
mit Lippenabdichtung für waagerechten, flüssigkeitsdichten Rohranschluss DN/OD 160,
mit Schlammeimer aus Kunststoff PP,

Abdeckungen Kl. D400 DIN EN 1433 und DIN 19580
mit Arretierung als:
Stegrost Schlitzweite 12mm aus Kugelgraphitgusseisen
Kl. D400 mit Verschiebesicherung,
L=50cm,

Inklusive Anschluss an vorhandene Regenwassergrundleitung, Rohrmaterial, bis 2m, Winkel, Muffen sind einsprechend einzukalkulieren.

In Beton C20/25 versetzt, die Herstellerangaben sind zu beachten, inklusvie aller notwendigen Erd- und Anschlussarbeiten

Bereich: TG-Abfahrt
Menge: 8,000 St

**04.07.0009 Stirnwand NW200, D400 liefern, einbauen - TG-Abfahrt**
Kombistirnwand für Rinnenanfang und -ende
auf Grundkörper der Entwässerungsrinne abgestimmt
mit integriertem Kantenschutz aus verzinktem Stahl,
Nennweite 200, Belastungsklasse D400
Baulänge ca. 2,0 cm,
Baubreite ca. 23,5cm,
Bauhöhe ca. 31,5 cm
bauseitig an Bauhöhe der Rinne anpassen,

Bereich: TG-Abfahrt
Menge: 6,000 St

**04.07.0010 Erschwerniszulage Einbau Rinne in Ortbetondecke TG**
Erschwerniszulage
für den Einbau Entwässerungsrinne inklusive Verguß
nach Vorgaben der Tragwerksplanung
in Ortbetondecke TG-Abfahrt
Menge: 19,000 m

*Hinweis: Rinnen Wendefläche TG*

**04.07.0011 Entwässerungsrinne NW300, D400 liefern, einbauen - Hoffläche TG**
Entwässerungsrinne der Belastungsklasse D400
entsprechend DIN EN 1433 und DIN 19580,
mit schraubloser Sicherheitsarretierung,
Grundkörper aus Kunststoff oder Polymerbeton
mit integriertem Kantenschutz aus verzinktem Stahl,
mit Sicherheitsfalzauf der Auslaufseite,
Nennweite 300
Baulänge 100 cm,
Baubreite ca. 35 cm,
Bauhöhe ca. 42 cm ohne Sohlengefälle

Abdeckungen Kl. D400 DIN EN 1433 und DIN 19580
mit Arretierung als:
Stegrost Schlitzweite 12mm aus Kugelgraphitgusseisen
Kl. D400 mit Verschiebesicherung,
L=50cm,

Längenzuschnitt der vorgenannten Rinne inklusive Abdeckung
Aufmaß auf der Baustelle, ein Befestigungspunkt der Abdeckung muss erhalten bleiben,
Schnittflächen nachzuverzinkten

In Beton C20/25 versetzt, die Herstellerangaben sind zu beachten, inklusvie aller notwendigen Erd- und Anschlussarbeiten

Bereich: Hoffläche TG
Menge: 36,000 m

**04.07.0012 Einlaufkasten m. seitl. Ablauf NW300, D400 liefern, einbauen - Hoffläche TG**
Einlaufkasten der Belastungsklasse D400
Grundkörper aus Kunststoff oder Polymerbeton
mit integriertem Kantenschutz aus verzinktem Stahl
mit schraubloser Sicherheitsarretierung,
Nennweite 300
Baulänge 50,0 cm,
Baubreite ca. 35 cm,
Bauhöhe ca. 84,5 cm
mit zwei Einlaufseiten,
mit stirnseitigen ausschneidbaren Schablonen zum Anschluss der Rinnen bis Bauhöhe 42 cm,
mit seitlichen Vorformungen für Eck-, T- und Kreuzverbindung,
mit Lippenabdichtung für waagerechten, flüssigkeitsdichten Rohranschluss DN/OD 160,
mit Schlammeimer aus Kunststoff PP,

Abdeckungen Kl. D400 DIN EN 1433 und DIN 19580
mit Arretierung als:
Stegrost Schlitzweite 12mm aus Kugelgraphitgusseisen
Kl. D400 mit Verschiebesicherung,
L=50cm,

Inklusive Anschluss an vorhandene Regenwassergrundleitung, Rohrmaterial, bis 2m, Winkel, Muffen sind einsprechend einzukalkulieren.

In Beton C20/25 versetzt, die Herstellerangaben sind zu beachten, inklusvie aller notwendigen Erd- und Anschlussarbeiten

Bereich: Hoffläche TG
Menge: 6,000 St

**04.07.0013 Stirnwand NW300, D400 liefern, einbauen - Hoffläche TG**
Kombistirnwand für Rinnenanfang und -ende
auf Grundkörper der Entwässerungsrinne abgestimmt
mit integriertem Kantenschutz aus verzinktem Stahl,
Nennweite 300, Belastungsklasse D400
Baulänge ca. 2,0 cm,
Baubreite ca. 35cm,
Bauhöhe ca.42 cm
bauseitig an Bauhöhe der Rinne anpassen,

Bereich: Hoffläche TG
Menge: 4,000 St

*Hinweis: Rostabdeckung TG Fassade*

**04.07.0014 Werkstattzeichnung Fassadenrost TG inkl. prüfbaren statischen Nachweis**
*** Pauschalposition
Werks- und Montagezeichnung
für Fassadenrost entlang TG
für Stahlbauunterkonstruktion aus Stahlrechteckrohr und Flachstahl (siehe Nachfolgende Positionen)
mit Einlagerosteinlage (Rinnenabdeckung) als Deckbelag

Inkl. prüfbaren statischen Nachweis
gegen Verbiegen und Durchhängen
Belastung C250 bis D400

Die Zeichnungen und Details sind der örtlichen Bauleitung
zur Prüfung und Freigabe vorzulegen
Menge: 1,000 psch

**04.07.0015 Zarge für Gussrostabdeckung mehrteilig, entlang FassadeTG, Belastungsklasse C250 Breite ca. 1180mm**
Zarge für umlaufenden für Gitterrost mehrteilig
entlang Gebäudefassade-TG
in nicht zusammenhängenden Längen
für Belastungsklasse C250,

Rahmen/Zarge bestehend aus:
- Stahlvierkantrohr, rechteckig, 100 x 40 x 4mm,
Qualität: S235JRH
- Flachstahlband, 200 x 4mm, Qualität: S235JRH

Vierkantrohr und Flachstahlprofil mit einander verscheißt,
Schweißnaht, verschliffen und entgratet.
alle Bauteile gemäß DIN EN ISO 1461 feuerverzinkung

- auf bauseitigen Betonwinkelsteinen 15/55/100 in Beton versetzt, aufliegend und mit Edelstahlschrauben V2A in regelmäßigen Abständen nach statischen erfordernissen verschraubt.

- Auflager zwischen Rahmen und Unterkonstruktion aus 5mm
Neoprenstreifen
Menge: 64,000 m

**04.07.0016 Gussrostabdeckung, D400 liefern einbauen**
Gussrostabdeckung
6-fach-Steg-Guss Abdeckung
Schlitzweite 155/18mm
l/b/h 500/1184/45mm, Kl. D400
schwarz-tauchlackiert,
einschließlich 4-fach M16/A2-Verschraubung pro Stück
Einlaufquerschnitt: 4200cm²/m

liefern und in Zargenkonsturktion verkehrssicher einbauen
inklusive Verschraubung

'.........'
Angebotenes Produkt zwingend auszufüllen
Menge: 128,000 St

*Hinweis: Fassadenrost Realschule / Mehrzweckalle / Mensa*

**04.07.0017 Werkstattzeichnung Fassadenrost Mehrzweckhalle, Realschule, Mensa inkl. prüfbaren statischen Nachweis**
*** Pauschalposition
Werks- und Montagezeichnung
für Fassadenrost entlang Mehrzweckhalle, Realschule, Mensa
für Stahlbauunterkonstruktion aus Stahlrechteckrohr und Flachstahl (siehe Nachfolgende Positionen)
mit Einlagegitterrost MW30/10  als Deckbelag
Breite: ca. 500mm

Inkl. prüfbaren statischen Nachweis
gegen Verbiegen und Durchhängen
Belastung A15

Die Zeichnungen und Details sind der örtlichen Bauleitung
zur Prüfung und Freigabe vorzulegen
Menge: 1,000 psch

**04.07.0018 Stahlkonsole für Gitterrostauflager liefern, montieren, Belastungsklasse A15,**
Stahlkonsole für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461,
Menge: 226,000 St

**04.07.0019 Eck-Stahlkonsole 90° für Gitterrostauflager liefern, montieren, Belastungsklasse A15,**
Eck-Stahlkonsole 90° für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461,
Menge: 7,000 St

**04.07.0020 Zarge für Gitterrost mehrteilig, entlang Fassade, Belastungsklasse A15 Breite ca. 500mm**
Zarge, umlaufender Rahmen,
für Gitterrost mehrteilig
entlang Gebäudefassade
in nicht zusammenhängenden Längen
aus feuerverzinktem Stahl,
Belastungsklasse A15, bis 1,5to belastbar

Rahmen/Zarge aus Winkelstahl 40 x 60 x 6mm,
warmgewalzte Fertig-Strangprofile nach DIN EN 10056-2
Legierung: S235JR
B ca. 500mm, abgestimmt auf Stahlkonsole
mit Zwischenauflager aus Flachstahlband 60 x 6 mm
ca. alle 100cm, bzw. nach statischen erfordernissen
mit umlaufenden Rahmen / Zarge verschweißt

- auf bauseitigen Betonleistensteinen 8/40/100 in Beton versetzt, aufliegend und mit Edelstahlschrauben V2A in regelmäßigen Abständen verschraubt.

- Auflager zwischen Rahmen und Unterkonstruktion aus 5mm
Neoprenstreifen
Menge: 226,000 m

**04.07.0021 Gitterrost mehrteilig, entlang Fassade, Belastungsklasse A15 Stahl, feuerverzinkt, Breite ca. 500mm**
Gitterrost entlang Gebäudefassade
mehrteilig
in nicht zusammenhängenden Längen
aus feuerverzinktem Stahl, mehrteilig
Belastungsklasse A15, bis 1,5to belastbar

in bauseitiger Zarge aus Winkelstahl 40 x 60 x 6mm,

- Einzelroste L/B ca 1.000 x 500 mm, Tragstäbe 40 x 3 mm,
exaktes Aufmaß an der Einbaustelle zu entnehmen
werkseitig vormontiertem Rostverriegelungssystem (Halteklammer mit Lasche und Schraubdübel M8)
Maschenweite 30/10 mm, Rutschhemmung R11 V4
Fullstäbe gerillt.
Stahlqualität S235JR (St37-2)

Die Tragstäbe der Gitterroste 30/10 sind diejenigen,
welche mit 30 mm Abstand voneinander haben.
Insofern müssen wirksame Zwischenauflager 90° zu den Tragstäben angeordnet sein.

Sämtliche Maße sind vor Ort und vor Produktion zu prüfen!
Gitterrostgröße ist auf ganzes Pflastermaß abzustimmen und im Nachgang zu fertigen.

Alle Metallgitterroste müssen mit einem Trag- oder Füllstab glatt abschließen. Dies gilt auch für Passstücke!
Freie Stabüberstande als Folge von Schnittarbeiten auf der Baustelle sind aufgrund ihrer scharfen Kanten nicht zulässig.

Paßstücke sind endsprechend zuberücksichtigen und einzukalkulieren
Menge: 113,000 m²

*Hinweis: Gitterroste*

**04.07.0022 Gitter- Sauberlaufrost 2-teilig, TYP 1 - Mensa Stahl, feuerverzinkt, Gesamtgröße ca. 1.500x1.200mm**
Gitter- Sauberlaufrost
Bereich Mensa: TYP 1
aus feuerverzinktem Stahl, 2-teilig
bis 3to belastbar

- 1 umlaufenden Rahmen/Zarge
aus Winkelstahl 40 x 60 x 6mm,
L/B ca. 1.500x1.200 mm,
mit Zwischenauflager nach statischen Erfordernissen
aus Flachstahlband 60 x 6mm
mit umlaufenden Rahmen / Zarge verschweißt

-auf bauseitigen Betonleistensteinen 10/30/100 in Beton versetzt, aufliegend und mit Edelstahlschrauben V2A in regelmäßigen Abständen verschraubt.

- 2 Roste L/B ca. 750 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 2,000 St

**04.07.0023 Gitter- Sauberlaufrost 2-teilig, TYP 2 - Realschule Stahl, feuerverzinkt, Gesamtgröße ca. 2.500x1.200mm**
Gitter- Sauberlaufrost
Bereich Mensa: TYP 2
aus feuerverzinktem Stahl, 2-teilig
bis 3to belastbar

- 1 umlaufenden Rahmen/Zarge
aus Winkelstahl 40 x 60 x 6mm,
L/B ca. 2.500x1.200 mm,
mit Zwischenauflager nach statischen Erfordernissen
aus Flachstahlband 60 x 6mm
mit umlaufenden Rahmen / Zarge verschweißt

-auf bauseitigen Betonleistensteinen 10/30/100 in Beton versetzt, aufliegend und mit Edelstahlschrauben V2A in regelmäßigen Abständen verschraubt.

- 2 Roste L/B ca.1.250 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0024 Gitter- Sauberlaufrost 10-teilig, TYP 4 - Mensa Stahl, feuerverzinkt, Gesamtgröße ca. 5.000x1.200mm**
Gitter- Sauberlaufrost
Bereich Mensa: TYP 4
aus feuerverzinktem Stahl,10-teilig
bis 3to belastbar

- 1 umlaufenden Rahmen/Zarge
aus Winkelstahl 40 x 60 x 6mm,
L/B ca. 5.000x1.200 mm,
mit Zwischenauflager nach statischen Erfordernissen
aus Flachstahlband 60 x 6mm
mit umlaufenden Rahmen / Zarge verschweißt

-auf bauseitigen Betonleistensteinen 10/30/100 in Beton versetzt, aufliegend und mit Edelstahlschrauben V2A in regelmäßigen Abständen verschraubt.

- 10 Roste L/B ca. 500 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0025 Gitter- Sauberlaufrost 5-teilig, TYP 5 - Mensa Stahl, feuerverzinkt, Gesamtgröße ca. 6.850x1.200mm**
Gitter- Sauberlaufrost
Bereich Mensa: TYP 5
aus feuerverzinktem Stahl,10-teilig
bis 3to belastbar

- 1 umlaufenden Rahmen/Zarge
aus Winkelstahl 40 x 60 x 6mm,
L/B ca. 6.850x1.200 mm,
mit Zwischenauflager nach statischen Erfordernissen
aus Flachstahlband 60 x 6mm
mit umlaufenden Rahmen / Zarge verschweißt

-auf bauseitigen Betonleistensteinen 10/30/100 in Beton versetzt, aufliegend und mit Edelstahlschrauben V2A in regelmäßigen Abständen verschraubt.

- 10 Roste L/B ca. 685 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0026 Gitter- Sauberlaufrost 10-teilig, TYP 6 - Mensaanlieferung Stahl, feuerverzinkt, Gesamtgröße ca. 7.550x1.200mm - LKW 6,0to**
Gitter- Sauberlaufrost
Bereich Mensaanlieferung: TYP 6
aus feuerverzinktem Stahl,10-teilig
bis Klasse LKW 6,0to
Radlast mind. 20kN (Qk)

- 1 umlaufenden Rahmen/Zarge
aus Winkelstahl 80 x 80 x 8mm,
L/B ca. 7.550x1.200 mm,
mit Zwischenauflager nach statischen Erfordernissen
aus Flachstahlband 60 x 8mm
mit umlaufenden Rahmen / Zarge verschweißt

-auf bauseitigen Betonleistensteinen 10/30/100 in Beton versetzt, aufliegend und mit Edelstahlschrauben V2A in regelmäßigen Abständen verschraubt.

- 10 Roste L/B ca. 755 x 1.200 mm, Tragstäbe 60 x 5 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0027 Gitter- Sauberlaufrost 4-teilig, TYP 7 - TG-Aufgang Stahl, feuerverzinkt, Gesamtgröße ca. 1.800x1.700mm**
Gitter- Sauberlaufrost
Bereich TG-Aufgang: TYP 7
aus feuerverzinktem Stahl, 4-teilig
bis 3to belastbar

- 1 umlaufenden Rahmen/Zarge
aus Winkelstahl 40 x 60 x 6mm,
L/B ca. 1.800x1.700 mm,
mit Zwischenauflager nach statischen Erfordernissen
aus Flachstahlband 60 x 6mm
mit umlaufenden Rahmen / Zarge verschweißt

-auf bauseitigen Betonleistensteinen 10/30/100 in Beton versetzt, aufliegend und mit Edelstahlschrauben V2A in regelmäßigen Abständen verschraubt.

- 4 Roste L/B ca. 900 x 850 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0028 Gitter- Sauberlaufrost 4-teilig, TYP 3 - Mehrzweckhalle Stahl, feuerverzinkt, Gesamtgröße ca. 3.850x1.200mm**
Gitter- Sauberlaufrost
Bereich Mehrzweckhalle: TYP 3
aus feuerverzinktem Stahl, 4-teilig
bis 3to belastbar

- 1 umlaufenden Rahmen/Zarge
aus Winkelstahl 40 x 60 x 6mm,
L/B ca. 3.850x1.200 mm,
mit Zwischenauflager nach statischen Erfordernissen
aus Flachstahlband 60 x 6mm
mit umlaufenden Rahmen / Zarge verschweißt

-auf bauseitigen Betonleistensteinen 10/30/100 in Beton versetzt, aufliegend und mit Edelstahlschrauben V2A in regelmäßigen Abständen verschraubt.

- 4 Roste L/B ca. 960 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0029 Gitter- Sauberlaufrost 60-teilig, TYP 12 - Haupteingang Mehrzweckhalle Stahl, feuerverzinkt, Gesamtgröße ca. 13.150x3.900mm - LKW 6,0to**
Gitter- Sauberlaufrost
Bereich Mensaanlieferung: TYP 12
aus feuerverzinktem Stahl,10-teilig
bis Klasse LKW 6,0to
Radlast mind. 20kN (Qk)

- 1 umlaufenden Rahmen/Zarge
aus Winkelstahl 80 x 80 x 8mm,
L/B ca. 13.150x3.900 mm,
mit Zwischenauflager nach statischen Erfordernissen
aus Flachstahlband 60 x 8mm
mit umlaufenden Rahmen / Zarge verschweißt

-auf bauseitigen Betonleistensteinen 10/30/100 in Beton versetzt, aufliegend und mit Edelstahlschrauben V2A in regelmäßigen Abständen verschraubt.

- 60 Roste L/B ca. 650 x 1.300 mm, Tragstäbe 60 x 5 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**04.07.0030 HEB - mittelschwerer Träger, Doppel-T-Träger liefern und einbauen für Gitterrost Typ 12**
HEB - mittelschwerer Träger, Doppel-T-Träger
für Gitterrost Typ 12 Haupteingang Mehrzweckhalle
liefern und einbauen
gewalzt nach DIN 1025,
Material S235 JR+AR, nach EN 10025-2
Gewicht je m: ca. 21 kg
Breite 100mm
Höhe 100mm
Flanschdicke 10mm
Stegdicke 6mm

auf Betonfertigteil (gesondert ausgeschrieben)
aufgelagert und verschraubt
mit M12 Sechskantschrauben (edelstahl)
Menge: 65,000 m

**04.07.0031 Zulage Integration Türstoppersäule in Gitter- Sauberlaufrost**
Zulage für Integration der Türstoppersäule
in Gitter- Sauberlaufrost vor Hauptzugangstüren.
Türstoppersäulen über gesonderte Position ausgeschrieben.

Die Position soll den Mehraufwand für exaktes einmessen, ausrichten und montieren am Gitterrost ausgleichen.
Menge: 9,000 St

#### Bereich 04.08 Retentionsdach

*Hinweis: Abnahme Retentionsdach*
Abnahme Retentionsdach

Die Arbeiten des Retentionsdaches werden durch einen unabhängigen Sachverständigen begleitet, der Sachverständige wird im Zuge der Baumaßnahme rechtzeitig durch AG benannt.

Vor Verfüllung der unterbauten Flächen erfolgt eine gemeinsame Abnahme mit dem AG, dem Sachverständigen und der beauftragten Objektüberwachung.

Der AN hat den Abnahmetermin mind. 4 Wochen vor Fertigstellung anzukündigen.

**04.08.0001 Erstellen einer Freigabedokumentation - Titel Retentionsdach.**
*** Pauschalposition
Erstellen und Vorlegen einer Produktfreigabedokumentation
in Papier- und elektronischen Dokumentation.
Über die Produkte des Retentionsdaches vor Beginn der Arbeiten zur Prüfung und Freigabe durch den AG / der beauftragten Objektüberwachung.

Bestellung erst nach Prüfung und Freigabe möglich.

Geordnet nach der Struktur der Titel und Positionen dieses Leistungsverzeichnisses.

Produktfreigabedokumentation mit folgendem Inhalt:

- Datenblätter zu allen verwendeten Materialien
- Nachweis der zu verwendenden Baustoffe
- Produktdatenblätter
- Prüfprotokolle, Prüfzeugnisse
- technische Datenblätter

Die Zusammenstellung der Produktfreigabedokumentation erstreckt sich über den Titel Retentionsdach

Die Dokumentation ist einfach als Papierausdruck in Ordner
und einfach digital als Download zu übergeben.
Menge: 1,000 psch

**04.08.0002 Untergrund, abgedichtete UG-Decke von grobem Schmutz reinigen**
Reinigen des Untergrundes von grober Verschmutzung
vor Einbau Drainageschicht,
anfallende Stoffe sammeln, fördern laden und entsorgen.

Material wird Eigentum des AN und ist einer geeigneten Wiederverwetung zuzuführen.
Entsorgungskosten sind die Einheitspreise einzukalkulieren.
Menge: 3345,000 m²

**04.08.0003 Dichtigkeitprüfung Elektroimpuls- oder Hochspannungs-Verfahren**
Dichtigkeitsprüfung
Elektroimpuls- oder Hochspannungs-Verfahren
ist durch ein unabhäinges Unternehmen durchzuführen.
Verfahrenseinsatz je nach Witterung
· Technik, Messtechniker
· Vorbereitungsarbeiten, Durchführung der messtechnischen
Untersuchung, Verbrauchsmaterial
· visuelle/manuelle Prüfung sicht-/ begehbarer
Anschlussbereiche
· Kennzeichnung festgestellter Leckagen/Auffälligkeiten
· persönliche Schutzausrüstung, Absturzsicherung
· 2x An- und Abfahrt
· 2x Auftragsdokumentation:
- Untersuchungsprotokoll inkl. Maßnahmenempfehlung
- Fotodokumentation festgestellter Leckagen
- CAD-Zeichnung der Fläche und festgestellter Leckagen
- Vermessung der Flche und Bemaßung festgestellter Leckagen

Elektroimpuls-Verfahren (bei feuchter Witterung):

Verfahren zur Überprüfung von elektrisch nichtleitendem
Material in der wasserführenden Ebene (Flächenabdichtung).
Hochspannungs-Verfahren (nach DIN 55670) (bei trockender
Witterung):
Die Oberseite der Abdichtung wird mittels bündig aufliegender
Porensuchelektrode gleichmässig überstrichen.

Angebotenes Produkt / Hersteller

'.........'

zwingend bei Angebotsabgabe auszufüllen
Menge: 3345,000 m²

**04.08.0004 Schutzlage liefern u.einbauen mind. 500g/m²**
Schutzlage  liefern
und als Schutz der Dachabdichtung/Wurzelschutzbahn
vor mechanischer Beanspruchung
bzw. bei Materialunverträglichkeit gemäß DIN 18531-2,
mit 10 cm Überlappung fachgerecht verlegen.

Eigenschaften:
Material: 100 % Recycling-Kunststofffasern
Festigkeitsklasse: GRK 2
Dicke ca. 4,0 mm
Gewicht: mind. 500 g/m²

Angebotenes Produkt / Hersteller

'.........'

zwingend bei Angebotsabgabe auszufüllen
Menge: 3345,000 m²

**04.08.0005 Drän- und Wasserspeicherelement 12mm, unter Belagsfläche mit Verkerhsbelastung, liefern, einbauen**
Drän- und Wasserspeicherelement unter Belagsflächen
mit Verkehrsbelastung

Bitumen/PVC-verträglich
Bautenschutz gem. DIN 18531-2
Mit CE-Kennzeichen und Diffusionsöffnungen
Material: HDPE
Material Filterschicht: Polypropylen PP
Festigkeitsklasse Filterschicht: GRK 4
Gewicht Filterschicht: ca. 260 g/m²
Druckfestigkeit (bei 18,8% Stauchung): 1600 kN/m²
Gesamtnenndicke: ca.12 mm
Flächengewicht (gesamt): ca. 1,3 kg/m²

Angebotenes Erzeugnis:

'.........'
(vom Bieter zwingend einzutragen).
Menge: 105,000 m²

**04.08.0006 Retentionsbox 85 mit Kapillarbrücken unter Grünflächen liefern, einbauen**
Wasser-Retentionsbox
mit hohem temporärem und ggfs. permanentem Retentionsvolumen und Kapillarbrücken liefern und einbauen. Hochbelastbar, frei durchströmbarer Struktur zur Verteilung von Regenwassers innerhalb des Retentionsraums.

Einsatzbereiche:
Zum Bau von Retentionsdächern, unter extensiven und intensiven Begrünungen und Verkehrsflächen.

Technische Daten:
Material: PP-Recycling-Regenerat
Nenndicke: 85 mm
Druckfestigkeit (nach DIN ISO 25619-2): ca. 800 kN/m² bei ca. 10% Stauchung
Flächengewicht: ca. 5,7 kg/m²
Farbe: schwarz
Hohlraumvolumen: ca. 95 Vol.%
Retentionsvolumen: ca. 80 l/m²
Wasserableitvermögen (nach DIN EN ISO 12958):
bei 0% Gefälle: 2,80 l/(m*s)
bei 1% Gefälle: 6,07 l/(m*s)
bei 2% Gefälle: 8,63 l/(m*s)
bei 3% Gefälle: 10,30 l/(m*s)
Lieferform: Einzelelemente (Maße: 1,19 x 0,59 m, ca. 0,702 m²/Einzelelement)

Die Lieferung und der Einbau von Kapillarbrücken als Zubehör, sind einzukalkulieren

Statischer Nachweis:
Maximale Verformung nach 50 Jahren unter Berücksichtigung der Langzeitverformung nachgewiesen durch prüffähigen Standsicherheitsnachweis durch AN zu liefern

oder gleichwertiges angebotenes Erzeugnis:

'.........'
(vom Bieter zwingend einzutragen).
Menge: 842,000 m²

**04.08.0007 Granit Schotter 16/32, 3x gewaschen liefern, einbauen**
Schotter dreimal gewaschen
in Zwischenräume zwischen aufragenden Bauteilen und Retentionsboxen liefern und einbauen
Gesteinsart: Granit
Körnung 16/32 mm,
Dicke 8-10 cm dick,

Mehraufwand für Handarbeit und Kleinstmengentransport sind einzukalkluieren.
Menge: 253,000 m²

**04.08.0008 Filtervlies 300g/m² liefern u.einbauen GRK 5**
Filtervlies liefern,
als Filterschicht zwischen Dränschicht und Substrat
mit mind. 10 cm Überlappung verlegen.

Einsatzbereich:
Unter Verkehrsflächen zwischen Dränschicht und Substrat/ Tragschicht.

Eigenschaften:
Material: 100 % PP (Polypropylen)
Nenndicke: ca. 3,0 mm
Flächengewicht: ca. 300 g/m²
Farbe: weiß
Festigkeitsklasse: GRK 5
Höchstzugkraft nach EN ISO 10319 längs/quer: 21/24 KN/m
Vertikale Wasserdurchlässigkeit nach EN ISO 11058:
57 l/(s m²)
Verfügt über eine Europäische Technische Bewertung (ETA-13/0557)

Angebotenes Produkt / Hersteller

'.........'

zwingend bei Angebotsabgabe auszufüllen
Menge: 3091,000 m²

**04.08.0009 Retentionsbox 85 ohne Kapillarbrücken unter Verkehrsflächen liefern, einbauen**
Wasser-Retentionsbox
mit hohem temporärem und ggfs. permanentem Retentionsvolumen liefern und einbauen
Hochbelastbar, frei durchströmbarer Struktur zur Verteilung von Regenwassers innerhalb des Retentionsraums.

Einsatzbereiche:
Verkehrsdächer mit fußläufiger, PKW- und LKW-Nutzung mit und ohne dauerhaften Wasseranstau.

Technische Daten:
Material: PP-Recycling-Regenerat
Nenndicke: 85 mm
Druckfestigkeit (nach DIN ISO 25619-2): ca. 800 kN/m² bei ca. 10% Stauchung
Flächengewicht: ca. 5,7 kg/m²
Farbe: schwarz
Hohlraumvolumen: ca. 95 Vol.%
Retentionsvolumen: ca. 80 l/m²
Wasserableitvermögen (nach DIN EN ISO 12958):
bei 0% Gefälle: 2,80 l/(m*s)
bei 1% Gefälle: 6,07 l/(m*s)
bei 2% Gefälle: 8,63 l/(m*s)
bei 3% Gefälle: 10,30 l/(m*s)
Lieferform: Einzelelemente (Maße: 1,19 x 0,59 m, ca. 0,702 m²/Einzelelement)

Ohne Kapillarbrücken

Statischer Nachweis:
Maximale Verformung nach 50 Jahren unter Berücksichtigung der Langzeitverformung nachgewiesen durch prüffähigen Standsicherheitsnachweis durch AN zu liefern

oder gleichwertiges angebotenes Erzeugnis:

'.........'
(vom Bieter zwingend einzutragen).
Menge: 2249,000 m²

**04.08.0010 Lastverteilungsplatte liefern, einbauen**
Lastverteilungsplatte LVP
zur Verteilung auftretender Lasten
durch Kontrollschächte und Aufsätze.
Inklusive Wasser-Retentionsbox WRB 95 mit passendem Ausschnitt.

Einsatzbereich:
Unter Kontrollschächten und Aufsätzen in Verkehrsflächen.

Technische Daten Lastverteilungsplatte:
Material: HDPE
Materialstärke: 10 mm
Maße: L 600 x B 600 x H 70 mm
Öffnungsdurchmesser: 225 mm/209 mm (außen/innen).

Technische Daten WRB 95v:
Material: PP-Recycling-Regenerat
Nenndicke: 95 mm
Maße: L 1190 x B 1180 x H 95 mm

Liefern und nach Herstellerangaben einbauen.

oder gleichwertiges angebotenes Erzeugnis:

'.........'
(vom Bieter zwingend einzutragen).
Menge: 26,000 St

**04.08.0011 Kontroll- /Ablaufschacht aus Polymerbeton liefern, einbauen**
Kontroll-/ Abllaufschacht aus Polymerbeton
zur Ableitung von Oberflächenwasser in Verkehrsflächen
liefern und nach Herstellerangaben versetzen.
Abdeckroste, Aufstockelemente und Schmutzeimer sind gesondert ausgeschrieben

Einsatzbereich:
Bei geringer Nutzungsfrequenz begehbar und befahrbar mit PKW/LKW bis 16 t, z.B. auf Parkdecks, Fußgängerzonen, Feuerwehrzufahrten.

Eigenschaften:
Kontrollschacht Grundelement
Sockelelement mit Öffnungen für Wassereinlauf aus unteren Entwässerungsebenen
Material: Polymerbeton
Maße: L 500 x B 500 x H 100 mm

Gesamthöhe: ca. 850 - 900 mm

oder gleichwertiges angebotenes Erzeugnis:

'.........'
(vom Bieter zwingend einzutragen).
Menge: 26,000 St

**04.08.0012 Abdeckrost aus Gusseisen für Polymerbeton-Kontroll-/Ablaufschacht**
Abdeckrost aus Gusseisen
für Polymerbeton-Kontroll-/Ablaufschacht
liefern und versetzen.

Einsatzbereich:
bei geringer Nutzungsfrequenz befahrbar mit PKW/LKW bis 16 t, z.B. auf Parkdecks, in Fußgängerzonen oder Feuerwehrzufahrten.

Eigenschaften:
Rost PBK GE
Material: Gusseisen
Einlaufleistung: ca. 5,0 l/s
Maße: L 300 x B 300 x H 25 mm

oder gleichwertiges angebotenes Erzeugnis:

'.........'
(vom Bieter zwingend einzutragen).
Menge: 26,000 St

**04.08.0013 ZULAGE seitliche Bohrung in Polymehrbetonschacht DN 110**
ZULAGE für seitliche Bohrung
in Polymehrbetonschacht DN 110

inklusive Rohreinführung der Dachentwässerung
in Schacht
Menge: 17,000 St

**04.08.0014 Lastverteilplatte anpassen / zuschneiden für Überbau der Drosselabläufe Attika**
Lastverteilplatte anpassen / zuschneiden
für Überbau der Drosselabläufe an Attika

Einsatzbereich:
Für Kontrollschacht in Grünfläche
Revision der Drossel

Technische Daten Lastverteilungsplatte:
Material: HDPE
Materialstärke: 10 mm
Maße: L 600 x B 600 x H 70 mm
Öffnungsdurchmesser: 225 mm/209 mm (außen/innen).
Menge: 6,000 St

**04.08.0015 Einbau bauseits gestellter Rohrbegleitheitzung ohne Anschlussleistung**
Einbau der bauseits gestellten
Rohrbegleitheizung für Fallrohrableitungen im Bereich der Zuleitung auf die Retentionsboxen.
(Bereitgestellt durch das Fachgewerk Elektroplanung bzw. durch den beauftragten Elektriker)

Anschlussleistung an die Steuerung und das Elektrizitätsnetz erfolgt durch den Beauftragten Elektriker und das Fachgewerk ELT
Menge: 60,000 m

**04.08.0016 PP-Rohr DN100**
Entwässerungsleitung PP-Rohren DN 100,
Regenwasser, Freispiegelleitung
mit Steckmuffe einschließlich Dichtring
Form- u. Verbindungsstücke
werden nicht gesondert vergütet
Verlegung in vorhandenem Graben,
einschl. Sandbettung, Dicke der unteren
Bettungsschicht mind. 10 cm, aus Sand, obere
Bettungsschicht aus Sand, Dicke 10 cm,
Grabentiefe über 1 bis 1,25 m.
Menge: 20,000 m

**04.08.0017 PP-Rohr DN160**
Entwässerungsleitung PP-Rohren DN 160,
Regenwasser, Freispiegelleitung
mit Steckmuffe einschließlich Dichtring
Form- u. Verbindungsstücke
werden nicht gesondert vergütet
Verlegung in vorhandenem Graben,
einschl. Sandbettung, Dicke der unteren
Bettungsschicht mind. 10 cm, aus Sand, obere
Bettungsschicht aus Sand, Dicke 10 cm,
Grabentiefe über 1 bis 1,25 m.
Menge: 40,000 m

*Hinweis: Unterbaute Flächen ohne Retention*

**04.08.0018 Untergrund, abgedichtete UG-Decke von grobem Schmutz reinigen**
Reinigen des Untergrundes von grober Verschmutzung
vor Einbau Drainageschicht,
anfallende Stoffe sammeln, fördern laden und entsorgen.

Material wird Eigentum des AN und ist einer geeigneten Wiederverwetung zuzuführen.
Entsorgungskosten sind die Einheitspreise einzukalkulieren.
Menge: 1540,000 m²

**04.08.0019 Dichtigkeitprüfung Elektroimpuls- oder Hochspannungs-Verfahren**
Dichtigkeitsprüfung
Elektroimpuls- oder Hochspannungs-Verfahren
ist durch ein unabhäinges Unternehmen durchzuführen.
Verfahrenseinsatz je nach Witterung
· Technik, Messtechniker
· Vorbereitungsarbeiten, Durchführung der messtechnischen
Untersuchung, Verbrauchsmaterial
· visuelle/manuelle Prüfung sicht-/ begehbarer
Anschlussbereiche
· Kennzeichnung festgestellter Leckagen/Auffälligkeiten
· persönliche Schutzausrüstung, Absturzsicherung
· 2x An- und Abfahrt
· 2x Auftragsdokumentation:
- Untersuchungsprotokoll inkl. Maßnahmenempfehlung
- Fotodokumentation festgestellter Leckagen
- CAD-Zeichnung der Fläche und festgestellter Leckagen
- Vermessung der Flche und Bemaßung festgestellter Leckagen

Elektroimpuls-Verfahren (bei feuchter Witterung):

Verfahren zur Überprüfung von elektrisch nichtleitendem
Material in der wasserführenden Ebene (Flächenabdichtung).
Hochspannungs-Verfahren (nach DIN 55670) (bei trockender
Witterung):
Die Oberseite der Abdichtung wird mittels bündig aufliegender
Porensuchelektrode gleichmässig überstrichen.

Angebotenes Produkt / Hersteller

'.........'

zwingend bei Angebotsabgabe auszufüllen
Menge: 1540,000 m²

**04.08.0020 Schutzlage liefern u.einbauen mind. 500g/m²**
Schutzlage  liefern
und als Schutz der Dachabdichtung/Wurzelschutzbahn
vor mechanischer Beanspruchung
bzw. bei Materialunverträglichkeit gemäß DIN 18531-2,
mit 10 cm Überlappung fachgerecht verlegen.

Eigenschaften:
Material: 100 % Recycling-Kunststofffasern
Festigkeitsklasse: GRK 2
Dicke ca. 4,0 mm
Gewicht: mind. 500 g/m²

Angebotenes Produkt / Hersteller

'.........'

zwingend bei Angebotsabgabe auszufüllen
Menge: 1540,000 m²

**04.08.0021 Drän- und Wasserspeicherelement 12mm, unter Belagsfläche mit Verkerhsbelastung, liefern, einbauen**
Drän- und Wasserspeicherelement unter Belagsflächen
mit Verkehrsbelastung

Bitumen/PVC-verträglich
Bautenschutz gem. DIN 18531-2
Mit CE-Kennzeichen und Diffusionsöffnungen
Material: HDPE
Material Filterschicht: Polypropylen PP
Festigkeitsklasse Filterschicht: GRK 4
Gewicht Filterschicht: ca. 260 g/m²
Druckfestigkeit (bei 18,8% Stauchung): 1600 kN/m²
Gesamtnenndicke: ca.12 mm
Flächengewicht (gesamt): ca. 1,3 kg/m²

Angebotenes Erzeugnis:

'.........'
(vom Bieter zwingend einzutragen).
Menge: 1080,000 m²

**04.08.0022 Drainageschicht Kies 16/32 liefern, einbauen D10cm**
Drainageschicht liefern und einbauen
aus Kies 16/32, kalkarm
Einbaudicke 10cm
mindestens 3-fachgewaschen
frei von abschlämmbaren Teilchen
Menge: 460,000 m²

**04.08.0023 Filtervlies 300g/m² liefern u.einbauen GRK 5**
Filtervlies liefern,
als Filterschicht zwischen Dränschicht und Substrat
mit mind. 10 cm Überlappung verlegen.

Einsatzbereich:
Unter Verkehrsflächen zwischen Dränschicht und Substrat/ Tragschicht.

Eigenschaften:
Material: 100 % PP (Polypropylen)
Nenndicke: ca. 3,0 mm
Flächengewicht: ca. 300 g/m²
Farbe: weiß
Festigkeitsklasse: GRK 5
Höchstzugkraft nach EN ISO 10319 längs/quer: 21/24 KN/m
Vertikale Wasserdurchlässigkeit nach EN ISO 11058:
57 l/(s m²)
Verfügt über eine Europäische Technische Bewertung (ETA-13/0557)

Angebotenes Produkt / Hersteller

'.........'

zwingend bei Angebotsabgabe auszufüllen
Menge: 1540,000 m²

#### Bereich 04.09 Stufen, Podeste, Sonderbauteile

*Hinweis: Allgemeiner Hinweistext zu Betonfertigteilen und Natursteinfertigteilen*
Eine Abwicklung Mauerfolgen in Form einer Werks- und Montagezeichnung einschließlich Markierung der Sonderbauteile ist vor Produktionsbeginn der örtlichen Bauleitung zur Prüfung und Freigabe zu übergeben!

Sämtliche Maße und Stückzahlen aller Bau- u. Sonderbauteile (Ecken, Radialstücke Passstücke) sind vor Bestellung in Form von Eigenüberwachung durch den AN zu überprüfen.

Alle Fertigteile sind ohne Versetzhülsen, Schraubanker etc, zu produzieren. Keine sichtbaren Versetzhifen!!

Die Oberflächen sind in Sichtbeton SBK 3,
- grau glatt
- grau gesandet (R11) Stufenblöcke, Blockstufen, sichtbare Mauern
herzustellen.

Es ist auf den Positionstext zu achten!

*Hinweis: Blöcke Grüninsel mit Wasserspiel*

**04.09.0001 Natursteinblöcke Nagelfluh, 100/40/55 (B1) liefern, einbauen (gerade)**
Natursteinblöcke als Sitzblöcke (B1)
Maße Einzelblock L/B/H = 100/40/55 cm,
Brannenburger Nagelfluh, frostbeständig,
Sitzfläche gesägt, grob geschliffen,
Löcher größer 1 cm gespachtelt.
Sonstige Sichtflächen gesägt, grob geschliffen,
Löcher größer 3 cm gespachtelt.
Rest gesägt, offenporig.
in gerader Ausfertigung
Versetzt in Betonbettung C20/25, Dicke 25 cm

oder gleichwertiges angebotenes Erzeugnis

'.........'
(vom Bieter zwingend einzutragen).
Menge: 10,000 St

**04.09.0002 Natursteinblöcke Nagelfluh, 60/40/55 (B2) liefern, einbauen (gerade)**
Natursteinblöcke als Sitzblöcke (B2)
Maße Einzelblock L/B/H = 50/40/55 cm,
Brannenburger Nagelfluh, frostbeständig,
Sitzfläche gesägt, grob geschliffen,
Löcher größer 1 cm gespachtelt.
Sonstige Sichtflächen gesägt, grob geschliffen,
Löcher größer 3 cm gespachtelt.
Rest gesägt, offenporig.
in gerader Ausfertigung
Versetzt in Betonbettung C20/25, Dicke 25 cm

oder gleichwertiges angebotenes Erzeugnis

'.........'
(vom Bieter zwingend einzutragen).
Menge: 1,000 St

**04.09.0003 Natursteinblöcke Nagelfluh, 173/40/55 (B3) liefern, einbauen (radial) AR 1,1m**
Natursteinblöcke als Sitzblöcke (B3)
Radial gefertig: Außenradius: 110 cm
Maße Einzelblock L/B/H = 173/40/55 cm,
Brannenburger Nagelfluh, frostbeständig,
Sitzfläche gesägt, grob geschliffen,
Löcher größer 1 cm gespachtelt.
Sonstige Sichtflächen gesägt, grob geschliffen,
Löcher größer 3 cm gespachtelt.
Rest gesägt, offenporig.
Versetzt in Betonbettung C20/25, Dicke 25 cm

oder gleichwertiges angebotenes Erzeugnis

'.........'
(vom Bieter zwingend einzutragen).
Menge: 2,000 St

**04.09.0004 Natursteinblöcke Nagelfluh, 137/40/55 (B4) liefern, einbauen (radial) AR 3,5m**
Natursteinblöcke als Sitzblöcke (B4)
Radial gefertig: Außenradius: 350 cm
Maße Einzelblock L/B/H = 137/40/55 cm,
Brannenburger Nagelfluh, frostbeständig,
Sitzfläche gesägt, grob geschliffen,
Löcher größer 1 cm gespachtelt.
Sonstige Sichtflächen gesägt, grob geschliffen,
Löcher größer 3 cm gespachtelt.
Rest gesägt, offenporig.
Versetzt in Betonbettung C20/25, Dicke 25 cm

oder gleichwertiges angebotenes Erzeugnis

'.........'
(vom Bieter zwingend einzutragen).
Menge: 4,000 St

**04.09.0005 Natursteinblöcke Nagelfluh, 98/40/55 (B5) liefern, einbauen (radial) AR 10,0m**
Natursteinblöcke als Sitzblöcke (B5)
Radial gefertig: Außenradius: 1000 cm
Maße Einzelblock L/B/H = 98/40/55 cm,
Brannenburger Nagelfluh, frostbeständig,
Sitzfläche gesägt, grob geschliffen,
Löcher größer 1 cm gespachtelt.
Sonstige Sichtflächen gesägt, grob geschliffen,
Löcher größer 3 cm gespachtelt.
Rest gesägt, offenporig.
Versetzt in Betonbettung C20/25, Dicke 25 cm

oder gleichwertiges angebotenes Erzeugnis

'.........'
(vom Bieter zwingend einzutragen).
Menge: 16,000 St

**04.09.0006 Erschwerniszulage für höher setzten Natursteinblöcke (B5) Sitzbankniveau**
Erschwerniszulage Sitzblöcke (B5)
für Anpassung des Höhenverlauf der Natursteinblöcke (B5)
zur Weiterverwendung als Sitzblock
Menge: 10,000 St

**04.09.0007 Noppenbahn, H50 cm liefern, einbauen**
Noppenbahn mit einseitiger Vlieskaschierung aus HDPE
als Bauwerksschutz vertikal einbauen,
Einbauhöhe 50cm ab UK Natursteinblock
einschl. sauberem Abschluss an der Oberfläche
Abschluss an der Oberfläche ist 5cm unter OK-Mauer
Stoßüberlappung über 10 bis 20cm.
Die vlieskaschierte Seite zeigt nach außen.
Menge: 35,000 m

*Hinweis: Blöcke für Gebäudeecke (Realschule) gegenüber Wasserspielinsel*

**04.09.0008 Natursteinblöcke Nagelfluh, 150/40/55 liefern, einbauen (radial) AR 3,5m**
Natursteinblöcke als Sitzblöcke
Radial gefertig: Außenradius: 350 cm
Maße Einzelblock L/B/H = 150/40/55 cm,
Brannenburger Nagelfluh, frostbeständig,
Sitzfläche gesägt, grob geschliffen,
Löcher größer 1 cm gespachtelt.
Sonstige Sichtflächen gesägt, grob geschliffen,
Löcher größer 3 cm gespachtelt.
Rest gesägt, offenporig.
Versetzt in Betonbettung C20/25, Dicke 25 cm

oder gleichwertiges angebotenes Erzeugnis

'.........'
(vom Bieter zwingend einzutragen).
Menge: 10,000 St

**04.09.0009 Natursteinblöcke Nagelfluh, 100/40/55 liefern, einbauen (gerade)**
Natursteinblöcke als Sitzblöcke
Maße Einzelblock L/B/H = 100/40/55 cm,
Brannenburger Nagelfluh, frostbeständig,
Sitzfläche gesägt, grob geschliffen,
Löcher größer 1 cm gespachtelt.
Sonstige Sichtflächen gesägt, grob geschliffen,
Löcher größer 3 cm gespachtelt.
Rest gesägt, offenporig.
in gerader Ausfertigung
Versetzt in Betonbettung C20/25, Dicke 25 cm

oder gleichwertiges angebotenes Erzeugnis

'.........'
(vom Bieter zwingend einzutragen).
Menge: 6,000 St

**04.09.0010 Blockstufe Betonfertigteil C35/40 XF4 1500x350x200mm Fundament C20/25 D 25 cm**
Blockstufe als Betonfertigteil,
Format l/b/t: 150x35x20cm
mit Aussparung für Stufenvorderkantenmarkierung!
2cm von der Vorderseite eingerückt.
Tiefe 10mm, Breite 40mm, Länge 1250mm
Festigkeitsklasse C 35/40 DIN EN 206, DIN 1045-2, Expositionsklasse XF4 (Frostangriff, mäßige Wassersättigung mit Taumittel),
Expositionsklasse XM1 (Betonkorrosion durch mäßige Verschleißbeanspruchung),
Expositionsklasse XA1 (Betonkorrosion durch chemisch schwach angreifende Umgebung),
Expositionsklasse XC1 (Bewehrungskorrosion durch Karbonatisierung, trocken/ständig nass),
Zuschlag aus gebrochenem Hartgestein,
Stufenlänge 1500mm,
Tritt- u. Seitenflächen sowie Vorderseite in Sichtbeton,
Kante gefast, Setzstufenhöhe 150mm,
Trittstufenbreite 350mm,
1 Stg: ca. 15/35, inklusive 1% Stufengefälle
Fundament aus Beton mit einer Zusammensetzung C 20/25 DIN EN 206 und DIN 1045-2,
Dicke '25' cm, Stufen auf Stoß verlegen.
Menge: 7,000 St

**04.09.0011 Zulage für Aufmerksamkeitsstreifen Schwarz 150/4/1cm in Blockstufe eingelassen**
Zulage für Aufmerksamkeitsstreifen
in Blockstufe eingelassen
- Aufmerksamkeitsstreifen aus Quarzgranulat
und einem Kontrastwert von k rsaquo;0,4
- Streifenbreite :4cm
- Streifenlänge: 150cm
- Streifenhöhe  1cm
- Streifenfarbe: Schwarz
- Betongüte: C35/45 XF 4
Menge: 7,000 St

*Hinweis: Betonfertigteile Auflager Gitterrost Fassade Mehrzweckhalle / Realschule / Mensa*

**04.09.0012 Winkelstützelementen, H45, L100, D10cm, Oberfläche grau glatt**
Einfassung aus Winkelstützelementen,
als Stahlbetonfertigteil,
Beton: min. C35/45 XF 4 DIN EN 206-1, DIN 1045-2, Horizontal-/Vertikalschenkel 30/45  cm,
Horizontal- / Vertikalkanten 10mm  gefast
Bauteillänge 100 cm,
Dicke 10 cm,
Alle Seiten (Vor-, Rück-, Kopf- u. Seitenflächen) in Sichtbetonklasse 3, in grau glatt,
Fundament aus Beton C 20/25  DIN EN 206-1 und DIN 1045-2,
Dicke 20 cm,
Breite 10 cm über Mauerfuß,
Fertigteile engfugig versetzen,
Fugen rückseitig dicht verschlossen bis 10 cm unter OK Mauer,
Ausführung gemäß Zeichnung.
Menge: 225,000 St

**04.09.0013 Außeneck - Winkelstützelement, H45, L50/50 D10cm, Oberfläche grau glatt**
Einfassung aus Außeneck Winkelstützelement,
als Stahlbetonfertigteil,
Beton: min. C35/45 XF 4 DIN EN 206-1, DIN 1045-2, Horizontal-/Vertikalschenkel 30/45cm,
- Vertikalkante an der sichtbaren Seite  10 mm gefast
Bauteillänge 50/50 cm = Außenschenkel
Dicke 10 cm,
Alle Seiten (Vor-, Rück-, Kopf- u. Seitenflächen) in Sichtbetonklasse 3, in grau, glatt
Fundament aus Beton C 20/25  DIN EN 206-1 und DIN 1045-2,
Dicke 20 cm,
Breite 10 cm über Mauerfuß,
Fertigteile engfugig versetzen,
Fugen rückseitig dicht verschlossen bis 10 cm unter OK Mauer,
Ausführung gemäß Zeichnung.
Menge: 8,000 St

*Hinweis: Betonfertigteile Auflager Gitterrost TG*

**04.09.0014 Winkelstützelementen, H55, L100, D15cm, Oberfläche grau glatt**
Einfassung aus Winkelstützelementen,
als Stahlbetonfertigteil,
Beton: min. C35/45 XF 4 DIN EN 206-1, DIN 1045-2, Horizontal-/Vertikalschenkel 40/55  cm,
Horizontal- / Vertikalkanten 10mm  gefast
Bauteillänge 100 cm,
Dicke 15 cm,
Lastfall: p = 5 KN / m2
Alle Seiten (Vor-, Rück-, Kopf- u. Seitenflächen) in Sichtbetonklasse 3, in grau glatt,
Fundament aus Beton C 20/25  DIN EN 206-1 und DIN 1045-2,
Dicke 20 cm,
Breite 10 cm über Mauerfuß,
Fertigteile engfugig versetzen,
Fugen rückseitig dicht verschlossen bis 10 cm unter OK Mauer,
Ausführung gemäß Zeichnung.
Menge: 118,000 St

**04.09.0015 Winkelstützelementen, H55, L50, D15cm, Oberfläche grau glatt**
Einfassung aus Winkelstützelementen,
als Stahlbetonfertigteil,
Beton: min. C35/45 XF 4 DIN EN 206-1, DIN 1045-2, Horizontal-/Vertikalschenkel 40/55  cm,
Horizontal- / Vertikalkanten 10mm  gefast
Bauteillänge 50 cm,
Dicke 15 cm,
Lastfall: p = 5 KN / m2
Alle Seiten (Vor-, Rück-, Kopf- u. Seitenflächen) in Sichtbetonklasse 3, in grau glatt,
Fundament aus Beton C 20/25  DIN EN 206-1 und DIN 1045-2,
Dicke 20 cm,
Breite 10 cm über Mauerfuß,
Fertigteile engfugig versetzen,
Fugen rückseitig dicht verschlossen bis 10 cm unter OK Mauer,
Ausführung gemäß Zeichnung.
Menge: 1,000 St

**04.09.0016 Sonderlänge Winkelstützelementen, H55, L40, D15cm, Oberfläche grau glatt**
Einfassung aus Winkelstützelementen,
als Stahlbetonfertigteil,
Beton: min. C35/45 XF 4 DIN EN 206-1, DIN 1045-2, Horizontal-/Vertikalschenkel 40/55  cm,
Horizontal- / Vertikalkanten 10mm  gefast
Bauteillänge 40 cm,
Dicke 15 cm,
Lastfall: p = 5 KN / m2
Alle Seiten (Vor-, Rück-, Kopf- u. Seitenflächen) in Sichtbetonklasse 3, in grau glatt,
Fundament aus Beton C 20/25  DIN EN 206-1 und DIN 1045-2,
Dicke 20 cm,
Breite 10 cm über Mauerfuß,
Fertigteile engfugig versetzen,
Fugen rückseitig dicht verschlossen bis 10 cm unter OK Mauer,
Ausführung gemäß Zeichnung.
Menge: 1,000 St

**04.09.0017 Sonderlänge Winkelstützelementen, H55, L60, D15cm, Oberfläche grau glatt**
Einfassung aus Winkelstützelementen,
als Stahlbetonfertigteil,
Beton: min. C35/45 XF 4 DIN EN 206-1, DIN 1045-2, Horizontal-/Vertikalschenkel 40/55  cm,
Horizontal- / Vertikalkanten 10mm  gefast
Bauteillänge 60 cm,
Dicke 15 cm,
Lastfall: p = 5 KN / m2
Alle Seiten (Vor-, Rück-, Kopf- u. Seitenflächen) in Sichtbetonklasse 3, in grau glatt,
Fundament aus Beton C 20/25  DIN EN 206-1 und DIN 1045-2,
Dicke 20 cm,
Breite 10 cm über Mauerfuß,
Fertigteile engfugig versetzen,
Fugen rückseitig dicht verschlossen bis 10 cm unter OK Mauer,
Ausführung gemäß Zeichnung.
Menge: 1,000 St

**04.09.0018 Sonderlänge Winkelstützelementen, H55, L70, D15cm, Oberfläche grau glatt**
Einfassung aus Winkelstützelementen,
als Stahlbetonfertigteil,
Beton: min. C35/45 XF 4 DIN EN 206-1, DIN 1045-2, Horizontal-/Vertikalschenkel 40/55  cm,
Horizontal- / Vertikalkanten 10mm  gefast
Bauteillänge 70 cm,
Dicke 15 cm,
Lastfall: p = 5 KN / m2
Alle Seiten (Vor-, Rück-, Kopf- u. Seitenflächen) in Sichtbetonklasse 3, in grau glatt,
Fundament aus Beton C 20/25  DIN EN 206-1 und DIN 1045-2,
Dicke 20 cm,
Breite 10 cm über Mauerfuß,
Fertigteile engfugig versetzen,
Fugen rückseitig dicht verschlossen bis 10 cm unter OK Mauer,
Ausführung gemäß Zeichnung.
Menge: 1,000 St

**04.09.0019 Außeneck - Winkelstützelement, H55, L50/50 D15cm, Oberfläche grau glatt**
Einfassung aus Außeneck Winkelstützelement,
als Stahlbetonfertigteil,
Beton: min. C35/45 XF 4 DIN EN 206-1, DIN 1045-2, Horizontal-/Vertikalschenkel 40/55cm,
- Vertikalkante an der sichtbaren Seite  10 mm gefast

Bauteillänge 50/50 cm = Außenschenkel
Dicke 15 cm,
Alle Seiten (Vor-, Rück-, Kopf- u. Seitenflächen) in Sichtbetonklasse 3, in grau, glatt
Fundament aus Beton C 20/25  DIN EN 206-1 und DIN 1045-2,
Dicke 20 cm,
Breite 10 cm über Mauerfuß,
Fertigteile engfugig versetzen,
Fugen rückseitig dicht verschlossen bis 10 cm unter OK Mauer,
Ausführung gemäß Zeichnung.
Menge: 2,000 St

**04.09.0020 Inneneck - Winkelstützelement, H55, L50/50 D15cm, Oberfläche grau glatt**
Einfassung aus Inneneck Winkelstützelement,
als Stahlbetonfertigteil,
Beton: min. C35/45 XF 4 DIN EN 206-1, DIN 1045-2, Horizontal-/Vertikalschenkel 40/55cm,
- Vertikalkante an der sichtbaren Seite  10 mm gefast

Bauteillänge 50/50 cm = Außenschenkel
Dicke 15 cm,
Alle Seiten (Vor-, Rück-, Kopf- u. Seitenflächen) in Sichtbetonklasse 3, in grau, glatt
Fundament aus Beton C 20/25  DIN EN 206-1 und DIN 1045-2,
Dicke 20 cm,
Breite 10 cm über Mauerfuß,
Fertigteile engfugig versetzen,
Fugen rückseitig dicht verschlossen bis 10 cm unter OK Mauer,
Ausführung gemäß Zeichnung.
Menge: 4,000 St

*Hinweis: Stufenaufgang Mensa*

**04.09.0021 Stufenblock 3Stg. Betonfertigteil C35/40 XF4 1250x960x600mm Fundament C20/25 D 25 cm**
Stufenblock als Betonfertigteil,
Format l/b/t: 125x96x60cm
mit Aussparung für Stufenvorderkantenmarkierung!
2cm von der Vorderseite eingerückt.
Tiefe 10mm, Breite 40mm, Länge 1250mm
Festigkeitsklasse C 35/40 DIN EN 206, DIN 1045-2, Expositionsklasse XF4 (Frostangriff, mäßige Wassersättigung mit Taumittel),
Expositionsklasse XM1 (Betonkorrosion durch mäßige Verschleißbeanspruchung),
Expositionsklasse XA1 (Betonkorrosion durch chemisch schwach angreifende Umgebung),
Expositionsklasse XC1 (Bewehrungskorrosion durch Karbonatisierung, trocken/ständig nass),
Zuschlag aus gebrochenem Hartgestein,
Stufenlänge 1250mm,
Tritt- u. Seitenflächen sowie Vorderseite in Sichtbeton,
Kante gefast, Setzstufenhöhe 150mm,
Trittstufenbreite 320mm,
3 Stg: ca. 15/32, inklusive 1% Stufengefälle
Fundament aus Beton mit einer Zusammensetzung C 20/25 DIN EN 206 und DIN 1045-2,
Dicke '25' cm, Stufen auf Stoß verlegen.
Menge: 4,000 St

**04.09.0022 Stufenblock 2Stg. Betonfertigteil C35/40 XF4 1250x640x450mm Fundament C20/25 D 25 cm**
Stufenblock als Betonfertigteil,
Format l/b/t: 125x64x45cm
mit Aussparung für Stufenvorderkantenmarkierung!
2cm von der Vorderseite eingerückt.
Tiefe 10mm, Breite 40mm, Länge 1250mm
Festigkeitsklasse C 35/40 DIN EN 206, DIN 1045-2, Expositionsklasse XF4 (Frostangriff, mäßige Wassersättigung mit Taumittel),
Expositionsklasse XM1 (Betonkorrosion durch mäßige Verschleißbeanspruchung),
Expositionsklasse XA1 (Betonkorrosion durch chemisch schwach angreifende Umgebung),
Expositionsklasse XC1 (Bewehrungskorrosion durch Karbonatisierung, trocken/ständig nass),
Zuschlag aus gebrochenem Hartgestein,
Stufenlänge 1250mm,
Tritt- u. Seitenflächen sowie Vorderseite in Sichtbeton,
Kante gefast, Setzstufenhöhe 150mm,
Trittstufenbreite 320mm,
2 Stg: ca. 15/32, inklusive 1% Stufengefälle
Fundament aus Beton mit einer Zusammensetzung C 20/25 DIN EN 206 und DIN 1045-2,
Dicke '25' cm, Stufen auf Stoß verlegen.
Menge: 2,000 St

**04.09.0023 Zulage für Aufmerksamkeitsstreifen Schwarz 125/4/1cm in Blockstufe eingelassen**
Zulage für Aufmerksamkeitsstreifen
in Stufenblock eingelassen
- Aufmerksamkeitsstreifen aus Quarzgranulat
und einem Kontrastwert von k rsaquo;0,4
- Streifenbreite :4cm
- Streifenlänge: 125cm
- Streifenhöhe  1cm
- Streifenfarbe: Schwarz
- Betongüte: C35/45 XF 4
Menge: 16,000 St

#### Bereich 04.10 Wege, Plätze, Einfassungen

**04.10.0001 Noppenbahn, H50 cm liefern, einbauen**
Noppenbahn mit einseitiger Vlieskaschierung aus HDPE
als Bauwerksschutz vertikal einbauen,
Einbautiefe 50cm ab fertiger OK Gelände
einschl. sauberem Abschluss an der Oberfläche, Stoßüberlappung über 10 bis 20cm.
Die vlieskaschierte Seite zeigt nach außen.
Menge: 574,000 m

**04.10.0002 Grundplanum Weg Abweichung +/-2cm mind. EV2 45 MPa.**
Grundplanum herstellen,
(mäandrierender Wegeverlauf)
Auf- u. Abtragsdicke bis 10 cm
für Wege, zulässige Abweichung von der Sollhöhe +/- 2 cm, Verformungsmodul mind. EV2 45 MPa,
mit Verdichtungsnachweis.
Menge: 2079,000 m2

**04.10.0003 Geogitter PE gewebt Bewehrung Überlappungs-B 40cm**
Geogitter knotensteif,
 aus Polyethylen (PE),
gewebt, als Bewehrung und Untegrundstabilisierung,
gemäß FGSV-Merkblatt über die Anwendung von Geokunststoffen im Erdbau des Straßenbaues (M Geok E), hohe Witterungsbeständigkeit,
Bodengruppe: FSms = mittelsandiger Feinsand
(nach DIN 18196)
Einbau in Weg, Überlappungsbreite mind. 40 cm,
Abrechnung in der Abwicklung der Bearbeitungsflächen.

Angebotenes Erzeugnis:

'.........'
(vom Bieter zwingend einzutragen).
Menge: 289,000 m2

*Hinweis: Frostschutz- u. Tragschichten Weg, Plätze*

**04.10.0004 FSS Bk1,0 DPr1 EV2 120MPa 0/45 D 35cm**
Frostschutzschicht, Belastungsklasse RStO 12 Bk1,0, Verdichtungsgrad mind. DPr 1, Verformungsmodul auf der Oberfläche mind. EV2 120 MPa, aus Baustoffgemisch für Frostschutzschicht, natürliche Gesteinskörnung TL Gestein, Körnung 0/45, Schichtdicke 35 cm, Feinanteil Kategorie UF 3, im eingebauten Zustand max. 3 % Feinanteile, Arbeiten mit Gerät, Ausführung gemäß Zeichnung und Einzelbeschreibung.
Menge: 1636,000 m3

**04.10.0005 STS Bk1,0 DPr1 EV2 150MPa 0/32 D 15-20cm mit Gerät**
STLB-Bau 2024-04 080
Schottertragschicht, Belastungsklasse RStO 12 Bk1,0, Verdichtungsgrad mind. DPr 1, Verformungsmodul auf der Oberfläche mind. EV2 150 MPa, aus Baustoffgemisch für Schottertragschicht, natürliche Gesteinskörnung TL Gestein, Körnung 0/32, Schichtdicke über 15 bis 20 cm, Feinanteil Kategorie UF 3, im eingebauten Zustand max. 3 % Feinanteile, Infiltrationsbeiwert ki größer gleich 1 x 10 hoch minus 5 m/s, Rand mit Neigung 1:1,5, abgerechnet wird die für diese Schicht geforderte Breite bis zur Mitte der Randausbildung, Arbeiten mit Gerät, Ausführung gemäß Zeichnung und Einzelbeschreibung.
Menge: 775,000 m3

**04.10.0006 Vegetationstragschicht Schotterrasen / Rasenfugenpflaster, Gemisch D 20cm**
Vegetationstragschicht für
Schotterrasen und Rasenfugenpflaster,
in Flächen des ruhenden Verkehrs
Gemisch nach FLL-Richtlinie - Begrünbare Flächenbefestigungen, Schichtdicke 20 cm,
Tragfähigkeit EV2 mind. 60 MPa,
zulässige Abweichung von der Nennhöhe +/- 20 mm,
zulässige Abweichung von der Ebenheit bei 4m 3cm/bei 2m 2cm (Kategorie 4) DIN 18917,
Ausführung gemäß Zeichnung und Einzelbeschreibung.
Menge: 605,000 m2

**04.10.0007 Kontrollprüfung Tragschicht Verformungsmodul dynamischer Lastplattendruckversuch**
STLB-Bau 2024-04 080
Kontrollprüfung ZTV SoB-StB auf besondere Anordnung des AG, für Tragschicht ohne Bindemittel, Prüfung für Verformungsmodul, mit dynamischem Lastplattendruckversuch TP BF-StB, Ausführung gemäß Zeichnung.
Menge: 17,000 St

**04.10.0008 Taktiles Leitsystem 3-zeilig**
Taktiles Leitsystem aus 3-zeiligen Pflasterstreifen
Steinpflaster ZTV Pflaster-StB,
Ausführung der Pflasterstreifen nach Anzahl der Zeilen, 3-zeilig, Natursteinpflaster, DIN EN 1342, barrierefrei DIN 18040-3, Gesteinsart Basalt,
Oberfläche gestockt,
Farbton schwarz,
Maße L/B/H 60/60/60 mm,
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 164,000 m

**04.10.0009 Taktiles Leitsystem - Aufmerksamkeitsfeld 90x90cm**
Taktiles Leitsystem Aufmerksamkeitsfeld
Steinpflaster ZTV Pflaster-StB,
Ausführung als Pflasterfläche aus Natursteinpflaster,
DIN EN 1342, barrierefrei DIN 18040-3,
Gesteinsart Basalt,
Oberfläche gestockt,
Farbton schwarz,
Maße L/B/H 60/60/60 mm,
Flächengröße Aufmerksamkeitsfeld 90x90cm
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 4,000 m²

*Hinweis: Einzeiler / Tiefborde - Betonstein*

**04.10.0010 Randeinfassung (Großstein) einzeilig Natursteinpflaster Granit L/B/H 120-180/120/130mm Bk0,3 Fundament Rückenstütze 2seitig C20/25 D 20+/-2cm Pflasterfugenmörtel zementgeb. einkehren einschlämmen B 10+/-5mm**
STLB-Bau 2024-04 080
Pflasterstreifen als Randeinfassung als Läuferreihe, aus Steinpflaster, Ausführung der Pflasterstreifen nach Anzahl der Zeilen, einzeilig, Natursteinpflaster, TL Pflaster-StB, Gesteinsart Granit, Oberfläche abgerieben, Farbton grau, Maße L/B/H 120-180/120/130 mm, Dickenabweichung Klasse 0, Belastungsklasse RStO 12 Bk0,3, in Wohnwegen, Tragschicht wird gesondert vergütet, Fundament und 2-seitige Rückenstütze aus Beton mit einer Zusammensetzung C 20/25 DIN EN 206 und DIN 1045-2, Dicke 20 +/-2 cm, Breite der Rückenstütze 25 +/-2 cm, zementgebundenen Pflasterfugenmörtel einkehren und einschlämmen, Farbton Fugen grau, Fugenbreite 10 +/-5 mm.
Menge: 364,000 m

**04.10.0011 Muldenrinne 5-zeilig Natursteinpflaster Granit L/B/H 60/60/60mm Bk0,3 Fundament Rückenstütze 2seitig C20/25 D 15+/-2cm Pflasterfugenmörtel zementgeb. einkehren einschlämmen B 10+/-5mm**
STLB-Bau 2024-04 080
Pflasterstreifen als Muldenrinne aus Steinpflaster ZTV Pflaster-StB, Ausführung der Pflasterstreifen nach Anzahl der Zeilen, 5-zeilig, Natursteinpflaster, DIN EN 1342, barrierefrei DIN 18040-3, Gesteinsart Granit, Oberfläche gestockt, Farbton grau, Maße L/B/H 60/60/60 mm, Dickenabweichung Klasse 1, Belastungsklasse RStO 12 Bk0,3, in Abstellflächen - Zur Befahrung des Unterhaltungsdienstes möglich, Tragschicht wird gesondert vergütet, Fundament und 2-seitige Rückenstütze aus Beton mit einer Zusammensetzung C 20/25 DIN EN 206 und DIN 1045-2, Dicke 15 +/-2 cm, Breite der Rückenstütze 15 +/-2 cm, zementgebundenen Pflasterfugenmörtel einkehren und einschlämmen, Farbton Fugen grau, Fugenbreite 10 +/-5 mm.
Menge: 214,000 m

**04.10.0012 Pflasterböschung 11-zeilig Natursteinpflaster Granit L/B/H 60/60/60mm Spielflächen Fundament Rückenstütze C20/25 D 15+/-2cm Pflasterfugenmörtel zementgeb. einkehren einschlämmen B 10+/-5mm**
Pflasterböschung
als Flächenaufteilung der Speilflächen
aus Steinpflaster ZTV Pflaster-StB,
Ausführung der Pflastersböschung nach Anzahl der Zeilen, 11-zeilig, Natursteinpflaster,
Breite 75-80cm
Neigung: 45°
Oberteil ausgrundet (ersten 5 Zeilen)
TL Pflaster-StB,
barrierefrei DIN 18040-3,
Gesteinsart Granit,
Oberfläche gestockt, Farbton grau,
Maße L/B/H 60/60/60 mm,
Dickenabweichung Klasse 0, in Spielflächen,
Tragschicht wird gesondert vergütet,
Fundament und einseitige Rückenstütze aus Beton mit einer Zusammensetzung C 20/25 DIN EN 206 und DIN 1045-2,
Dicke 15 +/-2 cm,
Breite der Rückenstütze 15 +/-2 cm,
zementgebundenen Pflasterfugenmörtel einkehren und einschlämmen, Fugenbreite 10 +/-5 mm, Ausführung gemäß Zeichnung.
Menge: 100,000 m

**04.10.0013 Flächenaufteilung einzeilig Betonpflaster L/B 350/175mm D 650mm Fundament Rückenstütze 2seitig C20/25 D 20+/-2cm Pflasterfugenmörtel zementgeb. einkehren einschlämmen B 10+/-5mm**
Pflasterstreifen als Flächenaufteilung aus Steinpflaster, Ausführung der Pflasterstreifen
nach Anzahl der Zeilen, einzeilig,
Pflastersteine aus Beton TL Pflaster-StB,
max. Differenzen J,
Maße L/B 350/175 mm, Dicke 65 mm,
Oberfläche mit Hartgestein-Vorsatz,
Farbton grau,
in Grünfläche neben Bordstein und Einbauten
Tragschicht wird gesondert vergütet,
Fundament und 2-seitige Rückenstütze aus Beton
mit einer Zusammensetzung C 20/25 DIN EN 206
und DIN 1045-2,
Dicke 20 +/-2 cm,
Breite der Rückenstütze 25 +/-2 cm,
zementgebundenen Pflasterfugenmörtel einkehren und einschlämmen,
Farbton Fugenmörtel grau,
Fugenbreite 10 +/-5 mm,
Ausführung gemäß Zeichnung.
Menge: 47,000 m

**04.10.0014 Bordstein aus Beton liefern und einbauen Format 8x25x100, Tiefbord mit Fase**
Bordstein aus Beton liefern und einbauen
Format 8x25x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 274,000 m

**04.10.0015 Bordstein aus Beton liefern und einbauen Format 10x30x100, Tiefbord mit Fase**
Bordstein aus Beton liefern und einbauen
Format 10x30x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 86,000 m

**04.10.0016 Bord- / Einfasssteine schneiden, D 80/ 100mm**
Bord- / Einfasssteine schneiden,
Dicke 80/ 100mm

Herstellen von geraden Schnittkanten,
mit Nassschneidegerät.

Anfallendes Material wird Eigentum des AN
und ist einer geeigneten Wiederverwetung zuzuführen.
Menge: 70,000 St

*Hinweis: Hinweis Naturbord - Granit für TG-Abfahrt + Schrankeninsel*
Hinweis zu Naturbord - Granit für TG-Abfahrt + Schrankeninsel

Die Radiensteine sind vor Ort vor Bestellung aufzumessen.
Radiensteine werden als Schrammbord vor bauseitiger Ortbetonwand eingebaut. Das ist in den Einheitspreisen einzukalkulieren und wird nicht gesondert vergütet.

**04.10.0017 Kopfstein Halbkreis, Naturbord Granit Fundament C20/25 D 25cm mit Anlauf 3cm**
Kopfstein aus Naturstein,  (1/2 Kreis)
gemäß DIN EN 1343
Außenradius 40cm
Formtyp: 1/2 Kreis mit Anlauf 3cm
in Anlehnung an Bordstein A3
Gesteinart Granit, Oberfläche gestockt,
mit Fundament aus Beton mit einer Zusammensetzung C 20/25 DIN EN 206 und DIN 1045-2, Bettungsdicke 25 cm,
Breite der Rückenstütze 15 cm,
Fugenbreite 10 mm inklusive Ausfugung
Menge: 4,000 St

**04.10.0018 Naturbord Granit Fundament Rückenstütze 2seitig C20/25 D 25cm Formtyp A3 - gerade**
Bordstein aus Naturstein,
gemäß DIN EN 1343
Formtyp A3 mit Anlauf - gerade
Format: (150+30)x300mm
Gesteinart Granit, Oberfläche gestockt,
mit Fundament und 2-seitiger Rückenstütze
aus Beton mit einer Zusammensetzung C 20/25 DIN EN 206 und DIN 1045-2, Bettungsdicke 25 cm,
Breite der Rückenstütze 15 cm,
mit Bewegungsfuge alle 8 m,
Fugenbreite 10 mm.
Menge: 71,000 m

**04.10.0019 Naturbord Kurve AR 5m Granit Fundament Rückenstütze 2seitig Formtyp A3, C20/25 D 25cm**
Bordstein aus Naturstein als Kurvenstein,
gemäß DIN EN 1343
Formtyp A3 mit Anlauf bei Außenradius, -
Außenradius 5 m,
Format: (150+30)x300mm
Gesteinart Granit, Oberfläche gestockt,
mit Fundament und 2-seitiger Rückenstütze
aus Beton mit einer Zusammensetzung C 20/25 DIN EN 206 und DIN 1045-2, Bettungsdicke 25 cm,
Breite der Rückenstütze 15 cm,
mit Bewegungsfuge alle 8 m,
Fugenbreite 10 mm.
Menge: 8,000 m

**04.10.0020 Naturbord Kurve IR 12m Granit Fundament Rückenstütze 2seitig Formtyp A3, C20/25 D 25cm**
Bordstein aus Naturstein als Kurvenstein,
gemäß DIN EN 1343
Formtyp A3 mit Anlauf bei Innenradius, -
Innenradius 12 m,
Format: (150+30)x300mm
Gesteinart Granit, Oberfläche gestockt,
mit Fundament und 2-seitiger Rückenstütze
aus Beton mit einer Zusammensetzung C 20/25 DIN EN 206 und DIN 1045-2, Bettungsdicke 25 cm,
Breite der Rückenstütze 15 cm,
mit Bewegungsfuge alle 8 m,
Fugenbreite 10 mm.
Menge: 37,000 m

**04.10.0021 Naturbord Kurve AR 3,50m Granit Fundament Rückenstütze 2seitig Formtyp A3, C20/25 D 25cm**
Bordstein aus Naturstein als Kurvenstein,
gemäß DIN EN 1343
Formtyp A3 mit Anlauf bei Außenradius, -
Außenradius 3,50 m,
Format: (150+30)x300mm
Gesteinart Granit, Oberfläche gestockt,
mit Fundament und 2-seitiger Rückenstütze
aus Beton mit einer Zusammensetzung C 20/25 DIN EN 206 und DIN 1045-2, Bettungsdicke 25 cm,
Breite der Rückenstütze 15 cm,
mit Bewegungsfuge alle 8 m,
Fugenbreite 10 mm.
Menge: 15,000 m

**04.10.0022 Naturbord Kurve AR 6,0m Granit Fundament Rückenstütze 2seitig Formtyp A3, C20/25 D 25cm**
Bordstein aus Naturstein als Kurvenstein,
gemäß DIN EN 1343
Formtyp A3 mit Anlauf bei Außenradius, -
Außenradius 6,0 m,
Format: (150+30)x300mm
Gesteinart Granit, Oberfläche gestockt,
mit Fundament und 2-seitiger Rückenstütze
aus Beton mit einer Zusammensetzung C 20/25 DIN EN 206 und DIN 1045-2, Bettungsdicke 25 cm,
Breite der Rückenstütze 15 cm,
mit Bewegungsfuge alle 8 m,
Fugenbreite 10 mm.
Menge: 8,000 m

*Hinweis: Wege mit Pflasterbelag Rutschfestigkeitsklasse R11 - Betonpflaster*
Wege mit Pflasterbelag

Allgemeiner Hinweis: die Rutschfestigkeitsklasse für Beton- und Natursteinbeläge muss R11 sein.

**04.10.0023 Plattenbelag Betonpl. L/B/D 350/350/65mm grau gestrahlt Kante abgeschrägt Bettung Splitt 1/5 D 4+/-1cm Hoffläche Sand 0/2 einkehren einschlämmen B 5+/-1mm**
STLB-Bau 2024-04 080
Plattenbelag aus Platten aus Beton, DIN EN 1339, barrierefrei DIN 18040-3, ungebundene Bauweise, Maße L/B/D 350/350/65 mm, Plattenmaßabweichung N, Diagonalabweichung J, Witterungswiderstand D, Biegezugfestigkeit T, Abriebwiderstand F, Bruchlast Klasse 11, Farbton grau, Oberfläche gestrahlt, Kante abgeschrägt, Horizontal-/Vertikalschenkel bis 2 mm, Platten einschichtig, von Hand verlegen, Tragschicht wird gesondert vergütet, Bettung aus Gesteinskörnung Körnung 1/5 aus natürlichen gebrochenen Gesteinskörnungen (Splitt), TL Pflaster-StB Kategorie GN, Dicke 4 +/-1 cm, in parallelen Reihen, in Hofflächen, Baustoffgemisch für Fugen, Körnung 0/2 aus natürlichen ungebrochenen Gesteinskörnungen (Sand) einkehren und einschlämmen, Fugenbreite 5 +/-2 mm, einschl. Verdichten des Plattenbelages, Ausführung gemäß Einzelbeschreibung.
Menge: 450,000 m2

**04.10.0024 Plattenbelag Natursteinpl. Bahnenware D 8cm Granit gelb abgerieben Kante abgeschrägt Bettung Splitt 1/5 D 4+/-1cm Hoffläche Sand 0/2 einkehren einschlämmen B 5+/-1mm**
*** Leitbeschreibung
STLB-Bau 2024-04 080
Plattenbelag aus Platten aus Naturstein, DIN EN 1341, barrierefrei DIN 18040-3, ungebundene Bauweise, als Bahnenware, Plattenmaßabweichung P1, Diagonalabweichung D1, Dickenabweichung Klasse 1, Bruchlast Klasse 2, Dicke 8 cm, Gesteinsart Granit, Farbton gelb, Oberfläche abgerieben, Kante abgeschrägt, Horizontal-/Vertikalschenkel bis 2 mm, von Hand verlegen, Tragschicht wird gesondert vergütet, Bettung aus Gesteinskörnung Körnung 1/5 aus natürlichen gebrochenen Gesteinskörnungen (Splitt), TL Pflaster-StB Kategorie GN, Dicke 4 +/-1 cm, in parallelen Reihen, in Hofflächen, Baustoffgemisch für Fugen, Körnung 0/2 aus natürlichen ungebrochenen Gesteinskörnungen (Sand) einkehren und einschlämmen, Fugenbreite 5 +/-2 mm, einschl. Verdichten des Plattenbelages.
Menge: 577,000 m2
*Unterbeschreibung 1 UB Granitplatten Format: B 35cm, in freien Längen*
UB Granitplatten

Format:
Breite 35cm
Länge: in freien Längen

**04.10.0025 Pflasterdecke Natursteinpflaster (Großstein mit Splittfuge) Granit L/B/H 160-200/160/160mm Bettung Stoffe begrünbar D 3-5cm**
Pflasterdecke als radial gepflasterte Baumscheibe
nach FLL-Richtlinien für Planung, Bau und Instandhaltung von begrünbaren Flächenbefestigungen,
aus Natursteinen DIN EN 1342, Granit,
Maße L/B/H 160-200/160/160 mm,
Nutzungskategorie N 2,
Bettung als Vegetationstragschicht, nach FLL-Richtlinie für die Planung, Ausführung und Unterhaltung von begrünbaren Flächenbefestigungen,
Dicke 3 bis 5 cm,
Pflasterfugen verfüllen bis Oberkante des Belags
mit Splitt 2/5
Fugenbreite 15 mm.

Bereich Baumscheiben
Menge: 10,000 m2

**04.10.0026 Pflasterdecke Natursteinpflaster (Kleinsteinpflaster) Granit grau L/B/H 80/80/80mm Wasserspielbereich Bettung Brechsand-Splitt 0/5 D 4+/-1cm Splitt 2/5 einkehren einschlämmen B 6+/-3mm**
Pflasterdecke DNV Richtlinie Pflaster und Plattendecken,
aus Natursteinen DIN EN 1342,
ungebundene Bauweise, Granit, grau,
Oberfläche abgerieben, Maße L/B/H 80/80/80 mm, Dickenabweichung Klasse 0,
Grenzabmaße vom Hinterschnitt der Seiten Klasse 0, Grenzabmaße von gehauenen und grob strukturierten Sichtflächen Klasse 0,
verlegen in Reihen mit versetzten Fugen,
in erhöhter Insel bei Wasserspiel,
Tragschicht wird gesondert vergütet,
Bettung aus natürlichen gebrochenen Gesteinskörnungen (Splitt-Gemisch) Körnung 2/5,
TL Pflaster-StB Kategorie GN, Dicke 4 +/-1 cm, Gesteinskörnung für Fugen,
Körnung 2/5 aus natürlichen gebrochenen Gesteinskörnungen (Splitt) einkehren und einschlämmen,
Farbton Fugen grau,
Fugenbreite 6 +/-3 mm.
Menge: 72,000 m2

**04.10.0027 Pflasterdecke Betonpflaster Abstandhalter L/B 150/150mm D 120mm Kante abgeschrägt Hoffläche Bettung Stoffe begrünbar D 3-5cm**
STLB-Bau 2024-04 003
Pflasterdecke nach FLL-Richtlinien für Planung, Bau und Instandhaltung von begrünbaren Flächenbefestigungen, aus Pflastersteinen aus Beton, TL Pflaster-StB, mit Abstandhaltern, Maße L/B 150/150 mm, Dicke 120 mm, max. Differenzen K, Kante abgeschrägt, Horizontal-/Vertikalschenkel bis 2 mm, in Reihen mit versetzten Fugen, Oberfläche sandgestrahlt, Farbton grau, in Hofflächen, Bettung nach FLL-Richtlinie für die Planung, Ausführung und Unterhaltung von begrünbaren Flächenbefestigungen, Dicke 3 bis 5 cm, Pflasterfugen verfüllen bis 20 mm unter Oberkante des Belags mit Bettungsstoff, Fugenbreite 30 mm.
Menge: 46,000 m2

**04.10.0028 Pflasterdecke Betonpflaster Abstandhalter L/B 300/200mm D 100mm Kante abgeschrägt Hoffläche Bettung mit Splittfuge Körnung 2/5**
Pflastersteinen aus Beton,
TL Pflaster-StB, mit Abstandhaltern,
Maße L/B 300/200 mm, Dicke 100 mm,
max. Differenzen K, Kante abgeschrägt, Horizontal-/Vertikalschenkel bis 2 mm,
in Reihen mit versetzten Fugen,
Oberfläche sandgestrahlt,
Farbton grau, in Hofflächen,
Bettung Splitt 2/5
Dicke 3 bis 5 cm,
Pflasterfugen verfüllen bis r Oberkante des Belags mit Bettungsstoff, Splitt 2/5
Fugenbreite 30 mm.

Bereiche: Hoffläche TG
Menge: 590,000 m2

**04.10.0029 Zulage zur Pos. Pflasterarbeiten in Schachtabdeckungen (rund / eckig) herstellen**
Zulage zur Pos. PFlasterarbeiten herstellen.
Zulage für die Erschwernisse und dabei entstehenden Mehrkosten beim Einbau des Pflasterbelags
in ausfüllbare Schachtabdeckungen.
Schachtabdeckungen rund / eckig, alle Formate
Menge: 2,000 St

**04.10.0030 Schächte und Schieber anpassen in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Wege- und Platzflächen
Objekt = Schieberkappen im Rahmen der Pflasterarbeiten freilegen und Innenteil höhenmäßig anpassen.
Bis +/- 15 cm
Menge: 2,000 St

**04.10.0031 Schächte anpassen vom AN angegl. Kabelzugschächte in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 3,000 St

**04.10.0032 Schnitt Betonpflasterbelag gerade/radial Stärke 8 / 10cm**
Schnitt zu den vorbeschriebenen Pflasterbelägen aus Beton, Stärke 8 / 10cm,
für das exakte Anpassen an Einbauten und Begrenzungen.
Schnittführung radial, senkrecht und diagonal.
Anfallendes Material beseitigen einschl. Entsorgungsgebühr.
Menge: 70,000 m

**04.10.0033 Betonrückenstütze herstellen**
Betonrückenstütze als Randeinfassung
für Pflasterbeläge mit geradem Abschluss,
einseitig aus Beton C 20/25 DIN EN 206-1,
Höhe Rückenstütze bis 1/2 Platten / Pflasterhhöhe
Breite 10 bis 15 cm so wie einer Dicke bis 15 bis 20cm
Menge: 125,000 m

*Hinweis: Verkehrsfläche / Platz östlich Mensa Großsteinpflaster*

**04.10.0034 Pflasterdecke Natursteinpflaster Granit grau L/B/H 160/160/160mm, mind. Bk1,8 gebundene Bauweise**
Pflasterdecke, barrierefrei DIN 18040-3,
aus Natursteinen DIN EN 1342,
aus 16,0 cm Großsteinpflaster, barrierefreie Ausführung
 /allseitig bearbeitet (gesägt) mit gebundenen Fugen
und gebundener Bettung
5,0 cm hydraulisch gebundene Bettung,
gemäß ZTV Stra Mü Anhang 4, Blatt 11.
Steinunterseite mit Haftschicht
gemäß ZTV Stra Mü, Abschnitt B.4.5.2.2.4.
Verfugungen mit Fugenmörtel Typ A
(Bindermittel Zement ggf. modifiziert)
gemäß ZTV Str Mü Anhang 4, Blatt 11.
Die Haftschicht muss dem angebotenen System
aus Bettungs- und Fugenmörtel entsprechen und von dem Hersteller der Mörtel in dieser Kombination zugelassen sein. 14,0 cm PA 22 T WDA 25/55-55,
35,0 cm Frostschutzkies,
70,0 cm Gesamtaufbau
Menge: 380,000 m2

*Hinweis: Wege mit Asphaltbelag*
Für den Transport von Asphaltmischgut müssen
thermoisolierte Fahrzeuge mit einer
Horizontalabschiebeeinrichtung eingesetzt werden.
Anschlussnähte:
Die Nahtflanken der gegebenen Asphaltschichten sind
gemäß gültiger ZTV Asphalt-Stb und M SNAR
vorzubereiten.
Die Art des Materials ergibt sich aus der angrenzenden
Asphaltschicht.
Gussasphaltrinne herstellen:
Die Oberfläche der gegebenen Befestigung unter der
Gussasphaltrinne ist vor dem Einbau der Rinne
vorzubereiten und zu reinigen,
die Leistung ist in die Position "Gussasphaltrinne"
herstellen mit einzukalkulieren und wird nicht
gesondert vergütet.
Probenahmen:
Diese sind fachgerecht und nach den Vorgaben durch
geschultes Personal zu entnehmen,
werden diese fehlerhaft entnommen, gehen daraus resultierende Mängelansprüche zu Lasten des AN.

**04.10.0035 PA 22 T WDA, d=17cm, B25/55-55(Pmb45) - Wege und Plätze**
PA 22 T WDA, herstellen
einbauen und verdichten
Hohlraumgehalt der fertigen Schicht 15 bis 18 Vol.-%
Die Zugabe von Ausbauasphalt ist nicht zugelassen.
Einbaudicke in cm (verdichteter Zustand): ‘17,0‘Bindemittel
Bitumen 25/55-55 (Pmb 45)
Bereich = Wege und Platzflächen
Einbau mit Fertiger (bei nicht mit dem Fertiger
erreichbaren Flächen Einbau mit Hand)
Für das Mischgut ist ein gesonderter
Eignungsprüfbericht vorzulegen
Menge: 1630,000 m2

**04.10.0036 Oberfläche reinigen, ansprühen Bit. Befestigung Hofflächen + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Hofflächen und dergl.
Belastungsklasse 1,8 - 0,3
Material C40B5-S
Lösemittelhaltige Bitumenemulsion
mit Hochdruck reinigen
Menge: 1630,000 m2

**04.10.0037 AB AC 11 DS D 4cm B50/70 (B 65) - Wege und Plätze**
Asphaltbeton AC 11 DS herstellen
Asphaltbeton AC 11 DS einbauen und verdichten.
Einbaudicke in cm (verdichteter Zustand): 4
Bindemittel Bitumen B 50/70 (B 65)
Bereich = Wege und Plätze
Einbau mit Fertiger (bei nicht mit dem Fertiger zu
erreichenden Flächen Einbau von Hand
Menge: 1630,000 m2

**04.10.0038 Gussasphalt 0/8 herstellen**
Gussasphalt 0/8 herstellen
Splittreichen Gussasphalt der Körnung 0/8 mm einbauen.
Einbaudicke: 3,0 cm einschl. eingedrücktem Einstreumaterial
pigmentiertes (sandfarben) Bindemittel
Im Übrigen gelten die Anforderungen an Gussasphalt
MA 8 S der aktuell gültigen ZTVStraMü
Einbau von Hand, ggfs. mit Geräteunterstützung.
Der Einbau hat bahnweise in ca. 2m breiten Streifen zu erfolgen, einschl. senkrechter Abstellung der folgenden Anschlusskanten.
Im noch heißen Zustand ist die Oberfläche mit ca. 15-20 kg/m2
gewaschenem,staubfreien, getrocknetem und erwärmten
Gesteinsmaterial (farblos umhüllt) gleichmäßig abzustreuen und
mit einer leichten Glattmantelwalze anzudrücken, so dass die
Optik einer wassergebundenen Decke erzeugt wird.
Der nicht anhaftende Teil des Abstreumaterials ist
abzukehren und einer Wiederverwertung zuzuführen.
Abstreuung mit farblos umhüllten Splitt (Rundkorn)
Körnung 2/5 mm sandfarben
Für das Mischgut und Abstreumaterial ist ein
gesonderter Eignungsbericht vorzulegen
Menge: 1630,000 m2

**04.10.0039 Zulage zur Pos. Gussasphalt 0/8 in Schachtabdeckungen (rund / eckig) herstellen**
Zulage zur Pos. Gussasphalt 0/8 herstellen.
Zulage für die Erschwernisse und dabei entstehenden Mehrkosten beim Einbau des Gussasphaltes (Olympiamastix)
in ausfüllbare Schachtabdeckungen.
Schachtabdeckungen rund / eckig, alle Formate
Menge: 4,000 St

**04.10.0040 Zulage zur Pos. Gussasphalt 0/8 Einbau um Beton- / Natursteinfertigteile**
Zulage zur Pos. Gussasphalt
Bereich: Beton- / Natursteinfertigteile
Die Zulage umfasst den Schutz der Fertigteile und die
Erschwernisse beim Einbau des Gussasphaltes entlang und
unterhalb der schräg in die Platzfläche hinausragenden
Einbauteile
Menge: 36,000 m

**04.10.0041 Schächte und Schieber anpassen in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Bereich = Wege- und Platzflächen
Objekt = Schieberkappen unmittelbar nach dem
Fertiger (vor dem 1. Walzgang) freilegen und
Innenteil höhenmäßig anpassen.
Bis +/- 15 cm
Menge: 4,000 St

**04.10.0042 Straßenabläufe anpassen vom AN angegl. in Asphalt Wege u. Plätze**
Straßenabläufe anpassen
Vorhandene Sparteneinbauten und -objekte
zur Höhersetzung bzw. Anpassung freilegen.
Unbrauchbares Material wird Eigentum des AN und ist
einer Wiederverwertung zuzuführen.
Die vorhandenen Abdeckungen bzw. Eisenteile sind
nach Angabe der Beauftragten des AG durch den AN
höhenmäßig anzugleichen.
Nach dem Anpassen sind die Objekte mit
Beton C 20/25 einzubetonieren.
Eine Auffüllung mit bit. Mischgut ist nicht zulässig.
(gilt nur für Asphaltflächen)
Straßenabläufe, Hofsinkkästen u. ä.
Bereich = Wege und Platzflächen
Bis +/- 15 cm
Menge: 19,000 St

**04.10.0043 Schächte anpassen vom AN angegl. Kabelzugschächte in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 2,000 St

*Hinweis: Hinweis elektrisch beheizte TG-Abfahrt in Ortbeton*
Hinweis elektrisch beheizteTG-Abfahrt in Ortbeton

Beton muss vor dem ersten Frost-Taumittelwechsel austrocknen, alternativ ist eine Wirksame Hydrophobierung aufzubringen!

**04.10.0044 Werkstattzeichnung Ortbetondecke TG**
*** Pauschalposition
Werks- und Montagezeichnung für elektrisch beheizte Ortbetondecke TG-Abfahrt
einschließlich Detailierungen aller Verbindungen, Einbauten (Rinne, Trapezleiste, Heizschleifen, etc) und Bewehrungseinlagen sowie Angabe der Qualitäten.

Die Lieferung und Einbau der Heizschleifen erfolgt durch das Gewerk ELT!

Die Zeichnungen und Details sind vor Ausführungsbeginn seitens der Tragwerksplanung und Elektroplanung freizugeben
Menge: 1,000 psch

**04.10.0045 Prüfung der Fugenplanung**
Prüfung der Fugenplanung auf der Grundlage der derzeit zutreffenden Regelwerke.
Sofern sich hierbei Änderungen in der Fugenplanung ergeben, ist der geänderte Fugenplan 6 Wochen vor Ausführungsbeginn vorzulegen.
Alternative Fugenplanungen des Bieters müssen vor der Ausführung durch den AG genehmigt werden.
Menge: 1,000 St

**04.10.0046 Musterfläche herstellen**
Musterfläche für nachfolgend beschriebenen Belag herstellen.
Größe 2x2m
Die Musterfläche muss sofort mit Beginn der Baumaßnahme hergestellt werden und ist als Referenzfläche während der Belagsarbeiten vorzuhalten sowie nach Fertigstellung der Belagsarbeiten wieder abzubauen.
Die freigegebene Musterfläche dient als Grundlage für die Herstellung der Flächenbefestigung aus Ortbeton.
Menge: 4,000 m²

**04.10.0047 Ortbeton Sauberkeitsschicht Bodenplatte TG unbewehrt C25/30 D 5-8cm**
Ortbeton Sauberkeitsschicht, für Bodenplatte TG-Abfahrt,
Untergrund geneigt, obere Betonfläche geneigt,
Neigung über 2 bis 8%, als unbewehrter Beton,
Normalbeton C 25/30 DIN EN 206, DIN 1045-2,
natürliche Gesteinskörnung, Dicke 5-8 cm.
Menge: 390,000 m2

**04.10.0048 Ortbetondecke mit Frostschürzen C35/45 XC4, XD3, XF2, XM1,WA, D 20 + 6 cm**
Betondecke ZTV Beton-StB aus Ortbeton inkusive Frostschürzen,
Belastung mit Fahrzeugen bis 16 t Gesamtgewicht,
Beton C35/45 XC4, XD3, XF2, XM1,WA,
DIN EN 206, DIN 1045-2,
Farbe: grau nach Bemusterung
ohne RC-Baustoffe und industriell hergestellte Gesteinskörnungen,
Expositionsklasse Frostangriff mit und ohne Taumittel XF2,
Expositionsklasse Betonkorrosion durch Verschleißbeanspruchung XM1,
Expositionsklasse Bewehrungskorrosion, ausgelöst durch Karbonatisierung XC4,
Expositionsklasse Bewehrungskorrosion, verursacht durch Chloride, XD3,
Feuchtigkeitsklasse WA,
Straßenbeton mit Fließmittel nach ZTV Beton-StB,
Konsistenzklasse F3, untere Grenze
Gesteinskörnung Körnung 0/22,
Körnung über 8mm mind. 50 Gew.-% aus Edelsplitt.

Erstellung der Mischungsberechnung durch den AN,
Mischungsberechnung ist durch die Tragwerksplanung im Vorfeld freizugeben!

Einbau möglichst mit Fertiger
gleichmäßige Farbe durch gleichbleibende Ausgangsstoffe und konstante Betonzusammensetzung
Decke zweischichtig,
Dicke der Decke 20 + 6 cm, Mehraufwand einzukalkulieren
Oberfläche geneigt mit verschiedenen Neigungen von ca. 2 bis 8%,
Stichmaße als Grenzwerte bei Messpunktabstand 4m max. 5mm
Einbau zwischen angrenzenden Bauteilen (Bordsteine, Rinne, etc.)
Betonoberfläche mit Stahlbesen abziehen (Besenstrich),
Rutschfestigkeitsklasse R11,
einschl. Reinigung der Betonoberfläche vor Abnahme.
Menge: 390,000 m²

**04.10.0049 Ortbetondecke, Zulage Frostschürzen**
Ortbetondecke, Zulage Frostschürze
für das Bewehren der Betondecke
mit Frostschürzen bügelartig gebogene Bewehrung und gerade Bewehrung

Die Einbaubereiche sind vor Ausführung in einem Plan darzustellen, zur Freigabe durch den Tragwerksplaner und Elektroplaner, Zeichnung zweifach, in Papierform.

Ausführung erst nach Freigabe durch den AG.
Menge: 600,000 kg

**04.10.0050 Ortbetondecke, Zulage Unterstützungskörbe Typ DBV-BK**
Ortbetondecke, Zulage Unterstützungskörbe
Trägerelement der Mattenbewehrung Q524A als Träger für Heizschleifen
Unterstützungskörben Typ DBV-BK

Die Einbaubereiche sind vor Ausführung in einem Plan darzustellen, zur Freigabe durch den Tragwerksplaner und Elektroplaner, Zeichnung zweifach, in Papierform.

Ausführung erst nach Freigabe durch den AG.
Menge: 600,000 m

**04.10.0051 Ortbetondecke, Zulage Bewehrung für Heizmatten Mattenbewehrung Q524A**
Ortbetondecke, Zulage Bewehrung für Heizmatten
für das Bewehren der Betondecke
mit Mattenbewehrung Q524A (teilweise vor Ort zu schneiden) als Träger für Heizschleifen, verlegt auf Unterstützungskörben Typ DBV-BK aus vor Position.

Die Einbaubereiche sind vor Ausführung in einem Plan darzustellen, zur Freigabe durch den Tragwerksplaner und Elektroplaner, Zeichnung zweifach, in Papierform.

Ausführung erst nach Freigabe durch den AG.
Menge: 3500,000 kg

**04.10.0052 Zulage Fugeneinlage Trapezleiste**
Zulage Fugeneinlage durch Trapezleiste
in Ortbetonbetondecke nach Angabe Tragwerksplanung
Menge: 60,000 m

**04.10.0053 Zulage für Rinnenaussparung in Ortbetondecke**
Zulage für Rinnenaussparung in Ortbetondecke
in Form einer Holzschalung
abgestimmt auf einzubauenden Rinnenkörper
Menge: 20,000 m

*Hinweis: Fallschutzflächen*

**04.10.0054 Sohlbelag / Grabeschutz für Fallschutzflächen aus Rasengittersteinen 60/40, D8cm**
Sohlbelag / Grabeschutz für Fallschutzflächen
aus Rasengittersteinen 60/40, D8cm

in ungebundene Bauweise,
Qualität: D I bzw, K D I
Maße L/B/D 600/400/80 mm,
Farbton grau
Oberfläche gestrahlt,
Tragschicht wird gesondert vergütet,
Bettung aus Baustoffgemisch Körnung 2/6 aus natürlichen gebrochenen Gesteinskörnungen (Splitt)
Dicke 3 bis 5 cm,
in Reihenverband mit versetzter Fuge
Bettungsstoff  = Fugenverfüllung einkehren
.
Bereich: Fallschutzflächen
Menge: 252,000 m²

**04.10.0055 Spielplatzbelag aus Holzschnitzeln, Einbaudicke 10-40 cm**
Spielplatzbelag aus Holzschnitzeln,
lose geschüttet,
bestehend aus unbehandelten, geschredderten, trockenen Resthölzern (Innenfeuchte 15 20 %),
ohne Rinden- und Laubanteile, kein Frischholz,
Körnung ca. 5-50 mm,
naturbelassen
Material frei von scharfkantigen oder gefährlich
vorstehenden Teilen
Mit TÜV-Bericht (gem. DIN EN 1177:2008),
Prüfzeugnis zum Brandverhalten und zur Pflanzenverträglichkeit, zertifiziert nach DIN EN 1176
Einbaudicke 10 cm, Balancierbereiche
Einbaudicke 40 cm, Schaukel- und Kletterbereiche
Feststellung der Dicke drei Wochen nach Andeckung
Farbe: naturfarben / naturbelassen

Angebotenes Erzeugnis:

'...................................................................................'
(vom Bieter zwingend einzutragen).
Menge: 105,000 m³

#### Bereich 04.11 Sportplatzflächen

**04.11.0001 Erstellen einer Freigabedokumentation - Titel Sportplatzfläche**
*** Pauschalposition
Erstellen und Vorlegen einer Produktfreigabedokumentation
in Papier- und elektronischen Dokumentation.
Über die Produkte der Sportflächen vor Beginn der Arbeiten zur Prüfung und Freigabe durch den AG / der beauftragten Objektüberwachung.

Bestellung erst nach Prüfung und Freigabe möglich.

Geordnet nach der Struktur der Titel und Positionen dieses Leistungsverzeichnisses.

Produktfreigabedokumentation mit folgendem Inhalt:

- Datenblätter zu allen verwendeten Materialien
- Nachweis der zu verwendenden Baustoffe
- Produktdatenblätter
- Prüfprotokolle, Prüfzeugnisse
- technische Datenblätter

Die Zusammenstellung der Produktfreigabedokumentation erstreckt sich über den Titel Retentionsdach

Die Dokumentation ist einfach als Papierausdruck in Ordner
und einfach digital als Download zu übergeben.
Menge: 1,000 psch

**04.11.0002 FSS Bk1,0 DPr1 EV2 120MPa 0/45 D 35cm**
Frostschutzschicht, Belastungsklasse RStO 12 Bk1,0, Verdichtungsgrad mind. DPr 1, Verformungsmodul auf der Oberfläche mind. EV2 120 MPa, aus Baustoffgemisch für Frostschutzschicht, natürliche Gesteinskörnung TL Gestein, Körnung 0/45, Schichtdicke 35 cm, Feinanteil Kategorie UF 3, im eingebauten Zustand max. 3 % Feinanteile, Arbeiten mit Gerät, Ausführung gemäß Zeichnung und Einzelbeschreibung.
Menge: 199,000 m3

*Hinweis: Einfassungen*

**04.11.0003 Bordstein aus Beton liefern und einbauen Format 8x50x100, Tiefbord mit Fase**
Bordstein aus Beton liefern und einbauen
Format 8x50x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 103,000 m

**04.11.0004 Bord- / Einfasssteine Beton / Polymerbeton schneiden, D 80mm**
Bord- / Einfasssteine
aus Beton / Polymerbeton schneiden,
Dicke 80mm

Herstellen von geraden Schnittkanten,
mit Nassschneidegerät.

Anfallende Material wird Eigentum des AN
und ist einer geeigneten Wiederverwetung zuzuführen
Menge: 6,000 St

*Hinweis: Allwetterplatz - Kugelstoßen*

**04.11.0005 Schottertragschicht ohne Bindemittel Kunststofffläche (Kugelstoßen) Kies-Sand-Gemisch D 120mm EV2 80MPa**
Schottertragschicht ohne Bindemittel
für Kunststofffläche,
aus natürlicher gebrochener Gesteinskörnung,
Körnung 0/32, Schichtdicke 120 mm,
Verformungsmodul mind. EV2 80 MPa,
zulässige Abweichung von der Nennhöhe +/- 20 mm

Dem AG ist vor der Ausführung das Ergebnis folgender
Eignungsprüfungen am Baustoffgemisch vorzulegen:
DIN 18035-6 Tabelle 2

Bereich: Kugelstoßen
Menge: 10,000 m3

**04.11.0006 Schottertragschicht ohne Bindemittel Kunststofffläche (Kugelstoßen) Kies-Sand-Gemisch D 80mm EV2 80MPa**
Schottertragschicht ohne Bindemittel
für Kunststofffläche,
aus natürlicher gebrochener Gesteinskörnung,
Körnung 0/22, Schichtdicke 80 mm,
Verformungsmodul mind. EV2 80 MPa,
zulässige Abweichung von der Nennhöhe +/- 20 mm

Dem AG ist vor der Ausführung das Ergebnis folgender
Eignungsprüfungen am Baustoffgemisch vorzulegen:
DIN 18035-6 Tabelle 2

Bereich: Kugelstoßen
Menge: 5,000 m3

**04.11.0007 Sohlbelag / Grabeschutz für Beachvolleyball aus Rasengittersteinen 60/40, D8cm**
Sohlbelag / Grabeschutz für Beachvolleyball
aus Rasengittersteinen 60/40, D8cm

in ungebundene Bauweise,
Qualität: D I bzw, K D I
Maße L/B/D 600/400/80 mm,
Farbton grau
Oberfläche gestrahlt,
Tragschicht wird gesondert vergütet,
Bettung aus Baustoffgemisch Körnung 2/6 aus natürlichen gebrochenen Gesteinskörnungen (Splitt)
Dicke 3 bis 5 cm,
in Reihenverband mit versetzter Fuge
Bettungsstoff  = Fugenverfüllung einkehren
.
Bereich: Sandflächen
Menge: 337,000 m²

**04.11.0008 Kontrollprüfung ungebundene Tragschicht**
Kontrollprüfung der ungebundenen Tragschicht
in eingebauter Fläche auf:
Funktionsfähigkeit entspr. DIN 18035 T6
sowie Übereinstimmung mit dem Gemisch der Eignungsprüfung.

Die Prüfung umfasst:

 Probenahme
 Entnahmewassergehalt
 Korngrößenverteilung
 Wasserdurchlässigkeit kf* inkl. Proctordichte
 Kornform
Menge: 2,000 St

**04.11.0009 wasserdurchlässige Asphalttragschicht PA11 herstellen gemäß DIN 18035-6, D:6,5cm**
Asphalttragschicht herstellen
für Kunststoffflächen Anforderungen
(Laborwerte und in eingebautem Zustand)
gemäß DIN 18035-6
jedoch mit erhöhten Anforderungen an die Ebenheit:
Stichmaße als Grenzwert bei Messpunktabstand
1 m max. 3 mm
4 m max. 8 mm
Höhenlage: Grenzabmaß von der Nennhöhe +/- 10 mm
Die kraftschlüssige Verbindung des Kunststoffbelags zu
angrenzenden Bauteilen ist durch die Ausbildung einer
Nut sicher zu stellen
in wasserdurchlässiger Bauweise
einschichtige offenporige Asphaltschicht, PA 11
Einbaudicke 65 mm
Verjährungsfrist für Mängelansprüche 5 Jahre

Bereich: Laufbahn + Allwetterplatz
Menge: 60,000 m2

**04.11.0010 Kontrollprüfung wasserdurchlässigkeit Bit. Tragschicht**
Prüfung der Wasserdurchlässigkeit entspr. DIN 18035 T6
im Feldversuch.

Bituminöse Tragschicht
Menge: 1,000 St

**04.11.0011 Kunststoffbelag Allwetterplatz (Kugelstoßen) Belagstyp B - beige**
Kunststoffbelag wasserdurchlässig.
Belagstyp B - zweischichtig im Ortseinbau - Handeinbau.

Basisbelag: Gummigranulat 1/4 - 1/5mm, Bindemittel PU.
Schichtdicke 13mm.

Oberschicht: EPDM+PU umhüllt 1/3 - 1/4mm, flach
gelagert
Farbe beige, Schichtdicke 7mm.

Gesamtschichtdicke: 20mm
Anforderungen: Wasserdurchlässigkeit:  > 0,02 cm/s

Ebenheit:  Stichmaße bei Messpunktabstand
  1 m  < =  2 mm
  4 m  < =  6 mm

Hinweis: Mit dem Angebot sind folgende Unterlagen
vorzulegen.

  Eignungsprüfung vom

'.........'
(vom Bieter zwingend einzutragen).

  durch Institut

'.........'
(vom Bieter zwingend einzutragen).

  erste Fremdüberwachung vom

'.........'
(vom Bieter zwingend einzutragen).

'.........'
durch Institut

angebotenes Erzeugnis:

'.........'
(vom Bieter zwingend einzutragen).

letzte Fremdüberwachung vom.

'.........'
(vom Bieter zwingend einzutragen).

durch Institut

'.........'
angebotenes Erzeugnis:

'.........'
(vom Bieter zwingend einzutragen).

Alle Prüfberichte - nicht älter als 12 Monate - sowie
Bestätigungen der Prüfinstitute sind bei Angebotsabgabe
vorzulegen.

Liegen diese nicht vor, wird das Angebot nicht
gewertet.
Menge: 60,000 m2

**04.11.0012 Kontrollprüfung wasserdurchlässigkeit Kunst.Belag**
Prüfung der Wasserdurchlässigkeit entspr. DIN 18035 T6
im Feldversuch.

Kunststoffbelag
Menge: 1,000 St

**04.11.0013 Sand für Sport 0,3-1,0mm (Beachvolleyball)**
Sand für Sportflächen profilgerecht einbauen
Sand aus Erstgewinnung in Naßabsiebung aus rundkörnigem
Quarzsand mit folgenden Anforderungen:
(Beachvolleyball)
hydroklassierter Sand 0,3 - 1,0mm
Ungleichförmigkeitszahl U3 - U4,
karbonatfrei, brechkornfrei
max. Wassergehalt kleiner 4 Massen%,
Anlieferung mit Planen abgedecken Fahrzeugen
Einbaudicke 40 cm

Eignungsnachweis, durch Eignungsprüfung und
Mustervorlage mind. 5l.
Liefernachweis durch Originallieferscheine.

angebotenes Baustoffgemisch:

'.........'
(vom Bieter zwingend einzutragen).
Menge: 135,000 m3

**04.11.0014 Kontrollprüfung Kraftabbau Kunststoff**
Prüfung des Kraftabbaus des Kunststoffbelages
gem. DIN EN 14877.
Menge: 1,000 St

**04.11.0015 Markierung für Kunststoffbelag (Kugelstoßen)( aufspritzen verschiedenfarbig, nach Angabe AG**
Einmessen und Herstellen
der Markierungen für Kugelstoßen
gemäß Plan oder Vorgabe der Bauleitung einmessen
inklusive Meßpunkte mittels Markierungsplatten aus schlagfestem u. wetterfestem Material,
mit Bezeichnungen, an der Laufbahnbegrenzung .
Gewährleistung 5 Jahre
verschiedenfarbig, abriebfest bzw. wetterfest aus
Kunststofffarbe aufspritzen
Linien 5 cm breit
Farben nach Angabe vor Ort

Die Lage aller Meßpunkte ist in einer Zeichnung
festzuhalten und der Bauleitung zu übergeben.
Menge: 15,000 m

**04.11.0016 Kugelstoßkreis liefern, einbauen**
Stoßkreis als Stahlbetonfertigteil,
Beton: min. C35/45 XF 4 DIN EN 206-1, DIN 1045-2,
für Kugelstoß gemäß DIN 18035 Teil 8.

Trägerelement Alu - zweiteilig mit eingeschweißten
Streben.
Auflage für Stoßbalken, einschl. Stoßbalken aus GFK mit
Sektorenbandbefestigung.

Stoßbalkenbefestigung entspr. Herstellerangaben.
Befestigungselemente in Edelstahl.

angebotenes Baustoffgemisch:

'.........'
(vom Bieter zwingend einzutragen).
Menge: 1,000 St

**04.11.0017 Abstoßbalken / Übungsbalken Kugelstoßen, GFK liefern, einbauen, L 15m**
Stoßbalken aus GFK mit Sektorenbandbefestigung.

Stoßbalkenbefestigung in Kunststoffbelag/bit.
Tragschicht entspr. Herstellerangaben.
Befestigungselemente in Edelstahl.
Länge 15m

angebotenes Baustoffgemisch:

'.........'
(vom Bieter zwingend einzutragen).
Menge: 1,000 St

*Hinweis: Beachvolleyball*

**04.11.0018 Bodenhülsen Beachvolleyball für Montage auf Lastplatten, auf Retentionsdach**
Bodenhülsen für Volleyball aus dickwandigem Aluminium
für Montage auf Lastplatten, bzgl. Einbau auf Retentionsdach
Aufüllhöhe Retentionsdach ca. 80cm

Deckel vertieft, mit Kunststoffbeschichtung.

Herstellung einschließlich Auflastfundamente 70x70x40cm,
Beton C20/25 auf Lastverteilplatte der nachstehenden Position

Überschüssigen Boden, fachgerecht entsorgen.

Artikelnummer zum angebotenen Erzeugnis

'.........'
(vom Bieter zwingend einzutragen).
Menge: 2,000 St

**04.11.0019 Zulage Lastplatten für Bodenhülsen Beachvolleyball Aluminium**
Lastverteilplatte aus Aluminium,
mit Bohrungen für Montage der Bodenhülsen für Ständerkonstruktion Beachvolleyball
Format: 1500x1500mm
Dicke: 10mm

inklusive Herstellerzeichnung abgestimmt auf die angebotenen Produkte
Menge: 2,000 St

**04.11.0020 Volleyballanlage**
Volleyballanlage Beachvolleyball aus dickwandigem
Spezialprofil in Alu, einschl. Netz mit Antenne und Netzbügel.
zugspindel im Profil als Spannvorrichtung.

Netzmaterial: Polyethylen-Flechtleine 3mm
Spannseil 4mm
einschl. Polsterung Pfosten.

notwendige Fabrikate:

- 2- St.  Pfosten

Artikelnummer zum angebotenen Erzeugnis

'.........'
(vom Bieter zwingend einzutragen).

- 1 St. Netz

Artikelnummer zum angebotenen Erzeugnis

'.........'
(vom Bieter zwingend einzutragen).

- 2 St. Antenne

Artikelnummer zum angebotenen Erzeugnis

'.........'
(vom Bieter zwingend einzutragen).

- 2 St. Polsterung

Artikelnummer zum angebotenen Erzeugnis

'.........'
(vom Bieter zwingend einzutragen).

---

Hersteller der angebotenes Erzeugnisse:

'.........'
(vom Bieter zwingend einzutragen).
Menge: 1,000 St

**04.11.0021 Beachvolleyballmarkierung**
Beachvolleyballmarkierung, verstellbar auf Spielfeldgröße 16x8m.

Ausführung: Gurtband blau, 5cm breit.
mit verzinkten Erdankern mind. 15cm lang.

Artikelnummer zum angebotenen Erzeugnis

'.........'
(vom Bieter zwingend einzutragen).
Menge: 1,000 St

#### Bereich 04.12 Stromanlagen

**04.12.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 210,000 m

**04.12.0002 Endkappe für Kabelschutzrohr DN 63**
Endkappe für Kabelschutzrohr DN 63 aus Polyolefin,
in Farbe transparent, teilweise in gelb.
Verwendet wird diese Endkappe zum dauerhaften bzw.
zeitweiligen Verschluss.
sanddicht
Menge: 42,000 St

**04.12.0003 Markierung Trasse Kabelwarnband Beschriftung**
Markierung von Kabeltrassen mit Kabelwarnband,
in Trassenmitte, mit Beschriftung,
verlegen 40 cm über Kabel.
Menge: 210,000 m

#### Bereich 04.13 Ausstattungen

**04.13.0001 Erstellen einer Freigabedokumentation - Titel Ausstattung**
*** Pauschalposition
Erstellen und Vorlegen einer Produktfreigabedokumentation
in Papier- und elektronischen Dokumentation.
Über die Produkte des Titels Ausstattung vor Beginn der Arbeiten zur Prüfung und Freigabe durch den AG / der beauftragten Objektüberwachung.

Bestellung erst nach Prüfung und Freigabe möglich.

Geordnet nach der Struktur der Titel und Positionen dieses Leistungsverzeichnisses.

Produktfreigabedokumentation mit folgendem Inhalt:

- Werks- und Montagepläne
- Datenblätter zu allen verwendeten Materialien
- Nachweis der zu verwendenden Baustoffe
- Produktdatenblätter
- Prüfprotokolle, Prüfzeugnisse
- technische Datenblätter

Die Zusammenstellung der Produktfreigabedokumentation erstreckt sich über den Titel Retentionsdach

Die Dokumentation ist einfach als Papierausdruck in Ordner
und einfach digital als Download zu übergeben.
Menge: 1,000 psch

*Hinweis: Allgemeine Ausstattung*

**04.13.0002 Sonnenschirmhülse**
Bodenhülse für Sonnenschirm einbauen
Bodenhülse zum Einbetonieren für Schirmstock mit
Außendurchmesser 55 mm, zweiteilig, Oberteil abschraubbar, Unterteil mit Ankerpratzen, Durchmessrer 150 mm,
feuerverzinkt, Gewicht ca. 4,7 kg, inkl. Abdeckscheibe
für Winterabdeckung, verschraubbar und Montagezubehör
Gesamthöhe ca. 54 cm (25 + 29 cm)
Artikelnummer DMZ 118
Passend zu Sonnenschirm
einbauen in Betonfundament C20/25,
Abmessungen Nach Angabe Hersteller

Höhe Fundamentoberkante unter GOK: 15cm
Einschließlich aller notwendigen Erdarbeiten
Bodengruppe: FSms = mittelsandiger Feinsand
(nach DIN 18196)
überschüssigen Boden ist bauseits auf Miete lage
Menge: 2,000 St

**04.13.0003 Sonnenschirm (Aluminium) quadratisch liefern und aufstellen**
Sonnenschirm (Aluminium) quadratisch
liefern und aufstellen
Schirmform: quadratisch
Größe: 300 x 300 cm
Durchgangshöhe: 269cm
Gewicht: 22kg
Stammdurchmesser: 6 cm
Material: Aluminium
Montage: über Bodenhülsen (siehe Vorposition)
Bespannung: Acryltuch, Farbfestlegung nach Bemusterung AG

inklusive Schutzhülle für Einlagerung

Angebotenes Erzeugnis:

'.........'
(vom Bieter zwingend einzutragen).
Menge: 2,000 St

**04.13.0004 Absperrpfosten herausnehmbar D 76mm Bodenhülse H ca. 100cm Fundament 30/30/50cm Erdarbeiten**
Absperrpfosten mit Flachkopf
und Feuerwehrverschluss DIN 3222
(Schließung oben)
herausnehmbar, mit Bodenhülse,
aus feuerverzinktem Stahlblech mit Pulverbeschichtung
Farbton DB 703
Materialstärke ca. 6mm
rund D = ca. 76 mm,
Gewicht ca 7,5kg
Höhe über OKG ca. 100 cm, aufstellen,
einschl. Fundament Beton C 20/25, L/B/H ca 30/30/50 cm,
inkl. aller Erdarbeiten

Anfallender Aushub wird Eigentum des AN und ist einer geeigneten Wiederverwertung zuzuführen.

oder gleichwertiges angebotenes Erzeugnis:

'.........'
(vom Bieter zwingend einzutragen).
Menge: 5,000 St

**04.13.0005 Türstoppersäule liefern einbauen Stahl feuerverzinkt**
Türstopper mit Gummipuffer
aus Stahl feuerverzinkt,
Querschnitt: 100x100mm
Gesamtlänge: 1400mm,
Einbau über f.GOK: 800mm
Wandstärke 3mm
mit zwei angeschweißten Rundrohren
- Durchmesser 42mm
- Länge 115mm
- Wandstärke 2mm
mit 2 Vollgummipuffer
sowei 2 angeschweißten Fundamentverankerungen
d 20mm, l 50mm

einschließlich Betonfundament
Größe ca.40x 40x60cm
und Erdarbeiten.

Anfallender Aushub wird Eigentum des AN und ist einer geeigneten Wiederverwertung zuzuführen.
Menge: 9,000 St

**04.13.0006 Abfallbehälter liefern und einbauen**
Abfallbehälter liefern und einbauen

Format: rund 60 l mit Dach,
mit Stütze lang zum Einbetonieren
Stahlblech feuerverzinkt mit Pulverbeschichtung
Farbton DB 703
Behälter: Durchmesser 340 mm, Höhe 585 mm;
Ständer: U-Profil 110 x 45 mm,
Höhe GOK ca. 950 mm

oder gleichwertiges angebotenes Erzeugnis:

'.........'
(vom Bieter zwingend einzutragen).
Menge: 5,000 St

**04.13.0007 Fahrradständer gerade Bügelabstand 50 cm, einseitig Reihenanlage insgesamt 186 Einstellungen**
Fahrradständer Reihenanlage, einseitig
liefern und nach Herstellervorschrift einbauen
auf Belagsflächen, Aufstellung gerade
in mehreren zusammenhängenden Teilanlagen
Anzahl der Einstellungen 186 Stück

Reihenanlage, mit Bodenrahmen aus Trapezschienen,
Hoch-/Tiefstellung, einseitige Einstellung, 90 Grad,
Bügelabstand 0,50 m,
Rahmen aus Stahl, Rundrohr D = 33,7 mm. Halter und
Sicherungsöse aus Rundstahl D = 14 mm,
Höhe ü. OKG = 0,74 cm, Breite = 0,40 m,
Ausführung in Teillängen, einschl. Verschraubung auf
Betonpflasterbelag mit V2A-Schrauben und
Kunststoffunterlegscheiben.
Menge: 186,000 St

**04.13.0008 Fahrradständer gerade Bügelabstand 50 cm, doppelseitige Reihenanlage insgesamt 66 Einstellungen**
Fahrradständer Reihenanlage, doppelseitig
liefern und nach Herstellervorschrift einbauen
auf Belagsflächen, Aufstellung gerade
insgesamt 66 Einstellmöglichkeiten,
33 St je Seite

Reihenanlage, mit Bodenrahmen aus Trapezschienen,
Hoch-/Tiefstellung, doppelseitige Einstellung, 90 Grad,
Bügelabstand 0,50 m,
Rahmen aus Stahl, Rundrohr D = 33,7 mm. Halter und
Sicherungsöse aus Rundstahl D = 14 mm,
Höhe ü. OKG = 0,99/0,74 cm, Breite = 0,40 m,
Ausführung in Teillängen, einschl. Verschraubung auf
Betonpflasterbelag mit V2A-Schrauben und
Kunststoffunterlegscheiben.
Menge: 66,000 St

**04.13.0009 Findlinge H 20-40cm B 20-40cm L 60-80cm liefern, einbauen**
Felsbrocken / Findling liefern und einbauen
als Steinsetzung zur Zonierung der Extensivflächen
Gesteinsart Granit,
im Gelände standfest einbauen,
mit natürlich glatten, ohne Spitzen und
frei von Graten und Kanten,
abgerundete Seitenflächen (Findlinge),
Steinhöhe über 20 bis 40 cm,
Breite 20 bis 40 cm, Länge über 60 bis 80 cm.

Steine sind auf Betonfundament C20/25 zu versetzen und
vor Untergrabung  zu sichern
Menge: 10,000 t

**04.13.0010 Findlinge H 40-60cm B 40-60cm L 100-140cm liefern, einbauen**
Felsbrocken / Findling liefern und einbauen
als Steinsetzung zur Zonierung der Extensivflächen
Gesteinsart Granit,
im Gelände standfest einbauen,
mit natürlich glatten, ohne Spitzen und
frei von Graten und Kanten,
abgerundete Seitenflächen (Findlinge),
Steinhöhe über 40 bis 60 cm,
Breite 40 bis 60 cm, Länge über 100 bis 140 cm.

Steine sind auf Betonfundament C20/25 zu versetzen und
vor Untergrabung  zu sichern
Menge: 5,000 t

**04.13.0011 Findlinge H 60-80cm B 60-80cm L 160-180cm liefern, einbauen**
Felsbrocken / Findling liefern und einbauen
als Steinsetzung zur Zonierung der Extensivflächen
Gesteinsart Granit,
im Gelände standfest einbauen,
mit natürlich glatten, ohne Spitzen und
frei von Graten und Kanten,
abgerundete Seitenflächen (Findlinge),
Steinhöhe über 60 bis 70 cm,
Breite 60 bis 80 cm, Länge über 160 bis 180 cm.

Steine sind auf Betonfundament C20/25 zu versetzen und
vor Untergrabung  zu sichern
Menge: 10,000 t

**04.13.0012 Kletterholzstamm, liegend**
Kletterholzstamm, liegend,
Länge ca. 3,00 - 4,00 m, Stamm - D bis 0,40 m,
2- 3 Gabelungen, max. Einbauhöhe 0,59 m über OKG,
Stamm naturgewachsen, geschält, entsplintet, geschliffen und unbehandelt,
Holzart: Robinie
inkl. 2 Pfostenschuhe aus feuerverzinktem Stahlrohr DN 33,7mm, Wandstärke 2,6mm, Länge 80cm;
mittig in Stamm einbohren und mit eingesenkten Schrauben sichern, in Köcherfundamet Beton C20/25
Größe: 30/30/50cm.

inkl. aller notwendigen Erdarbeiten

Anfallender Aushub wird Eigentum des AN und ist einer geeigneten Wiederverwertung zuzuführen.
Menge: 6,000 Stk

**04.13.0013 Sitzbankauflage radial ohne Lehne Außenradius 10m, Länge 98 cm**
Sitzbankauflage ohne Lehne
für Natursteinblock B5
(aus Titel 09 Stufen, Podeste, Sonderbauteile)
nach Herstellervorschrift und/oder Detail
Radial gefertig: Außenradius: 1000 cm
Maße  L/B = 98/40cm,

Banklattenbefestigung:
2 Flachstahl für Montage der Bankauflagen
radial gebogen AR 10m
l:980mm b:50mm, t:8mm,
feuerverzinkt, lackiert DB 703,
Eisenglimmer ohne Lehne verschweißt,
entgratet und verschliffen
mit Edelstahl - Senkkopfschrauben und Dübeln in Natursteinblock verschraubt

Bankauflagen konisch verlaufend:
12 Lärchen-Banklatten, kernfrei, getrocknet, gehobelt,
Kante und  Hirnholzseiten gerundet, geschliffen
Größe: 80 x 40 x 400 mm
Verschraubung der Holzbohlen nicht sichtbar (von unten)
mit Senkkopf-Edelstahlsschrauben

Inklusive aller notwenigen Anpass- und Zuschnittarbeiten.
Geschnittene Hölzer sind vor Montage wieder zu versiegeln.
Menge: 10,000 St

*Hinweis: Hinweis Handlauf*
Hinweis Handlauf

Vor Produktionsbeginn der Handläufe ist der örtlichen Bauleitung  die Werks- und Montagezeichung zur Prüfung und Freigabe zu übergeben!
Die Kosten für die Werks- und Montagezeichung ist in die Einheitspreise einzukalkulieren!

**04.13.0014 Werkstattzeichnung zum Handlauf**
*** Pauschalposition
Werks- und Montagezeichnung zum Handlauf 2Stg / 3Stg.
befestigt auf Betonfertigteilwand, einschließlich Detailierungen aller Verbindungen und Eck- und Winkelelemente
Die Vorgaben des KUVB / GUV bzgl. der Kopf- und Körperfangstellen sind entsprechend zu berücksichtigen

Die Zeichnungen und Details sind vor Produktionsbeginn nach örtlichen Aufmaß der Betonfertigteile der Bauleitung zur Prüfung und Freigabe vorzulegen.
Menge: 1,000 psch

**04.13.0015 Handlauf Treppe Mensa 2Stg Stahl niro Durchm. ca. 42,mm**
Handlauf Treppe Mensa 2Stg
im Außenbereich,
Handlauf aus nichtrostendem Stahl,
rund, Handlaufdurchmesser ca. 42 mm,
mit Stützen befestigen, auf Betonfertigteilen, Befestigungsuntergrund Beton,

Materialität:
Edelstahl, verschweißt, Oberfläche fein matt geschliffen,
Kostruktion:
Handlauf Ø 42.4 mm, horizontale Länge ca. 1.300mm
Abstandshalter:
Stahl Rundrohr Ø 16 mm, L: 80 mm, verschweißt und verschliffen
Vebindungselement:
Fußplatten 2 Stk., Dicke: 10mm umlaufend ca. 5 mm gefast, aufgedübelt auf Belag
Stützen:
Rundrohr Ø 42.4 mm 2 Stk. mittlere Länge ca. 800 mm
auf Fußplatten verschweißt.
Befestigung:
Handlauf-Abstandshalter: geschweißt, geschliffen
Handlauf-Fußplatten: geschweißt, geschliffen
Fußplatten: aufgedübelt auf Betonfertigteil bzw. auf Pflasterbelag / Asphalt verschraubt

Liefern und Einbauen

Abschlüsse und Verkropfungen für Übergänge in gesonderter Position.
Menge: 2,000 St

**04.13.0016 Handlauf Treppe Mensa 3Stg Stahl niro Durchm. ca. 42,mm**
Handlauf Treppe Mensa 3Stg
im Außenbereich,
Handlauf aus nichtrostendem Stahl,
rund, Handlaufdurchmesser ca. 42 mm,
mit Stützen befestigen, auf Betonfertigteilen, Befestigungsuntergrund Beton,

Materialität:
Edelstahl, verschweißt, Oberfläche fein matt geschliffen,
Kostruktion:
Handlauf Ø 42.4 mm, horizontale Länge ca. 1.650mm
Abstandshalter:
Stahl Rundrohr Ø 16 mm, L: 80 mm, verschweißt und verschliffen
Vebindungselement:
Fußplatten 2 Stk., Dicke: 10mm umlaufend ca. 5 mm gefast, aufgedübelt auf Belag
Stützen:
Rundrohr Ø 42.4 mm 2 Stk. mittlere Länge ca. 800 mm
auf Fußplatten verschweißt.
Befestigung:
Handlauf-Abstandshalter: geschweißt, geschliffen
Handlauf-Fußplatten: geschweißt, geschliffen
Fußplatten: aufgedübelt auf Betonfertigteil bzw auf Pflasterbelag / Asphat  verschraubt

Liefern und Einbauen

Abschlüsse und Verkropfungen für Übergänge in gesonderter Position.
Menge: 4,000 St

**04.13.0017 Handlauf Treppe Sport 3Stg Stahl niro Durchm. ca. 42,mm**
Handlauf Treppe Sport 3Stg
im Außenbereich,
Handlauf aus nichtrostendem Stahl,
rund, Handlaufdurchmesser ca. 42 mm,
mit Stützen befestigen, auf Betonfertigteilen, Befestigungsuntergrund Beton,

Materialität:
Edelstahl, verschweißt, Oberfläche fein matt geschliffen,
Kostruktion:
Handlauf Ø 42.4 mm, horizontale Länge ca. 1.650mm
Abstandshalter:
Stahl Rundrohr Ø 16 mm, L: 80 mm, verschweißt und verschliffen
Vebindungselement:
Fußplatten 2 Stk., Dicke: 10mm umlaufend ca. 5 mm gefast, aufgedübelt auf Belag
Stützen:
Rundrohr Ø 42.4 mm 2 Stk. mittlere Länge ca. 800 mm
auf Fußplatten verschweißt.
Befestigung:
Handlauf-Abstandshalter: geschweißt, geschliffen
Handlauf-Fußplatten: geschweißt, geschliffen
Fußplatten: aufgedübelt auf Betonfertigteil bzw auf Pflasterbelag / Asphat  verschraubt

Liefern und Einbauen

Abschlüsse und Verkropfungen für Übergänge in gesonderter Position.
Menge: 4,000 St

**04.13.0018 Verkröpfungen für Handlauf**
Erstellen von gebogenen Verkröpfungen, größer 90°, als Übergang von waagerechten zu geneigten Handlaufteilen.
Menge: 8,000 St

**04.13.0019 Ende Handlauf, waagerecht**
Ausführung eines Endes für den Handlauf
der zuvor beschriebenen Position; der Übergang von Handlauf ist gebogen im Außenradius von 60mm herzustellen.
Menge: 8,000 St

*Hinweis: Nebengebäude*

**04.13.0020 Werks- und Montagezeichnung Fahrradüberdachung FS4 auf Retentionsdach - beidseitige Einstellung**
*** Pauschalposition
Erstellen einer Werks- und Montagezeichnung FS4
mit Lastangaben (Regelstatik) und Fundamentgrößen für bauseitige Punktfundamente.
zu freistehender Fahrradüberdachung auf Retentionsdach.
mit beidseitiger Einstellung

Fahrradüberdachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**04.13.0021 Fahrradüberdachung, liefern und montieren FS3 19.300 mm x 5.000 mm**
Fahrradüberdachung Inklusive Dachbegrünung FS4
mit fertig begrünter Vegetationsmatte
auf verzinktem Traggitter.

bestehend aus:
- Quadratrohr Dachstütze 100x4, - 12 Stück
- Fußplatte 300x300x20,  12 Stück
- Traverse IPE 140 ohne Rinne,  ca 19,3 m
- Traverse IPE 140 mit Rinne,  ca. 19,3 m

Dachfläche: 19.300 mm x 5.000 mm
Lichte Höhe vorn: 2.300 mm
Lichte Höhe hinten: 2.230 mm
Dachfläche inkl. Dachüberstand: 96,5 m²

Alle Maßangaben sind ca.-Angaben.
Die exakten Maße ergeben sich aus der zu liefernden Werks- und Montageplanung.

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**04.13.0022 Zulage für Seitenverkleidung Fahrradüberdachung FS4 (Stirnseiten)**
Zulage für Seitenverkleidung Fahrradüberdachung FS4
Stirnseiten -  abgestimmt auf Vorposition

als senkrechte gestellte Rhombuslattung auf Winkelstahl Unterkontstruktion abstimmt auf Grundkonstuktion der Fahrradüberdachung

Format Holzlattung 80x25mm
Höhe: ca. 2.350mm
Holzart: Lärche natur, ohne Vorbehandlung
Menge: 19,000 m²

**04.13.0023 Zulage für elektrische Erschließung FS4**
Zulage für elektrische Erschließung FS4
 abgestimmt auf Vorposition

bestehend aus Leerrohr Edelstahl
aufgesetzt / aufgeschraubt auf Stützenkostruktion
Material: Edelstahl V2A
Durchmesser: 30mm, Wandstärke 1,5mm
mit Rohrschellen an Unterkonstruktion montiert

inklusive aller Nebenarbeiten und Kleinmaterialien für Endmontage
Menge: 10,000 m

*Hinweis: Wasserspielanlage*
Wasserspielanlage

die Schnittstelle für die Wasserspielanlage, muss den höchsten Standard
gemäß DIN 1988-100 und EN 1717 erfüllen.
Eine Gefährdung des Trinkwassernetzes muss ausgeschlossen sein.
Der Übergabepunkt ist die bauseitige Trinkwassertrennstation,
welche durch den AG bzw. durch das Fachgewerk der TGA gestellt werden muss.

**04.13.0024 Wasserschwengelpumpe liefern und einbauen**
Wasserschwengelpumpe l liefern und einbauen
gemäß EN 1176
mit Schutzzeichen (TÜV)
nach Herstellervorschrift
inkl. Betonfundamente;
inkl. Erdarbeiten, Bodenklasse 3 und 4,
verdrängter Boden wird Eigentum des AN
und ist einer Wiederverwertung zuzuführen

bestehend aus:

- 1 Wasserschwengelpumpe mit Betriebsanleitung
- 1 Standfuß
- 1 Schwengel
- 1 Wasserschlauch 3/4" Standardlänge ca. 9 m
- 1 Leerrohr DN75 Standardlänge ca. 9 m (
- 1 Paket Montagezubehör:
 - 2 Anschlussstutzen (Schlauch-Verschraubung)
 - 2 Schlauchschellen
 - 1 Absperrventil mit Ablassvorrichtung
 - 1 Verbindungsstück zum Absperrventil / Druckminderer
 - 1 Druckminderer mit Manometer
 - 1 Verbindungsstück zum Druckminderer / Wasseranschluss
 - 4 Stk. Schwerlast-Stahlanker

An bauseits bereitgestellten Wasserschlauch 3/4" anschließen,
Übergabepunkt in bauseitigem Schacht,

Anschluss an Trinkwasserleitung erfolgt durch das Fachgewerk TGA/HLS keine Leistung durch Landschaftsbau

Angebotenes Erzeugnis:

'...................................................................................'
(vom Bieter zwingend einzutragen).
Menge: 1,000 St

**04.13.0025 Zulage Farbbeschichtung Wasserschwengelpumpe RAL 5009 (blau)**
Zulage Farbbeschichtung  Wasserschwengelpumpe

Farbton Blau: z.B. RAL 5009

Im Rahmen der Bemusterung sind 3 Farbtöne dem Bauherrn zur Freigabe vorzulegen.

Bestellung und Ausführung erst nach schriftlicher Bestätigung durch Bauherr
Menge: 1,000 St

**04.13.0026 Zulage automatische Spülung für Wasserschwengelpumpe liefern und einbauen**
Zulage automatische Spülung
für Wasserschwengelpumpe liefern und einbauen

Spülvorrichtung im Netzbetrieb
abgestimmt auf vorheriges Produkt (Wasserschwengelpumpe)

Übergabepunkt in bauseitigem Schacht,
Entfernung ca. 9m.
Einbau und Anschluss Netzgerät durch Elektriker

Angebotenes Erzeugnis:

'...................................................................................'
(vom Bieter zwingend einzutragen).
Menge: 1,000 St

**04.13.0027 Trinkbrunnen liefern und einbauen**
Trinkbrunnen aus Naturstein
liefern und einbauen
Einbau nach Herstellerangaben
inklusive aller notwendigen Fundamente und Erdarbeiten

Hersteller:
Kalkmann Kontakt-Kunst
PartG mbB Künstler & Planer
Kirchstraße 25
31162 Bodenburg
E-Mail: info@kalkmann-kontakt-kunst.de
Web Site: kalkmann-kontakt-kunst.de

Produkttyp: Model TB Stein

Anschluss an Trinkwasserleitung erfolgt durch das Fachgewerk TGA/HLS keine Leistung durch Landschaftsbau
Menge: 1,000 St

*Hinweis: Spiel- und Fitnessgeräte*

**04.13.0028 Fünfeck-Reckkombination liefern und montieren**
Fünfeck-Reckkombination
in unterschiedlichen Höhen
liefern und montieren

Geräteabmessung: ca.2,60 x 2,46 x 1,65 m hoch (5-eckig)
bestehend aus:
- 5 Reckstangen, Edelstahl- V2A
- 5 Posten, Edelstahl
- Schautafel / Stationsschild

- 1 Fundamente je Pfosten
  Größe: ca 0.50 x 0.50 x 0.45m, Beton C25/30

Das Gerät muss in Funktion, Technik und Bauweise den neusten Vorschriften der DIN EN 1176/77 entsprechen und zusätzlich nach den GS-Vorschriften geprüft und abgenommen sein. Das entsprechende Zertifikat ist bei Auftragsvergabe vorzulegen.

Einbau gem. Herstellerangaben,
einschließlich Betonfundamente gem. Herstellerangaben
und Erdarbeiten.
es gelten jedoch die finalen Herstellerangaben
Einschließlich aller erforderlichen Befestigungsmittel.

Anfallender Aushub transportieren bauseits auf Miete lagern.

Entsorgung erfolgt nach Beprobung und wird über gesonderte Position abgerechnet

Hersteller: z.B. Playparc

Produkt: 4FCIRCLE® Station Stützspringen-Ferrum
Produktnummer: 1204150

Artikelnummer zum angebotenen Erzeugnis

'.........................................................'
oder gleichwertig (vom Bieter zwingend einzutragen).

---

Hersteller des angebotenen Erzeugnis:

'.........................................................'
(vom Bieter zwingend einzutragen).
Menge: 1,000 St

**04.13.0029 Sportanlage - Zirkeltraining Station - liefern und montieren**
Sportanlage - Zirkeltraining Station -
liefern und montieren

bestehend aus:

- 13 Stück Standpfosten aus feuerverzinktem Stahl, zum Einbetonieren (Quadratrohr 100x100x3 mm, oben geschlossen)
- 1 Stück V2A-Hangelleiter mit 10 Stangen
- 1 Stück V2A-Sprossenwand mit acht Sprossen
- 3 Stück V2A-Dips-Barren
- 1 Stück V2A-Reck-Bügel
- 18 Stück V2A-Reckstangen
- 7 Stück fvz. Stahl-Traversen (Aussteifung im Fundamentbereich)
- Streifenfundamente (bauseitig zu erstellen) Beton C25/30
  1 x Größe: ca 1,50 x 0.30 x 0.40m,
  1 x Größe: ca 3,10 x 0.50 x 0.40m,
  1 x Größe: ca 1,70 x 0.50 x 0.40m,
  2 x Größe: ca 4,40 x 0.50 x 0.40m,
Sämtliche Anbau-Elemente (Reckstangen aus Rohr Ø 33,7 x 2,7 mm und Verbindungsstangen /Holme aus Rohr Ø 60,3 x 3,0 mm) und alle Bef.-Elemente sind aus V2A-Edelstahl.
Umlaufende Traversen aus fvz. Stahl verbinden die Standpfosten im Fundamentbereich und gewährleisten eine hohe Standsicherheit. Die Verschraubungen der Anbauelemente sind mit Spezialschrauben in einer Fließbohrung versehen.
Die Sportanlage muss in Technik, Bauweise und Funktion den Sicherheitsnormen der DIN-EN 16630 (in Kombination mit einem Anleitungsschild) entsprechen. Zusätzlich im öffentlichen Raum unter Berücksichtigung der DIN-EN 1176.
Einbau gem. Herstellerangaben,
einschließlich Betonfundamente gem. Herstellerangaben
und Erdarbeiten.
es gelten jedoch die finalen Herstellerangaben
Einschließlich aller erforderlichen Befestigungsmittel.

Anfallender Aushub transportieren bauseits auf Miete lagern.

Entsorgung erfolgt nach Beprobung und wird über gesonderte Position abgerechnet

Hersteller: z.B. Playparc

Produkt: 4FCIRCLE® Calisthenics-Station-Allround
Produktnummer: 1206100

Artikelnummer zum angebotenen Erzeugnis

'.........................................................'
oder gleichwertig (vom Bieter zwingend einzutragen).

---

Hersteller des angebotenen Erzeugnis:

'.........................................................'
(vom Bieter zwingend einzutragen).
Menge: 1,000 St

**04.13.0030 Sportanlage - Trimmfit-Trainingszone - liefern und montieren**
Sportanlage - Trimmfit-Trainingszone -
vormontiert auf Fundamentplatte
liefern, einbauen, montieren

bestehend aus:

- 1 Stück Edelstahlgerät vormontiert auf Fertigbetonplatte incl. Fallschutzplattenbelag (Farbe: schwarz) zum bodengleichen Einbau.
- Gewicht. ca. 2000kg
- Gesamtabmessung: ca. 4,0 x 1,0 x 1,49 m
Für die Endmontage, sind entsprechende Gerätschaften und Hebeanlagen entsprechend einzukalkulieren.
Die Sportanlage muss in Technik, Bauweise und Funktion den Sicherheitsnormen der DIN-EN 16630 (in Kombination mit einem Anleitungsschild) entsprechen. Zusätzlich im öffentlichen Raum unter Berücksichtigung der DIN-EN 1176.
Einbau gem. Herstellerangaben,
einschließlich Betonfundamente gem. Herstellerangaben
und Erdarbeiten.
es gelten jedoch die finalen Herstellerangaben
Einschließlich aller erforderlichen Befestigungsmittel.

Anfallender Aushub transportieren bauseits auf Miete lagern.

Entsorgung erfolgt nach Beprobung und wird über gesonderte Position abgerechnet

Hersteller: z.B. Playparc

Produkt: 4FCIRCLE-Trimmfit-Trainingszone
Produktnummer: 1206000

Artikelnummer zum angebotenen Erzeugnis

'.........................................................'
oder gleichwertig (vom Bieter zwingend einzutragen).

---

Hersteller des angebotenen Erzeugnis:

'.........................................................'
(vom Bieter zwingend einzutragen).
Menge: 1,000 St

**04.13.0031 TÜV Abnahme Spiel- und Sportflächen**
*** Pauschalposition
Abnahmen der Spiel- und Sportflächen
gemeinsame Begehung
mit AG, Nutzer; TÜV, Planer
durch einen zertifizierten Sachverständigen,

z.B. TÜV-Süd

Angebotenes Erzeugnis:

'...........................................'
(vom Bieter zwingend einzutragen).
Menge: 1,000 psch

*Hinweis: Lüftungshauben*

**04.13.0032 begrünbare TG-Lüftungshauben liefern und einbauen 4-seitig offen mit fertiger Begrünung**
begrünbare TG-Lüftungshauben
 vierseitig offen, Lüftungshaube mit Deckel zum Bepflanzen und seitlichem Speier zur Entwässerung, umlaufenden Lamellen und Stützpfosten, Innenseite
mit Vogelschutz- bzw. Kleintierschutzgitter, inkusive Sockelblende
Inklusive Dachbegrünung (Drainmatte /10 cm Substrat)
mit fertig begrünter Vegetationsmatte (Sedum)

Material, Stahl verzinkt - inklusive Farbbeschichtung
Farbton DB 703

Größe: ca. 1660 x 1160 x 742 mm
Maßanfertigungen in millimetergenauer Ausführung nach örtlichem Aufmaß

Einschließlich Werks- und Montageplanung inklusive statischen Nachweis. Werks- und Montageplanung ist durch Bauleitung Hochbau zu prüfen und freizugeben. Produktion erst nach schriftlicher Freigabe
inklusive Anschluss für Blitzschutz

Angebotenes Erzeugnis:

'...................................................................................'
(vom Bieter zwingend einzutragen).
Menge: 6,000 St

*Hinweis: Beschilderung*

**04.13.0033 Rohrpfosten, feuerverz. Stahl 3.000 mm, inkl. einbetonieren**
Rundrohr-Rohrpfosten für Beschilderung,
feuerverzinkter Stahl  DIN EN ISO 1461
Schildermast, 60 x 2 x 3000 mm
mit Abdeckkappe und Erdanker.

einschließlich Betonfundament C12/15 nach DIN 1045
 gem. statischen Erfordernissen und Erdarbeiten.
Größe ca. 30 x 30 x 70 cm (L x B x H), OK 10 cm unter Niveau
Einschließlich aller erforderlichen Befestigungsmittel.
Einbau in Pflasterfläche / Grünfläche

inkl. aller Erdarbeiten

Anfallender Aushub wird Eigentum des AN und ist einer geeigneten Wiederverwertung zuzuführen.
Menge: 4,000 St

**04.13.0034 FW-ZUFAHRT Feuerwehr-Zufahrtsplan Feuerwehrzufahrtspläne liefern und montieren**
FW-ZUFAHRT Feuerwehr-Zufahrtsplan Feuerwehrzufahrtspläne lt. Vorlagen
Druck: rot und schwarz
Material: Aluminium weiß lackiert, 2 mm
Größe: 800 x 594 mm,
Ecken gerundet
nach den aktuellen Vorgaben der Branddirektion
inklusive Erstellung der Druckvorlage in CAD

inklusive aller Kleinteile für Endmontage an Rundrohrpfosten
Menge: 1,000 St

**04.13.0035 Schild Feuerwehrzufahrt liefern und montieren**
Schild mit Feuerwehrzufahrt,
liefern und montieren
Material: Aluminium,
temperaturbeständig von -50 bis +130°C,
witterungsbeständiges Material für Aufdruck
resistent gegen Lösemittel und viele Chemikalien,
leicht, stabil, bruchsicher, nicht brennbar,
Materialstärke: 2 mm, mit spitzen Ecken,
Format: 210 x 594 mm
nach den aktuellen Vorgaben der Branddirektion
"Flächen für die Feuerwehr"

inklusive aller Kleinteile für Endmontage an Rundrohrpfosten
Menge: 2,000 St

#### Bereich 04.14 Vegetationstechnische Bodenarbeiten

*Hinweis: Hinweis zu Pflanzgruben*
Hinweis zu Pflanzgruben

Für die Herstellung der Pflanzgruben gelten die FLL-STLB-Bau
Empfehlungen für Baumpflanzungen - Teil 2:
Standortvorbereitungen für Neupflanzungen; Pflanzgruben und
Wurzelraumerweiterung, Bauweisen und Substrate.

**04.14.0001 Baugrund auflockern kreuzweise Aufreißen T 15cm**
Baugrund auflockern,
vor Auftrag Vegetationstragschicht
kreuzweise durch Aufreißen,
Abstand der Aufreißer bis 30 cm,
Tiefe 15 cm,
Steine ab 5 cm Durchmesser,
Fremdkörper und schwer verrottbare Pflanzenteile ablesen, nach Stoffen sortieren.

Homogenbereich B1, mit 2 Bodengruppen,
Bodengruppe 1 (UM-UL, DIN 18196 (Schluff),
Bodengruppe 2 GU* DIN 18196 (Kies--Schluff-Gemisch),

Anfallendes Material wird Eigentum des AN und ist einer geeigneten Wiederverwertung zuzuführen.
Menge: 2975,000 m²

**04.14.0002 Bearbeitungsfläche grob planieren**
Bearbeitungsfläche unter Massenausgleich grob planieren
für Vegetationsflächen,
Ab-/Auftragsdicke über 5 bis 15 cm
zulässige Abweichung von der Sollhöhe +/- 5 cm.

Homogenbereich B1, mit 2 Bodengruppen,
Bodengruppe 1 (UM-UL, DIN 18196 (Schluff),
Bodengruppe 2 GU* DIN 18196 (Kies--Schluff-Gemisch),
Menge: 2975,000 m²

**04.14.0003 Haufwerke umsetzen**
Haufwerke bauseits gelagert
innherhalb des Baubereiches
aufnehmen, transportieren - lagern
Transporstrecke bis 750m
Menge: 3000,000 m3

**04.14.0004 Boden bauseits gelagert einbauen Homogenbereich B.1: Quartäre Kiese und Sand, GU* verdichten Einbau-H 0,4m mit Gerät**
Boden (kiesige Rotlage) bauseits
auf der Baustelle gelagert,
und über vorherige Absiebung aufbereitet
für zukünftige Vegetationsflächen
Förderweg bis 0,75 km,

Homogenbereich 1, mit einer Bodengruppe,
Bodengruppe 1 GU* DIN 18196 (Kies-Schluff-Gemisch),
Baumaßnahme der Geotechnischen Kategorie 1 DIN 4020,
- Konsistenz DIN EN ISO 14688-1 halbfest,
- Lagerungsdichte locker bis mitteldicht,

Einbauhöhe bis 0,4 m,
Mengenermittlung nach Aufmaß an der Entnahmestelle, Arbeiten mit Gerät.
Menge: 2677,000 m³

**04.14.0005 Oberboden bauseits ungesiebt auftragen D 10-20cm Homogenbereich O.1: Oberboden OU**
Oberboden, bauseits ungesiebt
auf der Baustelle gelagert,
und über vorherige Absiebung aufbereitet
für zukünftige Vegetationsflächen
Förderweg bis 0,75 km, profilgerecht auftragen,

Bodengruppe 3b DIN 18915 (schwach bindig, kiesig),
eine Bodengruppe,
Bodengruppe 1 OU DIN 18196 (Schluff mit organischen Beimengungen oder organogener Schluff),

Wiesenflächen 10 cm
Rasenflächen 20 cm
Mengenermittlung nach Aufmaß an der Lagerstelle,
Ausführung gemäß Zeichnung.
Menge: 300,000 m³

**04.14.0006 Oberboden bauseits gelagert absieben Siebdurchgang 60 mm.**
Oberboden
bauseits auf der Baustelle in Mieten gelagert,
für zukünftige Vegetationsflächen geeignet,
vor Ort absieben, Siebdurchgang 60 mm.

Anfallende Materialien Steine und schwer verrottbare Pflanzenteile, werden Eigentum des AN und sind einer geeigneten Wiederverwetung zuzuführen
Menge: 295,000 m³

**04.14.0007 Oberboden bauseits gesiebt auftragen D 5-10cm Homogenbereich O.1: Oberboden OU**
Oberboden, bauseits gesiebt
auf der Baustelle gelagert,
und über vorherige Absiebung aufbereitet
für zukünftige Vegetationsflächen
Förderweg bis 0,75 km, profilgerecht auftragen,

Bodengruppe 3b DIN 18915 (schwach bindig, kiesig),
eine Bodengruppe,
Bodengruppe 1 OU DIN 18196 (Schluff mit organischen Beimengungen oder organogener Schluff),

Wiesen- Rasenflächen 5-10 cm
Mengenermittlung nach Aufmaß an der Lagerstelle,
Ausführung gemäß Zeichnung.
Menge: 295,000 m³

**04.14.0008 Staudensubstrat einb. 30 cm AN liefern**
Staudensubstrat liefern einbauen
in zukünftigen Staudenflächen
in folgender Zusammensetzung und Eigenschaften:

Splitt 2/5 gebrochen u. gewaschen  20%
Splitt 5/8 gebrochen u. gewaschen  20%
Splitt 8/11 gebrochen u. gewaschen  20%
Splitt 11/16 gebrochen u. gewaschen  20%

Quarzsand 0/3(4)  10%
Grüngutkompost 0-20mm (Rottegrad 5)  10%

Gütenachweis für den Kompost ist vor Zusammenstellung der Mischung dem Bauherrn vorgelegt werden

Einbaudicke ca. 30 cm
Lieferung durch AN
Menge: 140,000 m3

**04.14.0009 Pflanzgrube 300/300cm T 150cm lösen planieren**
Pflanzgrube ausheben,
Größe: 300/300 cm,
Tiefe 150 cm,
Aushub seitlich planieren,
Sohle 10 cm tief lockern,
Homogenbereich B1, GU
Menge: 10,000 St

**04.14.0010 Pflanzgrube 450/450cm T 150cm lösen planieren**
Pflanzgrube ausheben,
Größe: 450/450 cm,
Tiefe 150 cm,
Aushub seitlich planieren,
Sohle 10 cm tief lockern,
Homogenbereich B1, GU
Menge: 16,000 St

**04.14.0011 Strauchgrube 75/75cm T 50cm lösen planieren**
Strauchgrube ausheben,
Größe: 75/75 cm,
Tiefe 50 cm,
Aushub seitlich planieren,
Sohle 10 cm tief lockern,
Homogenbereich B1, GU
Menge: 160,000 St

**04.14.0012 Sperrhorizont in Pflanzgrubensohle mit Lehm (Teichbaulehm) auskleiden, modellieren**
Herstellung eines Sperrhorizontes am Fuße Pfanzgrubensohle der Baumgrube,
unter Verwendung von Teichdichtungslehm
Dicke ca. 10 cm stark
Einbau im erdfeuchtem Zustand wPr
 mit der Baggerschaufel dicht einbauen.

Die Sohle der Baumgrube ist wie eine umgekehrte Untertasse aus Lehm herzustellen, so dass in der Mitte der Baumgrube eine Erhebung von ca. 15 cm ersteht. Anschließend fällt Lehmschicht bis an die Ränder der Baumgrube ab. Der Rand ist bis auf die Höhe der Erhebung mit Lehm auszukleiden.

Somit entsteht am Grund der Baumgrubensohle ein wasserspeichernder Ring.
Menge: 26,000 St

**04.14.0013 Gemisch Pfl.gruben herstellen 70% Unterboden, 20% Schotter 11/22, 10% Oberboden**
Gemisch für Pflanzgrubenverfüllung herstellen,
für den unteren Teil der Pflanzgruben
Gemisch bestehend aus:

- 70 Vol.-% Unterboden, bauseits
GU (Kies, sandig, schwach schluffig)

- 20 Vol.-% Schotter, Körnung 11/22, liefern

- 10 Vol.-% Oberboden, bauseits
OU (Schluff, sandig, schwach, kiesig)
Menge: 653,000 m³

**04.14.0014 Pflanzgrube 3/3/1,5m, unterer Teil verfüllen, Gemisch bauseits**
Pflanzgrube verfüllen, im unteren Teil
Größe 300/300/150cm
Gemisch bauseits lagernd,
Transportstrecke bis 0,6km
einbauen leicht verdichten

Schichtdicke 110 cm.
Menge: 10,000 St

**04.14.0015 Pflanzgrube 4,5/4,5/1,5m, unterer Teil verfüllen, Gemisch bauseits**
Pflanzgrube verfüllen, im unteren Teil
Größe 300/300/150cm
Gemisch bauseits lagernd,
Transportstrecke bis 0,6km
einbauen leicht verdichten

Schichtdicke 110 cm.
Menge: 16,000 St

**04.14.0016 Pflanzgrube verfüllen Gemisch 70% Oberboden BG3a Boden liefern 20% Sand Körnung 0/2 10% Kompost 300/300cm D 40**
Pflanzgrube verfüllen, im oberen Teil
mit Gemisch aus 70 Vol.-% Oberboden,
Bodengruppe 3a DIN 18915 (schwach bindig, sandig),
Boden liefern, einbauen
20 Vol.-% Sand Körnung 0/2,
10 Vol.-% Kompost, gütegesichert,
Pflanzgrube 300/300 cm,
Schichtdicke 40 cm.
Menge: 10,000 St

**04.14.0017 Pflanzgrube verfüllen Gemisch 70% Oberboden BG3a Boden liefern 20% Sand Körnung 0/2 10% Kompost 450/450cm D 40**
Pflanzgrube verfüllen, im oberen Teil
mit Gemisch aus 70 Vol.-% Oberboden,
Bodengruppe 3a DIN 18915 (schwach bindig, sandig),
Boden liefern, einbauen
20 Vol.-% Sand Körnung 0/2,
10 Vol.-% Kompost, gütegesichert,
Pflanzgrube 450/450 cm,
Schichtdicke 40 cm.
Menge: 16,000 St

**04.14.0018 Strauchgrube verfüllen Gemisch 70% Oberboden BG3a Boden liefern 20% Sand Körnung 0/2 10% Kompost 75/75cm D 50**
Strauchgrube verfüllen,
mit Gemisch aus 70 Vol.-% Oberboden,
Bodengruppe 3a DIN 18915 (schwach bindig, sandig),
Boden liefern, einbauen
20 Vol.-% Sand Körnung 0/2,
10 Vol.-% Kompost, gütegesichert,
Pflanzgrube 75/75 cm,
Schichtdicke 50 cm.
Menge: 160,000 St

**04.14.0019 Feinplanum Rasen-Wiesenfläche BG3,**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 2523,000 m²

**04.14.0020 Feinplanum Staudenfläche BG3,**
Feinplanum für Staduenfläche,
zulässige Abweichung von der Ebenheit
bei 4 m 3 cm / bei 2 m 2 cm (Kategorie 4) DIN 18917,
Anschlüsse an Kanten, Wege- und Platzbeläge oberflächengleich,
Steine von mehr als 2 cm Durchmesser und schwer verrottbare Pflanzenteile ablesen,
anfallende Stoffe zur Abfuhr auf Haufen setzen,
Bodengruppe 3 DIN 18915 (schwach bindig),

Anfallende Materialien werden Eigentum des AN und sind einer geeigneten Wiederverwetung zuzuführen
Menge: 453,000 m²

**04.14.0021 Zulage Feinplanum BG3, geneigte Flächen**
Zulage Feinplanum in geneigten Flächen
Stauden- , Rasen- und Wiesenfläche,
zulässige Abweichung von der Ebenheit
bei 4 m 3 cm / bei 2 m 2 cm (Kategorie 4) DIN 18917,

Für folgenden Bereiche:
- Mulden
- Böschungen
Menge: 404,000 m²

**04.14.0022 Grunddüngung Pflanzfläche organ.Dünger aufbringen einarbeiten 30l/m2**
Grunddüngen für die Herstellung von Pflanzfläche,
schwach bindiger Böden
mit Fertigkompost (Rottegrad V),
nährstoffhaltig,feinkörnig 0-10 mm
RAL-gütegesichert oder gleichwertig
Qualitätsnachweis durch Prüfzeugnis
liefern, aufbringen und ca. 20 cm tief einarbeiten
Stickstoffgehalt  400 - 600 mg/l
Phosphatgehalt 1.200 - 2.400 mg/l
Kaliumgehalt 2.000 - 6.000 mg/l
Menge: 453,000 m²

#### Bereich 04.15 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Hinweis Pflanzarbeiten*
Hinweis Pflanzarbeiten
Die nachfolgend beschriebenen Pflanzarbeiten erfolgen nach DIN 18916.

Notwendig werdende Wässerungen, Schutzmaßnahmen, etc. sind vom AN in Absprache mit der Bauleitung selbstständig zu veranlassen und zu betreuen.
Im Rahmen der Pflege ist ein eventueller Schädlingsbefall der Pflanzen eigenverantwortlich zu überwachen und eigenständig nach Rücksprache mit dem AG entsprechende Maßnahmen zu treffen.

Sofort nach Anlieferung der Gehölze hat ein fachgerechter Kronenschnitt zum Ausgleich des Wurzelverlustes zu erfolgen. Birken, Platanen, Robinien und Weißdorn sind vor der Pflanzung um ca. die Hälfte bis zwei Drittel zurückzuschneiden.

Vom AG im Rahmen der Pflanzenbesichtigung bzw. Pflanzenauswahl in der Baumschule / beim Züchter angebrachte Siegel oder Plomben sind nach Abnahme der Pflanzen auf der Baustelle während oder kurz nach der Pflanzung zu entfernen. Anfallende Materialien werden Eigentum des AN und sind einer Wiederverwertung zuzuführen.

Das Anbringen der Schilfrohrmatten darf erst nach dem Pflanzen der Gehölze und nach dem Herstellen der Pflanzenverankerungen erfolgen.
Vor dem Anbringen derSchilfrohrmatten sind im Beisein der BL des AG sämtliche Gehölze auf Stammschäden zu untersuchen und vom AG freizugeben. Gehölze mit Stammschäden werden nicht abgenommen und müssen unverzüglich und zum Zeitpunkt der Pflanzung auf Kosten des AN ausgetauscht werden.

Alle diese zusätzlichen Leistungen sind in die Einheitspreise einzurechnen und werden nicht gesondert vergütet.

*Hinweis: Mehrstämmige Gehölze*

**04.15.0001 Fraxinus ornus (Fo+) 3xv mDb StU. 16-18cm mehrstämmig, liefern einpflanzen**
Fraxinus ornus (Blumen-Esche) (Fo+), mehrstämmig
2-3 Grundstämme, Br. 200-300 cm
3xv mDb, StU. 16 bis 18 cm,
h 300-400 cm mDb mehrst.
br 200 bis 300 cm,
Menge: 5,000 St

**04.15.0002 Pinus sylvestris (Ps+) 4xv mDb StU. 20-25cm mehrstämmig, liefern einpflanzen**
Pinus sylvestris  (Wald-Kiefer) (Ps+), mehrstämmig
2-3 Grundstämme, Br. 200-300 cm
4xv mDb, StU. 20 bis 25 cm,
h 300-400 cm mDb mehrst.
br 200 bis 300 cm,
Menge: 4,000 St

**04.15.0003 Sorbus commixta Dodong (SD+) 3xv mDb StU. 16-18cm mehrstämmig, liefern einpflanzen**
Sorbus commixta Dodong (SD+), mehrstämmig
2-3 Grundstämme, Br. 200-300 cm
3xv mDb, StU. 16 bis 18 cm,
h 300-400 cm mDb mehrst.
br 200 bis 300 cm,
Menge: 3,000 St

**04.15.0004 Sorbus tominalis (St+) 3xv mDb StU. 20-25cm mehrstämmig, liefern einpflanzen**
Sorbus tominalis  (Elsbeere) (St+), mehrstämmig
2-3 Grundstämme, Br. 200-300 cm
3xv mDb, StU. 20 bis 25 cm,
h 300-400 cm mDb mehrst.
br 200 bis 300 cm,
Menge: 4,000 St

*Hinweis: Bäume*

**04.15.0005 Acer campestre (Ac) H 3xv mDb StU. 20-25cm h,300-350cm liefern einpflanzen**
Acer campestre  (Feld-Ahorn)  (Ac)
H 3xv mDb, StU. 20 bis 25 cm, br 150 bis 200 cm,
h 300 bis 350 cm, liefern und einpflanzen.
Menge: 2,000 St

**04.15.0006 Acer campestre Elsrijk (AcE) H 3xv mDb StU. 20-25cm h,300-350cm liefern einpflanzen**
Acer campestre Elsrijk (Feld-Ahorn)  (AcE)
H 3xv mDb, StU. 20 bis 25 cm, br 150 bis 200 cm,
h 300 bis 350 cm, liefern und einpflanzen.
Menge: 1,000 St

**04.15.0007 Corylus colurna (Cc) H 3xv mDb StU. 20-25cm h,300-350cm liefern einpflanzen**
Corylus colurna  (Baum-Hasel)  (Cc)
H 3xv mDb, StU. 20 bis 25 cm, br 150 bis 200 cm,
h 300 bis 350 cm, liefern und einpflanzen.
Menge: 1,000 St

**04.15.0008 Metasequoia glyptostroboides (Mg) H 4xv mDb StU. 20-25cm h,300-350cm liefern einpflanzen**
Metasequoia glyptostroboides (Urwelt-Mammutbaum)  (Mg)
H 4xv mDb, StU. 20 bis 25 cm, br 150 bis 200 cm,
h 300 bis 350 cm, liefern und einpflanzen.
Menge: 1,000 St

**04.15.0009 Sorbus domestica (Sd) H 4xv mDb StU. 20-25cm h,300-350cm liefern einpflanzen**
Sorbus domestica (Speierling)  (Sd)
H 4xv mDb, StU. 20 bis 25 cm, br 150 bis 200 cm,
h 300 bis 350 cm,  liefern und einpflanzen.
Menge: 1,000 St

**04.15.0010 Tilia tomentosa (Tt) H 4xv mDb StU. 20-25cm h,300-350cm liefern einpflanzen**
Tilia tomentosa (Silber-Linde)  (Tt)
H 4xv mDb, StU. 20 bis 25 cm, br 150 bis 200 cm,
h 300 bis 350 cm, liefern und einpflanzen.
Menge: 2,000 St

*Hinweis: Sträucher*

**04.15.0011 Amelanchier lamarckii Sol 3xv mDb br 150-200cm h 175-200cm liefern einpflanzen**
Amelanchier lamarckii (Gemeine Felsenbirne)
Sol 3xv mDb, br 150 bis 200 cm, h 175 bis 200 cm,
liefern und einpflanzen.
Menge: 16,000 St

**04.15.0012 Cornus mas Str 3xv mB br 100-150cm h 80-100cm liefern einpflanzen**
Cornus mas (Kornelkirsche)
Str 3xv mB, br 100 bis 150 cm, h 80 bis 100 cm,
liefern und einpflanzen.
Menge: 16,000 St

**04.15.0013 Mespilus germanica Str 3xv mB br 100-150cm h 80-100cm liefern einpflanzen**
Mespilus germanica (Mispel)
Str 3xv mB, br 100 bis 150 cm, h 80 bis 100 cm,
liefern und einpflanzen.
Menge: 13,000 St

**04.15.0014 Philadelphus coronarius Str 3xv C 7,5 h 125-150cm liefern einpflanzen**
STLB-Bau 2021-04 004
Philadelphus coronarius (Gewöhnlicher Pfeifenstrauch) Str 3xv C 7,5, h 125 bis 150 cm, liefern und einpflanzen.
Menge: 16,000 St

**04.15.0015 Deutzia magnifica Str 3xv C 7,5 h 125-150cm liefern einpflanzen**
Deutzia magnifica  (Hoher Maiblumenstrauch  )
Str 3xv C 7,5, h 125 bis 150 cm,
liefern und einpflanzen.
Menge: 10,000 St

**04.15.0016 Kolkwitzia amabilis Str 3xv C 7,5 h 125-150cm liefern einpflanzen**
Kolkwitzia amabilis  (Perlmuttstrauch )
Str 3xv C 7,5, h 125 bis 150 cm,
liefern und einpflanzen.
Menge: 12,000 St

**04.15.0017 Viburnum x bodnantense ‘Dawn‘ Sol 4xv mDb br 150-200cm h 125-150cm liefern einpflanzen**
Viburnum x bodnantense ‘Dawn‘  (Winterschneeball)
Sol 4xv mDb, br 150 bis 200 cm,
h 125 bis 150 cm,
liefern und einpflanzen.
Menge: 13,000 St

**04.15.0018 Rosa multiflora Str 3xv C 7,5 h 100-150cm liefern einpflanzen**
STLB-Bau 2021-04 004
Rosa multiflora (Vielblütige Rose) Str 3xv C 7,5, h 100 bis 150 cm, liefern und einpflanzen.
Menge: 50,000 St

**04.15.0019 Sambucus nigra Sol 3xv mDb h 150-200cm liefern einpflanzen**
STLB-Bau 2021-04 004
Sambucus nigra (Schwarzer Holunder) Sol 3xv mDb h 150 bis 200 cm, liefern und einpflanzen.
Menge: 14,000 St

*Hinweis: Staudenpflanzung*
Staudenpflanzung

Der AN hat dafür Sorge zu leisten, dass das Auslegen der Stauden gemäß Pflanzplanung erfolgt.
Die Linien der Pflanzplanung sind mit Markierungsspray auf die Pflanzflächen zu übertragen.
Hierfür ist eine qualifizierte Arbeitskraft mit entsprechender einschlägiger Fachkenntnis (Meister, Techniker, Ingenieur) einzusetzen.

Die Pflanzung der Stauden hat unmittelbar nach Auslegung zu erfolgen. Die Stauden müssen vor Pflanzung abgerändelt werden. Zwischen Auslegung und Pflanzung dürfen maximal 4h liegen. Ein Austrocken / Vertrocknen der Stauden ist zu vermeiden.
Das Substrat des Pflanztopfes muss mit 3 Zentimeter Mulch überdeckt sein. Die Erneuerungsknospen der Pflanzen dürfen nicht überdeckt werden. Nach der Pflanzung ist unbedingt durchdringend (20l/m²) zu wässern, um ein schnelles Anwachsen und den Bodenschluss der Wurzeln zu ermöglichen. Der Wässergang ist eine Nebenlesitung und wird nicht gesondert vergütet.

Sämtliche ausgelegeten Stauden dürfen nicht über Nacht offen auf der Fläche liegen bleiben.

Abgeholte Stauden, welche im Zuge der Pflanzarbeiten erst an den Folgetagen verwendet werden, müssen entsprechend unterhalten (wässern) und sicher vor Diebstahl geschützt werden.

Die Stauden sind unmittelbar nach der Pflanzung zu gießen, der erste Wässergang ist eine Grundleistung der Pflanzung und wird nicht gesondert vergütet. Wasser ist zu liefern,

**04.15.0020 Staude P 0,5 bis P1 liefern Preisgruppe 1**
Staude gemäß Technische Lieferbedingungen Stauden,
Qualität P 0,5 bis P1, gemäß Preisgruppe 1
liefern
Menge: 755,000 St

**04.15.0021 Staude P 0,5 bis P1 liefern Preisgruppe 2**
Staude gemäß Technische Lieferbedingungen Stauden,
Qualität P 0,5 bis P1, gemäß Preisgruppe 2
liefern
Menge: 755,000 St

**04.15.0022 Staude P 0,5 bis P1 liefern Preisgruppe 3**
Staude gemäß Technische Lieferbedingungen Stauden,
Qualität P 0,5 bis P1, gemäß Preisgruppe 3
liefern
Menge: 755,000 St

**04.15.0023 Staude P1 bis C2 liefern Preisgruppe 1**
Staude gemäß Technische Lieferbedingungen Stauden,
Qualität P1 bis C2, gemäß Preisgruppe 1
liefern
Menge: 755,000 St

**04.15.0024 Staude P1 bis C2 liefern Preisgruppe 2**
Staude gemäß Technische Lieferbedingungen Stauden,
Qualität P1 bis C2, gemäß Preisgruppe 2
liefern
Menge: 755,000 St

**04.15.0025 Staude P1 bis C2 liefern Preisgruppe 3**
Staude gemäß Technische Lieferbedingungen Stauden,
Qualität P1 bis C2, gemäß Preisgruppe 3
liefern
Menge: 755,000 St

**04.15.0026 Staude C2 bis C3 liefern Preisgruppe 1**
Staude gemäß Technische Lieferbedingungen Stauden,
Qualität C2 bis C3, gemäß Preisgruppe 1
liefern
Menge: 1265,000 St

**04.15.0027 Staude C2 bis C3 liefern Preisgruppe 2**
Staude gemäß Technische Lieferbedingungen Stauden,
Qualität C2 bis C3, gemäß Preisgruppe 2
liefern
Menge: 500,000 St

**04.15.0028 Staude C2 bis C3 liefern Preisgruppe 3**
Staude gemäß Technische Lieferbedingungen Stauden,
Qualität C2 bis C3, gemäß Preisgruppe 3
liefern
Menge: 500,000 St

**04.15.0029 Staude P 0,5 bis P1 einpflanzen**
Staude, bauseits
gemäß Pflanzplan auslegen und einpflanzen
Qualität P 0,5 bis P1,
Menge: 2265,000 St

**04.15.0030 Staude P1 bis C2 einpflanzen**
Staude, bauseits
gemäß Pflanzplan auslegen und einpflanzen
Qualität P1 bis C2
Menge: 2265,000 St

**04.15.0031 Staude C2 bis C3 einpflanzen**
Staude, bauseits
gemäß Pflanzplan auslegen und einpflanzen
Qualität C2 bis C3
Menge: 2265,000 St

*Hinweis: Geophytenpflanzung*
Geophytenpflanzung

kann ggf. im Zuge der Pflanzflächenerstellung erfolgen.
Sollten die Pflanzflächen im Frühjahr erstellt werden müssen.
Ist mit einer nachträglichen Pflanzung zu rechnen.
Der Mehraufwand ist einzukalkulieren

Zwiebel- und Knollenmischungen können ab Mitte August bis Mitte November in frostfreien Boden gepflanzt werden. Je eher die Geophyten gesetzt werden, desto besser können sie einwurzeln. Ein späterer Pflanztermin kann eine verspätete Blüte im darauffolgenden Frühjahr bewirken.

Pflanztermin

Die Pflanzung sollte kurzfristig nach der Lieferung erfolgen. Bis dahin ist für die Lieferung ein trockener luftiger, geschützter und dunkler Platz zu wählen. Eine längere Aufbewahrung über zwei Tage hinaus sollte möglichst nicht erfolgen.

Auslegen

Legen Sie zuerst alle Zwiebeln vollständig auf der Pflanzfläche aus. Bei großen Flächen empfiehlt sich die Unterteilung der Fläche und Zwiebellieferung in gleichmäßigen Teilen, wenn ein homogenes Bild gewünscht ist. Als grobe Orientierung kann eine Pflanzdichte von 20 Zwiebeln je Quadratmeter gerechnet

Pflanzen

Wichtigste Voraussetzung für den Erfolg ist die genaue Pflanztiefe. Diese ist von der Zwiebelgröße abhängig. Es gilt der Grundsatz: Die Erdüberdeckung der Zwiebeln oder Knolle beträgt das 2,5 bis 3 fache des Durchmessers. Beim Einsetzen der Zwiebeln ist darauf zu achten, dass keine Hohlräume unter den Zwiebeln verbleiben. Das Pflanzloch ist auszustechen, die Zwiebeln einzusetzen und wieder zu schließen. Die Füllfläche ist etwas anzudrücken. Auf bereits eingebrachte Pflanzen ist zu achten und der Flächentritt auf der Pflanzfläche zu minimieren.

Einzelzwiebeln

Sie werden einzeln ausgelegt und kommen einzeln in je ein Pflanzloch. Die Pflanztiefe beträgt etwa 15 cm.

Gruppenzwiebeln

Die Gruppenzwiebeln werden artenweise ausgelegt, da immer 3 bis 5 Pflanzen immer einer Art zusammenstehen sollen. Ausgelegt werden immer 3-5 Zwiebeln einer Art mit einer Pflanztiefe von 6 bis 8 cm in ein Pflanzloch.

**04.15.0032 Allium christophii, Liefergröße 18/+ liefern und einpflanzen, 3Stk/m2**
Allium christophii, Liefergröße 18/+
liefern und einpflanzen
Menge: 1360,000 St

**04.15.0033 Allium nigrum, Liefergröße 10/+ Liefern und einpflanzen 3Stk/m2**
Allium nigrum, Liefergröße 10/+
liefern und einpflanzen
Menge: 1360,000 St

**04.15.0034 Allium sphaerocephalon, Liefergröße 7/+ liefern und einpflanzen 3Stk/m2**
Allium sphaerocephalon, Liefergröße 7/+
liefern und einpflanzen
Menge: 1360,000 St

**04.15.0035 Camassia quamash, Liefergröße 14/+ liefern und einpflanzen 5Stk/m2**
Camassia quamash, Liefergröße 14/+
liefern und einpflanzen
Menge: 2265,000 St

**04.15.0036 Chionodoxa luciliae, Liefergröße 5/+ liefern und einpflanzen 6Stk/m2**
Chionodoxa luciliae, Liefergröße 5/+
liefern und einpflanzen
Menge: 2720,000 St

**04.15.0037 Crocus tommasinianus, Liefergröße 6/+ liefern und einpflanzen 15Stk/m2**
Crocus tommasinianus, Liefergröße 6/+
liefern und einpflanzen
Menge: 6795,000 St

**04.15.0038 Crocus tommasinianus 'Lilac Beauty', Liefergröße 6/+ liefern und einpflanzen 15Stk/m2**
Crocus tommasinianus ‘Lilac Beauty‘, Liefergröße 6/+
liefern und einpflanzen
Menge: 6795,000 St

**04.15.0039 Eranthis cilicica, Liefergröße 4/+ liefern und einpflanzen 20Stk/m2**
Eranthis cilicica, Liefergröße 4/+
liefern und einpflanzen
Menge: 9060,000 St

**04.15.0040 Galanthus nivalis, Liefergröße 5/+ liefern und einpflanzen, 20Stk/m2**
Galanthus nivalis, Liefergröße 5/+
liefern und einpflanzen
Menge: 9060,000 St

**04.15.0041 Hyacinthoides hispanica 'Alba Maxima', Liefergröße 8/+ Liefern und einpflanzen, 10Stk/m2**
Hyacinthoides hispanica ‘Alba Maxima‘, Liefergröße 8/+
liefern und einpflanzen
Menge: 4530,000 St

**04.15.0042 Narcissus 'Geranium', Liefergröße 12/+ liefern und einpflanzen, 15Stk/m2**
Narcissus ‘Geranium‘, Liefergröße 12/+
liefern und einpflanzen
Menge: 6795,000 St

**04.15.0043 Narcissus 'Jetfire', Liefergröße 12/+ liefern und einpflanzen, 10Stk/m2**
Narcissus ‘Jetfire‘, Liefergröße 12/+
liefern und einpflanzen
Menge: 4530,000 St

**04.15.0044 Scilla mischtschenkoana, Liefergröße 8/+ liefern und einpflanzen, 25Stk/m2**
Scilla mischtschenkoana, Liefergröße 8/+
liefern und einpflanzen
Menge: 11325,000 St

**04.15.0045 Scilla siberica, Liefergröße 8/+ liefern und einpflanzen, 25Stk/m2**
Scilla siberica, Liefergröße 8/+
liefern und einpflanzen
Menge: 11325,000 St

**04.15.0046 Tulipa praestans 'Shogun', Liefergröße 8/+ liefern und einpflanzen, 15Stk/m2**
Tulipa praestans ‘Shogun‘, Liefergröße 8/+
liefern und einpflanzen
Menge: 6795,000 St

**04.15.0047 Tulipa turkestanica, Liefergröße 7/+ liefern und einpflanzen, 10Stk/m2**
Tulipa turkestanica, Liefergröße 7/+
liefern und einpflanzen
Menge: 4530,000 St

*Hinweis: Ansaaten*

**04.15.0048 Landschaftsrasen mit Kräuter RSM 7.1.2 herstellen**
Rasenfläche (Ansaat) herstellen
Landschaftsrasen mit Kräuter, DIN 18.917,
Saatgut in zwei Arbeitsgängen, über Kreuz,
gleichmäßig aufbringen und einarbeiten.
Saatgutmischung RSM 7.1.2
.
Saatgutmenge 25 g/m2
Menge: 289,000 m²

**04.15.0049 Blumenwiese UG16 4g/m2 herstellen 50% Blumen / 50% Gräser, H 80-100cm**
Blumenwiesen (Ansaat) herstellen
Blumenwiesen mit 50% Blumen / 50% Gräser
Saatgut gleichmäßig aufbringen und einarbeiten.
Herkunftsgebiet UG 16
Produktionsgebiet 8
Wuchshöe bis 80-100cm

Saatgutmenge 4 g/m2
mit Schnellbegrünung Bromus secalinus 2 g/m2
und Füllstoff zum Hochmischen 10 g/m2

In der Artenzusammensetzung ist daruf zu achten, dass keine Giftpflanzen in der Mischung enthalten sind.
Die Arttenzusammensetzung ist nach Beauftragung der Bauleitung zu übergeben. Mind. 30Tage vor Bestellung.

Angebotenes Erzeugnis:

'.........'
(vom Bieter zwingend einzutragen).
Menge: 2190,000 m²

*Hinweis: Schutz- Sicherungsmaßnahmen*

**04.15.0050 Pflanzenverankerung Pfahl-Dreibock Rahmen Halbrundhölzer L 400cm Kokosstrick**
Pflanzenverankerung mit Pfahl-Dreibock
mit Rahmen aus Halbrundhölzern,
Pfahl, weißgeschält, Pfahllänge 400 cm, Zopfdicke 8/10 cm, Bindegurt aus Kokosstrick.
Menge: 26,000 St

**04.15.0051 Verdunstungsschutz am Stamm**
Verdunstungsschutz am Stamm
mit Schilfrohrmatten,
Stammdurchmesser bis 15 cm,
Stammhöhe über 2,5 bis 3 m.
Menge: 26,000 St

**04.15.0052 Mulchen Baumscheibe Rindenmulch 10/40 D 5cm Durchm. 100-150cm**
STLB-Bau 2024-04 003
Mulchen der Baumscheibe mit Rindenmulch, gütegesichert, Körnung 10/40, Dicke der Mulchdecke 5 cm, Feststellung der Dicke 3 Wochen nach Andeckung, Durchmesser der Baumscheiben über 100 bis 150 cm.
Menge: 26,000 St

*Hinweis: Dachbegrünung Nebengebäude*

**04.15.0053 Schutzlage liefern u.einbauen mind. 500g/m²**
Schutzlage  liefern
und als Schutz der Dachabdichtung/Wurzelschutzbahn
vor mechanischer Beanspruchung
bzw. bei Materialunverträglichkeit gemäß DIN 18531-2,
mit 10 cm Überlappung fachgerecht verlegen.

Eigenschaften:
Material: 100 % Recycling-Kunststofffasern
Festigkeitsklasse: GRK 2
Dicke ca. 4,0 mm
Gewicht: mind. 500 g/m²

Angebotenes Produkt / Hersteller

'.........'

zwingend bei Angebotsabgabe auszufüllen
Menge: 100,000 m²

**04.15.0054 Drainagematte Kunststoff 25 mm liefern u.einbauen**
Drän- und Wasserspeicherelement 25mm
liefern und einbauen.

Einsatzbereich: Extensivbegrünungen

Eigenschaften:
Material: HDPE-Recycling-Regenerat
Nenndicke: ca. 25 mm
Flächengewicht: ca. 1,35 kg/m²
Farbe: schwarz/grau
Öffnungen zur Belüftung und Diffusion, trittstabil,
max. Druckfestigkeit unverfüllt: 200 kN/m²
Entwässerungsleistung geprüft nach DIN EN ISO 12958
bei 2% Gefälle: 1,41 l/(m*s)
Füllvolumen (lose): ca. 7,5 l/m²
Wasserspeicherfähigkeit (unverfüllt): ca. 5 l/m²

Verlegung nach Herstellerangaben

Angebotenes Produkt / Hersteller

'.........'

zwingend bei Angebotsabgabe auszufüllen
Menge: 100,000 m²

**04.15.0055 Extensiv-Substrat liefern, einbauen Dicke 10cm**
Extensivsubstrat E-schwer als Vegetationstragschicht für Extensivbegrünungen, auf Dachflächen mit hoher Tragfähigkeit, strukturstabilisiert für breites Pflanzenspektrum geeignet, liefern und auf die natürlich verdichtete Schichthöhe von 10cm im gesackten Zustand liefern und einbauen

Der materialbezogene Verdichtungsfaktor beträgt:
- Allgemein: ca. 1,20
- bei pneumatischem Einbau: ca. 1,23
(bei ca. 80 m mittlerer Schlauchlänge)
und ist einzukalkulieren.

Kenndaten:
Gesamtporenvol.: > 60-70 Vol%
max. Wasserkap.: > 35 Vol%
Salzgehalt: < 3,5 g/l
organ. Substanz: < 65 g/l
pH-Wert: 6,0-8,5
Gewicht wassergesättigt: ca. 1320-1680 kg/m³

Sonstige Kenndaten haben den Anforderungen der FLL-Richtlinien bzw. der ÖNORM L 1131 zu entsprechen.
Bei Produktalternativen ist dem Angebot zur Prüfung der Materialgleichwertigkeit ein Prüfzeugnis eines unabhängigen Prüfinstituts beizufügen, aus dem alle geforderten Kennwerte ersichtlich sind.
Menge: 100,000 m²

**04.15.0056 Zugfeste Vegetationsmatte, mit vorkultivierter Extensivbegrünung**
Zugfeste Vegetationsmatte bis 45° Neigung
Extensivbegrünung auf geneigten Dächern oder zur Windsogsicherung mit vorkultivierten Vegetationsmatten auf zugfester, unverrottbarer Trägereinlage herstellen.

Vegetationstyp: Sedum

Zugfestigkeit Gewebeträger: ca. 5,0 kN/m
Besonders geeignet auf geneigten Dächern über 30 Grad Neigung oder zur Sicherung gegen Oberflächenerosion.
Vegetationsmatten mit mindestens 75 % projektivem Deckungsgrad nach OPTIGRÜN-Anforderungsprofil liefern, auf das Dach transportieren und auf das verdichtete Substrat stumpfgestoßen verlegen und mit mind. 30 Liter/m² in 2-3 zeitlich versetzten Arbeitsgängen anwässern.
Inkl. notwendige Schneide- und Anpassarbeiten. ggf. Substratfehlstellen auffüllen.

Angebotenes Produkt / Hersteller

'.........'

zwingend bei Angebotsabgabe auszufüllen
Menge: 100,000 m²

#### Bereich 04.16 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.16.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 26 x 1,5 x 4
Menge: 156,000 m2

**04.16.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

453 m2 x 4 =1812
Menge: 1812,000 m2

**04.16.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

26Stk  x 15Ag = 390
Menge: 390,000 St

**04.16.0004 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

453 x 15Ag = 6.795
Menge: 6795,000 m2

**04.16.0005 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

2479qm x 30Ag = 74370
Menge: 74370,000 m2

**04.16.0006 Düngung Großgehölz 250g/St organ. Dünger N/P/K : 6 / 4 / 5**
Düngen von Großgehölzen,
Auftragsmenge ca. 250 g/St,
mit organischer Dünger,
mit Langzeitwirkung.
N/P/K : 6 / 4 / 5

angebotenes Erzeugnis:

'.........'
(vom Bieter zwingend einzutragen).
Menge: 7,000 kg

**04.16.0007 Düngen Rasenfläche Gebrauchsrasen 40g/m2 organ.-mineral.Dünger**
Düngen der Rasenfläche,
Gebrauchsrasen,
Menge ca. 40 g/m2,
in 2 Arbeitsgängen zu jeweils der halben Menge,
organisch-mineralischer Dünger.

angebotenes Erzeugnis:

'.........'
(vom Bieter zwingend einzutragen).
Menge: 12,000 kg

**04.16.0008 Düngen Staudenflächen 80g/m2 organ.-mineral.Dünger 10x jährlich**
Düngen der Staudenflächen
Menge ca. 80 g/m2,
10x jährlich
organisch-mineralischer Dünger.

angebotenes Erzeugnis:

'.........'
(vom Bieter zwingend einzutragen).
Menge: 363,000 kg

**04.16.0009 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

289m2 x  20Ag = 5780qm
Menge: 5780,000 m2

**04.16.0010 Zulage Mähen (Rasenflächen), geneigte Flächen 20 AG**
Zulage Mähen in geneigten Flächen
Rasenfläche,

Für folgenden Bereiche:
- Mulden
- Böschungen

200m2 x  20Ag = 4000qm
Menge: 4000,000 m²

**04.16.0011 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2190m2 x 3 Ag =6570qm
Menge: 6570,000 m2

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.16.0012 Säubern Kunststofflächen**
Säubern er Kunststofflächen
von Hand und maschinell
von Laub
Anfallendes Material wird Eigentum des AN
und ist einer Wiederverwertung zuzuführen
Fläche je Arbeitsgang in m2 ca: 3.600,00
Menge: 60,000 m2

**04.16.0013 Säubern Sandfläche (Beachvolleball)**
Säubern der Sandfläche
(Beachvolleyball)
von Hand und maschinell
von Laub
Anfallendes Material wird Eigentum des AN
und ist einer Wiederverwertung zuzuführen
Fläche je Arbeitsgang in m2 ca:
Menge: 430,000 m2

#### Bereich 04.17 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.17.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 26 x 1,5 x 4
Menge: 156,000 m2

**04.17.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

453 m2 x 4 =1812
Menge: 1812,000 m2

**04.17.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

26Stk  x 15Ag = 390
Menge: 390,000 St

**04.17.0004 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

2479qm x 30Ag = 74370
Menge: 74370,000 m2

**04.17.0005 Düngung Großgehölz 250g/St organ. Dünger N/P/K : 6 / 4 / 5**
Düngen von Großgehölzen,
Auftragsmenge ca. 250 g/St,
mit organischer Dünger,
mit Langzeitwirkung.
N/P/K : 6 / 4 / 5

angebotenes Erzeugnis:

'.........'
(vom Bieter zwingend einzutragen).
Menge: 7,000 kg

**04.17.0006 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

453 x 15Ag = 6.795
Menge: 6795,000 m2

**04.17.0007 Düngen Rasenfläche Gebrauchsrasen 40g/m2 organ.-mineral.Dünger**
Düngen der Rasenfläche,
Gebrauchsrasen,
Menge ca. 40 g/m2,
in 2 Arbeitsgängen zu jeweils der halben Menge,
organisch-mineralischer Dünger.

angebotenes Erzeugnis:

'.........'
(vom Bieter zwingend einzutragen).
Menge: 12,000 kg

**04.17.0008 Düngen Staudenflächen 80g/m2 organ.-mineral.Dünger 10x jährlich**
Düngen der Staudenflächen
Menge ca. 80 g/m2,
10x jährlich
organisch-mineralischer Dünger.

angebotenes Erzeugnis:

'.........'
(vom Bieter zwingend einzutragen).
Menge: 363,000 kg

**04.17.0009 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

289m2 x  20Ag = 5780qm
Menge: 5780,000 m2

**04.17.0010 Zulage Mähen (Rasenflächen), geneigte Flächen 20 AG**
Zulage Mähen in geneigten Flächen
Rasenfläche,

Für folgenden Bereiche:
- Mulden
- Böschungen

200m2 x  20Ag = 4000qm
Menge: 4000,000 m²

**04.17.0011 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2190m2 x 3 Ag =6570qm
Menge: 6570,000 m2

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.17.0012 Säubern Kunststofflächen**
Säubern er Kunststofflächen
von Hand und maschinell
von Laub
Anfallendes Material wird Eigentum des AN
und ist einer Wiederverwertung zuzuführen
Fläche je Arbeitsgang in m2 ca: 3.600,00
Menge: 60,000 m2

**04.17.0013 Säubern Sandfläche (Beachvolleball)**
Säubern der Sandfläche
(Beachvolleyball)
von Hand und maschinell
von Laub
Anfallendes Material wird Eigentum des AN
und ist einer Wiederverwertung zuzuführen
Fläche je Arbeitsgang in m2 ca:
Menge: 430,000 m2

#### Bereich 04.18 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.18.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 26 x 1,5 x 4
Menge: 156,000 m2

**04.18.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

453 m2 x 4 =1812
Menge: 1812,000 m2

**04.18.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

26Stk  x 15Ag = 390
Menge: 390,000 St

**04.18.0004 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

453 x 15Ag = 6.795
Menge: 6795,000 m2

**04.18.0005 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

2479qm x 30Ag = 74370
Menge: 74370,000 m2

**04.18.0006 Düngung Großgehölz 250g/St organ. Dünger N/P/K : 6 / 4 / 5**
Düngen von Großgehölzen,
Auftragsmenge ca. 250 g/St,
mit organischer Dünger,
mit Langzeitwirkung.
N/P/K : 6 / 4 / 5

angebotenes Erzeugnis:

'.........'
(vom Bieter zwingend einzutragen).
Menge: 7,000 kg

**04.18.0007 Düngen Rasenfläche Gebrauchsrasen 40g/m2 organ.-mineral.Dünger**
Düngen der Rasenfläche,
Gebrauchsrasen,
Menge ca. 40 g/m2,
in 2 Arbeitsgängen zu jeweils der halben Menge,
organisch-mineralischer Dünger.

angebotenes Erzeugnis:

'.........'
(vom Bieter zwingend einzutragen).
Menge: 12,000 kg

**04.18.0008 Düngen Staudenflächen 80g/m2 organ.-mineral.Dünger 10x jährlich**
Düngen der Staudenflächen
Menge ca. 80 g/m2,
10x jährlich
organisch-mineralischer Dünger.

angebotenes Erzeugnis:

'.........'
(vom Bieter zwingend einzutragen).
Menge: 363,000 kg

**04.18.0009 Mähen Kräuterrasen RSM7.1 Wuchs-H 6-10cm Schnitt-H 4cm 20Schnitte,Schnittgut Direktbeladung laden transp. LKW AN entsorgen (Ansaatfläche)**
Mähen von Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

289m2 x  20Ag = 5780qm
Menge: 5780,000 m2

**04.18.0010 Zulage Mähen (Rasenflächen), geneigte Flächen 20 AG**
Zulage Mähen in geneigten Flächen
Rasenfläche,

Für folgenden Bereiche:
- Mulden
- Böschungen

200m2 x  20Ag = 4000qm
Menge: 4000,000 m²

**04.18.0011 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2190m2 x 3 Ag =6570qm
Menge: 6570,000 m2

*Hinweis: Pflege Sportflächen*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**04.18.0012 Säubern Kunststofflächen**
Säubern er Kunststofflächen
von Hand und maschinell
von Laub
Anfallendes Material wird Eigentum des AN
und ist einer Wiederverwertung zuzuführen
Fläche je Arbeitsgang in m2 ca: 3.600,00
Menge: 60,000 m2

**04.18.0013 Säubern Sandfläche (Beachvolleball)**
Säubern der Sandfläche
(Beachvolleyball)
von Hand und maschinell
von Laub
Anfallendes Material wird Eigentum des AN
und ist einer Wiederverwertung zuzuführen
Fläche je Arbeitsgang in m2 ca:
Menge: 430,000 m2

#### Bereich 04.19 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**04.19.0001 Stundenlohn Land. Vorarbeiter**
Stundenlohnarbeiten Landschaftsbauarbeiten
Landschaftsg.-Vorarbeiter/in Berufsgruppe 3
Menge: 10,000 h

**04.19.0002 Stundenlohn Land. Landschaftsg.**
Stundenlohnarbeiten Landschaftsbauarbeiten
Landschaftsgärtner/in Berufsgruppe 5
Menge: 15,000 h

**04.19.0003 Stundenlohn Land. Handwerker**
Stundenlohnarbeiten Landschaftsbauarbeiten
Handwerker/in Berufsgruppe 7
Menge: 15,000 h

**04.19.0004 Stundenlohn Land. ang.Facharb.**
Stundenlohnarbeiten Landschaftsbauarbeiten
angel. Facharbeiter/in Berufsgruppe 9
Menge: 20,000 h

*Hinweis: Geräte und Fahrzeuge:*
Geräte und Fahrzeuge:
Die jeweiligen Verrechnungssätze für Geräte und Fahrzeuge müssen sämtliche Aufwendungen für den Einsatz, insbesondere für Vorhalten und Betriebsstoffe sowie sämtliche Zuschläge und Kosten für das Bedienungspersonal enthalten. Vorausgesetzt
wird der Einsatz eines hierfür geschulten und zahlenmäßigerforderlichen Personals. Eine Vergütung für höher qualifizierte Arbeitskräfte als erforderlich, wird nicht gewährt.

**04.19.0005 LKW 12t**
Lastkraftwagen
Nutzlast bis 12 t
Menge: 10,000 h

**04.19.0006 LKW 5t**
Lastkraftwagen
Nutzlast bis 5 t
Menge: 10,000 h

**04.19.0007 Zuschl.Ladekran**
Zuschlag für LKW-Ladekran
Zuschlag für LKW-Stunden bei Benützung eines LKW-Lade-
kranes. Der Zuschlag wird nur für die Zeit bezahlt,
die der Ladekran tatsächlich in Betrieb ist.
Menge: 20,000 h

**04.19.0008 Bagger Reifen, 0,55m3**
Bagger
Bagger, luftbereift,
Motorleistung über 30 kW und bis 0,55 m3
Menge: 15,000 h

**04.19.0009 Minibagger Kette**
Minibagger
Fahrwerk mit Ketten
Menge: 15,000 h

**04.19.0010 Planier-/Ladeger.**
Planier- und Ladegeräte
Radlader, luftbereift
Motorleistung, 19 bis 37 kW (26-50 PS)
Menge: 10,000 h

**04.19.0011 Verdichtungsger.**
Verdichtungsgeräte
Vibrostampfer, Gewicht über 100 kg
Menge: 10,000 h

**04.19.0012 Verdichtungsger.**
Verdichtungsgeräte
Flächenrüttler, Gewicht bis ca. 500 kg
Menge: 10,000 h

**04.19.0013 Versch.Geräte**
Verschiedene Geräte
Gestellung mit Betriebsstoffen
Kleingeräte (z.B. Flex, Kettensäge, Fugenschneider)
Menge: 25,000 h

*Hinweis: Hinweis zu Baustoffe*
Hinweis zu Baustoffe

Die jeweiligen Verrechnungssätze für Baustoffe müssen
die Lieferung frei Baustelle einschließlich dem
Transport zur Verwendungsstelle und dem Abladen sowie
alle Zuschläge enthalten.

**04.19.0014 Mat.lief.Beton C 12/15 (B 15)**
Materiallieferung Beton
Beton C 12/15 (alt: B 15)
Menge: 10,000 m3

**04.19.0015 Frostsi.Kies.lief**
Natürliche Gesteinskörnung liefern
gemäß gültiger TL-Gestein-StB liefern (Kies)
frostsicheres Material
der Nachweis des ausreichenden Widerstandes gegen
Frostbeanspruchung ist vorzulegen
Menge: 10,000 m3

#### Bereich 04.20 Provisorische Sicherungen

**04.20.0001 KTS Bk0,3 DPr1 EV2 120MPa 0/32 D 20-25cm mit Gerät**
STLB-Bau 2024-04 080
Kiestragschicht, Belastungsklasse RStO 12 Bk0,3, Verdichtungsgrad mind. DPr 1, Verformungsmodul auf der Oberfläche mind. EV2 120 MPa, aus Baustoffgemisch für Kiestragschicht, natürliche Gesteinskörnung TL Gestein, Körnung 0/32, Schichtdicke über 20 bis 25 cm, Infiltrationsbeiwert ki größer gleich 1 x 10 hoch minus 5 m/s, Arbeiten mit Gerät, Ausführung gemäß Zeichnung und Einzelbeschreibung.
Menge: 175,000 m3

**04.20.0002 Asphalttragschicht Geh-Radweg AC32TN Bindem. 70/100 D 10cm Asphalt-Thermo-Container mit Fertiger Beschicker**
STLB-Bau 2024-04 080
Asphalttragschicht ZTV Asphalt-StB, in Geh- und Radwegen, Mischgutart AC 32 T N, natürliche Gesteinskörnung TL Gestein, Bindemittel Straßenbaubitumen 70/100 TL Bitumen-StB und DIN EN 12591, Schichtdicke 10 cm, Einbaudicke gemäß TPD-StB durch Messen mit Tiefenlehre, Rand mit Neigung 1:1, abgerechnet wird die für diese Schicht geforderte Breite bis zur Mitte der Randausbildung, Transport im Asphalt-Thermo-Container, Einbau mit Fertiger und Beschicker, Ausführung gemäß Zeichnung und Einzelbeschreibung.
Menge: 830,000 m2

**04.20.0003 Sickerpackung 1,5/1,5/1,0m aus Kies 16/32, herstellen**
Sickerpackung aus Kies herstellen,
Körnung 16/32, für Flächenentwässerung
für provisorische Belagsflächen
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 4,000 St

**04.20.0004 Stangenzaun doppelläufig rundgefräst D 9-11 cm vernagelt H: 80cm**
Stangengeländer, doppelläufig
mit Untergurt herstellen
Stangengeländer aus rundgefrästen Stangen,
Zopfdicke 9 bis 11 cm
Pfähle einschlagen oder eingraben
Querholm vernagelt ins Hirnholz mit 8-Zoll-Nagel
Pfostenabstand 2,50 m
Höhe 0,80 m über OK-Gelände,
Pfähle einschlagen, Einbindetiefe 40- 60cm
Einschließlich Erdarbeiten, Bodenklasse 1, 3 und 4
verdrängter Boden wird Eigentum des AN und ist einer
Wiederverwertung zuzuführen
Menge: 75,000 m

#### Bereich 04.21 Dokumentation

**04.21.0001 Erstellen eines Geländeaufmaßes nach Fertigstellung**
*** Pauschalposition
Erstellen eines Geländeaufmaßes nach Fertigstellung

System  Höhenbezugssystem DHHN 2016
  Lagesystem UTM mit EPSG-Code

Umgriff Gesamtgrundstück gem. Grundstücksgrenzen
  zzgl. allseitig 5,00 m
 bei angrenzenden Straßen ggf. über 5,00 m
  hinaus bis zum Straßenbelag/Bordstein

Inhalt Grundstücksgrenzen aus Katasterplan
 (digital übernommen)

Vegetation Bäume deren Stamm weiter als 5,00 Meter von der Grundstücksgrenze entfernt ist, deren Kronentraufe jedoch näher als 1,5 Meter an die Grundstücksgrenze heranragt, müssen aufgemessen werden.

Bäume: Lage
 Höhe am Stammfuß
 Hecken mit Höhe, Breite
 Sträucher/Sträucherflächen mit Höhe
 und Umgriff Kronentraufe
 Rasen-/Wiesenflächen mit Umgriff

Gebäude Umgriff mit Höhe an Traufe
 Treppen mit Höhe vor erster Stufe
 und auf letzter Stufe und Angabe Steigungsmaß
 Kellerschächte/Lichtschächte mit Höhe
 Überdachungen
 Brüstungen/Mauer mit Höhe an Fuße
 und Maueroberkante

Einfriedungen Art der Einfriedung
 Höhe an Fuß und Oberkante

Wege alle befestigten Flächen im Umgriff
 Angabe Art der Befestigung
 Angabe Lage und Art von Einfassungen

Sparten Übernahme Sparten
 Schächte/Schachtdeckel mit Höhe
 Schieberkastendeckel mit Höhe

Entwässerung Straßen-/Hofsinkkästen mit Höhe
 Entwässerungsrinnen mit Höhe

Höhenlage Höhen in ausreichendem Höhenraster (
 Höhenlinien
 Böschungen mit Ober und Unterkante

Ausstattung Leuchten
 Absperrpfosten
 Fahnenmaste
 Fahrradständer mit Überdachung
 Mülltonnenstandorte mit Überdachungen
 Bänke und Tische
 Spielgeräte
 Schirme/Markisen
 Sonstige Ausstattung

Übergabe Plan im pdf-Format mit Plankopf,
 Plannummer, Projektbezeichnung
 dwg-Datei (mind. Format AutoCAD 2010)
Menge: 1,000 psch

**04.21.0002 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

### Titel 05 Realschule

#### Bereich 05.01 Baustellensicherung

*Hinweis: Einrichtung*

**05.01.0001 Bauzeitenplan erstellen, fortschreiben**
*** Pauschalposition
Erstellen und Fortschreiben des gewerkspezifischen Bauzeitenplan auf Grundalge des Rahmenterminplans in möglichen Bauabschnitten für die Ausführung der Landschaftsbauarbeiten.

Bauzeitenplan ist ein Monat vor Baubeginn der örtlichen Bauleitung zur Prüfung und Freigabe zu übergeben!

Im Rahmen der Bauzeit sind:
- 12 Fortschreibungen des Terminplans einzukalkulieren.
Im Zuge der Fortschreibung ist der AN verpflichtet, die Verzugszeiten sowie der Hintergründe anzugeben.,

Die Fortschreibung / Aktualiserung des Bauzeitenplans ist in den Einheitspreis einzukalkulieren!
Menge: 1,000 psch

**05.01.0002 Kran anfahren, aufstellen, abfahren**
*** Pauschalposition
Kran auf Baustelle anliefern und abfahren,
betriebsbereit aufstellen und wieder abbauen
Der AN hat selbst zu entscheiden, wieviele Anfahrten für die
Durchführung der Maßnahmen notwendig sind, diese sind in
den EP einzukalkulieren
abgestimmt auf jeweilige Gebäudetiefe und -breite.
Gebühren jedlicher Art sind in die Einheitspreise einzurechnen.
Die Kranaufstellung ist mit der Projektleitung, sowie mit der
örtlichen Bauleitung abzustimmen.
Die Art des Kranes liegt im Ermessen des Auftragnehmers und ist nach Beauftragung umgehend mit der Bauleitung abzustimmen!
Hinweis:
Geländehöhe Erdgeschoss:  OK-FFB ca. 596,40m ü. NHN
Gebäudehöhe (Schule):  OK-First ca. 607,10 bzw.
  611,10 m ü. NHN
Menge: 1,000 psch

**05.01.0003 Kran betriebsbereit vorhalten**
Kran auf Baustelle betriebsbereit vorhalten,
inklusive aller notwendigen Wartungsmaßnahmen und
berechtigten Bedienpersonal
5 Tage
Menge: 5,000 d

**05.01.0004 Transportable Toilette aufstellen, vorhalten, räumen**
Transportable Toilette mit Handwaschbecken aufstellen,
vorhalten, reinigen und räumen,
Vorhaltedauer: 10 Wochen
Die wöchentliche Reinigung ist einzukalkulieren.
Menge: 10,000 Wo

*Hinweis: Sicherung*

**05.01.0005 Absperrschranke, Hartkunststoff 200x120 vorhalten 10Wo**
Absperrschranke aus Hartkunststoff vorhalten
Warnmarkierung TYP1 -
nach ZTV-SA 97, Reflexionsklasse RA1, StVO, TL-Absperrschranken
Vorhaltedauer 10 Wochen

35Stk x 10 Wo =  350 St
Menge: 350,000 St/W

**05.01.0006 Absperrschranke h 120 cm aus Hartkunststoff liefern aufstellen Warnmarkierung TYP1 nach ZTV-SA 97**
Absperrschranke aus Hartkunststoff liefern aufstellen
Warnmarkierung TYP1 -
nach ZTV-SA 97, Reflexionsklasse RA1, StVO, TL-Absperrschranken
- Format: ca 200x120 cm
- witterungs- und uv-beständig
- Gewicht ca.14kg je Feld
zur mobilien Aufstellung vor Ort

Das tägliche öffnen und schließen
von bis zu 5 Felder ist mit einzukalkulieren.
Menge: 35,000 St

**05.01.0007 Absperrschranke 200x120 verkehrssicher umsetzen 2Ag**
Absperrschranke aus Kunststoff  verkehrsicher umsetzen
und den verkehrssicheren Zustand erhalten
Warnmarkierung TYP1 - nach ZTV-SA 97,
Reflexionsklasse RA1, StVO

70m x 2Ag =  140m
Menge: 140,000 m

**05.01.0008 Bauzaun H 2m umsetzen 2Ag**
Bauzaun, Zaunoberkante über Oberfläche Gelände 2 m,
im Baustellenbereich umsetzen.

Das tägliche öffnen und schließen von bis zu 5 Bauzaunfelder gilt nicht als Umsetzen des Bauzauns.
Dies ist eine Nebenleistung im Rahmen der Baustellensicherung und Eigenverantwortung

75m x 2Ag = 150 m
Menge: 150,000 m

**05.01.0009 Fahrplatten / Baggermatratzen verlegen, abbauen**
Fahrplatte / Baggermatratze aus Kunststoff
zum Schutz bestehender Pflasterbeläge
und Vegetationsflächen (Wiesenflächen)
liefern, einbauen und abbauen.

Format: ca. 3000 x 1000 x 20 mm
Gewicht ca. 55 kg
mit einer ca. 2mm stark rutschemmende Profilstruktur auf der Oberseite
Belastung: <= 45 to/m2
Menge: 110,000 m2

**05.01.0010 Fahrplatten / Baggermatratzen vorhalten 5Wo**
Fahrplatte / Baggermatratze aus Kunststoff
in verkehrssicheren Zustand vorhalten.

Die tatsächliche Menge des Vorhaltens berechnet sich aus der gelieferten Quadratmeterzahl multipliziert mit der Anzahl der Wochen

110m² x 5Wo=  550m²/Wo
Menge: 550,000 m²/W

**05.01.0011 Fahrplatte / Baggermatraze aufnehmen und versetzen 2 AG**
Fahrplatte / Baggermatratze aus Kunststoff
aufnehmen und versetzen

Ort der Leistung durch Angabe der Bauleitung des
Auftraggebers

110m² x 2Ag=  220 m²
Menge: 220,000 m2

#### Bereich 05.02 Schutzmaßnahmen

**05.02.0001 Stangenzaun rundgefräst D 9-11 cm vernagelt**
Stangengeländer herstellen
Stangengeländer aus rundgefrästen Stangen,
ohne Untergurt
Zopfdicke 9 bis 11 cm
Pfähle einschlagen oder eingraben
Querholm vernagelt ins Hirnholz mit 8-Zoll-Nagel
Pfostenabstand 2,50 m
Höhe 0,40 m, Pfähle einschlagen, Einbindetiefe 40cm
Einschließlich Erdarbeiten, Bodenklasse 1, 3 und 4
verdrängter Boden wird Eigentum des AN und ist einer
Wiederverwertung zuzuführen
Menge: 100,000 m

*Hinweis: Schutzbodenbeläge Innenraum*

**05.02.0002 Geotextil Vliesstoff Überlappungs-B 20cm liefern, vorhalten, zurückbauen**
Schicht aus Geotextilien,
liefern, einbauen, vorhalten, zurückbauen
Vliesstoff, zum Schützen, gemäß
FGSV-Merkblatt über die Anwendung von Geokunststoffen im
Erdbau des Straßenbaues (M Geok E),
Geotextilrobustheitsklasse 5, Masse min. 300 g/m2,
Stempeldurchdrückkraft min. 3,5 kN,
Einbau in Schutzschicht,
Überlappungsbreite mind. 20 cm.

Schutz der Innenraumbeläge - bei Beschickung Innenhof
Menge: 110,000 m²

**05.02.0003 Folienkaschierte Schutzschicht /-lage d12mm liefern, vorhalten, zurückbauen**
Folienkaschierte Schutzschicht /-lage
liefern,einbauen, vorhalten, zurückbauen
zum Schutz vor mechanischen Beschädigungen
der Bodenbeläge im Innenraum
(Betonwerkstein/Terrazzo/Kautschuk)
Dicke 12 mm
Folienkaschierte Bautenschutzmatte aus Gummigranulaten,
Raumgewicht ca. 810kg/m³,
normalentflammbar (E fl ) nach EN 13501 Teil 1,
Verarbeitung entsprechend Verlegeanleitung.

Schutz der Innenraumbeläge - bei Beschickung Innenhof
Menge: 110,000 m²

#### Bereich 05.03 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**05.03.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**05.03.0002 Baureste Unrat sammeln lagern**
Baureste und Unrat sammeln,
auf der Baustelle sortiert lagern.

Abfuhr wird gesondert Vergütet
Menge: 15,000 h

**05.03.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 5,000 t

**05.03.0004 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 5,000 t

**05.03.0005 Stoffe nicht gefährlich AVV200201 Garten- und Parkabfälle, LKW AN transp. entsorgen Entsorg.-geb. AN**
Siedlungsabfälle,
Garten- und Parkabfälle,
nicht gefährlich, Abfallschlüssel nach AVV (Abfallverzeichnis-Verordnung) 200201 biologisch abbaubare Abfälle,
nicht schadstoffbelastet,
auf Baustelle lagernd, laden, mit LKW des AN transportieren, entsorgen, max. Gesamtgewicht ohne Beschränkung,
die Entsorgungsgebühren werden vom AN übernommen.
Menge: 3,000 t

**05.03.0006 Behälter umsetzen 5-7m3 Bauabfall Bauschutt mineralisch nicht schadstoffbelastet**
Behälter umsetzen,
Behältergröße über 5 bis 7 m3,
Bauabfall, Bauschutt aus mineralischen Stoffen,
sortenrein, nicht schadstoffbelastet.
Menge: 10,000 St

*Hinweis: Oberboden*

**05.03.0007 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 16,000 m3

**05.03.0008 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 16,000 m3

*Hinweis: Unterboden*

**05.03.0009 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 200,000 m3

**05.03.0010 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 159,000 m3

#### Bereich 05.04 Abbrucharbeiten

*Hinweis: Abbruch Vegetativ*

**05.04.0001 Fläche mähen Schnittgut aufnehmen fördern auf LKW AN laden Wiese Wuchs-H bis 50cm - Böschungskanten**
Bewachsene Fläche vor dem Abtragen mähen,
Schnittgut aufnehmen,
fördern und auf LKW AN laden,entsorgen,
Bewuchs: Wiese, Wuchshöhe bis 50 cm.
Anteil der nicht geneigten Fläche 30 %,
Neigung der Restfläche steiler als 1:4 bis 1:2,
lotrecht gemessene Böschungshöhe bis 1 m.

Mähen der Böschungskanten entlang Grundstücksgrenze

Anfallendes Material wird Eigentum des AN und ist einer geeigneten Wiederverwertung zuzuführen.
Menge: 332,000 m2

**05.04.0002 Pflanzl.Bodendecke abräumen aufnehmen fördern auf LKW AN laden D 5-10cm Wiese Wuchs-H bis 8cm - Böschungskanten**
Pflanzliche Bodendecke abräumen, aufnehmen,
und auf LKW AN laden, entsorgen,
Schichtdicke über 5 cm bis 10 cm,
Bewuchs Wiese,
Wuchshöhe bis 8 cm (nach Mahd der Wiesennarbe)
Anteil der nicht geneigten Fläche 30 %,
Neigung der Restfläche steiler als 1:4 bis 1:2,
lotrecht gemessene Böschungshöhe 1 m.

Mähen der Böschungskanten entlang Grundstücksgrenze

Anfallendes Material wird Eigentum des AN und ist einer geeigneten Wiederverwertung zuzuführe
Menge: 332,000 m2

*Hinweis: Abbruch Einbauten*

**05.04.0003 Schutzzaun gg.mech.Schäden Bäume Holzbretterzaun abbrechen**
Schutzzaun gegen mechanische Schäden an Bäumen,
als festen Bretterzaun mit Holzpfosten verbaut
Pfostenabstand 3 m, Zaunhöhe 2 m
Holz, unbehandelt
abbrechen und entsorgen
Die Entsorgungskosten sind in den EP einzukalkulieren

Anfallendes Material wird Eigentum des AN und ist einer geeigneten Wiederverwertung zuzuführen.
Menge: 32,000 m

*Hinweis: Abbruch Belagsflächen*

**05.04.0004 Bit.Belag aufbr. T 10-15 cm Eigentum AN provisorische Baustraße**
Bituminösen Belag aufbrechen
hohlraumarmer bituminöser Belag
Aufbruchtiefe über 10 bis einschl. 15 cm Dicke
Bereich = provisorische Baustraße
Aufbruchmaterial wird Eigentum des AN und ist
einer Wiederverwertung (Aufbereitung) zuzuführen
Menge: 252,000 m2

#### Bereich 05.05 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**05.05.0001 Boden lösen, laden, transp. auf Miete lagern Abtragstiefe bis 0,1m GU* - Wegeflächen**
Boden profilgerecht lösen,
fördern und auf Miete im Baubereich lagern,
Abtragtiefe bis 0,1 m, Arbeitsbreite bis 2,00 - 3,5m
im Bereich der zukünftigen Wegeflächen
(mäandrierender Wegeverlauf)

Homogenbereich B1, mit 2 Bodengruppen,
Bodengruppe 1 (UM-UL, DIN 18196 (Schluff),
Bodengruppe 2 GU* DIN 18196 (Kies--Schluff-Gemisch),

Hinweis: Die Rotlage wird mit einem Schluffanteil von geschätzt 15 bis 30% der Bodegruppe GU* der Bodenklasse 4 gem. DIN 18300alt für mittelschwer lösbare Böden gemäß ZTV E -StB 17 zugeordnet.

Entsorgung wird seperat vergütet
Menge: 359,000 m³

**05.05.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 90,000 m

**05.05.0003 Boden Graben Kabel lösen lagern verfüllen verdichten mit Gerät Sohlen-B 0,6-1,2m T bis 0,6m GU***
Boden der Gräben für Kabel,
nach Abtrag des Oberbodens (übergebener Baugrund)
profilgerecht lösen, seitlich lagern, verfüllen, verdichten, Arbeiten mit Gerät, verdrängten Boden seitlich planieren,
nach den Zusätzlichen Technischen Vertragsbedingungen
und Richtlinien für Aufgrabungen in Verkehrsflächen
(ZTV A-StB), Bodenverdrängung über 5 bis 10 %,
Breite der Sohle über 0,6 bis 1,2 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 418,000 m

**05.05.0004 Boden Graben Entwässerungsltg lösen lagern verfüllen verdichten mit Gerät Sohlen-B 0,5-0,6m T bis 0,6m GU***
Boden der Gräben für Entwässerungsleitungen,
nach Abtrag des Oberbodens (übergebener Baugrund), profilgerecht lösen, seitlich lagern, verfüllen, verdichten, Arbeiten mit Gerät,
verdrängten Boden seitlich planieren,
nach den Zusätzlichen Technischen Vertragsbedingungen
und Richtlinien für Aufgrabungen in Verkehrsflächen
(ZTV A-StB),
Bodenverdrängung über 5 bis 10 %,
Breite der Sohle über 0,5 bis 0,6 m,
Aushubtiefe bis 0,6 m,
ab Übergabeniveau Baugrund, ca. -50 cm unter GOK
Homogenbereich B1, mit 2 Bodengruppen,
Bodengruppe 1 (UM-UL, DIN 18196 (Schluff),
Bodengruppe 2 GU* DIN 18196 (Kies--Schluff-Gemisch),

Hinweis: Die Rotlage wird mit einem Schluffanteil von geschätzt 15 bis 30% der Bodegruppe GU* der Bodenklasse 4 gem. DIN 18300alt für mittelschwer lösbare Böden gemäß ZTV E -StB 17 zugeordnet.

Entsorgung wird seperat vergütet.
Menge: 103,000 m

**05.05.0005 Boden Baugrube Kabelschächte lösen lagern Grundfläche bis 5m2 T bis 1m GU**
Boden der Baugrube für Kabelschächte,
ab Geländeoberfläche, profilgerecht lösen, seitlich lagern, Zuordnung nach Haufwerksbeprobung,
Aushubgrundfläche bis 5 m2,
Aushubtiefe bis 1 m,
Homogenbereich 1, mit einer Bodengruppe, Bodengruppe 1 GU DIN 18196 (Kies-Schluff-Gemisch),
Baumaßnahme der Geotechnischen Kategorie 1 DIN 4020,
- Konsistenz DIN EN ISO 14688-1 fest.

Je Kabelzugschacht ca. 5m³
Menge: 32,000 m³

**05.05.0006 Zulage zu Pos. "Boden lösen" - Aushubbegleitende Archäologie**
Zulage zu Pos. "Boden lösen." - Aushubbegleitende Archäologie
bestehend aus:
- abschnittsweiser Aushub unter archäologischer Aufsicht
-> mehrmaliges, lagenweises Abziehen auf der Stelle
-> Verdachtsflächen freizulegen bzw. sichtbar zu machen
-> Verminderte Effektivität der am Aushub beteiligten Geräte
Dazu zählen:
- 30to-Kettenbagger CAT 330 inkl. Maschinist
- 25to-Radlader CAT 966 inkl. Maschinist (abschnittsweise mit Grundlage: 50% inkl. Standzeiten ohne Fahrer)
- Transportgeräte inkl. Maschinist
Menge: 359,000 m³

#### Bereich 05.06 Fundamentarbeiten

**05.06.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 4,000 St

**05.06.0002 Fundament Kamera, Lautsprecher herstellen l/b/t: 60/60/50cm, in C20/25**
Fundament Kamera, Lautsprecher herstellen
Verdrängungsrohr DN innen 300mm,
aus PE-HD, halogenfrei,
Länge 50 cm,
liefern und in Betonfundament C20/25
l/b/t: 60/60/50cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 9,000 St

**05.06.0003 Ortbetonfundament bewehrt (FSD-Säule) C25/30 X0 XF2 XA1 WF B 100cm T 100cm L 100cm**
Ortbetonfundament,
für FSD-Säule mit Einführung der Kabelschutzrohre
mind 2 x DN 60, Mindestlänge 2m (mittig)
obere Betonfläche waagerecht,
aus bewehrtem Beton,
Normalbeton C 25/30 DIN EN 206, DIN 1045-2,
industriell hergestellte Gesteinskörnungen,
Expositionsklasse X0 XF2 XA1 WF
Breite: 100 cm,
Tiefe: 100 cm.
Länge: 100 cm

mit Korb aus Q257A 2100/2840
Abmessungen L*B*H 800*800*800 mm

Oberkante Fundament -20cm unter fertiger Geländeoberkante
Inklusive einer Werks- und Montageplanung  bzw Schalplanung welche Abgestimmt ist auf die FSD-Säule. Vor Produktionsbeginn ist Fundamentplan durch die ELT-Planung freizugeben.

Einschließlich aller notwendigen Erdarbeiten.
Homogenbereich Rotlage, Kies-Sand-Gemisch, Sand -Schluff-Gemisch, (ehemals Bodenklasse 3 und 4 DIN 18 300),
Bodenklassifizierung GW, GI, SW, SI, GU und GT DIN 18196.
ab Geländeoberfläche profilgerecht lösen

Anfallender Aushub fördern und auf Miete im Baubereich lagern
Abfuhr erfolgt über gesonderte Position
Die Beprobung der Haufwerke erfolgt durch den AN.
Menge: 1,000 St

**05.06.0004 Ortbeton Streifenfundament bewehrt C25/30 X0 XF2 XA1 WF B 80cm T 60cm L 400cm**
Ortbeton Streifenfundament,
für Nebengebäude mit Flachdach (Müll- und Fahrradhaus)
obere Betonfläche waagerecht,
aus bewehrtem Beton,
Normalbeton C 25/30 DIN EN 206, DIN 1045-2,
industriell hergestellte Gesteinskörnungen,
Expositionsklasse X0 XF2 XA1 WF
Breite: 80 cm,
Tiefe: 60 cm.
Länge: 400 cm

mit Korb aus Q257A 2100/2840
Abmessungen L*B*H 3800*800*600 mm

Oberkante Fundament -20cm unter fertiger Geländeoberkante
Abgestimmt auf die Werks- und Montageplanung des Herstellers für das Nebengebäude

Einschließlich aller notwendigen Erdarbeiten.
Homogenbereich Rotlage, Kies-Sand-Gemisch, Sand -Schluff-Gemisch, (ehemals Bodenklasse 3 und 4 DIN 18 300),
Bodenklassifizierung GW, GI, SW, SI, GU und GT DIN 18196.
ab Geländeoberfläche profilgerecht lösen

Anfallender Aushub fördern und auf Miete im Baubereich lagern
Abfuhr erfolgt über gesonderte Position
Die Beprobung der Haufwerke erfolgt durch den AN.
Menge: 10,000 St

**05.06.0005 Ortbeton Punktfundament - Stele Türfeststeller unbewehrt C25/30 X0 XF2 XA1 WF B 40cm T 40cm L 40cm**
Ortbeton Punktfundament,Stele Türfeststeller unbewehrt
obere Betonfläche waagerecht,
aus unbewehrtem Beton,
Normalbeton C 25/30 DIN EN 206, DIN 1045-2,
industriell hergestellte Gesteinskörnungen,
Expositionsklasse X0 XF2 XA1 WF
Breite: 40 cm,
Tiefe: 40 cm.
Länge: 40 cm

Oberkante Fundament ca. -20 cm unter fertiger Geländeoberkante, in Abstimmung mit der ELT-Planung
auf ausgeschriebenes Produkt

Einschließlich aller notwendigen Erdarbeiten.
Homogenbereich Rotlage, Kies-Sand-Gemisch, Sand -Schluff-Gemisch, (ehemals Bodenklasse 3 und 4 DIN 18 300),
Bodenklassifizierung GW, GI, SW, SI, GU und GT DIN 18196.
ab Geländeoberfläche profilgerecht lösen

Anfallender Aushub fördern und auf Miete im Baubereich lagern
Abfuhr erfolgt über gesonderte Position
Die Beprobung der Haufwerke erfolgt durch den AN.
Menge: 1,000 St

**05.06.0006 Ortbetonfundament bewehrt (Briefkastenanlage) C25/30 X0 XF2 XA1 WF B 50cm T 40cm L 100cm**
Ortbetonfundament,
für Briefkastenanlage mit Einführung der Kabelschutzrohre
mind 2 x DN 60, Mindestlänge 2m (mittig)
obere Betonfläche waagerecht,
aus bewehrtem Beton,
Normalbeton C 25/30 DIN EN 206, DIN 1045-2,
industriell hergestellte Gesteinskörnungen,
Expositionsklasse X0 XF2 XA1 WF
Breite: 50 cm,
Tiefe: 40 cm.
Länge: 100 cm

mit Korb aus Q257A 2100/2840
Abmessungen L*B*H 900*400*300 mm

Oberkante Fundament -24cm unter fertiger Geländeoberkante
Inklusive einer Werks- und Montageplanung bzw Schalplanung welche Abgestimmt ist auf die Briefkastenanlagen gemäß der Architektur. Vor Produktionsbeginn ist Fundamentplan durch die Architektur freizugeben.

Einschließlich aller notwendigen Erdarbeiten.
Homogenbereich Rotlage, Kies-Sand-Gemisch, Sand -Schluff-Gemisch, (ehemals Bodenklasse 3 und 4 DIN 18 300),
Bodenklassifizierung GW, GI, SW, SI, GU und GT DIN 18196.
ab Geländeoberfläche profilgerecht lösen

Anfallender Aushub fördern und auf Miete im Baubereich lagern
Abfuhr erfolgt über gesonderte Position
Die Beprobung der Haufwerke erfolgt durch den AN.
Menge: 1,000 St

#### Bereich 05.07 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**05.07.0001 Straßenablauf, PE o. Beton, Aufsatz Straßenablauf C250 L/B 300/500mm rinnenförmig setzen C20/25 D 25cm,**
Straßenablauf
aus PE oder Beton,
für Längsaufsatz, ohne Schlammraum,
Kurzform, mit verzinktem Eimer,
mit Spitzende DN 160, Aufsatz für Ablauf,
Roste aus Gusseisen, Rahmen mit Eimerauflage,
Klasse D400 DIN EN 124-1, Maße L/B 300/500 mm, rinnenförmig, mit Einlage,
Ablaufkörper auf Betonauflager setzen,
Beton C20/25 DIN EN 206,
Mindestdicke 25 cm,
inklusvie aller notwendigen Erd- und Anschlussarbeiten
an Grundleitung

Inklusive aller notwendigen Erdarbeiten,
Anfallendes Erdreich wird Eigentum des AN und ist einer geeigneten Wiederverwertung zuzuführen.
Menge: 21,000 St

**05.07.0002 Hofablauf Polymerbeton Eimer DN100 L/B 300/300mm B125 setzen C20/25 D 20cm, MW 30/10**
Hofablauf aus Polymerbeton,
mit Eimer, Anschluss DN 100,
mit Geruchverschluss,
Maße L/B 300/300 mm,
Klasse B 125 DIN EN 124-1,
mit Maschenrost, aus verzinktem Stahl,
Maschenweite 30/10 mm, Rutschhemmung R11
mit eingebauter Steckmuffe,
setzen in Beton C 20/25 DIN EN 206,
Bettungsdicke 20 cm.
inklusvie aller notwendigen Erd- und Anschlussarbeiten
an Grundleitung

Inklusive Anschluss an vorhandene Entwässerungseinrichtungen, Rohrmaterial, bis 2m,
Winkel, Muffen sind einsprechend einzukalkulieren.
Menge: 28,000 St

**05.07.0003 PP-Rohr DN100**
Entwässerungsleitung PP-Rohren DN 100,
Regenwasser, Freispiegelleitung
mit Steckmuffe einschließlich Dichtring
Form- u. Verbindungsstücke
werden nicht gesondert vergütet
Verlegung in vorhandenem Graben,
einschl. Sandbettung, Dicke der unteren
Bettungsschicht mind. 10 cm, aus Sand, obere
Bettungsschicht aus Sand, Dicke 10 cm,
Grabentiefe über 1 bis 1,25 m.
Menge: 35,000 m

**05.07.0004 PP-Rohr DN160**
Entwässerungsleitung PP-Rohren DN 160,
Regenwasser, Freispiegelleitung
mit Steckmuffe einschließlich Dichtring
Form- u. Verbindungsstücke
werden nicht gesondert vergütet
Verlegung in vorhandenem Graben,
einschl. Sandbettung, Dicke der unteren
Bettungsschicht mind. 10 cm, aus Sand, obere
Bettungsschicht aus Sand, Dicke 10 cm,
Grabentiefe über 1 bis 1,25 m.
Menge: 55,000 m

*Hinweis: Fassadenrost Realschule Breite 50cm*

**05.07.0005 Werkstattzeichnung Fassadenrost Realschule, inkl. prüfbaren statischen Nachweis**
*** Pauschalposition
Werks- und Montagezeichnung
für Fassadenrost entlang Realschule
für Stahlbauunterkonstruktion aus Stahlrechteckrohr und Flachstahl (siehe Nachfolgende Positionen)
mit Einlagegitterrost MW30/10  als Deckbelag
Breite: ca. 500mm

Inkl. prüfbaren statischen Nachweis
gegen Verbiegen und Durchhängen
Belastung A15

Die Zeichnungen und Details sind der örtlichen Bauleitung
zur Prüfung und Freigabe vorzulegen
Menge: 1,000 psch

**05.07.0006 Stahlkonsole für Gitterrostauflager liefern, montieren, Belastungsklasse A15,**
Stahlkonsole für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461,
Menge: 355,000 St

**05.07.0007 Eck-Stahlkonsole 90° für Gitterrostauflager liefern, montieren, Belastungsklasse A15,**
Eck-Stahlkonsole 90° für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461,
Menge: 18,000 St

**05.07.0008 Zarge für Gitterrost mehrteilig, entlang Fassade, Belastungsklasse A15 Breite ca. 500mm**
Zarge, umlaufender Rahmen,
für Gitterrost mehrteilig
entlang Gebäudefassade
in nicht zusammenhängenden Längen
aus feuerverzinktem Stahl,
Belastungsklasse A15, bis 1,5to belastbar

Rahmen/Zarge aus Winkelstahl 40 x 60 x 6mm,
warmgewalzte Fertig-Strangprofile nach DIN EN 10056-2
Legierung: S235JR
B ca. 500mm, abgestimmt auf Stahlkonsole
mit Zwischenauflager aus Flachstahlband 60 x 6 mm
ca. alle 100cm, bzw. nach statischen erfordernissen
mit umlaufenden Rahmen / Zarge verschweißt

- auf bauseitigen Betonleistensteinen 8/40/100 in Beton versetzt, aufliegend und mit Edelstahlschrauben V2A in regelmäßigen Abständen verschraubt.

- Auflager zwischen Rahmen und Unterkonstruktion aus 5mm
Neoprenstreifen
Menge: 355,000 m

**05.07.0009 Gitterrost mehrteilig, entlang Fassade, Belastungsklasse A15 Stahl, feuerverzinkt, Breite ca. 500mm**
Gitterrost entlang Gebäudefassade
mehrteilig
in nicht zusammenhängenden Längen
aus feuerverzinktem Stahl, mehrteilig
Belastungsklasse A15, bis 1,5to belastbar

in bauseitiger Zarge aus Winkelstahl 40 x 60 x 6mm,

- Einzelroste L/B ca 1.000 x 500 mm, Tragstäbe 40 x 3 mm,
exaktes Aufmaß an der Einbaustelle zu entnehmen
werkseitig vormontiertem Rostverriegelungssystem (Halteklammer mit Lasche und Schraubdübel M8)
Maschenweite 30/10 mm, Rutschhemmung R11 V4
Fullstäbe gerillt.
Stahlqualität S235JR (St37-2)

Die Tragstäbe der Gitterroste 30/10 sind diejenigen,
welche mit 30 mm Abstand voneinander haben.
Insofern müssen wirksame Zwischenauflager 90° zu den Tragstäben angeordnet sein.

Sämtliche Maße sind vor Ort und vor Produktion zu prüfen!
Gitterrostgröße ist auf ganzes Pflastermaß abzustimmen und im Nachgang zu fertigen.

Alle Metallgitterroste müssen mit einem Trag- oder Füllstab glatt abschließen. Dies gilt auch für Passstücke!
Freie Stabüberstande als Folge von Schnittarbeiten auf der Baustelle sind aufgrund ihrer scharfen Kanten nicht zulässig.

Paßstücke sind endsprechend zuberücksichtigen und einzukalkulieren
Menge: 183,000 m²

*Hinweis: Fassadenrost Realschule Breite 150cm*
Fassadenrost Realschule Breite 150cm
für gefährdete Bereiche
- Tiefhof
- Hanglagen

**05.07.0010 Werkstattzeichnung Fassadenrost Realschule, inkl. prüfbaren statischen Nachweis**
*** Pauschalposition
Werks- und Montagezeichnung
für Fassadenrost entlang Realschule (Tiefhof und Hanglagen)
für Stahlbauunterkonstruktion aus Stahlrechteckrohr und Flachstahl (siehe Nachfolgende Positionen)
mit Einlagegitterrost MW30/10  als Deckbelag
Breite: ca. 1.500mm

Inkl. prüfbaren statischen Nachweis
gegen Verbiegen und Durchhängen
Belastung A15

Die Zeichnungen und Details sind der örtlichen Bauleitung
zur Prüfung und Freigabe vorzulegen
Menge: 1,000 psch

**05.07.0011 HEB - mittelschwerer Träger, Doppel-T-Träger liefern und einbauen für Fassadengitterrost**
HEB - mittelschwerer Träger, Doppel-T-Träger
für Fassadengitterrost
liefern und einbauen
gewalzt nach DIN 1025,
Material S235 JR+AR, nach EN 10025-2
Gewicht je m: ca. 21 kg
Breite 100mm
Höhe 100mmy
Flanschdicke 10mm
Stegdicke 6mm

auf Betonfertigteil (gesondert ausgeschrieben)
aufgelagert und verschraubt
mit M12 Sechskantschrauben (edelstahl)
Menge: 290,000 m

**05.07.0012 Zarge für Gitterrost mehrteilig, entlang Fassade, Belastungsklasse A15 Breite ca. 1.500mm**
Zarge, umlaufender Rahmen,
für Gitterrost mehrteilig
entlang Gebäudefassade (Tiefhof und Hanglagen)
in nicht zusammenhängenden Längen
aus feuerverzinktem Stahl,
Belastungsklasse A15, bis 1,5to belastbar

Rahmen/Zarge aus Winkelstahl 40 x 60 x 6mm,
warmgewalzte Fertig-Strangprofile nach DIN EN 10056-2
Legierung: S235JR
B ca. 1.500mm, abgestimmt auf Stahlkonsole
mit Zwischenauflager aus Flachstahlband 60 x 6 mm
ca. alle 100cm, bzw. nach statischen Erfordernissen
mit umlaufenden Rahmen / Zarge verschweißt

- auf bauseitigen Betonleistensteinen 10/30/100 in Beton versetzt, aufliegend und mit Edelstahlschrauben V2A in regelmäßigen Abständen verschraubt.

- Auflager zwischen Rahmen und Unterkonstruktion aus 5mm
Neoprenstreifen
Menge: 153,000 m

**05.07.0013 Gitterrost mehrteilig, entlang Fassade, Belastungsklasse A15 Stahl, feuerverzinkt, Breite ca. 1.500mm**
Gitterrost entlang Gebäudefassade
mehrteilig,  (Tiefhof und Hanglagen)
in nicht zusammenhängenden Längen
aus feuerverzinktem Stahl, mehrteilig
Belastungsklasse A15, bis 1,5to belastbar

in bauseitiger Zarge aus Winkelstahl 40 x 60 x 6mm,

- Einzelroste L/B ca 1.500 x 500 mm, Tragstäbe 40 x 3 mm,
exaktes Aufmaß an der Einbaustelle zu entnehmen
werkseitig vormontiertem Rostverriegelungssystem (Halteklammer mit Lasche und Schraubdübel M8)
Maschenweite 30/10 mm, Rutschhemmung R11 V4
Fullstäbe gerillt.
Stahlqualität S235JR (St37-2)

Die Tragstäbe der Gitterroste 30/10 sind diejenigen,
welche mit 30 mm Abstand voneinander haben.
Insofern müssen wirksame Zwischenauflager 90° zu den Tragstäben angeordnet sein.

Sämtliche Maße sind vor Ort und vor Produktion zu prüfen!
Gitterrostgröße ist auf ganzes Pflastermaß abzustimmen und im Nachgang zu fertigen.

Alle Metallgitterroste müssen mit einem Trag- oder Füllstab glatt abschließen. Dies gilt auch für Passstücke!
Freie Stabüberstande als Folge von Schnittarbeiten auf der Baustelle sind aufgrund ihrer scharfen Kanten nicht zulässig.

Paßstücke sind endsprechend zuberücksichtigen und einzukalkulieren
Menge: 230,000 m²

*Hinweis: Gitterroste*

**05.07.0014 Gitter- Sauberlaufrost 8-teilig, TYP 8 - Nebeneingang Realschule Stahl, feuerverzinkt, Gesamtgröße ca. 4.770x1.800mm**
Gitter- Sauberlaufrost
Bereich Nebeneingang Realschule: TYP 8
aus feuerverzinktem Stahl, 8-teilig
bis 3to belastbar

- 1 umlaufenden Rahmen/Zarge
aus Winkelstahl 40 x 60 x 6mm,
L/B ca. 4.770x1.800 mm,
mit Zwischenauflager nach statischen Erfordernissen
aus Flachstahlband 60 x 6mm
mit umlaufenden Rahmen / Zarge verschweißt

-auf bauseitigen Betonleistensteinen 10/30/100 in Beton versetzt, aufliegend und mit Edelstahlschrauben V2A in regelmäßigen Abständen verschraubt.

- 8 Roste L/B ca.1.190 x 900 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 2,000 St

**05.07.0015 Gitter- Sauberlaufrost 8-teilig, TYP 9 - Haupteingang Realschule Stahl, feuerverzinkt, Gesamtgröße ca. 5.400x1.500mm**
Gitter- Sauberlaufrost
Bereich Haupteingang Realschule: TYP 9
aus feuerverzinktem Stahl, 8-teilig
bis 3to belastbar

- 1 umlaufenden Rahmen/Zarge
aus Winkelstahl 40 x 60 x 6mm,
L/B ca. 5.400x1.500 mm,
mit Zwischenauflager nach statischen Erfordernissen
aus Flachstahlband 60 x 6mm
mit umlaufenden Rahmen / Zarge verschweißt

-auf bauseitigen Betonleistensteinen 10/30/100 in Beton versetzt, aufliegend und mit Edelstahlschrauben V2A in regelmäßigen Abständen verschraubt.

- 8 Roste L/B ca.1.350 x 750 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**05.07.0016 Gitter- Sauberlaufrost 24-teilig, TYP 11 - Tiefhof Realschule Stahl, feuerverzinkt, Gesamtgröße ca. 7.200x4.750mm**
Gitter- Sauberlaufrost
Bereich Tiefhof Realschule: TYP 14
aus feuerverzinktem Stahl, 24-teilig
bis 3to belastbar

- 1 umlaufenden Rahmen/Zarge
aus Winkelstahl 40 x 60 x 6mm,
L/B ca. 7.200x4.750mm,
mit Zwischenauflager nach statischen Erfordernissen
aus Flachstahlband 60 x 6mm
mit umlaufenden Rahmen / Zarge verschweißt

-auf bauseitigen Betonleistensteinen 10/30/100 in Beton versetzt, aufliegend und mit Edelstahlschrauben V2A in regelmäßigen Abständen verschraubt.

- 24 Roste L/B ca.1.200 x 1.187 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**05.07.0017 HEB - mittelschwerer Träger, Doppel-T-Träger liefern und einbauen für Gitterrost Typ 11**
HEB - mittelschwerer Träger, Doppel-T-Träger
für Gitterrost Typ 11 Tiefhof Realschule
liefern und einbauen
gewalzt nach DIN 1025,
Material S235 JR+AR, nach EN 10025-2
Gewicht je m: ca. 21 kg
Breite 100mm
Höhe 100mm
Flanschdicke 10mm
Stegdicke 6mm

auf Betonfertigteil (gesondert ausgeschrieben)
aufgelagert und verschraubt
mit M12 Sechskantschrauben (edelstahl)
Menge: 50,000 m

**05.07.0018 Zulage Integration Türstoppersäule in Gitter- Sauberlaufrost**
Zulage für Integration der Türstoppersäule
in Gitter- Sauberlaufrost vor Hauptzugangstüren.
Türstoppersäulen über gesonderte Position ausgeschrieben.

Die Position soll den Mehraufwand für exaktes einmessen, ausrichten und montieren am Gitterrost ausgleichen.
Menge: 8,000 St

*Hinweis: Übergabeschacht Wasserspiel*
Übergabeschacht Wasserspiel
Einbau neben TG

**05.07.0019 Kabelschacht (Übergabeschacht für Wasserspiel) als Topfschacht 80 x 80 x 100 cm im Lichten**
Kabelschacht (Übergabeschacht für Wasserspiel/Trinkwasserbrunnen)
aus Stahlbetonfertigteilen C 35/45 DIN 1045 mit hohem
Wassereindringwiderstand
Bemessen nach DIN Fachbericht 101 für Einwirkungen aus:
- Fußgängerverkehr (außergewöhnlich max. 40 kN Radlast)
DIN 4085 "Berechnung des Erddrucks".
Schachtabdeckung nach DIN EN 124 und DIN 1229
Klasse B 125
Bestehend aus:
1 Schachtunterteil mit Sickerloch 80 x 80 x 100 cm i.
L. (1.262) kg
Schachtabdeckung 80/80 cm im Lichten, bestehend aus:
(235 kg)
1 Deckelrahmen mit Wateenstahleinfassung,
2-seitig aufdübelbar, 12 cm hoch
1 Deckel mit Betonfüllung in Wateenstahleinfassung
ohne Lüftungsrost, Klasse B 125
Die Fugen zwischen den Bauteilen sind mit Möfix
(bauamtlich zugelassener Schachtbaumörtel)
oder mit Zementmörtel (MG III) nach DIN 1045 Abschnitt
6.7.1 auszubilden
Einschließlich Splittbett aus Edelsplitt, Absiebung 5/8
aus gebrochenes Rundkorn.
Menge: 1,000 St

#### Bereich 05.08 Stufen, Podeste, Sonderbauteile

*Hinweis: Allgemeiner Hinweistext zu Betonfertigteilen und Natursteinfertigteilen*
Eine Abwicklung Mauerfolgen in Form einer Werks- und Montagezeichnung einschließlich Markierung der Sonderbauteile ist vor Produktionsbeginn der örtlichen Bauleitung zur Prüfung und Freigabe zu übergeben!

Sämtliche Maße und Stückzahlen aller Bau- u. Sonderbauteile (Ecken, Radialstücke Passstücke) sind vor Bestellung in Form von Eigenüberwachung durch den AN zu überprüfen.

Alle Fertigteile sind ohne Versetzhülsen, Schraubanker etc, zu produzieren. Keine sichtbaren Versetzhifen!!

Die Oberflächen (Beton) sind in Sichtbeton SBK 3,
- grau glatt
- grau gesandet (R11) Stufenblöcke, Blockstufen, sichtbare Mauern
herzustellen.

Es ist auf den Positionstext zu achten!

*Hinweis: Vorarbeiten Atrium Realschule*

**05.08.0001 Planum Atrium / Grünes Klassenzimmer Abweichung +/-3cm**
Planum herstellen, für Einbauten,
im Böschungsbereich
Böschung im Neigungswinkel 1:2 bis 1:3
Lichtgraben zu Unterrichtsräumen im UG, Tiefe bis ca. 4,5m
zulässige Abweichung von der Sollhöhe +/- 3 cm,
Ausführung in Teilflächen,

Bereich: Atrium/ Grünes Klassenzimmer
Menge: 854,000 m2

**05.08.0002 Untergrund Atrium / Grünes Klassenzimmer verdichten**
Untergrund verdichten, für Einbauten,
im Böschungsbereich
Böschung im Neigungswinkel 1:2 bis 1:3
Lichtgraben zur Unterrichtsräumen im UG, Tiefe bis 4,5m
Verformungsmodul mind. EV2 45 MN/m2.
Ausführung in Teilflächen,
Flächenbreite bis 1,00 m.

Bereich: Atrium/ Grünes Klassenzimmer
Menge: 854,000 m2

**05.08.0003 KTS Atrium / Grünes Klassenzimme DPr 95 EV2 100MN/m2 0/32 D 20-30cm**
Kiestragschicht ZTV SoB-StB für Einbauten,
im Böschungsbereich
Böschung im Neigungswinkel 1:2 bis 1:3
Lichtgraben zur Unterrichtsräumen im UG, Tiefe bis 4,5m
Verformungsmodul EV2 mind. in MN/m2 100 gem. RStO 01,
Verhältnis EV2/EV1 max. 2,2,
Verdichtungsgrad DPr mind. 95 %,
zusätzliche Anforderung an die profilgerechte Lage und
Ebenheit: Abweichung von der Sollhöhe max. +/- 2 cm,
Spalt unter der 4-m-Latte max. 2 cm,
Körnung 0/32, Schichtdicke 20 cm,
Abrechnung nach Auftragsprofilen;
Ausführung in Teilflächen,
Flächenbreite bis 1,00 m.

Bereich: Atrium/ Grünes Klassenzimme
Menge: 81,000 m3

**05.08.0004 Werkstattzeichnung / Abwicklung Bauteile Grünes Klassenzimmer**
*** Pauschalposition
Werks- und Montagezeichnung
über die Abwicklung der Bauteile des grünen Klassenzimmers.
Auf Grundlage des erstellten Aufmaßes des Vermessungsingenieurs
Einschließlich Detailierungen aller Eck- und Winkelelemente
sowie Markierung der Sonderbauteile / Passstücke

Die Zeichnungen und Details sind vor Produktionsbeginn nach örtlichen Aufmaß der Betonfertigteile und Natursteinblöcke der Bauleitung zur Prüfung und Freigabe vorzulegen.
Menge: 1,000 psch

**05.08.0005 Einmessung der Fertigteile - Atrium Realschule (Teilflächenaufmaß)**
*** Pauschalposition
Einmessung und Markierung
(Diagonalen und Geraden)
der Verläufe inkl. Höhenlage der Sitzblöcke
für den weiteren Einbau der Sitzstufenverläufe
unter Beachtung der Längs- und Quergefälle
einschließlich höhengerechter Verläufe der Stufenanlagen

Der Einmessung und Markierung ist mindestens eine Woche im Vorfeld mit der örtlichen Objektüberwachung abzustimmen und hat unmittelbar vor Einbau der Bordsteine/ Betonfertigteile/ Natursteinblöcke zu erfolgen.

Mehrmaliges Aufziehen des Vermessungsingenieurs ist einzukalkulieren.
Menge: 1,000 psch

*Hinweis: Liefernachweis Blöcke Grünes Klassenzimmer*
Liefernachweis Blöcke Grünes Klassenzimmer

oder gleichwertiges angebotenes Erzeugnis

'.........'
(vom Bieter zwingend einzutragen).

**05.08.0006 Natursteinblöcke Nagelfluh, 150/33/50 (B1) liefern, einbauen (gerade)**
Natursteinblöcke als Sitzblöcke (B1)
Maße Einzelblock L/B/H = 150/33/50 cm,
Brannenburger Nagelfluh, frostbeständig,
Sitzfläche gesägt, grob geschliffen,
Löcher größer 1 cm gespachtelt.
Sonstige Sichtflächen gesägt, grob geschliffen,
Löcher größer 3 cm gespachtelt.
Rest gesägt, offenporig.
in gerader Ausfertigung
Versetzt in Betonbettung C20/25, Dicke 25 cm
Menge: 19,000 St

**05.08.0007 Natursteinblöcke Nagelfluh, 90/33/50 (B2) liefern, einbauen (gerade)**
Natursteinblöcke als Sitzblöcke (B2)
Maße Einzelblock L/B/H = 90/33/50 cm,
Brannenburger Nagelfluh, frostbeständig,
Sitzfläche gesägt, grob geschliffen,
Löcher größer 1 cm gespachtelt.
Sonstige Sichtflächen gesägt, grob geschliffen,
Löcher größer 3 cm gespachtelt.
Rest gesägt, offenporig.
in gerader Ausfertigung
Versetzt in Betonbettung C20/25, Dicke 25 cm
Menge: 2,000 St

**05.08.0008 Natursteinblöcke Nagelfluh, 131/33/50 (B3) liefern, einbauen (gerade)**
Natursteinblöcke als Sitzblöcke (B3)
Maße Einzelblock L/B/H = 131/33/50 cm,
Brannenburger Nagelfluh, frostbeständig,
Sitzfläche gesägt, grob geschliffen,
Löcher größer 1 cm gespachtelt.
Sonstige Sichtflächen gesägt, grob geschliffen,
Löcher größer 3 cm gespachtelt.
Rest gesägt, offenporig.
in gerader Ausfertigung
Versetzt in Betonbettung C20/25, Dicke 25 cm
Menge: 12,000 St

**05.08.0009 Natursteinblöcke Nagelfluh, 82/33/50 (B4) liefern, einbauen (gerade)**
Natursteinblöcke als Sitzblöcke (B4)
Maße Einzelblock L/B/H = 82/33/50 cm,
Brannenburger Nagelfluh, frostbeständig,
Sitzfläche gesägt, grob geschliffen,
Löcher größer 1 cm gespachtelt.
Sonstige Sichtflächen gesägt, grob geschliffen,
Löcher größer 3 cm gespachtelt.
Rest gesägt, offenporig.
in gerader Ausfertigung
Versetzt in Betonbettung C20/25, Dicke 25 cm
Menge: 12,000 St

**05.08.0010 Natursteinblöcke Nagelfluh, 96/33/50 (B5) liefern, einbauen (gerade)**
Natursteinblöcke als Sitzblöcke (B5)
Maße Einzelblock L/B/H = 96/33/50 cm,
Brannenburger Nagelfluh, frostbeständig,
Sitzfläche gesägt, grob geschliffen,
Löcher größer 1 cm gespachtelt.
Sonstige Sichtflächen gesägt, grob geschliffen,
Löcher größer 3 cm gespachtelt.
Rest gesägt, offenporig.
in gerader Ausfertigung
Versetzt in Betonbettung C20/25, Dicke 25 cm
Menge: 12,000 St

**05.08.0011 Eckelement Natursteinblöcke Nagelfluh, 86 - 100/33/50 (B6) liefern, einbauen (gerade trapezförmig)**
Eckelement Natursteinblöcke als Sitzblöcke (B6)
Maße Einzelblock L/B/H = 86 - 100/33/50 cm,
Hinterkante: Länge 100cm
Vorkante: Länge 86cm
linke Ecke: 90° - von Ansichtsseite betrachtet
rechte Ecke: 113° - von Ansichtsseite betrachtet
Brannenburger Nagelfluh, frostbeständig,
Sitzfläche gesägt, grob geschliffen,
Löcher größer 1 cm gespachtelt.
Sonstige Sichtflächen gesägt, grob geschliffen,
Löcher größer 3 cm gespachtelt.
Rest gesägt, offenporig.
in gerader Ausfertigung
Versetzt in Betonbettung C20/25, Dicke 25 cm
Menge: 12,000 St

**05.08.0012 Eckelement Natursteinblöcke Nagelfluh, 86 - 100/33/50 (B7) liefern, einbauen (gerade trapezförmig)**
Eckelement Natursteinblöcke als Sitzblöcke (B6)
Maße Einzelblock L/B/H = 86 - 100/33/50 cm,
Hinterkante: Länge 100cm
Vorkante: Länge 86cm
rechte Ecke: 90° - von Ansichtsseite betrachtet
linke Ecke: 113° - von Ansichtsseite betrachtet
Brannenburger Nagelfluh, frostbeständig,
Sitzfläche gesägt, grob geschliffen,
Löcher größer 1 cm gespachtelt.
Sonstige Sichtflächen gesägt, grob geschliffen,
Löcher größer 3 cm gespachtelt.
Rest gesägt, offenporig.
in gerader Ausfertigung
Versetzt in Betonbettung C20/25, Dicke 25 cm
Menge: 12,000 St

*Hinweis: Stufenaufgang Tiefhof Realschule*

**05.08.0013 Stufenblock 3Stg. Betonfertigteil C35/40 XF4 2500x990x600mm Fundament C20/25 D 25 cm**
Stufenblock als Betonfertigteil,
Format l/b/t: 250x99x60cm
mit Aussparung für Stufenvorderkantenmarkierung!
2cm von der Vorderseite eingerückt.
Tiefe 10mm, Breite 40mm, Länge 2500mm
Festigkeitsklasse C 35/40 DIN EN 206, DIN 1045-2, Expositionsklasse XF4 (Frostangriff, mäßige Wassersättigung mit Taumittel),
Expositionsklasse XM1 (Betonkorrosion durch mäßige Verschleißbeanspruchung),
Expositionsklasse XA1 (Betonkorrosion durch chemisch schwach angreifende Umgebung),
Expositionsklasse XC1 (Bewehrungskorrosion durch Karbonatisierung, trocken/ständig nass),
Zuschlag aus gebrochenem Hartgestein,
Stufenlänge 2500mm,
Tritt- u. Seitenflächen sowie Vorderseite in Sichtbeton,
Kante gefast, Setzstufenhöhe 150mm,
Trittstufenbreite 330mm,
3 Stg: ca. 15/33, inklusive 1% Stufengefälle
Fundament aus Beton mit einer Zusammensetzung C 20/25 DIN EN 206 und DIN 1045-2,
Dicke '25' cm, Stufen auf Stoß verlegen.
Menge: 8,000 St

**05.08.0014 Stufenblock 2Stg. Betonfertigteil C35/40 XF4 2500x660x450mm Fundament C20/25 D 25 cm**
Stufenblock als Betonfertigteil,
Format l/b/t: 250x66x45cm
mit Aussparung für Stufenvorderkantenmarkierung!
2cm von der Vorderseite eingerückt.
Tiefe 10mm, Breite 40mm, Länge 2500mm
Festigkeitsklasse C 35/40 DIN EN 206, DIN 1045-2, Expositionsklasse XF4 (Frostangriff, mäßige Wassersättigung mit Taumittel),
Expositionsklasse XM1 (Betonkorrosion durch mäßige Verschleißbeanspruchung),
Expositionsklasse XA1 (Betonkorrosion durch chemisch schwach angreifende Umgebung),
Expositionsklasse XC1 (Bewehrungskorrosion durch Karbonatisierung, trocken/ständig nass),
Zuschlag aus gebrochenem Hartgestein,
Stufenlänge 2500mm,
Tritt- u. Seitenflächen sowie Vorderseite in Sichtbeton,
Kante gefast, Setzstufenhöhe 150mm,
Trittstufenbreite 330mm,
2 Stg: ca. 15/33, inklusive 1% Stufengefälle
Fundament aus Beton mit einer Zusammensetzung C 20/25 DIN EN 206 und DIN 1045-2,
Dicke '25' cm, Stufen auf Stoß verlegen.
Menge: 2,000 St

**05.08.0015 Stufenblock 2Stg. Betonfertigteil C35/40 XF4 1000x660x450mm Fundament C20/25 D 25 cm**
Stufenblock als Betonfertigteil,
Format l/b/t: 1000x66x45cm
mit Aussparung für Stufenvorderkantenmarkierung!
2cm von der Vorderseite eingerückt.
Tiefe 10mm, Breite 40mm, Länge 1000mm
Festigkeitsklasse C 35/40 DIN EN 206, DIN 1045-2, Expositionsklasse XF4 (Frostangriff, mäßige Wassersättigung mit Taumittel),
Expositionsklasse XM1 (Betonkorrosion durch mäßige Verschleißbeanspruchung),
Expositionsklasse XA1 (Betonkorrosion durch chemisch schwach angreifende Umgebung),
Expositionsklasse XC1 (Bewehrungskorrosion durch Karbonatisierung, trocken/ständig nass),
Zuschlag aus gebrochenem Hartgestein,
Stufenlänge 1000mm,
Tritt- u. Seitenflächen sowie Vorderseite in Sichtbeton,
Kante gefast, Setzstufenhöhe 150mm,
Trittstufenbreite 330mm,
2 Stg: ca. 15/33, inklusive 1% Stufengefälle
Fundament aus Beton mit einer Zusammensetzung C 20/25 DIN EN 206 und DIN 1045-2,
Dicke '25' cm, Stufen auf Stoß verlegen.
Menge: 5,000 St

**05.08.0016 Zulage für Aufmerksamkeitsstreifen Schwarz 250/4/1cm in Blockstufe eingelassen**
Zulage für Aufmerksamkeitsstreifen
in Stufenblock eingelassen
- Aufmerksamkeitsstreifen aus Quarzgranulat
und einem Kontrastwert von k rsaquo;0,4
- Streifenbreite :4cm
- Streifenlänge: 250cm
- Streifenhöhe  1cm
- Streifenfarbe: Schwarz
- Betongüte: C35/45 XF 4
Menge: 28,000 St

**05.08.0017 Zulage für Aufmerksamkeitsstreifen Schwarz 100/4/1cm in Blockstufe eingelassen**
Zulage für Aufmerksamkeitsstreifen
in Stufenblock eingelassen
- Aufmerksamkeitsstreifen aus Quarzgranulat
und einem Kontrastwert von k rsaquo;0,4
- Streifenbreite :4cm
- Streifenlänge: 100cm
- Streifenhöhe  1cm
- Streifenfarbe: Schwarz
- Betongüte: C35/45 XF 4
Menge: 10,000 St

*Hinweis: Mauerhinterfüllung Atrium*
Mauerhinterfüllung

**05.08.0018 Noppenbahn, H50 cm liefern, einbauen**
Noppenbahn mit einseitiger Vlieskaschierung aus HDPE
als Bauwerksschutz vertikal einbauen,
Einbauhöhe 50cm ab UK Natursteinblock
einschl. sauberem Abschluss an der Oberfläche
Abschluss an der Oberfläche ist 5cm unter OK-Mauer
Stoßüberlappung über 10 bis 20cm.
Die vlieskaschierte Seite zeigt nach außen.
Menge: 92,000 m

**05.08.0019 Mauerhinterfüllung Schotter DPr1,03 EV2 100MPa 0/45 Mauern Atrium**
Hinterfüllung der Stützmauer - Atrium
mit Schotter, lagenweise verdichtet
Verdichtung alle 30cm
Verdichtungsgrad mind. DPr 1,03,
Verformungsmodul auf der Oberfläche mind. EV2 100 MPa, Ungleichförmigkeitszahl U mind. 13,
aus Baustoffgemisch für Schottertragschicht,
natürliche Gesteinskörnung TL Gestein,
Körnung 0/45
Feinanteil Kategorie UF 3,
im eingebauten Zustand max. 3 % Feinanteile, wasserdurchlässig, kf größer gleich 5 x 10 hoch minus 5 m/s, Rand mit Neigung 1:1,5,
abgerechnet wird nach Wiegekarten,
Ausführung gemäß Zeichnung.
Menge: 198,000 t

*Hinweis: Betonfertigteile Auflager Gitterrost Fassade Realschule*

**05.08.0020 Winkelstützelementen, H45, L100, D10cm, Oberfläche grau glatt**
Einfassung aus Winkelstützelementen,
als Stahlbetonfertigteil,
Beton: min. C35/45 XF 4 DIN EN 206-1, DIN 1045-2, Horizontal-/Vertikalschenkel 30/45  cm,
Horizontal- / Vertikalkanten 10mm  gefast
Bauteillänge 100 cm,
Dicke 10 cm,
Alle Seiten (Vor-, Rück-, Kopf- u. Seitenflächen) in Sichtbetonklasse 3, in grau glatt,
Fundament aus Beton C 20/25  DIN EN 206-1 und DIN 1045-2,
Dicke 20 cm,
Breite 10 cm über Mauerfuß,
Fertigteile engfugig versetzen,
Fugen rückseitig dicht verschlossen bis 10 cm unter OK Mauer,
Ausführung gemäß Zeichnung.
Menge: 355,000 St

**05.08.0021 Außeneck - Winkelstützelement, H45, L50/50 D10cm, Oberfläche grau glatt**
Einfassung aus Außeneck Winkelstützelement,
als Stahlbetonfertigteil,
Beton: min. C35/45 XF 4 DIN EN 206-1, DIN 1045-2, Horizontal-/Vertikalschenkel 30/45cm,
- Vertikalkante an der sichtbaren Seite  10 mm gefast
Bauteillänge 50/50 cm = Außenschenkel
Dicke 10 cm,
Alle Seiten (Vor-, Rück-, Kopf- u. Seitenflächen) in Sichtbetonklasse 3, in grau, glatt
Fundament aus Beton C 20/25  DIN EN 206-1 und DIN 1045-2,
Dicke 20 cm,
Breite 10 cm über Mauerfuß,
Fertigteile engfugig versetzen,
Fugen rückseitig dicht verschlossen bis 10 cm unter OK Mauer,
Ausführung gemäß Zeichnung.
Menge: 5,000 St

**05.08.0022 Innenecke - Winkelstützelement, H45, L50/50 D10cm, Oberfläche grau glatt**
Einfassung aus Innenecke Winkelstützelement,
als Stahlbetonfertigteil,
Beton: min. C35/45 XF 4 DIN EN 206-1, DIN 1045-2, Horizontal-/Vertikalschenkel 30/45cm,
- Vertikalkante an der sichtbaren Seite  10 mm gefast
Bauteillänge 50/50 cm = Außenschenkel
Dicke 10 cm,
Alle Seiten (Vor-, Rück-, Kopf- u. Seitenflächen) in Sichtbetonklasse 3, in grau, glatt
Fundament aus Beton C 20/25  DIN EN 206-1 und DIN 1045-2,
Dicke 20 cm,
Breite 10 cm über Mauerfuß,
Fertigteile engfugig versetzen,
Fugen rückseitig dicht verschlossen bis 10 cm unter OK Mauer,
Ausführung gemäß Zeichnung.
Menge: 13,000 St

*Hinweis: Sitzblöcke Naturstein Bank*

**05.08.0023 Natursteinblöcke Nagelfluh, 45/35/60 liefern, einbauen (gerade) (Bankfuß links)**
Natursteinblöcke als Bankfuß (links)
Maße Einzelblock L/B/H = 45/35/60 cm,
mit Kopfaussparung rechts: 45/22/6 cm
Brannenburger Nagelfluh, frostbeständig,
Sitzfläche gesägt, grob geschliffen,
Löcher größer 1 cm gespachtelt.
Sonstige Sichtflächen gesägt, grob geschliffen,
Löcher größer 3 cm gespachtelt.
Rest gesägt, offenporig.
in gerader Ausfertigung
Versetzt in Betonbettung C20/25, Dicke 25 cm

oder gleichwertiges angebotenes Erzeugnis

'.........'
(vom Bieter zwingend einzutragen).
Menge: 2,000 St

**05.08.0024 Natursteinblöcke Nagelfluh, 45/35/60 liefern, einbauen (gerade) (Bankfuß rechts)**
Natursteinblöcke als Bankfuß (rechts)
Maße Einzelblock L/B/H = 45/35/60 cm,
mit Kopfaussparung links: 45/22/6 cm
Brannenburger Nagelfluh, frostbeständig,
Sitzfläche gesägt, grob geschliffen,
Löcher größer 1 cm gespachtelt.
Sonstige Sichtflächen gesägt, grob geschliffen,
Löcher größer 3 cm gespachtelt.
Rest gesägt, offenporig.
in gerader Ausfertigung
Versetzt in Betonbettung C20/25, Dicke 25 cm,

oder gleichwertiges angebotenes Erzeugnis

'.........'
(vom Bieter zwingend einzutragen).
Menge: 2,000 St

**05.08.0025 Natursteinblöcke Nagelfluh, 45/20/54 liefern, einbauen (gerade) (Bankfuß mitte)**
Natursteinblöcke als Bankfuß (mitte)
Maße Einzelblock L/B/H = 45/20/54 cm,
Brannenburger Nagelfluh, frostbeständig,
Sitzfläche gesägt, grob geschliffen,
Löcher größer 1 cm gespachtelt.
Sonstige Sichtflächen gesägt, grob geschliffen,
Löcher größer 3 cm gespachtelt.
Rest gesägt, offenporig.
in gerader Ausfertigung
Versetzt in Betonbettung C20/25, Dicke 25 cm,

oder gleichwertiges angebotenes Erzeugnis

'.........'
(vom Bieter zwingend einzutragen).
Menge: 2,000 St

#### Bereich 05.09 Wege, Plätze, Einfassungen

*Hinweis: Erstellen von Musterflächen / Referenzflächen*
Erstellen von Musterflächen / Referenzflächen

Für das Anlegen der Musterflächen für den Schulcampus Deisenhofen gelten folgende Empfehlungen für die Feldgröße:

1. Standardgröße für öffentliche Beläge
Empfehlung: Mindestens 3 x 3 Meter (ca. 9- 10 m²).
Eine Fläche von 9-10 m² ist notwendig, um die handwerkliche Ausführung der Fugen, die Ebenheit und das Farbspektrum objektiv beurteilen zu können.

2. Differenzierung nach Material und Format
Großformate und Platten:
Bei Kantenlängen über 60 cm ist das Feld so zu dimensionieren, dass mindestens 5 bis 10 Platten in jede Richtung liegen. Dies dient der Prüfung der Planarität und der Vermeidung von "Stolperkanten" (Maßtoleranzen nach DIN 18318).

Pflaster (gebundene/ungebundene Bauweise):
Hier ist ein Feld von 3 x 1,5 m ausreichend, sofern es sich um Standardformate handelt.
Bei Reihen- oder Segmentbogenverbänden sollte die Fläche jedoch groß genug sein, um mindestens zwei komplette "Musterwiederholungen" abzubilden.

3. Rechtliche und technische Relevanz (DIN 18318)
Die Musterfläche dien als verbindlicher Qualitätsstandard für die gesamte Bauzeit.
Fugenbreiten:
Einhaltung der geforderten 3-5 mm gemäß DIN 18318:2019-09.

Farbvarianz:
Sicherstellung, dass das gelieferte Material dem genehmigten Entwurf entspricht.

Rutschfestigkeit:
Überprüfung der bearbeiteten Oberflächen (gestrahlt, gestockt, geschliffen, etc.) hinsichtlich ihrer Griffigkeit.

Die Musterflächen sind bis zum Ende der Bauzeit (Abnahme) zu erhalten. Die Musterflächen sind vor Baubeginn anzulegen und werden durch den Bauherrn und die beauftragte Bauüberwachung abgenommen und dokumentiert.

Auf Grundlage der Musterflächen werden die Freigaben der Materialoberflächen im Campusgelände durch den Bauherrn erteilt.

Die nachfolgenden Positionen sind verpflichtend auszuführen, der Mehraufwand für die Bestellung / Bereitstellung von Mindermengen ist entsprechend einzukalkulieren!

**05.09.0001 Musterfläche Ortbetondecke (TG-Abfahrt)**
Musterfläche Ortbetondecke
gemäß Ausschreibungstext herstellen .
Inkulsive Herstellen der Einfassung aus Holzbretter,
Vorhaltezeit / Lebensdauer mind 3-Jahre

Die im Ausschreibungstext definierte Qualität ist verpflichtend einzuhalten.

Größe 3x3m

Die Musterfläche ist nach Abschluss der Baumaßnahme wieder abzubauen.

Abbruch Material wird Eigentum des AN und ist einer geeigneten Wiedervervwertung zuzuführen.
Menge: 9,000 m²

**05.09.0002 Musterfläche Olympiamastix (Wegeflächen Campusgelände)**
Musterfläche Olympiamstix
gemäß Ausschreibungstext herstellen .
Inkulsive Herstellen der Einfassung aus Holzbretter,
Vorhaltezeit / Lebensdauer mind 3-Jahre

Die im Ausschreibungstext definierte Qualität ist verpflichtend einzuhalten.

Größe 3x3m

Die Musterfläche ist nach Abschluss der Baumaßnahme wieder abzubauen.

Abbruch Material wird Eigentum des AN und ist einer geeigneten Wiedervervwertung zuzuführen.
Menge: 9,000 m²

**05.09.0003 Musterfläche Großsteinpflaster (Radial) (Baumscheiben) gebrauchte Oberfläche**
Musterfläche Großsteinpflaster (radial)
(Baumscheiben)
(Gebrauchte Oberfläche)
gemäß Ausschreibungstext herstellen .
Inkulsive Herstellen der Einfassung aus Holzbretter,
Vorhaltezeit / Lebensdauer mind 3-Jahre

Die im Ausschreibungstext definierte Qualität ist verpflichtend einzuhalten.

Größe 3x3m

Die Musterfläche ist nach Abschluss der Baumaßnahme wieder abzubauen.

Abbruch Material wird Eigentum des AN und ist einer geeigneten Wiedervervwertung zuzuführen.
Menge: 9,000 m²

**05.09.0004 Musterfläche Großsteinpflaster (gerade) (Rasenfugen / Splittfuge) gebrauchte Oberfläche**
Musterfläche Großsteinpflaster (gerade)
(Rasenfugen / Spilttfugen)
(Gebrauchte Oberfläche)
gemäß Ausschreibungstext herstellen .
Inkulsive Herstellen der Einfassung aus Holzbretter,
Vorhaltezeit / Lebensdauer mind 3-Jahre

Die im Ausschreibungstext definierte Qualität ist verpflichtend einzuhalten.

Größe 3x3m

Die Musterfläche ist nach Abschluss der Baumaßnahme wieder abzubauen.

Abbruch Material wird Eigentum des AN und ist einer geeigneten Wiedervervwertung zuzuführen.
Menge: 9,000 m²

**05.09.0005 Musterfläche Großsteinpflaster (gerade) (Rasenfugen / Splittfuge) gestockte Oberfläche**
Musterfläche Großsteinpflaster (gerade)
(Rasenfugen / Spilttfugen)
(gestockte Oberfläche)
gemäß Ausschreibungstext herstellen .
Inkulsive Herstellen der Einfassung aus Holzbretter,
Vorhaltezeit / Lebensdauer mind 3-Jahre

Die im Ausschreibungstext definierte Qualität ist verpflichtend einzuhalten.

Größe 3x3m

Die Musterfläche ist nach Abschluss der Baumaßnahme wieder abzubauen.

Abbruch Material wird Eigentum des AN und ist einer geeigneten Wiedervervwertung zuzuführen.
Menge: 9,000 m²

**05.09.0006 Musterfläche Kleinsteinpflaster (gerade) (Splittfuge) gebrauchte Oberfläche**
Musterfläche Kleinsteinpflaster (gerade)
(Spilttfugen)
(Gebrauchte Oberfläche)
gemäß Ausschreibungstext herstellen .
Inkulsive Herstellen der Einfassung aus Holzbretter,
Vorhaltezeit / Lebensdauer mind 3-Jahre

Die im Ausschreibungstext definierte Qualität ist verpflichtend einzuhalten.

Größe 3x1,5m

Die Musterfläche ist nach Abschluss der Baumaßnahme wieder abzubauen.

Abbruch Material wird Eigentum des AN und ist einer geeigneten Wiedervervwertung zuzuführen.
Menge: 4,500 m²

**05.09.0007 Musterfläche Kleinsteinpflaster (gerade) (gebundene Bauweise) gebrauchte Oberfläche**
Musterfläche Kleinsteinpflaster (gerade)
gebundene Bauweise
(Gebrauchte Oberfläche)
gemäß Ausschreibungstext herstellen .
Inkulsive Herstellen der Einfassung aus Holzbretter,
Vorhaltezeit / Lebensdauer mind 3-Jahre

Die im Ausschreibungstext definierte Qualität ist verpflichtend einzuhalten.

Größe 3x1,5m

Die Musterfläche ist nach Abschluss der Baumaßnahme wieder abzubauen.

Abbruch Material wird Eigentum des AN und ist einer geeigneten Wiedervervwertung zuzuführen.
Menge: 4,500 m²

**05.09.0008 Musterfläche Kleinsteinpflaster (gerade) (Splittfuge) gestockte Oberfläche**
Musterfläche Kleinsteinpflaster (gerade)
(Spilttfugen)
(gestockte Oberfläche)
gemäß Ausschreibungstext herstellen .
Inkulsive Herstellen der Einfassung aus Holzbretter,
Vorhaltezeit / Lebensdauer mind 3-Jahre

Die im Ausschreibungstext definierte Qualität ist verpflichtend einzuhalten.

Größe 3x1,5m

Die Musterfläche ist nach Abschluss der Baumaßnahme wieder abzubauen.

Abbruch Material wird Eigentum des AN und ist einer geeigneten Wiedervervwertung zuzuführen.
Menge: 4,500 m²

**05.09.0009 Musterfläche Plattenbelag 35x35x6,5cm - Beton grau**
Musterfläche Plattenbelag
Format 35x35x6,5cm
Betonstein, grau
gemäß Ausschreibungstext herstellen .
Inkulsive Herstellen der Einfassung aus Holzbretter,
Vorhaltezeit / Lebensdauer mind 3-Jahre

Die im Ausschreibungstext definierte Qualität ist verpflichtend einzuhalten.

Größe 3x3m

Die Musterfläche ist nach Abschluss der Baumaßnahme wieder abzubauen.

Abbruch Material wird Eigentum des AN und ist einer geeigneten Wiedervervwertung zuzuführen.
Menge: 9,000 m²

**05.09.0010 Musterfläche Plattenbelag 35xfreie Länge - Granit, Oberfläche abgerieben**
Musterfläche Plattenbelag
Format B 35cm, freie Länge
Granit, Oberfläche abgerieben
gemäß Ausschreibungstext herstellen .
Inkulsive Herstellen der Einfassung aus Holzbretter,
Vorhaltezeit / Lebensdauer mind 3-Jahre

Die im Ausschreibungstext definierte Qualität ist verpflichtend einzuhalten.

Größe 3x3m

Die Musterfläche ist nach Abschluss der Baumaßnahme wieder abzubauen.

Abbruch Material wird Eigentum des AN und ist einer geeigneten Wiedervervwertung zuzuführen.
Menge: 9,000 m²

*Hinweis: Bauvorbereitungen*

**05.09.0011 Noppenbahn, H50 cm liefern, einbauen**
Noppenbahn mit einseitiger Vlieskaschierung aus HDPE
als Bauwerksschutz vertikal einbauen,
Einbautiefe 50cm ab fertiger OK Gelände
einschl. sauberem Abschluss an der Oberfläche, Stoßüberlappung über 10 bis 20cm.
Die vlieskaschierte Seite zeigt nach außen.
Menge: 4830,000 m

**05.09.0012 Untergrund verdichten**
Untergrund verdichten, für Verkehrsflächen,
Verformungsmodul mind. EV2 45 MN/m2,
Arbeitsbreite bis 5,00 m
Menge: 3484,000 m2

**05.09.0013 Grundplanum Weg Abweichung +/-2cm mind. EV2 45 MPa.**
Grundplanum herstellen,
(mäandrierender Wegeverlauf)
Auf- u. Abtragsdicke bis 10 cm
für Wege, zulässige Abweichung von der Sollhöhe +/- 2 cm, Verformungsmodul mind. EV2 45 MPa,
mit Verdichtungsnachweis.
Menge: 3484,000 m2

*Hinweis: Frostschutz- u. Tragschichten Weg, Plätze*

**05.09.0014 FSS Bk0,3 DPr1 EV2 100MPa 0/45 D 35cm**
Frostschutzschicht,
Belastungsklasse RStO 12 Bk0,3,
Verdichtungsgrad mind. DPr 1,
Verformungsmodul auf der Oberfläche mind. EV2 100 MPa,
aus Baustoffgemisch für Frostschutzschicht,
natürliche Gesteinskörnung TL Gestein, Körnung 0/45,
Schichtdicke 30-35 cm,
Feinanteil Kategorie UF 3,
im eingebauten Zustand max. 3 % Feinanteile,
Arbeiten mit Gerät, Ausführung gemäß Zeichnung und Einzelbeschreibung.
Menge: 1059,000 m3

**05.09.0015 KTS Bk0,3 DPr1 EV2 120MPa 0/32 D 15-20cm mit Gerät**
STLB-Bau 2024-04 080
Kiestragschicht, Belastungsklasse RStO 12 Bk0,3, Verdichtungsgrad mind. DPr 1, Verformungsmodul auf der Oberfläche mind. EV2 120 MPa, aus Baustoffgemisch für Kiestragschicht, natürliche Gesteinskörnung TL Gestein, Körnung 0/32, Schichtdicke über 15 bis 20 cm, Infiltrationsbeiwert ki größer gleich 1 x 10 hoch minus 5 m/s, Arbeiten mit Gerät, Ausführung gemäß Zeichnung und Einzelbeschreibung.
Menge: 605,000 m3

**05.09.0016 FSS Bk1,0 DPr1 EV2 100MPa 0/45 D 35cm**
Frostschutzschicht, Belastungsklasse RStO 12 Bk1,0, Verdichtungsgrad mind. DPr 1, Verformungsmodul auf der Oberfläche mind. EV2 100 MPa, aus Baustoffgemisch für Frostschutzschicht, natürliche Gesteinskörnung TL Gestein, Körnung 0/45, Schichtdicke 35 cm, Feinanteil Kategorie UF 3, im eingebauten Zustand max. 3 % Feinanteile, Arbeiten mit Gerät, Ausführung gemäß Zeichnung und Einzelbeschreibung.
Menge: 10614,000 m3

**05.09.0017 STS Bk1,0 DPr1 EV2 150MPa 0/32 D 15-20cm mit Gerät**
STLB-Bau 2024-04 080
Schottertragschicht, Belastungsklasse RStO 12 Bk1,0, Verdichtungsgrad mind. DPr 1, Verformungsmodul auf der Oberfläche mind. EV2 150 MPa, aus Baustoffgemisch für Schottertragschicht, natürliche Gesteinskörnung TL Gestein, Körnung 0/32, Schichtdicke über 15 bis 20 cm, Feinanteil Kategorie UF 3, im eingebauten Zustand max. 3 % Feinanteile, Infiltrationsbeiwert ki größer gleich 1 x 10 hoch minus 5 m/s, Rand mit Neigung 1:1,5, abgerechnet wird die für diese Schicht geforderte Breite bis zur Mitte der Randausbildung, Arbeiten mit Gerät, Ausführung gemäß Zeichnung und Einzelbeschreibung.
Menge: 92,000 m3

**05.09.0018 Vegetationstragschicht Schotterrasen / Rasenfugenpflaster, Gemisch D 20cm**
Vegetationstragschicht für
Schotterrasen und Rasenfugenpflaster,
in Flächen des ruhenden Verkehrs
Gemisch nach FLL-Richtlinie - Begrünbare Flächenbefestigungen, Schichtdicke 20 cm,
Tragfähigkeit EV2 mind. 60 MPa,
zulässige Abweichung von der Nennhöhe +/- 20 mm,
zulässige Abweichung von der Ebenheit bei 4m 3cm/bei 2m 2cm (Kategorie 4) DIN 18917,
Ausführung gemäß Zeichnung und Einzelbeschreibung.
Menge: 329,000 m2

**05.09.0019 Erschwerniszulage- Erstellung von Tragschichten in Tiefhöfen und Innenhöfen**
Erschwerniszulage-
Estellung von Tragschichten für Belagsflächen in Tiefhöfen und Innenhöfen
zur Deckung des Mehraufwandes für Einbau und Verdichtung
(Tragschicht / Frostschutzschicht / Vegetationstragschicht)
Menge: 254,000 m²

**05.09.0020 Kontrollprüfung Tragschicht Verformungsmodul dynamischer Lastplattendruckversuch**
STLB-Bau 2024-04 080
Kontrollprüfung ZTV SoB-StB auf besondere Anordnung des AG, für Tragschicht ohne Bindemittel, Prüfung für Verformungsmodul, mit dynamischem Lastplattendruckversuch TP BF-StB, Ausführung gemäß Zeichnung.
Menge: 15,000 St

*Hinweis: Einzeiler / Mehrzeiler*

**05.09.0021 Randeinfassung (Großstein) einzeilig Natursteinpflaster Granit L/B/H 120-180/120/130mm Bk0,3 Fundament Rückenstütze 2seitig C20/25 D 20+/-2cm Pflasterfugenmörtel zementgeb. einkehren einschlämmen B 10+/-5mm**
STLB-Bau 2024-04 080
Pflasterstreifen als Randeinfassung als Läuferreihe, aus Steinpflaster, Ausführung der Pflasterstreifen nach Anzahl der Zeilen, einzeilig, Natursteinpflaster, TL Pflaster-StB, Gesteinsart Granit, Oberfläche abgerieben, Farbton grau, Maße L/B/H 120-180/120/130 mm, Dickenabweichung Klasse 0, Belastungsklasse RStO 12 Bk0,3, in Wohnwegen, Tragschicht wird gesondert vergütet, Fundament und 2-seitige Rückenstütze aus Beton mit einer Zusammensetzung C 20/25 DIN EN 206 und DIN 1045-2, Dicke 20 +/-2 cm, Breite der Rückenstütze 25 +/-2 cm, zementgebundenen Pflasterfugenmörtel einkehren und einschlämmen, Farbton Fugen grau, Fugenbreite 10 +/-5 mm.
Menge: 217,000 m

**05.09.0022 Muldenrinne 5-zeilig Natursteinpflaster Granit L/B/H 60/60/60mm Bk0,3 Fundament Rückenstütze 2seitig C20/25 D 15+/-2cm Pflasterfugenmörtel zementgeb. einkehren einschlämmen B 10+/-5mm**
STLB-Bau 2024-04 080
Pflasterstreifen als Muldenrinne aus Steinpflaster ZTV Pflaster-StB, Ausführung der Pflasterstreifen nach Anzahl der Zeilen, 5-zeilig, Natursteinpflaster, DIN EN 1342, barrierefrei DIN 18040-3, Gesteinsart Granit, Oberfläche gestockt, Farbton grau, Maße L/B/H 60/60/60 mm, Dickenabweichung Klasse 1, Belastungsklasse RStO 12 Bk0,3, in Abstellflächen - Zur Befahrung des Unterhaltungsdienstes möglich, Tragschicht wird gesondert vergütet, Fundament und 2-seitige Rückenstütze aus Beton mit einer Zusammensetzung C 20/25 DIN EN 206 und DIN 1045-2, Dicke 15 +/-2 cm, Breite der Rückenstütze 15 +/-2 cm, zementgebundenen Pflasterfugenmörtel einkehren und einschlämmen, Farbton Fugen grau, Fugenbreite 10 +/-5 mm.
Menge: 30,000 m

**05.09.0023 Muldenrinne Betonformstein MU30/30 Fundament C20/25 D 20cm**
Muldenrinne,
aus Betonformsteinen DIN EN 1340 / TL Pflaster-StB 06,
30,0 / 30,0 / 8,0-10,0,
Qualität DTI gemäß DIN EN 1340
Witterungswiderstand D,
Abriebwiderstand I,
Biegezugfestigkeit T,
Oberfläche: naturbelassen,
Farbe: grau
Bewertungsgruppe nach DIN 51130: R13
USRV nach DIN EN 1338/1339: ≥ 60,0

Entwässerungsrinnen aus Muldensteinen sind mit Fugenbreiten von 10 mm ± 5 mm herzustellen.
Fugenbreite zu angrenzenden Einfassungen 10 mm ± 2 mm,
Fugenfüllhöhe gemäß DIN 18318,
Füllung mit Fugenstoff gemäß Anforderungen DIN 18318, Tabelle 3.
Bewegungsfugen im Abstand
∙ ≤ 12 m,
∙ ≥ 4 m bis 6 m,
sowie vor und hinter jedem Straßenablauf

Fundament aus Beton mit einer Zusammensetzung C 20/25 DIN EN 206 und DIN 1045-2, Dicke 20 cm,
Fugen verfüllen mit hydraulisch gebundenem Fugenfüllstoff.
Reinigung der Oberfläche und Entfernen
aller Reste des Fugenfüllstoffs nach dem Ausfugen.
Menge: 85,000 m

**05.09.0024 Taktiles Leitsystem 3-zeilig**
Taktiles Leitsystem aus 3-zeiligen Pflasterstreifen
Steinpflaster ZTV Pflaster-StB,
Ausführung der Pflasterstreifen nach Anzahl der Zeilen, 3-zeilig, Natursteinpflaster, DIN EN 1342, barrierefrei DIN 18040-3, Gesteinsart Basalt,
Oberfläche gestockt,
Farbton schwarz,
Maße L/B/H 60/60/60 mm,
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 95,000 m

**05.09.0025 Taktiles Leitsystem - Aufmerksamkeitsfeld 90x90cm**
Taktiles Leitsystem Aufmerksamkeitsfeld
Steinpflaster ZTV Pflaster-StB,
Ausführung als Pflasterfläche aus Natursteinpflaster,
DIN EN 1342, barrierefrei DIN 18040-3,
Gesteinsart Basalt,
Oberfläche gestockt,
Farbton schwarz,
Maße L/B/H 60/60/60 mm,
Flächengröße Aufmerksamkeitsfeld 90x90cm
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 1,000 m²

*Hinweis: Einzeiler / Tiefborde - Betonstein*

**05.09.0026 Flächenaufteilung einzeilig Betonpflaster L/B 350/175mm D 650mm Fundament Rückenstütze 2seitig C20/25 D 20+/-2cm Pflasterfugenmörtel zementgeb. einkehren einschlämmen B 10+/-5mm**
Pflasterstreifen als Flächenaufteilung aus Steinpflaster, Ausführung der Pflasterstreifen
nach Anzahl der Zeilen, einzeilig,
Pflastersteine aus Beton TL Pflaster-StB,
max. Differenzen J,
Maße L/B 350/175 mm, Dicke 65 mm,
Oberfläche mit Hartgestein-Vorsatz,
Farbton grau,
in Grünfläche neben Bordstein und Einbauten
Tragschicht wird gesondert vergütet,
Fundament und 2-seitige Rückenstütze aus Beton
mit einer Zusammensetzung C 20/25 DIN EN 206
und DIN 1045-2,
Dicke 20 +/-2 cm,
Breite der Rückenstütze 25 +/-2 cm,
zementgebundenen Pflasterfugenmörtel einkehren und einschlämmen,
Farbton Fugenmörtel grau,
Fugenbreite 10 +/-5 mm,
Ausführung gemäß Zeichnung.
Menge: 95,000 m

**05.09.0027 Bordstein aus Beton liefern und einbauen Format 8x25x100, Tiefbord mit Fase**
Bordstein aus Beton liefern und einbauen
Format 8x25x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 368,000 m

**05.09.0028 Bordstein aus Beton liefern und einbauen Format 10x30x100, Tiefbord mit Fase**
Bordstein aus Beton liefern und einbauen
Format 10x30x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 198,000 m

**05.09.0029 Bord- / Einfasssteine schneiden, D 80/ 100mm**
Bord- / Einfasssteine schneiden,
Dicke 80/ 100mm

Herstellen von geraden Schnittkanten,
mit Nassschneidegerät.

Anfallendes Material wird Eigentum des AN
und ist einer geeigneten Wiederverwetung zuzuführen.
Menge: 50,000 St

*Hinweis: Wege mit Pflasterbelag Rutschfestigkeitsklasse R11 - Betonpflaster*
Wege mit Pflasterbelag

Allgemeiner Hinweis: die Rutschfestigkeitsklasse für Beton- und Natursteinbeläge muss R11 sein.

**05.09.0030 Plattenbelag Betonpl. L/B/D 350/350/65mm grau gestrahlt Kante abgeschrägt Bettung Splitt 1/5 D 4+/-1cm Hoffläche Sand 0/2 einkehren einschlämmen B 5+/-1mm**
STLB-Bau 2024-04 080
Plattenbelag aus Platten aus Beton, DIN EN 1339, barrierefrei DIN 18040-3, ungebundene Bauweise, Maße L/B/D 350/350/65 mm, Plattenmaßabweichung N, Diagonalabweichung J, Witterungswiderstand D, Biegezugfestigkeit T, Abriebwiderstand F, Bruchlast Klasse 11, Farbton grau, Oberfläche gestrahlt, Kante abgeschrägt, Horizontal-/Vertikalschenkel bis 2 mm, Platten einschichtig, von Hand verlegen, Tragschicht wird gesondert vergütet, Bettung aus Gesteinskörnung Körnung 1/5 aus natürlichen gebrochenen Gesteinskörnungen (Splitt), TL Pflaster-StB Kategorie GN, Dicke 4 +/-1 cm, in parallelen Reihen, in Hofflächen, Baustoffgemisch für Fugen, Körnung 0/2 aus natürlichen ungebrochenen Gesteinskörnungen (Sand) einkehren und einschlämmen, Fugenbreite 5 +/-2 mm, einschl. Verdichten des Plattenbelages, Ausführung gemäß Einzelbeschreibung.
Menge: 263,000 m2

**05.09.0031 Plattenbelag Natursteinpl. Bahnenware D 8cm Granit gelb abgerieben Kante abgeschrägt Bettung Splitt 1/5 D 4+/-1cm Hoffläche Sand 0/2 einkehren einschlämmen B 5+/-1mm**
*** Leitbeschreibung
STLB-Bau 2024-04 080
Plattenbelag aus Platten aus Naturstein, DIN EN 1341, barrierefrei DIN 18040-3, ungebundene Bauweise, als Bahnenware, Plattenmaßabweichung P1, Diagonalabweichung D1, Dickenabweichung Klasse 1, Bruchlast Klasse 2, Dicke 8 cm, Gesteinsart Granit, Farbton gelb, Oberfläche abgerieben, Kante abgeschrägt, Horizontal-/Vertikalschenkel bis 2 mm, von Hand verlegen, Tragschicht wird gesondert vergütet, Bettung aus Gesteinskörnung Körnung 1/5 aus natürlichen gebrochenen Gesteinskörnungen (Splitt), TL Pflaster-StB Kategorie GN, Dicke 4 +/-1 cm, in parallelen Reihen, in Hofflächen, Baustoffgemisch für Fugen, Körnung 0/2 aus natürlichen ungebrochenen Gesteinskörnungen (Sand) einkehren und einschlämmen, Fugenbreite 5 +/-2 mm, einschl. Verdichten des Plattenbelages.
Menge: 464,000 m2
*Unterbeschreibung 1 UB Granitplatten Format: B 35cm, in freien Längen*
UB Granitplatten

Format:
Breite 35cm
Länge: in freien Längen

**05.09.0032 Pflasterdecke Natursteinpflaster (Großstein mit Rasenfuge) Granit L/B/H 160-200/160/160mm Bettung Stoffe begrünbar D 3-5cm**
STLB-Bau 2024-04 003
Pflasterdecke nach FLL-Richtlinien für Planung, Bau und Instandhaltung von begrünbaren Flächenbefestigungen, aus Natursteinen DIN EN 1342, Granit, Maße L/B/H 160-200/160/160 mm, Nutzungskategorie N 2, Bettung als Vegetationstragschicht, nach FLL-Richtlinie für die Planung, Ausführung und Unterhaltung von begrünbaren Flächenbefestigungen, Dicke 3 bis 5 cm, Pflasterfugen verfüllen bis 20 mm unter Oberkante des Belags mit Bettungsstoff, Fugenbreite 15 mm.
Menge: 310,000 m2

**05.09.0033 Pflasterdecke Natursteinpflaster (Großstein mit Splittfuge) Granit L/B/H 160-200/160/160mm Bettung Stoffe begrünbar D 3-5cm**
Pflasterdecke als radial gepflasterte Baumscheibe
nach FLL-Richtlinien für Planung, Bau und Instandhaltung von begrünbaren Flächenbefestigungen,
aus Natursteinen DIN EN 1342, Granit,
Maße L/B/H 160-200/160/160 mm,
Nutzungskategorie N 2,
Bettung als Vegetationstragschicht, nach FLL-Richtlinie für die Planung, Ausführung und Unterhaltung von begrünbaren Flächenbefestigungen,
Dicke 3 bis 5 cm,
Pflasterfugen verfüllen bis Oberkante des Belags
mit Splitt 2/5
Fugenbreite 15 mm.

Bereich Baumscheiben
Menge: 92,000 m2

**05.09.0034 Pflasterdecke Natursteinpflaster (Kleinsteinpflaster) Granit grau L/B/H 80/80/80mm Hoffläche Bettung Brechsand-Splitt 0/5 D 4+/-1cm Splitt 2/5 einkehren einschlämmen B 6+/-3mm**
STLB-Bau 2024-04 080
Pflasterdecke DNV Richtlinie Pflaster und Plattendecken, aus Natursteinen DIN EN 1342, ungebundene Bauweise, Granit, grau, Oberfläche abgerieben, Maße L/B/H 80/80/80 mm, Dickenabweichung Klasse 0, Grenzabmaße vom Hinterschnitt der Seiten Klasse 0, Grenzabmaße von gehauenen und grob strukturierten Sichtflächen Klasse 0, verlegen in Reihen mit versetzten Fugen, in Hofflächen, Verkehrsbelastungsklasse 1, Tragschicht wird gesondert vergütet, Bettung aus Baustoffgemisch Körnung 0/5 aus natürlichen gebrochenen Gesteinskörnungen (Brechsand-Splitt-Gemisch), TL Pflaster-StB Kategorie GN, Dicke 4 +/-1 cm, Gesteinskörnung für Fugen, Körnung 2/5 aus natürlichen gebrochenen Gesteinskörnungen (Splitt) einkehren und einschlämmen, Farbton Fugen grau, Fugenbreite 6 +/-3 mm.
Menge: 75,000 m2

**05.09.0035 Zulage Mörtelfuge MGIII Natursteinpflaster (Kleinsteinpflaster)**
Zulage Mörtelfuge MGIII
für Natursteinpflasterflächen in Sitzstufen
 ungebundene Bauweise,
Granit, grau,
Oberfläche abgerieben,
inklusive Reinigung
Menge: 75,000 m2

**05.09.0036 Pflasterdecke Betonpflaster Abstandhalter L/B 150/150mm D 120mm Kante abgeschrägt Hoffläche Bettung Stoffe begrünbar D 3-5cm**
STLB-Bau 2024-04 003
Pflasterdecke nach FLL-Richtlinien für Planung, Bau und Instandhaltung von begrünbaren Flächenbefestigungen, aus Pflastersteinen aus Beton, TL Pflaster-StB, mit Abstandhaltern, Maße L/B 150/150 mm, Dicke 120 mm, max. Differenzen K, Kante abgeschrägt, Horizontal-/Vertikalschenkel bis 2 mm, in Reihen mit versetzten Fugen, Oberfläche sandgestrahlt, Farbton grau, in Hofflächen, Bettung nach FLL-Richtlinie für die Planung, Ausführung und Unterhaltung von begrünbaren Flächenbefestigungen, Dicke 3 bis 5 cm, Pflasterfugen verfüllen bis 20 mm unter Oberkante des Belags mit Bettungsstoff, Fugenbreite 30 mm.
Menge: 67,000 m2

**05.09.0037 Zulage zur Pos. Pflasterarbeiten in Schachtabdeckungen (rund / eckig) herstellen**
Zulage zur Pos. PFlasterarbeiten herstellen.
Zulage für die Erschwernisse und dabei entstehenden Mehrkosten beim Einbau des Pflasterbelags
in ausfüllbare Schachtabdeckungen.
Schachtabdeckungen rund / eckig, alle Formate
Menge: 16,000 St

**05.09.0038 Schächte und Schieber anpassen in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Wege- und Platzflächen
Objekt = Schieberkappen im Rahmen der Pflasterarbeiten freilegen und Innenteil höhenmäßig anpassen.
Bis +/- 15 cm
Menge: 15,000 St

**05.09.0039 Schächte anpassen vom AN angegl. Kabelzugschächte in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 13,000 St

**05.09.0040 Schnitt Betonpflasterbelag gerade/radial Stärke 8 / 10cm**
Schnitt zu den vorbeschriebenen Pflasterbelägen aus Beton, Stärke 8 / 10cm,
für das exakte Anpassen an Einbauten und Begrenzungen.
Schnittführung radial, senkrecht und diagonal.
Anfallendes Material beseitigen einschl. Entsorgungsgebühr.
Menge: 70,000 m

**05.09.0041 Betonrückenstütze herstellen**
Betonrückenstütze als Randeinfassung
für Pflasterbeläge mit geradem Abschluss,
einseitig aus Beton C 20/25 DIN EN 206-1,
Höhe Rückenstütze bis 1/2 Platten / Pflasterhhöhe
Breite 10 bis 15 cm so wie einer Dicke bis 15 bis 20cm
Menge: 125,000 m

*Hinweis: Wege mit Asphaltbelag*
Für den Transport von Asphaltmischgut müssen
thermoisolierte Fahrzeuge mit einer
Horizontalabschiebeeinrichtung eingesetzt werden.
Anschlussnähte:
Die Nahtflanken der gegebenen Asphaltschichten sind
gemäß gültiger ZTV Asphalt-Stb und M SNAR
vorzubereiten.
Die Art des Materials ergibt sich aus der angrenzenden
Asphaltschicht.
Gussasphaltrinne herstellen:
Die Oberfläche der gegebenen Befestigung unter der
Gussasphaltrinne ist vor dem Einbau der Rinne
vorzubereiten und zu reinigen,
die Leistung ist in die Position "Gussasphaltrinne"
herstellen mit einzukalkulieren und wird nicht
gesondert vergütet.
Probenahmen:
Diese sind fachgerecht und nach den Vorgaben durch
geschultes Personal zu entnehmen,
werden diese fehlerhaft entnommen, gehen daraus resultierende Mängelansprüche zu Lasten des AN.

**05.09.0042 PA 22 T WDA, d=17cm, B25/55-55(Pmb45) - Wege und Plätze**
PA 22 T WDA, herstellen
einbauen und verdichten
Hohlraumgehalt der fertigen Schicht 15 bis 18 Vol.-%
Die Zugabe von Ausbauasphalt ist nicht zugelassen.
Einbaudicke in cm (verdichteter Zustand): ‘17,0‘Bindemittel
Bitumen 25/55-55 (Pmb 45)
Bereich = Wege und Platzflächen
Einbau mit Fertiger (bei nicht mit dem Fertiger
erreichbaren Flächen Einbau mit Hand)
Für das Mischgut ist ein gesonderter
Eignungsprüfbericht vorzulegen
Menge: 1377,000 m2

**05.09.0043 Oberfläche reinigen, ansprühen Bit. Befestigung Hofflächen + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Hofflächen und dergl.
Belastungsklasse 1,8 - 0,3
Material C40B5-S
Lösemittelhaltige Bitumenemulsion
mit Hochdruck reinigen
Menge: 1377,000 m2

**05.09.0044 AB AC 11 DS D 4cm B50/70 (B 65) - Wege und Plätze**
Asphaltbeton AC 11 DS herstellen
Asphaltbeton AC 11 DS einbauen und verdichten.
Einbaudicke in cm (verdichteter Zustand): 4
Bindemittel Bitumen B 50/70 (B 65)
Bereich = Wege und Plätze
Einbau mit Fertiger (bei nicht mit dem Fertiger zu
erreichenden Flächen Einbau von Hand
Menge: 1377,000 m2

**05.09.0045 Gussasphalt 0/8 herstellen**
Gussasphalt 0/8 herstellen
Splittreichen Gussasphalt der Körnung 0/8 mm einbauen.
Einbaudicke: 3,0 cm einschl. eingedrücktem Einstreumaterial
pigmentiertes (sandfarben) Bindemittel
Im Übrigen gelten die Anforderungen an Gussasphalt
MA 8 S der aktuell gültigen ZTVStraMü
Einbau von Hand, ggfs. mit Geräteunterstützung.
Der Einbau hat bahnweise in ca. 2m breiten Streifen zu erfolgen, einschl. senkrechter Abstellung der folgenden Anschlusskanten.
Im noch heißen Zustand ist die Oberfläche mit ca. 15-20 kg/m2
gewaschenem,staubfreien, getrocknetem und erwärmten
Gesteinsmaterial (farblos umhüllt) gleichmäßig abzustreuen und
mit einer leichten Glattmantelwalze anzudrücken, so dass die
Optik einer wassergebundenen Decke erzeugt wird.
Der nicht anhaftende Teil des Abstreumaterials ist
abzukehren und einer Wiederverwertung zuzuführen.
Abstreuung mit farblos umhüllten Splitt (Rundkorn)
Körnung 2/5 mm sandfarben
Für das Mischgut und Abstreumaterial ist ein
gesonderter Eignungsbericht vorzulegen
Menge: 1377,000 m2

**05.09.0046 Zulage zur Pos. Gussasphalt 0/8 in Schachtabdeckungen (rund / eckig) herstellen**
Zulage zur Pos. Gussasphalt 0/8 herstellen.
Zulage für die Erschwernisse und dabei entstehenden Mehrkosten beim Einbau des Gussasphaltes (Olympiamastix)
in ausfüllbare Schachtabdeckungen.
Schachtabdeckungen rund / eckig, alle Formate
Menge: 9,000 St

**05.09.0047 Schächte und Schieber anpassen in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Bereich = Wege- und Platzflächen
Objekt = Schieberkappen unmittelbar nach dem
Fertiger (vor dem 1. Walzgang) freilegen und
Innenteil höhenmäßig anpassen.
Bis +/- 15 cm
Menge: 3,000 St

**05.09.0048 Straßenabläufe anpassen vom AN angegl. in Asphalt Wege u. Plätze**
Straßenabläufe anpassen
Vorhandene Sparteneinbauten und -objekte
zur Höhersetzung bzw. Anpassung freilegen.
Unbrauchbares Material wird Eigentum des AN und ist
einer Wiederverwertung zuzuführen.
Die vorhandenen Abdeckungen bzw. Eisenteile sind
nach Angabe der Beauftragten des AG durch den AN
höhenmäßig anzugleichen.
Nach dem Anpassen sind die Objekte mit
Beton C 20/25 einzubetonieren.
Eine Auffüllung mit bit. Mischgut ist nicht zulässig.
(gilt nur für Asphaltflächen)
Straßenabläufe, Hofsinkkästen u. ä.
Bereich = Wege und Platzflächen
Bis +/- 15 cm
Menge: 4,000 St

**05.09.0049 Schächte anpassen vom AN angegl. Kabelzugschächte in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 2,000 St

*Hinweis: Wassergebundene Wegedecke*

**05.09.0050 Dynamische Schicht aus Baustoffgemisch Schicht 0/32 D 30cm wassergebundene Wegedecke - Pfade im Gelände**
Dynamische Schicht für wassergebundene Wege
aus Baustoffgemisch für dynamische Schicht
für wassergebundene Wege - Pfade im Gelände
aus natürlicher gebrochener Gesteinkörnung
(ohne RC-Baustoff) TL Gestein,
Körnung 0/32,
Schichtdicke 30cm,
zulässige Abweichung von der Nennhöhe +/- 10 mm.
Menge: 15,000 m2

**05.09.0051 Oberflächen Abstreu wassergebundene Wegedecke Granit-Splitt 1/3, Dicke 3cm**
Oberflächen Abstreu der wassergebundene Wegedecke
ohne Bindemittel
Gesteinskörnung für Oberflächenbehandlung,
aus natürlich gebrochenen Gesteinskörnungen
(Granit-Splitt 1/3),
Dicke 3cm
Menge: 15,000 m2

*Hinweis: Belagsflächen Tiefhof*
Wege mit Pflasterbelag

Allgemeiner Hinweis: die Rutschfestigkeitsklasse für Beton- und Natursteinbeläge muss R11 sein.

**05.09.0052 Plattenbelag Natursteinpl. Bahnenware D 8cm Granit gelb abgerieben Kante abgeschrägt Bettung Splitt 1/5 D 4+/-1cm Hoffläche Sand 0/2 einkehren einschlämmen B 5+/-1mm**
*** Leitbeschreibung
STLB-Bau 2024-04 080
Plattenbelag aus Platten aus Naturstein, DIN EN 1341, barrierefrei DIN 18040-3, ungebundene Bauweise, als Bahnenware, Plattenmaßabweichung P1, Diagonalabweichung D1, Dickenabweichung Klasse 1, Bruchlast Klasse 2, Dicke 8 cm, Gesteinsart Granit, Farbton gelb, Oberfläche abgerieben, Kante abgeschrägt, Horizontal-/Vertikalschenkel bis 2 mm, von Hand verlegen, Tragschicht wird gesondert vergütet, Bettung aus Gesteinskörnung Körnung 1/5 aus natürlichen gebrochenen Gesteinskörnungen (Splitt), TL Pflaster-StB Kategorie GN, Dicke 4 +/-1 cm, in parallelen Reihen, in Hofflächen, Baustoffgemisch für Fugen, Körnung 0/2 aus natürlichen ungebrochenen Gesteinskörnungen (Sand) einkehren und einschlämmen, Fugenbreite 5 +/-2 mm, einschl. Verdichten des Plattenbelages.
Menge: 24,000 m2
*Unterbeschreibung 1 UB Granitplatten Format: B 35cm, in freien Längen*
UB Granitplatten

Format:
Breite 35cm
Länge: in freien Längen

**05.09.0053 barrierefreie Pflasterdecke Natursteinpflaster Granit grau L/B/H 80/80/80mm Hoffläche Bettung Brechsand-Splitt 0/5 D 4+/-1cm Splitt 2/5 einkehren einschlämmen B 6+/-3mm**
STLB-Bau 2025-10 080
Pflasterdecke DNV Richtlinie Pflaster und Plattendecken, barrierefrei DIN 18040-3, aus Natursteinen DIN EN 1342, ungebundene Bauweise, Granit, grau, Oberfläche gestockt, Maße L/B/H 80/80/80 mm, Dickenabweichung Klasse 0, Grenzabmaße vom Hinterschnitt der Seiten Klasse 0, Grenzabmaße von gehauenen und grob strukturierten Sichtflächen Klasse 0, verlegen in Reihen mit versetzten Fugen, in Hofflächen, Verkehrsbelastungsklasse 1, Tragschicht wird gesondert vergütet, Bettung aus Baustoffgemisch Körnung 0/5 aus natürlichen gebrochenen Gesteinskörnungen (Brechsand-Splitt-Gemisch), TL Pflaster-StB Kategorie GN, Dicke 4 +/- 1 cm, Gesteinskörnung für Fugen, Körnung 2/5 aus natürlichen gebrochenen Gesteinskörnungen (Splitt) einkehren und einschlämmen, Farbton Fugen grau, Fugenbreite 6 +/- 3 mm.
Menge: 20,000 m2

#### Bereich 05.10 Stromanlagen

**05.10.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 90,000 m

**05.10.0002 Endkappe für Kabelschutzrohr DN 63**
Endkappe für Kabelschutzrohr DN 63 aus Polyolefin,
in Farbe transparent, teilweise in gelb.
Verwendet wird diese Endkappe zum dauerhaften bzw.
zeitweiligen Verschluss.
sanddicht
Menge: 10,000 St

**05.10.0003 Markierung Trasse Kabelwarnband Beschriftung**
Markierung von Kabeltrassen mit Kabelwarnband,
in Trassenmitte, mit Beschriftung,
verlegen 40 cm über Kabel.
Menge: 90,000 m

#### Bereich 05.11 Ausstattungen

**05.11.0001 Erstellen einer Freigabedokumentation - Titel Ausstattung**
*** Pauschalposition
Erstellen und Vorlegen einer Produktfreigabedokumentation
in Papier- und elektronischen Dokumentation.
Über die Produkte des Titels Ausstattung vor Beginn der Arbeiten zur Prüfung und Freigabe durch den AG / der beauftragten Objektüberwachung.

Bestellung erst nach Prüfung und Freigabe möglich.

Geordnet nach der Struktur der Titel und Positionen dieses Leistungsverzeichnisses.

Produktfreigabedokumentation mit folgendem Inhalt:

- Werks- und Montagepläne
- Datenblätter zu allen verwendeten Materialien
- Nachweis der zu verwendenden Baustoffe
- Produktdatenblätter
- Prüfprotokolle, Prüfzeugnisse
- technische Datenblätter

Die Zusammenstellung der Produktfreigabedokumentation erstreckt sich über den Titel Retentionsdach

Die Dokumentation ist einfach als Papierausdruck in Ordner
und einfach digital als Download zu übergeben.
Menge: 1,000 psch

*Hinweis: Allgemeine Ausstattung*

**05.11.0002 Sonnenschirmhülse**
Bodenhülse für Sonnenschirm einbauen
Bodenhülse zum Einbetonieren für Schirmstock mit
Außendurchmesser 55 mm, zweiteilig, Oberteil abschraubbar, Unterteil mit Ankerpratzen, Durchmessrer 150 mm,
feuerverzinkt, Gewicht ca. 4,7 kg, inkl. Abdeckscheibe
für Winterabdeckung, verschraubbar und Montagezubehör
Gesamthöhe ca. 54 cm (25 + 29 cm)
Artikelnummer DMZ 118
Passend zu Sonnenschirm
einbauen in Betonfundament C20/25,
Abmessungen Nach Angabe Hersteller

Höhe Fundamentoberkante unter GOK: 15cm
Einschließlich aller notwendigen Erdarbeiten
Bodengruppe: FSms = mittelsandiger Feinsand
(nach DIN 18196)
überschüssigen Boden ist bauseits auf Miete lage
Menge: 2,000 St

**05.11.0003 Sonnenschirm (Aluminium) quadratisch liefern und aufstellen**
Sonnenschirm (Aluminium) quadratisch
liefern und aufstellen
Schirmform: quadratisch
Größe: 300 x 300 cm
Durchgangshöhe: 269cm
Gewicht: 22kg
Stammdurchmesser: 6 cm
Material: Aluminium
Montage: über Bodenhülsen (siehe Vorposition)
Bespannung: Acryltuch, Farbfestlegung nach Bemusterung AG

inklusive Schutzhülle für Einlagerung

Angebotenes Erzeugnis:

'.........'
(vom Bieter zwingend einzutragen).
Menge: 2,000 St

**05.11.0004 Absperrpfosten herausnehmbar D 76mm Bodenhülse H ca. 100cm Fundament 30/30/50cm Erdarbeiten**
Absperrpfosten mit Flachkopf
und Feuerwehrverschluss DIN 3222
(Schließung oben)
herausnehmbar, mit Bodenhülse,
aus feuerverzinktem Stahlblech mit Pulverbeschichtung
Farbton DB 703
Materialstärke ca. 6mm
rund D = ca. 76 mm,
Gewicht ca 7,5kg
Höhe über OKG ca. 100 cm, aufstellen,
einschl. Fundament Beton C 20/25, L/B/H ca 30/30/50 cm,
inkl. aller Erdarbeiten

Anfallender Aushub wird Eigentum des AN und ist einer geeigneten Wiederverwertung zuzuführen.

oder gleichwertiges angebotenes Erzeugnis:

'.........'
(vom Bieter zwingend einzutragen).
Menge: 1,000 St

**05.11.0005 Abfallbehälter liefern und einbauen**
Abfallbehälter liefern und einbauen

Format: rund 60 l mit Dach,
mit Stütze lang zum Einbetonieren
Stahlblech feuerverzinkt mit Pulverbeschichtung
Farbton DB 703
Behälter: Durchmesser 340 mm, Höhe 585 mm;
Ständer: U-Profil 110 x 45 mm,
Höhe GOK ca. 950 mm

oder gleichwertiges angebotenes Erzeugnis:

'.........'
(vom Bieter zwingend einzutragen).
Menge: 4,000 St

**05.11.0006 Türstoppersäule liefern einbauen Stahl feuerverzinkt**
Türstopper mit Gummipuffer
aus Stahl feuerverzinkt,
Querschnitt: 100x100mm
Gesamtlänge: 1400mm,
Einbau über f.GOK: 800mm
Wandstärke 3mm
mit zwei angeschweißten Rundrohren
- Durchmesser 42mm
- Länge 115mm
- Wandstärke 2mm
mit 2 Vollgummipuffer
sowei 2 angeschweißten Fundamentverankerungen
d 20mm, l 50mm

einschließlich Betonfundament
Größe ca.40x 40x60cm
und Erdarbeiten.

Anfallender Aushub wird Eigentum des AN und ist einer geeigneten Wiederverwertung zuzuführen.
Menge: 8,000 St

**05.11.0007 Fahrradständer gerade Bügelabstand 50 cm, doppelseitige Reihenanlage insgesamt 66 Einstellungen**
Fahrradständer Reihenanlage, doppelseitig
liefern und nach Herstellervorschrift einbauen
auf Belagsflächen, Aufstellung gerade
insgesamt 66 Einstellmöglichkeiten,
33 St je Seite

Reihenanlage, mit Bodenrahmen aus Trapezschienen,
Hoch-/Tiefstellung, doppelseitige Einstellung, 90 Grad,
Bügelabstand 0,50 m,
Rahmen aus Stahl, Rundrohr D = 33,7 mm. Halter und
Sicherungsöse aus Rundstahl D = 14 mm,
Höhe ü. OKG = 0,99/0,74 cm, Breite = 0,40 m,
Ausführung in Teillängen, einschl. Verschraubung auf
Betonpflasterbelag mit V2A-Schrauben und
Kunststoffunterlegscheiben.
Menge: 66,000 St

**05.11.0008 Sitzbankauflage mit Lehne Größe: 80 x 40 x 1910 mm**
Sitzbankauflage mit Lehne
nach Herstellervorschrift und/oder Detail
Länge der Latten 1,91 m

Banklattenbefestigung:
3 Flachstahl für Montage der Bankauflagen
l:450mm b:50mm, t:8mm,
feuerverzinkt, lackiert DB 703, Eisenglimmer ohne Lehne verschweißt, entgratet und verschliffen
mit Edelstahl - Senkkopfschrauben und Dübeln in Natursteinblock verschraubt

Rückenlehnenbefestigung:
3 Flachstahlbänder mit Banklattenbefestigung verschweißt
l:410mm b:50mm, t:8mm, im Anschlusspunkt leicht gewinkelt
feuerverzinkt, lackiert DB 703 Eisenglimmer
mit Sitzauflage verschweißt, entgratet und verschliffen

Armlehnen:
2 Armlehnen aus Flachstahl
b:50mm, t:6mm feuerverzinkt lackiert DB 703
an Banklattenbefestigung und Rückenlehne verschweißt,
entgratet und verschliffen

Bankauflagen:
5 Lärchen-Banklatten, kernfrei, getrocknet, gehobelt,
Kante und  Hirnholzseiten gerundet, geschliffen
Größe: 80 x 40 x 1910 mm
Verschraubung der Holzbohlen nicht sichtbar (von unten)
mit Senkkopf-Edelstahlsschrauben

Rückenlehnenhölzer:
4 Lärchen-Banklatten, kernfrei, getrocknet, gehobelt,
Kante und  Hirnholzseiten gerundet, geschliffen
Größe: 80 x 40 x 1910 mm
Verschraubung der Holzbohlen nicht sichtbar (von hinten)
mit Senkkopf-Edelstahlsschrauben

Inklusive aller notwenigen Anpass- und Zuschnittarbeiten.
Geschnittene Hölzer sind vor Montage wieder zu versiegeln.
Menge: 2,000 St

**05.11.0009 Sitzbank 2090x500 mm mit Holzauflage liefern und montieren**
Bankaufsatz 2090x 500 mm mit Holzauflage
Sitzbreite 50cm
liefern und montieren

bestehend aus:

- 2 Bankfüßen aus Flachstahl zu einem Rechteck verschweißt
Höhe: 410 mm
Breite: 370 mm
mit gerundeten Ecken, Außenradius 50mm
Stahlprofil: 50/10mm
Stahlqualität: S235 J2H
warmgefertigt schwarz und feuerverzinkt

- 1 Unterkontruktion für Holzauflage aus Stahlrechteckprofil
Stahlqualität: S355 J2H
warmgefertigt schwarz und feuerverzinkt
Format: 15/25 mm Wanddicke 2mm
bestehend aus:
  zwei Langprofilen Länge: ca. 2.075mm
  drei Kurzprofilen Länge 480mm
  einem umlaufenden Stahlband (Flachstahl)
  Stahlprofil: 40/5mm
  Stahlqualität: S235 J2H
  warmgefertigt schwarz und feuerverzinkt
Alles Stahlteile miteinander verschweißt, entgratet und verschliffen.

- Holzauflage (aus 18 Kanthölzern)
aus Gebirgslärche
Format: 48x11x2,5cm
Fugenabstand: 5 mm
Kanten 2 mm abgefast
auf zuvor beschriebener Unterkontruktion von unten mit
Edelstahl-Senkkopfschrauben (Holzschrauben)
Schraubenlänge ca. 30-35mm
verschraubt

Alle Stahlteile miteinander verschweißt, entgratet und verschliffen sowie alle Kanten abgefast bzs angerundet
Vorgabe des KUVB 2 bis 3 mm

sowie feuerverzinkt und pulverbeschichtet
nach DB 703

Inklusive Werks- und Montagezeichnung.
mit prüfbaren statischen Nachweis gegen Verbiegen und Durchhängen.
Die Zeichnungen und Details sind der örtlichen Bauleitung
zur Prüfung und Freigabe vor Produktionsbeginn vorzulegen.
Menge: 10,000 St

**05.11.0010 Tisch 2090x800 mm mit Holzauflage liefern und montieren**
Bankaufsatz 2090x 800 mm mit Holzauflage
Breite 80cm
liefern und montieren

bestehend aus:

- 2 Tischfüßen aus Flachstahl zu einem Rechteck verschweißt
Höhe: 710 mm
Breite: 680 mm
mit gerundeten Ecken, Außenradius 50mm
Stahlprofil: 50/10mm
Stahlqualität: S235 J2H
warmgefertigt schwarz und feuerverzinkt

- 1 Unterkontruktion für Holzauflage aus Stahlrechteckprofil
Stahlqualität: S355 J2H
warmgefertigt schwarz und feuerverzinkt
Format: 15/25 mm Wanddicke 2mm
bestehend aus:
  drei Langprofilen Länge: ca. 2.075mm
  drei Kurzprofilen Länge 780mm
  einem umlaufenden Stahlband (Flachstahl)
  Stahlprofil: 40/5mm
  Stahlqualität: S235 J2H
  warmgefertigt schwarz und feuerverzinkt
Alles Stahlteile miteinander verschweißt, entgratet und verschliffen.

- Holzauflage (aus 18 Kanthölzern)
aus Gebirgslärche
Format: 78x11x2,5cm
Fugenabstand: 5 mm
Kanten 2 mm abgefast
auf zuvor beschriebener Unterkontruktion von unten mit
Edelstahl-Senkkopfschrauben (Holzschrauben)
Schraubenlänge ca. 30-35mm
verschraubt

Alle Stahlteile miteinander verschweißt, entgratet und verschliffen sowie alle Kanten abgefast bzs angerundet
Vorgabe des KUVB 2 bis 3 mm

sowie feuerverzinkt und pulverbeschichtet
nach DB703

Inklusive Werks- und Montagezeichnung.
mit prüfbaren statischen Nachweis gegen Verbiegen und Durchhängen.
Die Zeichnungen und Details sind der örtlichen Bauleitung
zur Prüfung und Freigabe vor Produktionsbeginn vorzulegen.
Menge: 5,000 St

**05.11.0011 Sitzpodest rund D128cm mit Holzauflage - Innenhof liefern und montieren**
Sitzpodest rund mit Holzauflage
Durchmesser 128 cm
liefern und montieren

bestehend aus:

- einer umlaufenden Seitenwange
aus Flachstahl mit AR 640mm
Höhe: 400 mm
Stahlprofil: 400/10mm
Stahlqualität: S235 J2H
warmgefertigt schwarz und feuerverzinkt

- einem unteren Auflagering
aus Flachstahl mit AR 630mm, Breite 100mm
Materialdicke 5mm
Stahlqualität: S235 J2H
warmgefertigt schwarz und feuerverzinkt

- einem oberen Auflagering
aus Flachstahl mit AR 630mm, Breite 50mm
Materialdicke 5mm
Stahlqualität: S235 J2H
warmgefertigt schwarz und feuerverzinkt

- einer Unterkontruktion für Holzauflage aus Stahlrechteckprofil
Stahlqualität: S355 J2H
warmgefertigt schwarz und feuerverzinkt
Format: 15/25 mm Wanddicke 2mm
bestehend aus:
  zwei Randprofilen Länge: ca. 640mm
  Zwei Mittelprofilen Länge 1.1440mm
  einem Zentralprofil Länge: 1.250mm

Alle Stahlteile miteinander verschweißt, entgratet und verschliffen sowie alle Kanten abgefast bzw. angerundet
Vorgabe des KUVB 2 bis 3 mm

- Holzauflage (aus 11 Kanthölzern) in 2 Modulen
für regelmäßige Wartungsarbeiten.
aus Gebirgslärche
Format: 70-125x11x2,5cm
Fugenabstand: 5 mm
Kanten 2 mm abgefast
auf zuvor beschriebener Unterkontruktion von unten mit
Edelstahl-Senkkopfschrauben (Holzschrauben)
Schraubenlänge ca. 30-35mm
verschraubt

Alle Stahlbauteile miteinander verschweißt,
geschliffen und entgratet sowie feuerverzinkt und pulverbeschichtet, Farbton DB703

Einbau auf Pflasterflächen (mobile Aufstellung)

Inklusive Werks- und Montagezeichnung mit prüfbarem statischen Nachweis gegen Verbiegen und Durchhängen.

Die Zeichnungen und Details sind der örtlichen Bauleitung
zur Prüfung und Freigabe vor Produktionsbeginn vorzulegen.
Menge: 5,000 St

*Hinweis: Nebengebäude*

**05.11.0012 Werks- und Montagezeichnung Fahrradüberdachung FS2 beidseitige Einstellung**
*** Pauschalposition
Erstellen einer Werks- und Montagezeichnung FS 2
mit Lastangaben (Regelstatik) und Fundamentgrößen für bauseitige Punktfundamente.
zu freistehender Fahrradüberdachung mit beidseitiger Einstellung

Fahrradüberdachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**05.11.0013 Fahrradüberdachung, liefern und montieren FS2 19.300 mm x 5.000 mm**
Fahrradüberdachung Inklusive Dachbegrünung FS2
mit fertig begrünter Vegetationsmatte
auf verzinktem Traggitter.

bestehend aus:
- Quadratrohr Dachstütze 100x4, - 12 Stück
- Fußplatte 300x300x20,  12 Stück
- Traverse IPE 140 ohne Rinne,  ca 19,3 m
- Traverse IPE 140 mit Rinne,  ca. 19,3 m

Dachfläche: 19.300 mm x 5.000 mm
Lichte Höhe vorn: 2.300 mm
Lichte Höhe hinten: 2.230 mm
Dachfläche inkl. Dachüberstand: 96,5 m²

Alle Maßangaben sind ca.-Angaben.
Die exakten Maße ergeben sich aus der zu liefernden Werks- und Montageplanung.

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**05.11.0014 Zulage für Seitenverkleidung Fahrradüberdachung Fs2 (Stirnseiten)**
Zulage für Seitenverkleidung Fahrradüberdachung FS2
Stirnseiten

als senkrechte gestellte Rhombuslattung auf Winkelstahl Unterkontstruktion abstimmt auf Grundkonstuktion der Fahrradüberdachung

Format Holzlattung 80x25mm
Holzart: Lärche natur, ohne Vorbehandlung
Menge: 19,000 m²

**05.11.0015 Zulage für elektrische Erschließung FS2**
Zulage für elektrische Erschließung
 abgestimmt auf Vorposition

bestehend aus Leerrohr Edelstahl
aufgesetzt / aufgeschraubt auf Stützenkostruktion
Material: Edelstahl V2A
Durchmesser: 30mm, Wandstärke 1,5mm
mit Rohrschellen an Unterkonstruktion montiert

inklusive aller Nebenarbeiten und Kleinmaterialien für Endmontage
Menge: 10,000 m

**05.11.0016 Werks- und Montagezeichnung Fahrradüberdachung FS3 beidseitige Einstellung**
*** Pauschalposition
Erstellen einer Werks- und Montagezeichnung FS 3
mit Lastangaben (Regelstatik) und Fundamentgrößen für bauseitige Punktfundamente.
zu freistehender Fahrradüberdachung mit beidseitiger Einstellung

Fahrradüberdachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**05.11.0017 Fahrradüberdachung, liefern und montieren FS3 25.000 mm x 5.000 mm**
Fahrradüberdachung Inklusive Dachbegrünung FS2
mit fertig begrünter Vegetationsmatte
auf verzinktem Traggitter.

bestehend aus:
- Quadratrohr Dachstütze 100x4, - 18 Stück
- Fußplatte 300x300x20,  18 Stück
- Traverse IPE 140 ohne Rinne,  ca 25,00 m
- Traverse IPE 140 mit Rinne,  ca. 25,00 m

Dachfläche: 25.000 mm x 5.000 mm
Lichte Höhe vorn: 2.300 mm
Lichte Höhe hinten: 2.230 mm
Dachfläche inkl. Dachüberstand: 96,5 m²

Alle Maßangaben sind ca.-Angaben.
Die exakten Maße ergeben sich aus der zu liefernden Werks- und Montageplanung.

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**05.11.0018 Zulage für Seitenverkleidung Fahrradüberdachung FS3 (Stirnseiten)**
Zulage für Seitenverkleidung Fahrradüberdachung FS3
Stirnseiten

als senkrechte gestellte Rhombuslattung auf Winkelstahl Unterkontstruktion abstimmt auf Grundkonstuktion der Fahrradüberdachung

Format Holzlattung 80x25mm
Holzart: Lärche natur, ohne Vorbehandlung
Menge: 9,000 m²

**05.11.0019 Zulage für elektrische Erschließung FS3**
Zulage für elektrische Erschließung FS3
 abgestimmt auf Vorposition

bestehend aus Leerrohr Edelstahl
aufgesetzt / aufgeschraubt auf Stützenkostruktion
Material: Edelstahl V2A
Durchmesser: 30mm, Wandstärke 1,5mm
mit Rohrschellen an Unterkonstruktion montiert

inklusive aller Nebenarbeiten und Kleinmaterialien für Endmontage
Menge: 20,000 m

**05.11.0020 Werks- und Montagezeichnung Müllhaus M2**
*** Pauschalposition
Erstellen einer Werks- und Montagezeichnung M2
mit Lastangaben (Regelstatik) und Fundamentgrößen für bauseitige Punktfundamente.
zu freistehender Müllüberdachung
Müllüberachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**05.11.0021 Müllhaus, liefern und montieren M2 14.600 mm x 5.900 mm**
Müllhaus, Inklusive Dachbegrünung  M2
mit fertig begrünter Vegetationsmatte
auf verzinktem Traggitter.

bestehend aus:
- Quadratrohr Dachstütze 100x4, - 24 Stück
- Fußplatte 300x300x20,  24 Stück
- Traverse IPE 140 ohne Rinne,  ca 5,9 m
- Traverse IPE 140 mit Rinne,  ca. 5,9 m
- zwei symmentrische Doppelflügeltüren: l.W. 1,6m

Dachfläche: 14.600 mm x 5.900 mm
Lichte Höhe vorn: 2.300 mm
Lichte Höhe hinten: 2.230 mm
Dachfläche inkl. Dachüberstand: 87m²

Alle Maßangaben sind ca.-Angaben.
Die exakten Maße ergeben sich aus der zu liefernden Werks- und Montageplanung.

Türe mit Doppeleinsteckschloss für Profilzylinder
Lieferung Schließzylinder durch AG
Drückergarnitur Knauf gekröpft, beidseitig feststehend,
beidseitig, aus nichtrostendem Stahl, gebürstet,
mit dreidimensional verstellbaren Bändern,
Öffnungswinkel 180 Grad, mit Seitenfeststeller,

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**05.11.0022 Zulage für Seitenverkleidung Müllhaus M2 allseitig**
Zulage für Seitenverkleidung Müllhaus M2
allseitig - abgestimmt auf Vorposition

als senkrechte gestellte Rhombuslattung auf Winkelstahl Unterkontstruktion abstimmt auf Grundkonstuktion der Fahrradüberdachung

Format Holzlattung 80x25mm
Höhe: ca. 2.350mm
Holzart: Lärche natur, ohne Vorbehandlung
Menge: 96,000 m²

**05.11.0023 Zulage für elektrische Erschließung M2**
Zulage für elektrische Erschließung M2
 abgestimmt auf Vorposition

bestehend aus Leerrohr Edelstahl
aufgesetzt / aufgeschraubt auf Stützenkostruktion
Material: Edelstahl V2A
Durchmesser: 30mm, Wandstärke 1,5mm
mit Rohrschellen an Unterkonstruktion montiert

inklusive aller Nebenarbeiten und Kleinmaterialien für Endmontage
Menge: 25,000 m

*Hinweis: Hinweis Handlauf*
Hinweis Handlauf

Vor Produktionsbeginn der Handläufe ist der örtlichen Bauleitung  die Werks- und Montagezeichung zur Prüfung und Freigabe zu übergeben!
Die Kosten für die Werks- und Montagezeichung ist in die Einheitspreise einzukalkulieren!

**05.11.0024 Werkstattzeichnung mit Statischer Berechnung zum Handlauf Tiefhof Realschule**
*** Pauschalposition
Werks- und Montagezeichnung mit statischer Berechnung zum Handlauf Tiefhof Realschule bestehend aus mehreren Teillängen.
Befestigt auf Betonfertigteilen, einschließlich Detailierungen aller Verbindungen und Eck- und Winkelelemente
Die Vorgaben des KUVB / GUV bzgl. der Kopf- und Körperfangstellen sind entsprechend zu berücksichtigen

Die Zeichnungen und Details sind vor Produktionsbeginn nach örtlichen Aufmaß der Betonfertigteile der Bauleitung zur Prüfung und Freigabe vorzulegen.
Menge: 1,000 psch

**05.11.0025 Handlauf Treppenaufgang Realschule - 2 teilig Stahl niro Durchm. ca. 42,mm**
Handlauf Treppenaufgang Tiefhof Realschule
2-teilig
im Außenbereich,
Handlauf aus nichtrostendem Stahl,
rund, Handlaufdurchmesser ca. 42 mm,
mit Stützen befestigen, auf Betonfertigteilen, Befestigungsuntergrund Beton,

Materialität:
Edelstahl, verschweißt, Oberfläche fein matt geschliffen,
Kostruktion:
Handlauf Ø 42.4 mm, mehrere Teillängen
8 Abstandshalter:
Stahl Rundrohr Ø 16 mm, L: 80 mm, verschweißt und verschliffen
8 Vebindungselement:
Fußplatten, Dicke: 10mm umlaufend ca. 5 mm gefast, aufgedübelt auf Belag / Fertigteil
8 Stützen:
Rundrohr Ø 42.4 mm. mittlere Länge ca. 800 mm
auf Fußplatten verschweißt.
Befestigung:
Handlauf-Abstandshalter: geschweißt, geschliffen
Handlauf-Fußplatten: geschweißt, geschliffen
Fußplatten: aufgedübelt auf Betonfertigteil bzw auf Pflasterbelag / Asphat  verschraubt

Liefern und Einbauen

Abschlüsse und Verkropfungen für Übergänge in gesonderter Position.
Menge: 11,000 m

**05.11.0026 Verkröpfungen für Handlauf**
Erstellen von gebogenen Verkröpfungen, größer 90°, als Übergang von waagerechten zu geneigten Handlaufteilen.
Menge: 4,000 St

**05.11.0027 Ende Handlauf, waagerecht**
Ausführung eines Endes für den Handlauf
der zuvor beschriebenen Position; der Übergang von Handlauf ist gebogen im Außenradius von 60mm herzustellen.
Menge: 4,000 St

**05.11.0028 TÜV Abnahme Spiel- und Sportflächen**
*** Pauschalposition
Abnahmen der Spiel- und Sportflächen
gemeinsame Begehung
mit AG, Nutzer; TÜV, Planer
durch einen zertifizierten Sachverständigen,

z.B. TÜV-Süd

Angebotenes Erzeugnis:

'...........................................'
(vom Bieter zwingend einzutragen).
Menge: 1,000 psch

*Hinweis: Beschilderung*

**05.11.0029 Rohrpfosten, feuerverz. Stahl 3.000 mm, inkl. einbetonieren**
Rundrohr-Rohrpfosten für Beschilderung,
feuerverzinkter Stahl  DIN EN ISO 1461
Schildermast, 60 x 2 x 3000 mm
mit Abdeckkappe und Erdanker.

einschließlich Betonfundament C12/15 nach DIN 1045
gem. statischen Erfordernissen und Erdarbeiten.
Größe ca. 30 x 30 x 70 cm (L x B x H), OK 10 cm unter Niveau
Einschließlich aller erforderlichen Befestigungsmittel.
Einbau in Pflasterfläche / Grünfläche

inkl. aller Erdarbeiten

Anfallender Aushub wird Eigentum des AN und ist einer geeigneten Wiederverwertung zuzuführen.
Menge: 2,000 St

**05.11.0030 Schild Feuerwehrzufahrt liefern und montieren**
Schild mit Feuerwehrzufahrt,
liefern und montieren
Material: Aluminium,
temperaturbeständig von -50 bis +130°C,
witterungsbeständiges Material für Aufdruck
resistent gegen Lösemittel und viele Chemikalien,
leicht, stabil, bruchsicher, nicht brennbar,
Materialstärke: 2 mm, mit spitzen Ecken,
Format: 210 x 594 mm
nach den aktuellen Vorgaben der Branddirektion
"Flächen für die Feuerwehr"

inklusive aller Kleinteile für Endmontage an Rundrohrpfosten
Menge: 2,000 St

**05.11.0031 Schild Kurzeitparker**
Schild Kurzeitparker

· 3 mm Alu-Verbund (Außen Aluminium, innen Kunststoff)
· UV-Direktdruck und keine Folie
· Wetterfest
· leicht zu verarbeiten
Menge: 2,000 St

#### Bereich 05.12 Vegetationstechnische Bodenarbeiten

*Hinweis: Hinweis zu Pflanzgruben*
Hinweis zu Pflanzgruben

Für die Herstellung der Pflanzgruben gelten die FLL-STLB-Bau
Empfehlungen für Baumpflanzungen - Teil 2:
Standortvorbereitungen für Neupflanzungen; Pflanzgruben und
Wurzelraumerweiterung, Bauweisen und Substrate.

**05.12.0001 Baugrund auflockern kreuzweise Aufreißen T 15cm**
Baugrund auflockern,
vor Auftrag Vegetationstragschicht
kreuzweise durch Aufreißen,
Abstand der Aufreißer bis 30 cm,
Tiefe 15 cm,
Steine ab 5 cm Durchmesser,
Fremdkörper und schwer verrottbare Pflanzenteile ablesen, nach Stoffen sortieren.

Homogenbereich B1, mit 2 Bodengruppen,
Bodengruppe 1 (UM-UL, DIN 18196 (Schluff),
Bodengruppe 2 GU* DIN 18196 (Kies--Schluff-Gemisch),

Anfallendes Material wird Eigentum des AN und ist einer geeigneten Wiederverwertung zuzuführen.
Menge: 2943,000 m²

**05.12.0002 Bearbeitungsfläche grob planieren**
Bearbeitungsfläche unter Massenausgleich grob planieren
für Vegetationsflächen,
Ab-/Auftragsdicke über 5 bis 15 cm
zulässige Abweichung von der Sollhöhe +/- 5 cm.

Homogenbereich B1, mit 2 Bodengruppen,
Bodengruppe 1 (UM-UL, DIN 18196 (Schluff),
Bodengruppe 2 GU* DIN 18196 (Kies--Schluff-Gemisch),
Menge: 2943,000 m²

**05.12.0003 Haufwerke umsetzen**
Haufwerke bauseits gelagert
innherhalb des Baubereiches
aufnehmen, transportieren - lagern
Transporstrecke bis 750m
Menge: 3000,000 m3

**05.12.0004 Boden bauseits gelagert einbauen Homogenbereich B.1: Quartäre Kiese und Sand, GU* verdichten Einbau-H 0,4m mit Gerät**
Boden (kiesige Rotlage) bauseits
auf der Baustelle gelagert,
und über vorherige Absiebung aufbereitet
für zukünftige Vegetationsflächen
Förderweg bis 0,75 km,

Homogenbereich 1, mit einer Bodengruppe,
Bodengruppe 1 GU* DIN 18196 (Kies-Schluff-Gemisch),
Baumaßnahme der Geotechnischen Kategorie 1 DIN 4020,
- Konsistenz DIN EN ISO 14688-1 halbfest,
- Lagerungsdichte locker bis mitteldicht,

Einbauhöhe bis 0,4 m,
Mengenermittlung nach Aufmaß an der Entnahmestelle, Arbeiten mit Gerät.
Menge: 1235,000 m³

**05.12.0005 Oberboden bauseits ungesiebt auftragen D 10-20cm Homogenbereich O.1: Oberboden OU**
Oberboden, bauseits ungesiebt
auf der Baustelle gelagert,
und über vorherige Absiebung aufbereitet
für zukünftige Vegetationsflächen
Förderweg bis 0,75 km, profilgerecht auftragen,

Bodengruppe 3b DIN 18915 (schwach bindig, kiesig),
eine Bodengruppe,
Bodengruppe 1 OU DIN 18196 (Schluff mit organischen Beimengungen oder organogener Schluff),

Wiesenflächen 10 cm
Rasenflächen 20 cm
Mengenermittlung nach Aufmaß an der Lagerstelle,
Ausführung gemäß Zeichnung.
Menge: 300,000 m³

**05.12.0006 Oberboden bauseits gelagert absieben Siebdurchgang 60 mm.**
Oberboden
bauseits auf der Baustelle in Mieten gelagert,
für zukünftige Vegetationsflächen geeignet,
vor Ort absieben, Siebdurchgang 60 mm.

Anfallende Materialien Steine und schwer verrottbare Pflanzenteile, werden Eigentum des AN und sind einer geeigneten Wiederverwetung zuzuführen
Menge: 290,000 m³

**05.12.0007 Oberboden bauseits gesiebt auftragen D 5-10cm Homogenbereich O.1: Oberboden OU**
Oberboden, bauseits gesiebt
auf der Baustelle gelagert,
und über vorherige Absiebung aufbereitet
für zukünftige Vegetationsflächen
Förderweg bis 0,75 km, profilgerecht auftragen,

Bodengruppe 3b DIN 18915 (schwach bindig, kiesig),
eine Bodengruppe,
Bodengruppe 1 OU DIN 18196 (Schluff mit organischen Beimengungen oder organogener Schluff),

Wiesen- Rasenflächen 5-10 cm
Mengenermittlung nach Aufmaß an der Lagerstelle,
Ausführung gemäß Zeichnung.
Menge: 290,000 m³

**05.12.0008 Böschungssicherung Gewebe Kokos 100-200g/m2 Nadelholzpflöcke L 25-40cm 2-3St/m2**
Böschungssicherung als Erosionsschutz,
aus Gewebe aus Kokos,
Flächenmasse über 100 bis 200 g/m2,
Überlappungsbreite mind. 30 cm,
Befestigung mit Nadelholzpflöcken,
Länge über 25 bis 40 cm,
Menge 2 bis 3 Stück/m2,
Neigung der Böschung über 1:4 bis 1:2.
Menge: 853,000 m2

**05.12.0009 Schubschwellen zur Böschungssicherung Fichtenbretter 24 x 160 mm, liefern, einbauen**
Schubschwellen zur Böschungssicherung
als Erosionsschutz zum Einbau oberhalb des
Kokosgewebes.
Schubschwellen bestehend aus
Nadelholzbrettern,
Fichte, sägerau,  24 x 160 mm -
bis  4,0 m Länge
Befestigung an Nadelholzpflöcken,
welche bereits für die Fixierung des Kokosgewebes verwendet wurden

Neigung der Böschung über 1:4 bis 1:2.

Inklusive aller Zuschnitt- und Fixierungsarbeiten
Menge: 40,000 m

**05.12.0010 Staudensubstrat einb. 30 cm AN liefern**
Staudensubstrat liefern einbauen
in zukünftigen Staudenflächen
in folgender Zusammensetzung und Eigenschaften:

Splitt 2/5 gebrochen u. gewaschen  20%
Splitt 5/8 gebrochen u. gewaschen  20%
Splitt 8/11 gebrochen u. gewaschen  20%
Splitt 11/16 gebrochen u. gewaschen  20%

Quarzsand 0/3(4)  10%
Grüngutkompost 0-20mm (Rottegrad 5)  10%

Gütenachweis für den Kompost ist vor Zusammenstellung der Mischung dem Bauherrn vorgelegt werden

Einbaudicke ca. 30 cm
Lieferung durch AN
Menge: 159,000 m3

**05.12.0011 Pflanzgrube 300/300cm T 150cm lösen planieren**
Pflanzgrube ausheben,
Größe: 300/300 cm,
Tiefe 150 cm,
Aushub seitlich planieren,
Sohle 10 cm tief lockern,
Homogenbereich B1, GU
Menge: 2,000 St

**05.12.0012 Pflanzgrube 450/450cm T 150cm lösen planieren**
Pflanzgrube ausheben,
Größe: 450/450 cm,
Tiefe 150 cm,
Aushub seitlich planieren,
Sohle 10 cm tief lockern,
Homogenbereich B1, GU
Menge: 17,000 St

**05.12.0013 Strauchgrube 75/75cm T 50cm lösen planieren**
Strauchgrube ausheben,
Größe: 75/75 cm,
Tiefe 50 cm,
Aushub seitlich planieren,
Sohle 10 cm tief lockern,
Homogenbereich B1, GU
Menge: 18,000 St

**05.12.0014 Sperrhorizont in Pflanzgrubensohle mit Lehm (Teichbaulehm) auskleiden, modellieren**
Herstellung eines Sperrhorizontes am Fuße Pfanzgrubensohle der Baumgrube,
unter Verwendung von Teichdichtungslehm
Dicke ca. 10 cm stark
Einbau im erdfeuchtem Zustand wPr
 mit der Baggerschaufel dicht einbauen.

Die Sohle der Baumgrube ist wie eine umgekehrte Untertasse aus Lehm herzustellen, so dass in der Mitte der Baumgrube eine Erhebung von ca. 15 cm ersteht. Anschließend fällt Lehmschicht bis an die Ränder der Baumgrube ab. Der Rand ist bis auf die Höhe der Erhebung mit Lehm auszukleiden.

Somit entsteht am Grund der Baumgrubensohle ein wasserspeichernder Ring.
Menge: 19,000 St

**05.12.0015 Gemisch Pfl.gruben herstellen 70% Unterboden, 20% Schotter 11/22, 10% Oberboden**
Gemisch für Pflanzgrubenverfüllung herstellen,
für den unteren Teil der Pflanzgruben
Gemisch bestehend aus:

- 70 Vol.-% Unterboden, bauseits
GU (Kies, sandig, schwach schluffig)

- 20 Vol.-% Schotter, Körnung 11/22, liefern

- 10 Vol.-% Oberboden, bauseits
OU (Schluff, sandig, schwach, kiesig)
Menge: 543,000 m³

**05.12.0016 Pflanzgrube 3/3/1,5m, unterer Teil verfüllen, Gemisch bauseits**
Pflanzgrube verfüllen, im unteren Teil
Größe 300/300/150cm
Gemisch bauseits lagernd,
Transportstrecke bis 0,6km
einbauen leicht verdichten

Schichtdicke 110 cm.
Menge: 2,000 St

**05.12.0017 Pflanzgrube 4,5/4,5/1,5m, unterer Teil verfüllen, Gemisch bauseits**
Pflanzgrube verfüllen, im unteren Teil
Größe 300/300/150cm
Gemisch bauseits lagernd,
Transportstrecke bis 0,6km
einbauen leicht verdichten

Schichtdicke 110 cm.
Menge: 17,000 St

**05.12.0018 Pflanzgrube verfüllen Gemisch 70% Oberboden BG3a Boden liefern 20% Sand Körnung 0/2 10% Kompost 300/300cm D 40**
Pflanzgrube verfüllen, im oberen Teil
mit Gemisch aus 70 Vol.-% Oberboden,
Bodengruppe 3a DIN 18915 (schwach bindig, sandig),
Boden liefern, einbauen
20 Vol.-% Sand Körnung 0/2,
10 Vol.-% Kompost, gütegesichert,
Pflanzgrube 300/300 cm,
Schichtdicke 40 cm.
Menge: 2,000 St

**05.12.0019 Pflanzgrube verfüllen Gemisch 70% Oberboden BG3a Boden liefern 20% Sand Körnung 0/2 10% Kompost 450/450cm D 40**
Pflanzgrube verfüllen, im oberen Teil
mit Gemisch aus 70 Vol.-% Oberboden,
Bodengruppe 3a DIN 18915 (schwach bindig, sandig),
Boden liefern, einbauen
20 Vol.-% Sand Körnung 0/2,
10 Vol.-% Kompost, gütegesichert,
Pflanzgrube 450/450 cm,
Schichtdicke 40 cm.
Menge: 17,000 St

**05.12.0020 Strauchgrube verfüllen Gemisch 70% Oberboden BG3a Boden liefern 20% Sand Körnung 0/2 10% Kompost 75/75cm D 50**
Strauchgrube verfüllen,
mit Gemisch aus 70 Vol.-% Oberboden,
Bodengruppe 3a DIN 18915 (schwach bindig, sandig),
Boden liefern, einbauen
20 Vol.-% Sand Körnung 0/2,
10 Vol.-% Kompost, gütegesichert,
Pflanzgrube 75/75 cm,
Schichtdicke 50 cm.
Menge: 18,000 St

**05.12.0021 Feinplanum Rasen-Wiesenfläche BG3,**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 2380,000 m²

**05.12.0022 Feinplanum Staudenfläche BG3,**
Feinplanum für Staduenfläche,
zulässige Abweichung von der Ebenheit
bei 4 m 3 cm / bei 2 m 2 cm (Kategorie 4) DIN 18917,
Anschlüsse an Kanten, Wege- und Platzbeläge oberflächengleich,
Steine von mehr als 2 cm Durchmesser und schwer verrottbare Pflanzenteile ablesen,
anfallende Stoffe zur Abfuhr auf Haufen setzen,
Bodengruppe 3 DIN 18915 (schwach bindig),

Anfallende Materialien werden Eigentum des AN und sind einer geeigneten Wiederverwetung zuzuführen
Menge: 516,000 m²

**05.12.0023 Zulage Feinplanum BG3, geneigte Flächen**
Zulage Feinplanum in geneigten Flächen
Stauden- , Rasen- und Wiesenfläche,
zulässige Abweichung von der Ebenheit
bei 4 m 3 cm / bei 2 m 2 cm (Kategorie 4) DIN 18917,

Für folgenden Bereiche:
- Mulden
- Böschungen
Menge: 853,000 m²

**05.12.0024 Grunddüngung Pflanzfläche organ.Dünger aufbringen einarbeiten 30l/m2**
Grunddüngen für die Herstellung von Pflanzfläche,
schwach bindiger Böden
mit Fertigkompost (Rottegrad V),
nährstoffhaltig,feinkörnig 0-10 mm
RAL-gütegesichert oder gleichwertig
Qualitätsnachweis durch Prüfzeugnis
liefern, aufbringen und ca. 20 cm tief einarbeiten
Stickstoffgehalt  400 - 600 mg/l
Phosphatgehalt 1.200 - 2.400 mg/l
Kaliumgehalt 2.000 - 6.000 mg/l
Menge: 516,000 m²

#### Bereich 05.13 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Hinweis Pflanzarbeiten*
Hinweis Pflanzarbeiten
Die nachfolgend beschriebenen Pflanzarbeiten erfolgen nach DIN 18916.

Notwendig werdende Wässerungen, Schutzmaßnahmen, etc. sind vom AN in Absprache mit der Bauleitung selbstständig zu veranlassen und zu betreuen.
Im Rahmen der Pflege ist ein eventueller Schädlingsbefall der Pflanzen eigenverantwortlich zu überwachen und eigenständig nach Rücksprache mit dem AG entsprechende Maßnahmen zu treffen.

Sofort nach Anlieferung der Gehölze hat ein fachgerechter Kronenschnitt zum Ausgleich des Wurzelverlustes zu erfolgen. Birken, Platanen, Robinien und Weißdorn sind vor der Pflanzung um ca. die Hälfte bis zwei Drittel zurückzuschneiden.

Vom AG im Rahmen der Pflanzenbesichtigung bzw. Pflanzenauswahl in der Baumschule / beim Züchter angebrachte Siegel oder Plomben sind nach Abnahme der Pflanzen auf der Baustelle während oder kurz nach der Pflanzung zu entfernen. Anfallende Materialien werden Eigentum des AN und sind einer Wiederverwertung zuzuführen.

Das Anbringen der Schilfrohrmatten darf erst nach dem Pflanzen der Gehölze und nach dem Herstellen der Pflanzenverankerungen erfolgen.
Vor dem Anbringen derSchilfrohrmatten sind im Beisein der BL des AG sämtliche Gehölze auf Stammschäden zu untersuchen und vom AG freizugeben. Gehölze mit Stammschäden werden nicht abgenommen und müssen unverzüglich und zum Zeitpunkt der Pflanzung auf Kosten des AN ausgetauscht werden.

Alle diese zusätzlichen Leistungen sind in die Einheitspreise einzurechnen und werden nicht gesondert vergütet.

*Hinweis: Mehrstämmige Gehölze*

**05.13.0001 Acer japonicum Aconitifolium (AjA+) 3xv mDb StU. 16-18cm mehrstämmig, liefern einpflanzen**
Acer japonicum Aconitifolium (Japanischer Feuerahorn) (AjA+), mehrstämmig
2-3 Grundstämme, Br. 200-300 cm
3xv mDb, StU. 16 bis 18 cm,
h 300-400 cm mDb mehrst.
br 200 bis 300 cm,
Menge: 1,000 St

**05.13.0002 Pinus sylvestris (Ps+) 4xv mDb StU. 20-25cm mehrstämmig, liefern einpflanzen**
Pinus sylvestris  (Wald-Kiefer) (Ps+), mehrstämmig
2-3 Grundstämme, Br. 200-300 cm
4xv mDb, StU. 20 bis 25 cm,
h 300-400 cm mDb mehrst.
br 200 bis 300 cm,
Menge: 3,000 St

**05.13.0003 Sorbus tominalis (St+) 3xv mDb StU. 20-25cm mehrstämmig, liefern einpflanzen**
Sorbus tominalis  (Elsbeere) (St+), mehrstämmig
2-3 Grundstämme, Br. 200-300 cm
3xv mDb, StU. 20 bis 25 cm,
h 300-400 cm mDb mehrst.
br 200 bis 300 cm,
Menge: 1,000 St

*Hinweis: Bäume*

**05.13.0004 Tilia cordata (Tc) H 4xv mDb StU. 20-25cm h,300-350cm liefern einpflanzen**
Tilia cordata (Winterlinde)  (Tc)
H 4xv mDb, StU. 20 bis 25 cm, br 150 bis 200 cm,
h 300 bis 350 cm,  liefern und einpflanzen.
Menge: 3,000 St

**05.13.0005 Sorbus domestica (Sd) H 4xv mDb StU. 20-25cm h,300-350cm liefern einpflanzen**
Sorbus domestica (Speierling)  (Sd)
H 4xv mDb, StU. 20 bis 25 cm, br 150 bis 200 cm,
h 300 bis 350 cm,  liefern und einpflanzen.
Menge: 1,000 St

**05.13.0006 Castanea sativa (Cs) H 4xv mDb StU. 20-25cm h,300-350cm liefern einpflanzen**
Castanea sativa (Ess-Kastanie)  (Cs)
H 4xv mDb, StU. 20 bis 25 cm, br 150 bis 200 cm,
h 300 bis 350 cm,  liefern und einpflanzen.
Menge: 1,000 St

**05.13.0007 Tilia tomentosa (Tt) H 4xv mDb StU. 20-25cm h,300-350cm liefern einpflanzen**
Tilia tomentosa (Silber-Linde)  (Tt)
H 4xv mDb, StU. 20 bis 25 cm, br 150 bis 200 cm,
h 300 bis 350 cm,  liefern und einpflanzen.
Menge: 3,000 St

**05.13.0008 Sophora japonica (Sj) H 4xv mDb StU. 20-25cm h,300-350cm liefern einpflanzen**
Sophora japonica (Japanischer Schnurbaum)  (Sj)
H 4xv mDb, StU. 20 bis 25 cm, br 150 bis 200 cm,
h 300 bis 350 cm,  liefern und einpflanzen.
Menge: 1,000 St

**05.13.0009 Quercus robur (Qr) H 4xv mDb StU. 20-25cm h,300-350cm liefern einpflanzen**
Quercus robur (Stieleiche)  (Qr)
H 4xv mDb, StU. 20 bis 25 cm, br 150 bis 200 cm,
h 300 bis 350 cm,  liefern und einpflanzen.
Menge: 1,000 St

**05.13.0010 Fraxinus ornus (Fo) H 3xv mDb StU. 16-18cm h,300-350cm liefern einpflanzen**
Fraxinus ornus (Blumenesche)  (Fo)
H 3xv mDb, StU. 16 bis 18 cm, br 150 bis 200 cm,
h 300 bis 350 cm, liefern und einpflanzen.
Menge: 2,000 St

**05.13.0011 Sequoiadendron giganteum (Sg) H 4xv mDb StU. 20-25cm h,300-350cm liefern einpflanzen**
Sequoiadendron giganteum (Berg-Mammutbaum) (Sg)
H 4xv mDb, StU. 20 bis 25 cm, br 150 bis 200 cm,
h 300 bis 350 cm,  liefern und einpflanzen.
Menge: 1,000 St

*Hinweis: Obstbäume*

**05.13.0012 Malus domestiva Gewürzluiken (MGL) H 3xv mDb StU. 16-18cm h,300-350cm liefern einpflanzen**
Malus domestiva Gewürzluiken (MGL)
H 3xv mDb, StU. 16 bis 18 cm, br 150 bis 200 cm,
h 300 bis 350 cm,  liefern und einpflanzen.
Menge: 1,000 St

*Hinweis: Sträucher*

**05.13.0013 Acer palmatum Sangokaku(ApS) Sol 3xv mDb br 150-200cm h 175-200cm liefern einpflanzen**
Acer palmatum Sangokaku Kleiner Fächer-Ahorn (ApS), Sol 3xv mDb, br 150 bis 200 cm, h 175 bis 200 cm,
liefern und einpflanzen
Menge: 1,000 St

**05.13.0014 Malus Evereste (ME) Sol 3xv mDb br 150-200cm h 175-200cm liefern einpflanzen**
Malus Evereste (ME) Asiatischer Apfel Everste
 Sol 3xv mDb, br 150 bis 200 cm, h 175 bis 200 cm,
liefern und einpflanzen
Menge: 1,000 St

**05.13.0015 Malus Butterball (MB) Sol 3xv mDb br 150-200cm h 175-200cm liefern einpflanzen**
Malus Butterball (MB) Asiatischer Apfel Butterball
 Sol 3xv mDb, br 150 bis 200 cm, h 175 bis 200 cm,
liefern und einpflanzen
Menge: 1,000 St

**05.13.0016 Malus toringo Sargentii (Mt) Sol 3xv mDb br 150-200cm h 175-200cm liefern einpflanzen**
Malus toringo Sargentii  (Mt)  Japanischer Bergapfel
 Sol 3xv mDb, br 150 bis 200 cm, h 175 bis 200 cm,
liefern und einpflanzen
Menge: 1,000 St

**05.13.0017 Heptacodium miconioides (Hm) Sol 3xv mDb br 150-200cm h 175-200cm liefern einpflanzen**
Heptacodium miconioides (Hm) Siebe-Söhne-des-Himmels-Strauch
 Sol 3xv mDb, br 150 bis 200 cm, h 175 bis 200 cm,
liefern und einpflanzen
Menge: 1,000 St

**05.13.0018 Amelanchier lamarckii Sol 3xv mDb br 150-200cm h 175-200cm liefern einpflanzen**
Amelanchier lamarckii (Gemeine Felsenbirne)
Sol 3xv mDb, br 150 bis 200 cm, h 175 bis 200 cm,
liefern und einpflanzen.
Menge: 3,000 St

**05.13.0019 Cornus mas Str 3xv mB br 100-150cm h 80-100cm liefern einpflanzen**
Cornus mas (Kornelkirsche)
Str 3xv mB, br 100 bis 150 cm, h 80 bis 100 cm,
liefern und einpflanzen.
Menge: 2,000 St

**05.13.0020 Mespilus germanica Str 3xv mB br 100-150cm h 80-100cm liefern einpflanzen**
Mespilus germanica (Mispel)
Str 3xv mB, br 100 bis 150 cm, h 80 bis 100 cm,
liefern und einpflanzen.
Menge: 1,000 St

**05.13.0021 Philadelphus coronarius Str 3xv C 7,5 h 125-150cm liefern einpflanzen**
STLB-Bau 2021-04 004
Philadelphus coronarius (Gewöhnlicher Pfeifenstrauch) Str 3xv C 7,5, h 125 bis 150 cm, liefern und einpflanzen.
Menge: 2,000 St

**05.13.0022 Deutzia magnifica Str 3xv C 7,5 h 125-150cm liefern einpflanzen**
Deutzia magnifica  (Hoher Maiblumenstrauch  )
Str 3xv C 7,5, h 125 bis 150 cm,
liefern und einpflanzen.
Menge: 1,000 St

**05.13.0023 Kolkwitzia amabilis Str 3xv C 7,5 h 125-150cm liefern einpflanzen**
Kolkwitzia amabilis  (Perlmuttstrauch )
Str 3xv C 7,5, h 125 bis 150 cm,
liefern und einpflanzen.
Menge: 1,000 St

**05.13.0024 Viburnum x bodnantense ‘Dawn‘ Sol 4xv mDb br 150-200cm h 125-150cm liefern einpflanzen**
Viburnum x bodnantense ‘Dawn‘  (Winterschneeball)
Sol 4xv mDb, br 150 bis 200 cm,
h 125 bis 150 cm,
liefern und einpflanzen.
Menge: 1,000 St

**05.13.0025 Rosa multiflora Str 3xv C 7,5 h 100-150cm liefern einpflanzen**
STLB-Bau 2021-04 004
Rosa multiflora (Vielblütige Rose) Str 3xv C 7,5, h 100 bis 150 cm, liefern und einpflanzen.
Menge: 15,000 St

**05.13.0026 Sambucus nigra Sol 3xv mDb h 150-200cm liefern einpflanzen**
STLB-Bau 2021-04 004
Sambucus nigra (Schwarzer Holunder) Sol 3xv mDb h 150 bis 200 cm, liefern und einpflanzen.
Menge: 2,000 St

*Hinweis: Staudenpflanzung*
Staudenpflanzung

Der AN hat dafür Sorge zu leisten, dass das Auslegen der Stauden gemäß Pflanzplanung erfolgt.
Die Linien der Pflanzplanung sind mit Markierungsspray auf die Pflanzflächen zu übertragen.
Hierfür ist eine qualifizierte Arbeitskraft mit entsprechender einschlägiger Fachkenntnis (Meister, Techniker, Ingenieur) einzusetzen.

Die Pflanzung der Stauden hat unmittelbar nach Auslegung zu erfolgen. Die Stauden müssen vor Pflanzung abgerändelt werden. Zwischen Auslegung und Pflanzung dürfen maximal 4h liegen. Ein Austrocken / Vertrocknen der Stauden ist zu vermeiden.
Das Substrat des Pflanztopfes muss mit 3 Zentimeter Mulch überdeckt sein. Die Erneuerungsknospen der Pflanzen dürfen nicht überdeckt werden. Nach der Pflanzung ist unbedingt durchdringend (20l/m²) zu wässern, um ein schnelles Anwachsen und den Bodenschluss der Wurzeln zu ermöglichen. Der Wässergang ist eine Nebenlesitung und wird nicht gesondert vergütet.

Sämtliche ausgelegeten Stauden dürfen nicht über Nacht offen auf der Fläche liegen bleiben.

Abgeholte Stauden, welche im Zuge der Pflanzarbeiten erst an den Folgetagen verwendet werden, müssen entsprechend unterhalten (wässern) und sicher vor Diebstahl geschützt werden.

Die Stauden sind unmittelbar nach der Pflanzung zu gießen, der erste Wässergang ist eine Grundleistung der Pflanzung und wird nicht gesondert vergütet. Wasser ist zu liefern,

**05.13.0027 Staude P 0,5 bis P1 liefern Preisgruppe 1**
Staude gemäß Technische Lieferbedingungen Stauden,
Qualität P 0,5 bis P1, gemäß Preisgruppe 1
liefern
Menge: 860,000 St

**05.13.0028 Staude P 0,5 bis P1 liefern Preisgruppe 2**
Staude gemäß Technische Lieferbedingungen Stauden,
Qualität P 0,5 bis P1, gemäß Preisgruppe 2
liefern
Menge: 860,000 St

**05.13.0029 Staude P 0,5 bis P1 liefern Preisgruppe 3**
Staude gemäß Technische Lieferbedingungen Stauden,
Qualität P 0,5 bis P1, gemäß Preisgruppe 3
liefern
Menge: 860,000 St

**05.13.0030 Staude P1 bis C2 liefern Preisgruppe 1**
Staude gemäß Technische Lieferbedingungen Stauden,
Qualität P1 bis C2, gemäß Preisgruppe 1
liefern
Menge: 860,000 St

**05.13.0031 Staude P1 bis C2 liefern Preisgruppe 2**
Staude gemäß Technische Lieferbedingungen Stauden,
Qualität P1 bis C2, gemäß Preisgruppe 2
liefern
Menge: 860,000 St

**05.13.0032 Staude P1 bis C2 liefern Preisgruppe 3**
Staude gemäß Technische Lieferbedingungen Stauden,
Qualität P1 bis C2, gemäß Preisgruppe 3
liefern
Menge: 860,000 St

**05.13.0033 Staude C2 bis C3 liefern Preisgruppe 1**
Staude gemäß Technische Lieferbedingungen Stauden,
Qualität C2 bis C3, gemäß Preisgruppe 1
liefern
Menge: 845,000 St

**05.13.0034 Staude C2 bis C3 liefern Preisgruppe 2**
Staude gemäß Technische Lieferbedingungen Stauden,
Qualität C2 bis C3, gemäß Preisgruppe 2
liefern
Menge: 845,000 St

**05.13.0035 Staude C2 bis C3 liefern Preisgruppe 3**
Staude gemäß Technische Lieferbedingungen Stauden,
Qualität C2 bis C3, gemäß Preisgruppe 3
liefern
Menge: 845,000 St

**05.13.0036 Staude P 0,5 bis P1 einpflanzen**
Staude, bauseits
gemäß Pflanzplan auslegen und einpflanzen
Qualität P 0,5 bis P1,
Menge: 2580,000 St

**05.13.0037 Staude P1 bis C2 einpflanzen**
Staude, bauseits
gemäß Pflanzplan auslegen und einpflanzen
Qualität P1 bis C2
Menge: 2580,000 St

**05.13.0038 Staude C2 bis C3 einpflanzen**
Staude, bauseits
gemäß Pflanzplan auslegen und einpflanzen
Qualität C2 bis C3
Menge: 2535,000 St

*Hinweis: Geophytenpflanzung*
Geophytenpflanzung

kann ggf. im Zuge der Pflanzflächenerstellung erfolgen.
Sollten die Pflanzflächen im Frühjahr erstellt werden müssen.
Ist mit einer nachträglichen Pflanzung zu rechnen.
Der Mehraufwand ist einzukalkulieren

Zwiebel- und Knollenmischungen können ab Mitte August bis Mitte November in frostfreien Boden gepflanzt werden. Je eher die Geophyten gesetzt werden, desto besser können sie einwurzeln. Ein späterer Pflanztermin kann eine verspätete Blüte im darauffolgenden Frühjahr bewirken.

Pflanztermin

Die Pflanzung sollte kurzfristig nach der Lieferung erfolgen. Bis dahin ist für die Lieferung ein trockener luftiger, geschützter und dunkler Platz zu wählen. Eine längere Aufbewahrung über zwei Tage hinaus sollte möglichst nicht erfolgen.

Auslegen

Legen Sie zuerst alle Zwiebeln vollständig auf der Pflanzfläche aus. Bei großen Flächen empfiehlt sich die Unterteilung der Fläche und Zwiebellieferung in gleichmäßigen Teilen, wenn ein homogenes Bild gewünscht ist. Als grobe Orientierung kann eine Pflanzdichte von 20 Zwiebeln je Quadratmeter gerechnet

Pflanzen

Wichtigste Voraussetzung für den Erfolg ist die genaue Pflanztiefe. Diese ist von der Zwiebelgröße abhängig. Es gilt der Grundsatz: Die Erdüberdeckung der Zwiebeln oder Knolle beträgt das 2,5 bis 3 fache des Durchmessers. Beim Einsetzen der Zwiebeln ist darauf zu achten, dass keine Hohlräume unter den Zwiebeln verbleiben. Das Pflanzloch ist auszustechen, die Zwiebeln einzusetzen und wieder zu schließen. Die Füllfläche ist etwas anzudrücken. Auf bereits eingebrachte Pflanzen ist zu achten und der Flächentritt auf der Pflanzfläche zu minimieren.

Einzelzwiebeln

Sie werden einzeln ausgelegt und kommen einzeln in je ein Pflanzloch. Die Pflanztiefe beträgt etwa 15 cm.

Gruppenzwiebeln

Die Gruppenzwiebeln werden artenweise ausgelegt, da immer 3 bis 5 Pflanzen immer einer Art zusammenstehen sollen. Ausgelegt werden immer 3-5 Zwiebeln einer Art mit einer Pflanztiefe von 6 bis 8 cm in ein Pflanzloch.

**05.13.0039 Allium christophii, Liefergröße 18/+ liefern und einpflanzen, 3Stk/m2**
Allium christophii, Liefergröße 18/+
liefern und einpflanzen
Menge: 1518,000 St

**05.13.0040 Allium nigrum, Liefergröße 10/+ Liefern und einpflanzen 3Stk/m2**
Allium nigrum, Liefergröße 10/+
liefern und einpflanzen
Menge: 1518,000 St

**05.13.0041 Allium sphaerocephalon, Liefergröße 7/+ liefern und einpflanzen 3Stk/m2**
Allium sphaerocephalon, Liefergröße 7/+
liefern und einpflanzen
Menge: 1518,000 St

**05.13.0042 Camassia quamash, Liefergröße 14/+ liefern und einpflanzen 5Stk/m2**
Camassia quamash, Liefergröße 14/+
liefern und einpflanzen
Menge: 2530,000 St

**05.13.0043 Chionodoxa luciliae, Liefergröße 5/+ liefern und einpflanzen 6Stk/m2**
Chionodoxa luciliae, Liefergröße 5/+
liefern und einpflanzen
Menge: 3036,000 St

**05.13.0044 Crocus tommasinianus, Liefergröße 6/+ liefern und einpflanzen 15Stk/m2**
Crocus tommasinianus, Liefergröße 6/+
liefern und einpflanzen
Menge: 7590,000 St

**05.13.0045 Crocus tommasinianus 'Lilac Beauty', Liefergröße 6/+ liefern und einpflanzen 15Stk/m2**
Crocus tommasinianus ‘Lilac Beauty‘, Liefergröße 6/+
liefern und einpflanzen
Menge: 7590,000 St

**05.13.0046 Eranthis cilicica, Liefergröße 4/+ liefern und einpflanzen 20Stk/m2**
Eranthis cilicica, Liefergröße 4/+
liefern und einpflanzen
Menge: 10120,000 St

**05.13.0047 Galanthus nivalis, Liefergröße 5/+ liefern und einpflanzen, 20Stk/m2**
Galanthus nivalis, Liefergröße 5/+
liefern und einpflanzen
Menge: 10120,000 St

**05.13.0048 Hyacinthoides hispanica 'Alba Maxima', Liefergröße 8/+ Liefern und einpflanzen, 10Stk/m2**
Hyacinthoides hispanica ‘Alba Maxima‘, Liefergröße 8/+
liefern und einpflanzen
Menge: 5060,000 St

**05.13.0049 Narcissus 'Geranium', Liefergröße 12/+ liefern und einpflanzen, 15Stk/m2**
Narcissus ‘Geranium‘, Liefergröße 12/+
liefern und einpflanzen
Menge: 7590,000 St

**05.13.0050 Narcissus 'Jetfire', Liefergröße 12/+ liefern und einpflanzen, 10Stk/m2**
Narcissus ‘Jetfire‘, Liefergröße 12/+
liefern und einpflanzen
Menge: 5060,000 St

**05.13.0051 Scilla mischtschenkoana, Liefergröße 8/+ liefern und einpflanzen, 25Stk/m2**
Scilla mischtschenkoana, Liefergröße 8/+
liefern und einpflanzen
Menge: 12650,000 St

**05.13.0052 Scilla siberica, Liefergröße 8/+ liefern und einpflanzen, 25Stk/m2**
Scilla siberica, Liefergröße 8/+
liefern und einpflanzen
Menge: 12650,000 St

**05.13.0053 Tulipa praestans 'Shogun', Liefergröße 8/+ liefern und einpflanzen, 15Stk/m2**
Tulipa praestans ‘Shogun‘, Liefergröße 8/+
liefern und einpflanzen
Menge: 7590,000 St

**05.13.0054 Tulipa turkestanica, Liefergröße 7/+ liefern und einpflanzen, 10Stk/m2**
Tulipa turkestanica, Liefergröße 7/+
liefern und einpflanzen
Menge: 5060,000 St

*Hinweis: Ansaaten*

**05.13.0055 Landschaftsrasen mit Kräuter RSM 7.1.2 herstellen**
Rasenfläche (Ansaat) herstellen
Landschaftsrasen mit Kräuter, DIN 18.917,
Saatgut in zwei Arbeitsgängen, über Kreuz,
gleichmäßig aufbringen und einarbeiten.
Saatgutmischung RSM 7.1.2
.
Saatgutmenge 25 g/m2
Menge: 366,000 m²

**05.13.0056 Schotterrasenansaat UG16 4g/m2 herstellen 100% Gräser, H bis 60 cm**
Schotterrasen (Ansaat) herstellen
Schotterrasen mit 100% Gräser
Bereich Stellplatz, Schotterrasen, Rasenpflaster
Saatgut gleichmäßig aufbringen und einarbeiten.
Herkunftsgebiet UG 16
Produktionsgebiet 8
Wuchshöhe bis 60cm

Saatgutmenge 4 g/m2
mit Schnellbegrünung Bromus secalinus 2 g/m2
und Füllstoff zum Hochmischen 10 g/m2

In der Artenzusammensetzung ist daruf zu achten, dass keine Giftpflanzen in der Mischung enthalten sind.
Die Arttenzusammensetzung ist nach Beauftragung der Bauleitung zu übergeben. Mind. 30 Tage vor Bestellung.

Angebotenes Erzeugnis:

'.........'
(vom Bieter zwingend einzutragen).
Menge: 677,000 m²

**05.13.0057 Blumenwiese UG16 4g/m2 herstellen 50% Blumen / 50% Gräser, H 80-100cm**
Blumenwiesen (Ansaat) herstellen
Blumenwiesen mit 50% Blumen / 50% Gräser
Saatgut gleichmäßig aufbringen und einarbeiten.
Herkunftsgebiet UG 16
Produktionsgebiet 8
Wuchshöe bis 80-100cm

Saatgutmenge 4 g/m2
mit Schnellbegrünung Bromus secalinus 2 g/m2
und Füllstoff zum Hochmischen 10 g/m2

In der Artenzusammensetzung ist daruf zu achten, dass keine Giftpflanzen in der Mischung enthalten sind.
Die Arttenzusammensetzung ist nach Beauftragung der Bauleitung zu übergeben. Mind. 30Tage vor Bestellung.

Angebotenes Erzeugnis:

'.........'
(vom Bieter zwingend einzutragen).
Menge: 2071,000 m²

*Hinweis: Schutz- Sicherungsmaßnahmen*

**05.13.0058 Pflanzenverankerung Pfahl-Dreibock Rahmen Halbrundhölzer L 400cm Kokosstrick**
Pflanzenverankerung mit Pfahl-Dreibock
mit Rahmen aus Halbrundhölzern,
Pfahl, weißgeschält, Pfahllänge 400 cm, Zopfdicke 8/10 cm, Bindegurt aus Kokosstrick.
Menge: 19,000 St

**05.13.0059 Verdunstungsschutz am Stamm**
Verdunstungsschutz am Stamm
mit Schilfrohrmatten,
Stammdurchmesser bis 15 cm,
Stammhöhe über 2,5 bis 3 m.
Menge: 19,000 St

**05.13.0060 Mulchen Baumscheibe Rindenmulch 10/40 D 5cm Durchm. 100-150cm**
STLB-Bau 2024-04 003
Mulchen der Baumscheibe mit Rindenmulch, gütegesichert, Körnung 10/40, Dicke der Mulchdecke 5 cm, Feststellung der Dicke 3 Wochen nach Andeckung, Durchmesser der Baumscheiben über 100 bis 150 cm.
Menge: 19,000 St

#### Bereich 05.14 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**05.14.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 19 x 1,4 x 4
Menge: 114,000 m2

**05.14.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

516 m2 x 4 =2064
Menge: 2064,000 m2

**05.14.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

19Stk  x15 Ag =285
Menge: 285,000 St

**05.14.0004 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

516 x 15Ag = 7.740
Menge: 7740,000 m2

**05.14.0005 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

3114qm x 30Ag = 93420
Menge: 93420,000 m2

**05.14.0006 Düngung Großgehölz 250g/St organ. Dünger N/P/K : 6 / 4 / 5**
Düngen von Großgehölzen,
Auftragsmenge ca. 250 g/St,
mit organischer Dünger,
mit Langzeitwirkung.
N/P/K : 6 / 4 / 5

angebotenes Erzeugnis:

'.........'
(vom Bieter zwingend einzutragen).
Menge: 5,000 kg

**05.14.0007 Düngen Rasenfläche Gebrauchsrasen 40g/m2 organ.-mineral.Dünger**
Düngen der Rasenfläche,
Gebrauchsrasen,
Menge ca. 40 g/m2,
in 2 Arbeitsgängen zu jeweils der halben Menge,
organisch-mineralischer Dünger.

angebotenes Erzeugnis:

'.........'
(vom Bieter zwingend einzutragen).
Menge: 42,000 kg

**05.14.0008 Düngen Staudenflächen 80g/m2 organ.-mineral.Dünger 10x jährlich**
Düngen der Staudenflächen
Menge ca. 80 g/m2,
10x jährlich
organisch-mineralischer Dünger.

angebotenes Erzeugnis:

'.........'
(vom Bieter zwingend einzutragen).
Menge: 415,000 kg

**05.14.0009 Mähen Kräuterrasen RSM7.1 Wuchs-H 6-10cm Schnitt-H 4cm 20Schnitte,Schnittgut Direktbeladung laden transp. LKW AN entsorgen (Ansaatfläche)**
Mähen von Kräuterrasen, Schotterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1043m2 x  20Ag =20860qm
Menge: 20860,000 m2

**05.14.0010 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2071m2 x 3 Ag =6213qm
Menge: 6213,000 m2

**05.14.0011 Zulage Mähen (Wiesenflächen), geneigte Flächen 3 AG**
Zulage Mähen in geneigten Flächen
Wiesenfläche,

Für folgenden Bereiche:
- Mulden
- Böschungen

635m2 x 3 Ag =1905qm
Menge: 1905,000 m²

#### Bereich 05.15 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**05.15.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 19 x 1,4 x 4
Menge: 114,000 m2

**05.15.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

516 m2 x 4 =2064
Menge: 2064,000 m2

**05.15.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

19Stk  x15 Ag =285
Menge: 285,000 St

**05.15.0004 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

516 x 15Ag = 7.740
Menge: 7740,000 m2

**05.15.0005 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

3114qm x 30Ag = 93420
Menge: 93420,000 m2

**05.15.0006 Düngung Großgehölz 250g/St organ. Dünger N/P/K : 6 / 4 / 5**
Düngen von Großgehölzen,
Auftragsmenge ca. 250 g/St,
mit organischer Dünger,
mit Langzeitwirkung.
N/P/K : 6 / 4 / 5

angebotenes Erzeugnis:

'.........'
(vom Bieter zwingend einzutragen).
Menge: 5,000 kg

**05.15.0007 Düngen Rasenfläche Gebrauchsrasen 40g/m2 organ.-mineral.Dünger**
Düngen der Rasenfläche,
Gebrauchsrasen,
Menge ca. 40 g/m2,
in 2 Arbeitsgängen zu jeweils der halben Menge,
organisch-mineralischer Dünger.

angebotenes Erzeugnis:

'.........'
(vom Bieter zwingend einzutragen).
Menge: 42,000 kg

**05.15.0008 Düngen Staudenflächen 80g/m2 organ.-mineral.Dünger 10x jährlich**
Düngen der Staudenflächen
Menge ca. 80 g/m2,
10x jährlich
organisch-mineralischer Dünger.

angebotenes Erzeugnis:

'.........'
(vom Bieter zwingend einzutragen).
Menge: 415,000 kg

**05.15.0009 Mähen Kräuterrasen RSM7.1 Wuchs-H 6-10cm Schnitt-H 4cm 20Schnitte,Schnittgut Direktbeladung laden transp. LKW AN entsorgen (Ansaatfläche)**
Mähen von Kräuterrasen, Schotterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1043m2 x  20Ag =20860qm
Menge: 20860,000 m2

**05.15.0010 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2071m2 x 3 Ag =6213qm
Menge: 6213,000 m2

**05.15.0011 Zulage Mähen (Wiesenflächen), geneigte Flächen 3 AG**
Zulage Mähen in geneigten Flächen
Wiesenfläche,

Für folgenden Bereiche:
- Mulden
- Böschungen

635m2 x 3 Ag =1905qm
Menge: 1905,000 m²

#### Bereich 05.16 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**05.16.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 19 x 1,4 x 4
Menge: 114,000 m2

**05.16.0002 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

516 m2 x 4 =2064
Menge: 2064,000 m2

**05.16.0003 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

19Stk  x15 Ag =285
Menge: 285,000 St

**05.16.0004 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

516 x 15Ag = 7.740
Menge: 7740,000 m2

**05.16.0005 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

3114qm x 30Ag = 93420
Menge: 93420,000 m2

**05.16.0006 Düngung Großgehölz 250g/St organ. Dünger N/P/K : 6 / 4 / 5**
Düngen von Großgehölzen,
Auftragsmenge ca. 250 g/St,
mit organischer Dünger,
mit Langzeitwirkung.
N/P/K : 6 / 4 / 5

angebotenes Erzeugnis:

'.........'
(vom Bieter zwingend einzutragen).
Menge: 5,000 kg

**05.16.0007 Düngen Rasenfläche Gebrauchsrasen 40g/m2 organ.-mineral.Dünger**
Düngen der Rasenfläche,
Gebrauchsrasen,
Menge ca. 40 g/m2,
in 2 Arbeitsgängen zu jeweils der halben Menge,
organisch-mineralischer Dünger.

angebotenes Erzeugnis:

'.........'
(vom Bieter zwingend einzutragen).
Menge: 42,000 kg

**05.16.0008 Düngen Staudenflächen 80g/m2 organ.-mineral.Dünger 10x jährlich**
Düngen der Staudenflächen
Menge ca. 80 g/m2,
10x jährlich
organisch-mineralischer Dünger.

angebotenes Erzeugnis:

'.........'
(vom Bieter zwingend einzutragen).
Menge: 415,000 kg

**05.16.0009 Mähen Kräuterrasen RSM7.1 Wuchs-H 6-10cm Schnitt-H 4cm 20Schnitte,Schnittgut Direktbeladung laden transp. LKW AN entsorgen (Ansaatfläche)**
Mähen von Kräuterrasen, Schotterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1043m2 x  20Ag =20860qm
Menge: 20860,000 m2

**05.16.0010 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

2071m2 x 3 Ag =6213qm
Menge: 6213,000 m2

**05.16.0011 Zulage Mähen (Wiesenflächen), geneigte Flächen 3 AG**
Zulage Mähen in geneigten Flächen
Wiesenfläche,

Für folgenden Bereiche:
- Mulden
- Böschungen

635m2 x 3 Ag =1905qm
Menge: 1905,000 m²

#### Bereich 05.17 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**05.17.0001 Stundenlohn Land. Vorarbeiter**
Stundenlohnarbeiten Landschaftsbauarbeiten
Landschaftsg.-Vorarbeiter/in Berufsgruppe 3
Menge: 10,000 h

**05.17.0002 Stundenlohn Land. Landschaftsg.**
Stundenlohnarbeiten Landschaftsbauarbeiten
Landschaftsgärtner/in Berufsgruppe 5
Menge: 15,000 h

**05.17.0003 Stundenlohn Land. Handwerker**
Stundenlohnarbeiten Landschaftsbauarbeiten
Handwerker/in Berufsgruppe 7
Menge: 15,000 h

**05.17.0004 Stundenlohn Land. ang.Facharb.**
Stundenlohnarbeiten Landschaftsbauarbeiten
angel. Facharbeiter/in Berufsgruppe 9
Menge: 20,000 h

*Hinweis: Geräte und Fahrzeuge:*
Geräte und Fahrzeuge:
Die jeweiligen Verrechnungssätze für Geräte und Fahrzeuge müssen sämtliche Aufwendungen für den Einsatz, insbesondere für Vorhalten und Betriebsstoffe sowie sämtliche Zuschläge und Kosten für das Bedienungspersonal enthalten. Vorausgesetzt
wird der Einsatz eines hierfür geschulten und zahlenmäßigerforderlichen Personals. Eine Vergütung für höher qualifizierte Arbeitskräfte als erforderlich, wird nicht gewährt.

**05.17.0005 LKW 12t**
Lastkraftwagen
Nutzlast bis 12 t
Menge: 10,000 h

**05.17.0006 LKW 5t**
Lastkraftwagen
Nutzlast bis 5 t
Menge: 10,000 h

**05.17.0007 Zuschl.Ladekran**
Zuschlag für LKW-Ladekran
Zuschlag für LKW-Stunden bei Benützung eines LKW-Lade-
kranes. Der Zuschlag wird nur für die Zeit bezahlt,
die der Ladekran tatsächlich in Betrieb ist.
Menge: 20,000 h

**05.17.0008 Bagger Reifen, 0,55m3**
Bagger
Bagger, luftbereift,
Motorleistung über 30 kW und bis 0,55 m3
Menge: 15,000 h

**05.17.0009 Minibagger Kette**
Minibagger
Fahrwerk mit Ketten
Menge: 15,000 h

**05.17.0010 Planier-/Ladeger.**
Planier- und Ladegeräte
Radlader, luftbereift
Motorleistung, 19 bis 37 kW (26-50 PS)
Menge: 10,000 h

**05.17.0011 Verdichtungsger.**
Verdichtungsgeräte
Vibrostampfer, Gewicht über 100 kg
Menge: 10,000 h

**05.17.0012 Verdichtungsger.**
Verdichtungsgeräte
Flächenrüttler, Gewicht bis ca. 500 kg
Menge: 10,000 h

**05.17.0013 Versch.Geräte**
Verschiedene Geräte
Gestellung mit Betriebsstoffen
Kleingeräte (z.B. Flex, Kettensäge, Fugenschneider)
Menge: 25,000 h

*Hinweis: Hinweis zu Baustoffe*
Hinweis zu Baustoffe

Die jeweiligen Verrechnungssätze für Baustoffe müssen
die Lieferung frei Baustelle einschließlich dem
Transport zur Verwendungsstelle und dem Abladen sowie
alle Zuschläge enthalten.

**05.17.0014 Mat.lief.Beton C 12/15 (B 15)**
Materiallieferung Beton
Beton C 12/15 (alt: B 15)
Menge: 10,000 m3

**05.17.0015 Frostsi.Kies.lief**
Natürliche Gesteinskörnung liefern
gemäß gültiger TL-Gestein-StB liefern (Kies)
frostsicheres Material
der Nachweis des ausreichenden Widerstandes gegen
Frostbeanspruchung ist vorzulegen
Menge: 10,000 m3

#### Bereich 05.18 Provisorische Sicherungen

**05.18.0001 KTS Bk0,3 DPr1 EV2 120MPa 0/32 D 20-25cm mit Gerät**
STLB-Bau 2024-04 080
Kiestragschicht, Belastungsklasse RStO 12 Bk0,3, Verdichtungsgrad mind. DPr 1, Verformungsmodul auf der Oberfläche mind. EV2 120 MPa, aus Baustoffgemisch für Kiestragschicht, natürliche Gesteinskörnung TL Gestein, Körnung 0/32, Schichtdicke über 20 bis 25 cm, Infiltrationsbeiwert ki größer gleich 1 x 10 hoch minus 5 m/s, Arbeiten mit Gerät, Ausführung gemäß Zeichnung und Einzelbeschreibung.
Menge: 63,000 m3

**05.18.0002 Asphalttragschicht Geh-Radweg AC32TN Bindem. 70/100 D 10cm Asphalt-Thermo-Container mit Fertiger Beschicker**
STLB-Bau 2024-04 080
Asphalttragschicht ZTV Asphalt-StB, in Geh- und Radwegen, Mischgutart AC 32 T N, natürliche Gesteinskörnung TL Gestein, Bindemittel Straßenbaubitumen 70/100 TL Bitumen-StB und DIN EN 12591, Schichtdicke 10 cm, Einbaudicke gemäß TPD-StB durch Messen mit Tiefenlehre, Rand mit Neigung 1:1, abgerechnet wird die für diese Schicht geforderte Breite bis zur Mitte der Randausbildung, Transport im Asphalt-Thermo-Container, Einbau mit Fertiger und Beschicker, Ausführung gemäß Zeichnung und Einzelbeschreibung.
Menge: 250,000 m2

**05.18.0003 Sickerpackung 1,5/1,5/1,0m aus Kies 16/32, herstellen**
Sickerpackung aus Kies herstellen,
Körnung 16/32, für Flächenentwässerung
für provisorische Belagsflächen
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 2,000 St

**05.18.0004 Stangenzaun doppelläufig rundgefräst D 9-11 cm vernagelt H: 80cm**
Stangengeländer, doppelläufig
mit Untergurt herstellen
Stangengeländer aus rundgefrästen Stangen,
Zopfdicke 9 bis 11 cm
Pfähle einschlagen oder eingraben
Querholm vernagelt ins Hirnholz mit 8-Zoll-Nagel
Pfostenabstand 2,50 m
Höhe 0,80 m über OK-Gelände,
Pfähle einschlagen, Einbindetiefe 40- 60cm
Einschließlich Erdarbeiten, Bodenklasse 1, 3 und 4
verdrängter Boden wird Eigentum des AN und ist einer
Wiederverwertung zuzuführen
Menge: 125,000 m

#### Bereich 05.19 Dokumentation

**05.19.0001 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

**05.19.0002 Erstellen eines Geländeaufmaßes nach Fertigstellung**
*** Pauschalposition
Erstellen eines Geländeaufmaßes nach Fertigstellung

System  Höhenbezugssystem DHHN 2016
  Lagesystem UTM mit EPSG-Code

Umgriff Gesamtgrundstück gem. Grundstücksgrenzen
  zzgl. allseitig 5,00 m
 bei angrenzenden Straßen ggf. über 5,00 m
  hinaus bis zum Straßenbelag/Bordstein

Inhalt Grundstücksgrenzen aus Katasterplan
 (digital übernommen)

Vegetation Bäume deren Stamm weiter als 5,00 Meter von der Grundstücksgrenze entfernt ist, deren Kronentraufe jedoch näher als 1,5 Meter an die Grundstücksgrenze heranragt, müssen aufgemessen werden.

Bäume: Lage
 Höhe am Stammfuß
 Hecken mit Höhe, Breite
 Sträucher/Sträucherflächen mit Höhe
 und Umgriff Kronentraufe
 Rasen-/Wiesenflächen mit Umgriff

Gebäude Umgriff mit Höhe an Traufe
 Treppen mit Höhe vor erster Stufe
 und auf letzter Stufe und Angabe Steigungsmaß
 Kellerschächte/Lichtschächte mit Höhe
 Überdachungen
 Brüstungen/Mauer mit Höhe an Fuße
 und Maueroberkante

Einfriedungen Art der Einfriedung
 Höhe an Fuß und Oberkante

Wege alle befestigten Flächen im Umgriff
 Angabe Art der Befestigung
 Angabe Lage und Art von Einfassungen

Sparten Übernahme Sparten
 Schächte/Schachtdeckel mit Höhe
 Schieberkastendeckel mit Höhe

Entwässerung Straßen-/Hofsinkkästen mit Höhe
 Entwässerungsrinnen mit Höhe

Höhenlage Höhen in ausreichendem Höhenraster (
 Höhenlinien
 Böschungen mit Ober und Unterkante

Ausstattung Leuchten
 Absperrpfosten
 Fahnenmaste
 Fahrradständer mit Überdachung
 Mülltonnenstandorte mit Überdachungen
 Bänke und Tische
 Spielgeräte
 Schirme/Markisen
 Sonstige Ausstattung

Übergabe Plan im pdf-Format mit Plankopf,
 Plannummer, Projektbezeichnung
 dwg-Datei (mind. Format AutoCAD 2010)
Menge: 1,000 psch

### Titel 06 FOS & Anger

#### Bereich 06.01 Baustellensicherung

*Hinweis: Einrichtung*

**06.01.0001 Bauzeitenplan erstellen, fortschreiben**
*** Pauschalposition
Erstellen und Fortschreiben des gewerkspezifischen Bauzeitenplan auf Grundalge des Rahmenterminplans in möglichen Bauabschnitten für die Ausführung der Landschaftsbauarbeiten.

Bauzeitenplan ist ein Monat vor Baubeginn der örtlichen Bauleitung zur Prüfung und Freigabe zu übergeben!

Im Rahmen der Bauzeit sind:
- 12 Fortschreibungen des Terminplans einzukalkulieren.
Im Zuge der Fortschreibung ist der AN verpflichtet, die Verzugszeiten sowie der Hintergründe anzugeben.,

Die Fortschreibung / Aktualiserung des Bauzeitenplans ist in den Einheitspreis einzukalkulieren!
Menge: 1,000 psch

**06.01.0002 Kran anfahren, aufstellen, abfahren**
*** Pauschalposition
Kran auf Baustelle anliefern und abfahren,
betriebsbereit aufstellen und wieder abbauen
Der AN hat selbst zu entscheiden, wieviele Anfahrten für die
Durchführung der Maßnahmen notwendig sind, diese sind in
den EP einzukalkulieren
abgestimmt auf jeweilige Gebäudetiefe und -breite.
Gebühren jedlicher Art sind in die Einheitspreise einzurechnen.
Die Kranaufstellung ist mit der Projektleitung, sowie mit der
örtlichen Bauleitung abzustimmen.
Die Art des Kranes liegt im Ermessen des Auftragnehmers und ist nach Beauftragung umgehend mit der Bauleitung abzustimmen!
Hinweis:
Geländehöhe Erdgeschoss:  OK-FFB ca. 596,15m ü. NHN
Gebäudehöhe (Schule):  OK-First ca. 606,80 bzw. 610,80 m ü. NHN
Menge: 1,000 psch

**06.01.0003 Kran betriebsbereit vorhalten**
Kran auf Baustelle betriebsbereit vorhalten,
inklusive aller notwendigen Wartungsmaßnahmen und
berechtigten Bedienpersonal
5 Tage
Menge: 5,000 d

**06.01.0004 Transportable Toilette aufstellen, vorhalten, räumen**
Transportable Toilette mit Handwaschbecken aufstellen,
vorhalten, reinigen und räumen,
Vorhaltedauer: 10 Wochen
Die wöchentliche Reinigung ist einzukalkulieren.
Menge: 10,000 Wo

*Hinweis: Sicherung*

**06.01.0005 Absperrschranke, Hartkunststoff 200x120 vorhalten 10Wo**
Absperrschranke aus Hartkunststoff vorhalten
Warnmarkierung TYP1 -
nach ZTV-SA 97, Reflexionsklasse RA1, StVO, TL-Absperrschranken
Vorhaltedauer 10 Wochen

100Stk x 10 Wo = 1000 St
Menge: 1000,000 St/W

**06.01.0006 Absperrschranke h 120 cm aus Hartkunststoff liefern aufstellen Warnmarkierung TYP1 nach ZTV-SA 97**
Absperrschranke aus Hartkunststoff liefern aufstellen
Warnmarkierung TYP1 -
nach ZTV-SA 97, Reflexionsklasse RA1, StVO, TL-Absperrschranken
- Format: ca 200x120 cm
- witterungs- und uv-beständig
- Gewicht ca.14kg je Feld
zur mobilien Aufstellung vor Ort

Das tägliche öffnen und schließen
von bis zu 5 Felder ist mit einzukalkulieren.
Menge: 100,000 St

**06.01.0007 Absperrschranke 200x120 verkehrssicher umsetzen 2Ag**
Absperrschranke aus Kunststoff  verkehrsicher umsetzen
und den verkehrssicheren Zustand erhalten
Warnmarkierung TYP1 - nach ZTV-SA 97,
Reflexionsklasse RA1, StVO

200m x 2Ag = 400 m
Menge: 400,000 m

**06.01.0008 Bauzaun H 2m umsetzen 2 Ag**
Bauzaun, Zaunoberkante über Oberfläche Gelände 2 m,
im Baustellenbereich umsetzen.

Das tägliche öffnen und schließen von bis zu 5 Bauzaunfelder gilt nicht als Umsetzen des Bauzauns.
Dies ist eine Nebenleistung im Rahmen der Baustellensicherung und Eigenverantwortung

125m x 2Ag = 250 m
Menge: 250,000 m

**06.01.0009 Fahrplatten / Baggermatratzen verlegen, abbauen**
Fahrplatte / Baggermatratze aus Kunststoff
zum Schutz bestehender Pflasterbeläge
und Vegetationsflächen (Wiesenflächen)
liefern, einbauen und abbauen.

Format: ca. 3000 x 1000 x 20 mm
Gewicht ca. 55 kg
mit einer ca. 2mm stark rutschemmende Profilstruktur auf der Oberseite
Belastung: <= 45 to/m2
Menge: 110,000 m2

**06.01.0010 Fahrplatten / Baggermatratzen vorhalten 5Wo**
Fahrplatte / Baggermatratze aus Kunststoff
in verkehrssicheren Zustand vorhalten.

Die tatsächliche Menge des Vorhaltens berechnet sich aus der gelieferten Quadratmeterzahl multipliziert mit der Anzahl der Wochen

110m² x 5Wo=  550m²/Wo
Menge: 550,000 m²/W

**06.01.0011 Fahrplatte / Baggermatraze aufnehmen und versetzen 2 AG**
Fahrplatte / Baggermatratze aus Kunststoff
aufnehmen und versetzen

Ort der Leistung durch Angabe der Bauleitung des
Auftraggebers

110m² x 2Ag=  220m²
Menge: 220,000 m2

#### Bereich 06.02 Schutzmaßnahmen

**06.02.0001 Stangenzaun rundgefräst D 9-11 cm vernagelt**
Stangengeländer herstellen
Stangengeländer aus rundgefrästen Stangen,
ohne Untergurt
Zopfdicke 9 bis 11 cm
Pfähle einschlagen oder eingraben
Querholm vernagelt ins Hirnholz mit 8-Zoll-Nagel
Pfostenabstand 2,50 m
Höhe 0,40 m, Pfähle einschlagen, Einbindetiefe 40cm
Einschließlich Erdarbeiten, Bodenklasse 1, 3 und 4
verdrängter Boden wird Eigentum des AN und ist einer
Wiederverwertung zuzuführen
Menge: 66,000 m

*Hinweis: Schutzbodenbeläge Innenraum*

**06.02.0002 Geotextil Vliesstoff Überlappungs-B 20cm liefern, vorhalten, zurückbauen**
Schicht aus Geotextilien,
liefern, einbauen, vorhalten, zurückbauen
Vliesstoff, zum Schützen, gemäß
FGSV-Merkblatt über die Anwendung von Geokunststoffen im
Erdbau des Straßenbaues (M Geok E),
Geotextilrobustheitsklasse 5, Masse min. 300 g/m2,
Stempeldurchdrückkraft min. 3,5 kN,
Einbau in Schutzschicht,
Überlappungsbreite mind. 20 cm.

Schutz der Innenraumbeläge - bei Beschickung Innenhof
Menge: 110,000 m²

**06.02.0003 Folienkaschierte Schutzschicht /-lage d12mm liefern, vorhalten, zurückbauen**
Folienkaschierte Schutzschicht /-lage
liefern,einbauen, vorhalten, zurückbauen
zum Schutz vor mechanischen Beschädigungen
der Bodenbeläge im Innenraum (Betonwerkstein/Terrazzo/Kautschuk)
Dicke 12 mm
Folienkaschierte Bautenschutzmatte aus Gummigranulaten,
Raumgewicht ca. 810kg/m³,
normalentflammbar (E fl ) nach EN 13501 Teil 1,
Verarbeitung entsprechend Verlegeanleitung.

Schutz der Innenraumbeläge - bei Beschickung Innenhof
Menge: 110,000 m²

#### Bereich 06.03 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**06.03.0001 Dokumentation Entsorgung der Abfälle**
*** Pauschalposition
Dokumentation Entsorgung der Abfälle
für alle anfallenden nicht gefährlichen und gefährlichen Abfälle.
Tabellarische Erfassung in einer Excel-Tabelle, an
welche Stellen welche Abfallmengen verbracht wurden.
Mit folgenden Mindestangaben:
-Name des Entsorgers
-Anfallstelle
-AVV-Schlüssel
-Bezeichnung des Abfalls
-Abfallmenge in t
-Abgabedatum.
Die Dokumentation ist dem AG zeitnah, spätestens zur
Abnahme in Papier- und elektronischer Form (Excel) zu
übergeben.
Wiegescheine und die dem Entsorger übermittelten
Formblätter sind lückenlos beizufügen.
Menge: 1,000 psch

**06.03.0002 Baureste Unrat sammeln lagern**
Baureste und Unrat sammeln,
auf der Baustelle sortiert lagern.

Abfuhr wird gesondert vergütet.
Menge: 20,000 h

**06.03.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 5,000 t

**06.03.0004 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 5,000 t

**06.03.0005 Stoffe nicht gefährlich AVV200201 Garten- und Parkabfälle, LKW AN transp. entsorgen Entsorg.-geb. AN**
Siedlungsabfälle,
Garten- und Parkabfälle,
nicht gefährlich, Abfallschlüssel nach AVV (Abfallverzeichnis-Verordnung) 200201 biologisch abbaubare Abfälle,
nicht schadstoffbelastet,
auf Baustelle lagernd, laden, mit LKW des AN transportieren, entsorgen, max. Gesamtgewicht ohne Beschränkung,
die Entsorgungsgebühren werden vom AN übernommen.
Menge: 4,000 t

**06.03.0006 Behälter umsetzen 5-7m3 Bauabfall Bauschutt mineralisch nicht schadstoffbelastet**
Behälter umsetzen,
Behältergröße über 5 bis 7 m3,
Bauabfall, Bauschutt aus mineralischen Stoffen,
sortenrein, nicht schadstoffbelastet.
Menge: 10,000 St

*Hinweis: Oberboden*

**06.03.0007 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 15,000 m3

**06.03.0008 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 15,000 m3

*Hinweis: Unterboden*

**06.03.0009 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 15,000 m3

**06.03.0010 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 15,000 m3

#### Bereich 06.04 Abbrucharbeiten

*Hinweis: Abbruch Vegetativ*

**06.04.0001 Fläche mähen Schnittgut aufnehmen fördern auf LKW AN laden Wiese Wuchs-H bis 50cm - Böschungskanten**
Bewachsene Fläche vor dem Abtragen mähen,
Schnittgut aufnehmen,
fördern und auf LKW AN laden,entsorgen,
Bewuchs: Wiese, Wuchshöhe bis 50 cm.
Anteil der nicht geneigten Fläche 30 %,
Neigung der Restfläche steiler als 1:4 bis 1:2,
lotrecht gemessene Böschungshöhe bis 1 m.

Mähen der Böschungskanten entlang Grundstücksgrenze

Anfallendes Material wird Eigentum des AN und ist einer geeigneten Wiederverwertung zuzuführen.
Menge: 440,000 m2

**06.04.0002 Pflanzl.Bodendecke abräumen aufnehmen fördern auf LKW AN laden D 5-10cm Wiese Wuchs-H bis 8cm - Böschungskanten**
Pflanzliche Bodendecke abräumen, aufnehmen,
und auf LKW AN laden, entsorgen,
Schichtdicke über 5 cm bis 10 cm,
Bewuchs Wiese,
Wuchshöhe bis 8 cm (nach Mahd der Wiesennarbe)
Anteil der nicht geneigten Fläche 30 %,
Neigung der Restfläche steiler als 1:4 bis 1:2,
lotrecht gemessene Böschungshöhe 1 m.

Mähen der Böschungskanten entlang Grundstücksgrenze

Anfallendes Material wird Eigentum des AN und ist einer geeigneten Wiederverwertung zuzuführe
Menge: 440,000 m2

*Hinweis: Abbruch Einbauten*

**06.04.0003 Schutzzaun gg.mech.Schäden Bäume Holzbretterzaun abbrechen**
Schutzzaun gegen mechanische Schäden an Bäumen,
als festen Bretterzaun mit Holzpfosten verbaut
Pfostenabstand 3 m, Zaunhöhe 2 m
Holz, unbehandelt
abbrechen und entsorgen
Die Entsorgungskosten sind in den EP einzukalkulieren

Anfallendes Material wird Eigentum des AN und ist einer geeigneten Wiederverwertung zuzuführen.
Menge: 10,000 m

*Hinweis: Abbruch Belagsflächen*

**06.04.0004 Bit.Belag aufbr. T 10-15 cm Eigentum AN provisorische Baustraße**
Bituminösen Belag aufbrechen
hohlraumarmer bituminöser Belag
Aufbruchtiefe über 10 bis einschl. 15 cm Dicke
Bereich = provisorische Baustraße
Aufbruchmaterial wird Eigentum des AN und ist
einer Wiederverwertung (Aufbereitung) zuzuführen
Menge: 2200,000 m2

#### Bereich 06.05 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**06.05.0001 Boden lösen, laden, transp. auf Miete lagern Abtragstiefe bis 0,1m GU* - Wegeflächen**
Boden profilgerecht lösen,
fördern und auf Miete im Baubereich lagern,
Abtragtiefe bis 0,1 m, Arbeitsbreite bis 2,00 - 3,5m
im Bereich der zukünftigen Wegeflächen
(mäandrierender Wegeverlauf)

Homogenbereich B1, mit 2 Bodengruppen,
Bodengruppe 1 (UM-UL, DIN 18196 (Schluff),
Bodengruppe 2 GU* DIN 18196 (Kies--Schluff-Gemisch),

Hinweis: Die Rotlage wird mit einem Schluffanteil von geschätzt 15 bis 30% der Bodegruppe GU* der Bodenklasse 4 gem. DIN 18300alt für mittelschwer lösbare Böden gemäß ZTV E -StB 17 zugeordnet.

Entsorgung wird seperat vergütet
Menge: 605,000 m³

**06.05.0002 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 832,000 m

**06.05.0003 Boden Graben Kabel lösen lagern verfüllen verdichten mit Gerät Sohlen-B 0,6-1,2m T bis 0,6m GU***
Boden der Gräben für Kabel,
nach Abtrag des Oberbodens (übergebener Baugrund)
profilgerecht lösen, seitlich lagern, verfüllen, verdichten, Arbeiten mit Gerät, verdrängten Boden seitlich planieren,
nach den Zusätzlichen Technischen Vertragsbedingungen
und Richtlinien für Aufgrabungen in Verkehrsflächen
(ZTV A-StB), Bodenverdrängung über 5 bis 10 %,
Breite der Sohle über 0,6 bis 1,2 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 492,000 m

**06.05.0004 Boden Graben Entwässerungsltg lösen lagern verfüllen verdichten mit Gerät Sohlen-B 0,5-0,6m T bis 0,6m GU***
Boden der Gräben für Entwässerungsleitungen,
nach Abtrag des Oberbodens (übergebener Baugrund), profilgerecht lösen, seitlich lagern, verfüllen, verdichten, Arbeiten mit Gerät,
verdrängten Boden seitlich planieren,
nach den Zusätzlichen Technischen Vertragsbedingungen
und Richtlinien für Aufgrabungen in Verkehrsflächen
(ZTV A-StB),
Bodenverdrängung über 5 bis 10 %,
Breite der Sohle über 0,5 bis 0,6 m,
Aushubtiefe bis 0,6 m,
ab Übergabeniveau Baugrund, ca. -50 cm unter GOK
Homogenbereich B1, mit 2 Bodengruppen,
Bodengruppe 1 (UM-UL, DIN 18196 (Schluff),
Bodengruppe 2 GU* DIN 18196 (Kies--Schluff-Gemisch),

Hinweis: Die Rotlage wird mit einem Schluffanteil von geschätzt 15 bis 30% der Bodegruppe GU* der Bodenklasse 4 gem. DIN 18300alt für mittelschwer lösbare Böden gemäß ZTV E -StB 17 zugeordnet.

Entsorgung wird seperat vergütet.
Menge: 190,000 m

**06.05.0005 Boden Baugrube Kabelschächte lösen lagern Grundfläche bis 5m2 T bis 1m GU**
Boden der Baugrube für Kabelschächte,
ab Geländeoberfläche, profilgerecht lösen, seitlich lagern, Zuordnung nach Haufwerksbeprobung,
Aushubgrundfläche bis 5 m2,
Aushubtiefe bis 1 m,
Homogenbereich 1, mit einer Bodengruppe, Bodengruppe 1 GU DIN 18196 (Kies-Schluff-Gemisch),
Baumaßnahme der Geotechnischen Kategorie 1 DIN 4020,
- Konsistenz DIN EN ISO 14688-1 fest.

Je Kabelzugschacht ca. 5m³
Menge: 63,000 m³

**06.05.0006 Zulage zu Pos. "Boden lösen" - Aushubbegleitende Archäologie**
Zulage zu Pos. "Boden lösen." - Aushubbegleitende Archäologie
bestehend aus:
- abschnittsweiser Aushub unter archäologischer Aufsicht
-> mehrmaliges, lagenweises Abziehen auf der Stelle
-> Verdachtsflächen freizulegen bzw. sichtbar zu machen
-> Verminderte Effektivität der am Aushub beteiligten Geräte
Dazu zählen:
- 30to-Kettenbagger CAT 330 inkl. Maschinist
- 25to-Radlader CAT 966 inkl. Maschinist (abschnittsweise mit Grundlage: 50% inkl. Standzeiten ohne Fahrer)
- Transportgeräte inkl. Maschinist
Menge: 605,000 m³

#### Bereich 06.06 Fundamentarbeiten

**06.06.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 26,000 St

**06.06.0002 Fundament Kamera, Lautsprecher herstellen l/b/t: 60/60/50cm, in C20/25**
Fundament Kamera, Lautsprecher herstellen
Verdrängungsrohr DN innen 300mm,
aus PE-HD, halogenfrei,
Länge 150 cm,
liefern und in Betonfundament C20/25
l/b/t: 60/60/50cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 9,000 St

**06.06.0003 Ortbetonfundament bewehrt (FSD-Säule) C25/30 X0 XF2 XA1 WF B 100cm T 100cm L 100cm**
Ortbetonfundament,
für FSD-Säule mit Einführung der Kabelschutzrohre
mind 2 x DN 60, Mindestlänge 2m (mittig)
obere Betonfläche waagerecht,
aus bewehrtem Beton,
Normalbeton C 25/30 DIN EN 206, DIN 1045-2,
industriell hergestellte Gesteinskörnungen,
Expositionsklasse X0 XF2 XA1 WF
Breite: 100 cm,
Tiefe: 100 cm.
Länge: 100 cm

mit Korb aus Q257A 2100/2840
Abmessungen L*B*H 800*800*800 mm

Oberkante Fundament -20cm unter fertiger Geländeoberkante
Inklusive einer Werks- und Montageplanung  bzw Schalplanung welche Abgestimmt ist auf die FSD-Säule. Vor Produktionsbeginn ist Fundamentplan durch die ELT-Planung freizugeben.

Einschließlich aller notwendigen Erdarbeiten.
Homogenbereich Rotlage, Kies-Sand-Gemisch, Sand -Schluff-Gemisch, (ehemals Bodenklasse 3 und 4 DIN 18 300),
Bodenklassifizierung GW, GI, SW, SI, GU und GT DIN 18196.
ab Geländeoberfläche profilgerecht lösen

Anfallender Aushub fördern und auf Miete im Baubereich lagern
Abfuhr erfolgt über gesonderte Position
Die Beprobung der Haufwerke erfolgt durch den AN.
Menge: 1,000 St

**06.06.0004 Ortbeton Streifenfundament bewehrt C25/30 X0 XF2 XA1 WF B 80cm T 60cm L 400cm**
Ortbeton Streifenfundament,
für Nebengebäude mit Flachdach (Müll- und Fahrradhaus)
obere Betonfläche waagerecht,
aus bewehrtem Beton,
Normalbeton C 25/30 DIN EN 206, DIN 1045-2,
industriell hergestellte Gesteinskörnungen,
Expositionsklasse X0 XF2 XA1 WF
Breite: 80 cm,
Tiefe: 60 cm.
Länge: 400 cm

mit Korb aus Q257A 2100/2840
Abmessungen L*B*H 3800*800*600 mm

Oberkante Fundament -20cm unter fertiger Geländeoberkante
Abgestimmt auf die Werks- und Montageplanung des Herstellers für das Nebengebäude

Einschließlich aller notwendigen Erdarbeiten.
Homogenbereich Rotlage, Kies-Sand-Gemisch, Sand -Schluff-Gemisch, (ehemals Bodenklasse 3 und 4 DIN 18 300),
Bodenklassifizierung GW, GI, SW, SI, GU und GT DIN 18196.
ab Geländeoberfläche profilgerecht lösen

Anfallender Aushub fördern und auf Miete im Baubereich lagern
Abfuhr erfolgt über gesonderte Position
Die Beprobung der Haufwerke erfolgt durch den AN.
Menge: 15,000 St

**06.06.0005 Ortbeton Punktfundament - Stele Türfeststeller unbewehrt C25/30 X0 XF2 XA1 WF B 40cm T 40cm L 40cm**
Ortbeton Punktfundament,Stele Türfeststeller unbewehrt
obere Betonfläche waagerecht,
aus unbewehrtem Beton,
Normalbeton C 25/30 DIN EN 206, DIN 1045-2,
industriell hergestellte Gesteinskörnungen,
Expositionsklasse X0 XF2 XA1 WF
Breite: 40 cm,
Tiefe: 40 cm.
Länge: 40 cm

Oberkante Fundament ca. -20 cm unter fertiger Geländeoberkante, in Abstimmung mit der ELT-Planung
auf ausgeschriebenes Produkt

Einschließlich aller notwendigen Erdarbeiten.
Homogenbereich Rotlage, Kies-Sand-Gemisch, Sand -Schluff-Gemisch, (ehemals Bodenklasse 3 und 4 DIN 18 300),
Bodenklassifizierung GW, GI, SW, SI, GU und GT DIN 18196.
ab Geländeoberfläche profilgerecht lösen

Anfallender Aushub fördern und auf Miete im Baubereich lagern
Abfuhr erfolgt über gesonderte Position
Die Beprobung der Haufwerke erfolgt durch den AN.
Menge: 2,000 St

**06.06.0006 Ortbetonfundament bewehrt (Briefkastenanlage) C25/30 X0 XF2 XA1 WF B 50cm T 40cm L 100cm**
Ortbetonfundament,
für Briefkastenanlage mit Einführung der Kabelschutzrohre
mind 2 x DN 60, Mindestlänge 2m (mittig)
obere Betonfläche waagerecht,
aus bewehrtem Beton,
Normalbeton C 25/30 DIN EN 206, DIN 1045-2,
industriell hergestellte Gesteinskörnungen,
Expositionsklasse X0 XF2 XA1 WF
Breite: 50 cm,
Tiefe: 40 cm.
Länge: 100 cm

mit Korb aus Q257A 2100/2840
Abmessungen L*B*H 900*400*300 mm

Oberkante Fundament -24cm unter fertiger Geländeoberkante
Inklusive einer Werks- und Montageplanung bzw Schalplanung welche Abgestimmt ist auf die Briefkastenanlagen gemäß der Architektur. Vor Produktionsbeginn ist Fundamentplan durch die Architektur freizugeben.

Einschließlich aller notwendigen Erdarbeiten.
Homogenbereich Rotlage, Kies-Sand-Gemisch, Sand -Schluff-Gemisch, (ehemals Bodenklasse 3 und 4 DIN 18 300),
Bodenklassifizierung GW, GI, SW, SI, GU und GT DIN 18196.
ab Geländeoberfläche profilgerecht lösen

Anfallender Aushub fördern und auf Miete im Baubereich lagern
Abfuhr erfolgt über gesonderte Position
Die Beprobung der Haufwerke erfolgt durch den AN.
Menge: 1,000 St

#### Bereich 06.07 Entwässerung, Schächte, Einläufe

*Hinweis: Hinweis zu Leitungen*
Kanal/Bauwerk/Schacht
muss gegen schwach angreifende Wässer und Böden nach DIN 4030 widerstandsfähig sein.

Mehraufwendungen für das Ablängen von Rohrleitungen (Hauptleitungen und Anschlussleitungen) zum Längenausgleich für Anschlüsse an Schachtbauwerke, Abzweiger, Gelenkstücke usw. sind in die jeweiligen Positionen mit einzurechnen sowie Kosten für Materialabfälle, Entsorgung und Entsorgungsgebühren.
Eine gesonderte Vergütung erfolgt hierfür nicht.

Außerdem sind alle Zu- und Ablaufverbindungen an Schächte in die Einheitspreise mit einzukalkulieren.

Offene Rohrleitung sind nach Einbau sicher zu verwahren und einzumessen, bzw. zu markieren.

**06.07.0001 Straßenablauf, PE o. Beton, Aufsatz Straßenablauf C250 L/B 300/500mm rinnenförmig setzen C20/25 D 25cm**
Straßenablauf
aus PE oder Beton,
für Längsaufsatz, ohne Schlammraum,
Kurzform, mit verzinktem Eimer,
mit Spitzende DN 160, Aufsatz für Ablauf,
Roste aus Gusseisen, Rahmen mit Eimerauflage,
Klasse D400 DIN EN 124-1, Maße L/B 300/500 mm, rinnenförmig, mit Einlage,
Ablaufkörper auf Betonauflager setzen,
Beton C20/25 DIN EN 206,
Mindestdicke 25 cm,
inklusvie aller notwendigen Erd- und Anschlussarbeiten
an Grundleitung

Inklusive aller notwendigen Erdarbeiten,
Anfallendes Erdreich wird Eigentum des AN und ist einer geeigneten Wiederverwertung zuzuführen.
Menge: 42,000 St

**06.07.0002 Hofablauf Polymerbeton Eimer DN100 L/B 300/300mm B125 setzen C20/25 D 20cm, MW 30/10**
Hofablauf aus Polymerbeton,
mit Eimer, Anschluss DN 100,
mit Geruchverschluss,
Maße L/B 300/300 mm,
Klasse B 125 DIN EN 124-1,
mit Maschenrost, aus verzinktem Stahl,
Maschenweite 30/10 mm, Rutschhemmung R11
mit eingebauter Steckmuffe,
setzen in Beton C 20/25 DIN EN 206,
Bettungsdicke 20 cm.
inklusvie aller notwendigen Erd- und Anschlussarbeiten
an Grundleitung

Inklusive Anschluss an vorhandene Entwässerungseinrichtungen, Rohrmaterial, bis 2m,
Winkel, Muffen sind einsprechend einzukalkulieren.
Menge: 14,000 St

**06.07.0003 Entwässerungsrinne NW100, B125 liefern, einbauen - Rampenabgang**
Entwässerungsrinne der Belastungsklasse B125
entsprechend DIN EN 1433 und DIN 19580,
mit schraubloser Sicherheitsarretierung,
Grundkörper aus Kunststoff oder Polymerbeton
mit integriertem Kantenschutz aus verzinktem Stahl,
mit Sicherheitsfalzauf der Auslaufseite,
Nennweite 100
Baulänge 100 cm,
Baubreite ca. 13,5 cm,
Bauhöhe ca. 20,0 cm ohne Sohlengefälle

Abdeckungen Kl. B125 DIN EN 1433 und DIN 19580
mit Arretierung als:
Maschenrost, Stahl verzinkt,
Maschenweite 30x10mm, mit Flachrandeinfassung
Einlaufquerschnitt 690cm²/m,
mit Verschiebesicherung,

Längenzuschnitt der vorgenannten Rinne inklusive Abdeckung
Aufmaß auf der Baustelle, ein Befestigungspunkt der Abdeckung muss erhalten bleiben,
Schnittflächen nachzuverzinkten

In Beton C20/25 versetzt, die Herstellerangaben sind zu beachten, inklusvie aller notwendigen Erd- und Anschlussarbeiten

Bereich: Rampenabgang
Menge: 2,000 m

**06.07.0004 Einlaufkasten m. seitl. Ablauf NW100, B125 liefern, einbauen -Rampenabgang**
Einlaufkasten der Belastungsklasse B125,
Grundkörper aus Kunststoff oder Polymerbeton
mit integriertem Kantenschutz aus verzinktem Stahl
mit schraubloser Sicherheitsarretierung,
Nennweite 100
Baulänge 50,0 cm,
Baubreite ca 13,5 cm,
Bauhöhe ca. 46,0 cm
mit zwei Einlaufseiten,
mit stirnseitigen ausschneidbaren Schablonen zum Anschluss der Rinnen bis Bauhöhe 20 cm,
mit seitlichen Vorformungen für Eck-, T- und Kreuzverbindung,
mit Lippenabdichtung für waagerechten, flüssigkeitsdichten Rohranschluss DN/OD 110,
mit Schlammeimer aus Kunststoff PP,

Abdeckungen Kl. B125 DIN EN 1433 und DIN 19580
mit Arretierung als:
Maschenrost, Stahl verzinkt,
Maschenweite 30x10mm, mit Flachrandeinfassung
Einlaufquerschnitt 690cm²/m,
mit Verschiebesicherung,

Inklusive Anschluss an vorhandene Regenwassergrundleitung, Rohrmaterial, bis 2m, Winkel, Muffen sind einsprechend einzukalkulieren.

In Beton C20/25 versetzt, die Herstellerangaben sind zu beachten, inklusvie aller notwendigen Erd- und Anschlussarbeiten

Bereich: Rampenabgang
Menge: 1,000 St

**06.07.0005 Stirnwand NW100, B125 liefern, einbauen - Rampenabgang**
Kombistirnwand für Rinnenanfang und -ende
auf Grundkörper der Entwässerungsrinne abgestimmt
mit integriertem Kantenschutz aus verzinktem Stahl,
Nennweite 100, Belastungsklasse B125
Baulänge ca. 2,0 cm,
Baubreite ca. 13,5 cm,
Bauhöhe ca. 20,5 cm
bauseitig an Bauhöhe der Rinne anpassen,

Bereich: Rampenabgang
Menge: 2,000 St

**06.07.0006 PP-Rohr DN100**
Entwässerungsleitung PP-Rohren DN 100,
Regenwasser, Freispiegelleitung
mit Steckmuffe einschließlich Dichtring
Form- u. Verbindungsstücke
werden nicht gesondert vergütet
Verlegung in vorhandenem Graben,
einschl. Sandbettung, Dicke der unteren
Bettungsschicht mind. 10 cm, aus Sand, obere
Bettungsschicht aus Sand, Dicke 10 cm,
Grabentiefe über 1 bis 1,25 m.
Menge: 85,000 m

**06.07.0007 PP-Rohr DN160**
Entwässerungsleitung PP-Rohren DN 160,
Regenwasser, Freispiegelleitung
mit Steckmuffe einschließlich Dichtring
Form- u. Verbindungsstücke
werden nicht gesondert vergütet
Verlegung in vorhandenem Graben,
einschl. Sandbettung, Dicke der unteren
Bettungsschicht mind. 10 cm, aus Sand, obere
Bettungsschicht aus Sand, Dicke 10 cm,
Grabentiefe über 1 bis 1,25 m.
Menge: 85,000 m

*Hinweis: Entwässerung Pavillonfläche*

**06.07.0008 Hofablauf Polymerbeton Eimer DN100 L/B 300/300mm B125 setzen C20/25 D 20cm, MW 30/10**
Hofablauf aus Polymerbeton,
mit Eimer, Anschluss DN 100,
mit Geruchverschluss,
Maße L/B 300/300 mm,
Klasse B 125 DIN EN 124-1,
mit Maschenrost, aus verzinktem Stahl,
Maschenweite 30/10 mm, Rutschhemmung R11
mit eingebauter Steckmuffe,
setzen in Beton C 20/25 DIN EN 206,
Bettungsdicke 20 cm.
inklusvie aller notwendigen Erd- und Anschlussarbeiten
an Grundleitung

Inklusive Anschluss an vorhandene Entwässerungseinrichtungen, Rohrmaterial, bis 2m,
Winkel, Muffen sind einsprechend einzukalkulieren.
Menge: 2,000 St

**06.07.0009 Entwässerungsrinne NW150, B125 liefern, einbauen**
Entwässerungsrinne der Belastungsklasse B125
entsprechend DIN EN 1433 und DIN 19580,
mit schraubloser Sicherheitsarretierung,
Grundkörper aus Kunststoff oder Polymerbeton
mit integriertem Kantenschutz aus verzinktem Stahl,
mit Sicherheitsfalzauf der Auslaufseite,
Nennweite 150
Baulänge 100 cm,
Baubreite ca. 18,5 cm,
Bauhöhe ca. 20,0 cm ohne Sohlengefälle

Abdeckungen Kl. B125 DIN EN 1433 und DIN 19580
mit Arretierung als:
Maschenrost, Stahl verzinkt,
Maschenweite 30x10mm, mit Flachrandeinfassung
Einlaufquerschnitt 690cm²/m,
mit Verschiebesicherung,

Längenzuschnitt der vorgenannten Rinne inklusive Abdeckung
Aufmaß auf der Baustelle, ein Befestigungspunkt der Abdeckung muss erhalten bleiben,
Schnittflächen nachzuverzinkten

In Beton C20/25 versetzt, die Herstellerangaben sind zu beachten, inklusvie aller notwendigen Erd- und Anschlussarbeiten
Menge: 5,000 m

**06.07.0010 Einlaufkasten m. seitl. Ablauf NW150, B125 liefern, einbauen -**
Einlaufkasten der Belastungsklasse B125,
Grundkörper aus Kunststoff oder Polymerbeton
mit integriertem Kantenschutz aus verzinktem Stahl
mit schraubloser Sicherheitsarretierung,
Nennweite 150
Baulänge 50,0 cm,
Baubreite ca 18,5 cm,
Bauhöhe ca. 46,0 cm
mit zwei Einlaufseiten,
mit stirnseitigen ausschneidbaren Schablonen zum Anschluss der Rinnen bis Bauhöhe 20 cm,
mit seitlichen Vorformungen für Eck-, T- und Kreuzverbindung,
mit Lippenabdichtung für waagerechten, flüssigkeitsdichten Rohranschluss DN/OD 110,
mit Schlammeimer aus Kunststoff PP,

Abdeckungen Kl. B125 DIN EN 1433 und DIN 19580
mit Arretierung als:
Maschenrost, Stahl verzinkt,
Maschenweite 30x10mm, mit Flachrandeinfassung
Einlaufquerschnitt 690cm²/m,
mit Verschiebesicherung,

Inklusive Anschluss an vorhandene Regenwassergrundleitung, Rohrmaterial, bis 2m, Winkel, Muffen sind einsprechend einzukalkulieren.

In Beton C20/25 versetzt, die Herstellerangaben sind zu beachten, inklusvie aller notwendigen Erd- und Anschlussarbeiten
Menge: 5,000 St

**06.07.0011 Stirnwand NW150, B125 liefern, einbauen**
Kombistirnwand für Rinnenanfang und -ende
auf Grundkörper der Entwässerungsrinne abgestimmt
mit integriertem Kantenschutz aus verzinktem Stahl,
Nennweite 150, Belastungsklasse B125
Baulänge ca. 2,0 cm,
Baubreite ca. 118,5 cm,
Bauhöhe ca. 20,5 cm
bauseitig an Bauhöhe der Rinne anpassen,
Menge: 10,000 St

**06.07.0012 Sickerpackung 1,5/1,5/1,0m aus Kies 16/32, herstellen**
Sickerpackung aus Kies herstellen,
Körnung 16/32, für Flächenentwässerung in Mulden
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 2,000 St

*Hinweis: Fassadenrost FOS Breite 50cm*

**06.07.0013 Werkstattzeichnung Fassadenrost FOS inkl. prüfbaren statischen Nachweis**
*** Pauschalposition
Werks- und Montagezeichnung
für Fassadenrost entlang FOS
für Stahlbauunterkonstruktion aus Stahlrechteckrohr und Flachstahl (siehe Nachfolgende Positionen)
mit Einlagegitterrost MW30/10 als Deckbelag
Breite: ca. 500mm

Inkl. prüfbaren statischen Nachweis
gegen Verbiegen und Durchhängen
Belastung A15

Die Zeichnungen und Details sind der örtlichen Bauleitung
zur Prüfung und Freigabe vorzulegen
Menge: 1,000 psch

**06.07.0014 Stahlkonsole für Gitterrostauflager liefern, montieren, Belastungsklasse A15**
Stahlkonsole für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461
Menge: 360,000 St

**06.07.0015 Eck-Stahlkonsole 90° für Gitterrostauflager liefern, montieren, Belastungsklasse A15**
Eck-Stahlkonsole 90° für Gitterrostauflager
aus feuerverzinktem Stahl,
Belastungsklasse A15, bis 1,5to belastbar
liefern und einbauen

Breite: Außenmaß 500mm
Mindestabstand zu Fassaden und Türschwellen 15mm

Stahlkonsole auf bauseitigen Betonwinkelsteinen 10/45/100 in Beton versetzt, aufliegend und eingehängt, mit Edelstahlschrauben V2A / M8 Senkkopfschrauben auf Betonfertigteilen verschraubt in regelmäßigen Abständen nach statischen Erfordernissen verschraubt.

Alle Stahlteile feuerverzinkt nach DIN EN ISO 1461
Menge: 18,000 St

**06.07.0016 Zarge für Gitterrost mehrteilig, entlang Fassade, Belastungsklasse A15 Breite ca. 500mm**
Zarge, umlaufender Rahmen,
für Gitterrost mehrteilig
entlang Gebäudefassade
in nicht zusammenhängenden Längen
aus feuerverzinktem Stahl,
Belastungsklasse A15, bis 1,5to belastbar

Rahmen/Zarge aus Winkelstahl 40 x 60 x 6mm,
warmgewalzte Fertig-Strangprofile nach DIN EN 10056-2
Legierung: S235JR
B ca. 500mm, abgestimmt auf Stahlkonsole
mit Zwischenauflager aus Flachstahlband 60 x 6 mm
ca. alle 100cm, bzw. nach statischen erfordernissen
mit umlaufenden Rahmen / Zarge verschweißt

- auf bauseitigen Betonleistensteinen 8/40/100 in Beton versetzt, aufliegend und mit Edelstahlschrauben V2A in regelmäßigen Abständen verschraubt.

- Auflager zwischen Rahmen und Unterkonstruktion aus 5mm
Neoprenstreifen
Menge: 402,000 m

**06.07.0017 Gitterrost mehrteilig, entlang Fassade, Belastungsklasse A15 Stahl, feuerverzinkt, Breite ca. 500mm**
Gitterrost entlang Gebäudefassade
mehrteilig
in nicht zusammenhängenden Längen
aus feuerverzinktem Stahl, mehrteilig
Belastungsklasse A15, bis 1,5to belastbar

in bauseitiger Zarge aus Winkelstahl 40 x 60 x 6mm,

- Einzelroste L/B ca 1.000 x 500 mm, Tragstäbe 40 x 3 mm,
exaktes Aufmaß an der Einbaustelle zu entnehmen
werkseitig vormontiertem Rostverriegelungssystem (Halteklammer mit Lasche und Schraubdübel M8)
Maschenweite 30/10 mm, Rutschhemmung R11 V4
Fullstäbe gerillt.
Stahlqualität S235JR (St37-2)

Die Tragstäbe der Gitterroste 30/10 sind diejenigen,
welche mit 30 mm Abstand voneinander haben.
Insofern müssen wirksame Zwischenauflager 90° zu den Tragstäben angeordnet sein.

Sämtliche Maße sind vor Ort und vor Produktion zu prüfen!
Gitterrostgröße ist auf ganzes Pflastermaß abzustimmen und im Nachgang zu fertigen.

Alle Metallgitterroste müssen mit einem Trag- oder Füllstab glatt abschließen. Dies gilt auch für Passstücke!
Freie Stabüberstande als Folge von Schnittarbeiten auf der Baustelle sind aufgrund ihrer scharfen Kanten nicht zulässig.

Passstücke sind entsprechend zu berücksichtigen und einzukalkulieren
Menge: 195,000 m²

*Hinweis: Fassadenrost FOS Breite 150cm*
Fassadenrost FOS Breite 150cm
für von Starkniederschlägen gefährdete Bereiche
- Tiefhof
- Hanglagen

**06.07.0018 Werkstattzeichnung Fassadenrost FOS, inkl. prüfbaren statischen Nachweis**
*** Pauschalposition
Werks- und Montagezeichnung
für Fassadenrost entlang FOS (Tiefhof und Hanglagen)
für Stahlbauunterkonstruktion aus Stahlrechteckrohr und Flachstahl (siehe nachfolgende Positionen)
mit Einlagegitterrost MW30/10 als Deckbelag
Breite: ca. 1.500mm

Inkl. prüfbaren statischen Nachweis
gegen Verbiegen und Durchhängen
Belastung A15

Die Zeichnungen und Details sind der örtlichen Bauleitung
zur Prüfung und Freigabe vorzulegen
Menge: 1,000 psch

**06.07.0019 HEB - mittelschwerer Träger, Doppel-T-Träger liefern und einbauen für Fassadengitterrost**
HEB - mittelschwerer Träger, Doppel-T-Träger
für Fassadengitterrost
liefern und einbauen
gewalzt nach DIN 1025,
Material S235 JR+AR, nach EN 10025-2
Gewicht je m: ca. 21 kg
Breite 100mm
Höhe 100mmy
Flanschdicke 10mm
Stegdicke 6mm

auf Betonfertigteil (gesondert ausgeschrieben)
aufgelagert und verschraubt
mit M12 Sechskantschrauben (Edelstahl)
Menge: 250,000 m

**06.07.0020 Zarge für Gitterrost mehrteilig, entlang Fassade, Belastungsklasse A15 Breite ca. 1.500mm**
Zarge, umlaufender Rahmen,
für Gitterrost mehrteilig
entlang Gebäudefassade (Tiefhof und Hanglagen)
in nicht zusammenhängenden Längen
aus feuerverzinktem Stahl,
Belastungsklasse A15, bis 1,5to belastbar

Rahmen/Zarge aus Winkelstahl 40 x 60 x 6mm,
warmgewalzte Fertig-Strangprofile nach DIN EN 10056-2
Legierung: S235JR
B ca. 1.500mm, abgestimmt auf Stahlkonsole
mit Zwischenauflager aus Flachstahlband 60 x 6 mm
ca. alle 100cm, bzw. nach statischen Erfordernissen
mit umlaufenden Rahmen / Zarge verschweißt

- auf bauseitigen Betonleistensteinen 10/30/100 in Beton versetzt, aufliegend und mit Edelstahlschrauben V2A in regelmäßigen Abständen verschraubt.

- Auflager zwischen Rahmen und Unterkonstruktion aus 5mm
Neoprenstreifen
Menge: 125,000 m

**06.07.0021 Gitterrost mehrteilig, entlang Fassade, Belastungsklasse A15 Stahl, feuerverzinkt, Breite ca. 1.500mm**
Gitterrost entlang Gebäudefassade
mehrteilig,  (Tiefhof und Hanglagen)
in nicht zusammenhängenden Längen
aus feuerverzinktem Stahl, mehrteilig
Belastungsklasse A15, bis 1,5to belastbar

in bauseitiger Zarge aus Winkelstahl 40 x 60 x 6mm,

- Einzelroste L/B ca 1.500 x 500 mm, Tragstäbe 40 x 3 mm,
exaktes Aufmaß an der Einbaustelle zu entnehmen
werkseitig vormontiertem Rostverriegelungssystem (Halteklammer mit Lasche und Schraubdübel M8)
Maschenweite 30/10 mm, Rutschhemmung R11 V4
Fullstäbe gerillt.
Stahlqualität S235JR (St37-2)

Die Tragstäbe der Gitterroste 30/10 sind diejenigen,
welche mit 30 mm Abstand voneinander haben.
Insofern müssen wirksame Zwischenauflager 90° zu den Tragstäben angeordnet sein.

Sämtliche Maße sind vor Ort und vor Produktion zu prüfen!
Gitterrostgröße ist auf ganzes Pflastermaß abzustimmen und im Nachgang zu fertigen.

Alle Metallgitterroste müssen mit einem Trag- oder Füllstab glatt abschließen. Dies gilt auch für Passstücke!
Freie Stabüberstande als Folge von Schnittarbeiten auf der Baustelle sind aufgrund ihrer scharfen Kanten nicht zulässig.

Passstücke sind entsprechend zu berücksichtigen und einzukalkulieren
Menge: 196,000 m²

*Hinweis: Rostabdeckung Überflutungsbauwerke*
Rostabdeckung Überflutungsbauwerk 1

**06.07.0022 Werkstattzeichnung Rostabdeckung Überflutungsbauwerk 1 und 2 inkl. prüfbaren statischen Nachweis**
*** Pauschalposition
Werks- und Montagezeichnung
für Rostabdeckung Überflutungsbauwerk 1 und 2
für Stahlbauunterkonstruktion aus Stahlrechteckrohr und Flachstahl (siehe Nachfolgende Positionen)
mit Einlagerosteinlage (Rinnenabdeckung) als Deckbelag

Inkl. prüfbaren statischen Nachweis
gegen Verbiegen und Durchhängen
Belastung C250 bis D400

Die Zeichnungen und Details für Rostabdeckung Überflutungsbauwerk 1 und 2 sind der örtlichen Bauleitung
zur Prüfung und Freigabe vorzulegen
Menge: 1,000 psch

**06.07.0023 Zarge für Gussrostabdeckung mehrteilig, für Überflutungsbauwerk 1, Belastungsklasse B125, lxb 9.500 x 1.500mm**
Zarge für umlaufenden für Gitterrost mehrteilig
entlang Überflutungsbauwerk 1
in nicht zusammenhängenden Längen
für Belastungsklasse B125,

Rahmen/Zarge bestehend aus:
- Format 9.500 x 1.500mm
- Stahlvierkantrohr, rechteckig, 100 x 40 x 4mm,
Qualität: S235JRH
- Flachstahlband, 200 x 4mm, Qualität: S235JRH

Vierkantrohr und Flachstahlprofil mit einander verscheißt,
Schweißnaht, verschliffen und entgratet.
alle Bauteile gemäß DIN EN ISO 1461 feuerverzinkung

- auf bauseitigen Betonwinkelsteinen 15/105/100 in Beton versetzt, aufliegend und mit Edelstahlschrauben V2A in regelmäßigen Abständen nach statischen erfordernissen verschraubt.

- Auflager zwischen Rahmen und Unterkonstruktion aus 5mm
Neoprenstreifen
Menge: 22,000 m

**06.07.0024 Zarge für Gussrostabdeckung mehrteilig, für Überflutungsbauwerk 2, Belastungsklasse B125, lxb 6.500 x 1.500mm**
Zarge für umlaufenden für Gitterrost mehrteilig
entlang Überflutungsbauwerk 1
in nicht zusammenhängenden Längen
für Belastungsklasse B125,

Rahmen/Zarge bestehend aus:
- Format 6.500 x 1.500mm
- Stahlvierkantrohr, rechteckig, 100 x 40 x 4mm,
Qualität: S235JRH
- Flachstahlband, 200 x 4mm, Qualität: S235JRH

Vierkantrohr und Flachstahlprofil mit einander verscheißt,
Schweißnaht, verschliffen und entgratet.
alle Bauteile gemäß DIN EN ISO 1461 feuerverzinkung

- auf bauseitigen Betonwinkelsteinen 15/105/100 in Beton versetzt, aufliegend und mit Edelstahlschrauben V2A in regelmäßigen Abständen nach statischen erfordernissen verschraubt.

- Auflager zwischen Rahmen und Unterkonstruktion aus 5mm
Neoprenstreifen
Menge: 16,000 m

**06.07.0025 HEB - mittelschwerer Träger, I-Träger liefern und einbauen für Überflutungsbauwerke**
HEB - mittelschwerer Träger, I-Träger
für Überflutungsbauwerke
liefern und einbauen
gewalzt nach DIN 1025,
Material S235 JR+AR, nach EN 10025-2
Gewicht je m: ca. 21 kg
Breite 120mm
Höhe 120mm
Länge ca. 1500mm
Stegdicke 13mm
mit angeschweißten Flanschplatten vor Kopf
zur Montage an Betonfertigteil (gesondert ausgeschrieben)
mit M12 Sechskantschrauben

Alle Stahlteile feuerverzinkt
Menge: 14,000 St

**06.07.0026 Gussrostabdeckung, D400 liefern einbauen**
Gussrostabdeckung
6-fach-Steg-Guss Abdeckung
Schlitzweite 155/18mm
l/b/h 500/1184/45mm, Kl. D400
schwarz-tauchlackiert,
einschließlich 4-fach M16/A2-Verschraubung pro Stück
Einlaufquerschnitt: 4200cm²/m

liefern und in Zargenkonsturktion verkehrssicher einbauen
inklusive Verschraubung

'.........'
Angebotenes Produkt zwingend auszufüllen
Menge: 42,000 St

*Hinweis: Gitterroste*

**06.07.0027 Gitter- Sauberlaufrost 4-teilig, TYP 2 - Fluchtweg Stahl, feuerverzinkt, Gesamtgröße ca. 2.500x1.200mm**
Gitter- Sauberlaufrost
Bereich Fluchtweg: TYP 2
aus feuerverzinktem Stahl, 4-teilig
bis 3to belastbar

- 1 umlaufenden Rahmen/Zarge
aus Winkelstahl 40 x 60 x 6mm,
L/B ca. 2.500x1.200 mm,
mit Zwischenauflager nach statischen Erfordernissen
aus Flachstahlband 60 x 6mm
mit umlaufenden Rahmen / Zarge verschweißt

-auf bauseitigen Betonleistensteinen 10/30/100 in Beton versetzt, aufliegend und mit Edelstahlschrauben V2A in regelmäßigen Abständen verschraubt.

- 4 Roste L/B ca. 625 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 2,000 St

**06.07.0028 Gitter- Sauberlaufrost 8-teilig, TYP 8 - Nebeneingang FOS Stahl, feuerverzinkt, Gesamtgröße ca. 4.770x1.800mm**
Gitter- Sauberlaufrost
Bereich Nebeneingang FOS: TYP 8
aus feuerverzinktem Stahl, 8-teilig
bis 3to belastbar

- 1 umlaufenden Rahmen/Zarge
aus Winkelstahl 40 x 60 x 6mm,
L/B ca. 4.770x1.800 mm,
mit Zwischenauflager nach statischen Erfordernissen
aus Flachstahlband 60 x 6mm
mit umlaufenden Rahmen / Zarge verschweißt

-auf bauseitigen Betonleistensteinen 10/30/100 in Beton versetzt, aufliegend und mit Edelstahlschrauben V2A in regelmäßigen Abständen verschraubt.

- 8 Roste L/B ca.1.190 x 900 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 2,000 St

**06.07.0029 Gitter- Sauberlaufrost 8-teilig, TYP 9 - Haupteingang FOS Stahl, feuerverzinkt, Gesamtgröße ca. 5.400x1.500mm**
Gitter- Sauberlaufrost
Bereich Haupteingang FOS: TYP 9
aus feuerverzinktem Stahl, 8-teilig
bis 3to belastbar

- 1 umlaufenden Rahmen/Zarge
aus Winkelstahl 40 x 60 x 6mm,
L/B ca. 5.400x1.500 mm,
mit Zwischenauflager nach statischen Erfordernissen
aus Flachstahlband 60 x 6mm
mit umlaufenden Rahmen / Zarge verschweißt

-auf bauseitigen Betonleistensteinen 10/30/100 in Beton versetzt, aufliegend und mit Edelstahlschrauben V2A in regelmäßigen Abständen verschraubt.

- 8 Roste L/B ca.1.350 x 750 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**06.07.0030 Gitter- Sauberlaufrost 20-teilig, TYP 10 - Tiefhof FOS Stahl, feuerverzinkt, Gesamtgröße ca. 5.200x4.800mm**
Gitter- Sauberlaufrost
Bereich Tiefhof FOS: TYP 10
aus feuerverzinktem Stahl, 20-teilig
bis 3to belastbar

- 1 umlaufenden Rahmen/Zarge
aus Winkelstahl 40 x 60 x 6mm,
L/B ca. 5.200x4.800 mm,
mit Zwischenauflager nach statischen Erfordernissen
aus Flachstahlband 60 x 6mm
mit umlaufenden Rahmen / Zarge verschweißt

-auf bauseitigen Betonleistensteinen 10/30/100 in Beton versetzt, aufliegend und mit Edelstahlschrauben V2A in regelmäßigen Abständen verschraubt.

- 20 Roste L/B ca.1.040 x 1.200 mm, Tragstäbe 40 x 3 mm,
exaktes Aufmaß an der Einbaustelle zu entnehmen
werkseitig vormontiertem Rostverriegelungssystem (Halteklammer mit Lasche und Schraubdübel M8)
Maschenweite 30/10 mm, Rutschhemmung R11 V4
Fullstäbe gerillt.

- Auflager zwischen Rahmen und Unterkonstruktion aus 5mm
Neoprenstreifen,

Sämtliche Maße sind vor Ort und vor Produktion zu prüfen!
Gitterrostgröße ist auf ganzes Pflastermaß abzustimmen und im Nachgang zu fertigen.

Alle Metallgitterroste müssen mit einem Trag- oder Füllstab glatt abschließen. Dies gilt auch für Passstücke!
Freie Stabüberstande als Folge von Schnittarbeiten auf der Baustelle sind aufgrund ihrer scharfen Kanten nicht zulässig
Menge: 1,000 St

**06.07.0031 HEB - mittelschwerer Träger, Doppel-T-Träger liefern und einbauen für Gitterrost Typ 10**
HEB - mittelschwerer Träger, Doppel-T-Träger
für Gitterrost Typ 10 Tiefhof FOS
liefern und einbauen
gewalzt nach DIN 1025,
Material S235 JR+AR, nach EN 10025-2
Gewicht je m: ca. 21 kg
Breite 100mm
Höhe 100mm
Flanschdicke 10mm
Stegdicke 6mm

auf Betonfertigteil (gesondert ausgeschrieben)
aufgelagert und verschraubt
mit M12 Sechskantschrauben (Edelstahl)
Menge: 22,000 m

**06.07.0032 Zulage Integration Türstoppersäule in Gitter- Sauberlaufrost**
Zulage für Integration der Türstoppersäule
in Gitter- Sauberlaufrost vor Hauptzugangstüren.
Türstoppersäulen über gesonderte Position ausgeschrieben.

Die Position soll den Mehraufwand für exaktes einmessen, ausrichten und montieren am Gitterrost ausgleichen.
Menge: 8,000 St

#### Bereich 06.08 Stufen, Podeste, Sonderbauteile

*Hinweis: Allgemeiner Hinweistext zu Betonfertigteilen und Natursteinfertigteilen*
Eine Abwicklung Mauerfolgen in Form einer Werks- und Montagezeichnung einschließlich Markierung der Sonderbauteile ist vor Produktionsbeginn der örtlichen Bauleitung zur Prüfung und Freigabe zu übergeben!

Sämtliche Maße und Stückzahlen aller Bau- u. Sonderbauteile (Ecken, Radialstücke Passstücke) sind vor Bestellung in Form von Eigenüberwachung durch den AN zu überprüfen.

Alle Fertigteile sind ohne Versetzhülsen, Schraubanker etc, zu produzieren. Keine sichtbaren Versetzhifen!!

Die Oberflächen sind in Sichtbeton SBK 3,
- grau glatt
- grau gesandet (R11) Stufenblöcke, Blockstufen, sichtbare Mauern
herzustellen.

Es ist auf den Positionstext zu achten!

*Hinweis: Vorarbeiten Atrium FOS*

**06.08.0001 Planum Atrium / Grünes Klassenzimmer Abweichung +/-3cm**
Planum herstellen, für Einbauten,
im Böschungsbereich
Böschung im Neigungswinkel 1:2 bis 1:3
Lichtgraben zu Unterrichtsräumen im UG, Tiefe bis ca. 4,5m
zulässige Abweichung von der Sollhöhe +/- 3 cm,
Ausführung in Teilflächen,

Bereich: Atrium/ Grünes Klassenzimmer
Menge: 828,000 m2

**06.08.0002 Untergrund Atrium / Grünes Klassenzimmer verdichten**
Untergrund verdichten, für Einbauten,
im Böschungsbereich
Böschung im Neigungswinkel 1:2 bis 1:3
Lichtgraben zu Unterrichtsräumen im UG, Tiefe bis 4,5m
Verformungsmodul mind. EV2 45 MN/m2.
Ausführung in Teilflächen,
Flächenbreite bis 1,00 m.

Bereich: Atrium/ Grünes Klassenzimmer
Menge: 235,000 m2

**06.08.0003 KTS Atrium / Grünes Klassenzimme DPr 95 EV2 100MN/m2 0/32 D 20-30cm**
Kiestragschicht ZTV SoB-StB für Einbauten,
im Böschungsbereich
Böschung im Neigungswinkel 1:2 bis 1:3
Lichtgraben zu Unterrichtsräumen im UG, Tiefe bis 4,5m
Verformungsmodul EV2 mind. in MN/m2 100 gem. RStO 01,
Verhältnis EV2/EV1 max. 2,2,
Verdichtungsgrad DPr mind. 95 %,
zusätzliche Anforderung an die profilgerechte Lage und
Ebenheit: Abweichung von der Sollhöhe max. +/- 2 cm,
Spalt unter der 4-m-Latte max. 2 cm,
Körnung 0/32, Schichtdicke 20 - 30 cm,
Abrechnung nach Auftragsprofilen;
Ausführung in Teilflächen,
Flächenbreite bis 1,00 m.

Bereich: Atrium/ Grünes Klassenzimme
Menge: 84,000 m3

**06.08.0004 Werkstattzeichnung / Abwicklung Bauteile Grünes Klassenzimmer**
*** Pauschalposition
Werks- und Montagezeichnung
über die Abwicklung der Bauteile des grünen Klassenzimmers.
Auf Grundlage des erstellten Aufmaßes des Vermessungsingenieurs
Einschließlich Detailierungen aller Eck- und Winkelelemente
sowie Markierung der Sonderbauteile / Passstücke

Die Zeichnungen und Details sind vor Produktionsbeginn nach örtlichen Aufmaß der Betonfertigteile und Natursteinblöcke der Bauleitung zur Prüfung und Freigabe vorzulegen.
Menge: 1,000 psch

**06.08.0005 Einmessung der Fertigteile - Atrium FOS (Teilflächenaufmaß)**
*** Pauschalposition
Einmessung und Markierung
(Diagonalen und Geraden)
der Verläufe inkl. Höhenlage der Sitzblöcke
für den weiteren Einbau der Sitzstufenverläufe
unter Beachtung der Längs- und Quergefälle
einschließlich höhengerechter Verläufe der Stufenanlagen

Der Einmessung und Markierung ist mindestens eine Woche im Vorfeld mit der örtlichen Objektüberwachung abzustimmen und hat unmittelbar vor Einbau der Bordsteine/ Betonfertigteile/ Natursteinblöcke zu erfolgen.

Mehrmaliges Aufziehen des Vermessungsingenieurs ist einzukalkulieren.
Menge: 1,000 psch

*Hinweis: Liefernachweis Blöcke Grünes Klassenzimmer*
Liefernachweis Blöcke Grünes Klassenzimmer

oder gleichwertiges angebotenes Erzeugnis

'.........'
(vom Bieter zwingend einzutragen).

**06.08.0006 Natursteinblöcke Nagelfluh, 150/33/50 (B1) liefern, einbauen (gerade)**
Natursteinblöcke als Sitzblöcke (B1)
Maße Einzelblock L/B/H = 150/33/50 cm,
Brannenburger Nagelfluh, frostbeständig
Sitzfläche gesägt, grob geschliffen,
Löcher größer 1 cm gespachtelt.
Sonstige Sichtflächen gesägt, grob geschliffen,
Löcher größer 3 cm gespachtelt.
Rest gesägt, offenporig.
in gerader Ausfertigung
Versetzt in Betonbettung C20/25, Dicke 25 cm
Menge: 18,000 St

**06.08.0007 Natursteinblöcke Nagelfluh, 90/33/50 (B2) liefern, einbauen (gerade)**
Natursteinblöcke als Sitzblöcke (B2)
Maße Einzelblock L/B/H = 90/33/50 cm,
Brannenburger Nagelfluh, frostbeständig,
Sitzfläche gesägt, grob geschliffen,
Löcher größer 1 cm gespachtelt.
Sonstige Sichtflächen gesägt, grob geschliffen,
Löcher größer 3 cm gespachtelt.
Rest gesägt, offenporig.
in gerader Ausfertigung
Versetzt in Betonbettung C20/25, Dicke 25 cm
Menge: 5,000 St

**06.08.0008 Natursteinblöcke Nagelfluh, 131/33/50 (B3) liefern, einbauen (gerade)**
Natursteinblöcke als Sitzblöcke (B3)
Maße Einzelblock L/B/H = 131/33/50 cm,
Brannenburger Nagelfluh, frostbeständig,
Sitzfläche gesägt, grob geschliffen,
Löcher größer 1 cm gespachtelt.
Sonstige Sichtflächen gesägt, grob geschliffen,
Löcher größer 3 cm gespachtelt.
Rest gesägt, offenporig.
in gerader Ausfertigung
Versetzt in Betonbettung C20/25, Dicke 25 cm
Menge: 7,000 St

**06.08.0009 Natursteinblöcke Nagelfluh, 82/33/50 (B4) liefern, einbauen (gerade)**
Natursteinblöcke als Sitzblöcke (B4)
Maße Einzelblock L/B/H = 82/33/50 cm,
Brannenburger Nagelfluh, frostbeständig,
Sitzfläche gesägt, grob geschliffen,
Löcher größer 1 cm gespachtelt.
Sonstige Sichtflächen gesägt, grob geschliffen,
Löcher größer 3 cm gespachtelt.
Rest gesägt, offenporig.
in gerader Ausfertigung
Versetzt in Betonbettung C20/25, Dicke 25 cm
Menge: 12,000 St

**06.08.0010 Natursteinblöcke Nagelfluh, 96/33/50 (B5) liefern, einbauen (gerade)**
Natursteinblöcke als Sitzblöcke (B5)
Maße Einzelblock L/B/H = 96/33/50 cm,
Brannenburger Nagelfluh, frostbeständig,
Sitzfläche gesägt, grob geschliffen,
Löcher größer 1 cm gespachtelt.
Sonstige Sichtflächen gesägt, grob geschliffen,
Löcher größer 3 cm gespachtelt.
Rest gesägt, offenporig.
in gerader Ausfertigung
Versetzt in Betonbettung C20/25, Dicke 25 cm
Menge: 7,000 St

**06.08.0011 Eckelement Natursteinblöcke Nagelfluh, 86 - 100/33/50 (B6) liefern, einbauen (gerade trapezförmig)**
Eckelement Natursteinblöcke als Sitzblöcke (B6)
Maße Einzelblock L/B/H = 86 - 100/33/50 cm,
Hinterkante: Länge 100cm
Vorkante: Länge 86cm
linke Ecke: 90° - von Ansichtsseite betrachtet
rechte Ecke: 113° - von Ansichtsseite betrachtet
Brannenburger Nagelfluh, frostbeständig,
Sitzfläche gesägt, grob geschliffen,
Löcher größer 1 cm gespachtelt.
Sonstige Sichtflächen gesägt, grob geschliffen,
Löcher größer 3 cm gespachtelt.
Rest gesägt, offenporig.
in gerader Ausfertigung
Versetzt in Betonbettung C20/25, Dicke 25 cm
Menge: 14,000 St

**06.08.0012 Eckelement Natursteinblöcke Nagelfluh, 86 - 100/33/50 (B7) liefern, einbauen (gerade trapezförmig)**
Eckelement Natursteinblöcke als Sitzblöcke (B6)
Maße Einzelblock L/B/H = 86 - 100/33/50 cm,
Hinterkante: Länge 100cm
Vorkante: Länge 86cm
rechte Ecke: 90° - von Ansichtsseite betrachtet
linke Ecke: 113° - von Ansichtsseite betrachtet
Brannenburger Nagelfluh, frostbeständig,
Sitzfläche gesägt, grob geschliffen,
Löcher größer 1 cm gespachtelt.
Sonstige Sichtflächen gesägt, grob geschliffen,
Löcher größer 3 cm gespachtelt.
Rest gesägt, offenporig.
in gerader Ausfertigung
Versetzt in Betonbettung C20/25, Dicke 25 cm
Menge: 14,000 St

**06.08.0013 Natursteinblöcke Nagelfluh, 77/33/50 (B8) liefern, einbauen (gerade)**
Natursteinblöcke als Sitzblöcke (B8)
Maße Einzelblock L/B/H = 77/33/50 cm,
Brannenburger Nagelfluh, frostbeständig,
Sitzfläche gesägt, grob geschliffen,
Löcher größer 1 cm gespachtelt.
Sonstige Sichtflächen gesägt, grob geschliffen,
Löcher größer 3 cm gespachtelt.
Rest gesägt, offenporig.
in gerader Ausfertigung
Versetzt in Betonbettung C20/25, Dicke 25 cm
Menge: 2,000 St

**06.08.0014 Natursteinblöcke Nagelfluh, 118/33/50 (B9) liefern, einbauen (gerade)**
Natursteinblöcke als Sitzblöcke (B9)
Maße Einzelblock L/B/H = 118/33/50 cm,
Brannenburger Nagelfluh, frostbeständig,
Sitzfläche gesägt, grob geschliffen,
Löcher größer 1 cm gespachtelt.
Sonstige Sichtflächen gesägt, grob geschliffen,
Löcher größer 3 cm gespachtelt.
Rest gesägt, offenporig.
in gerader Ausfertigung
Versetzt in Betonbettung C20/25, Dicke 25 cm
Menge: 2,000 St

*Hinweis: Stufenaufgang Tiefhof FOS*

**06.08.0015 Stufenblock 3Stg. Betonfertigteil C35/40 XF4 2500x990x600mm Fundament C20/25 D 25 cm**
Stufenblock als Betonfertigteil,
Format l/b/t: 250x99x60cm
mit Aussparung für Stufenvorderkantenmarkierung!
2cm von der Vorderseite eingerückt.
Tiefe 10mm, Breite 40mm, Länge 2500mm
Festigkeitsklasse C 35/40 DIN EN 206, DIN 1045-2, Expositionsklasse XF4 (Frostangriff, mäßige Wassersättigung mit Taumittel),
Expositionsklasse XM1 (Betonkorrosion durch mäßige Verschleißbeanspruchung),
Expositionsklasse XA1 (Betonkorrosion durch chemisch schwach angreifende Umgebung),
Expositionsklasse XC1 (Bewehrungskorrosion durch Karbonatisierung, trocken/ständig nass),
Zuschlag aus gebrochenem Hartgestein,
Stufenlänge 2500mm,
Tritt- u. Seitenflächen sowie Vorderseite in Sichtbeton,
Kante gefast, Setzstufenhöhe 150mm,
Trittstufenbreite 330mm,
3 Stg: ca. 15/33, inklusive 1% Stufengefälle
Fundament aus Beton mit einer Zusammensetzung C 20/25 DIN EN 206 und DIN 1045-2,
Dicke '25' cm, Stufen auf Stoß verlegen.
Menge: 9,000 St

**06.08.0016 Stufenblock 2Stg. Betonfertigteil C35/40 XF4 2500x660x450mm Fundament C20/25 D 25 cm**
Stufenblock als Betonfertigteil,
Format l/b/t: 250x66x45cm
mit Aussparung für Stufenvorderkantenmarkierung!
2cm von der Vorderseite eingerückt.
Tiefe 10mm, Breite 40mm, Länge 2500mm
Festigkeitsklasse C 35/40 DIN EN 206, DIN 1045-2, Expositionsklasse XF4 (Frostangriff, mäßige Wassersättigung mit Taumittel),
Expositionsklasse XM1 (Betonkorrosion durch mäßige Verschleißbeanspruchung),
Expositionsklasse XA1 (Betonkorrosion durch chemisch schwach angreifende Umgebung),
Expositionsklasse XC1 (Bewehrungskorrosion durch Karbonatisierung, trocken/ständig nass),
Zuschlag aus gebrochenem Hartgestein,
Stufenlänge 2500mm,
Tritt- u. Seitenflächen sowie Vorderseite in Sichtbeton,
Kante gefast, Setzstufenhöhe 150mm,
Trittstufenbreite 330mm,
2 Stg: ca. 15/33, inklusive 1% Stufengefälle
Fundament aus Beton mit einer Zusammensetzung C 20/25 DIN EN 206 und DIN 1045-2,
Dicke '25' cm, Stufen auf Stoß verlegen.
Menge: 3,000 St

**06.08.0017 Stufenblock 2Stg. Betonfertigteil C35/40 XF4 1000x660x450mm Fundament C20/25 D 25 cm**
Stufenblock als Betonfertigteil,
Format l/b/t: 1000x66x45cm
mit Aussparung für Stufenvorderkantenmarkierung!
2cm von der Vorderseite eingerückt.
Tiefe 10mm, Breite 40mm, Länge 1000mm
Festigkeitsklasse C 35/40 DIN EN 206, DIN 1045-2, Expositionsklasse XF4 (Frostangriff, mäßige Wassersättigung mit Taumittel),
Expositionsklasse XM1 (Betonkorrosion durch mäßige Verschleißbeanspruchung),
Expositionsklasse XA1 (Betonkorrosion durch chemisch schwach angreifende Umgebung),
Expositionsklasse XC1 (Bewehrungskorrosion durch Karbonatisierung, trocken/ständig nass),
Zuschlag aus gebrochenem Hartgestein,
Stufenlänge 1000mm,
Tritt- u. Seitenflächen sowie Vorderseite in Sichtbeton,
Kante gefast, Setzstufenhöhe 150mm,
Trittstufenbreite 330mm,
2 Stg: ca. 15/33, inklusive 1% Stufengefälle
Fundament aus Beton mit einer Zusammensetzung C 20/25 DIN EN 206 und DIN 1045-2,
Dicke '25' cm, Stufen auf Stoß verlegen.
Menge: 4,000 St

**06.08.0018 Zulage für Aufmerksamkeitsstreifen Schwarz 250/4/1cm in Blockstufe eingelassen**
Zulage für Aufmerksamkeitsstreifen
in Stufenblock eingelassen
- Aufmerksamkeitsstreifen aus Quarzgranulat
und einem Kontrastwert von k rsaquo;0,4
- Streifenbreite :4cm
- Streifenlänge: 250cm
- Streifenhöhe  1cm
- Streifenfarbe: Schwarz
- Betongüte: C35/45 XF 4
Menge: 33,000 St

**06.08.0019 Zulage für Aufmerksamkeitsstreifen Schwarz 100/4/1cm in Blockstufe eingelassen**
Zulage für Aufmerksamkeitsstreifen
in Stufenblock eingelassen
- Aufmerksamkeitsstreifen aus Quarzgranulat
und einem Kontrastwert von k rsaquo;0,4
- Streifenbreite :4cm
- Streifenlänge: 100cm
- Streifenhöhe  1cm
- Streifenfarbe: Schwarz
- Betongüte: C35/45 XF 4
Menge: 8,000 St

*Hinweis: Mauerhinterfüllung Atrium*
Mauerhinterfüllung

**06.08.0020 Noppenbahn, H50 cm liefern, einbauen**
Noppenbahn mit einseitiger Vlieskaschierung aus HDPE
als Bauwerksschutz vertikal einbauen,
Einbauhöhe 50cm ab UK Natursteinblock
einschl. sauberem Abschluss an der Oberfläche
Abschluss an der Oberfläche ist 5cm unter OK-Mauer
Stoßüberlappung über 10 bis 20cm.
Die vlieskaschierte Seite zeigt nach außen.
Menge: 93,000 m

**06.08.0021 Mauerhinterfüllung Schotter DPr1,03 EV2 100MPa 0/45 Mauern Atrium**
Hinterfüllung der Stützmauer - Atrium
mit Schotter, lagenweise verdichtet
Verdichtung alle 30cm
Verdichtungsgrad mind. DPr 1,03,
Verformungsmodul auf der Oberfläche mind. EV2 100 MPa, Ungleichförmigkeitszahl U mind. 13,
aus Baustoffgemisch für Schottertragschicht,
natürliche Gesteinskörnung TL Gestein,
Körnung 0/45
Feinanteil Kategorie UF 3,
im eingebauten Zustand max. 3 % Feinanteile, wasserdurchlässig, kf größer gleich 5 x 10 hoch minus 5 m/s, Rand mit Neigung 1:1,5,
abgerechnet wird nach Wiegekarten,
Ausführung gemäß Zeichnung.
Menge: 226,000 t

*Hinweis: Naturstein- u. Betonfertigteile Pavillon - Neuplanung*

**06.08.0022 Planum / Geländeprofilierung für Treppenanlage Pavillonm Abweichung +/-3cm**
Planum / Geländeprofilierung für Treppenanlage
und Einbauten am Pavillon

zulässige Abweichung von der Sollhöhe +/- 3 cm,
Ausführung in Teilflächen,

Bereich: Musikpavillon
Menge: 175,000 m2

**06.08.0023 Untergrund für Stufenanlage Musikpavillon verdichten**
Untergrund verdichten, für Treppenanlage
und Einbauten am Pavillon
Verformungsmodul mind. EV2 45 MN/m2.
Ausführung in Teilflächen,
Flächenbreite bis 1,00 m.

Bereich: Musikpavillon
Menge: 175,000 m2

**06.08.0024 KTS Musikpavillon e DPr 95 EV2 100MN/m2 0/32 D 20-30cm**
Kiestragschicht ZTV SoB-StB für Treppenanlage
und Einbauten am Pavillon
Verformungsmodul EV2 mind. in MN/m2 100 gem. RStO 01,
Verhältnis EV2/EV1 max. 2,2,
Verdichtungsgrad DPr mind. 95 %,
zusätzliche Anforderung an die profilgerechte Lage und
Ebenheit: Abweichung von der Sollhöhe max. +/- 2 cm,
Spalt unter der 4-m-Latte max. 2 cm,
Körnung 0/32, Schichtdicke 20 - 30 cm,
Abrechnung nach Auftragsprofilen;
Ausführung in Teilflächen,
Flächenbreite bis 1,00 m.

Bereich: Musikpavillon
Menge: 40,000 m3

**06.08.0025 Werkstattzeichnung / Abwicklung Bauteile Musikpavillon**
*** Pauschalposition
Werks- und Montagezeichnung
über die Abwicklung der Bauteile für Treppenanlage
und Einbauten am Pavillon
Auf Grundlage des erstellten Aufmaßes des Vermessungsingenieurs
Einschließlich Detailierungen aller Eck- und Winkelelemente
sowie Markierung der Sonderbauteile / Passstücke

Die Zeichnungen und Details sind vor Produktionsbeginn nach örtlichen Aufmaß der Betonfertigteile und Natursteinblöcke der Bauleitung zur Prüfung und Freigabe vorzulegen.
Menge: 1,000 psch

**06.08.0026 Einmessung der Fertigteile - Musikpavillon (Teilflächenaufmaß)**
*** Pauschalposition
Einmessung und Markierung
(Diagonalen und Geraden)
der Verläufe inkl. Höhenlage der Sitzblöcke
für den weiteren Einbau der Sitzstufenverläufe
unter Beachtung der Längs- und Quergefälle
einschließlich höhengerechter Verläufe der Stufenanlagen

Der Einmessung und Markierung ist mindestens eine Woche im Vorfeld mit der örtlichen Objektüberwachung abzustimmen und hat unmittelbar vor Einbau der Bordsteine/ Betonfertigteile/ Natursteinblöcke zu erfolgen.

Mehrmaliges Aufziehen des Vermessungsingenieurs ist einzukalkulieren.
Menge: 1,000 psch

**06.08.0027 Natursteinblöcke Nagelfluh, 100/25/75 liefern, einbauen (gerade)**
Natursteinblöcke als Sitzblöcke
Maße Einzelblock L/B/H = 100/25/75 cm,
Brannenburger Nagelfluh, frostbeständig,
Sitzfläche gesägt, grob geschliffen,
Löcher größer 1 cm gespachtelt.
Sonstige Sichtflächen gesägt, grob geschliffen,
Löcher größer 3 cm gespachtelt.
Rest gesägt, offenporig.
in gerader Ausfertigung
Versetzt in Betonbettung C20/25, Dicke 25 cm

oder gleichwertiges angebotenes Erzeugnis

'.........'
(vom Bieter zwingend einzutragen).
Menge: 26,000 St

**06.08.0028 Stufenblock 3Stg. Betonfertigteil C35/40 XF4 1500x900x600mm Fundament C20/25 D 25 cm**
Stufenblock als Betonfertigteil,
Format l/b/t: 150x90x60cm
mit Aussparung für Stufenvorderkantenmarkierung!
2cm von der Vorderseite eingerückt.
Tiefe 10mm, Breite 40mm, Länge 1500mm
Festigkeitsklasse C 35/40 DIN EN 206, DIN 1045-2, Expositionsklasse XF4 (Frostangriff, mäßige Wassersättigung mit Taumittel),
Expositionsklasse XM1 (Betonkorrosion durch mäßige Verschleißbeanspruchung),
Expositionsklasse XA1 (Betonkorrosion durch chemisch schwach angreifende Umgebung),
Expositionsklasse XC1 (Bewehrungskorrosion durch Karbonatisierung, trocken/ständig nass),
Zuschlag aus gebrochenem Hartgestein,
Stufenlänge 1500mm,
Tritt- u. Seitenflächen sowie Vorderseite in Sichtbeton,
Kante gefast, Setzstufenhöhe 165mm,
Trittstufenbreite 300mm,
3 Stg: ca. 15/30, inklusive 1% Stufengefälle
Fundament aus Beton mit einer Zusammensetzung C 20/25 DIN EN 206 und DIN 1045-2,
Dicke '25' cm, Stufen auf Stoß verlegen.
Menge: 3,000 St

**06.08.0029 Sonderstufenblock 3Stg. mit einseitgem Gehrungsverlauf Betonfertigteil C35/40 XF4 1500x900x600mm Fundament C20/25 D 25 cm**
Sonderstufenblock als Betonfertigteil,
mit einseitigem Gehrungsverlauf
Format l/b/t:ca.150x90x60cm
150cm ist die Maximallänge des Bauteils dar.
Fertigung nach örtlichen Aufmaß und erstellter Werks- und Montagezeichnung durch Hersteller
(Freigabe durch Objektüberwachung erforderlich)
mit Aussparung für Stufenvorderkantenmarkierung!
2cm von der Vorderseite eingerückt.
Tiefe 10mm, Breite 40mm, Länge 1500mm
Festigkeitsklasse C 35/40 DIN EN 206, DIN 1045-2, Expositionsklasse XF4 (Frostangriff, mäßige Wassersättigung mit Taumittel),
Expositionsklasse XM1 (Betonkorrosion durch mäßige Verschleißbeanspruchung),
Expositionsklasse XA1 (Betonkorrosion durch chemisch schwach angreifende Umgebung),
Expositionsklasse XC1 (Bewehrungskorrosion durch Karbonatisierung, trocken/ständig nass),
Zuschlag aus gebrochenem Hartgestein,
Stufenlänge 1500mm,
Tritt- u. Seitenflächen sowie Vorderseite in Sichtbeton,
Kante gefast, Setzstufenhöhe 165mm,
Trittstufenbreite 300mm,
3 Stg: ca. 15/30, inklusive 1% Stufengefälle
Fundament aus Beton mit einer Zusammensetzung C 20/25 DIN EN 206 und DIN 1045-2,
Dicke '25' cm, Stufen auf Stoß verlegen.
Menge: 3,000 St

**06.08.0030 Stufenblock 4Stg. Betonfertigteil C35/40 XF4 1500x120x750mm Fundament C20/25 D 25 cm**
Stufenblock als Betonfertigteil,
Format l/b/t: 150x120x75cm
mit Aussparung für Stufenvorderkantenmarkierung!
2cm von der Vorderseite eingerückt.
Tiefe 10mm, Breite 40mm, Länge 1500mm
Festigkeitsklasse C 35/40 DIN EN 206, DIN 1045-2, Expositionsklasse XF4 (Frostangriff, mäßige Wassersättigung mit Taumittel),
Expositionsklasse XM1 (Betonkorrosion durch mäßige Verschleißbeanspruchung),
Expositionsklasse XA1 (Betonkorrosion durch chemisch schwach angreifende Umgebung),
Expositionsklasse XC1 (Bewehrungskorrosion durch Karbonatisierung, trocken/ständig nass),
Zuschlag aus gebrochenem Hartgestein,
Stufenlänge 1500mm,
Tritt- u. Seitenflächen sowie Vorderseite in Sichtbeton,
Kante gefast, Setzstufenhöhe 165mm,
Trittstufenbreite 300mm,
4 Stg: ca. 15/30, inklusive 1% Stufengefälle
Fundament aus Beton mit einer Zusammensetzung C 20/25 DIN EN 206 und DIN 1045-2,
Dicke '25' cm, Stufen auf Stoß verlegen.
Menge: 2,000 St

**06.08.0031 Sonderstufenblock 4Stg. mit einseitgem Gehrungsverlauf Betonfertigteil C35/40 XF4 1500x120x600mm Fundament C20/25 D 25 cm**
Sonderstufenblock als Betonfertigteil,
mit einseitigem Gehrungsverlauf
Format l/b/t:ca.150x120x60cm
150cm ist die Maximallänge des Bauteils dar.
Fertigung nach örtlichen Aufmaß und erstellter Werks- und Montagezeichnung durch Hersteller
(Freigabe durch Objektüberwachung erforderlich)
mit Aussparung für Stufenvorderkantenmarkierung!
2cm von der Vorderseite eingerückt.
Tiefe 10mm, Breite 40mm, Länge 1500mm
Festigkeitsklasse C 35/40 DIN EN 206, DIN 1045-2, Expositionsklasse XF4 (Frostangriff, mäßige Wassersättigung mit Taumittel),
Expositionsklasse XM1 (Betonkorrosion durch mäßige Verschleißbeanspruchung),
Expositionsklasse XA1 (Betonkorrosion durch chemisch schwach angreifende Umgebung),
Expositionsklasse XC1 (Bewehrungskorrosion durch Karbonatisierung, trocken/ständig nass),
Zuschlag aus gebrochenem Hartgestein,
Stufenlänge 1500mm,
Tritt- u. Seitenflächen sowie Vorderseite in Sichtbeton,
Kante gefast, Setzstufenhöhe 165mm,
Trittstufenbreite 300mm,
4 Stg: ca. 15/30, inklusive 1% Stufengefälle
Fundament aus Beton mit einer Zusammensetzung C 20/25 DIN EN 206 und DIN 1045-2,
Dicke '25' cm, Stufen auf Stoß verlegen.
Menge: 3,000 St

**06.08.0032 Zulage für Aufmerksamkeitsstreifen Schwarz 150/4/1cm in Blockstufe eingelassen**
Zulage für Aufmerksamkeitsstreifen
in Stufenblock eingelassen
- Aufmerksamkeitsstreifen aus Quarzgranulat
und einem Kontrastwert von k rsaquo;0,4
- Streifenbreite :4cm
- Streifenlänge: 150cm
- Streifenhöhe  1cm
- Streifenfarbe: Schwarz
- Betongüte: C35/45 XF 4
Menge: 38,000 St

**06.08.0033 Zulage Schnitt Stufenblock 3Stg. Betonfertigteil C35/40 XF4 1500x900x600mm trapezförmig**
Zulage Schnitt Stufenblock Trapezförmig
3Stg. Betonfertigteil C35/40 XF4
Grundformat l/b/t: 150x90x60cm
nach örtlichen Aufmaß
In Steinmetzbetrieb - inklusive An- und Abtransport
Menge: 3,000 St

**06.08.0034 Zulage Schnitt Stufenblock 4Stg. Betonfertigteil C35/40 XF4 1500x120x600mm trapezförmig**
Zulage Schnitt Stufenblock Trapezförmig
4Stg. Betonfertigteil C35/40 XF4
Grundformat l/b/t: 150x12x60cm
nach örtlichen Aufmaß
In Steinmetzbetrieb - inklusive An- und Abtransport
Menge: 3,000 St

*Hinweis: Betonfertigteile Auflager Gitterrost Fassade FOS*

**06.08.0035 Winkelstützelementen, H45, L100, D10cm, Oberfläche grau glatt**
Einfassung aus Winkelstützelementen,
als Stahlbetonfertigteil,
Beton: min. C35/45 XF 4 DIN EN 206-1, DIN 1045-2, Horizontal-/Vertikalschenkel 30/45  cm,
Horizontal- / Vertikalkanten 10mm  gefast
Bauteillänge 100 cm,
Dicke 10 cm,
Alle Seiten (Vor-, Rück-, Kopf- u. Seitenflächen) in Sichtbetonklasse 3, in grau glatt,
Fundament aus Beton C 20/25  DIN EN 206-1 und DIN 1045-2,
Dicke 20 cm,
Breite 10 cm über Mauerfuß,
Fertigteile engfugig versetzen,
Fugen rückseitig dicht verschlossen bis 10 cm unter OK Mauer,
Ausführung gemäß Zeichnung.
Menge: 125,000 St

**06.08.0036 Außeneck - Winkelstützelement, H45, L50/50 D10cm, Oberfläche grau glatt**
Einfassung aus Außeneck Winkelstützelement,
als Stahlbetonfertigteil,
Beton: min. C35/45 XF 4 DIN EN 206-1, DIN 1045-2, Horizontal-/Vertikalschenkel 30/45cm,
- Vertikalkante an der sichtbaren Seite  10 mm gefast
Bauteillänge 50/50 cm = Außenschenkel
Dicke 10 cm,
Alle Seiten (Vor-, Rück-, Kopf- u. Seitenflächen) in Sichtbetonklasse 3, in grau, glatt
Fundament aus Beton C 20/25  DIN EN 206-1 und DIN 1045-2,
Dicke 20 cm,
Breite 10 cm über Mauerfuß,
Fertigteile engfugig versetzen,
Fugen rückseitig dicht verschlossen bis 10 cm unter OK Mauer,
Ausführung gemäß Zeichnung.
Menge: 5,000 St

**06.08.0037 Innenecke - Winkelstützelement, H45, L50/50 D10cm, Oberfläche grau glatt**
Einfassung aus Innenecke Winkelstützelement,
als Stahlbetonfertigteil,
Beton: min. C35/45 XF 4 DIN EN 206-1, DIN 1045-2, Horizontal-/Vertikalschenkel 30/45cm,
- Vertikalkante an der sichtbaren Seite  10 mm gefast
Bauteillänge 50/50 cm = Außenschenkel
Dicke 10 cm,
Alle Seiten (Vor-, Rück-, Kopf- u. Seitenflächen) in Sichtbetonklasse 3, in grau, glatt
Fundament aus Beton C 20/25  DIN EN 206-1 und DIN 1045-2,
Dicke 20 cm,
Breite 10 cm über Mauerfuß,
Fertigteile engfugig versetzen,
Fugen rückseitig dicht verschlossen bis 10 cm unter OK Mauer,
Ausführung gemäß Zeichnung.
Menge: 13,000 St

*Hinweis: Betonfertigteile Auflager Gitterrost Überflutungsbauwerk 1 und 2*

**06.08.0038 Winkelstützelementen, H105, L50, D15cm, Oberfläche grau glatt**
Einfassung aus Winkelstützelementen,
als Stahlbetonfertigteil,
Beton: min. C35/45 XF 4 DIN EN 206-1, DIN 1045-2, Horizontal-/Vertikalschenkel 50/105  cm,
Horizontal- / Vertikalkanten 10mm  gefast
Bauteillänge 50 cm,
Dicke 15 cm,
Lastfall: p = 5 KN / m2
Alle Seiten (Vor-, Rück-, Kopf- u. Seitenflächen) in Sichtbetonklasse 3, in grau glatt,
Fundament aus Beton C 20/25  DIN EN 206-1 und DIN 1045-2,
Dicke 20 cm,
Breite 10 cm über Mauerfuß,
Fertigteile engfugig versetzen,
Fugen rückseitig dicht verschlossen bis 10 cm unter OK Mauer,
Ausführung gemäß Zeichnung.
Menge: 6,000 St

**06.08.0039 Winkelstützelementen, H105, L100, D15cm, Oberfläche grau glatt**
Einfassung aus Winkelstützelementen,
als Stahlbetonfertigteil,
Beton: min. C35/45 XF 4 DIN EN 206-1, DIN 1045-2, Horizontal-/Vertikalschenkel 50/105  cm,
Horizontal- / Vertikalkanten 10mm  gefast
Bauteillänge 100 cm,
Dicke 15 cm,
Lastfall: p = 5 KN / m2
Alle Seiten (Vor-, Rück-, Kopf- u. Seitenflächen) in Sichtbetonklasse 3, in grau glatt,
Fundament aus Beton C 20/25  DIN EN 206-1 und DIN 1045-2,
Dicke 20 cm,
Breite 10 cm über Mauerfuß,
Fertigteile engfugig versetzen,
Fugen rückseitig dicht verschlossen bis 10 cm unter OK Mauer,
Ausführung gemäß Zeichnung.
Menge: 26,000 St

**06.08.0040 Passstück Winkelstützelementen, H105, L67, D15cm, Oberfläche grau glatt**
Passstück Einfassung aus Winkelstützelementen,
als Stahlbetonfertigteil,
Beton: min. C35/45 XF 4 DIN EN 206-1, DIN 1045-2, Horizontal-/Vertikalschenkel 50/105  cm,
Horizontal- / Vertikalkanten 10mm  gefast
Bauteillänge 67 cm,
Dicke 15 cm,
Lastfall: p = 5 KN / m2
Alle Seiten (Vor-, Rück-, Kopf- u. Seitenflächen) in Sichtbetonklasse 3, in grau glatt,
Fundament aus Beton C 20/25  DIN EN 206-1 und DIN 1045-2,
Dicke 20 cm,
Breite 10 cm über Mauerfuß,
Fertigteile engfugig versetzen,
Fugen rückseitig dicht verschlossen bis 10 cm unter OK Mauer,
Ausführung gemäß Zeichnung.
Menge: 2,000 St

**06.08.0041 Passstück Winkelstützelementen, H105, L56, D15cm, Oberfläche grau glatt**
Passstück Einfassung aus Winkelstützelementen,
als Stahlbetonfertigteil,
Beton: min. C35/45 XF 4 DIN EN 206-1, DIN 1045-2, Horizontal-/Vertikalschenkel 50/105  cm,
Horizontal- / Vertikalkanten 10mm  gefast
Bauteillänge 56 cm,
Dicke 15 cm,
Lastfall: p = 5 KN / m2
Alle Seiten (Vor-, Rück-, Kopf- u. Seitenflächen) in Sichtbetonklasse 3, in grau glatt,
Fundament aus Beton C 20/25  DIN EN 206-1 und DIN 1045-2,
Dicke 20 cm,
Breite 10 cm über Mauerfuß,
Fertigteile engfugig versetzen,
Fugen rückseitig dicht verschlossen bis 10 cm unter OK Mauer,
Ausführung gemäß Zeichnung.
Menge: 2,000 St

**06.08.0042 Inneneck - Winkelstützelement, H105, L50/50 D15cm, Oberfläche grau glatt**
Einfassung aus Inneneck Winkelstützelement,
als Stahlbetonfertigteil,
Beton: min. C35/45 XF 4 DIN EN 206-1, DIN 1045-2, Horizontal-/Vertikalschenkel 50/105cm,
- Vertikalkante an der sichtbaren Seite  10 mm gefast

Bauteillänge 50/50 cm = Außenschenkel
Dicke 15 cm,
Alle Seiten (Vor-, Rück-, Kopf- u. Seitenflächen) in Sichtbetonklasse 3, in grau, glatt
Fundament aus Beton C 20/25  DIN EN 206-1 und DIN 1045-2,
Dicke 20 cm,
Breite 10 cm über Mauerfuß,
Fertigteile engfugig versetzen,
Fugen rückseitig dicht verschlossen bis 10 cm unter OK Mauer,
Ausführung gemäß Zeichnung.
Menge: 8,000 St

*Hinweis: Sitzblöcke Naturstein Bank*

**06.08.0043 Natursteinblöcke Nagelfluh, 45/35/60 liefern, einbauen (gerade) (Bankfuß links)**
Natursteinblöcke als Bankfuß (links)
Maße Einzelblock L/B/H = 45/35/60 cm,
mit Kopfaussparung rechts: 45/22/6 cm
Brannenburger Nagelfluh, frostbeständig,
Sitzfläche gesägt, grob geschliffen,
Löcher größer 1 cm gespachtelt.
Sonstige Sichtflächen gesägt, grob geschliffen,
Löcher größer 3 cm gespachtelt.
Rest gesägt, offenporig.
in gerader Ausfertigung
Versetzt in Betonbettung C20/25, Dicke 25 cm,

oder gleichwertiges angebotenes Erzeugnis

'.........'
(vom Bieter zwingend einzutragen).
Menge: 4,000 St

**06.08.0044 Natursteinblöcke Nagelfluh, 45/35/60 liefern, einbauen (gerade) (Bankfuß rechts)**
Natursteinblöcke als Bankfuß (rechts)
Maße Einzelblock L/B/H = 45/35/60 cm,
mit Kopfaussparung links: 45/22/6 cm
Brannenburger Nagelfluh, frostbeständig,
Sitzfläche gesägt, grob geschliffen,
Löcher größer 1 cm gespachtelt.
Sonstige Sichtflächen gesägt, grob geschliffen,
Löcher größer 3 cm gespachtelt.
Rest gesägt, offenporig.
in gerader Ausfertigung
Versetzt in Betonbettung C20/25, Dicke 25 cm,

oder gleichwertiges angebotenes Erzeugnis

'.........'
(vom Bieter zwingend einzutragen).
Menge: 4,000 St

**06.08.0045 Natursteinblöcke Nagelfluh, 45/20/54 liefern, einbauen (gerade) (Bankfuß mitte)**
Natursteinblöcke als Bankfuß (mitte)
Maße Einzelblock L/B/H = 45/20/54 cm,
Brannenburger Nagelfluh, frostbeständig,
Sitzfläche gesägt, grob geschliffen,
Löcher größer 1 cm gespachtelt.
Sonstige Sichtflächen gesägt, grob geschliffen,
Löcher größer 3 cm gespachtelt.
Rest gesägt, offenporig.
in gerader Ausfertigung
Versetzt in Betonbettung C20/25, Dicke 25 cm,

oder gleichwertiges angebotenes Erzeugnis

'.........'
(vom Bieter zwingend einzutragen).
Menge: 4,000 St

#### Bereich 06.09 Wege, Plätze, Einfassungen

**06.09.0001 Noppenbahn, H50 cm liefern, einbauen**
Noppenbahn mit einseitiger Vlieskaschierung aus HDPE
als Bauwerksschutz vertikal einbauen,
Einbautiefe 50cm ab fertiger OK Gelände
einschl. sauberem Abschluss an der Oberfläche, Stoßüberlappung über 10 bis 20cm.
Die vlieskaschierte Seite zeigt nach außen.
Menge: 586,000 m

**06.09.0002 Untergrund verdichten**
Untergrund verdichten, für Verkehrsflächen,
Verformungsmodul mind. EV2 45 MN/m2,
Arbeitsbreite bis 5,00 m
Menge: 5109,000 m2

**06.09.0003 Grundplanum Weg Abweichung +/-2cm mind. EV2 45 MPa.**
Grundplanum herstellen,
(mäandrierender Wegeverlauf)
Auf- u. Abtragsdicke bis 10 cm
für Wege, zulässige Abweichung von der Sollhöhe +/- 2 cm, Verformungsmodul mind. EV2 45 MPa,
mit Verdichtungsnachweis.
Menge: 5109,000 m2

*Hinweis: Frostschutz- u. Tragschichten Weg, Plätze*

**06.09.0004 FSS Bk0,3 DPr1 EV2 100MPa 0/45 D 35cm**
Frostschutzschicht,
Belastungsklasse RStO 12 Bk0,3,
Verdichtungsgrad mind. DPr 1,
Verformungsmodul auf der Oberfläche mind. EV2 100 MPa,
aus Baustoffgemisch für Frostschutzschicht,
natürliche Gesteinskörnung TL Gestein, Körnung 0/45,
Schichtdicke 30-35 cm,
Feinanteil Kategorie UF 3,
im eingebauten Zustand max. 3 % Feinanteile,
Arbeiten mit Gerät, Ausführung gemäß Zeichnung und Einzelbeschreibung.
Menge: 803,000 m3

**06.09.0005 KTS Bk0,3 DPr1 EV2 120MPa 0/32 D 15-20cm mit Gerät**
STLB-Bau 2024-04 080
Kiestragschicht, Belastungsklasse RStO 12 Bk0,3, Verdichtungsgrad mind. DPr 1, Verformungsmodul auf der Oberfläche mind. EV2 120 MPa, aus Baustoffgemisch für Kiestragschicht, natürliche Gesteinskörnung TL Gestein, Körnung 0/32, Schichtdicke über 15 bis 20 cm, Infiltrationsbeiwert ki größer gleich 1 x 10 hoch minus 5 m/s, Arbeiten mit Gerät, Ausführung gemäß Zeichnung und Einzelbeschreibung.
Menge: 459,000 m3

**06.09.0006 FSS Bk1,0 DPr1 EV2 100MPa 0/45 D 35cm**
Frostschutzschicht, Belastungsklasse RStO 12 Bk1,0, Verdichtungsgrad mind. DPr 1, Verformungsmodul auf der Oberfläche mind. EV2 100 MPa, aus Baustoffgemisch für Frostschutzschicht, natürliche Gesteinskörnung TL Gestein, Körnung 0/45, Schichtdicke 35 cm, Feinanteil Kategorie UF 3, im eingebauten Zustand max. 3 % Feinanteile, Arbeiten mit Gerät, Ausführung gemäß Zeichnung und Einzelbeschreibung.
Menge: 1264,000 m3

**06.09.0007 STS Bk1,0 DPr1 EV2 150MPa 0/32 D 15-20cm mit Gerät**
STLB-Bau 2024-04 080
Schottertragschicht, Belastungsklasse RStO 12 Bk1,0, Verdichtungsgrad mind. DPr 1, Verformungsmodul auf der Oberfläche mind. EV2 150 MPa, aus Baustoffgemisch für Schottertragschicht, natürliche Gesteinskörnung TL Gestein, Körnung 0/32, Schichtdicke über 15 bis 20 cm, Feinanteil Kategorie UF 3, im eingebauten Zustand max. 3 % Feinanteile, Infiltrationsbeiwert ki größer gleich 1 x 10 hoch minus 5 m/s, Rand mit Neigung 1:1,5, abgerechnet wird die für diese Schicht geforderte Breite bis zur Mitte der Randausbildung, Arbeiten mit Gerät, Ausführung gemäß Zeichnung und Einzelbeschreibung.
Menge: 722,000 m3

**06.09.0008 Vegetationstragschicht Schotterrasen / Rasenfugenpflaster, Gemisch D 20cm**
Vegetationstragschicht für
Schotterrasen und Rasenfugenpflaster,
in Flächen des ruhenden Verkehrs
Gemisch nach FLL-Richtlinie - Begrünbare Flächenbefestigungen, Schichtdicke 20 cm,
Tragfähigkeit EV2 mind. 60 MPa,
zulässige Abweichung von der Nennhöhe +/- 20 mm,
zulässige Abweichung von der Ebenheit bei 4m 3cm/bei 2m 2cm (Kategorie 4) DIN 18917,
Ausführung gemäß Zeichnung und Einzelbeschreibung.
Menge: 720,000 m2

**06.09.0009 Erschwerniszulage- Erstellung von Tragschichten in Tiefhöfen und Innenhöfen**
Erschwerniszulage-
Estellung von Tragschichten für Belagsflächen in Tiefhöfen und Innenhöfen
zur Deckung des Mehraufwandes für Einbau und Verdichtung
(Tragschicht / Frostschutzschicht / Vegetationstragschicht)
Menge: 431,000 m²

**06.09.0010 Kontrollprüfung Tragschicht Verformungsmodul dynamischer Lastplattendruckversuch**
STLB-Bau 2024-04 080
Kontrollprüfung ZTV SoB-StB auf besondere Anordnung des AG, für Tragschicht ohne Bindemittel, Prüfung für Verformungsmodul, mit dynamischem Lastplattendruckversuch TP BF-StB, Ausführung gemäß Zeichnung.
Menge: 15,000 St

*Hinweis: Einzeiler / Mehrzeiler*

**06.09.0011 Randeinfassung (Großstein) einzeilig Natursteinpflaster Granit L/B/H 120-180/120/130mm Bk0,3 Fundament Rückenstütze 2seitig C20/25 D 20+/-2cm Pflasterfugenmörtel zementgeb. einkehren einschlämmen B 10+/-5mm**
STLB-Bau 2024-04 080
Pflasterstreifen als Randeinfassung als Läuferreihe, aus Steinpflaster, Ausführung der Pflasterstreifen nach Anzahl der Zeilen, einzeilig, Natursteinpflaster, TL Pflaster-StB, Gesteinsart Granit, Oberfläche abgerieben, Farbton grau, Maße L/B/H 120-180/120/130 mm, Dickenabweichung Klasse 0, Belastungsklasse RStO 12 Bk0,3, in Wohnwegen, Tragschicht wird gesondert vergütet, Fundament und 2-seitige Rückenstütze aus Beton mit einer Zusammensetzung C 20/25 DIN EN 206 und DIN 1045-2, Dicke 20 +/-2 cm, Breite der Rückenstütze 25 +/-2 cm, zementgebundenen Pflasterfugenmörtel einkehren und einschlämmen, Farbton Fugen grau, Fugenbreite 10 +/-5 mm.
Menge: 857,000 m

**06.09.0012 Muldenrinne 5-zeilig Natursteinpflaster Granit L/B/H 60/60/60mm Bk0,3 Fundament Rückenstütze 2seitig C20/25 D 15+/-2cm Pflasterfugenmörtel zementgeb. einkehren einschlämmen B 10+/-5mm**
STLB-Bau 2024-04 080
Pflasterstreifen als Muldenrinne aus Steinpflaster ZTV Pflaster-StB, Ausführung der Pflasterstreifen nach Anzahl der Zeilen, 5-zeilig, Natursteinpflaster, DIN EN 1342, barrierefrei DIN 18040-3, Gesteinsart Granit, Oberfläche gestockt, Farbton grau, Maße L/B/H 60/60/60 mm, Dickenabweichung Klasse 1, Belastungsklasse RStO 12 Bk0,3, in Abstellflächen - Zur Befahrung des Unterhaltungsdienstes möglich, Tragschicht wird gesondert vergütet, Fundament und 2-seitige Rückenstütze aus Beton mit einer Zusammensetzung C 20/25 DIN EN 206 und DIN 1045-2, Dicke 15 +/-2 cm, Breite der Rückenstütze 15 +/-2 cm, zementgebundenen Pflasterfugenmörtel einkehren und einschlämmen, Farbton Fugen grau, Fugenbreite 10 +/-5 mm.
Menge: 228,000 m

**06.09.0013 Muldenrinne Betonformstein MU30/30 Fundament C20/25 D 20cm**
Muldenrinne,
aus Betonformsteinen DIN EN 1340 / TL Pflaster-StB 06,
30,0 / 30,0 / 8,0-10,0,
Qualität DTI gemäß DIN EN 1340
Witterungswiderstand D,
Abriebwiderstand I,
Biegezugfestigkeit T,
Oberfläche: naturbelassen,
Farbe: grau
Bewertungsgruppe nach DIN 51130: R13
USRV nach DIN EN 1338/1339: ≥ 60,0

Entwässerungsrinnen aus Muldensteinen sind mit Fugenbreiten von 10 mm ± 5 mm herzustellen.
Fugenbreite zu angrenzenden Einfassungen 10 mm ± 2 mm,
Fugenfüllhöhe gemäß DIN 18318,
Füllung mit Fugenstoff gemäß Anforderungen DIN 18318, Tabelle 3.
Bewegungsfugen im Abstand
∙ ≤ 12 m,
∙ ≥ 4 m bis 6 m,
sowie vor und hinter jedem Straßenablauf

Fundament aus Beton mit einer Zusammensetzung C 20/25 DIN EN 206 und DIN 1045-2, Dicke 20 cm,
Fugen verfüllen mit hydraulisch gebundenem Fugenfüllstoff.
Reinigung der Oberfläche und Entfernen
aller Reste des Fugenfüllstoffs nach dem Ausfugen.
Menge: 80,000 m

**06.09.0014 Taktiles Leitsystem 3-zeilig**
Taktiles Leitsystem aus 3-zeiligen Pflasterstreifen
Steinpflaster ZTV Pflaster-StB,
Ausführung der Pflasterstreifen nach Anzahl der Zeilen, 3-zeilig, Natursteinpflaster, DIN EN 1342, barrierefrei DIN 18040-3, Gesteinsart Basalt,
Oberfläche gestockt,
Farbton schwarz,
Maße L/B/H 60/60/60 mm,
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 198,000 m

**06.09.0015 Taktiles Leitsystem - Aufmerksamkeitsfeld 90x90cm**
Taktiles Leitsystem Aufmerksamkeitsfeld
Steinpflaster ZTV Pflaster-StB,
Ausführung als Pflasterfläche aus Natursteinpflaster,
DIN EN 1342, barrierefrei DIN 18040-3,
Gesteinsart Basalt,
Oberfläche gestockt,
Farbton schwarz,
Maße L/B/H 60/60/60 mm,
Flächengröße Aufmerksamkeitsfeld 90x90cm
Dickenabweichung Klasse 1,
Belastungsklasse RStO 12 Bk0,3 bis 1,0
in Plätzen und Wegen,
Tragschicht wird gesondert vergütet,
Fundament und 2-seitige Rückenstütze aus Beton
mit einer Zusammensetzung C 20/25
DIN EN 206 und DIN 1045-2,
Dicke 15 +/-2 cm,
Breite der Rückenstütze 15 +/-2 cm,
zementgebundenen Pflasterfugenmörtel einkehren und einschlämmen,
Farbton Fugen grau,
Fugenbreite 10 +/-5 mm.
inklusive Reinigung - zur Entfernung des Zementschleiers
Menge: 2,000 m²

*Hinweis: Einzeiler / Tiefborde - Betonstein*

**06.09.0016 Flächenaufteilung einzeilig Betonpflaster L/B 350/175mm D 650mm Fundament Rückenstütze 2seitig C20/25 D 20+/-2cm Pflasterfugenmörtel zementgeb. einkehren einschlämmen B 10+/-5mm**
Pflasterstreifen als Flächenaufteilung aus Steinpflaster, Ausführung der Pflasterstreifen
nach Anzahl der Zeilen, einzeilig,
Pflastersteine aus Beton TL Pflaster-StB,
max. Differenzen J,
Maße L/B 350/175 mm, Dicke 65 mm,
Oberfläche mit Hartgestein-Vorsatz,
Farbton grau,
in Grünfläche neben Bordstein und Einbauten
Tragschicht wird gesondert vergütet,
Fundament und 2-seitige Rückenstütze aus Beton
mit einer Zusammensetzung C 20/25 DIN EN 206
und DIN 1045-2,
Dicke 20 +/-2 cm,
Breite der Rückenstütze 25 +/-2 cm,
zementgebundenen Pflasterfugenmörtel einkehren und einschlämmen,
Farbton Fugenmörtel grau,
Fugenbreite 10 +/-5 mm,
Ausführung gemäß Zeichnung.
Menge: 91,000 m

**06.09.0017 Bordstein aus Beton liefern und einbauen Format 8x25x100, Tiefbord mit Fase**
Bordstein aus Beton liefern und einbauen
Format 8x25x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 351,000 m

**06.09.0018 Bordstein aus Beton liefern und einbauen Format 10x30x100, Tiefbord mit Fase**
Bordstein aus Beton liefern und einbauen
Format 10x30x100
als Tiefbord mit Fase
Frost- und Tausalzbeständig,
Abrieb- und Witterungswiderstand und Biegezugfestigkeit,
nach DIN 1340:
Maße entsprechend DIN 483.
Witterungswiderstand Klasse: D
Festigkeit Klasse: U
Abriebwiderstand Klasse: I
Gleit / Rutschwiderstand: SRT = 55.

mit Fundament Dicke mind. 20cm
und beidseitiger Rückenstütze aus Beton
mit einer Zusammensetzung C 20/25 DIN EN 206
und DIN 1045-2, Druckfestigkeit ≥ 12 MPa
Menge: 58,000 m

**06.09.0019 Bord- / Einfasssteine schneiden, D 80/ 100mm**
Bord- / Einfasssteine schneiden,
Dicke 80/ 100mm

Herstellen von geraden Schnittkanten,
mit Nassschneidegerät.

Anfallendes Material wird Eigentum des AN
und ist einer geeigneten Wiederverwetung zuzuführen.
Menge: 60,000 St

*Hinweis: Wege mit Pflasterbelag Rutschfestigkeitsklasse R11 - Betonpflaster*
Wege mit Pflasterbelag

Allgemeiner Hinweis: die Rutschfestigkeitsklasse für Beton- und Natursteinbeläge muss R11 sein.

**06.09.0020 Plattenbelag Betonpl. L/B/D 350/350/65mm grau gestrahlt Kante abgeschrägt Bettung Splitt 1/5 D 4+/-1cm Hoffläche Sand 0/2 einkehren einschlämmen B 5+/-1mm**
STLB-Bau 2024-04 080
Plattenbelag aus Platten aus Beton, DIN EN 1339, barrierefrei DIN 18040-3, ungebundene Bauweise, Maße L/B/D 350/350/65 mm, Plattenmaßabweichung N, Diagonalabweichung J, Witterungswiderstand D, Biegezugfestigkeit T, Abriebwiderstand F, Bruchlast Klasse 11, Farbton grau, Oberfläche gestrahlt, Kante abgeschrägt, Horizontal-/Vertikalschenkel bis 2 mm, Platten einschichtig, von Hand verlegen, Tragschicht wird gesondert vergütet, Bettung aus Gesteinskörnung Körnung 1/5 aus natürlichen gebrochenen Gesteinskörnungen (Splitt), TL Pflaster-StB Kategorie GN, Dicke 4 +/-1 cm, in parallelen Reihen, in Hofflächen, Baustoffgemisch für Fugen, Körnung 0/2 aus natürlichen ungebrochenen Gesteinskörnungen (Sand) einkehren und einschlämmen, Fugenbreite 5 +/-2 mm, einschl. Verdichten des Plattenbelages, Ausführung gemäß Einzelbeschreibung.
Menge: 395,000 m2

**06.09.0021 Plattenbelag Natursteinpl. Bahnenware D 8cm Granit gelb abgerieben Kante abgeschrägt Bettung Splitt 1/5 D 4+/-1cm Hoffläche Sand 0/2 einkehren einschlämmen B 5+/-1mm**
*** Leitbeschreibung
STLB-Bau 2024-04 080
Plattenbelag aus Platten aus Naturstein, DIN EN 1341, barrierefrei DIN 18040-3, ungebundene Bauweise, als Bahnenware, Plattenmaßabweichung P1, Diagonalabweichung D1, Dickenabweichung Klasse 1, Bruchlast Klasse 2, Dicke 8 cm, Gesteinsart Granit, Farbton gelb, Oberfläche abgerieben, Kante abgeschrägt, Horizontal-/Vertikalschenkel bis 2 mm, von Hand verlegen, Tragschicht wird gesondert vergütet, Bettung aus Gesteinskörnung Körnung 1/5 aus natürlichen gebrochenen Gesteinskörnungen (Splitt), TL Pflaster-StB Kategorie GN, Dicke 4 +/-1 cm, in parallelen Reihen, in Hofflächen, Baustoffgemisch für Fugen, Körnung 0/2 aus natürlichen ungebrochenen Gesteinskörnungen (Sand) einkehren und einschlämmen, Fugenbreite 5 +/-2 mm, einschl. Verdichten des Plattenbelages.
Menge: 516,000 m2
*Unterbeschreibung 1 UB Granitplatten Format: B 35cm, in freien Längen*
UB Granitplatten

Format:
Breite 35cm
Länge: in freien Längen

**06.09.0022 Pflasterdecke Natursteinpflaster (Großstein mit Rasenfuge) Granit L/B/H 160-200/160/160mm Bettung Stoffe begrünbar D 3-5cm**
STLB-Bau 2024-04 003
Pflasterdecke nach FLL-Richtlinien für Planung, Bau und Instandhaltung von begrünbaren Flächenbefestigungen, aus Natursteinen DIN EN 1342, Granit, Maße L/B/H 160-200/160/160 mm, Nutzungskategorie N 2, Bettung als Vegetationstragschicht, nach FLL-Richtlinie für die Planung, Ausführung und Unterhaltung von begrünbaren Flächenbefestigungen, Dicke 3 bis 5 cm, Pflasterfugen verfüllen bis 20 mm unter Oberkante des Belags mit Bettungsstoff, Fugenbreite 15 mm.
Menge: 125,000 m2

**06.09.0023 Pflasterdecke Natursteinpflaster (Großstein mit Splittfuge) Granit L/B/H 160-200/160/160mm Bettung Stoffe begrünbar D 3-5cm**
Pflasterdecke als radial gepflasterte Baumscheibe
nach FLL-Richtlinien für Planung, Bau und Instandhaltung von begrünbaren Flächenbefestigungen,
aus Natursteinen DIN EN 1342, Granit,
Maße L/B/H 160-200/160/160 mm,
Nutzungskategorie N 2,
Bettung als Vegetationstragschicht, nach FLL-Richtlinie für die Planung, Ausführung und Unterhaltung von begrünbaren Flächenbefestigungen,
Dicke 3 bis 5 cm,
Pflasterfugen verfüllen bis Oberkante des Belags
mit Splitt 2/5
Fugenbreite 15 mm.

Bereich Baumscheiben
Menge: 70,000 m2

**06.09.0024 Pflasterdecke Natursteinpflaster (Kleinsteinpflaster) Granit grau L/B/H 80/80/80mm Hoffläche Bettung Brechsand-Splitt 0/5 D 4+/-1cm Splitt 2/5 einkehren einschlämmen B 6+/-3mm**
STLB-Bau 2024-04 080
Pflasterdecke DNV Richtlinie Pflaster und Plattendecken, aus Natursteinen DIN EN 1342, ungebundene Bauweise, Granit, grau, Oberfläche abgerieben, Maße L/B/H 80/80/80 mm, Dickenabweichung Klasse 0, Grenzabmaße vom Hinterschnitt der Seiten Klasse 0, Grenzabmaße von gehauenen und grob strukturierten Sichtflächen Klasse 0, verlegen in Reihen mit versetzten Fugen, in Hofflächen, Verkehrsbelastungsklasse 1, Tragschicht wird gesondert vergütet, Bettung aus Baustoffgemisch Körnung 0/5 aus natürlichen gebrochenen Gesteinskörnungen (Brechsand-Splitt-Gemisch), TL Pflaster-StB Kategorie GN, Dicke 4 +/-1 cm, Gesteinskörnung für Fugen, Körnung 2/5 aus natürlichen gebrochenen Gesteinskörnungen (Splitt) einkehren und einschlämmen, Farbton Fugen grau, Fugenbreite 6 +/-3 mm.
Menge: 62,000 m2

**06.09.0025 barrierefreie Pflasterdecke Natursteinpflaster Granit grau L/B/H 80/80/80mm Hoffläche Bettung Brechsand-Splitt 0/5 D 4+/-1cm Splitt 2/5 einkehren einschlämmen B 6+/-3mm**
STLB-Bau 2025-10 080
Pflasterdecke DNV Richtlinie Pflaster und Plattendecken, barrierefrei DIN 18040-3, aus Natursteinen DIN EN 1342, ungebundene Bauweise, Granit, grau, Oberfläche gestockt, Maße L/B/H 80/80/80 mm, Dickenabweichung Klasse 0, Grenzabmaße vom Hinterschnitt der Seiten Klasse 0, Grenzabmaße von gehauenen und grob strukturierten Sichtflächen Klasse 0, verlegen in Reihen mit versetzten Fugen, in Hofflächen, Verkehrsbelastungsklasse 1, Tragschicht wird gesondert vergütet, Bettung aus Baustoffgemisch Körnung 0/5 aus natürlichen gebrochenen Gesteinskörnungen (Brechsand-Splitt-Gemisch), TL Pflaster-StB Kategorie GN, Dicke 4 +/- 1 cm, Gesteinskörnung für Fugen, Körnung 2/5 aus natürlichen gebrochenen Gesteinskörnungen (Splitt) einkehren und einschlämmen, Farbton Fugen grau, Fugenbreite 6 +/- 3 mm.
Menge: 58,000 m2

**06.09.0026 Zulage Mörtelfuge MGIII Natursteinpflaster (Kleinsteinpflaster)**
Zulage Mörtelfuge MGIII
für Natursteinpflasterflächen in Sitzstufen
 ungebundene Bauweise,
Granit, grau,
Oberfläche abgerieben,
inklusive Reinigung
Menge: 62,000 m2

**06.09.0027 Pflasterdecke Betonpflaster Abstandhalter L/B 150/150mm D 120mm Kante abgeschrägt Hoffläche Bettung Stoffe begrünbar D 3-5cm**
STLB-Bau 2024-04 003
Pflasterdecke nach FLL-Richtlinien für Planung, Bau und Instandhaltung von begrünbaren Flächenbefestigungen, aus Pflastersteinen aus Beton, TL Pflaster-StB, mit Abstandhaltern, Maße L/B 150/150 mm, Dicke 120 mm, max. Differenzen K, Kante abgeschrägt, Horizontal-/Vertikalschenkel bis 2 mm, in Reihen mit versetzten Fugen, Oberfläche sandgestrahlt, Farbton grau, in Hofflächen, Bettung nach FLL-Richtlinie für die Planung, Ausführung und Unterhaltung von begrünbaren Flächenbefestigungen, Dicke 3 bis 5 cm, Pflasterfugen verfüllen bis 20 mm unter Oberkante des Belags mit Bettungsstoff, Fugenbreite 30 mm.
Menge: 250,000 m2

**06.09.0028 Zulage zur Pos. Pflasterarbeiten in Schachtabdeckungen (rund / eckig) herstellen**
Zulage zur Pos. Pflasterarbeiten herstellen.
Zulage für die Erschwernisse und dabei entstehenden Mehrkosten beim Einbau des Pflasterbelags
in ausfüllbare Schachtabdeckungen.
Schachtabdeckungen rund / eckig, alle Formate
Menge: 20,000 St

**06.09.0029 Schächte und Schieber anpassen in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Wege- und Platzflächen
Objekt = Schieberkappen im Rahmen der Pflasterarbeiten freilegen und Innenteil höhenmäßig anpassen.
Bis +/- 15 cm
Menge: 10,000 St

**06.09.0030 Schächte anpassen vom AN angegl. Kabelzugschächte in Pflasterflächen, Wege- und Platzflächen**
Schächte und Schieber
in Pflasterflächen anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 12,000 St

**06.09.0031 Schnitt Betonpflasterbelag gerade/radial Stärke 8 / 10cm**
Schnitt zu den vorbeschriebenen Pflasterbelägen aus Beton, Stärke 8 / 10cm,
für das exakte Anpassen an Einbauten und Begrenzungen.
Schnittführung radial, senkrecht und diagonal.
Anfallendes Material beseitigen einschl. Entsorgungsgebühr.
Menge: 70,000 m

**06.09.0032 Betonrückenstütze herstellen**
Betonrückenstütze als Randeinfassung
für Pflasterbeläge mit geradem Abschluss,
einseitig aus Beton C 20/25 DIN EN 206-1,
Höhe Rückenstütze bis 1/2 Platten / Pflasterhhöhe
Breite 10 bis 15 cm so wie einer Dicke bis 15 bis 20cm
Menge: 150,000 m

*Hinweis: Wege mit Asphaltbelag*
Für den Transport von Asphaltmischgut müssen
thermoisolierte Fahrzeuge mit einer
Horizontalabschiebeeinrichtung eingesetzt werden.
Anschlussnähte:
Die Nahtflanken der gegebenen Asphaltschichten sind
gemäß gültiger ZTV Asphalt-Stb und M SNAR
vorzubereiten.
Die Art des Materials ergibt sich aus der angrenzenden
Asphaltschicht.
Gussasphaltrinne herstellen:
Die Oberfläche der gegebenen Befestigung unter der
Gussasphaltrinne ist vor dem Einbau der Rinne
vorzubereiten und zu reinigen,
die Leistung ist in die Position "Gussasphaltrinne"
herstellen mit einzukalkulieren und wird nicht
gesondert vergütet.
Probenahmen:
Diese sind fachgerecht und nach den Vorgaben durch
geschultes Personal zu entnehmen,
werden diese fehlerhaft entnommen, gehen daraus resultierende Mängelansprüche zu Lasten des AN.

**06.09.0033 PA 22 T WDA, d=17cm, B25/55-55(Pmb45) - Wege und Plätze**
PA 22 T WDA, herstellen
einbauen und verdichten
Hohlraumgehalt der fertigen Schicht 15 bis 18 Vol.-%
Die Zugabe von Ausbauasphalt ist nicht zugelassen.
Einbaudicke in cm (verdichteter Zustand): ‘17,0‘Bindemittel
Bitumen 25/55-55 (Pmb 45)
Bereich = Wege und Platzflächen
Einbau mit Fertiger (bei nicht mit dem Fertiger
erreichbaren Flächen Einbau mit Hand)
Für das Mischgut ist ein gesonderter
Eignungsprüfbericht vorzulegen
Menge: 4191,000 m2

**06.09.0034 Oberfläche reinigen, ansprühen Bit. Befestigung Hofflächen + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Hofflächen und dergl.
Belastungsklasse 1,8 - 0,3
Material C40B5-S
Lösemittelhaltige Bitumenemulsion
mit Hochdruck reinigen
Menge: 4191,000 m2

**06.09.0035 AB AC 11 DS D 4cm B50/70 (B 65) - Wege und Plätze**
Asphaltbeton AC 11 DS herstellen
Asphaltbeton AC 11 DS einbauen und verdichten.
Einbaudicke in cm (verdichteter Zustand): 4
Bindemittel Bitumen B 50/70 (B 65)
Bereich = Wege und Plätze
Einbau mit Fertiger (bei nicht mit dem Fertiger zu
erreichenden Flächen Einbau von Hand
Menge: 4191,000 m2

**06.09.0036 Gussasphalt 0/8 herstellen**
Gussasphalt 0/8 herstellen
Splittreichen Gussasphalt der Körnung 0/8 mm einbauen.
Einbaudicke: 3,0 cm einschl. eingedrücktem Einstreumaterial
pigmentiertes (sandfarben) Bindemittel
Im Übrigen gelten die Anforderungen an Gussasphalt
MA 8 S der aktuell gültigen ZTVStraMü
Einbau von Hand, ggfs. mit Geräteunterstützung.
Der Einbau hat bahnweise in ca. 2m breiten Streifen zu erfolgen, einschl. senkrechter Abstellung der folgenden Anschlusskanten.
Im noch heißen Zustand ist die Oberfläche mit ca. 15-20 kg/m2
gewaschenem,staubfreien, getrocknetem und erwärmten
Gesteinsmaterial (farblos umhüllt) gleichmäßig abzustreuen und
mit einer leichten Glattmantelwalze anzudrücken, so dass die
Optik einer wassergebundenen Decke erzeugt wird.
Der nicht anhaftende Teil des Abstreumaterials ist
abzukehren und einer Wiederverwertung zuzuführen.
Abstreuung mit farblos umhüllten Splitt (Rundkorn)
Körnung 2/5 mm sandfarben
Für das Mischgut und Abstreumaterial ist ein
gesonderter Eignungsbericht vorzulegen
Menge: 4191,000 m2

**06.09.0037 Zulage zur Pos. Gussasphalt 0/8 in Schachtabdeckungen (rund / eckig) herstellen**
Zulage zur Pos. Gussasphalt 0/8 herstellen.
Zulage für die Erschwernisse und dabei entstehenden Mehrkosten beim Einbau des Gussasphaltes (Olympiamastix)
in ausfüllbare Schachtabdeckungen.
Schachtabdeckungen rund / eckig, alle Formate
Menge: 39,000 St

**06.09.0038 Zulage zur Pos. Gussasphalt 0/8 Einbau um Beton- / Natursteinfertigteile**
Zulage zur Pos. Gussasphalt
Bereich: Beton- / Natursteinfertigteile
Die Zulage umfasst den Schutz der Fertigteile und die
Erschwernisse beim Einbau des Gussasphaltes entlang und
unterhalb der schräg in die Platzfläche hinausragenden
Einbauteile
Menge: 40,000 m

**06.09.0039 Schächte und Schieber anpassen in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Bereich = Wege- und Platzflächen
Objekt = Schieberkappen unmittelbar nach dem
Fertiger (vor dem 1. Walzgang) freilegen und
Innenteil höhenmäßig anpassen.
Bis +/- 15 cm
Menge: 50,000 St

**06.09.0040 Straßenabläufe anpassen vom AN angegl. in Asphalt Wege u. Plätze**
Straßenabläufe anpassen
Vorhandene Sparteneinbauten und -objekte
zur Höhersetzung bzw. Anpassung freilegen.
Unbrauchbares Material wird Eigentum des AN und ist
einer Wiederverwertung zuzuführen.
Die vorhandenen Abdeckungen bzw. Eisenteile sind
nach Angabe der Beauftragten des AG durch den AN
höhenmäßig anzugleichen.
Nach dem Anpassen sind die Objekte mit
Beton C 20/25 einzubetonieren.
Eine Auffüllung mit bit. Mischgut ist nicht zulässig.
(gilt nur für Asphaltflächen)
Straßenabläufe, Hofsinkkästen u. ä.
Bereich = Wege und Platzflächen
Bis +/- 15 cm
Menge: 36,000 St

**06.09.0041 Schächte anpassen vom AN angegl. Kabelzugschächte in Asphalt, Wege- und Platzflächen**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Kabelzugschächte
Bereich = Wege- und Platzflächen
Bis +/- 15 cm
Menge: 16,000 St

*Hinweis: Verbindungsweg mit Asphaltbelag*
Für den Transport von Asphaltmischgut müssen
thermoisolierte Fahrzeuge mit einer
Horizontalabschiebeeinrichtung eingesetzt werden.
Anschlussnähte:
Die Nahtflanken der gegebenen Asphaltschichten sind
gemäß gültiger ZTV Asphalt-Stb und M SNAR
vorzubereiten.
Die Art des Materials ergibt sich aus der angrenzenden
Asphaltschicht.
Gussasphaltrinne herstellen:
Die Oberfläche der gegebenen Befestigung unter der
Gussasphaltrinne ist vor dem Einbau der Rinne
vorzubereiten und zu reinigen,
die Leistung ist in die Position "Gussasphaltrinne"
herstellen mit einzukalkulieren und wird nicht
gesondert vergütet.
Probenahmen:
Diese sind fachgerecht und nach den Vorgaben durch
geschultes Personal zu entnehmen,
werden diese fehlerhaft entnommen, gehen daraus resultierende Mängelansprüche zu Lasten des AN.

**06.09.0042 Asphalttragschicht Bk1,0 AC32TN Bindem. 70/100 D 10cm Asphalt-Thermo-Container mit Fertiger**
STLB-Bau 2024-04 080
Asphalttragschicht ZTV Asphalt-StB, Belastungsklasse RStO 12 Bk1,0, in Wohnstraßen, Mischgutart AC 32 T N, natürliche Gesteinskörnung TL Gestein, Bindemittel Straßenbaubitumen 70/100 TL Bitumen-StB und DIN EN 12591, Schichtdicke 10 cm, Einbaudicke gemäß TPD-StB durch Messen mit Tiefenlehre, Einbau zwischen Randeinfassungen, Transport im Asphalt-Thermo-Container, Einbau mit Fertiger, Ausführung gemäß Zeichnung und Einzelbeschreibung.
Menge: 800,000 m2

**06.09.0043 Oberfläche reinigen, ansprühen Bit. Befestigung Fuß- u. Radweg + dergleichen**
Oberfläche reinigen und ansprühen
Oberfläche der vorhandenen Unterlage für die
aufzubringende bituminöse Zwischen- bzw.
Deckschicht an verschmutzten Stellen gründlich
reinigen und mit lösemittelarmer Bitumenemulsion (Haftkleber) ansprühen. Kehrgut
wird Eigentum des AN und ist einer
Wiederverwertung zuzuführen.
Randeinfassungen sowie angrenzende Belagsflächen
und Bauteile sind vor Verschmutzungen zu schützen
Oberfläche einer bituminösen Befestigung
Dosierung etwa 300 g/m2
Bereich = Fuß-, Radweg und dergl.
Material C40B5-S
Lösemittelhaltige Bitumenemulsion
mit Hochdruck reinigen
Menge: 800,000 m2

**06.09.0044 Asphaltbetondeckschicht Bk1,0 AC8DN D 3cm Bindem. 50/70 Asphalt-Thermo-Container mit Fertiger Beschicker**
STLB-Bau 2024-04 080
Asphaltdeckschicht aus Asphaltbeton, ZTV Asphalt-StB, Belastungsklasse RStO 12 Bk1,0, in Wohnstraßen, Mischgutart AC 8 D N, natürliche Gesteinskörnung TL Gestein, Schichtdicke 3 cm, Bindemittel Straßenbaubitumen 50/70 TL Bitumen-StB und DIN EN 12591, Einbaudicke gemäß TPD-StB durch Messen mit Tiefenlehre, Einbau zwischen Randeinfassungen, Transport im Asphalt-Thermo-Container, Einbau mit Fertiger und Beschicker, Ausführung gemäß Einzelbeschreibung.
Menge: 800,000 m2

**06.09.0045 Schächte und Schieber anpassen in Asphalt,**
Schächte und Schieber anpassen
Vorhandene Sparteneinbauten und -objekte
zur Höhersetzung bzw. Anpassung freilegen.
Unbrauchbares Material wird Eigentum des AN und ist
einer Wiederverwertung zuzuführen.
Die vorhandenen Abdeckungen bzw. Eisenteile sind
nach Angabe der Beauftragten des AG durch den AN
höhenmäßig anzugleichen.
Nach dem Anpassen sind die Objekte mit
Beton C 20/25 einzubetonieren.
Eine Auffüllung mit bit. Mischgut ist nicht zulässig.
(gilt nur für Asphaltflächen)
Schieberkappen, Unterflurhydranten u. ä.
Bereich = Rad- und Fußweg
Objekt = Schieberkappen unmittelbar nach dem
Fertiger (vor dem 1. Walzgang) freilegen und
Innenteil höhenmäßig anpassen.
Bis +/- 15 cm
Menge: 10,000 St

**06.09.0046 Straßenabläufe anpassen vom AN angegl. in Asphalt**
Straßenabläufe anpassen
Vorhandene Sparteneinbauten und -objekte
zur Höhersetzung bzw. Anpassung freilegen.
Unbrauchbares Material wird Eigentum des AN und ist
einer Wiederverwertung zuzuführen.
Die vorhandenen Abdeckungen bzw. Eisenteile sind
nach Angabe der Beauftragten des AG durch den AN
höhenmäßig anzugleichen.
Nach dem Anpassen sind die Objekte mit
Beton C 20/25 einzubetonieren.
Eine Auffüllung mit bit. Mischgut ist nicht zulässig.
(gilt nur für Asphaltflächen)
Straßenabläufe, Hofsinkkästen u. ä.
Bereich = Verbindungsweg
Bis +/- 15 cm
Menge: 2,000 St

**06.09.0047 Zulage Walzkante Asphaltdecke**
Zulage für das Herstellen einer Walzkante
entlang der Trag- und Deckschicht
im Winkel von 45°.
Überschüssige Asphaltreste werden Eigentum des AN und sind einer geordneten Wiederverwertung zuzuführen
Menge: 390,000 m

**06.09.0048 Zulage Schachtdeckel in Asphaltdecke**
Zulage
für das Anarbeiten der Asphaltschichten (Trag- und Deckschicht) an Einbauten in Asphaltfläche
(runde+eckige Schachtdeckel)
sämtliche Schutz- und Ausgleichsmaßnahmen
welche für diese Leistung notwendig sind
sind mit dieser Position abgegolten.
Menge: 1,000 St

*Hinweis: Wassergebundene Wegedecke*

**06.09.0049 Bankettdeckschicht Gemisch Schottertragschicht 0/32 DPr0,98 D 15cm EV2 80MPa**
STLB-Bau 2024-04 080
Bankettdeckschicht, aus Baustoffgemisch für Schottertragschicht, natürliche Gesteinskörnung TL Gestein, Körnung 0/32, Verdichtungsgrad mind. DPr 0,98, Einbaudicke 15 cm, Verformungsmodul mind. EV2 80 MPa, Ausführung gemäß Einzelbeschreibung.
Menge: 195,000 m2

**06.09.0050 Dynamische Schicht aus Baustoffgemisch Schicht 0/32 D 30cm wassergebundene Wegedecke - Pfade im Gelände**
Dynamische Schicht für wassergebundene Wege
aus Baustoffgemisch für dynamische Schicht
für wassergebundene Wege - Pfade im Gelände
aus natürlicher gebrochener Gesteinkörnung
(ohne RC-Baustoff) TL Gestein,
Körnung 0/32,
Schichtdicke 30cm,
zulässige Abweichung von der Nennhöhe +/- 10 mm.
Menge: 15,000 m2

**06.09.0051 Oberflächen Abstreu wassergebundene Wegedecke Granit-Splitt 1/3, Dicke 3cm**
Oberflächen Abstreu der wassergebundene Wegedecke
ohne Bindemittel
Gesteinskörnung für Oberflächenbehandlung,
aus natürlich gebrochenen Gesteinskörnungen
(Granit-Splitt 1/3),
Dicke 3cm
Menge: 15,000 m2

*Hinweis: Belagsflächen Tiefhof*
Wege mit Pflasterbelag

Allgemeiner Hinweis: die Rutschfestigkeitsklasse für Beton- und Natursteinbeläge muss R11 sein.

**06.09.0052 Plattenbelag Natursteinpl. Bahnenware D 8cm Granit gelb abgerieben Kante abgeschrägt Bettung Splitt 1/5 D 4+/-1cm Hoffläche Sand 0/2 einkehren einschlämmen B 5+/-1mm**
*** Leitbeschreibung
STLB-Bau 2024-04 080
Plattenbelag aus Platten aus Naturstein, DIN EN 1341, barrierefrei DIN 18040-3, ungebundene Bauweise, als Bahnenware, Plattenmaßabweichung P1, Diagonalabweichung D1, Dickenabweichung Klasse 1, Bruchlast Klasse 2, Dicke 8 cm, Gesteinsart Granit, Farbton gelb, Oberfläche abgerieben, Kante abgeschrägt, Horizontal-/Vertikalschenkel bis 2 mm, von Hand verlegen, Tragschicht wird gesondert vergütet, Bettung aus Gesteinskörnung Körnung 1/5 aus natürlichen gebrochenen Gesteinskörnungen (Splitt), TL Pflaster-StB Kategorie GN, Dicke 4 +/-1 cm, in parallelen Reihen, in Hofflächen, Baustoffgemisch für Fugen, Körnung 0/2 aus natürlichen ungebrochenen Gesteinskörnungen (Sand) einkehren und einschlämmen, Fugenbreite 5 +/-2 mm, einschl. Verdichten des Plattenbelages.
Menge: 10,000 m2
*Unterbeschreibung 1 UB Granitplatten Format: B 35cm, in freien Längen*
UB Granitplatten

Format:
Breite 35cm
Länge: in freien Längen

**06.09.0053 barrierefreie Pflasterdecke Natursteinpflaster Granit grau L/B/H 80/80/80mm Hoffläche Bettung Brechsand-Splitt 0/5 D 4+/-1cm Splitt 2/5 einkehren einschlämmen B 6+/-3mm**
STLB-Bau 2025-10 080
Pflasterdecke DNV Richtlinie Pflaster und Plattendecken, barrierefrei DIN 18040-3, aus Natursteinen DIN EN 1342, ungebundene Bauweise, Granit, grau, Oberfläche gestockt, Maße L/B/H 80/80/80 mm, Dickenabweichung Klasse 0, Grenzabmaße vom Hinterschnitt der Seiten Klasse 0, Grenzabmaße von gehauenen und grob strukturierten Sichtflächen Klasse 0, verlegen in Reihen mit versetzten Fugen, in Hofflächen, Verkehrsbelastungsklasse 1, Tragschicht wird gesondert vergütet, Bettung aus Baustoffgemisch Körnung 0/5 aus natürlichen gebrochenen Gesteinskörnungen (Brechsand-Splitt-Gemisch), TL Pflaster-StB Kategorie GN, Dicke 4 +/- 1 cm, Gesteinskörnung für Fugen, Körnung 2/5 aus natürlichen gebrochenen Gesteinskörnungen (Splitt) einkehren und einschlämmen, Farbton Fugen grau, Fugenbreite 6 +/- 3 mm.
Menge: 9,000 m2

#### Bereich 06.10 Stromanlagen

**06.10.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 832,000 m

**06.10.0002 Endkappe für Kabelschutzrohr DN 63**
Endkappe für Kabelschutzrohr DN 63 aus Polyolefin,
in Farbe transparent, teilweise in gelb.
Verwendet wird diese Endkappe zum dauerhaften bzw.
zeitweiligen Verschluss.
sanddicht
Menge: 35,000 St

**06.10.0003 Markierung Trasse Kabelwarnband Beschriftung**
Markierung von Kabeltrassen mit Kabelwarnband,
in Trassenmitte, mit Beschriftung,
verlegen 40 cm über Kabel.
Menge: 832,000 m

#### Bereich 06.11 Ausstattungen

*Hinweis: Allgemeine Ausstattung*

**06.11.0001 Sonnenschirmhülse**
Bodenhülse für Sonnenschirm einbauen
Bodenhülse zum Einbetonieren für Schirmstock mit
Außendurchmesser 55 mm, zweiteilig, Oberteil abschraubbar, Unterteil mit Ankerpratzen, Durchmessrer 150 mm,
feuerverzinkt, Gewicht ca. 4,7 kg, inkl. Abdeckscheibe
für Winterabdeckung, verschraubbar und Montagezubehör
Gesamthöhe ca. 54 cm (25 + 29 cm)
Artikelnummer DMZ 118
Passend zu Sonnenschirm
einbauen in Betonfundament C20/25,
Abmessungen Nach Angabe Hersteller

Höhe Fundamentoberkante unter GOK: 15cm
Einschließlich aller notwendigen Erdarbeiten
Bodengruppe: FSms = mittelsandiger Feinsand
(nach DIN 18196)
überschüssigen Boden ist bauseits auf Miete lage
Menge: 2,000 St

**06.11.0002 Sonnenschirm (Aluminium) quadratisch liefern und aufstellen**
Sonnenschirm (Aluminium) quadratisch
liefern und aufstellen
Schirmform: quadratisch
Größe: 300 x 300 cm
Durchgangshöhe: 269cm
Gewicht: 22kg
Stammdurchmesser: 6 cm
Material: Aluminium
Montage: über Bodenhülsen (siehe Vorposition)
Bespannung: Acryltuch, Farbfestlegung nach Bemusterung AG

inklusive Schutzhülle für Einlagerung

Angebotenes Erzeugnis:

'.........'
(vom Bieter zwingend einzutragen).
Menge: 2,000 St

**06.11.0003 Absperrpfosten herausnehmbar D 76mm Bodenhülse H ca. 100cm Fundament 30/30/50cm Erdarbeiten**
Absperrpfosten mit Flachkopf
und Feuerwehrverschluss DIN 3222
(Schließung oben)
herausnehmbar, mit Bodenhülse,
aus feuerverzinktem Stahlblech mit Pulverbeschichtung
Farbton DB 703
Materialstärke ca. 6mm
rund D = ca. 76 mm,
Gewicht ca 7,5kg
Höhe über OKG ca. 100 cm, aufstellen,
einschl. Fundament Beton C 20/25, L/B/H ca 30/30/50 cm,
inkl. aller Erdarbeiten

Anfallender Aushub wird Eigentum des AN und ist einer geeigneten Wiederverwertung zuzuführen.

oder gleichwertiges angebotenes Erzeugnis:

'.........'
(vom Bieter zwingend einzutragen).
Menge: 12,000 St

**06.11.0004 Abfallbehälter liefern und einbauen**
Abfallbehälter liefern und einbauen

Format: rund 60 l mit Dach,
mit Stütze lang zum Einbetonieren
Stahlblech feuerverzinkt mit Pulverbeschichtung
Farbton DB 703
Behälter: Durchmesser 340 mm, Höhe 585 mm;
Ständer: U-Profil 110 x 45 mm,
Höhe GOK ca. 950 mm

oder gleichwertiges angebotenes Erzeugnis:

'.........'
(vom Bieter zwingend einzutragen).
Menge: 8,000 St

**06.11.0005 Türstoppersäule liefern einbauen Stahl feuerverzinkt**
Türstopper mit Gummipuffer
aus Stahl feuerverzinkt,
Querschnitt: 100x100mm
Gesamtlänge: 1400mm,
Einbau über f.GOK: 800mm
Wandstärke 3mm
mit zwei angeschweißten Rundrohren
- Durchmesser 42mm
- Länge 115mm
- Wandstärke 2mm
mit 2 Vollgummipuffer
sowei 2 angeschweißten Fundamentverankerungen
d 20mm, l 50mm

einschließlich Betonfundament
Größe ca.40x 40x60cm
und Erdarbeiten.

Anfallender Aushub wird Eigentum des AN und ist einer geeigneten Wiederverwertung zuzuführen.
Menge: 8,000 St

**06.11.0006 Fahrradständer gerade Bügelabstand 50 cm, doppelseitige Reihenanlage insgesamt 66 Einstellungen (gesamt 132 Einstellungen)**
Fahrradständer Reihenanlage, doppelseitig
liefern und nach Herstellervorschrift einbauen
auf Belagsflächen, Aufstellung gerade
insgesamt 66 Einstellmöglichkeiten,
33 St je Seite
(gesamt 132 Einstellungen für 2 Abstellanlagen)

Reihenanlage, mit Bodenrahmen aus Trapezschienen,
Hoch-/Tiefstellung, doppelseitige Einstellung, 90 Grad,
Bügelabstand 0,50 m,
Rahmen aus Stahl, Rundrohr D = 33,7 mm. Halter und
Sicherungsöse aus Rundstahl D = 14 mm,
Höhe ü. OKG = 0,99/0,74 cm, Breite = 0,40 m,
Ausführung in Teillängen, einschl. Verschraubung auf
Betonpflasterbelag mit V2A-Schrauben und
Kunststoffunterlegscheiben
Menge: 132,000 St

**06.11.0007 Sitzbankauflage mit Lehne Größe: 80 x 40 x 1910 mm**
Sitzbankauflage mit Lehne
nach Herstellervorschrift und/oder Detail
Länge der Latten 1,91 m

Banklattenbefestigung:
3 Flachstahl für Montage der Bankauflagen
l:450mm b:50mm, t:8mm,
feuerverzinkt, lackiert DB 703, Eisenglimmer ohne Lehne verschweißt, entgratet und verschliffen
mit Edelstahl - Senkkopfschrauben und Dübeln in Natursteinblock verschraubt

Rückenlehnenbefestigung:
3 Flachstahlbänder mit Banklattenbefestigung verschweißt
l:410mm b:50mm, t:8mm, im Anschlusspunkt leicht gewinkelt
feuerverzinkt, lackiert DB 703 Eisenglimmer
mit Sitzauflage verschweißt, entgratet und verschliffen

Armlehnen:
2 Armlehnen aus Flachstahl
b:50mm, t:6mm feuerverzinkt lackiert DB 703
an Banklattenbefestigung und Rückenlehne verschweißt,
entgratet und verschliffen

Bankauflagen:
5 Lärchen-Banklatten, kernfrei, getrocknet, gehobelt,
Kante und  Hirnholzseiten gerundet, geschliffen
Größe: 80 x 40 x 1910 mm
Verschraubung der Holzbohlen nicht sichtbar (von unten)
mit Senkkopf-Edelstahlsschrauben

Rückenlehnenhölzer:
4 Lärchen-Banklatten, kernfrei, getrocknet, gehobelt,
Kante und  Hirnholzseiten gerundet, geschliffen
Größe: 80 x 40 x 1910 mm
Verschraubung der Holzbohlen nicht sichtbar (von hinten)
mit Senkkopf-Edelstahlsschrauben

Inklusive aller notwenigen Anpass- und Zuschnittarbeiten.
Geschnittene Hölzer sind vor Montage wieder zu versiegeln.
Menge: 4,000 St

**06.11.0008 Sitzbank 2090x500 mm mit Holzauflage liefern und montieren**
Bankaufsatz 2090x 500 mm mit Holzauflage
Sitzbreite 50cm
liefern und montieren

bestehend aus:

- 2 Bankfüßen aus Flachstahl zu einem Rechteck verschweißt
Höhe: 410 mm
Breite: 370 mm
mit gerundeten Ecken, Außenradius 50mm
Stahlprofil: 50/10mm
Stahlqualität: S235 J2H
warmgefertigt schwarz und feuerverzinkt

- 1 Unterkontruktion für Holzauflage aus Stahlrechteckprofil
Stahlqualität: S355 J2H
warmgefertigt schwarz und feuerverzinkt
Format: 15/25 mm Wanddicke 2mm
bestehend aus:
  zwei Langprofilen Länge: ca. 2.075mm
  drei Kurzprofilen Länge 480mm
  einem umlaufenden Stahlband (Flachstahl)
  Stahlprofil: 40/5mm
  Stahlqualität: S235 J2H
  warmgefertigt schwarz und feuerverzinkt
Alles Stahlteile miteinander verschweißt, entgratet und verschliffen.

- Holzauflage (aus 18 Kanthölzern)
aus Gebirgslärche
Format: 48x11x2,5cm
Fugenabstand: 5 mm
Kanten 2 mm abgefast
auf zuvor beschriebener Unterkontruktion von unten mit
Edelstahl-Senkkopfschrauben (Holzschrauben)
Schraubenlänge ca. 30-35mm
verschraubt

Alle Stahlteile miteinander verschweißt, entgratet und verschliffen sowie alle Kanten abgefast bzs angerundet
Vorgabe des KUVB 2 bis 3 mm

sowie feuerverzinkt und pulverbeschichtet
nach DB 703

Inklusive Werks- und Montagezeichnung.
mit prüfbaren statischen Nachweis gegen Verbiegen und Durchhängen.
Die Zeichnungen und Details sind der örtlichen Bauleitung
zur Prüfung und Freigabe vor Produktionsbeginn vorzulegen.
Menge: 10,000 St

**06.11.0009 Tisch 2090x800 mm mit Holzauflage liefern und montieren**
Bankaufsatz 2090x 800 mm mit Holzauflage
Breite 80cm
liefern und montieren

bestehend aus:

- 2 Tischfüßen aus Flachstahl zu einem Rechteck verschweißt
Höhe: 710 mm
Breite: 680 mm
mit gerundeten Ecken, Außenradius 50mm
Stahlprofil: 50/10mm
Stahlqualität: S235 J2H
warmgefertigt schwarz und feuerverzinkt

- 1 Unterkontruktion für Holzauflage aus Stahlrechteckprofil
Stahlqualität: S355 J2H
warmgefertigt schwarz und feuerverzinkt
Format: 15/25 mm Wanddicke 2mm
bestehend aus:
  drei Langprofilen Länge: ca. 2.075mm
  drei Kurzprofilen Länge 780mm
  einem umlaufenden Stahlband (Flachstahl)
  Stahlprofil: 40/5mm
  Stahlqualität: S235 J2H
  warmgefertigt schwarz und feuerverzinkt
Alles Stahlteile miteinander verschweißt, entgratet und verschliffen.

- Holzauflage (aus 18 Kanthölzern)
aus Gebirgslärche
Format: 78x11x2,5cm
Fugenabstand: 5 mm
Kanten 2 mm abgefast
auf zuvor beschriebener Unterkontruktion von unten mit
Edelstahl-Senkkopfschrauben (Holzschrauben)
Schraubenlänge ca. 30-35mm
verschraubt

Alle Stahlteile miteinander verschweißt, entgratet und verschliffen sowie alle Kanten abgefast bzs angerundet
Vorgabe des KUVB 2 bis 3 mm

sowie feuerverzinkt und pulverbeschichtet
nach DB703

Inklusive Werks- und Montagezeichnung.
mit prüfbaren statischen Nachweis gegen Verbiegen und Durchhängen.
Die Zeichnungen und Details sind der örtlichen Bauleitung
zur Prüfung und Freigabe vor Produktionsbeginn vorzulegen.
Menge: 5,000 St

**06.11.0010 Sitzpodest rund D128cm mit Holzauflage - Innenhof liefern und montieren**
Sitzpodest rund mit Holzauflage
Durchmesser 128 cm
liefern und montieren

bestehend aus:

- einer umlaufenden Seitenwange
aus Flachstahl mit AR 640mm
Höhe: 400 mm
Stahlprofil: 400/10mm
Stahlqualität: S235 J2H
warmgefertigt schwarz und feuerverzinkt

- einem unteren Auflagering
aus Flachstahl mit AR 630mm, Breite 100mm
Materialdicke 5mm
Stahlqualität: S235 J2H
warmgefertigt schwarz und feuerverzinkt

- einem oberen Auflagering
aus Flachstahl mit AR 630mm, Breite 50mm
Materialdicke 5mm
Stahlqualität: S235 J2H
warmgefertigt schwarz und feuerverzinkt

- einer Unterkontruktion für Holzauflage aus Stahlrechteckprofil
Stahlqualität: S355 J2H
warmgefertigt schwarz und feuerverzinkt
Format: 15/25 mm Wanddicke 2mm
bestehend aus:
  zwei Randprofilen Länge: ca. 640mm
  Zwei Mittelprofilen Länge 1.1440mm
  einem Zentralprofil Länge: 1.250mm

Alle Stahlteile miteinander verschweißt, entgratet und verschliffen sowie alle Kanten abgefast bzw. angerundet
Vorgabe des KUVB 2 bis 3 mm

- Holzauflage (aus 11 Kanthölzern) in 2 Modulen
für regelmäßige Wartungsarbeiten.
aus Gebirgslärche
Format: 70-125x11x2,5cm
Fugenabstand: 5 mm
Kanten 2 mm abgefast
auf zuvor beschriebener Unterkontruktion von unten mit
Edelstahl-Senkkopfschrauben (Holzschrauben)
Schraubenlänge ca. 30-35mm
verschraubt

Alle Stahlbauteile miteinander verschweißt,
geschliffen und entgratet sowie feuerverzinkt und pulverbeschichtet, Farbton DB703

Einbau auf Pflasterflächen (mobile Aufstellung)

Inklusive Werks- und Montagezeichnung mit prüfbarem statischen Nachweis gegen Verbiegen und Durchhängen.

Die Zeichnungen und Details sind der örtlichen Bauleitung
zur Prüfung und Freigabe vor Produktionsbeginn vorzulegen.
Menge: 6,000 St

*Hinweis: Nebengebäude*

**06.11.0011 Werks- und Montagezeichnung Fahrradüberdachung FS1 beidseitige Einstellung**
*** Pauschalposition
Erstellen einer Werks- und Montagezeichnung FS 1
mit Lastangaben (Regelstatik) und Fundamentgrößen für bauseitige Punktfundamente.
zu freistehender Fahrradüberdachung mit beidseitiger Einstellung

Fahrradüberdachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**06.11.0012 Fahrradüberdachung, liefern und montieren FS1 19.300 mm x 5.000 mm**
Fahrradüberdachung Inklusive Dachbegrünung FS1
mit fertig begrünter Vegetationsmatte
auf verzinktem Traggitter.

bestehend aus:
- Quadratrohr Dachstütze 100x4, - 12 Stück
- Fußplatte 300x300x20,  12 Stück
- Traverse IPE 140 ohne Rinne,  ca 19,3 m
- Traverse IPE 140 mit Rinne,  ca. 19,3 m

Dachfläche: 19.300 mm x 5.000 mm
Lichte Höhe vorn: 2.300 mm
Lichte Höhe hinten: 2.230 mm
Dachfläche inkl. Dachüberstand: 96,5 m²

Alle Maßangaben sind ca.-Angaben.
Die exakten Maße ergeben sich aus der zu liefernden Werks- und Montageplanung.

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**06.11.0013 Zulage für Seitenverkleidung Fahrradüberdachung Fs1 (Stirnseiten)**
Zulage für Seitenverkleidung Fahrradüberdachung FS1
Stirnseiten

als senkrechte gestellte Rhombuslattung auf Winkelstahl Unterkontstruktion abstimmt auf Grundkonstuktion der Fahrradüberdachung

Format Holzlattung 80x25mm
Holzart: Lärche natur, ohne Vorbehandlung
Menge: 19,000 m²

**06.11.0014 Zulage für elektrische Erschließung FS1**
Zulage für elektrische Erschließung FS1
 abgestimmt auf Vorposition

bestehend aus Leerrohr Edelstahl
aufgesetzt / aufgeschraubt auf Stützenkostruktion
Material: Edelstahl V2A
Durchmesser: 30mm, Wandstärke 1,5mm
mit Rohrschellen an Unterkonstruktion montiert

inklusive aller Nebenarbeiten und Kleinmaterialien für Endmontage
Menge: 10,000 m

**06.11.0015 Werks- und Montagezeichnung Müllhaus M1 beidseitige Einstellung**
*** Pauschalposition
Erstellen einer Werks- und Montagezeichnung M1
mit Lastangaben (Regelstatik) und Fundamentgrößen für bauseitige Punktfundamente.
zu freistehender Müllüberdachung
Müllüberachung in nachstehender Position detailliert beschrieben.

Inkl. Dach mit extensiver Dachbegrünung
als Witterungsschutz aus hochwertigen HPL-Paneelen.
Inkl. Holzunterkonstruktion und prüffähiger Statik
gem. Din-EN 12572-1.

Inklusive Vorleistungsprüfung bauseitiger Leistungen, die für die Erbringung der vertraglichen Ausführung notwendig sind.

inklusive Anschluss für Blitzschutz, Gewindebolzen M8

einschließlich Detailierungen von Verbindungen
Die Vorgaben des KUVB / GUV bzgl. der Kopf- und Körper- und Fingerfangstellen sind entsprechend zu berücksichtigen.

Die Zeichnungen und Details sind vor Produktionsbeginn nach örtlichen Aufmaß der Bauleitung zur Prüfung und Freigabe als PDF und DWG vorzulegen.

Angebotenes Erzeugnis:

'..................................'
(vom Bieter zwingend einzutragen).
Menge: 1,000 psch

**06.11.0016 Müllhaus, liefern und montieren M1 8.150 mm x 5.150 mm**
Müllhaus, Inklusive Dachbegrünung  M1
mit fertig begrünter Vegetationsmatte
auf verzinktem Traggitter.

bestehend aus:
- Quadratrohr Dachstütze 100x4, - 16 Stück
- Fußplatte 300x300x20,  16 Stück
- Traverse IPE 140 ohne Rinne,  ca 8,15 m
- Traverse IPE 140 mit Rinne,  ca. 8,15 m
- symmentrischer Doppelflügeltür: l.W. 1,6m

Dachfläche: 8.150 mm x 5.150 mm
Lichte Höhe vorn: 2.300 mm
Lichte Höhe hinten: 2.230 mm
Dachfläche inkl. Dachüberstand: 42m²

Alle Maßangaben sind ca.-Angaben.
Die exakten Maße ergeben sich aus der zu liefernden Werks- und Montageplanung.

Türe mit Doppeleinsteckschloss für Profilzylinder
Lieferung Schließzylinder durch AG
Drückergarnitur Knauf gekröpft, beidseitig feststehend,
beidseitig, aus nichtrostendem Stahl, gebürstet,
mit dreidimensional verstellbaren Bändern,
Öffnungswinkel 180 Grad, mit Seitenfeststeller,

Dacheindeckung: Trapezblech bandverzinkt und
beschichtet, Oberseite RAL 9002 Grauweiß,
Unterseite Schutzlack ähnlich RAL 9002
Grauweiß; mit feuerverzinkter Unterkonstruktion
aus Stahlprofilen, Dachneigung ca. 2 %;
Dachentwässerung aus verzinkter Rinne mit Laubfang, umlaufende Attika aus Stahlblech sichtseitig pulverbeschichtet.
Schneelastzone : 2
Entwässerung: Entwässerungsrinne und Fallrohr, Stahl verzinkt
Oberfläche: Stahlteile feuerverzinkt
Pulverbeschichtung Attika: RAL nach Wahl des
AG aus RAL Classic-Farbsammlung

inklusive Anschluss für Blitzschutz, Gewindebolzen M8
Menge: 1,000 Stk

**06.11.0017 Zulage für Seitenverkleidung Müllhaus allseitig**
Zulage für Seitenverkleidung Müllhaus M1
allseitig - abgestimmt auf Vorposition

als senkrechte gestellte Rhombuslattung auf Winkelstahl Unterkontstruktion abstimmt auf Grundkonstuktion der Fahrradüberdachung

Format Holzlattung 80x25mm
Höhe: ca. 2.350mm
Holzart: Lärche natur, ohne Vorbehandlung
Menge: 63,000 m²

**06.11.0018 Zulage für elektrische Erschließung**
Zulage für elektrische Erschließung M11111111111111111111
 abgestimmt auf Vorposition

bestehend aus Leerrohr Edelstahl
aufgesetzt / aufgeschraubt auf Stützenkostruktion
Material: Edelstahl V2A
Durchmesser: 30mm, Wandstärke 1,5mm
mit Rohrschellen an Unterkonstruktion montiert

inklusive aller Nebenarbeiten und Kleinmaterialien für Endmontage
Menge: 10,000 m

*Hinweis: Hinweis Handlauf*
Hinweis Handlauf

Vor Produktionsbeginn der Handläufe ist der örtlichen Bauleitung  die Werks- und Montagezeichung zur Prüfung und Freigabe zu übergeben!
Die Kosten für die Werks- und Montagezeichung ist in die Einheitspreise einzukalkulieren!

**06.11.0019 Werkstattzeichnung mit Statischer Berechnung zum Handlauf Tiefhof OS**
*** Pauschalposition
Werks- und Montagezeichnung mit statischer Berechnung zum Handlauf Tiefhof FOS bestehend aus mehreren Teillängen.
Befestigt auf Betonfertigteilen, einschließlich Detailierungen aller Verbindungen und Eck- und Winkelelemente
Die Vorgaben des KUVB / GUV bzgl. der Kopf- und Körperfangstellen sind entsprechend zu berücksichtigen

Die Zeichnungen und Details sind vor Produktionsbeginn nach örtlichen Aufmaß der Betonfertigteile der Bauleitung zur Prüfung und Freigabe vorzulegen.
Menge: 1,000 psch

**06.11.0020 Handlauf Treppenaufgang FOS - 2 teilig Stahl niro Durchm. ca. 42,mm**
Handlauf Treppenaufgang Tiefhof FOS
2-teilig
im Außenbereich,
Handlauf aus nichtrostendem Stahl,
rund, Handlaufdurchmesser ca. 42 mm,
mit Stützen befestigen, auf Betonfertigteilen, Befestigungsuntergrund Beton,

Materialität:
Edelstahl, verschweißt, Oberfläche fein matt geschliffen,
Kostruktion:
Handlauf Ø 42.4 mm, mehrere Teillängen
10 Abstandshalter:
Stahl Rundrohr Ø 16 mm, L: 80 mm, verschweißt und verschliffen
10 Vebindungselement:
Fußplatten, Dicke: 10mm umlaufend ca. 5 mm gefast, aufgedübelt auf Belag / Fertigteil
10 Stützen:
Rundrohr Ø 42.4 mm. mittlere Länge ca. 800 mm
auf Fußplatten verschweißt.
Befestigung:
Handlauf-Abstandshalter: geschweißt, geschliffen
Handlauf-Fußplatten: geschweißt, geschliffen
Fußplatten: aufgedübelt auf Betonfertigteil bzw auf Pflasterbelag / Asphalt verschraubt

Liefern und Einbauen

Abschlüsse und Verkropfungen für Übergänge in gesonderter Position.
Menge: 13,000 m

**06.11.0021 Werkstattzeichnung zum Handlauf Musikpavillon**
*** Pauschalposition
Werks- und Montagezeichnung zum Handlauf 3Stg / 4Stg.
befestigt auf Betonfertigteilwand, einschließlich Detailierungen aller Verbindungen und Eck- und Winkelelemente
Die Vorgaben des KUVB / GUV bzgl. der Kopf- und Körperfangstellen sind entsprechend zu berücksichtigen

Die Zeichnungen und Details sind vor Produktionsbeginn nach örtlichen Aufmaß der Betonfertigteile der Bauleitung zur Prüfung und Freigabe vorzulegen.
Menge: 1,000 psch

**06.11.0022 Handlauf Treppe Musikpavillon 3Stg Stahl niro Durchm. ca. 42,mm**
Handlauf Treppe Musikpavillon 3Stg
im Außenbereich,
Handlauf aus nichtrostendem Stahl,
rund, Handlaufdurchmesser ca. 42 mm,
mit Stützen befestigen, auf Betonfertigteilen, Befestigungsuntergrund Beton,

Materialität:
Edelstahl, verschweißt, Oberfläche fein matt geschliffen,
Kostruktion:
Handlauf Ø 42.4 mm, horizontale Länge ca. 1.650mm
Abstandshalter:
Stahl Rundrohr Ø 16 mm, L: 80 mm, verschweißt und verschliffen
Vebindungselement:
Fußplatten 2 Stk., Dicke: 10mm umlaufend ca. 5 mm gefast, aufgedübelt auf Belag
Stützen:
Rundrohr Ø 42.4 mm 2 Stk. mittlere Länge ca. 800 mm
auf Fußplatten verschweißt.
Befestigung:
Handlauf-Abstandshalter: geschweißt, geschliffen
Handlauf-Fußplatten: geschweißt, geschliffen
Fußplatten: aufgedübelt auf Betonfertigteil bzw auf Pflasterbelag / Asphat  verschraubt

Liefern und Einbauen

Abschlüsse und Verkropfungen für Übergänge in gesonderter Position.
Menge: 3,000 St

**06.11.0023 Handlauf Treppe Musikpavillon 4Stg Stahl niro Durchm. ca. 42,mm**
Handlauf Treppe Musikpavillon 4Stg
im Außenbereich,
Handlauf aus nichtrostendem Stahl,
rund, Handlaufdurchmesser ca. 42 mm,
mit Stützen befestigen, auf Betonfertigteilen, Befestigungsuntergrund Beton,

Materialität:
Edelstahl, verschweißt, Oberfläche fein matt geschliffen,
Kostruktion:
Handlauf Ø 42.4 mm, horizontale Länge ca. 2.200mm
Abstandshalter:
Stahl Rundrohr Ø 16 mm, L: 80 mm, verschweißt und verschliffen
Vebindungselement:
Fußplatten 2 Stk., Dicke: 10mm umlaufend ca. 5 mm gefast, aufgedübelt auf Belag
Stützen:
Rundrohr Ø 42.4 mm 2 Stk. mittlere Länge ca. 800 mm
auf Fußplatten verschweißt.
Befestigung:
Handlauf-Abstandshalter: geschweißt, geschliffen
Handlauf-Fußplatten: geschweißt, geschliffen
Fußplatten: aufgedübelt auf Betonfertigteil bzw auf Pflasterbelag / Asphat  verschraubt

Liefern und Einbauen

Abschlüsse und Verkropfungen für Übergänge in gesonderter Position.
Menge: 2,000 St

**06.11.0024 Werkstattzeichnung zum Handlauf barrierefreie Rampe Musikpavillon**
*** Pauschalposition
Werks- und Montagezeichnung zum Handlauf barrierefreie Rampe
befestigt auf Betonfertigteilwand, einschließlich Detailierungen aller Verbindungen und Eck- und Winkelelemente
Die Vorgaben des KUVB / GUV bzgl. der Kopf- und Körperfangstellen sind entsprechend zu berücksichtigen

Die Zeichnungen und Details sind vor Produktionsbeginn nach örtlichen Aufmaß der Betonfertigteile der Bauleitung zur Prüfung und Freigabe vorzulegen.
Menge: 1,000 psch

**06.11.0025 Handlauf barrierefreie Rampe Musikpavillonm - mehrteilig Stahl niro Durchm. ca. 42,mm**
Handlauf barrierefreie Rampe Musikpavillon
mehrteilig,
Je Seite jeweils ca. 13,5m
im Außenbereich,
Handlauf aus nichtrostendem Stahl,
rund, Handlaufdurchmesser ca. 42 mm,
mit Stützen befestigen, an Natursteinmauer Dicke 20cm,

Materialität:
Edelstahl, verschweißt, Oberfläche fein matt geschliffen,
Kostruktion:
Handlauf Ø 42.4 mm, mehrere Teillängen
20 Abstandshalter:
Stahl Rundrohr Ø 16 mm, L: 80 mm, verschweißt und verschliffen
20 Vebindungselement:
Fußplatten, Dicke: 10mm umlaufend ca. 5 mm gefast, aufgedübelt auf Belag / Fertigteil
20 Stützen:
Rundrohr Ø 42.4 mm. mittlere Länge ca. 800 mm
auf Fußplatten verschweißt.
Befestigung:
Handlauf-Abstandshalter: geschweißt, geschliffen
Handlauf-Fußplatten: geschweißt, geschliffen
Fußplatten: aufgedübelt auf Natursteinmauer
Liefern und Einbauen

Abschlüsse und Verkropfungen für Übergänge in gesonderter Position.
Menge: 27,000 m

**06.11.0026 Verkröpfungen für Handlauf**
Erstellen von gebogenen Verkröpfungen, größer 90°, als Übergang von waagerechten zu geneigten Handlaufteilen.
Menge: 10,000 St

**06.11.0027 Ende Handlauf, waagerecht**
Ausführung eines Endes für den Handlauf
der zuvor beschriebenen Position; der Übergang von Handlauf ist gebogen im Außenradius von 60mm herzustellen.
Menge: 10,000 St

**06.11.0028 TÜV Abnahme Spiel- und Sportflächen**
*** Pauschalposition
Abnahmen der Spiel- und Sportflächen
gemeinsame Begehung
mit AG, Nutzer; TÜV, Planer
durch einen zertifizierten Sachverständigen,

z.B. TÜV-Süd

Angebotenes Erzeugnis:

'...........................................'
(vom Bieter zwingend einzutragen).
Menge: 1,000 psch

*Hinweis: Beschilderung*

**06.11.0029 Rohrpfosten, feuerverz. Stahl 3.000 mm, inkl. einbetonieren**
Rundrohr-Rohrpfosten für Beschilderung,
feuerverzinkter Stahl  DIN EN ISO 1461
Schildermast, 60 x 2 x 3000 mm
mit Abdeckkappe und Erdanker.

einschließlich Betonfundament C12/15 nach DIN 1045
 gem. statischen Erfordernissen und Erdarbeiten.
Größe ca. 30 x 30 x 70 cm (L x B x H), OK 10 cm unter Niveau
Einschließlich aller erforderlichen Befestigungsmittel.
Einbau in Pflasterfläche / Grünfläche

inkl. aller Erdarbeiten

Anfallender Aushub wird Eigentum des AN und ist einer geeigneten Wiederverwertung zuzuführen.
Menge: 8,000 St

**06.11.0030 FW-ZUFAHRT Feuerwehr-Zufahrtsplan Feuerwehrzufahrtspläne liefern und montieren**
FW-ZUFAHRT Feuerwehr-Zufahrtsplan Feuerwehrzufahrtspläne lt. Vorlagen
Druck: rot und schwarz
Material: Aluminium weiß lackiert, 2 mm
Größe: 800 x 594 mm,
Ecken gerundet
nach den aktuellen Vorgaben der Branddirektion
inklusive Erstellung der Druckvorlage in CAD

inklusive aller Kleinteile für Endmontage an Rundrohrpfosten
Menge: 4,000 St

**06.11.0031 Schild Feuerwehrzufahrt liefern und montieren**
Schild mit Feuerwehrzufahrt,
liefern und montieren
Material: Aluminium,
temperaturbeständig von -50 bis +130°C,
witterungsbeständiges Material für Aufdruck
resistent gegen Lösemittel und viele Chemikalien,
leicht, stabil, bruchsicher, nicht brennbar,
Materialstärke: 2 mm, mit spitzen Ecken,
Format: 210 x 594 mm
nach den aktuellen Vorgaben der Branddirektion
"Flächen für die Feuerwehr"

inklusive aller Kleinteile für Endmontage an Rundrohrpfosten
Menge: 8,000 St

#### Bereich 06.12 Einfriedungen

*Hinweis: Einfriedung Lüftungsbauwerk*
Einfriedung Lüftungsbauwerk

Für die Konstruktion, das Aufstellen und den Betrieb der Spielgeräte sowie der Zaun- und Toranlagen sind die DIN EN 1176 und die DIN EN 1177 zwingend zu beachten und einzuhalten.
Vorgaben und Anforderungen der Gemeinde Unfallversicherung für Konstruktion, Planung und Betrieb von Spielgeräten und Spielplätzen: Merkblätter GUV- SI 8014, GUV- SI 8017, GUV - SI- 8018, sind zwingend einzuhalten.

**06.12.0001 Doppelstab-Gittermattenzaun liefern und einbauen, H 1,20 m Stahl feuerverzinkt**
Doppelstab - Gittermattenzaun
höhen- und fluchtgerecht herstellen
Zaunsäule aus Spezialprofil Rechteckrohr,
Rechteckstahlrohren 70 x 40 mm,
Länge 2060 mm,
mit verschweißter Stahlkappe am oberen Ende wasserdicht
verschlossen, DIN 50 976, kaltgefertigt,
Regelabstand ca. 2520 mm,
Gittermatten aus Stahl einschl. der erforderlichen
Klemmbügel, Schrauben,
Abdeckleisten und weiterem notwendigen Zubehör.
Gittermatten bestehend aus:
waagrecht verlaufenden Rundstäben Durchmesser 8 mm
und senkrecht, verschweißten Rundstäben Durchmesser 6 mm.
Der senkrechte Stababstand beträgt ca. 50 mm,
senkrechte und waagerechte Rundstäbe schließen oben und unten glatt ab.
Zaunhöhe 1.210mm, ohne Spitzen
Betonfundament C 20/25 je Pfosten ca. 20x20x60 cm.
OK Fundament 15 cm unter GOK.
Korrosionsschutz: alle Stahlteile im Vollbad feuerverzinkt nach DIN 50 976
Beschädigungen an der Verzinkung sind mit Kaltzink nachzubehandeln.
Bodenfreiheit  5 bis max. 10 cm.

inklusive abgestufte Höhenstaffelung mit Geländeverlauf ist einzukalkulieren

Angebotenes Erzeugnis:

'.........'
(vom Bieter zwingend einzutragen).
Menge: 36,000 m

**06.12.0002 Zulage für abweichende Feldlängen des Zauns H1,20m**
Zulage zur Position des Stahlmattenzaunes zuvor für abweichende Feldlängen des Stabmattenzauns
(Passelemente),
Feldlängen von ca. 50 bis 195 cm,
nach örtlichem Aufmaß.
Menge: 4,000 St

**06.12.0003 Drehflügeltor 2-flügelig symmetrisch, Weite 300 cm H 120cm Rahmen Stahlprofilrohr 40/40mm Füllung Doppelstabgitter, Stahl feuerverzinkt**
Drehflügeltor, 2-flügelig symmetrisch, lichte Weite 300 cm,
Höhe 120 cm,
mit umlaufendem Rahmen, aus Stahlprofilrohr S235, DIN
EN 10210-2, Querschnitt 40/40 mm, Wanddicke 3 mm,
Feldfüllung mit Doppel-Stahlgitter, im Rahmen eingeschweißt,
Doppelstabgitter (Paneele) DIN EN 10223-7,
als Doppelstab-Matte, Maschenweite 50/200 mm,
waagrecht verlaufenden Rundstäben Durchmesser 8 mm
und senkrecht, verschweißten Rundstäben Durchmesser 6 mm.
Der senkrechte Stababstand beträgt ca. 50 mm,
Stahlteile feuerverzinkt DIN EN ISO 1461,
mit Doppeleinsteckschloss für Profilzylinder
Lieferung Schließzylinder durch AG
Drückergarnitur Knauf gekröpft, beidseitig feststehend,
beidseitig, aus nichtrostendem Stahl, gebürstet,
mit dreidimensional verstellbaren Bändern,
Öffnungswinkel 180 Grad, mit Seitenfeststeller,
Mittelverriegelung und Fangöse, und innenliegenden Torfeststeller und bodenbündigen Auflaufschuh
Torpfosten aus Stahlprofilrohr S235 DIN EN 10210-2,
Querschnitt 100/100 mm, Wanddicke 3 mm, Kopf
verschlossen mit verschweißter Platte,
Gesamtpfostenlänge 225 cm, in Fundament befestigen,
mit Einzelfundament einschl. Aushub,
Maße L/B 100/100 cm, Tiefe 80 cm,
nacht statischen Erfordernissen
OK Fundament ca. -35 cm f.GOK,
Oberfläche im Gefälle ausgebildet
inklusive notwendiger Bitumenabdichtung

Homogenbereich B.1: Quartäre Kiese und Sand
Bodengruppen nach DIN 18196 GU,DW,GI, SU, überschüssigen Boden entsorgen einschl. Entsorgungsgebühr.

Vorgaben und Anforderungen der Gemeinde Unfallversicherung sind zwingend einzuhalten!
Keine Spitzen und Kanten, keine hervorstehenden Torhalterungen, sämtliche Verschraubungen sind mit Hutmuttern zu versehen
Menge: 1,000 St

#### Bereich 06.13 Vegetationstechnische Bodenarbeiten

*Hinweis: Hinweis zu Pflanzgruben*
Hinweis zu Pflanzgruben

Für die Herstellung der Pflanzgruben gelten die FLL-STLB-Bau
Empfehlungen für Baumpflanzungen - Teil 2:
Standortvorbereitungen für Neupflanzungen; Pflanzgruben und
Wurzelraumerweiterung, Bauweisen und Substrate.

**06.13.0001 Baugrund auflockern kreuzweise Aufreißen T 15cm**
Baugrund auflockern,
vor Auftrag Vegetationstragschicht
kreuzweise durch Aufreißen,
Abstand der Aufreißer bis 30 cm,
Tiefe 15 cm,
Steine ab 5 cm Durchmesser,
Fremdkörper und schwer verrottbare Pflanzenteile ablesen, nach Stoffen sortieren.

Homogenbereich B1, mit 2 Bodengruppen,
Bodengruppe 1 (UM-UL, DIN 18196 (Schluff),
Bodengruppe 2 GU* DIN 18196 (Kies--Schluff-Gemisch),

Anfallendes Material wird Eigentum des AN und ist einer geeigneten Wiederverwertung zuzuführen.
Menge: 6654,000 m²

**06.13.0002 Bearbeitungsfläche grob planieren**
Bearbeitungsfläche unter Massenausgleich grob planieren
für Vegetationsflächen,
Ab-/Auftragsdicke über 5 bis 15 cm
zulässige Abweichung von der Sollhöhe +/- 5 cm.

Homogenbereich B1, mit 2 Bodengruppen,
Bodengruppe 1 (UM-UL, DIN 18196 (Schluff),
Bodengruppe 2 GU* DIN 18196 (Kies--Schluff-Gemisch),
Menge: 6654,000 m²

**06.13.0003 Haufwerke umsetzen**
Haufwerke bauseits gelagert
innherhalb des Baubereiches
aufnehmen, transportieren - lagern
Transportstrecke bis 750m
Menge: 4200,000 m3

**06.13.0004 Boden bauseits gelagert einbauen Homogenbereich B.1: Quartäre Kiese und Sand, GU* verdichten Einbau-H 0,4m mit Gerät**
Boden (kiesige Rotlage) bauseits
auf der Baustelle gelagert,
und über vorherige Absiebung aufbereitet
für zukünftige Vegetationsflächen
Förderweg bis 0,75 km,

Homogenbereich 1, mit einer Bodengruppe,
Bodengruppe 1 GU* DIN 18196 (Kies-Schluff-Gemisch),
Baumaßnahme der Geotechnischen Kategorie 1 DIN 4020,
- Konsistenz DIN EN ISO 14688-1 halbfest,
- Lagerungsdichte locker bis mitteldicht,

Einbauhöhe bis 0,4 m,
Mengenermittlung nach Aufmaß an der Entnahmestelle, Arbeiten mit Gerät.
Menge: 2740,000 m³

**06.13.0005 Oberboden bauseits ungesiebt auftragen D 10-20cm Homogenbereich O.1: Oberboden OU**
Oberboden, bauseits ungesiebt
auf der Baustelle gelagert,
und über vorherige Absiebung aufbereitet
für zukünftige Vegetationsflächen
Förderweg bis 0,75 km, profilgerecht auftragen,

Bodengruppe 3b DIN 18915 (schwach bindig, kiesig),
eine Bodengruppe,
Bodengruppe 1 OU DIN 18196 (Schluff mit organischen Beimengungen oder organogener Schluff),

Wiesenflächen 10 cm
Rasenflächen 20 cm
Mengenermittlung nach Aufmaß an der Lagerstelle,
Ausführung gemäß Zeichnung.
Menge: 900,000 m³

**06.13.0006 Oberboden bauseits gelagert absieben Siebdurchgang 60 mm.**
Oberboden
bauseits auf der Baustelle in Mieten gelagert,
für zukünftige Vegetationsflächen geeignet,
vor Ort absieben, Siebdurchgang 60 mm.

Anfallende Materialien Steine und schwer verrottbare Pflanzenteile, werden Eigentum des AN und sind einer geeigneten Wiederverwetung zuzuführen
Menge: 497,000 m³

**06.13.0007 Oberboden bauseits gesiebt auftragen D 5-10cm Homogenbereich O.1: Oberboden OU**
Oberboden, bauseits gesiebt
auf der Baustelle gelagert,
und über vorherige Absiebung aufbereitet
für zukünftige Vegetationsflächen
Förderweg bis 0,75 km, profilgerecht auftragen,

Bodengruppe 3b DIN 18915 (schwach bindig, kiesig),
eine Bodengruppe,
Bodengruppe 1 OU DIN 18196 (Schluff mit organischen Beimengungen oder organogener Schluff),

Wiesen- Rasenflächen 5-10 cm
Mengenermittlung nach Aufmaß an der Lagerstelle,
Ausführung gemäß Zeichnung.
Menge: 497,000 m³

**06.13.0008 Böschungssicherung Gewebe Kokos 100-200g/m2 Nadelholzpflöcke L 25-40cm 2-3St/m2**
Böschungssicherung als Erosionsschutz,
aus Gewebe aus Kokos,
Flächenmasse über 100 bis 200 g/m2,
Überlappungsbreite mind. 30 cm,
Befestigung mit Nadelholzpflöcken,
Länge über 25 bis 40 cm,
Menge 2 bis 3 Stück/m2,
Neigung der Böschung über 1:4 bis 1:2.
Menge: 2395,000 m2

**06.13.0009 Schubschwellen zur Böschungssicherung Fichtenbretter 24 x 160 mm, liefern, einbauen**
Schubschwellen zur Böschungssicherung
als Erosionsschutz zum Einbau oberhalb des
Kokosgewebes.
Schubschwellen bestehend aus
Nadelholzbrettern,
Fichte, sägerau,  24 x 160 mm -
bis  4,0 m Länge
Befestigung an Nadelholzpflöcken,
welche bereits für die Fixierung des Kokosgewebes verwendet wurden

Neigung der Böschung über 1:4 bis 1:2.

Inklusive aller Zuschnitt- und Fixierungsarbeiten
Menge: 185,000 m

**06.13.0010 Staudensubstrat einb. 30 cm AN liefern**
Staudensubstrat liefern einbauen
in zukünftigen Staudenflächen
in folgender Zusammensetzung und Eigenschaften:

Splitt 2/5 gebrochen u. gewaschen  20%
Splitt 5/8 gebrochen u. gewaschen  20%
Splitt 8/11 gebrochen u. gewaschen  20%
Splitt 11/16 gebrochen u. gewaschen  20%

Quarzsand 0/3(4)  10%
Grüngutkompost 0-20mm (Rottegrad 5)  10%

Gütenachweis für den Kompost ist vor Zusammenstellung der Mischung dem Bauherrn vorgelegt werden

Einbaudicke ca. 30 cm
Lieferung durch AN
Menge: 423,000 m3

**06.13.0011 Pflanzgrube 300/300cm T 150cm lösen planieren**
Pflanzgrube ausheben,
Größe: 300/300 cm,
Tiefe 150 cm,
Aushub seitlich planieren,
Sohle 10 cm tief lockern,
Homogenbereich B1, GU
Menge: 29,000 St

**06.13.0012 Pflanzgrube 450/450cm T 150cm lösen planieren**
Pflanzgrube ausheben,
Größe: 450/450 cm,
Tiefe 150 cm,
Aushub seitlich planieren,
Sohle 10 cm tief lockern,
Homogenbereich B1, GU
Menge: 39,000 St

**06.13.0013 Strauchgrube 75/75cm T 50cm lösen planieren**
Strauchgrube ausheben,
Größe: 75/75 cm,
Tiefe 50 cm,
Aushub seitlich planieren,
Sohle 10 cm tief lockern,
Homogenbereich B1, GU
Menge: 30,000 St

**06.13.0014 Heckengraben ausheben B 60cm T 40cm lösen planieren**
Heckengraben herstellen
Grabenbreite ca. 60 cm
Grabentiefe 40 cm,
Aushub seitlich planieren,
Sohle 20 cm tief lockern,
Homogenbereich B1, GU
Menge: 38,000 m

**06.13.0015 Sperrhorizont in Pflanzgrubensohle mit Lehm (Teichbaulehm) auskleiden, modellieren**
Herstellung eines Sperrhorizontes am Fuße Pfanzgrubensohle der Baumgrube,
unter Verwendung von Teichdichtungslehm
Dicke ca. 10 cm stark
Einbau im erdfeuchtem Zustand wPr
mit der Baggerschaufel dicht einbauen.

Die Sohle der Baumgrube ist wie eine umgekehrte Untertasse aus Lehm herzustellen, so dass in der Mitte der Baumgrube eine Erhebung von ca. 15 cm ersteht. Anschließend fällt Lehmschicht bis an die Ränder der Baumgrube ab. Der Rand ist bis auf die Höhe der Erhebung mit Lehm auszukleiden.

Somit entsteht am Grund der Baumgrubensohle ein wasserspeichernder Ring.
Menge: 68,000 St

**06.13.0016 Gemisch Pfl.gruben herstellen 70% Unterboden, 20% Schotter 11/22, 10% Oberboden**
Gemisch für Pflanzgrubenverfüllung herstellen,
für den unteren Teil der Pflanzgruben
Gemisch bestehend aus:

- 70 Vol.-% Unterboden, bauseits
GU (Kies, sandig, schwach schluffig)

- 20 Vol.-% Schotter, Körnung 11/22, liefern

- 10 Vol.-% Oberboden, bauseits
OU (Schluff, sandig, schwach, kiesig)
Menge: 1180,000 m³

**06.13.0017 Pflanzgrube 3/3/1,5m, unterer Teil verfüllen, Gemisch bauseits**
Pflanzgrube verfüllen, im unteren Teil
Größe 300/300/150cm
Gemisch bauseits lagernd,
Transportstrecke bis 0,6km
einbauen leicht verdichten

Schichtdicke 110 cm.
Menge: 29,000 St

**06.13.0018 Pflanzgrube 4,5/4,5/1,5m, unterer Teil verfüllen, Gemisch bauseits**
Pflanzgrube verfüllen, im unteren Teil
Größe 300/300/150cm
Gemisch bauseits lagernd,
Transportstrecke bis 0,6km
einbauen leicht verdichten

Schichtdicke 110 cm.
Menge: 39,000 St

**06.13.0019 Pflanzgrube verfüllen Gemisch 70% Oberboden BG3a Boden liefern 20% Sand Körnung 0/2 10% Kompost 300/300cm D 40**
Pflanzgrube verfüllen, im oberen Teil
mit Gemisch aus 70 Vol.-% Oberboden,
Bodengruppe 3a DIN 18915 (schwach bindig, sandig),
Boden liefern, einbauen
20 Vol.-% Sand Körnung 0/2,
10 Vol.-% Kompost, gütegesichert,
Pflanzgrube 300/300 cm,
Schichtdicke 40 cm.
Menge: 29,000 St

**06.13.0020 Pflanzgrube verfüllen Gemisch 70% Oberboden BG3a Boden liefern 20% Sand Körnung 0/2 10% Kompost 450/450cm D 40**
Pflanzgrube verfüllen, im oberen Teil
mit Gemisch aus 70 Vol.-% Oberboden,
Bodengruppe 3a DIN 18915 (schwach bindig, sandig),
Boden liefern, einbauen
20 Vol.-% Sand Körnung 0/2,
10 Vol.-% Kompost, gütegesichert,
Pflanzgrube 450/450 cm,
Schichtdicke 40 cm.
Menge: 39,000 St

**06.13.0021 Strauchgrube verfüllen Gemisch 70% Oberboden BG3a Boden liefern 20% Sand Körnung 0/2 10% Kompost 75/75cm D 50**
Strauchgrube verfüllen,
mit Gemisch aus 70 Vol.-% Oberboden,
Bodengruppe 3a DIN 18915 (schwach bindig, sandig),
Boden liefern, einbauen
20 Vol.-% Sand Körnung 0/2,
10 Vol.-% Kompost, gütegesichert,
Pflanzgrube 75/75 cm,
Schichtdicke 50 cm.
Menge: 30,000 St

**06.13.0022 Heckengraben verfüllen Gemisch 70% Oberboden BG3a Boden liefern 20% Sand Körnung 0/2 10% Kompost B60cm T40**
Heckegraben verfüllen,
mit Gemisch aus 70 Vol.-% Oberboden,
Bodengruppe 3a DIN 18915 (schwach bindig, sandig),
Boden liefern, einbauen
20 Vol.-% Sand Körnung 0/2,
10 Vol.-% Kompost, gütegesichert,
Breite Heckengraben ca. 60cm
Schichtdicke 40 cm.
Menge: 55,000 m

**06.13.0023 Feinplanum Rasen-Wiesenfläche BG3,**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 4305,000 m²

**06.13.0024 Feinplanum Staudenfläche BG3,**
Feinplanum für Staduenfläche,
zulässige Abweichung von der Ebenheit
bei 4 m 3 cm / bei 2 m 2 cm (Kategorie 4) DIN 18917,
Anschlüsse an Kanten, Wege- und Platzbeläge oberflächengleich,
Steine von mehr als 2 cm Durchmesser und schwer verrottbare Pflanzenteile ablesen,
anfallende Stoffe zur Abfuhr auf Haufen setzen,
Bodengruppe 3 DIN 18915 (schwach bindig),

Anfallende Materialien werden Eigentum des AN und sind einer geeigneten Wiederverwetung zuzuführen
Menge: 2054,000 m²

**06.13.0025 Zulage Feinplanum BG3, geneigte Flächen**
Zulage Feinplanum in geneigten Flächen
Stauden- , Rasen- und Wiesenfläche,
zulässige Abweichung von der Ebenheit
bei 4 m 3 cm / bei 2 m 2 cm (Kategorie 4) DIN 18917,

Für folgenden Bereiche:
- Mulden
- Böschungen
Menge: 3318,000 m²

**06.13.0026 Grunddüngung Pflanzfläche organ.Dünger aufbringen einarbeiten 30l/m2**
Grunddüngen für die Herstellung von Pflanzfläche,
schwach bindiger Böden
mit Fertigkompost (Rottegrad V),
nährstoffhaltig,feinkörnig 0-10 mm
RAL-gütegesichert oder gleichwertig
Qualitätsnachweis durch Prüfzeugnis
liefern, aufbringen und ca. 20 cm tief einarbeiten
Stickstoffgehalt  400 - 600 mg/l
Phosphatgehalt 1.200 - 2.400 mg/l
Kaliumgehalt 2.000 - 6.000 mg/l
Menge: 2054,000 m²

#### Bereich 06.14 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Hinweis Pflanzarbeiten*
Hinweis Pflanzarbeiten
Die nachfolgend beschriebenen Pflanzarbeiten erfolgen nach DIN 18916.

Notwendig werdende Wässerungen, Schutzmaßnahmen, etc. sind vom AN in Absprache mit der Bauleitung selbstständig zu veranlassen und zu betreuen.
Im Rahmen der Pflege ist ein eventueller Schädlingsbefall der Pflanzen eigenverantwortlich zu überwachen und eigenständig nach Rücksprache mit dem AG entsprechende Maßnahmen zu treffen.

Sofort nach Anlieferung der Gehölze hat ein fachgerechter Kronenschnitt zum Ausgleich des Wurzelverlustes zu erfolgen. Birken, Platanen, Robinien und Weißdorn sind vor der Pflanzung um ca. die Hälfte bis zwei Drittel zurückzuschneiden.

Vom AG im Rahmen der Pflanzenbesichtigung bzw. Pflanzenauswahl in der Baumschule / beim Züchter angebrachte Siegel oder Plomben sind nach Abnahme der Pflanzen auf der Baustelle während oder kurz nach der Pflanzung zu entfernen. Anfallende Materialien werden Eigentum des AN und sind einer Wiederverwertung zuzuführen.

Das Anbringen der Schilfrohrmatten darf erst nach dem Pflanzen der Gehölze und nach dem Herstellen der Pflanzenverankerungen erfolgen.
Vor dem Anbringen der Schilfrohrmatten sind im Beisein der BL des AG sämtliche Gehölze auf Stammschäden zu untersuchen und vom AG freizugeben. Gehölze mit Stammschäden werden nicht abgenommen und müssen unverzüglich und zum Zeitpunkt der Pflanzung auf Kosten des AN ausgetauscht werden.

Alle diese zusätzlichen Leistungen sind in die Einheitspreise einzurechnen und werden nicht gesondert vergütet.

*Hinweis: Mehrstämmige Gehölze*

**06.14.0001 Acer palmatum (Ap+) 3xv mDb StU. 16-18cm mehrstämmig, liefern einpflanzen**
Acer palmatum (Fächerblattahorn) (Ap+), mehrstämmig
2-3 Grundstämme, Br. 200-300 cm
3xv mDb, StU. 16 bis 18 cm,
h 300-400 cm mDb mehrst.
br 200 bis 300 cm,
Menge: 1,000 St

**06.14.0002 Acer ginnala (Ag+) 3xv mDb StU. 16-18cm mehrstämmig, liefern einpflanzen**
Acer ginnala (Feuer-Ahorn) (Ag+), mehrstämmig
2-3 Grundstämme, Br. 200-300 cm
3xv mDb, StU. 16 bis 18 cm,
h 300-400 cm mDb mehrst.
br 200 bis 300 cm,
Menge: 1,000 St

**06.14.0003 Koreulteria paniculata (Kp+) 3xv mDb StU. 16-18cm mehrstämmig, liefern einpflanzen**
Koreulteria paniculata  (Blasenesche) (Kp+), mehrstämmig
2-3 Grundstämme, Br. 200-300 cm
3xv mDb, StU. 16 bis 18 cm,
h 300-400 cm mDb mehrst.
br 200 bis 300 cm,
Menge: 1,000 St

**06.14.0004 Sorbus tominalis (St+) 3xv mDb StU. 20-25cm mehrstämmig, liefern einpflanzen**
Sorbus tominalis  (Elsbeere) (St+), mehrstämmig
2-3 Grundstämme, Br. 200-300 cm
3xv mDb, StU. 20 bis 25 cm,
h 300-400 cm mDb mehrst.
br 200 bis 300 cm,
Menge: 1,000 St

**06.14.0005 Magnolia kobus (Mk+) 3xv mDb StU. 16-18cm mehrstämmig, liefern einpflanzen**
Magnolia kobus  (Kobushi-Magnolie) (Mk+), mehrstämmig
2-3 Grundstämme, Br. 200-300 cm
3xv mDb, StU. 16 bis 18 cm,
h 300-400 cm mDb mehrst.
br 200 bis 300 cm,
Menge: 1,000 St

**06.14.0006 Cornuns controversa (Ccv+) 3xv mDb StU. 16-18cm mehrstämmig, liefern einpflanzen**
Cornuns controversa (Pagoden-Hartriegel (Ccv+), mehrstämmig
2-3 Grundstämme, Br. 200-300 cm
3xv mDb, StU. 16 bis 18 cm,
h 300-400 cm mDb mehrst.
br 200 bis 300 cm,
Menge: 1,000 St

**06.14.0007 Cornuns kousa (Ck+) 3xv mDb StU. 16-18cm mehrstämmig, liefern einpflanzen**
Cornuns kousa (Blumen-Hartriegel) (Ck+), mehrstämmig
2-3 Grundstämme, Br. 200-300 cm
3xv mDb, StU. 16 bis 18 cm,
h 300-400 cm mDb mehrst.
br 200 bis 300 cm,
Menge: 1,000 St

**06.14.0008 Fraxinus ornus (Fo+) 3xv mDb StU. 16-18cm mehrstämmig, liefern einpflanzen**
Fraxinus ornus (Blumen-Esche (Fo+), mehrstämmig
2-3 Grundstämme, Br. 200-300 cm
3xv mDb, StU. 16 bis 18 cm,
h 300-400 cm mDb mehrst.
br 200 bis 300 cm,
Menge: 2,000 St

**06.14.0009 Pinus sylvestris (Ps+) 4xv mDb StU. 20-25cm mehrstämmig, liefern einpflanzen**
Pinus sylvestris  (Wald-Kiefer) (Ps+), mehrstämmig
2-3 Grundstämme, Br. 200-300 cm
4xv mDb, StU. 20 bis 25 cm,
h 300-400 cm mDb mehrst.
br 200 bis 300 cm,
Menge: 3,000 St

**06.14.0010 Sophora japonica (Sj+) 3xv mDb StU. 16-18cm mehrstämmig, liefern einpflanzen**
Sophora japonica (Japanischer Schnurbaum) (Sj+), mehrstämmig
2-3 Grundstämme, Br. 200-300 cm
3xv mDb, StU. 16 bis 18 cm,
h 300-400 cm mDb mehrst.
br 200 bis 300 cm,
Menge: 3,000 St

*Hinweis: Bäume*

**06.14.0011 Tilia cordata (Tc) H 4xv mDb StU. 20-25cm h,300-350cm liefern einpflanzen**
Tilia cordata (Winterlinde)  (Tc)
H 4xv mDb, StU. 20 bis 25 cm, br 150 bis 200 cm,
h 300 bis 350 cm,  liefern und einpflanzen.
Menge: 9,000 St

**06.14.0012 Tilia tomentosa (Tt) H 4xv mDb StU. 20-25cm h,300-350cm liefern einpflanzen**
Tilia tomentosa (Silber-Linde)  (Tt)
H 4xv mDb, StU. 20 bis 25 cm, br 150 bis 200 cm,
h 300 bis 350 cm,  liefern und einpflanzen.
Menge: 6,000 St

**06.14.0013 Sophora japonica (Sj) H 4xv mDb StU. 20-25cm h,300-350cm liefern einpflanzen**
Sophora japonica (Japanischer Schnurbaum)  (Sj)
H 4xv mDb, StU. 20 bis 25 cm, br 150 bis 200 cm,
h 300 bis 350 cm,  liefern und einpflanzen.
Menge: 3,000 St

**06.14.0014 Sorbus domestica (Sd) H 4xv mDb StU. 20-25cm h,300-350cm liefern einpflanzen**
Sorbus domestica (Speierling)  (Sd)
H 4xv mDb, StU. 20 bis 25 cm, br 150 bis 200 cm,
h 300 bis 350 cm,  liefern und einpflanzen.
Menge: 1,000 St

**06.14.0015 Sorbus torminalis (St) H 4xv mDb StU. 20-25cm h,300-350cm liefern einpflanzen**
Sorbus torminalis (Elsbeere)  (St)
H 4xv mDb, StU. 20 bis 25 cm, br 150 bis 200 cm,
h 300 bis 350 cm,  liefern und einpflanzen.
Menge: 1,000 St

**06.14.0016 Castanea sativa (Cs) H 4xv mDb StU. 20-25cm h,300-350cm liefern einpflanzen**
Castanea sativa (Ess-Kastanie)  (Cs)
H 4xv mDb, StU. 20 bis 25 cm, br 150 bis 200 cm,
h 300 bis 350 cm,  liefern und einpflanzen.
Menge: 1,000 St

**06.14.0017 Metasequoia glyptostroboides (Mg) H 4xv mDb StU. 20-25cm h,300-350cm liefern einpflanzen**
Metasequoia glyptostroboides (Urwelt-Mammutbaum)  (Mg)
H 4xv mDb, StU. 20 bis 25 cm, br 150 bis 200 cm,
h 300 bis 350 cm,  liefern und einpflanzen.
Menge: 2,000 St

**06.14.0018 Fraxinus ornus (Fo) H 3xv mDb StU. 16-18cm h,300-350cm liefern einpflanzen**
Fraxinus ornus (Blumenesche)  (Fo)
H 3xv mDb, StU. 16 bis 18 cm, br 150 bis 200 cm,
h 300 bis 350 cm,  liefern und einpflanzen.
Menge: 4,000 St

**06.14.0019 Acer campestre (Ac) H 3xv mDb StU. 20-25cm h,300-350cm liefern einpflanzen**
Acer campestre  (Feld-Ahorn)  (Ac)
H 3xv mDb, StU. 20 bis 25 cm, br 150 bis 200 cm,
h 300 bis 350 cm,  liefern und einpflanzen.
Menge: 1,000 St

**06.14.0020 Corylus colurna (Cc) H 3xv mDb StU. 20-25cm h,300-350cm liefern einpflanzen**
Corylus colurna  (Baum-Hasel)  (Cc)
H 3xv mDb, StU. 20 bis 25 cm, br 150 bis 200 cm,
h 300 bis 350 cm,  liefern und einpflanzen.
Menge: 1,000 St

**06.14.0021 Quercus robur (Qr) H 4xv mDb StU. 20-25cm h,300-350cm liefern einpflanzen**
Quercus robur (Stieleiche)  (Qr)
H 4xv mDb, StU. 20 bis 25 cm, br 150 bis 200 cm,
h 300 bis 350 cm,  liefern und einpflanzen.
Menge: 2,000 St

**06.14.0022 Ginkgo biloba ‘Princeton Sentry‘ (Gb) H 4xv mDb StU. 20-25cm h,300-350cm liefern einpflanzen**
Ginkgo biloba ‘Princeton Sentry‘  (Gb)
H 4xv mDb, StU. 20 bis 25 cm, br 150 bis 200 cm,
h 300 bis 350 cm,  liefern und einpflanzen.
Menge: 1,000 St

**06.14.0023 Juglans regia (Jr) H 4xv mDb StU. 20-25cm h,300-350cm liefern einpflanzen**
Juglans regia (Walnuss) (Jr)
H 4xv mDb, StU. 20 bis 25 cm, br 150 bis 200 cm,
h 300 bis 350 cm,  liefern und einpflanzen.
Menge: 2,000 St

*Hinweis: Obstbäume*

**06.14.0024 Malus domestica Gewürzluiken (MGL) H 3xv mDb StU. 16-18cm h,300-350cm liefern einpflanzen**
Malus domestica Gewürzluiken (MGL)
H 3xv mDb, StU. 16 bis 18 cm, br 150 bis 200 cm,
h 300 bis 350 cm,  liefern und einpflanzen.
Menge: 2,000 St

**06.14.0025 Malus domestica Jakob Fischer (MJF) H 3xv mDb StU. 16-18cm h,300-350cm liefern einpflanzen**
Malus domestica Jakob Fischer (MJF)
H 3xv mDb, StU. 16 bis 18 cm, br 150 bis 200 cm,
h 300 bis 350 cm,  liefern und einpflanzen.
Menge: 1,000 St

**06.14.0026 Malus domestica Freiherr von Berlepsch (MFB) H 3xv mDb StU. 16-18cm h,300-350cm liefern einpflanzen**
Malus domestica Freiherr von Berlepsch (MFB)
H 3xv mDb, StU. 16 bis 18 cm, br 150 bis 200 cm,
h 300 bis 350 cm,  liefern und einpflanzen.
Menge: 1,000 St

**06.14.0027 Malus domestica Kaiser Wilhelm (MKW) H 3xv mDb StU. 16-18cm h,300-350cm liefern einpflanzen**
Malus domestica  Kaiser Wilhelm (MKW)
H 3xv mDb, StU. 16 bis 18 cm, br 150 bis 200 cm,
h 300 bis 350 cm,  liefern und einpflanzen.
Menge: 1,000 St

**06.14.0028 Malus domestica James Grieve (MJG) H 3xv mDb StU. 16-18cm h,300-350cm liefern einpflanzen**
Malus domestica James Grieve (MJG)
H 3xv mDb, StU. 16 bis 18 cm, br 150 bis 200 cm,
h 300 bis 350 cm,  liefern und einpflanzen.
Menge: 1,000 St

**06.14.0029 Malus domestica Gravensteiner (MGS) H 3xv mDb StU. 16-18cm h,300-350cm liefern einpflanzen**
Malus domestica Gravensteiner (MGS)
H 3xv mDb, StU. 16 bis 18 cm, br 150 bis 200 cm,
h 300 bis 350 cm,  liefern und einpflanzen.
Menge: 1,000 St

**06.14.0030 Malus domestica Berleis (MBR) H 3xv mDb StU. 16-18cm h,300-350cm liefern einpflanzen**
Malus domestica Berleis (MBR)
H 3xv mDb, StU. 16 bis 18 cm, br 150 bis 200 cm,
h 300 bis 350 cm, liefern und einpflanzen.
Menge: 1,000 St

**06.14.0031 Malus domestica Schöner von Wiltshire (MSW) H 3xv mDb StU. 16-18cm h,300-350cm liefern einpflanzen**
Malus domestica Schöner von Wiltshire (MSW)
H 3xv mDb, StU. 16 bis 18 cm, br 150 bis 200 cm,
h 300 bis 350 cm,  liefern und einpflanzen.
Menge: 1,000 St

**06.14.0032 Malus domestica Zabergäu Renette (MZR) H 3xv mDb StU. 16-18cm h,300-350cm liefern einpflanzen**
Malus domestica Zabergäu Renette (MZR)
H 3xv mDb, StU. 16 bis 18 cm, br 150 bis 200 cm,
h 300 bis 350 cm,  liefern und einpflanzen.
Menge: 1,000 St

**06.14.0033 Prunus domestica ssp. institia (PDI) H 3xv mDb StU. 16-18cm h,300-350cm liefern einpflanzen**
Prunus domestica ssp. institia (PDI)
H 3xv mDb, StU. 16 bis 18 cm, br 150 bis 200 cm,
h 300 bis 350 cm,  liefern und einpflanzen.
Menge: 1,000 St

**06.14.0034 Pyrus domestica Gute Graue (PGG) H 3xv mDb StU. 16-18cm h,300-350cm liefern einpflanzen**
Pyrus domestica Gute Graue (PGG)
H 3xv mDb, StU. 16 bis 18 cm, br 150 bis 200 cm,
h 300 bis 350 cm,  liefern und einpflanzen.
Menge: 1,000 St

**06.14.0035 Pyrus domestica Madame Verte (PMV) H 3xv mDb StU. 16-18cm h,300-350cm liefern einpflanzen**
Pyrus domestiva Gute Graue (PGG)
H 3xv mDb, StU. 16 bis 18 cm, br 150 bis 200 cm,
h 300 bis 350 cm,  liefern und einpflanzen.
Menge: 1,000 St

**06.14.0036 Pyrus domestica Neue Poiteau (PNP) H 3xv mDb StU. 16-18cm h,300-350cm liefern einpflanzen**
Pyrus domestica Neue Poiteau (PNP)
H 3xv mDb, StU. 16 bis 18 cm, br 150 bis 200 cm,
h 300 bis 350 cm, liefern und einpflanzen.
Menge: 1,000 St

**06.14.0037 Pyrus domestica Gute Luise (PGL) H 3xv mDb StU. 16-18cm h,300-350cm liefern einpflanzen**
Pyrus domestica Gute Luise (PGL)
H 3xv mDb, StU. 16 bis 18 cm, br 150 bis 200 cm,
h 300 bis 350 cm, liefern und einpflanzen.
Menge: 1,000 St

**06.14.0038 Pyrus domestica Herzogin Elsa (PHE) H 3xv mDb StU. 16-18cm h,300-350cm liefern einpflanzen**
Pyrus domestica Herzogin Elsa (PHE)
H 3xv mDb, StU. 16 bis 18 cm, br 150 bis 200 cm,
h 300 bis 350 cm,  liefern und einpflanzen.
Menge: 1,000 St

*Hinweis: Heckensträucher*

**06.14.0039 Carpinus betulus Hecke geschnitten 2xv mB, 125-150 liefern und einpflanzen.**
Carpinus betulus - Hainbuche
Heckenpflanze geschnitten,
2xv mB, 125-150
liefern und einpflanzen.

2,5 Stk/m einreihig gepflanzt
Menge: 140,000 St

*Hinweis: Sträucher*

**06.14.0040 Amelanchier lamarckii Sol 3xv mDb br 150-200cm h 175-200cm liefern einpflanzen**
Amelanchier lamarckii (Gemeine Felsenbirne)
Sol 3xv mDb, br 150 bis 200 cm, h 175 bis 200 cm,
liefern und einpflanzen.
Menge: 6,000 St

**06.14.0041 Cornus mas Str 3xv mB br 100-150cm h 80-100cm liefern einpflanzen**
Cornus mas (Kornelkirsche)
Str 3xv mB, br 100 bis 150 cm, h 80 bis 100 cm,
liefern und einpflanzen.
Menge: 3,000 St

**06.14.0042 Mespilus germanica Str 3xv mB br 100-150cm h 80-100cm liefern einpflanzen**
Mespilus germanica (Mispel)
Str 3xv mB, br 100 bis 150 cm, h 80 bis 100 cm,
liefern und einpflanzen.
Menge: 4,000 St

**06.14.0043 Philadelphus coronarius Str 3xv C 7,5 h 125-150cm liefern einpflanzen**
STLB-Bau 2021-04 004
Philadelphus coronarius (Gewöhnlicher Pfeifenstrauch) Str 3xv C 7,5, h 125 bis 150 cm, liefern und einpflanzen.
Menge: 3,000 St

**06.14.0044 Deutzia magnifica Str 3xv C 7,5 h 125-150cm liefern einpflanzen**
Deutzia magnifica  (Hoher Maiblumenstrauch  )
Str 3xv C 7,5, h 125 bis 150 cm,
liefern und einpflanzen.
Menge: 4,000 St

**06.14.0045 Kolkwitzia amabilis Str 3xv C 7,5 h 125-150cm liefern einpflanzen**
Kolkwitzia amabilis  (Perlmuttstrauch )
Str 3xv C 7,5, h 125 bis 150 cm,
liefern und einpflanzen.
Menge: 2,000 St

**06.14.0046 Viburnum x bodnantense ‘Dawn‘ Sol 4xv mDb br 150-200cm h 125-150cm liefern einpflanzen**
Viburnum x bodnantense ‘Dawn‘  (Winterschneeball)
Sol 4xv mDb, br 150 bis 200 cm,
h 125 bis 150 cm,
liefern und einpflanzen.
Menge: 3,000 St

**06.14.0047 Rosa multiflora Str 3xv C 7,5 h 100-150cm liefern einpflanzen**
STLB-Bau 2021-04 004
Rosa multiflora (Vielblütige Rose) Str 3xv C 7,5, h 100 bis 150 cm, liefern und einpflanzen.
Menge: 15,000 St

**06.14.0048 Sambucus nigra Sol 3xv mDb h 150-200cm liefern einpflanzen**
STLB-Bau 2021-04 004
Sambucus nigra (Schwarzer Holunder) Sol 3xv mDb h 150 bis 200 cm, liefern und einpflanzen.
Menge: 3,000 St

*Hinweis: Staudenpflanzung*
Staudenpflanzung

Der AN hat dafür Sorge zu leisten, dass das Auslegen der Stauden gemäß Pflanzplanung erfolgt.
Die Linien der Pflanzplanung sind mit Markierungsspray auf die Pflanzflächen zu übertragen.
Hierfür ist eine qualifizierte Arbeitskraft mit entsprechender einschlägiger Fachkenntnis (Meister, Techniker, Ingenieur) einzusetzen.

Die Pflanzung der Stauden hat unmittelbar nach Auslegung zu erfolgen. Die Stauden müssen vor Pflanzung abgerändelt werden. Zwischen Auslegung und Pflanzung dürfen maximal 4h liegen. Ein Austrocken / Vertrocknen der Stauden ist zu vermeiden.
Das Substrat des Pflanztopfes muss mit 3 Zentimeter Mulch überdeckt sein. Die Erneuerungsknospen der Pflanzen dürfen nicht überdeckt werden. Nach der Pflanzung ist unbedingt durchdringend (20l/m²) zu wässern, um ein schnelles Anwachsen und den Bodenschluss der Wurzeln zu ermöglichen. Der Wässergang ist eine Nebenlesitung und wird nicht gesondert vergütet.

Sämtliche ausgelegeten Stauden dürfen nicht über Nacht offen auf der Fläche liegen bleiben.

Abgeholte Stauden, welche im Zuge der Pflanzarbeiten erst an den Folgetagen verwendet werden, müssen entsprechend unterhalten (wässern) und sicher vor Diebstahl geschützt werden.

Die Stauden sind unmittelbar nach der Pflanzung zu gießen, der erste Wässergang ist eine Grundleistung der Pflanzung und wird nicht gesondert vergütet. Wasser ist zu liefern,

**06.14.0049 Staude P 0,5 bis P1 liefern Preisgruppe 1**
Staude gemäß Technische Lieferbedingungen Stauden,
Qualität P 0,5 bis P1, gemäß Preisgruppe 1
liefern
Menge: 3360,000 St

**06.14.0050 Staude P 0,5 bis P1 liefern Preisgruppe 2**
Staude gemäß Technische Lieferbedingungen Stauden,
Qualität P 0,5 bis P1, gemäß Preisgruppe 2
liefern
Menge: 3360,000 St

**06.14.0051 Staude P 0,5 bis P1 liefern Preisgruppe 3**
Staude gemäß Technische Lieferbedingungen Stauden,
Qualität P 0,5 bis P1, gemäß Preisgruppe 3
liefern
Menge: 3360,000 St

**06.14.0052 Staude P1 bis C2 liefern Preisgruppe 1**
Staude gemäß Technische Lieferbedingungen Stauden,
Qualität P1 bis C2, gemäß Preisgruppe 1
liefern
Menge: 3360,000 St

**06.14.0053 Staude P1 bis C2 liefern Preisgruppe 2**
Staude gemäß Technische Lieferbedingungen Stauden,
Qualität P1 bis C2, gemäß Preisgruppe 2
liefern
Menge: 3360,000 St

**06.14.0054 Staude P1 bis C2 liefern Preisgruppe 3**
Staude gemäß Technische Lieferbedingungen Stauden,
Qualität P1 bis C2, gemäß Preisgruppe 3
liefern
Menge: 3360,000 St

**06.14.0055 Staude C2 bis C3 liefern Preisgruppe 1**
Staude gemäß Technische Lieferbedingungen Stauden,
Qualität C2 bis C3, gemäß Preisgruppe 1
liefern
Menge: 3355,000 St

**06.14.0056 Staude C2 bis C3 liefern Preisgruppe 2**
Staude gemäß Technische Lieferbedingungen Stauden,
Qualität C2 bis C3, gemäß Preisgruppe 2
liefern
Menge: 3355,000 St

**06.14.0057 Staude C2 bis C3 liefern Preisgruppe 3**
Staude gemäß Technische Lieferbedingungen Stauden,
Qualität C2 bis C3, gemäß Preisgruppe 3
liefern
Menge: 3355,000 St

**06.14.0058 Staude P 0,5 bis P1 einpflanzen**
Staude, bauseits
gemäß Pflanzplan auslegen und einpflanzen
Qualität P 0,5 bis P1,
Menge: 10080,000 St

**06.14.0059 Staude P1 bis C2 einpflanzen**
Staude, bauseits
gemäß Pflanzplan auslegen und einpflanzen
Qualität P1 bis C2
Menge: 10080,000 St

**06.14.0060 Staude C2 bis C3 einpflanzen**
Staude, bauseits
gemäß Pflanzplan auslegen und einpflanzen
Qualität C2 bis C3
Menge: 10065,000 St

*Hinweis: Geophytenpflanzung*
Geophytenpflanzung

kann ggf. im Zuge der Pflanzflächenerstellung erfolgen.
Sollten die Pflanzflächen im Frühjahr erstellt werden müssen.
Ist mit einer nachträglichen Pflanzung zu rechnen.
Der Mehraufwand ist einzukalkulieren

Zwiebel- und Knollenmischungen können ab Mitte August bis Mitte November in frostfreien Boden gepflanzt werden. Je eher die Geophyten gesetzt werden, desto besser können sie einwurzeln. Ein späterer Pflanztermin kann eine verspätete Blüte im darauffolgenden Frühjahr bewirken.

Pflanztermin

Die Pflanzung sollte kurzfristig nach der Lieferung erfolgen. Bis dahin ist für die Lieferung ein trockener luftiger, geschützter und dunkler Platz zu wählen. Eine längere Aufbewahrung über zwei Tage hinaus sollte möglichst nicht erfolgen.

Auslegen

Legen Sie zuerst alle Zwiebeln vollständig auf der Pflanzfläche aus. Bei großen Flächen empfiehlt sich die Unterteilung der Fläche und Zwiebellieferung in gleichmäßigen Teilen, wenn ein homogenes Bild gewünscht ist. Als grobe Orientierung kann eine Pflanzdichte von 20 Zwiebeln je Quadratmeter gerechnet

Pflanzen

Wichtigste Voraussetzung für den Erfolg ist die genaue Pflanztiefe. Diese ist von der Zwiebelgröße abhängig. Es gilt der Grundsatz: Die Erdüberdeckung der Zwiebeln oder Knolle beträgt das 2,5 bis 3 fache des Durchmessers. Beim Einsetzen der Zwiebeln ist darauf zu achten, dass keine Hohlräume unter den Zwiebeln verbleiben. Das Pflanzloch ist auszustechen, die Zwiebeln einzusetzen und wieder zu schließen. Die Füllfläche ist etwas anzudrücken. Auf bereits eingebrachte Pflanzen ist zu achten und der Flächentritt auf der Pflanzfläche zu minimieren.

Einzelzwiebeln

Sie werden einzeln ausgelegt und kommen einzeln in je ein Pflanzloch. Die Pflanztiefe beträgt etwa 15 cm.

Gruppenzwiebeln

Die Gruppenzwiebeln werden artenweise ausgelegt, da immer 3 bis 5 Pflanzen immer einer Art zusammenstehen sollen. Ausgelegt werden immer 3-5 Zwiebeln einer Art mit einer Pflanztiefe von 6 bis 8 cm in ein Pflanzloch.

**06.14.0061 Allium christophii, Liefergröße 18/+ liefern und einpflanzen, 3Stk/m2**
Allium christophii, Liefergröße 18/+
liefern und einpflanzen
Menge: 6042,000 St

**06.14.0062 Allium nigrum, Liefergröße 10/+ Liefern und einpflanzen 3Stk/m2**
Allium nigrum, Liefergröße 10/+
liefern und einpflanzen
Menge: 6042,000 St

**06.14.0063 Allium sphaerocephalon, Liefergröße 7/+ liefern und einpflanzen 3Stk/m2**
Allium sphaerocephalon, Liefergröße 7/+
liefern und einpflanzen
Menge: 6042,000 St

**06.14.0064 Camassia quamash, Liefergröße 14/+ liefern und einpflanzen 5Stk/m2**
Camassia quamash, Liefergröße 14/+
liefern und einpflanzen
Menge: 10070,000 St

**06.14.0065 Chionodoxa luciliae, Liefergröße 5/+ liefern und einpflanzen 6Stk/m2**
Chionodoxa luciliae, Liefergröße 5/+
liefern und einpflanzen
Menge: 12084,000 St

**06.14.0066 Crocus tommasinianus, Liefergröße 6/+ liefern und einpflanzen 15Stk/m2**
Crocus tommasinianus, Liefergröße 6/+
liefern und einpflanzen
Menge: 30210,000 St

**06.14.0067 Crocus tommasinianus 'Lilac Beauty', Liefergröße 6/+ liefern und einpflanzen 15Stk/m2**
Crocus tommasinianus ‘Lilac Beauty‘, Liefergröße 6/+
liefern und einpflanzen
Menge: 30210,000 St

**06.14.0068 Eranthis cilicica, Liefergröße 4/+ liefern und einpflanzen 20Stk/m2**
Eranthis cilicica, Liefergröße 4/+
liefern und einpflanzen
Menge: 40280,000 St

**06.14.0069 Galanthus nivalis, Liefergröße 5/+ liefern und einpflanzen, 20Stk/m2**
Galanthus nivalis, Liefergröße 5/+
liefern und einpflanzen
Menge: 40280,000 St

**06.14.0070 Hyacinthoides hispanica 'Alba Maxima', Liefergröße 8/+ Liefern und einpflanzen, 10Stk/m2**
Hyacinthoides hispanica ‘Alba Maxima‘, Liefergröße 8/+
liefern und einpflanzen
Menge: 20140,000 St

**06.14.0071 Narcissus 'Geranium', Liefergröße 12/+ liefern und einpflanzen, 15Stk/m2**
Narcissus ‘Geranium‘, Liefergröße 12/+
liefern und einpflanzen
Menge: 30210,000 St

**06.14.0072 Narcissus 'Jetfire', Liefergröße 12/+ liefern und einpflanzen, 10Stk/m2**
Narcissus ‘Jetfire‘, Liefergröße 12/+
liefern und einpflanzen
Menge: 20140,000 St

**06.14.0073 Scilla mischtschenkoana, Liefergröße 8/+ liefern und einpflanzen, 25Stk/m2**
Scilla mischtschenkoana, Liefergröße 8/+
liefern und einpflanzen
Menge: 50350,000 St

**06.14.0074 Scilla siberica, Liefergröße 8/+ liefern und einpflanzen, 25Stk/m2**
Scilla siberica, Liefergröße 8/+
liefern und einpflanzen
Menge: 50350,000 St

**06.14.0075 Tulipa praestans 'Shogun', Liefergröße 8/+ liefern und einpflanzen, 15Stk/m2**
Tulipa praestans ‘Shogun‘, Liefergröße 8/+
liefern und einpflanzen
Menge: 30210,000 St

**06.14.0076 Tulipa turkestanica, Liefergröße 7/+ liefern und einpflanzen, 10Stk/m2**
Tulipa turkestanica, Liefergröße 7/+
liefern und einpflanzen
Menge: 20140,000 St

*Hinweis: Ansaaten*

**06.14.0077 Landschaftsrasen mit Kräuter RSM 7.1.2 herstellen**
Rasenfläche (Ansaat) herstellen
Landschaftsrasen mit Kräuter, DIN 18.917,
Saatgut in zwei Arbeitsgängen, über Kreuz,
gleichmäßig aufbringen und einarbeiten.
Saatgutmischung RSM 7.1.2
.
Saatgutmenge 25 g/m2
Menge: 270,000 m²

**06.14.0078 Schotterrasenansaat UG16 4g/m2 herstellen 100% Gräser, H bis 60 cm**
Schotterrasen (Ansaat) herstellen
Schotterrasen mit 100% Gräser
Bereich Stellplatz, Schotterrasen, Rasenpflaster
Saatgut gleichmäßig aufbringen und einarbeiten.
Herkunftsgebiet UG 16
Produktionsgebiet 8
Wuchshöhe bis 60cm

Saatgutmenge 4 g/m2
mit Schnellbegrünung Bromus secalinus 2 g/m2
und Füllstoff zum Hochmischen 10 g/m2

In der Artenzusammensetzung ist daruf zu achten, dass keine Giftpflanzen in der Mischung enthalten sind.
Die Arttenzusammensetzung ist nach Beauftragung der Bauleitung zu übergeben. Mind. 30 Tage vor Bestellung.

Angebotenes Erzeugnis:

'.........'
(vom Bieter zwingend einzutragen).
Menge: 303,000 m²

**06.14.0079 Blumenwiese UG16 4g/m2 herstellen 50% Blumen / 50% Gräser, H 80-100cm**
Blumenwiesen (Ansaat) herstellen
Blumenwiesen mit 50% Blumen / 50% Gräser
Saatgut gleichmäßig aufbringen und einarbeiten.
Herkunftsgebiet UG 16
Produktionsgebiet 8
Wuchshöe bis 80-100cm

Saatgutmenge 4 g/m2
mit Schnellbegrünung Bromus secalinus 2 g/m2
und Füllstoff zum Hochmischen 10 g/m2

In der Artenzusammensetzung ist daruf zu achten, dass keine Giftpflanzen in der Mischung enthalten sind.
Die Arttenzusammensetzung ist nach Beauftragung der Bauleitung zu übergeben. Mind. 30Tage vor Bestellung.

Angebotenes Erzeugnis:

'.........'
(vom Bieter zwingend einzutragen).
Menge: 4045,000 m²

*Hinweis: Schutz- Sicherungsmaßnahmen*

**06.14.0080 Pflanzenverankerung Pfahl-Dreibock Rahmen Halbrundhölzer L 400cm Kokosstrick**
Pflanzenverankerung mit Pfahl-Dreibock
mit Rahmen aus Halbrundhölzern,
Pfahl, weißgeschält, Pfahllänge 400 cm, Zopfdicke 8/10 cm, Bindegurt aus Kokosstrick.
Menge: 60,000 St

**06.14.0081 Verdunstungsschutz am Stamm**
Verdunstungsschutz am Stamm
mit Schilfrohrmatten,
Stammdurchmesser bis 15 cm,
Stammhöhe über 2,5 bis 3 m.
Menge: 60,000 St

**06.14.0082 Mulchen Baumscheibe Rindenmulch 10/40 D 5cm Durchm. 100-150cm**
STLB-Bau 2024-04 003
Mulchen der Baumscheibe mit Rindenmulch, gütegesichert, Körnung 10/40, Dicke der Mulchdecke 5 cm, Feststellung der Dicke 3 Wochen nach Andeckung, Durchmesser der Baumscheiben über 100 bis 150 cm.
Menge: 60,000 St

*Hinweis: Dachbegrünung Nebengebäude*

**06.14.0083 Schutzlage liefern u.einbauen mind. 500g/m²**
Schutzlage  liefern
und als Schutz der Dachabdichtung/Wurzelschutzbahn
vor mechanischer Beanspruchung
bzw. bei Materialunverträglichkeit gemäß DIN 18531-2,
mit 10 cm Überlappung fachgerecht verlegen.

Eigenschaften:
Material: 100 % Recycling-Kunststofffasern
Festigkeitsklasse: GRK 2
Dicke ca. 4,0 mm
Gewicht: mind. 500 g/m²

Angebotenes Produkt / Hersteller

'.........'

zwingend bei Angebotsabgabe auszufüllen
Menge: 200,000 m²

**06.14.0084 Drainagematte Kunststoff 25 mm liefern u.einbauen**
Drän- und Wasserspeicherelement 25mm
liefern und einbauen.

Einsatzbereich: Extensivbegrünungen

Eigenschaften:
Material: HDPE-Recycling-Regenerat
Nenndicke: ca. 25 mm
Flächengewicht: ca. 1,35 kg/m²
Farbe: schwarz/grau
Öffnungen zur Belüftung und Diffusion, trittstabil,
max. Druckfestigkeit unverfüllt: 200 kN/m²
Entwässerungsleistung geprüft nach DIN EN ISO 12958
bei 2% Gefälle: 1,41 l/(m*s)
Füllvolumen (lose): ca. 7,5 l/m²
Wasserspeicherfähigkeit (unverfüllt): ca. 5 l/m²

Verlegung nach Herstellerangaben

Angebotenes Produkt / Hersteller

'.........'

zwingend bei Angebotsabgabe auszufüllen
Menge: 200,000 m²

**06.14.0085 Extensiv-Substrat liefern, einbauen Dicke 10cm**
Extensivsubstrat E-schwer als Vegetationstragschicht für Extensivbegrünungen, auf Dachflächen mit hoher Tragfähigkeit, strukturstabilisiert für breites Pflanzenspektrum geeignet, liefern und auf die natürlich verdichtete Schichthöhe von 10cm im gesackten Zustand liefern und einbauen

Der materialbezogene Verdichtungsfaktor beträgt:
- Allgemein: ca. 1,20
- bei pneumatischem Einbau: ca. 1,23
(bei ca. 80 m mittlerer Schlauchlänge)
und ist einzukalkulieren.

Kenndaten:
Gesamtporenvol.: > 60-70 Vol%
max. Wasserkap.: > 35 Vol%
Salzgehalt: < 3,5 g/l
organ. Substanz: < 65 g/l
pH-Wert: 6,0-8,5
Gewicht wassergesättigt: ca. 1320-1680 kg/m³

Sonstige Kenndaten haben den Anforderungen der FLL-Richtlinien bzw. der ÖNORM L 1131 zu entsprechen.
Bei Produktalternativen ist dem Angebot zur Prüfung der Materialgleichwertigkeit ein Prüfzeugnis eines unabhängigen Prüfinstituts beizufügen, aus dem alle geforderten Kennwerte ersichtlich sind.
Menge: 200,000 m²

**06.14.0086 Zugfeste Vegetationsmatte, mit vorkultivierter Extensivbegrünung**
Zugfeste Vegetationsmatte bis 45° Neigung
Extensivbegrünung auf geneigten Dächern oder zur Windsogsicherung mit vorkultivierten Vegetationsmatten auf zugfester, unverrottbarer Trägereinlage herstellen.

Vegetationstyp: Sedum

Zugfestigkeit Gewebeträger: ca. 5,0 kN/m
Besonders geeignet auf geneigten Dächern über 30 Grad Neigung oder zur Sicherung gegen Oberflächenerosion.
Vegetationsmatten mit mindestens 75 % projektivem Deckungsgrad nach OPTIGRÜN-Anforderungsprofil liefern, auf das Dach transportieren und auf das verdichtete Substrat stumpfgestoßen verlegen und mit mind. 30 Liter/m² in 2-3 zeitlich versetzten Arbeitsgängen anwässern.
Inkl. notwendige Schneide- und Anpassarbeiten. ggf. Substratfehlstellen auffüllen.

Angebotenes Produkt / Hersteller

'.........'

zwingend bei Angebotsabgabe auszufüllen
Menge: 200,000 m²

#### Bereich 06.15 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**06.15.0001 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

2015 m2 x 4 =8056
Menge: 8056,000 m2

**06.15.0002 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 65 x 1,5 x 4
Menge: 390,000 m2

**06.15.0003 Lockern der Heckengräben 4 Arbeitsgänge**
Lockern der Heckengräben, trockene Triebe abschneiden, Heckengräben von Unkraut, Steinen ab 5 cm Durchmesser und sonstigem Unrat säubern. Anfallende Stoffe laden und abfahren. Material wird Eigentum des AN und ist einer Wiederverwertung zuzuführen. Arbeiten mit Kleingeräten ist einzurechnen.
Bearbeitungstiefe: im Mittel 10 cm,
(4 Arbeitsgänge/Jahr)
Abrechnung in der Abwicklung.
Die in der Position angegebene Menge ist die Gesamtmenge der zu bearbeitenden Fläche bzw. Stückzahl, multipliziert mit der Anzahl der Arbeitsgänge (d.h. Fläche Länge x Anzahl Arbeitsgänge ).

55 m x 4 Arbeitsgänge =  220m
Menge: 220,000 m

**06.15.0004 Wässern Pflanzung Großgehölz 100l l/St 15Arbeitsgänge Wasser liefern, AN**
Wässern der Pflanzung, Großgehölz,
Wasser liefern,
der Wasserverbrauch ist schriftlich zu dokumentieren
Nachweis ist über Foto der Wasseruhr zu führen

Mindestwassermenge je Arbeitsgang 100 l/St,
15 Arbeitsgänge,

Die in der Position angegebene Menge
ist die Gesamtmenge der zu bearbeitenden Fläche
bzw. Stückzahl,
multipliziert mit der Anzahl der Arbeitsgänge
(d.h. Fläche, Länge bzw. Stückzahl x Anzahl AG)

65Stk  x 15 Ag = 975
Menge: 975,000 St

**06.15.0005 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

2.015 x 15Ag = 30.225
Menge: 30225,000 m2

**06.15.0006 Wässern Rasen- und Wiesenflächen 15l/m2 30Arbeitsgänge Wasser liefern, AN**
Wässern der Rasen- u. Wiesenfläche, Schotterrasen, Rasenfugen
Wasser liefern,
der Wasserverbrauch ist schriftlich zu dokumentieren
Nachweis istüber Foto der Wasseruhr zu führen
Mindestwassermenge je Arbeitsgang 15 l/m2,
30 Arbeitsgänge,

Die in der Position angegebene Menge
ist die Gesamtmenge der zu bearbeitenden Fläche
bzw. Stückzahl,
multipliziert mit der Anzahl der Arbeitsgänge
(d.h. Fläche bzw. Stückzahl x Anzahl AG)

4220qm x 30Ag = 126600
Menge: 126600,000 m2

**06.15.0007 Wässern der Heckenpflanzen, 25l l/m2 15Arbeitsgänge**
Heckenpflanzen wässern,
Wasser liefern,
der Wasserverbrauch ist schriftlich zu dokumentieren
Nachweis istüber Foto der Wasseruhr zu führen

Mindestwassermenge je Arbeitsgang 25 l/St,
15 Arbeitsgänge,

Die in der Position angegebene Menge
ist die Gesamtmenge der zu bearbeitenden Fläche
bzw. Stückzahl,
multipliziert mit der Anzahl der Arbeitsgänge
(d.h. Fläche, Länge bzw. Stückzahl x Anzahl AG)

55 m x 15 Arbeitsgänge =  825m
Menge: 825,000 m

**06.15.0008 Düngung Großgehölz 250g/St organ. Dünger N/P/K : 6 / 4 / 5**
Düngen von Großgehölzen,
Auftragsmenge ca. 250 g/St,
mit organischer Dünger,
mit Langzeitwirkung.
N/P/K : 6 / 4 / 5

angebotenes Erzeugnis:

'.........'
(vom Bieter zwingend einzutragen).
Menge: 15,000 kg

**06.15.0009 Düngen Rasenfläche Gebrauchsrasen 40g/m2 organ.-mineral.Dünger**
Düngen der Rasenfläche,
Gebrauchsrasen,
Menge ca. 40 g/m2,
in 2 Arbeitsgängen zu jeweils der halben Menge,
organisch-mineralischer Dünger.

angebotenes Erzeugnis:

'.........'
(vom Bieter zwingend einzutragen).
Menge: 11,000 kg

**06.15.0010 Düngen Staudenflächen 80g/m2 organ.-mineral.Dünger 10x jährlich**
Düngen der Staudenflächen
Menge ca. 80 g/m2,
10x jährlich
organisch-mineralischer Dünger.

angebotenes Erzeugnis:

'.........'
(vom Bieter zwingend einzutragen).
Menge: 1611,000 kg

**06.15.0011 Düngen der Heckenpflanzen**
Düngen der Heckenpflanzen,
Menge ca. 100 g/m
Anzahl der Arbeitsgänge 1,
mit organischer Dünger,
mit Langzeitwirkung.
N/P/K : 6 / 4 / 5

angebotenes Erzeugnis:

'.........'
(vom Bieter zwingend einzutragen).
Menge: 4,000 kg

**06.15.0012 Mähen Kräuterrasen RSM7.1 Wuchs-H 6-10cm Schnitt-H 4cm 20Schnitte,Schnittgut Direktbeladung laden transp. LKW AN entsorgen (Ansaatfläche)**
Mähen von Schotterrasen, Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

570m2 x  20Ag =qm
Menge: 11400,000 m2

**06.15.0013 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

4045m2 x 3 Ag =12135qm
Menge: 12135,000 m2

**06.15.0014 Zulage Mähen (Wiesenflächen), geneigte Flächen 3 AG**
Zulage Mähen in geneigten Flächen
Wiesenfläche,

Für folgenden Bereiche:
- Mulden
- Böschungen

3318m2 x 3 Ag =9954qm
Menge: 9954,000 m²

**06.15.0015 Hecken schneiden, 2 Arbeitsgänge**
Hecke beidseitig und oben, auf einer Höhe von 1,80 m, schneiden,
Schnittgut aufnehmen und entsorgen.
(2 Arbeitsgänge/ Jahr).
Abrechnung in der Abwicklung.
Die in der Position angegebene Menge ist die Gesamtmenge der zu bearbeitenden Fläche bzw. Stückzahl, multipliziert mit der Anzahl der Arbeitsgänge (d.h. Fläche bzw. Stückzahl x Anzahl AG)

55m x 2 Arbeitsgänge = 110m
Menge: 76,000 m

#### Bereich 06.16 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**06.16.0001 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

2015 m2 x 4 =8056
Menge: 8056,000 m2

**06.16.0002 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 65 x 1,5 x 4
Menge: 390,000 m2

**06.16.0003 Lockern der Heckengräben 4 Arbeitsgänge**
Lockern der Heckengräben, trockene Triebe abschneiden, Heckengräben von Unkraut, Steinen ab 5 cm Durchmesser und sonstigem Unrat säubern. Anfallende Stoffe laden und abfahren. Material wird Eigentum des AN und ist einer Wiederverwertung zuzuführen. Arbeiten mit Kleingeräten ist einzurechnen.
Bearbeitungstiefe: im Mittel 10 cm,
(4 Arbeitsgänge/Jahr)
Abrechnung in der Abwicklung.
Die in der Position angegebene Menge ist die Gesamtmenge der zu bearbeitenden Fläche bzw. Stückzahl, multipliziert mit der Anzahl der Arbeitsgänge (d.h. Fläche Länge x Anzahl Arbeitsgänge ).

55 m x 4 Arbeitsgänge =  220m
Menge: 220,000 m

**06.16.0004 Wässern Pflanzung Großgehölz 100l l/St 15Arbeitsgänge Wasser liefern, AN**
Wässern der Pflanzung, Großgehölz,
Wasser liefern,
der Wasserverbrauch ist schriftlich zu dokumentieren
Nachweis ist über Foto der Wasseruhr zu führen

Mindestwassermenge je Arbeitsgang 100 l/St,
15 Arbeitsgänge,

Die in der Position angegebene Menge
ist die Gesamtmenge der zu bearbeitenden Fläche
bzw. Stückzahl,
multipliziert mit der Anzahl der Arbeitsgänge
(d.h. Fläche, Länge bzw. Stückzahl x Anzahl AG)

65Stk  x 15 Ag = 975
Menge: 975,000 St

**06.16.0005 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

2.015 x 15Ag = 30.225
Menge: 30225,000 m2

**06.16.0006 Wässern Rasen- und Wiesenflächen 15l/m2 30Arbeitsgänge Wasser liefern, AN**
Wässern der Rasen- u. Wiesenfläche, Schotterrasen, Rasenfugen
Wasser liefern,
der Wasserverbrauch ist schriftlich zu dokumentieren
Nachweis istüber Foto der Wasseruhr zu führen
Mindestwassermenge je Arbeitsgang 15 l/m2,
30 Arbeitsgänge,

Die in der Position angegebene Menge
ist die Gesamtmenge der zu bearbeitenden Fläche
bzw. Stückzahl,
multipliziert mit der Anzahl der Arbeitsgänge
(d.h. Fläche bzw. Stückzahl x Anzahl AG)

4220qm x 30Ag = 126600
Menge: 126600,000 m2

**06.16.0007 Wässern der Heckenpflanzen, 25l l/m2 15Arbeitsgänge**
Heckenpflanzen wässern,
Wasser liefern,
der Wasserverbrauch ist schriftlich zu dokumentieren
Nachweis istüber Foto der Wasseruhr zu führen

Mindestwassermenge je Arbeitsgang 25 l/St,
15 Arbeitsgänge,

Die in der Position angegebene Menge
ist die Gesamtmenge der zu bearbeitenden Fläche
bzw. Stückzahl,
multipliziert mit der Anzahl der Arbeitsgänge
(d.h. Fläche, Länge bzw. Stückzahl x Anzahl AG)

55 m x 15 Arbeitsgänge =  825m
Menge: 825,000 m

**06.16.0008 Düngung Großgehölz 250g/St organ. Dünger N/P/K : 6 / 4 / 5**
Düngen von Großgehölzen,
Auftragsmenge ca. 250 g/St,
mit organischer Dünger,
mit Langzeitwirkung.
N/P/K : 6 / 4 / 5

angebotenes Erzeugnis:

'.........'
(vom Bieter zwingend einzutragen).
Menge: 15,000 kg

**06.16.0009 Düngen Rasenfläche Gebrauchsrasen 40g/m2 organ.-mineral.Dünger**
Düngen der Rasenfläche,
Gebrauchsrasen,
Menge ca. 40 g/m2,
in 2 Arbeitsgängen zu jeweils der halben Menge,
organisch-mineralischer Dünger.

angebotenes Erzeugnis:

'.........'
(vom Bieter zwingend einzutragen).
Menge: 11,000 kg

**06.16.0010 Düngen Staudenflächen 80g/m2 organ.-mineral.Dünger 10x jährlich**
Düngen der Staudenflächen
Menge ca. 80 g/m2,
10x jährlich
organisch-mineralischer Dünger.

angebotenes Erzeugnis:

'.........'
(vom Bieter zwingend einzutragen).
Menge: 1611,000 kg

**06.16.0011 Düngen der Heckenpflanzen**
Düngen der Heckenpflanzen,
Menge ca. 100 g/m
Anzahl der Arbeitsgänge 1,
mit organischer Dünger,
mit Langzeitwirkung.
N/P/K : 6 / 4 / 5

angebotenes Erzeugnis:

'.........'
(vom Bieter zwingend einzutragen).
Menge: 4,000 kg

**06.16.0012 Mähen Kräuterrasen RSM7.1 Wuchs-H 6-10cm Schnitt-H 4cm 20Schnitte,Schnittgut Direktbeladung laden transp. LKW AN entsorgen (Ansaatfläche)**
Mähen von Schotterrasen, Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

570m2 x  20Ag =qm
Menge: 11400,000 m2

**06.16.0013 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

4045m2 x 3 Ag =12135qm
Menge: 12135,000 m2

**06.16.0014 Zulage Mähen (Wiesenflächen), geneigte Flächen 3 AG**
Zulage Mähen in geneigten Flächen
Wiesenfläche,

Für folgenden Bereiche:
- Mulden
- Böschungen

3318m2 x 3 Ag =9954qm
Menge: 9954,000 m²

**06.16.0015 Hecken schneiden, 2 Arbeitsgänge**
Hecke beidseitig und oben, auf einer Höhe von 1,80 m, schneiden,
Schnittgut aufnehmen und entsorgen.
(2 Arbeitsgänge/ Jahr).
Abrechnung in der Abwicklung.
Die in der Position angegebene Menge ist die Gesamtmenge der zu bearbeitenden Fläche bzw. Stückzahl, multipliziert mit der Anzahl der Arbeitsgänge (d.h. Fläche bzw. Stückzahl x Anzahl AG)

55m x 2 Arbeitsgänge = 110m
Menge: 76,000 m

#### Bereich 06.17 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**06.17.0001 Pflanzfläche lockern Aufwuchs abtrennen Pflanzfläche T 3cm Abfall, Steine entfernen 4Arbeitsgänge**
Lockern der Pflanzfläche,
unerwünschten Aufwuchs
abtrennen, auf Pflanzflächen,
Bearbeitungstiefe unter Beachtung der
jeweiligen Pflanzenart, im Mittel 3 cm,
ausdauernde Wurzeln von unerwünschtem Aufwuchs
ausgraben, Abfall und Steine ab 5 cm Durchmesser
entfernen, abgetrennte Teile des unerwünschten
Aufwuchses und Steine ab 5 cm Durchmesser werden Eigentum des AN und sind einer geeigneten Wiederverwertung zuzuführen,

4 Arbeitsgänge.

Die in der Position angegebene Menge ist die Gesamtmenge der zu bearbeitenden Fläche bzw. Stückzahl, multipliziert mit der Anzahl der Arbeitsgänge (d.h. Fläche, Länge bzw. Stückzahl x Anzahl AG)

2015 m2 x 4 =8056
Menge: 8056,000 m2

**06.17.0002 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 65 x 1,5 x 4
Menge: 390,000 m2

**06.17.0003 Lockern der Heckengräben 4 Arbeitsgänge**
Lockern der Heckengräben, trockene Triebe abschneiden, Heckengräben von Unkraut, Steinen ab 5 cm Durchmesser und sonstigem Unrat säubern. Anfallende Stoffe laden und abfahren. Material wird Eigentum des AN und ist einer Wiederverwertung zuzuführen. Arbeiten mit Kleingeräten ist einzurechnen.
Bearbeitungstiefe: im Mittel 10 cm,
(4 Arbeitsgänge/Jahr)
Abrechnung in der Abwicklung.
Die in der Position angegebene Menge ist die Gesamtmenge der zu bearbeitenden Fläche bzw. Stückzahl, multipliziert mit der Anzahl der Arbeitsgänge (d.h. Fläche Länge x Anzahl Arbeitsgänge ).

55 m x 4 Arbeitsgänge =  220m
Menge: 220,000 m

**06.17.0004 Wässern Pflanzung Großgehölz 100l l/St 15Arbeitsgänge Wasser liefern, AN**
Wässern der Pflanzung, Großgehölz,
Wasser liefern,
der Wasserverbrauch ist schriftlich zu dokumentieren
Nachweis ist über Foto der Wasseruhr zu führen

Mindestwassermenge je Arbeitsgang 100 l/St,
15 Arbeitsgänge,

Die in der Position angegebene Menge
ist die Gesamtmenge der zu bearbeitenden Fläche
bzw. Stückzahl,
multipliziert mit der Anzahl der Arbeitsgänge
(d.h. Fläche, Länge bzw. Stückzahl x Anzahl AG)

65Stk  x 15 Ag = 975
Menge: 975,000 St

**06.17.0005 Wässern Pflanzfläche 15l l/m2 15Arbeitsgänge**
Wässern Pflanzfläche,
Wasser liefern,
der Wasserverbrauch ist schriftlich zu dokumentieren
Nachweis ist über Foto der Wasseruhr zu führen

Mindestwassermenge je Arbeitsgang 15 l/m²,
15 Arbeitsgänge,

Die in der Position angegebene Menge
ist die Gesamtmenge der zu bearbeitenden Fläche
bzw. Stückzahl,
multipliziert mit der Anzahl der Arbeitsgänge
(d.h. Fläche, Länge bzw. Stückzahl x Anzahl AG)

2.015 x 15Ag = 30.225
Menge: 30225,000 m2

**06.17.0006 Wässern Rasen- und Wiesenflächen 15l/m2 30Arbeitsgänge Wasser liefern, AN**
Wässern der Rasen- u. Wiesenfläche, Schotterrasen, Rasenfugen
Wasser liefern,
der Wasserverbrauch ist schriftlich zu dokumentieren
Nachweis istüber Foto der Wasseruhr zu führen
Mindestwassermenge je Arbeitsgang 15 l/m2,
30 Arbeitsgänge,

Die in der Position angegebene Menge
ist die Gesamtmenge der zu bearbeitenden Fläche
bzw. Stückzahl,
multipliziert mit der Anzahl der Arbeitsgänge
(d.h. Fläche bzw. Stückzahl x Anzahl AG)

4220qm x 30Ag = 126600
Menge: 126600,000 m2

**06.17.0007 Wässern der Heckenpflanzen, 25l l/m2 15Arbeitsgänge**
Heckenpflanzen wässern,
Wasser liefern,
der Wasserverbrauch ist schriftlich zu dokumentieren
Nachweis istüber Foto der Wasseruhr zu führen

Mindestwassermenge je Arbeitsgang 25 l/St,
15 Arbeitsgänge,

Die in der Position angegebene Menge
ist die Gesamtmenge der zu bearbeitenden Fläche
bzw. Stückzahl,
multipliziert mit der Anzahl der Arbeitsgänge
(d.h. Fläche, Länge bzw. Stückzahl x Anzahl AG)

55 m x 15 Arbeitsgänge =  825m
Menge: 825,000 m

**06.17.0008 Düngung Großgehölz 250g/St organ. Dünger N/P/K : 6 / 4 / 5**
Düngen von Großgehölzen,
Auftragsmenge ca. 250 g/St,
mit organischer Dünger,
mit Langzeitwirkung.
N/P/K : 6 / 4 / 5

angebotenes Erzeugnis:

'.........'
(vom Bieter zwingend einzutragen).
Menge: 15,000 kg

**06.17.0009 Düngen Rasenfläche Gebrauchsrasen 40g/m2 organ.-mineral.Dünger**
Düngen der Rasenfläche,
Gebrauchsrasen,
Menge ca. 40 g/m2,
in 2 Arbeitsgängen zu jeweils der halben Menge,
organisch-mineralischer Dünger.

angebotenes Erzeugnis:

'.........'
(vom Bieter zwingend einzutragen).
Menge: 11,000 kg

**06.17.0010 Düngen Staudenflächen 80g/m2 organ.-mineral.Dünger 10x jährlich**
Düngen der Staudenflächen
Menge ca. 80 g/m2,
10x jährlich
organisch-mineralischer Dünger.

angebotenes Erzeugnis:

'.........'
(vom Bieter zwingend einzutragen).
Menge: 1611,000 kg

**06.17.0011 Düngen der Heckenpflanzen**
Düngen der Heckenpflanzen,
Menge ca. 100 g/m
Anzahl der Arbeitsgänge 1,
mit organischer Dünger,
mit Langzeitwirkung.
N/P/K : 6 / 4 / 5

angebotenes Erzeugnis:

'.........'
(vom Bieter zwingend einzutragen).
Menge: 4,000 kg

**06.17.0012 Mähen Kräuterrasen RSM7.1 Wuchs-H 6-10cm Schnitt-H 4cm 20Schnitte,Schnittgut Direktbeladung laden transp. LKW AN entsorgen (Ansaatfläche)**
Mähen von Schotterrasen, Kräuterrasen RSM7.1, Ansaatfläche
Wuchshöhe 6 bis 10 cm,
Schnitthöhe 4 cm, 20 Schnitte,
Schnittfolge in der Regel vierzehntägig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

570m2 x  20Ag =qm
Menge: 11400,000 m2

**06.17.0013 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

4045m2 x 3 Ag =12135qm
Menge: 12135,000 m2

**06.17.0014 Zulage Mähen (Wiesenflächen), geneigte Flächen 3 AG**
Zulage Mähen in geneigten Flächen
Wiesenfläche,

Für folgenden Bereiche:
- Mulden
- Böschungen

3318m2 x 3 Ag =9954qm
Menge: 9954,000 m²

**06.17.0015 Hecken schneiden, 2 Arbeitsgänge**
Hecke beidseitig und oben, auf einer Höhe von 1,80 m, schneiden,
Schnittgut aufnehmen und entsorgen.
(2 Arbeitsgänge/ Jahr).
Abrechnung in der Abwicklung.
Die in der Position angegebene Menge ist die Gesamtmenge der zu bearbeitenden Fläche bzw. Stückzahl, multipliziert mit der Anzahl der Arbeitsgänge (d.h. Fläche bzw. Stückzahl x Anzahl AG)

55m x 2 Arbeitsgänge = 110m
Menge: 76,000 m

#### Bereich 06.18 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**06.18.0001 Stundenlohn Land. Vorarbeiter**
Stundenlohnarbeiten Landschaftsbauarbeiten
Landschaftsg.-Vorarbeiter/in Berufsgruppe 3
Menge: 10,000 h

**06.18.0002 Stundenlohn Land. Landschaftsg.**
Stundenlohnarbeiten Landschaftsbauarbeiten
Landschaftsgärtner/in Berufsgruppe 5
Menge: 15,000 h

**06.18.0003 Stundenlohn Land. Handwerker**
Stundenlohnarbeiten Landschaftsbauarbeiten
Handwerker/in Berufsgruppe 7
Menge: 15,000 h

**06.18.0004 Stundenlohn Land. ang.Facharb.**
Stundenlohnarbeiten Landschaftsbauarbeiten
angel. Facharbeiter/in Berufsgruppe 9
Menge: 20,000 h

*Hinweis: Geräte und Fahrzeuge:*
Geräte und Fahrzeuge:
Die jeweiligen Verrechnungssätze für Geräte und Fahrzeuge müssen sämtliche Aufwendungen für den Einsatz, insbesondere für Vorhalten und Betriebsstoffe sowie sämtliche Zuschläge und Kosten für das Bedienungspersonal enthalten. Vorausgesetzt
wird der Einsatz eines hierfür geschulten und zahlenmäßigerforderlichen Personals. Eine Vergütung für höher qualifizierte Arbeitskräfte als erforderlich, wird nicht gewährt.

**06.18.0005 LKW 12t**
Lastkraftwagen
Nutzlast bis 12 t
Menge: 10,000 h

**06.18.0006 LKW 5t**
Lastkraftwagen
Nutzlast bis 5 t
Menge: 10,000 h

**06.18.0007 Zuschl.Ladekran**
Zuschlag für LKW-Ladekran
Zuschlag für LKW-Stunden bei Benützung eines LKW-Lade-
kranes. Der Zuschlag wird nur für die Zeit bezahlt,
die der Ladekran tatsächlich in Betrieb ist.
Menge: 20,000 h

**06.18.0008 Bagger Reifen, 0,55m3**
Bagger
Bagger, luftbereift,
Motorleistung über 30 kW und bis 0,55 m3
Menge: 15,000 h

**06.18.0009 Minibagger Kette**
Minibagger
Fahrwerk mit Ketten
Menge: 15,000 h

**06.18.0010 Planier-/Ladeger.**
Planier- und Ladegeräte
Radlader, luftbereift
Motorleistung, 19 bis 37 kW (26-50 PS)
Menge: 10,000 h

**06.18.0011 Verdichtungsger.**
Verdichtungsgeräte
Vibrostampfer, Gewicht über 100 kg
Menge: 10,000 h

**06.18.0012 Verdichtungsger.**
Verdichtungsgeräte
Flächenrüttler, Gewicht bis ca. 500 kg
Menge: 10,000 h

**06.18.0013 Versch.Geräte**
Verschiedene Geräte
Gestellung mit Betriebsstoffen
Kleingeräte (z.B. Flex, Kettensäge, Fugenschneider)
Menge: 25,000 h

*Hinweis: Hinweis zu Baustoffe*
Hinweis zu Baustoffe

Die jeweiligen Verrechnungssätze für Baustoffe müssen
die Lieferung frei Baustelle einschließlich dem
Transport zur Verwendungsstelle und dem Abladen sowie
alle Zuschläge enthalten.

**06.18.0014 Mat.lief.Beton C 12/15 (B 15)**
Materiallieferung Beton
Beton C 12/15 (alt: B 15)
Menge: 10,000 m3

**06.18.0015 Frostsi.Kies.lief**
Natürliche Gesteinskörnung liefern
gemäß gültiger TL-Gestein-StB liefern (Kies)
frostsicheres Material
der Nachweis des ausreichenden Widerstandes gegen
Frostbeanspruchung ist vorzulegen
Menge: 10,000 m3

#### Bereich 06.19 Provisorische Sicherungen

**06.19.0001 KTS Bk0,3 DPr1 EV2 120MPa 0/32 D 20-25cm mit Gerät**
STLB-Bau 2024-04 080
Kiestragschicht, Belastungsklasse RStO 12 Bk0,3, Verdichtungsgrad mind. DPr 1, Verformungsmodul auf der Oberfläche mind. EV2 120 MPa, aus Baustoffgemisch für Kiestragschicht, natürliche Gesteinskörnung TL Gestein, Körnung 0/32, Schichtdicke über 20 bis 25 cm, Infiltrationsbeiwert ki größer gleich 1 x 10 hoch minus 5 m/s, Arbeiten mit Gerät, Ausführung gemäß Zeichnung und Einzelbeschreibung.
Menge: 150,000 m3

**06.19.0002 Asphalttragschicht Geh-Radweg AC32TN Bindem. 70/100 D 10cm Asphalt-Thermo-Container mit Fertiger Beschicker**
STLB-Bau 2024-04 080
Asphalttragschicht ZTV Asphalt-StB, in Geh- und Radwegen, Mischgutart AC 32 T N, natürliche Gesteinskörnung TL Gestein, Bindemittel Straßenbaubitumen 70/100 TL Bitumen-StB und DIN EN 12591, Schichtdicke 10 cm, Einbaudicke gemäß TPD-StB durch Messen mit Tiefenlehre, Rand mit Neigung 1:1, abgerechnet wird die für diese Schicht geforderte Breite bis zur Mitte der Randausbildung, Transport im Asphalt-Thermo-Container, Einbau mit Fertiger und Beschicker, Ausführung gemäß Zeichnung und Einzelbeschreibung.
Menge: 600,000 m2

**06.19.0003 Sickerpackung 1,5/1,5/1,0m aus Kies 16/32, herstellen**
Sickerpackung aus Kies herstellen,
Körnung 16/32, für Flächenentwässerung
für provisorische Belagsflächen
Größe: 1,5x1,5x1,0 m,
allseitiger Wandverkleidung mit Geotextil GRK 5
inklusive aller notwendigen Erdarbeiten
Homogenbereich 1, mit 4 Bodengruppen,
Bodengruppe 1 GU DIN 18196 (Kies-Schluff-Gemisch), Bodengruppe 2 GW DIN 18196 (weitgestuftes Kies-Sand-Gemisch),
Bodengruppe 3 GI DIN 18196 (intermittierend gestuftes Kies-Sand-Gemisch),
Bodengruppe 4 SU DIN 18196 (Sand-Schluff-Gemisch),
Tiefe oberer Horizont des Homogenbereiches von 0 m, Tiefe unterer Horizont des Homogenbereiches bis 1 m,
Baumaßnahme der Geotechnischen Kategorie 1 DIN 4020,
- Konsistenz DIN EN ISO 14688-1 fest.

Anfallendes Material wird Eigentum des
AN und ist einer geeigneten Wiederverwertung zuzuführen
Menge: 3,000 St

**06.19.0004 Stangenzaun doppelläufig rundgefräst D 9-11 cm vernagelt H: 80cm**
Stangengeländer, doppelläufig
mit Untergurt herstellen
Stangengeländer aus rundgefrästen Stangen,
Zopfdicke 9 bis 11 cm
Pfähle einschlagen oder eingraben
Querholm vernagelt ins Hirnholz mit 8-Zoll-Nagel
Pfostenabstand 2,50 m
Höhe 0,80 m über OK-Gelände,
Pfähle einschlagen, Einbindetiefe 40- 60cm
Einschließlich Erdarbeiten, Bodenklasse 1, 3 und 4
verdrängter Boden wird Eigentum des AN und ist einer
Wiederverwertung zuzuführen
Menge: 150,000 m

#### Bereich 06.20 Dokumentation

**06.20.0001 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

**06.20.0002 Erstellen eines Geländeaufmaßes nach Fertigstellung**
*** Pauschalposition
Erstellen eines Geländeaufmaßes nach Fertigstellung

System  Höhenbezugssystem DHHN 2016
  Lagesystem UTM mit EPSG-Code

Umgriff Gesamtgrundstück gem. Grundstücksgrenzen
  zzgl. allseitig 5,00 m
 bei angrenzenden Straßen ggf. über 5,00 m
  hinaus bis zum Straßenbelag/Bordstein

Inhalt Grundstücksgrenzen aus Katasterplan
 (digital übernommen)

Vegetation Bäume deren Stamm weiter als 5,00 Meter von der Grundstücksgrenze entfernt ist, deren Kronentraufe jedoch näher als 1,5 Meter an die Grundstücksgrenze heranragt, müssen aufgemessen werden.

Bäume: Lage
 Höhe am Stammfuß
 Hecken mit Höhe, Breite
 Sträucher/Sträucherflächen mit Höhe
 und Umgriff Kronentraufe
 Rasen-/Wiesenflächen mit Umgriff

Gebäude Umgriff mit Höhe an Traufe
 Treppen mit Höhe vor erster Stufe
 und auf letzter Stufe und Angabe Steigungsmaß
 Kellerschächte/Lichtschächte mit Höhe
 Überdachungen
 Brüstungen/Mauer mit Höhe an Fuße
 und Maueroberkante

Einfriedungen Art der Einfriedung
 Höhe an Fuß und Oberkante

Wege alle befestigten Flächen im Umgriff
 Angabe Art der Befestigung
 Angabe Lage und Art von Einfassungen

Sparten Übernahme Sparten
 Schächte/Schachtdeckel mit Höhe
 Schieberkastendeckel mit Höhe

Entwässerung Straßen-/Hofsinkkästen mit Höhe
 Entwässerungsrinnen mit Höhe

Höhenlage Höhen in ausreichendem Höhenraster (
 Höhenlinien
 Böschungen mit Ober und Unterkante

Ausstattung Leuchten
 Absperrpfosten
 Fahnenmaste
 Fahrradständer mit Überdachung
 Mülltonnenstandorte mit Überdachungen
 Bänke und Tische
 Spielgeräte
 Schirme/Markisen
 Sonstige Ausstattung

Übergabe Plan im pdf-Format mit Plankopf,
 Plannummer, Projektbezeichnung
 dwg-Datei (mind. Format AutoCAD 2010)
Menge: 1,000 psch

### Titel 07 Gemeinbedarfsfläche

#### Bereich 07.01 Baustellensicherung

*Hinweis: Sicherung*

**07.01.0001 Absperrschranke, Hartkunststoff 200x120 vorhalten 5Wo**
Absperrschranke aus Hartkunststoff vorhalten
Warnmarkierung TYP1 -
nach ZTV-SA 97, Reflexionsklasse RA1, StVO, TL-Absperrschranken
Vorhaltedauer 5 Wochen

40Stk x 5 Wo =  200St
Menge: 200,000 St/W

**07.01.0002 Absperrschranke h 120 cm aus Hartkunststoff liefern aufstellen Warnmarkierung TYP1 nach ZTV-SA 97**
Absperrschranke aus Hartkunststoff liefern aufstellen
Warnmarkierung TYP1 -
nach ZTV-SA 97, Reflexionsklasse RA1, StVO, TL-Absperrschranken
- Format: ca 200x120 cm
- witterungs- und uv-beständig
- Gewicht ca.14kg je Feld
zur mobilien Aufstellung vor Ort

Das tägliche öffnen und schließen
von bis zu 5 Felder ist mit einzukalkulieren.
Menge: 40,000 St

**07.01.0003 Absperrschranke 200x120 verkehrssicher umsetzen 2Ag**
Absperrschranke aus Kunststoff  verkehrsicher umsetzen
und den verkehrssicheren Zustand erhalten
Warnmarkierung TYP1 - nach ZTV-SA 97,
Reflexionsklasse RA1, StVO

40m x 2Ag = 80 m
Menge: 80,000 m

**07.01.0004 Bauzaun H 2m umsetzen 2Ag**
Bauzaun, Zaunoberkante über Oberfläche Gelände 2 m,
im Baustellenbereich umsetzen.

Das tägliche öffnen und schließen von bis zu 5 Bauzaunfelder gilt nicht als Umsetzen des Bauzauns.
Dies ist eine Nebenleistung im Rahmen der Baustellensicherung und Eigenverantwortung

90m x 2Ag = 180 m
Menge: 180,000 m

#### Bereich 07.02 Schutzmaßnahmen

**07.02.0001 Stangenzaun rundgefräst D 9-11 cm vernagelt**
Stangengeländer herstellen
Stangengeländer aus rundgefrästen Stangen,
ohne Untergurt
Zopfdicke 9 bis 11 cm
Pfähle einschlagen oder eingraben
Querholm vernagelt ins Hirnholz mit 8-Zoll-Nagel
Pfostenabstand 2,50 m
Höhe 0,40 m, Pfähle einschlagen, Einbindetiefe 40cm
Einschließlich Erdarbeiten, Bodenklasse 1, 3 und 4
verdrängter Boden wird Eigentum des AN und ist einer
Wiederverwertung zuzuführen
Menge: 80,000 m

#### Bereich 07.03 Entsorgung

*Hinweis: Hinweis Ersatzbaustoffverordnung*
Im Jahr 2021 wurde die Ersatzbaustoffverordnung verabschiedet, in der u. a. die Wiederinverkehrbringung von mineralischen Baustoffen geregelt wird. Diese Verordnung ist nach einer Übergangsfrist von 2 Jahren am 01.08.2023 in Kraft getreten. Für Bodenmaterial wird in der Ersatzbaustoffverordnung (EBV) geregelt, welche Stoffgehalte
die verschiedenen Bodenmaterialien (BM-0, BM-0*, BM-F1 bis
BM-F3) aufweisen dürfen (Tabelle 3 und 4 der EBV) und unter welchen Bedingungen die Materialien wiederverwendet werden können (Anlage  2 der EBV). Für die Entsorgung von Bodenaushub werden weiterhin chemische Untersuchungen gem. den Anforderungen an die stoffliche Verwertung von mineralischen Abfällenprime; der Länderarbeitsgemeinschaft
Abfall (LAGA) und der Deponieverordnung (DepV) durchzuführen sein, da die Deponien zzt. ihre Genehmigungen noch nicht auf die EBV umgestellt haben

**07.03.0001 Dokumentation Entsorgung der Abfälle**
*** Pauschalposition
Dokumentation Entsorgung der Abfälle
für alle anfallenden nicht gefährlichen und gefeährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**07.03.0002 Baureste Unrat sammeln lagern**
Baureste und Unrat sammeln,
auf der Baustelle sortiert lagern.

Abfuhr wird gesondert Vergütet
Menge: 15,000 h

**07.03.0003 Stoffe nicht gefährlich AVV170904 Sonstige Bau- und Abbruchabfälle, LKW AN transp. entsorgen Entsorg.-geb. AN**
Sonstige Bau- und Abbruchabfälle,
nicht gefährlich, Abfallschlüssel nach AVV (Abfallverzeichnis-Verordnung) 170904 gemischte Bau- und Abbruchabfälle,
nicht schadstoffbelastet,
auf Baustelle lagernd, laden, mit LKW des AN transportieren, entsorgen, max. Gesamtgewicht ohne Beschränkung,
die Entsorgungsgebühren werden vom AN übernommen.
Menge: 5,000 t

**07.03.0004 Abfall nicht gefährlich AVV170201 Holz, Glas und Kunststoff, LKW AN transp. entsorgen Entsorg.-geb. AN**
Bau- und Abbruchabfälle,
Holz, Glas und Kunststoff,
nicht gefährlich, Abfallschlüssel nach AVV (Abfallverzeichnis-Verordnung) 170201 Bau-/Abbruchabfall Holz,
nicht schadstoffbelastet, Altholzkategorie A I,
auf Fahrzeug verladen, mit LKW des AN transportieren, entsorgen, max. Gesamtgewicht ohne Beschränkung,
die Entsorgungsgebühren werden vom AN übernommen.
Menge: 4,000 t

**07.03.0005 Stoffe nicht gefährlich AVV200201 Garten- und Parkabfälle, LKW AN transp. entsorgen Entsorg.-geb. AN**
Siedlungsabfälle,
Garten- und Parkabfälle,
nicht gefährlich, Abfallschlüssel nach AVV (Abfallverzeichnis-Verordnung) 200201 biologisch abbaubare Abfälle,
nicht schadstoffbelastet,
auf Baustelle lagernd, laden, mit LKW des AN transportieren, entsorgen, max. Gesamtgewicht ohne Beschränkung,
die Entsorgungsgebühren werden vom AN übernommen.
Menge: 3,000 t

**07.03.0006 Behälter umsetzen 5-7m3 Bauabfall Bauschutt mineralisch nicht schadstoffbelastet**
Behälter umsetzen,
Behältergröße über 5 bis 7 m3,
Bauabfall, Bauschutt aus mineralischen Stoffen,
sortenrein, nicht schadstoffbelastet.
Menge: 5,000 St

*Hinweis: Oberboden*

**07.03.0007 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 17,000 m3

**07.03.0008 Boden entsorgen Oberboden > Z 0 <= Z 1.1 im Bauber.gel.**
Boden entsorgen / verwerten
Bodenart: Oberboden
Homogenbereich O.1: Oberboden
mit 1 Bodengruppe, OU, [OU]
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 17,000 m3

*Hinweis: Unterboden*

**07.03.0009 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 41,000 m3

**07.03.0010 Boden entsorgen > Z 0 <= Z 1.1 im Bauber.gel.**
Boden entsorgen / verwerten
Bodenart: Unterboden
Homogenbereich B.1: Quartäre Kiese und Sand
mit 4 Bodengruppen, GU, GW, GI, SU
Boden beprobt mit Fremdanteilen,
Belastung deklariert als > Z 0 <= Z 1.1
nach LVGBT (Eckpunktepapier)
Boden gelagert im Baubereich
Laden und zu einer zugelassenen Verwertungsanlage
abtransportieren incl. aller Verwertungs-/Entsorgungs-
gebühren. Erstellen der Entsorgungsnachweise und Be-
gleitscheinvordrucke.
Die Abrechnung erfolgt auf der Basis von gegengezeichneten Übernahme-/Begleitscheinen mit
Wiegescheinen.
Ohne Gegenzeichnung der Entsorgungsstelle und der eindeutigen Zuordnung einer bestimmten Fuhre erfolgt keine
Vergütung.
Menge: 41,000 m3

#### Bereich 07.04 Abbrucharbeiten

*Hinweis: Abbruch Vegetativ*

**07.04.0001 Fläche mähen Schnittgut aufnehmen fördern auf LKW AN laden Wiese Wuchs-H bis 50cm - Böschungskanten**
Bewachsene Fläche vor dem Abtragen mähen,
Schnittgut aufnehmen,
fördern und auf LKW AN laden,entsorgen,
Bewuchs: Wiese, Wuchshöhe bis 50 cm.
Anteil der nicht geneigten Fläche 30 %,
Neigung der Restfläche steiler als 1:4 bis 1:2,
lotrecht gemessene Böschungshöhe bis 1 m.

Mähen der Böschungskanten entlang Grundstücksgrenze

Anfallendes Material wird Eigentum des AN und ist einer geeigneten Wiederverwertung zuzuführen.
Menge: 345,000 m2

**07.04.0002 Pflanzl.Bodendecke abräumen aufnehmen fördern auf LKW AN laden D 5-10cm Wiese Wuchs-H bis 8cm - Böschungskanten**
Pflanzliche Bodendecke abräumen, aufnehmen,
und auf LKW AN laden, entsorgen,
Schichtdicke über 5 cm bis 10 cm,
Bewuchs Wiese,
Wuchshöhe bis 8 cm (nach Mahd der Wiesennarbe)
Anteil der nicht geneigten Fläche 30 %,
Neigung der Restfläche steiler als 1:4 bis 1:2,
lotrecht gemessene Böschungshöhe 1 m.

Mähen der Böschungskanten entlang Grundstücksgrenze

Anfallendes Material wird Eigentum des AN und ist einer geeigneten Wiederverwertung zuzuführe
Menge: 345,000 m2

*Hinweis: Abbruch Einbauten*

**07.04.0003 Schutzzaun gg.mech.Schäden Bäume Holzbretterzaun abbrechen**
Schutzzaun gegen mechanische Schäden an Bäumen,
als festen Bretterzaun mit Holzpfosten verbaut
Pfostenabstand 3 m, Zaunhöhe 2 m
Holz, unbehandelt
abbrechen und entsorgen
Die Entsorgungskosten sind in den EP einzukalkulieren

Anfallendes Material wird Eigentum des AN und ist einer geeigneten Wiederverwertung zuzuführen.
Menge: 10,000 m

*Hinweis: Abbruch Belagsflächen*

**07.04.0004 Bit.Belag aufbr. T 10-15 cm Eigentum AN provisorische Baustraße**
Bituminösen Belag aufbrechen
hohlraumarmer bituminöser Belag
Aufbruchtiefe über 10 bis einschl. 15 cm Dicke
Bereich = provisorische Baustraße
Aufbruchmaterial wird Eigentum des AN und ist
einer Wiederverwertung (Aufbereitung) zuzuführen
Menge: 87,000 m2

#### Bereich 07.05 Bautechnische Bodenarbeiten

*Hinweis: Hinweistext Bodenarbeiten*
Vor Beginn der Landschaftsbauarbeiten ist eine digitale Geländeaufnahme der zu bearbeitenden Fläche mit Höhenvermessung durchzuführen.

Das Höhennivellement dient zur Ermittlung der Erdmassen, sowie für die Abrechnung der eigenen Leistungen.

Die Kosten für die Geländeaufnahme sind in die entsprechenden Positionen einzukalkulieren.

Der Termin zur Bestandsaufnahmen ist mindestens eine Woche im Vorfeld mit der örtlichen Bauleitung abzustimmen und ist vor Baubeginn durchzuführen und als DWG und PDF Ausdruck der Bauleitung zu übergeben.

- 1 x Aufnahme des zu bearbeitenden Geländes

**07.05.0001 Boden Graben Kabel lösen lagern verfüllen verdichten mit Gerät Sohlen-B 0,5-0,6m T bis 0,6m GU***
Boden der Gräben für Kabel,
nach Abtrag des Oberbodens (übergebener Baugrund)
profilgerecht lösen, seitlich lagern, verfüllen, verdichten, Arbeiten mit Gerät, verdrängten Boden seitlich planieren,
nach den Zusätzlichen Technischen Vertragsbedingungen
und Richtlinien für Aufgrabungen in Verkehrsflächen
(ZTV A-StB), Bodenverdrängung über 5 bis 10 %,
Breite der Sohle über 0,5 bis 0,6 m,
Aushubtiefe bis 0,6 m,
ab Übergabeniveau Baugrund, ca. -50 cm unter GOK

Homogenbereich B1, mit 2 Bodengruppen,
Bodengruppe 1 (UM-UL, DIN 18196 (Schluff),
Bodengruppe 2 GU* DIN 18196 (Kies--Schluff-Gemisch),

Hinweis: Die Rotlage wird mit einem Schluffanteil von geschätzt 15 bis 30% der Bodegruppe GU* der Bodenklasse 4 gem. DIN 18300alt für mittelschwer lösbare Böden gemäß ZTV E -StB 17 zugeordnet.

Entsorgung wird seperat vergütet.
Menge: 80,000 m

#### Bereich 07.06 Fundamentarbeiten

**07.06.0001 Leuchtenfundament Mastleuchte herstellen l/b/t: 80/80/100cm, in C20/25**
Einzelfundament für Beleuchtungsmasten,
Verdrängungsrohr DN innen 400mm,
aus PE-HD, halogenfrei,
Länge 100 cm,
liefern und in Betonfundament C20/25
l/b/t: 80/80/100cm standsicher versetzen.
mit Einführung der Kabelschutzrohre DN 60, Mindestlänge 2m

Einschließlich der erforderlichen Erdarbeiten,

Homogenbereich B1, mit 2 Bodengruppen,
Bodengruppe 1 (UM-UL, DIN 18196 (Schluff),
Bodengruppe 2 GU* DIN 18196 (Kies--Schluff-Gemisch),

Hinweis: Die Rotlage wird mit einem Schluffanteil von geschätzt 15 bis 30% der Bodegruppe GU* der Bodenklasse 4 gem. DIN 18300alt für mittelschwer lösbare Böden gemäß ZTV E -StB 17 zugeordnet.

Anfallender Aushub wird Eigentum des AN und ist einer geeigneten Wiederverwertung zuzuführen.
Menge: 4,000 St

#### Bereich 07.07 Stromanlagen

**07.07.0001 Kabelschutzrohr gewellt DN 63**
Kabelschutzrohr Type 63, sand- und wasserdicht
biegsam, Ringware aus PE, halogenfrei, Farbe schwarz.
Optimierte Verbundrohrbauweise (höhere
Druckfestigkeit), außen gewellt gleitfähiger
Innenhaut für den schnellen Kabeleinzug.
Druckbeanspruchung Typ 450 und Schlagfestigkeit N nach
DIN EN 61386-24; unter Beachtung der EN 1610 und der
Verlegeanleitung des Herstellers, liefern und
in Kabelgraben verlegen
Inkl. Muffen
Inkl. Einlegen eines Trassenwarnbandes
inklusive Kabelschutzsand Körnung 0/2, Dicke 20cm
Menge: 80,000 m

**07.07.0002 Endkappe für Kabelschutzrohr DN 63**
Endkappe für Kabelschutzrohr DN 63 aus Polyolefin,
in Farbe transparent, teilweise in gelb.
Verwendet wird diese Endkappe zum dauerhaften bzw.
zeitweiligen Verschluss.
sanddicht
Menge: 8,000 St

**07.07.0003 Markierung Trasse Kabelwarnband Beschriftung**
Markierung von Kabeltrassen mit Kabelwarnband,
in Trassenmitte, mit Beschriftung,
verlegen 40 cm über Kabel.
Menge: 80,000 m

#### Bereich 07.08 Vegetationstechnische Bodenarbeiten

*Hinweis: Hinweis zu Pflanzgruben*
Hinweis zu Pflanzgruben

Für die Herstellung der Pflanzgruben gelten die FLL-STLB-Bau
Empfehlungen für Baumpflanzungen - Teil 2:
Standortvorbereitungen für Neupflanzungen; Pflanzgruben und
Wurzelraumerweiterung, Bauweisen und Substrate.

**07.08.0001 Baugrund auflockern kreuzweise Aufreißen T 15cm**
Baugrund auflockern,
vor Auftrag Vegetationstragschicht
kreuzweise durch Aufreißen,
Abstand der Aufreißer bis 30 cm,
Tiefe 15 cm,
Steine ab 5 cm Durchmesser,
Fremdkörper und schwer verrottbare Pflanzenteile ablesen, nach Stoffen sortieren.

Homogenbereich B1, mit 2 Bodengruppen,
Bodengruppe 1 (UM-UL, DIN 18196 (Schluff),
Bodengruppe 2 GU* DIN 18196 (Kies--Schluff-Gemisch),

Anfallendes Material wird Eigentum des AN und ist einer geeigneten Wiederverwertung zuzuführen.
Menge: 1643,000 m²

**07.08.0002 Haufwerke umsetzen**
Haufwerke bauseits gelagert
innherhalb des Baubereiches
aufnehmen, transportieren - lagern
Transporstrecke bis 750m
Menge: 1000,000 m3

**07.08.0003 Boden bauseits gelagert einbauen Homogenbereich B.1: Quartäre Kiese und Sand, GU* verdichten Einbau-H 0,4m mit Gerät**
Boden (kiesige Rotlage) bauseits
auf der Baustelle gelagert,
und über vorherige Absiebung aufbereitet
für zukünftige Vegetationsflächen
Förderweg bis 0,75 km,

Homogenbereich 1, mit einer Bodengruppe,
Bodengruppe 1 GU* DIN 18196 (Kies-Schluff-Gemisch),
Baumaßnahme der Geotechnischen Kategorie 1 DIN 4020,
- Konsistenz DIN EN ISO 14688-1 halbfest,
- Lagerungsdichte locker bis mitteldicht,

Einbauhöhe bis 0,4 m,
Mengenermittlung nach Aufmaß an der Entnahmestelle, Arbeiten mit Gerät.
Menge: 676,000 m³

**07.08.0004 Oberboden bauseits ungesiebt auftragen D 10-20cm Homogenbereich O.1: Oberboden OU**
Oberboden, bauseits ungesiebt
auf der Baustelle gelagert,
und über vorherige Absiebung aufbereitet
für zukünftige Vegetationsflächen
Förderweg bis 0,75 km, profilgerecht auftragen,

Bodengruppe 3b DIN 18915 (schwach bindig, kiesig),
eine Bodengruppe,
Bodengruppe 1 OU DIN 18196 (Schluff mit organischen Beimengungen oder organogener Schluff),

Wiesenflächen 10 cm
Rasenflächen 20 cm
Mengenermittlung nach Aufmaß an der Lagerstelle,
Ausführung gemäß Zeichnung.
Menge: 100,000 m³

**07.08.0005 Oberboden bauseits gelagert absieben Siebdurchgang 60 mm.**
Oberboden
bauseits auf der Baustelle in Mieten gelagert,
für zukünftige Vegetationsflächen geeignet,
vor Ort absieben, Siebdurchgang 60 mm.

Anfallende Materialien Steine und schwer verrottbare Pflanzenteile, werden Eigentum des AN und sind einer geeigneten Wiederverwetung zuzuführen
Menge: 70,000 m³

**07.08.0006 Oberboden bauseits gesiebt auftragen D 5-10cm Homogenbereich O.1: Oberboden OU**
Oberboden, bauseits gesiebt
auf der Baustelle gelagert,
und über vorherige Absiebung aufbereitet
für zukünftige Vegetationsflächen
Förderweg bis 0,75 km, profilgerecht auftragen,

Bodengruppe 3b DIN 18915 (schwach bindig, kiesig),
eine Bodengruppe,
Bodengruppe 1 OU DIN 18196 (Schluff mit organischen Beimengungen oder organogener Schluff),

Wiesen- Rasenflächen 5-10 cm
Mengenermittlung nach Aufmaß an der Lagerstelle,
Ausführung gemäß Zeichnung.
Menge: 70,000 m³

**07.08.0007 Pflanzgrube 300/300cm T 150cm lösen planieren**
Pflanzgrube ausheben,
Größe: 300/300 cm,
Tiefe 150 cm,
Aushub seitlich planieren,
Sohle 10 cm tief lockern,
Homogenbereich B1, GU
Menge: 3,000 St

**07.08.0008 Pflanzgrube 450/450cm T 150cm lösen planieren**
Pflanzgrube ausheben,
Größe: 450/450 cm,
Tiefe 150 cm,
Aushub seitlich planieren,
Sohle 10 cm tief lockern,
Homogenbereich B1, GU
Menge: 3,000 St

**07.08.0009 Sperrhorizont in Pflanzgrubensohle mit Lehm (Teichbaulehm) auskleiden, modellieren**
Herstellung eines Sperrhorizontes am Fuße Pfanzgrubensohle der Baumgrube,
unter Verwendung von Teichdichtungslehm
Dicke ca. 10 cm stark
Einbau im erdfeuchtem Zustand wPr
 mit der Baggerschaufel dicht einbauen.

Die Sohle der Baumgrube ist wie eine umgekehrte Untertasse aus Lehm herzustellen, so dass in der Mitte der Baumgrube eine Erhebung von ca. 15 cm ersteht. Anschließend fällt Lehmschicht bis an die Ränder der Baumgrube ab. Der Rand ist bis auf die Höhe der Erhebung mit Lehm auszukleiden.

Somit entsteht am Grund der Baumgrubensohle ein wasserspeichernder Ring.
Menge: 6,000 St

**07.08.0010 Gemisch Pfl.gruben herstellen 70% Unterboden, 20% Schotter 11/22, 10% Oberboden**
Gemisch für Pflanzgrubenverfüllung herstellen,
für den unteren Teil der Pflanzgruben
Gemisch bestehend aus:

- 70 Vol.-% Unterboden, bauseits
GU (Kies, sandig, schwach schluffig)

- 20 Vol.-% Schotter, Körnung 11/22, liefern

- 10 Vol.-% Oberboden, bauseits
OU (Schluff, sandig, schwach, kiesig)
Menge: 85,000 m³

**07.08.0011 Pflanzgrube 3/3/1,5m, unterer Teil verfüllen, Gemisch bauseits**
Pflanzgrube verfüllen, im unteren Teil
Größe 300/300/150cm
Gemisch bauseits lagernd,
Transportstrecke bis 0,6km
einbauen leicht verdichten

Schichtdicke 110 cm.
Menge: 3,000 St

**07.08.0012 Pflanzgrube 4,5/4,5/1,5m, unterer Teil verfüllen, Gemisch bauseits**
Pflanzgrube verfüllen, im unteren Teil
Größe 300/300/150cm
Gemisch bauseits lagernd,
Transportstrecke bis 0,6km
einbauen leicht verdichten

Schichtdicke 110 cm.
Menge: 3,000 St

**07.08.0013 Pflanzgrube verfüllen Gemisch 70% Oberboden BG3a Boden liefern 20% Sand Körnung 0/2 10% Kompost 300/300cm D 40**
Pflanzgrube verfüllen, im oberen Teil
mit Gemisch aus 70 Vol.-% Oberboden,
Bodengruppe 3a DIN 18915 (schwach bindig, sandig),
Boden liefern, einbauen
20 Vol.-% Sand Körnung 0/2,
10 Vol.-% Kompost, gütegesichert,
Pflanzgrube 300/300 cm,
Schichtdicke 40 cm.
Menge: 3,000 St

**07.08.0014 Pflanzgrube verfüllen Gemisch 70% Oberboden BG3a Boden liefern 20% Sand Körnung 0/2 10% Kompost 450/450cm D 40**
Pflanzgrube verfüllen, im oberen Teil
mit Gemisch aus 70 Vol.-% Oberboden,
Bodengruppe 3a DIN 18915 (schwach bindig, sandig),
Boden liefern, einbauen
20 Vol.-% Sand Körnung 0/2,
10 Vol.-% Kompost, gütegesichert,
Pflanzgrube 450/450 cm,
Schichtdicke 40 cm.
Menge: 3,000 St

**07.08.0015 Feinplanum Rasen-Wiesenfläche BG3,**
Feinplanum für Rasen- Wiesenfläche,
zulässige Abweichung von der Ebenheit
bei 4 m 3 cm / bei 2 m 2 cm (Kategorie 4) DIN 18917,
Anschlüsse an Kanten, Wege- und Platzbeläge oberflächengleich,
Steine von mehr als 2 cm Durchmesser und schwer verrottbare Pflanzenteile ablesen, anfallende Stoffe zur Abfuhr auf Haufen setzen,
Bodengruppe 3 DIN 18915 (schwach bindig),

Anfallende Materialien werden Eigentum des AN und sind einer geeigneten Wiederverwetung zuzuführen
Menge: 1643,000 m²

**07.08.0016 Zulage Feinplanum BG3, geneigte Flächen**
Zulage Feinplanum in geneigten Flächen
Stauden- , Rasen- und Wiesenfläche,
zulässige Abweichung von der Ebenheit
bei 4 m 3 cm / bei 2 m 2 cm (Kategorie 4) DIN 18917,

Für folgenden Bereiche:
- Mulden
- Böschungen
Menge: 338,000 m²

#### Bereich 07.09 Pflanzarbeiten

*Hinweis: Pflanzenlieferungen und Pflanzung nach DIN 18 916*
Pflanzenlieferungen und Pflanzung nach DIN 18 916.
Alle Pflanzen müssen DIN 18 916 entsprechen. Es dürfen nur Pflanzen der Güteklasse A geliefert werden, die wie folgt beschaffen sein müssen:

sortenecht, fehlerfrei, gut bewurzelt

Insbesondere ist die Mindestanforderung bei Stammumfang, Triebzahl und Größe der Pflanzen zu erfüllen. Pflanzen, die nicht den geforderten Qualitätsanforderungen entsprechen, muß der AN auf seine Kosten zurücknehmen.
Ersatzarten und -sorten bei Gehölzen werden nur in Ausnahmefällen nach Abstimmung mind. 4 Wochen vor Lieferung mit der örtlichen Bauleitung gestattet.

Pflanzenbestellung nur nach freigegebener Bestellliste

Für die Staudenlieferung gelten folgende Bedingungen:

Für die Staudenlieferung gilt ergänzend:
Ersatzarten und -sorten werden nicht gestattet.
Der AN ist daher verpflichtet die Lieferbarkeit der Stauden rechtzeitig zu disponieren. Fehlerhaft gelieferte Sorten müssen innerhalb der ersten Vegetationsperiode nach Pflanzung kostenneutral ausgetauscht werden.

Für die Geophyten gilt ergänzend:
Die Blumenzwiebeln sind im Herbst zu legen.
Bei der Pflanzung ist darauf zu achten, dass die
Zwiebeln eine fachgerechte Erdüberdeckung erhalten und
sortengerecht nach Anweisung der BL gepflanzt werden.
Im Frühjahr ist bei der Staudenpflanzung auf die Lage
der Zwiebelpflanzen zu achten bzw. laut Plan zu prüfen,
so dass diese keinen Schaden nehmen.

Lieferbaumschule:

'.............................'

(vom Bieter auszufüllen)

Lieferstaudengärtnerei:

'.............................'

(vom Bieter auszufüllen)

*Hinweis: Hinweis Pflanzarbeiten*
Hinweis Pflanzarbeiten
Die nachfolgend beschriebenen Pflanzarbeiten erfolgen nach DIN 18916.

Notwendig werdende Wässerungen, Schutzmaßnahmen, etc. sind vom AN in Absprache mit der Bauleitung selbstständig zu veranlassen und zu betreuen.
Im Rahmen der Pflege ist ein eventueller Schädlingsbefall der Pflanzen eigenverantwortlich zu überwachen und eigenständig nach Rücksprache mit dem AG entsprechende Maßnahmen zu treffen.

Sofort nach Anlieferung der Gehölze hat ein fachgerechter Kronenschnitt zum Ausgleich des Wurzelverlustes zu erfolgen. Birken, Platanen, Robinien und Weißdorn sind vor der Pflanzung um ca. die Hälfte bis zwei Drittel zurückzuschneiden.

Vom AG im Rahmen der Pflanzenbesichtigung bzw. Pflanzenauswahl in der Baumschule / beim Züchter angebrachte Siegel oder Plomben sind nach Abnahme der Pflanzen auf der Baustelle während oder kurz nach der Pflanzung zu entfernen. Anfallende Materialien werden Eigentum des AN und sind einer Wiederverwertung zuzuführen.

Das Anbringen der Schilfrohrmatten darf erst nach dem Pflanzen der Gehölze und nach dem Herstellen der Pflanzenverankerungen erfolgen.
Vor dem Anbringen derSchilfrohrmatten sind im Beisein der BL des AG sämtliche Gehölze auf Stammschäden zu untersuchen und vom AG freizugeben. Gehölze mit Stammschäden werden nicht abgenommen und müssen unverzüglich und zum Zeitpunkt der Pflanzung auf Kosten des AN ausgetauscht werden.

Alle diese zusätzlichen Leistungen sind in die Einheitspreise einzurechnen und werden nicht gesondert vergütet.

*Hinweis: Bäume*

**07.09.0001 Tilia tomentosa (Tt) H 4xv mDb StU. 20-25cm h,300-350cm liefern einpflanzen**
Tilia tomentosa (Silber-Linde)  (Tt)
H 4xv mDb, StU. 20 bis 25 cm, br 150 bis 200 cm,
h 300 bis 350 cm, liefern und einpflanzen.
Menge: 2,000 St

**07.09.0002 Corylus colurna (Cc) H 3xv mDb StU. 20-25cm h,300-350cm liefern einpflanzen**
Corylus colurna  (Baum-Hasel)  (Cc)
H 3xv mDb, StU. 20 bis 25 cm, br 150 bis 200 cm,
h 300 bis 350 cm, liefern und einpflanzen.
Menge: 1,000 St

*Hinweis: Ansaaten*

**07.09.0003 Blumenwiese UG16 4g/m2 herstellen 50% Blumen / 50% Gräser, H 80-100cm**
Blumenwiesen (Ansaat) herstellen
Blumenwiesen mit 50% Blumen / 50% Gräser
Saatgut gleichmäßig aufbringen und einarbeiten.
Herkunftsgebiet UG 16
Produktionsgebiet 8
Wuchshöe bis 80-100cm

Saatgutmenge 4 g/m2
mit Schnellbegrünung Bromus secalinus 2 g/m2
und Füllstoff zum Hochmischen 10 g/m2

In der Artenzusammensetzung ist daruf zu achten, dass keine Giftpflanzen in der Mischung enthalten sind.
Die Arttenzusammensetzung ist nach Beauftragung der Bauleitung zu übergeben. Mind. 30Tage vor Bestellung.

Angebotenes Erzeugnis:

'.........'
(vom Bieter zwingend einzutragen).
Menge: 1643,000 m²

*Hinweis: Schutz- Sicherungsmaßnahmen*

**07.09.0004 Pflanzenverankerung Pfahl-Dreibock Rahmen Halbrundhölzer L 400cm Kokosstrick**
Pflanzenverankerung mit Pfahl-Dreibock
mit Rahmen aus Halbrundhölzern,
Pfahl, weißgeschält, Pfahllänge 400 cm, Zopfdicke 8/10 cm, Bindegurt aus Kokosstrick.
Menge: 6,000 St

**07.09.0005 Verdunstungsschutz am Stamm**
Verdunstungsschutz am Stamm
mit Schilfrohrmatten,
Stammdurchmesser bis 15 cm,
Stammhöhe über 2,5 bis 3 m.
Menge: 6,000 St

**07.09.0006 Mulchen Baumscheibe Rindenmulch 10/40 D 5cm Durchm. 100-150cm**
STLB-Bau 2024-04 003
Mulchen der Baumscheibe mit Rindenmulch, gütegesichert, Körnung 10/40, Dicke der Mulchdecke 5 cm, Feststellung der Dicke 3 Wochen nach Andeckung, Durchmesser der Baumscheiben über 100 bis 150 cm.
Menge: 6,000 St

#### Bereich 07.10 Fertigstellungspflege

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**07.10.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 6 x 1,5m² x 4
Menge: 36,000 m2

**07.10.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

6Stk  x 15Ag =
Menge: 90,000 St

**07.10.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

1643qm x 30Ag = 49290
Menge: 49290,000 m2

**07.10.0004 Düngung Großgehölz 250g/St organ. Dünger N/P/K : 6 / 4 / 5**
Düngen von Großgehölzen,
Auftragsmenge ca. 250 g/St,
mit organischer Dünger,
mit Langzeitwirkung.
N/P/K : 6 / 4 / 5

angebotenes Erzeugnis:

'.........'
(vom Bieter zwingend einzutragen).
Menge: 2,000 kg

**07.10.0005 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1643m2 x 3 Ag =4929qm
Menge: 4929,000 m2

**07.10.0006 Zulage Mähen (Wiesenflächen), geneigte Flächen 3 AG**
Zulage Mähen in geneigten Flächen
Wiesenfläche,

Für folgenden Bereiche:
- Mulden
- Böschungen

338 x 3AG
Menge: 1014,000 m²

#### Bereich 07.11 Entwicklungspflege 1. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

**07.11.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 6 x 1,5m² x 4
Menge: 36,000 m2

**07.11.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

6Stk  x 15Ag =
Menge: 90,000 St

**07.11.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

1643qm x 30Ag = 49290
Menge: 49290,000 m2

**07.11.0004 Düngung Großgehölz 250g/St organ. Dünger N/P/K : 6 / 4 / 5**
Düngen von Großgehölzen,
Auftragsmenge ca. 250 g/St,
mit organischer Dünger,
mit Langzeitwirkung.
N/P/K : 6 / 4 / 5

angebotenes Erzeugnis:

'.........'
(vom Bieter zwingend einzutragen).
Menge: 2,000 kg

**07.11.0005 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1643m2 x 3 Ag =4929qm
Menge: 4929,000 m2

**07.11.0006 Zulage Mähen (Wiesenflächen), geneigte Flächen 3 AG**
Zulage Mähen in geneigten Flächen
Wiesenfläche,

Für folgenden Bereiche:
- Mulden
- Böschungen

338 x 3AG
Menge: 1014,000 m²

#### Bereich 07.12 Entwicklungspflege 2. Jahr

*Hinweis: Hinweistext*
Für die Ausführung der Pflegearbeiten als Fertigstellungspflege gelten DIN 18916, DIN 18917. die erforderlichen Teilleistungen sind ohne besondere Anordnung rechtzeitig auszuführen, die Ausführung jeder Teilleistung ist dem AG nach Abschluss anzuzeigen und mindestens 24h vorher anzukündigen, die vorgesehenen Pflegeleistungen sind durchschnittliche Regelannahmen.

Der Bauleitung ist ein Pflegebericht inklusive 3 Fotos nach Durchführung der Leistung zu zustellen und vom Nutzer vor Ort gegenzuzeichnen.
Die Leistung wird nur unter Vorlage (Pflegebereicht inkl. Fotos) anerkannt.

Wasser kann den vorh. Zapfstellen unentgeltlich entnommen werden.
Hydrant mit Uhr und Schlüssel vom AN zu stellen, der Wasserverbrauch ist schriftlich zu dokumentieren

**07.12.0001 Pflanzfläche lockern Aufwuchs abtrennen Baumscheibe 4Arbeitsgänge**
Lockern der Pflanzfläche,
unerwünschten Aufwuchs
abtrennen, auf Baumscheiben,
Bearbeitungstiefe der jeweiligen Pflanzenart anpassen,
anfallende Stoffe und abgetrennte Teile unerwünschten
Aufwuchses werden Eigentum des AN und sind einer geeigneten Wiederverwertung zuzuführen,
4 Arbeitsgänge,
im Abstand von 10 Wochen.

je Baumscheibe 1,5m2

Die in der Position angegebene Menge ist die Gesamtmenge der zu bearbeitenden Fläche bzw. Stückzahl, multipliziert mit der Anzahl der Arbeitsgänge (d.h. Fläche, Länge bzw. Stückzahl x Anzahl AG)

= 6 x 1,5m² x 4
Menge: 36,000 m2

**07.12.0002 Wässern Pflanzung Großgehölz 100l l/St 15Arbeitsgänge Wasser liefern, AN**
Wässern der Pflanzung, Großgehölz,
Wasser liefern,
der Wasserverbrauch ist schriftlich zu dokumentieren
Nachweis istüber Foto der Wasseruhr zu führen

Mindestwassermenge je Arbeitsgang 100 l/St,
15 Arbeitsgänge,

Die in der Position angegebene Menge
ist die Gesamtmenge der zu bearbeitenden Fläche
bzw. Stückzahl,
multipliziert mit der Anzahl der Arbeitsgänge
(d.h. Fläche, Länge bzw. Stückzahl x Anzahl AG)

6Stk  x 15Ag =
Menge: 90,000 St

**07.12.0003 Wässern Rasen- und Wiesenflächen 15l/m2 30Arbeitsgänge Wasser liefern, AN**
Wässern der Rasen- u. Wiesenfläche,
Wasser liefern,
der Wasserverbrauch ist schriftlich zu dokumentieren
Nachweis istüber Foto der Wasseruhr zu führen
Mindestwassermenge je Arbeitsgang 15 l/m2,
30 Arbeitsgänge,

Die in der Position angegebene Menge
ist die Gesamtmenge der zu bearbeitenden Fläche
bzw. Stückzahl,
multipliziert mit der Anzahl der Arbeitsgänge
(d.h. Fläche bzw. Stückzahl x Anzahl AG)

1643qm x 30Ag = 49290
Menge: 49290,000 m2

**07.12.0004 Düngung Großgehölz 250g/St organ. Dünger N/P/K : 6 / 4 / 5**
Düngen von Großgehölzen,
Auftragsmenge ca. 250 g/St,
mit organischer Dünger,
mit Langzeitwirkung.
N/P/K : 6 / 4 / 5

angebotenes Erzeugnis:

'.........'
(vom Bieter zwingend einzutragen).
Menge: 2,000 kg

**07.12.0005 Mähen von Landschaftsrasen Wuchs-H 10-20cm Schnitt-H 5-10 cm 3 Schnittgut Direktbeladung laden transp. LKW AN entsorgen, Neuansaat**
Mähen von Landschaftsrasen, (Neuansaat)
Wuchshöhe 10 bis 20 cm,
Schnitthöhe 5-10 cm, 3 Schnitte,

Schnittfolge in der Regel 8-wöchig, Schnitt maschinell, Schnittgut
auf LKW des AN laden, transportieren, entsorgen,
werden Eigentum des AN und sind einer geeigneten Wiederverwertung zuzuführen,
Abfallschlüssel nach AVV (Abfallverzeichnis-Verordnung)
200201 biologisch abbaubare Abfälle, die
Entsorgungsgebühren werden vom AN übernommen.

Die in der Position angegebene Menge ist die Gesamtmenge der zu bearbeitenden Fläche bzw. Stückzahl, multipliziert mit der Anzahl der Arbeitsgänge (d.h. Fläche bzw. Stückzahl x Anzahl AG)

1643m2 x 3 Ag =4929qm
Menge: 4929,000 m2

**07.12.0006 Zulage Mähen (Wiesenflächen), geneigte Flächen 3 AG**
Zulage Mähen in geneigten Flächen
Wiesenfläche,

Für folgenden Bereiche:
- Mulden
- Böschungen

338 x 3AG
Menge: 1014,000 m²

#### Bereich 07.13 Stundenlohnarbeiten

*Hinweis: STUNDENLOHNARBEITEN*
STUNDENLOHNARBEITEN
Stundenlohnarbeiten werden nur nach Erteilung gesonderter schriftlicher Beauftragung ausgeführt und vergütet. Die Abrechnung erfolgt gegen Nachweis der tatsächlich geleisteten Stunden und des Materialverbrauches.

Auf den Regiebelegen sind außer den ausgeführten Tätigkeiten und deren Dauer auch der Name und die Lohngruppe der jeweiligen Arbeitskraft aufzuführen. Die Belege sind vom Auftragnehmer mit Datumsangabe zu unterzeichnen.

Arbeitskräfte:
Die Verrechnungssätze der nachfolgenden Positionen für die jeweilige Arbeitskraft umfasst sämtliche Aufwendungen wie Lohn- und Gehaltskosten, Lohn- und Gehaltsnebenkosten, Zuschläge, lohngebundene und lohnabhängige Kosten, Winterbauumlage, Stammzulage, sonstige Sozialkosten, Gemeinkosten, Wagnis und Gewinn, An- und Abfahrten zur Baustelle.
Erschwerniszuschläge sowie Zuschläge für Überstunden, Nacht-, Sonntags- und Feiertagsarbeit werden gesondert vergütet.

Abrechnung und Dokumentation der zusätzlichen Leistungen:
Sämtliche Regiebelege sind durch den AN tabellarisch in einer Exceltabelle aufzuführen und fortzuschreiben.

mit folgenden Mindestangaben in den Spalten:
- Personaleinsatz gemäß  LV-Positionen
- Geräte und Fahrzeugeinsatz gemäß LV-Positonen
- zusätzlicher Materialaufwand

in den Zeilen:
- chronologisch fortlaufende Nummerierung der Regieberichte
- Datum der ausgeführten zusätzlichen Leistung

Die Dokumentation (Zusammestellung + Regieberichte) ist dem AG bzw. der beauftragten Objektüberwachung zeitnah, spätestens zu jedem Monatsende zur Prüfung und Freigabe zu übergeben. Die Dokumentation ist lückenlos zu übergeben, Fehlende Regieberichte werden nicht nachgefordert und nicht anerkannt.

**07.13.0001 Stundenlohn Land. Vorarbeiter**
Stundenlohnarbeiten Landschaftsbauarbeiten
Landschaftsg.-Vorarbeiter/in Berufsgruppe 3
Menge: 5,000 h

**07.13.0002 Stundenlohn Land. Landschaftsg.**
Stundenlohnarbeiten Landschaftsbauarbeiten
Landschaftsgärtner/in Berufsgruppe 5
Menge: 5,000 h

**07.13.0003 Stundenlohn Land. Handwerker**
Stundenlohnarbeiten Landschaftsbauarbeiten
Handwerker/in Berufsgruppe 7
Menge: 10,000 h

**07.13.0004 Stundenlohn Land. ang.Facharb.**
Stundenlohnarbeiten Landschaftsbauarbeiten
angel. Facharbeiter/in Berufsgruppe 9
Menge: 10,000 h

*Hinweis: Geräte und Fahrzeuge:*
Geräte und Fahrzeuge:
Die jeweiligen Verrechnungssätze für Geräte und Fahrzeuge müssen sämtliche Aufwendungen für den Einsatz, insbesondere für Vorhalten und Betriebsstoffe sowie sämtliche Zuschläge und Kosten für das Bedienungspersonal enthalten. Vorausgesetzt
wird der Einsatz eines hierfür geschulten und zahlenmäßigerforderlichen Personals. Eine Vergütung für höher qualifizierte Arbeitskräfte als erforderlich, wird nicht gewährt.

**07.13.0005 LKW 12t**
Lastkraftwagen
Nutzlast bis 12 t
Menge: 5,000 h

**07.13.0006 LKW 5t**
Lastkraftwagen
Nutzlast bis 5 t
Menge: 5,000 h

**07.13.0007 Zuschl.Ladekran**
Zuschlag für LKW-Ladekran
Zuschlag für LKW-Stunden bei Benützung eines LKW-Lade-
kranes. Der Zuschlag wird nur für die Zeit bezahlt,
die der Ladekran tatsächlich in Betrieb ist.
Menge: 5,000 h

**07.13.0008 Bagger Reifen, 0,55m3**
Bagger
Bagger, luftbereift,
Motorleistung über 30 kW und bis 0,55 m3
Menge: 5,000 h

**07.13.0009 Minibagger Kette**
Minibagger
Fahrwerk mit Ketten
Menge: 5,000 h

**07.13.0010 Planier-/Ladeger.**
Planier- und Ladegeräte
Radlader, luftbereift
Motorleistung, 19 bis 37 kW (26-50 PS)
Menge: 5,000 h

**07.13.0011 Verdichtungsger.**
Verdichtungsgeräte
Vibrostampfer, Gewicht über 100 kg
Menge: 10,000 h

**07.13.0012 Verdichtungsger.**
Verdichtungsgeräte
Flächenrüttler, Gewicht bis ca. 500 kg
Menge: 10,000 h

**07.13.0013 Versch.Geräte**
Verschiedene Geräte
Gestellung mit Betriebsstoffen
Kleingeräte (z.B. Flex, Kettensäge, Fugenschneider)
Menge: 5,000 h

*Hinweis: Hinweis zu Baustoffe*
Hinweis zu Baustoffe

Die jeweiligen Verrechnungssätze für Baustoffe müssen
die Lieferung frei Baustelle einschließlich dem
Transport zur Verwendungsstelle und dem Abladen sowie
alle Zuschläge enthalten.

**07.13.0014 Mat.lief.Beton C 12/15 (B 15)**
Materiallieferung Beton
Beton C 12/15 (alt: B 15)
Menge: 5,000 m3

**07.13.0015 Frostsi.Kies.lief**
Natürliche Gesteinskörnung liefern
gemäß gültiger TL-Gestein-StB liefern (Kies)
frostsicheres Material
der Nachweis des ausreichenden Widerstandes gegen
Frostbeanspruchung ist vorzulegen
Menge: 5,000 m3

#### Bereich 07.14 Dokumentation

**07.14.0001 Erstellen eines Geländeaufmaßes nach Fertigstellung**
*** Pauschalposition
Erstellen eines Geländeaufmaßes nach Fertigstellung

System  Höhenbezugssystem DHHN 2016
  Lagesystem UTM mit EPSG-Code

Umgriff Gesamtgrundstück gem. Grundstücksgrenzen
  zzgl. allseitig 5,00 m
 bei angrenzenden Straßen ggf. über 5,00 m
  hinaus bis zum Straßenbelag/Bordstein

Inhalt Grundstücksgrenzen aus Katasterplan
 (digital übernommen)

Vegetation Bäume deren Stamm weiter als 5,00 Meter von der Grundstücksgrenze entfernt ist, deren Kronentraufe jedoch näher als 1,5 Meter an die Grundstücksgrenze heranragt, müssen aufgemessen werden.

Bäume: Lage
 Höhe am Stammfuß
 Hecken mit Höhe, Breite
 Sträucher/Sträucherflächen mit Höhe
 und Umgriff Kronentraufe
 Rasen-/Wiesenflächen mit Umgriff

Gebäude Umgriff mit Höhe an Traufe
 Treppen mit Höhe vor erster Stufe
 und auf letzter Stufe und Angabe Steigungsmaß
 Kellerschächte/Lichtschächte mit Höhe
 Überdachungen
 Brüstungen/Mauer mit Höhe an Fuße
 und Maueroberkante

Einfriedungen Art der Einfriedung
 Höhe an Fuß und Oberkante

Wege alle befestigten Flächen im Umgriff
 Angabe Art der Befestigung
 Angabe Lage und Art von Einfassungen

Sparten Übernahme Sparten
 Schächte/Schachtdeckel mit Höhe
 Schieberkastendeckel mit Höhe

Entwässerung Straßen-/Hofsinkkästen mit Höhe
 Entwässerungsrinnen mit Höhe

Höhenlage Höhen in ausreichendem Höhenraster (
 Höhenlinien
 Böschungen mit Ober und Unterkante

Ausstattung Leuchten
 Absperrpfosten
 Fahnenmaste
 Fahrradständer mit Überdachung
 Mülltonnenstandorte mit Überdachungen
 Bänke und Tische
 Spielgeräte
 Schirme/Markisen
 Sonstige Ausstattung

Übergabe Plan im pdf-Format mit Plankopf,
 Plannummer, Projektbezeichnung
 dwg-Datei (mind. Format AutoCAD 2010)
Menge: 1,000 psch

**07.14.0002 Erstellen einer Dokumentation**
*** Pauschalposition
Erstellen und Vorlegen einer Papier- und elektronischen Dokumentation mit Abschluss der Arbeiten des AN,

grundsätzlich geordnet nach der Struktur der Titel und Positionen dieses Leistungsverzeichnisses

Dokumentation mit folgendem Inhalt:

- Werks- und Montageplanung
- Datenblätter zu allen verwendeten Materialien
- Nachweis der verwendeten Baustoffe
- Produktdatenblätter
- Prüfprotokolle, Prüfzeugnisse
- Einbauanleitungen
- technische Datenblätter
- Gebrauchs- und Pflegeanweisungen
- Abnahmeprotokolle
- Fotodokumentation und Aufmaße
- Übereinstimmungserklärungen
- Fachunternehmererklärung
- Fachbauleitererklärung
- Digitales Endaufmaß mit Höhen, Wegekanten, Einbauten als dwg, pdf, Plot

Die Dokumentation ist einfach als Papierausdruck in Ordner
und einfach digital als Download zu übergeben.
Menge: 1,000 psch

### Titel 08 Zuarbeit elektrische Erschließung

*Hinweis: Hinweis: Nachfolgende Leistungen sind Teil der ELT-Planung.*
Hinweis:

Nachfolgende Leistungen sind Teil der ELT-Planung.

Es wurde festgelegt, dass Teile der  elektrischen Anlagen im LV Landschaftsbau aufgenommen werden sollen um einen besseren Ablauf generieren zu können.

Leistungen:
- Einbau Leerrohre
- Einbau Kabelzugschächte

Sämtliche Positionen verstehen sich inklusive liefern
und betriebsfertig montieren.

Die Leistungen werden durch die beauftragte ELT-Planung geprüft und überwacht.

Planungsverantwortung und sowie Bauleitung sind Teil der ELT-Planung.

*Hinweis: Hinweistext Kabelzugschächte*
Hinweistext Kabelzugschächte
Hinweistext Kabelzugschächte
Folgender Hinweistext gilt für alle folgenden
Kabelzugschächte in verschiedenen Größen.
Der Schacht muss modular aufbaubar sein. Bestehend aus:
· Deckel
· Stahlrahmen
· Rahmen
· Bodenplatten
Zusätzlich Rahmen siehe Leistungspositionen.
Der Schachtkorpus muss aus Polycarbonat oder
vergleichbar. Die UV-Stabilität des Kunststoffes nach
DIN EN ISO 4892-2 ist nachzuweisen. Eine
Unbedenklichkeit des Schachtkörpers gegen den Einfluss
chemischer Stoffe muss gegeben sein. Der Kunststoff
muss zertifiziert grundwasserverträglich sein.
Der Kunststoffschacht muss dauerhaft den vertikalen und
horizontalen Belastungen standhalten, d.h. das
Gesamtsystem (Abdeckung + Schacht) mit maximaler Anzahl
an unverschlossenen Durchführungsöffnungen muss den
angegebenen Belastungsklassen der Abdeckung gemäß DIN
EN 124 freistehend und im eingebauten Zustand
entsprechen. Das Gesamtsystem muss den dynamischen
Belastungen im eingebauten Zustand gemäß EAD
340225-00-1109 ǀ 2.2.6) oder vergleichbar standhalten.
Bei der Scherbelastungsprüfung gemäß EAD 340225-00-1109
ǀ 2.2.4 oder vergleichbar muss das Gesamtsystem einer
Belastung von ≥ 22kN standhalten. Um Staub und
Umweltemissionen zu vermeiden, muss das Einführen von
Rohren oder Versorgungsleitungen über definierte
Sollbruchstellen sichergestellt werden. Der Einbau muss
nach anerkannten Regeln der Technik möglich sein (z.B.
Temperaturbeständigkeit des Systems beim Asphaltieren
nach ZTV A-StB 12). Für das Überbauen von vorhandenen
Rohrtrassen müssen statisch und bauartbedingt geeignete
Schacht-Rahmenelemente verwendet werden, welche auch
bauseits in das System integrierbar sind.
Stahlversteifungen sollten hochwertig verzinkt sein und
stets innenliegend sein. Für Stahlteile ist ein Überzug
nach DIN ISO 1461-t Zn o gefordert.
Die Bodenplatte hat eine Anti-Rutsch Oberfläche nach
DIN 51130 / R10.
Sollbrüche für Rohraußendurchmesser DN50mm Stück, DN110mm oder DN160mm
Schachtabdeckung: Gusseisen oder Stahl ausbetoniert
oder Stahl auspflasterbar
Prüfklasse D 400
Die Schachtabdeckung muss der DIN EN 124 entsprechen.
Die geforderte Fremdüberwachung gem. DIN EN 124 muss
mit dem Zertifikat einer anerkannten und in der EU
zugelassenen Prüforganisation belegt werden.
Bei Betondeckel:
Die betonierten Schachtabdeckungen müssen der Norm DIN
EN 124 und den geforderten Klassen entsprechen.
Die Betonfüllung muss der DIN EN 206; DIN 1045-2
entsprechen und durch Prüfung und Zertifikate nach DIN
EN 12390-3 nachgewiesen werden. Als Expositionsklassen
werden gefordert: XC4, XD3, XF4, XM2.
Der Korrosionsschutz der Stahlwanne muss der DIN EN ISO
1461 entsprechen
Die Schachtabdeckung muss sich mit einer Hubhöhe von
mind. 50mm sich an die Umgebung in Höhe und Neigung
anpassen lassen (die Gesamthöhe des Schachtes kann um
50mm höher werden).
Der Riegel muss gegen unbeabsichtigte Entriegelung
gesichert sein und darf sich nicht durch Vibration
lösen. Der Riegelmechanismus muss vor Schmutz geschützt
sein.
Eine Bauartgenehmigung des Schachtsystems durch das
DIBt Deutsches Institut für Bautechnik oder eine
gleichwertige europäische Zulassung ist vorzulegen.
Geforderte Zertifikate einer anerkannten und in der EU
zugelassenen Prüforganisation, die mit dem Angebot
vorzulegen sind:
· DIBt Bauartgenehmigung / ETA
· Zertifikat der Abdeckung gemäß DIN EN124
· Nachweis der UV-Verträglichkeit
· Nachweis der Unbedenklichkeit des Schachtkörpers gegen
den Einfluss chemischer Stoffe
· Tragfähigkeitsnachweis des Gesamtsystems
· Nachweis der Grundwasserverträglichkeit
· Nachweis der Scherbelastungsprüfung
· Nachweis der dynamischen Belastung nach Einbau
· Nachweis Der Anti-Rutsch Oberfläche der Bodenplatte
nach DIN 51130
Einschließlich verdichten und nivellieren des vorhandenen Niveaus für die Grundplatte.

**08.0001 Kabelzugschacht Innen 250 x 250 Außen 400 x 400 mm.**
Kabelzugschacht
Innen 250 x 250 Außen 400 x 400 mm.
liefern und einbauen
Menge: 1,000 St

**08.0002 Rahmen 220 mm**
Rahmen 220 mm mit:
1. Seite: 1x Durchmesser 110 mm
2. Seite: 1x Durchmesser 110 mm
3. Seite: 1x Durchmesser 110 mm
4. Seite: 1x Durchmesser 110 mm
für vorgenannten Schacht.
Menge: 4,000 St

**08.0003 Rahmen 70 mm**
Rahmen 70 mm mit:
1. Seite: -
2. Seite: -
3. Seite: -
4. Seite: -
für vorgenannten Schacht.
Menge: 1,000 St

**08.0004 Kabelzugschacht Innen 400 x 400 Außen 540 x 540 mm**
Kabelzugschacht
Innen 400 x 400 Außen 540 x 540 mm.
liefern und einbauen
Menge: 1,000 St

**08.0005 Rahmen 220 mm**
Rahmen 220 mm mit:
1. Seite: 3x Durchmesser 110 mm
2. Seite: 3x Durchmesser 110 mm
3. Seite: 3x Durchmesser 110 mm
4. Seite: 3x Durchmesser 110 mm
für vorgenannten Schacht.
Menge: 1,000 St

**08.0006 Rahmen 70 mm**
Rahmen 70 mm mit:
1. Seite: 3x Durchmesser 50 mm
2. Seite: 3x Durchmesser 50 mm
3. Seite: 3x Durchmesser 50 mm
4. Seite: 3x Durchmesser 50 mm
für vorgenannten Schacht.
Menge: 1,000 St

**08.0007 Kabelzugschacht Innen 400 x 650 Außen 550 x 790 mm.**
Kabelzugschacht
Innen 400 x 650 Außen 550 x 790 mm.
liefern und einbauen
Menge: 4,000 St

**08.0008 Rahmen 220 mm**
Rahmen 220 mm mit:
1. Seite: 3x Durchmesser 110 mm
2. Seite: 4x Durchmesser 110 mm
3. Seite: 3x Durchmesser 110 mm
4. Seite: 4x Durchmesser 110 mm
für vorgenannten Schacht.
Menge: 16,000 St

**08.0009 Rahmen 70 mm**
Rahmen 70 mm mit:
1. Seite: 3x Durchmesser 50 mm
2. Seite: 6x Durchmesser 50 mm
3. Seite: 3x Durchmesser 50 mm
4. Seite: 6x Durchmesser 50 mm
für vorgenannten Schacht.
Menge: 1,000 St

**08.0010 Kabelzugschacht Innen 550 x 1165 Außen 745 x 1360 mm.**
Kabelzugschacht
Innen 550 x 1165 Außen 745 x 1360 mm.
liefern und einbauen
Menge: 1,000 St

**08.0011 Rahmen 220 mm**
Rahmen 220 mm mit:
1. Seite: 3x Durchmesser 110 mm
2. Seite: 6x Durchmesser 110 mm / 2 Durchmesser 160 mm
3. Seite: 3x Durchmesser 110 mm
4. Seite: 6x Durchmesser 110 mm / 2 Durchmesser 160 mm
für vorgenannten Schacht.
Menge: 4,000 St

**08.0012 Rahmen 70 mm**
Rahmen 70 mm mit:
1. Seite: 5x Durchmesser 50 mm
2. Seite: 6x Durchmesser 50 mm
3. Seite: 5x Durchmesser 50 mm
4. Seite: 6x Durchmesser 50 mm
für vorgenannten Schacht.
Menge: 1,000 St

**08.0013 Modul 220 mm 4fach**
Modul 220 mm mit:
1. Seite: 2x Durchmesser 160 mm
für vorgenannten Schacht.
Menge: 1,000 St

**08.0014 Modul 220 mm, 4fach**
Modul 220 mm mit:
1. Seite: 4x Durchmesser 160 mm
für vorgenannten Schacht.
Menge: 1,000 St

**08.0015 Kabelzugschacht Innen 800 x 1165 Außen 990 x 1360 mm.**
Kabelzugschacht
Innen 800 x 1165 Außen 990 x 1360 mm.
liefern und einbauen
Menge: 1,000 St

**08.0016 Rahmen 220 mm**
Rahmen 220 mm mit:
1. Seite: 5x Durchmesser 110 mm
2. Seite: 6x Durchmesser 110 mm / 2 Durchmesser 160 mm
3. Seite: 5x Durchmesser 110 mm
4. Seite: 6x Durchmesser 110 mm / 2 Durchmesser 160 mm
für vorgenannten Schacht.
Menge: 18,000 St

**08.0017 Rahmen 70 mm**
Rahmen 70 mm mit:
1. Seite: 6x Durchmesser 50 mm
2. Seite: 6x Durchmesser 50 mm
3. Seite: 6x Durchmesser 50 mm
4. Seite: 6x Durchmesser 50 mm
für vorgenannten Schacht.
Menge: 1,000 St

**08.0018 Modul 220 mm 3fach**
Modul 220 mm mit:
1. Seite: 3x Durchmesser 160 mm
für vorgenannten Schacht.
Menge: 12,000 St

**08.0019 Modul 220 mm, 4fach**
Modul 220 mm mit:
1. Seite: 4x Durchmesser 160 mm
für vorgenannten Schacht.
Menge: 12,000 St

**08.0020 Kabelzugschacht Innen 800 x 1600 Außen 960 x 1760 mm.**
Kabelzugschacht
Innen 800 x 1600 Außen 960 x 1760 mm.
liefern und einbauen
Menge: 6,000 St

**08.0021 Rahmen 220 mm**
Rahmen 220 mm mit:
1. Seite: 5x Durchmesser 110 mm
2. Seite: 8x Durchmesser 110 mm
3. Seite: 5x Durchmesser 110 mm
4. Seite: 8x Durchmesser 110 mm
für vorgenannten Schacht.
Menge: 24,000 St

**08.0022 Rahmen 70 mm**
Rahmen 70 mm mit:
1. Seite: 6x Durchmesser 50 mm
2. Seite: 6x Durchmesser 50 mm
3. Seite: -
4. Seite: -
für vorgenannten Schacht.
Menge: 1,000 St

**08.0023 Modul 220 mm, 3fach**
Modul 220 mm mit:
1. Seite: 3x Durchmesser 160 mm
für vorgenannten Schacht.
Menge: 12,000 St

**08.0024 Modul 220 mm 6fach**
Modul 220 mm mit:
1. Seite: 6x Durchmesser 160 mm
für vorgenannten Schacht.
Menge: 12,000 St

*Hinweis: Hinweistext Kabelschutzrohre*
Hinweistext Kabelschutzrohre
Folgender Hinweistext gilt für alle folgenden
Kabelschutzrohre in verschiedenen Größen.
Kabelschutzrohr aus PE, flexibel
Kabelschutzrohr in Verbundrohrbauweise gemäß DIN 16961,
entsprechend DIN EN 61386-24, Klasse N 450
(Druckfestigkeit >=450 Newton, Schlagfestigkeit N),
Material Polyethylen (PE), als Ringware, mit
integrierter Einzugschnur zum Einziehen eines
Kabelzugdrahtes bzw. -seiles, liefern und höhen- und
fluchtgerecht nach DIN EN 1610 einbauen.
Einschließlich herstellen der wasserdichten
(WD)/sanddichten (SD) Rohrverbindungen mit
Doppelsteckmuffen/Doppelsteckmuffen mit
Profildichtringen.
Die Kabelschutzrohre sind in mehreren Reihen
(waagrecht) und Spalten (senkrecht) neben- und
übereinander inkl. Abstandshalter in vorhandenen Gräben
zu verlegen.
Abgerechnet wird die verlegte Länge des Rohrbündels.
Inkl. Sandbett, Verdichten, Kabelwarnband und
Einführung in Kabelzugschächte.

**08.0025 Kabelschutzrohr DN 63 1x1Rohre**
Kabelschutzrohr DN 63
1. Reihe: 1x
Insgesamt 1 Rohr(e).
Menge: 250,000 m

**08.0026 Kabelschutzrohr DN 63 1x2Rohre**
Kabelschutzrohr DN 63
1. Reihe: 2x
Insgesamt 2 Rohr(e).
Menge: 100,000 m

**08.0027 Kabelschutzrohr DN 63 1x3 Rohre**
Kabelschutzrohr DN 63
1. Reihe: 3x
Insgesamt 3 Rohr(e).
Menge: 200,000 m

**08.0028 Kabelschutzrohr DN 110 1x1 Rohre**
Kabelschutzrohr DN 110
1. Reihe: 1x
Insgesamt 1 Rohr(e).
Menge: 100,000 m

**08.0029 Kabelschutzrohr DN 110 1x2 Rohre**
Kabelschutzrohr DN 110
1. Reihe: 2x
Insgesamt 2 Rohr(e).
Menge: 80,000 m

**08.0030 Kabelschutzrohr DN 110 1x3 Rohre**
Kabelschutzrohr DN 110
1. Reihe: 3x
Insgesamt 3 Rohr(e).
Menge: 100,000 m

**08.0031 Kabelschutzrohr DN 160 1x1 Rohre**
Kabelschutzrohr DN 160
1. Reihe: 1x
Insgesamt 1 Rohr(e).
Menge: 300,000 m

**08.0032 Kabelschutzrohr DN 160 1x2 Rohre**
Kabelschutzrohr DN 160
1. Reihe: 2x
Insgesamt 2 Rohr(e).
Menge: 200,000 m

**08.0033 Kabelschutzrohr DN 160 1x3 Rohre**
Kabelschutzrohr DN 160
1. Reihe: 3x
Insgesamt 3 Rohr(e).
Menge: 250,000 m

**08.0034 Kabelschutzrohr DN 160 1x4 Rohre**
Kabelschutzrohr DN 160
1. Reihe: 4x
Insgesamt 4 Rohr(e).
Menge: 200,000 l

**08.0035 Kabelschutzrohr DN 160 1x4 + 1x4 Rohre**
Kabelschutzrohr DN 160
1. Reihe: 4x
2. Reihe: 4x
Insgesamt 8 Rohr(e).
Menge: 200,000 m

**08.0036 Steckmuffe für vorgenannte Kabelschutzrohre, DN 63.**
Menge: 10,000 St

**08.0037 Steckmuffe für vorgenannte Kabelschutzrohre, DN 110.**
Menge: 10,000 St

**08.0038 Steckmuffe für vorgenannte Kabelschutzrohre, DN 150.**
Menge: 10,000 St

**08.0039 Blinddeckel 150 mm für Wanddurchführung**
Blinddeckel 150 mm für Wanddurchführung
Hersteller: UGA
Typ: BKD150-D
Menge: 20,000 St

**08.0040 Systemdeckel mit Manschettentechnik, 110mm**
Systemdeckel mit Manschettentechnik
Hersteller: UGA
Typ: BKD150-D-MA100-110
Menge: 20,000 St

**08.0041 Systemdeckel mit Manschettentechnik, 150mm**
Systemdeckel mit Manschettentechnik
Hersteller: UGA
Typ: BKD150-D-MA150-160
Menge: 20,000 St

### Titel 09 Räumen Bodenlager

#### Bereich 09.01 Entsorgung

**09.01.0001 Dokumentation Entsorgung, nicht gefährliche Abfälle**
*** Pauschalposition
Dokumentation Entsorgung, nicht gefährliche Abfälle
für alle anfallenden nicht gefährlichen Abfälle.
Tabellarische Erfassung in einer Excel-Tabelle, an
welche Stellen welche Abfallmengen verbracht wurden.
mit folgende Mindestangaben:
-Name des Entsorgers,
-Anfallstelle,
-AVV-Schlüssel,
-Bezeichnung des Abfalls,
Abfallmenge in t,
-Abgabedatum.
Die Dokumentation ist dem AG zeitnah, spätestens zur
Abnahme in Papier- und elektronischer Form (Excel) zu
übergeben.
Wiegescheine und die dem Entsorger übermittelten
Formblätter sind lückenlos beizufügen.
Menge: 1,000 psch

**09.01.0002 Haufwerksbeprobung**
Haufwerksbeprobung für bauseits lagernde Erdmieten
zur Überprüfung der Schadstoffbelastung
für Entsorgung der lagernden Erdmieten

Bennenung des Prüfinstitutes:

'...................................................................................'
(vom Bieter zwingend einzutragen).
Menge: 15,000 St

*Hinweis: Oberboden*

**09.01.0003 Boden entsorgen Oberboden = Z 0 im Bauber.gel.**
Boden entsorgen / verwerten
Bodenart: Oberboden
Homogenbereich O.1: Oberboden
mit 1 Bodengruppe, OU, [OU]
Boden beprobt mit Fremdanteilen,
Belastung deklariert als <= Z 0
nach LVGBT (Eckpunktepapier)
Boden gelagert im Baubereich

laden und transportieren,
Material wird Eigentum des AN und ist einer Wiederverwendung zuzuführen.

Die Abrechnung erfolgt auf der Basis von gegengezeichneten Übernahme-/Begleitscheinen mit
Wiegescheinen.
Menge: 9386,000 m3

*Hinweis: Unterboden*

**09.01.0004 Boden entsorgen = Z 0 im Bauber.gel.**
Boden entsorgen / verwerten
Bodenart: Unterboden
Homogenbereich B.1: Quartäre Kiese und Sand
mit 4 Bodengruppen, GU, GW, GI, SU
Boden beprobt mit Fremdanteilen,
Belastung deklariert als <= Z 0
nach LVGBT (Eckpunktepapier)
Boden gelagert im Baubereich

laden und transportieren, wird Eigentum des AN und ist einer Wiederverwendung zuzuführen.
Die Abrechnung erfolgt nach Aufmaß der Abtragsprofile.

Die Abrechnung erfolgt auf der Basis von gegengezeichneten Übernahme-/Begleitscheinen mit
Wiegescheinen.
Menge: 6718,000 m3
